# PBE REHAB ANTIGUO EDIFICIO MAGISTERIO

- Propiedad del archivo: CYPE INGENIEROS, S.A.
- Formato: FIEBDC-3/2004
- Programa: ARQUIMEDES
- Tipo: presupuesto
- Comentario: Presupuesto
- Fecha de los precios: 13/01/2013
- Divisa: EUR
- Costes indirectos: 2 %
- Gastos generales: 13 %
- Beneficio industrial: 6 %
- IVA: 21 %
- Código: MAGIST_PBE_DEFINITIVO (22/07/2012)
Importe: 2505670.4

## 0 ACTUACIONES PREVIAS
Importe: 56007.21

### 0A Desconexión de acometidas
Importe: 182.12

**0AE010** Ud Desconexión de acometida subterránea de la instalación eléctrica del edificio.
1 Ud × 89.92 (91.72 con costes indirectos) = 91.72

| Código | Ud | Descripción | Rendimiento | Precio | Importe |
|---|---|---|---|---|---|
| mo001 | h | Oficial 1ª electricista. (mano de obra; 24/07/2012) | 5.259 | 16.93 | 89.03 |
| % | % | Medios auxiliares | 1 % | 89.03 | 0.89 |
|  |  | Total |  |  | 89.92 |

**0AF010** Ud Desconexión de acometida de la red de agua potable del edificio.
1 Ud × 22.53 (22.98 con costes indirectos) = 22.98

| Código | Ud | Descripción | Rendimiento | Precio | Importe |
|---|---|---|---|---|---|
| mo004 | h | Oficial 1ª fontanero. (mano de obra; 24/07/2012) | 1.318 | 16.93 | 22.31 |
| % | % | Medios auxiliares | 1 % | 22.31 | 0.22 |
|  |  | Total |  |  | 22.53 |

**0AS010** Ud Desconexión de acometida de la instalación de saneamiento del edificio.
1 Ud × 66.1 (67.42 con costes indirectos) = 67.42

| Código | Ud | Descripción | Rendimiento | Precio | Importe |
|---|---|---|---|---|---|
| mo011 | h | Oficial 1ª construcción. (mano de obra; 24/07/2012) | 2.633 | 16.39 | 43.15 |
| mo004 | h | Oficial 1ª fontanero. | 1.317 | 16.93 | 22.30 |
| % | % | Medios auxiliares | 1 % | 65.45 | 0.65 |
|  |  | Total |  |  | 66.1 |

### 0X Andamios y maquinaria de elevación
Importe: 55825.09

**0XA124** Ud Transporte y retirada de plataforma motorizada bimástil, hasta 30 m de longitud y 25 m de altura máxima, con capacidad de carga de 1500 kg. (30/08/2012)
8 Ud × 370.02 (377.42 con costes indirectos) = 3019.36

| Código | Ud | Descripción | Rendimiento | Precio | Importe |
|---|---|---|---|---|---|
| mq13ats073bba | Ud | Transporte a obra y retirada de plataforma motorizada bimástil "ATES", de 30 m de longitud y 150 m de altura máxima de trabajo, con 1500 kg de capacidad de carga, constituida por estructura con perfilería de sección cuadrada, de acero galvanizado en caliente, formando dos mástiles por tramos de 1,5 m, con rodillos de guiado metálicos, de superficie de contacto plana, y motor de doble accionamiento de 8,8 kW; plataforma metálica, de acero galvanizado antideslizante y autodrenante, independiente de la estructura de soporte, con sistema de nivelación automática, y prolongaciones telescópicas que permiten ampliar el ancho de la plataforma de trabajo de 1,4 a 3,2 m, para ejecución de fachada; incluso mecanismo de final de carrera para limitar los mástiles finales, sistema de parada de emergencia con sistema manual de descenso y sirena acústica de maniobra. (maquinaria) | 0.949 | 386.048 | 366.36 |
| % | % | Medios auxiliares | 1 % | 366.36 | 3.66 |
|  |  | Total |  |  | 370.02 |

| Medición | Uds. | Parcial |
|---|---|---|
| FACHADA NORTE |  |  |
| 30 m | 2 | 2.00 |
| 20 m | 2 | 2.00 |
| C. F. PALMA |  |  |
| 20 m | 1 | 1.00 |
| FACHADA SUR |  |  |
| 20m | 2 | 2.00 |
| 15m | 1 | 1.00 |
| Subtotal acumulado |  | 8.00 |
| Total |  | 8 |

**0XA134b** Ud Montaje y desmontaje de plataforma motorizada bimástil, de 30 m de longitud y 25 m de altura máxima, con capacidad de carga de 1500 kg. (30/08/2012)
8 Ud × 914.4 (932.69 con costes indirectos) = 7461.52

| Código | Ud | Descripción | Rendimiento | Precio | Importe |
|---|---|---|---|---|---|
| mq13ats071bba | Ud | Montaje de plataforma motorizada bimástil "ATES", de 30 m de longitud y 25 m de altura máxima de trabajo, con 1500 kg de capacidad de carga, constituida por estructura con perfilería de sección cuadrada, de acero galvanizado en caliente, formando dos mást (maquinaria) | 0.92 | 492.031 | 452.67 |
| mq13ats072bba | Ud | Desmontaje de plataforma motorizada bimástil "ATES", de 30 m de longitud y 25 m de altura máxima de trabajo, con 1500 kg de capacidad de carga, constituida por estructura con perfilería de sección cuadrada, de acero galvanizado en caliente, formando dos mástiles por tramos de 1,5 m, con rodillos de guiado metálicos, de superficie de contacto plana, y motor de doble accionamiento de 8,8 kW; plataforma metálica, de acero galvanizado antideslizante y autodrenante, independiente de la estructura de soporte, con sistema de nivelación automática, y prolongaciones telescópicas que permiten ampliar el ancho de la plataforma de trabajo de 1,4 a 3,2 m, para ejecución de fachada; incluso mecanismo de final de carrera para limitar los mástiles finales, sistema de parada de emergencia con sistema manual de descenso y sirena acústica de maniobra. (maquinaria) | 0.92 | 492.046 | 452.68 |
| % | % | Medios auxiliares | 1 % | 905.35 | 9.05 |
|  |  | Total |  |  | 914.4 |

| Medición | Uds. | Parcial |
|---|---|---|
| FACHADA NORTE | 3 | 3.00 |
| FACHADA ESTE | 2 | 2.00 |
| FACHADA SUR | 3 | 3.00 |
| Subtotal acumulado |  | 8.00 |
| Total |  | 8 |

**0XA114b** Ud Alquiler, durante 30 días naturales, de plataforma motorizada bimástil, de 30 m de longitud y 25 m de altura máxima, con capacidad de carga de 1500 kg. (22/11/2012)
14 Ud × 306.57 (312.7 con costes indirectos) = 4377.80

| Código | Ud | Descripción | Rendimiento | Precio | Importe |
|---|---|---|---|---|---|
| mt50ats025bb | Ud | Revisión mensual de plataforma motorizada bimástil "ATES", para fachada de 30 m y 25 m de altura máxima, para garantizar su estabilidad y condiciones de seguridad. (material) | 1 | 44.913 | 44.91 |
| mq13ats070bba | Ud | alquiler diario de plataforma motorizada bimástil "ATES", de 30 m de longitud y 25 m de altura máxima de trabajo, con 1500 kg de capacidad de carga, constituida por estructura con perfilería de sección cuadrada, de acero galvanizado en caliente, formando (maquinaria) | 28.467 | 9.085 | 258.62 |
| % | % | Medios auxiliares | 1 % | 303.53 | 3.04 |
|  |  | Total |  |  | 306.57 |

| Medición | Uds. | Largo | Parcial |
|---|---|---|---|
| FACHADA NORTE |  |  |  |
| 2 AND 30 m 7 MESES | 2 | 7.00 | 14.00 |
| Subtotal acumulado |  |  | 14.00 |
| Total |  |  | 14 |

**OXA114c** Ud Alquiler, durante 30 días naturales, de plataforma motorizada bimástil, de 20 m de longitud y 25 m de altura máxima, con capacidad de carga de 1500 kg. (08/12/2012)
38 Ud × 275.73 (281.24 con costes indirectos) = 10687.12
Alquiler, durante 30 días naturales, de plataforma motorizada bimástil , de 20 m de longitud y 25 m de altura máxima, con capacidad de carga de 1500 kg.

| Código | Ud | Descripción | Rendimiento | Precio | Importe |
|---|---|---|---|---|---|
| mt51atsEST | Ud | Revisión mensual de plataforma motorizada bimástil, para fachada de 20 m y 25 m de altura máxima, para garantizar su estabilidad y condiciones de seguridad. (material) | 1 | 43.503 | 43.50 |
| mq13atsEST | Ud | alquiler diario de plataforma motorizada bimástil "ATES", de 25 m de longitud y 25 m de altura máxima de trabajo, con 1500 kg de capacidad de carga, constituida por estructura con perfilería de sección cuadrada, de acero galvanizado en caliente, formando (mano de obra) | 28.467 | 8.158 | 232.23 |
|  |  | Total |  |  | 275.73 |

| Medición | Uds. | Largo | Parcial |
|---|---|---|---|
| FACHADA NORTE |  |  |  |
| 1 AND 20 m 7 MESES | 1 | 7.00 | 7.00 |
| C. F. PALMA |  |  |  |
| 1 AND 15m 3 MESES | 1 | 3.00 | 3.00 |
| FACHADA SUR |  |  |  |
| 2 AND 20m 7 MESES | 2 | 7.00 | 14.00 |
| 2 AND 15m 7 MESES | 2 | 7.00 | 14.00 |
| Subtotal acumulado |  |  | 38.00 |
| Total |  |  | 38 |

**0XA124c** Ud Cambio de posicion plataforma motorizada bimastil hasta 30 m. 25 m altura (08/12/2012)
1 Ud × 698.69 (712.66 con costes indirectos) = 712.66

| Código | Ud | Descripción | Rendimiento | Precio | Importe |
|---|---|---|---|---|---|
| mq13ats072bba | Ud |  | 0.71 | 492.046 | 349.35 |
| mq13ats071bba | Ud | Montaje de plataforma motorizada bimástil "ATES", de 30 m de longitud y 25 m de altura máxima de trabajo, con 1500 kg de capacidad de carga, constituida por estructura con perfilería de sección cuadrada, de acero galvanizado en caliente, formando dos mást | 0.71 | 492.031 | 349.34 |
|  |  | Total |  |  | 698.69 |

| Medición | Uds. | Parcial |
|---|---|---|
| CAMBIO BIMASTIL C. F. PALMA A FACHADA SUR | 1 | 1.00 |
| Total |  | 1 |

**0XA124d** Ud Transporte y retirada de plataforma motorizada monomástil, de 12 m de longitud y 25 m de altura máxima, con capacidad de carga de 1500 kg. (08/12/2012)
2 Ud × 370.05 (377.45 con costes indirectos) = 754.90

| Código | Ud | Descripción | Rendimiento | Precio | Importe |
|---|---|---|---|---|---|
| mq13ats073aaa | Ud | Transporte a obra y retirada de plataforma motorizada monomástil, de 12 m de longitud y 25 m de altura máxima de trabajo, con 1500 kg de capacidad de carga, constituida por estructura con perfilería de sección cuadrada, de acero galvanizado en caliente, formando un mástil por tramos de 1,5 m, con rodillos de guiado metálicos, de superficie de contacto plana, y motor de doble accionamiento de 4,4 kW; plataforma metálica, de acero galvanizado antideslizante y autodrenante, independiente de la estructura de soporte, con sistema de nivelación automática, y prolongaciones telescópicas que permiten ampliar el ancho de la plataforma de trabajo de 1,4 a 3,2 m, para ejecución de fachada; incluso mecanismo de final de carrera para limitar los mástiles finales, sistema de parada de emergencia con sistema manual de descenso y sirena acústica de maniobra. (maquinaria) | 0.949 | 386.077 | 366.39 |
| % | % | Medios auxiliares | 1 % | 366.39 | 3.66 |
|  |  | Total |  |  | 370.05 |

| Medición | Uds. | Parcial |
|---|---|---|
| FACHADA SUR | 2 | 2.00 |
| Total |  | 2 |

**0XA134d** Ud Montaje y desmontaje de plataforma motorizada monomástil, de 12 m de longitud y 25 m de altura máxima, con capacidad de carga de 1500 kg. (08/12/2012)
2 Ud × 471.63 (481.06 con costes indirectos) = 962.12

| Código | Ud | Descripción | Rendimiento | Precio | Importe |
|---|---|---|---|---|---|
| mq13ats071aaa | Ud | Montaje de plataforma motorizada monomástil, de 12 m de longitud y 25 m de altura máxima de trabajo, con 1500 kg de capacidad de carga, constituida por estructura con perfilería de sección cuadrada, de acero galvanizado en caliente, formando un mástil por tramos de 1,5 m, con rodillos de guiado metálicos, de superficie de contacto plana, y motor de doble accionamiento de 4,4 kW; plataforma metálica, de acero galvanizado antideslizante y autodrenante, independiente de la estructura de soporte, con sistema de nivelación automática, y prolongaciones telescópicas que permiten ampliar el ancho de la plataforma de trabajo de 1,4 a 3,2 m, para ejecución de fachada; incluso mecanismo de final de carrera para limitar los mástiles finales, sistema de parada de emergencia con sistema manual de descenso y sirena acústica de maniobra. (maquinaria) | 0.949 | 264.956 | 251.44 |
| mq13ats072aaa | Ud | Desmontaje de plataforma motorizada monomástil, de 12 m de longitud y 25 m de altura máxima de trabajo, con 1500 kg de capacidad de carga, constituida por estructura con perfilería de sección cuadrada, de acero galvanizado en caliente, formando un mástil por tramos de 1,5 m, con rodillos de guiado metálicos, de superficie de contacto plana, y motor de doble accionamiento de 4,4 kW; plataforma metálica, de acero galvanizado antideslizante y autodrenante, independiente de la estructura de soporte, con sistema de nivelación automática, y prolongaciones telescópicas que permiten ampliar el ancho de la plataforma de trabajo de 1,4 a 3,2 m, para ejecución de fachada; incluso mecanismo de final de carrera para limitar los mástiles finales, sistema de parada de emergencia con sistema manual de descenso y sirena acústica de maniobra. (maquinaria) | 0.949 | 227.104 | 215.52 |
| % | % | Medios auxiliares | 1 % | 466.96 | 4.67 |
|  |  | Total |  |  | 471.63 |

**0XA114c** Ud Alquiler, durante 30 días naturales, de plataforma motorizada monomástil , de 12 m de longitud y 25 m de altura máxima, con capacidad de carga de 1500 kg. (08/12/2012)
60 Ud × 166.92 (170.26 con costes indirectos) = 10215.60
Alquiler, durante 30 días naturales, de plataforma motorizada monomástil, de 12 m de longitud y 25 m de altura máxima, con capacidad de carga de 1500 kg.

| Código | Ud | Descripción | Rendimiento | Precio | Importe |
|---|---|---|---|---|---|
| mt50ats025aa | Ud | Revisión mensual de plataforma motorizada monomástil, para fachada de 12 m y 25 m de altura máxima, para garantizar su estabilidad y condiciones de seguridad. (material) | 1 | 45.079 | 45.08 |
| mq13ats070aaa | Ud | alquiler diario de plataforma motorizada monomástil, de 12 m de longitud y 25 m de altura máxima de trabajo, con 1500 kg de capacidad de carga, constituida por estructura con perfilería de sección cuadrada, de acero galvanizado en caliente, formando un mástil por tramos de 1,5 m, con rodillos de guiado metálicos, de superficie de contacto plana, y motor de doble accionamiento de 4,4 kW; plataforma metálica, de acero galvanizado antideslizante y autodrenante, independiente de la estructura de soporte, con sistema de nivelación automática, y prolongaciones telescópicas que permiten ampliar el ancho de la plataforma de trabajo de 1,4 a 3,2 m, para ejecución de fachada; incluso mecanismo de final de carrera para limitar los mástiles finales, sistema de parada de emergencia con sistema manual de descenso y sirena acústica de maniobra. (maquinaria) | 28.467 | 4.222 | 120.19 |
| % | % | Medios auxiliares | 1 % | 165.27 | 1.65 |
|  |  | Total |  |  | 166.92 |

| Medición | Uds. | Largo | Parcial |
|---|---|---|---|
| 2 ANDAMIOS 10 m 30 DIAS | 2 | 30.00 | 60.00 |
| Total |  |  | 60 |

**0XA134c** Ud Montaje y desmontaje de plataforma motorizada bimástil "ATES", de 20 m de longitud y 25 m de altura máxima, con capacidad de carga de 1500 kg.
1 Ud × 800.74 (816.75 con costes indirectos) = 816.75

| Código | Ud | Descripción | Rendimiento | Precio | Importe |
|---|---|---|---|---|---|
| mq13bEST | Ud | Desmontaje de plataforma motorizada bimástil "ATES", de 20 m de longitud y 25 m de altura máxima de trabajo, con 1500 kg de capacidad de carga, constituida por estructura con perfilería de sección cuadrada, de acero galvanizado en caliente, formando dos (mano de obra; 08/12/2012) | 0.651 | 615 | 400.37 |
| mq13aEST | ud | Montaje de plataforma motorizada bimástil "ATES", de 20 m de longitud y 25 m de altura máxima de trabajo, con 1500 kg de capacidad de carga, constituida por estructura con perfilería de sección cuadrada, de acero galvanizado en caliente, formando dos más (mano de obra; 08/12/2012) | 0.651 | 615 | 400.37 |
|  |  | Total |  |  | 800.74 |

**0XP020** Ud Transporte a obra y retirada de plataforma elevadora de tijera de 18 m de altura máxima de trabajo. (30/08/2012)
2 Ud × 91.14 (92.96 con costes indirectos) = 185.92

| Código | Ud | Descripción | Rendimiento | Precio | Importe |
|---|---|---|---|---|---|
| mq07ple020cd | Ud | Transporte a obra y retirada de plataforma elevadora de tijera de 18 m de altura máxima de trabajo. (maquinaria) | 0.949 | 95.094 | 90.24 |
| % | % | Medios auxiliares | 1 % | 90.24 | 0.90 |
|  |  | Total |  |  | 91.14 |

**0XP010** Ud Alquiler diario de plataforma elevadora de tijera de 18 m de altura máxima de trabajo. (30/08/2012)
60 Ud × 84.53 (86.22 con costes indirectos) = 5173.20

| Código | Ud | Descripción | Rendimiento | Precio | Importe |
|---|---|---|---|---|---|
| mq07ple010cd | Ud | alquiler diario de plataforma elevadora de tijera de 18 m de altura máxima de trabajo, incluso mantenimiento y seguro de responsabilidad civil. (maquinaria) | 0.949 | 88.186 | 83.69 |
| % | % | Medios auxiliares | 1 % | 83.69 | 0.84 |
|  |  | Total |  |  | 84.53 |

| Medición | Uds. | Parcial |
|---|---|---|
| ESCALERAS 2-3 ACCSO POSTERIOR | 60 | 60.00 |
| Total |  | 60 |

**0XM010** Ud Alquiler mensual de montacargas de obra con cremallera y pistón de 6 paradas y 1500 kg de carga máxima. (15/11/2012)
4 Ud × 321.55 (327.98 con costes indirectos) = 1311.92

| Código | Ud | Descripción | Rendimiento | Precio | Importe |
|---|---|---|---|---|---|
| mq07mon100cb | Ud | Alquiler mensual de montacargas de obra con cremallera para transporte de materiales de 6 paradas y 1500 kg de carga máxima. (maquinaria) | 0.949 | 335.477 | 318.37 |
| % | % | Medios auxiliares | 1 % | 318.37 | 3.18 |
|  |  | Total |  |  | 321.55 |

**0XM020** Ud Transporte y retirada de montacargas de obra con cremallera y pistón de 6 paradas y 1500 kg de carga máxima. (15/11/2012)
1 Ud × 544.29 (555.18 con costes indirectos) = 555.18

| Código | Ud | Descripción | Rendimiento | Precio | Importe |
|---|---|---|---|---|---|
| mq07mon110cb | Ud | Transporte y retirada de montacargas de obra con cremallera para transporte de materiales de 6 paradas y 1500 kg de carga máxima. (maquinaria) | 0.949 | 567.861 | 538.90 |
| % | % | Medios auxiliares | 1 % | 538.90 | 5.39 |
|  |  | Total |  |  | 544.29 |

**0XM030** Ud Montaje y desmontaje de montacargas de obra con cremallera y pistón de 6 paradas y 1500 kg de carga máxima. (15/11/2012)
1 Ud × 344.16 (351.04 con costes indirectos) = 351.04

| Código | Ud | Descripción | Rendimiento | Precio | Importe |
|---|---|---|---|---|---|
| mq07mon120cb | Ud | Montaje y desmontaje de montacargas de obra con cremallera para transporte de materiales de 6 paradas y 1500 kg de carga máxima. (maquinaria) | 0.949 | 359.061 | 340.75 |
| % | % | Medios auxiliares | 1 % | 340.75 | 3.41 |
|  |  | Total |  |  | 344.16 |

**0XA110b** Ud Alquiler, durante 30 días naturales, de andamio tubular normalizado, tipo multidireccional, hasta 10 m de altura máxima de trabajo, formado por estructura tubular de acero galvanizado en caliente, de 48,3 mm de diámetro y 3,2 mm de espesor, sin duplicidad de elementos verticales, compuesto por plataformas de trabajo de 60 cm de ancho, dispuestas cada 2 m de altura, escalera interior con trampilla, barandilla trasera con dos barras y rodapié, y barandilla delantera con una barra; para la ejecución de fachada de 250 m². (10/01/2013)
1 Ud × 258.53 (263.7 con costes indirectos) = 263.70

| Código | Ud | Descripción | Rendimiento | Precio | Importe |
|---|---|---|---|---|---|
| mt50ats020a | Ud | Revisión mensual de andamio tubular normalizado, tipo multidireccional, para fachada de hasta 500 m², según R.D. 2177/2004, para garantizar su estabilidad y condiciones de seguridad. (material) | 1 | 86.302 | 86.30 |
| mq13ats010aa | Ud | Alquiler diario de m² de andamio tubular normalizado, tipo multidireccional, de 10 m de altura máxima de trabajo, constituido por estructura tubular de acero galvanizado en caliente, de 48,3 mm de diámetro y 3,2 mm de espesor, sin duplicidad de elementos verticales, fabricado según las exigencias de calidad recogidas en la norma UNE-EN ISO 9001 y cumpliendo con las normas UNE-EN 12810 y UNE-EN 12811; compuesto de plataformas de trabajo de 60 cm de ancho, dispuestas cada 2 m de altura, escalera interior con trampilla, barandilla trasera con dos barras y rodapié, y barandilla delantera con una barra; para ejecución de fachada; incluso red flexible, tipo mosquitera monofilamento, de polietileno 100%. (maquinaria) | 2116 | 0.079 | 167.16 |
| % | % | Medios auxiliares | 2 % | 253.46 | 5.07 |
|  |  | Total |  |  | 258.53 |

| Medición | Uds. | Parcial |
|---|---|---|
| MEDIANERA EDIF A DEMOLER | 1 | 1.00 |
| Total |  | 1 |

**0XA120** Ud Transporte y retirada de andamio tubular normalizado, tipo multidireccional, hasta 10 m de altura máxima de trabajo, formado por estructura tubular de acero galvanizado en caliente, sin duplicidad de elementos verticales y plataformas de trabajo de 60 cm de ancho; para ejecución de fachada de 250 m². (10/01/2013)
1 Ud × 327.01 (333.55 con costes indirectos) = 333.55

| Código | Ud | Descripción | Rendimiento | Precio | Importe |
|---|---|---|---|---|---|
| mq13ats013aa | Ud | Repercusión, por m², de transporte a obra y retirada de andamio tubular normalizado, tipo multidireccional, de 10 m de altura máxima de trabajo, constituido por estructura tubular de acero galvanizado en caliente, de 48,3 mm de diámetro y 3,2 mm de espesor, sin duplicidad de elementos verticales, fabricado según las exigencias de calidad recogidas en la norma UNE-EN ISO 9001 y cumpliendo con las normas UNE-EN 12810 y UNE-EN 12811; compuesto de plataformas de trabajo de 60 cm de ancho, dispuestas cada 2 m de altura, escalera interior con trampilla, barandilla trasera con dos barras y rodapié, y barandilla delantera con una barra; para ejecución de fachada; incluso red flexible, tipo mosquitera monofilamento, de polietileno 100%. (maquinaria) | 200 | 1.603 | 320.60 |
| % | % | Medios auxiliares | 2 % | 320.60 | 6.41 |
|  |  | Total |  |  | 327.01 |

| Medición | Uds. | Parcial |
|---|---|---|
| MEDIANERA EDIF A DEMOLER |  |  |
|  | 1 | 1.00 |
| Subtotal acumulado |  | 1.00 |
| Total |  | 1 |

**0XA111** Ud Alquiler, durante 10 días naturales, de andamio de volumen, formado por 300 m³ de estructura tubular de acero galvanizado en caliente, de 48,3 mm de diámetro y 3,2 mm de espesor, y plataforma de trabajo de 100 m², situada hasta 10 m de altura máxima, escalera interior con trampilla y barandilla trasera con dos barras y rodapié, y barandilla delantera con una barra.
1 Ud × 245.05 (249.95 con costes indirectos) = 249.95

| Código | Ud | Descripción | Rendimiento | Precio | Importe |
|---|---|---|---|---|---|
| mt50ats020b | Ud | Revisión mensual de andamio de volumen, para fachada de hasta 500 m², según R.D. 2177/2004, para garantizar su estabilidad y condiciones de seguridad. (material) | 1 | 86.374 | 86.37 |
| mq13ats020a | Ud | Alquiler diario de m³ de andamio de volumen, de 10 m de altura máxima de trabajo, constituido por estructura tubular de acero galvanizado en caliente, de 48,3 mm de diámetro y 3,2 mm de espesor, fabricado según las exigencias de calidad recogidas en la norma UNE-EN ISO 9001 y cumpliendo con las normas UNE-EN 12810 y UNE-EN 12811; incluso p/p de escalera interior con trampilla y barandilla con dos barras y rodapié. (maquinaria) | 4250 | 0.02 | 85.00 |
| mq13ats030a | Ud | Alquiler diario de m² de plataforma de trabajo de chapa perforada de acero. (maquinaria) | 1425 | 0.05 | 71.25 |
| % | % | Medios auxiliares | 1 % | 242.62 | 2.43 |
|  |  | Total |  |  | 245.05 |

| Medición | Uds. | Parcial |
|---|---|---|
| MEDIANERA EDIF DEMOL | 1 | 1.00 |
| Total |  | 1 |

**0XA121** Ud Transporte y retirada de andamio de volumen, formado por 300 m³ de estructura tubular de acero galvanizado en caliente y plataforma de trabajo de 100 m², situada hasta 10 m de altura máxima.
1 Ud × 374.85 (382.35 con costes indirectos) = 382.35

| Código | Ud | Descripción | Rendimiento | Precio | Importe |
|---|---|---|---|---|---|
| mq13ats023a | Ud | Repercusión, por m³, de transporte a obra y retirada de andamio de volumen, de 10 m de altura máxima de trabajo, constituido por estructura tubular de acero galvanizado en caliente, de 48,3 mm de diámetro y 3,2 mm de espesor, fabricado según las exigencias de calidad recogidas en la norma UNE-EN ISO 9001 y cumpliendo con las normas UNE-EN 12810 y UNE-EN 12811; incluso p/p de escalera interior con trampilla y barandilla con dos barras y rodapié. (maquinaria) | 284.669 | 0.806 | 229.44 |
| mq13ats033a | Ud | Repercusión, por m², de transporte a obra y retirada de plataforma de trabajo de chapa perforada de acero. (maquinaria) | 94.89 | 1.455 | 138.06 |
| % | % | Medios auxiliares | 2 % | 367.50 | 7.35 |
|  |  | Total |  |  | 374.85 |

| Medición | Uds. | Parcial |
|---|---|---|
| MEDIANERA EDIF DEMOL | 1 | 1.00 |
| Total |  | 1 |

**0XA131** Ud Montaje y desmontaje de andamio de volumen, formado por 120 m³ de estructura tubular de acero galvanizado en caliente y plataforma de trabajo de 100 m², situada hasta 10 m de altura máxima.
1 Ud × 912.37 (930.62 con costes indirectos) = 930.62

| Código | Ud | Descripción | Rendimiento | Precio | Importe |
|---|---|---|---|---|---|
| mq13ats021a | Ud | Repercusión, por m³, de montaje de andamio de volumen, de 10 m de altura máxima de trabajo, constituido por estructura tubular de acero galvanizado en caliente, de 48,3 mm de diámetro y 3,2 mm de espesor, fabricado según las exigencias de calidad recogidas en la norma UNE-EN ISO 9001 y cumpliendo con las normas UNE-EN 12810 y UNE-EN 12811; incluso p/p de escalera interior con trampilla y barandilla con dos barras y rodapié. (maquinaria) | 113.868 | 2.262 | 257.57 |
| mq13ats022a | Ud | Repercusión, por m³, de desmontaje de andamio de volumen, de 10 m de altura máxima de trabajo, constituido por estructura tubular de acero galvanizado en caliente, de 48,3 mm de diámetro y 3,2 mm de espesor, fabricado según las exigencias de calidad recogidas en la norma UNE-EN ISO 9001 y cumpliendo con las normas UNE-EN 12810 y UNE-EN 12811; incluso p/p de escalera interior con trampilla y barandilla con dos barras y rodapié. (maquinaria) | 113.868 | 1.475 | 167.96 |
| mq13ats031a | Ud | Repercusión, por m², de montaje de plataforma de trabajo de chapa perforada de acero. (maquinaria) | 94.89 | 2.999 | 284.58 |
| mq13ats032a | Ud | Repercusión, por m², de desmontaje de plataforma de trabajo de chapa perforada de acero. (maquinaria) | 94.89 | 1.943 | 184.37 |
| % | % | Medios auxiliares | 2 % | 894.48 | 17.89 |
|  |  | Total |  |  | 912.37 |

| Medición | Uds. | Parcial |
|---|---|---|
| MEDIANERA EDIF DEMOL | 1 | 1.00 |
| Total |  | 1 |

**0XG010** h Grúa autopropulsada de brazo telescópico con una capacidad de elevación de 40 t y 35 m de altura máxima de trabajo.
35 h × 44.46 (45.35 con costes indirectos) = 1587.25

| Código | Ud | Descripción | Rendimiento | Precio | Importe |
|---|---|---|---|---|---|
| mq07gte010d | h | Grúa autopropulsada de brazo telescópico con una capacidad de elevación de 40 t y 35 m de altura máxima de trabajo. (maquinaria) | 0.949 | 45.928 | 43.59 |
| % | % | Medios auxiliares | 2 % | 43.59 | 0.87 |
|  |  | Total |  |  | 44.46 |

**0XA110** Ud Alquiler, durante 15 días naturales, de andamio de volumen, formado por 55 m³ de estructura tubular de acero galvanizado en caliente, de 48,3 mm de diámetro y 3,2 mm de espesor, y plataforma de trabajo de 15 m², situada hasta 4 m de altura máxima, escalera interior con trampilla y barandilla trasera con dos barras y rodapié, y barandilla delantera con una barra.
31 Ud × 63.24 (64.5 con costes indirectos) = 1999.50

| Código | Ud | Descripción | Rendimiento | Precio | Importe |
|---|---|---|---|---|---|
| mq13ats020a | Ud |  | 1700 | 0.02 | 34.00 |
| mq13ats030a | Ud | Alquiler diario de m² de plataforma de trabajo de chapa perforada de acero. | 560 | 0.05 | 28.00 |
| % | % | Medios auxiliares | 2 % | 62.00 | 1.24 |
|  |  | Total |  |  | 63.24 |

| Medición | Uds. | Parcial |
|---|---|---|
| APEOS VIGAS EDIF DEMOLIDO |  |  |
| P. 1 | 7 | 7.00 |
| P2 | 12 | 12.00 |
| CUBIERTA | 12 | 12.00 |
| Subtotal acumulado |  | 31.00 |
| Total |  | 31 |

**0XA123** Ud Transporte y retirada de andamio de volumen, formado por 55 m³ de estructura tubular de acero galvanizado en caliente, de 48,3 mm de diámetro y 3,2 mm de espesor, y plataforma de trabajo de 15 m², situada hasta 4 m de altura máxima, escalera interior con trampilla y barandilla trasera con dos barras y rodapié, y barandilla delantera con una barra.
31 Ud × 42.97 (43.83 con costes indirectos) = 1358.73

| Código | Ud | Descripción | Rendimiento | Precio | Importe |
|---|---|---|---|---|---|
| mq13ats053a | Ud | Transporte de andamio de volumen, de 10 m de altura máxima de trabajo, constituido por estructura tubular de acero galvanizado en caliente, de 48,3 mm de diámetro y 3,2 mm de espesor, fabricado según las exigencias de calidad recogidas en la norma UNE-EN ISO 9001 y cumpliendo con las normas UNE-EN 12810 y UNE-EN 12811; incluso p/p de escalera interior con trampilla y barandilla con dos barras y rodapié. (maquinaria) | 0.949 | 44.831 | 42.54 |
| % | % | Medios auxiliares | 1 % | 42.54 | 0.43 |
|  |  | Total |  |  | 42.97 |

| Medición | Uds. | Parcial |
|---|---|---|
| APEOS VIGAS EDIF DEMOLIDO |  |  |
| P. 1 | 7 | 7.00 |
| P2 | 12 | 12.00 |
| CUBIERTA | 12 | 12.00 |
| Subtotal acumulado |  | 31.00 |
| Total |  | 31 |

**0XA133** Ud Montaje y desmontaje de andamio de volumen, formado por 55 m³ de estructura tubular de acero galvanizado en caliente, de 48,3 mm de diámetro y 3,2 mm de espesor, y plataforma de trabajo de 15 m², situada hasta 4 m de altura máxima, escalera interior con trampilla y barandilla trasera con dos barras y rodapié, y barandilla delantera con una barra.
31 Ud × 67.5 (68.85 con costes indirectos) = 2134.35

| Código | Ud | Descripción | Rendimiento | Precio | Importe |
|---|---|---|---|---|---|
| mq13ats051a | Ud | Montaje de Alquiler diario de andamio de volumen, de 10 m de altura máxima de trabajo, constituido por estructura tubular de acero galvanizado en caliente, de 48,3 mm de diámetro y 3,2 mm de espesor, fabricado según las exigencias de calidad recogidas en la norma UNE-EN ISO 9001 y cumpliendo con las normas UNE-EN 12810 y UNE-EN 12811; incluso p/p de escalera interior con trampilla y barandilla con dos barras y rodapié. (maquinaria) | 0.949 | 34.869 | 33.09 |
| mq13ats052a | Ud | Desmontaje de andamio de volumen, de 10 m de altura máxima de trabajo, constituido por estructura tubular de acero galvanizado en caliente, de 48,3 mm de diámetro y 3,2 mm de espesor, fabricado según las exigencias de calidad recogidas en la norma UNE-EN ISO 9001 y cumpliendo con las normas UNE-EN 12810 y UNE-EN 12811; incluso p/p de escalera interior con trampilla y barandilla con dos barras y rodapié. (maquinaria) | 0.949 | 34.869 | 33.09 |
| % | % | Medios auxiliares | 2 % | 66.18 | 1.32 |
|  |  | Total |  |  | 67.5 |

| Medición | Uds. | Parcial |
|---|---|---|
| APEOS VIGAS EDIF DEMOLIDO |  |  |
| P. 1 | 7 | 7.00 |
| P2 | 12 | 12.00 |
| CUBIERTA | 12 | 12.00 |
| Subtotal acumulado |  | 31.00 |
| Total |  | 31 |

**0XA114** Ud Alquiler, durante 30 días naturales, de plataforma motorizada bimástil, de 20 m de longitud y 25 m de altura máxima, con capacidad de carga de 1500 kg. (30/08/2012)
0 Ud × 2452.56 (2501.61 con costes indirectos) = 0.00
Alquiler, durante 240 días naturales, de plataforma motorizada bimástil, de 20 m de longitud y 25 m de altura máxima, con capacidad de carga de 1500 kg.

| Código | Ud | Descripción | Rendimiento | Precio | Importe |
|---|---|---|---|---|---|
| mt50ats025bb | Ud | Revisión mensual de plataforma motorizada bimástil "ATES", para fachada de 30 m y 25 m de altura máxima, para garantizar su estabilidad y condiciones de seguridad. | 8 | 44.913 | 359.30 |
| mq13ats070bba | Ud | alquiler diario de plataforma motorizada bimástil "ATES", de 30 m de longitud y 25 m de altura máxima de trabajo, con 1500 kg de capacidad de carga, constituida por estructura con perfilería de sección cuadrada, de acero galvanizado en caliente, formando | 227.736 | 9.085 | 2068.98 |
| % | % | Medios auxiliares | 1 % | 2428.28 | 24.28 |
|  |  | Total |  |  | 2452.56 |

**0XA130** Ud Montaje y desmontaje de andamio tubular normalizado, tipo multidireccional "ATES", hasta 20 m de altura máxima de trabajo, formado por estructura tubular de acero galvanizado en caliente, sin duplicidad de elementos verticales y plataformas de trabajo de 60 cm de ancho; para ejecución de fachada de 1500 m², considerando una distancia máxima de 20 m entre el punto de descarga de los materiales y el punto más alejado del montaje. (25/07/2012)
0 Ud × 9444.9 (9633.8 con costes indirectos) = 0.00

| Código | Ud | Descripción | Rendimiento | Precio | Importe |
|---|---|---|---|---|---|
| mq13ats011baa | Ud | Repercusión, por m², de montaje de andamio tubular normalizado, tipo multidireccional, "ATES", de 20 m de altura máxima de trabajo, constituido por estructura tubular de acero galvanizado en caliente, de 48,3 mm de diámetro y 3,2 mm de espesor, sin duplicidad de elementos verticales, fabricado según las exigencias de calidad recogidas en la norma UNE-EN ISO 9001 y cumpliendo con las normas UNE-EN 12810 y UNE-EN 12811; compuesto de plataformas de trabajo de 60 cm de ancho, dispuestas cada 2 m de altura, escalera interior con trampilla, barandilla trasera con dos barras y rodapié, y barandilla delantera con una barra; para ejecución de fachada; incluso red flexible, tipo mosquitera monofilamento, de polietileno 100%. (maquinaria; 25/07/2012) | 1423.347 | 3.9 | 5551.05 |
| mq13ats012baa | Ud | Repercusión, por m², de desmontaje de andamio tubular normalizado, tipo multidireccional, "ATES", de 20 m de altura máxima de trabajo, constituido por estructura tubular de acero galvanizado en caliente, de 48,3 mm de diámetro y 3,2 mm de espesor, sin duplicidad de elementos verticales, fabricado según las exigencias de calidad recogidas en la norma UNE-EN ISO 9001 y cumpliendo con las normas UNE-EN 12810 y UNE-EN 12811; compuesto de plataformas de trabajo de 60 cm de ancho, dispuestas cada 2 m de altura, escalera interior con trampilla, barandilla trasera con dos barras y rodapié, y barandilla delantera con una barra; para ejecución de fachada; incluso red flexible, tipo mosquitera monofilamento, de polietileno 100%. (maquinaria; 25/07/2012) | 1423.347 | 2.67 | 3800.34 |
| % | % | Medios auxiliares | 1 % | 9351.39 | 93.51 |
|  |  | Total |  |  | 9444.9 |

**0XA134** Ud Montaje y desmontaje de plataforma motorizada bimástil "ATES", de 30 m de longitud y 150 m de altura máxima, con capacidad de carga de 1500 kg. (30/08/2012)
0 Ud × 943.23 (962.09 con costes indirectos) = 0.00

| Código | Ud | Descripción | Rendimiento | Precio | Importe |
|---|---|---|---|---|---|
| mq13ats071bba | Ud | Montaje de plataforma motorizada bimástil "ATES", de 30 m de longitud y 25 m de altura máxima de trabajo, con 1500 kg de capacidad de carga, constituida por estructura con perfilería de sección cuadrada, de acero galvanizado en caliente, formando dos mást | 0.949 | 492.031 | 466.94 |
| mq13ats072bba | Ud |  | 0.949 | 492.046 | 466.95 |
| % | % | Medios auxiliares | 1 % | 933.89 | 9.34 |
|  |  | Total |  |  | 943.23 |

**0XA124b** Ud Transporte y retirada de plataforma motorizada monomástil "ATES", de 10 m de longitud y 150 m de altura máxima, con capacidad de carga de 1500 kg. (04/12/2012)
0 Ud × 370.05 (377.45 con costes indirectos) = 0.00

| Código | Ud | Descripción | Rendimiento | Precio | Importe |
|---|---|---|---|---|---|
| mq13ats073aaa | Ud |  | 0.949 | 386.077 | 366.39 |
| % | % | Medios auxiliares | 1 % | 366.39 | 3.66 |
|  |  | Total |  |  | 370.05 |

**0XA110b** Ud
0 Ud × 258.53 (263.7 con costes indirectos) = 0.00

## D DEMOLICIONES
Importe: 145585.15

### DD Cimentaciones
Importe: 5631.73

**DDS030** m³ Demolición de zapata corrida de hormigón armado, de hasta 1,5 m de profundidad máxima, con retroexcavadora con martillo rompedor y equipo de oxicorte, y carga mecánica de escombros sobre camión o contenedor.
56.98 m³ × 55.34 (56.45 con costes indirectos) = 3216.52

| Código | Ud | Descripción | Rendimiento | Precio | Importe |
|---|---|---|---|---|---|
| mq01exn050 | h | Retroexcavadora sobre neumáticos con martillo rompedor 115 CV. (maquinaria) | 0.406 | 55.669 | 22.60 |
| mq01ret010 | h | Miniretrocargadora sobre neumáticos de 20 CV. (maquinaria) | 0.203 | 33.984 | 6.90 |
| mq08sol010 | h | Equipo de oxicorte, con acetileno como combustible y oxígeno como comburente. (maquinaria) | 1.556 | 3.898 | 6.07 |
| mo060 | h | Peón ordinario construcción. (mano de obra; 24/07/2012) | 0.235 | 15.28 | 3.59 |
| mo010 | h | Oficial 1ª soldador. (mano de obra; 24/07/2012) | 0.939 | 16.65 | 15.63 |
| % | % | Medios auxiliares | 1 % | 54.79 | 0.55 |
|  |  | Total |  |  | 55.34 |

| Medición | Uds. | Largo | Ancho | Alto | Parcial |
|---|---|---|---|---|---|
| CIM EDIF DEMOLIDO | 1 | 33.44 | 1.00 | 0.50 | 16.72 |
|  | 1 | 26.31 | 1.00 | 0.50 | 13.16 |
|  | 1 | 38.81 | 1.00 | 0.50 | 19.41 |
|  | 1 | 9.80 | 1.00 | 0.50 | 4.90 |
| FOSO NUEVO ASCENSOR | 1 | 1.00 | 5.58 | 0.50 | 2.79 |
| Subtotal acumulado |  |  |  |  | 56.98 |
| Total |  |  |  |  | 56.98 |

**DRS010e** m² Demolición de pavimento existente en el interior del edificio, de baldosas de terrazo, y picado del material de agarre, con martillo neumático compresor y carga manual de escombros sobre camión o contenedor.
444.79 m² × 2.56 (2.61 con costes indirectos) = 1160.90

| Código | Ud | Descripción | Rendimiento | Precio | Importe |
|---|---|---|---|---|---|
| mq05mai030 | h | Martillo neumático. (maquinaria) | 0.131 | 2.198 | 0.29 |
| mq05pdm110 | h | Compresor portátil diesel media presión 10 m³/min. (maquinaria) | 0.131 | 3.228 | 0.42 |
| mo059 | h | Peón especializado construcción. (mano de obra; 24/07/2012) | 0.058 | 16.1 | 0.93 |
| mo060 | h | Peón ordinario construcción. | 0.058 | 15.28 | 0.89 |
| % | % | Medios auxiliares | 1 % | 2.53 | 0.03 |
|  |  | Total |  |  | 2.56 |

| Medición | Uds. | Largo | Parcial |
|---|---|---|---|
| P. BAJA | 1 | 444.79 | 444.79 |
| Total |  |  | 444.79 |

**DRS070e** m² Demolición de pavimento continuo de hormigón en masa de 10 cm de espesor, mediante retroexcavadora con martillo rompedor, y carga mecánica de escombros sobre camión o contenedor.
889.58 m² × 1.38 (1.41 con costes indirectos) = 1254.31

| Código | Ud | Descripción | Rendimiento | Precio | Importe |
|---|---|---|---|---|---|
| mq01exn050 | h | Retroexcavadora sobre neumáticos con martillo rompedor 115 CV. | 0.017 | 55.669 | 0.95 |
| mq01ret010 | h | Miniretrocargadora sobre neumáticos de 20 CV. | 0.008 | 33.984 | 0.27 |
| mo060 | h | Peón ordinario construcción. | 0.01 | 15.28 | 0.15 |
| % | % | Medios auxiliares | 1 % | 1.37 | 0.01 |
|  |  | Total |  |  | 1.38 |

| Medición | Uds. | Largo | Parcial |
|---|---|---|---|
| base pavimento | 1 | 444.79 | 444.79 |
| solera | 1 | 444.79 | 444.79 |
| Subtotal acumulado |  |  | 889.58 |
| Total |  |  | 889.58 |

### DE Estructuras
Importe: 49785.21

**DCE010** m³ Demolición completa, combinada, de edificio con dos o más edificaciones colindantes y/o medianeras 2.499 m2 de superficie construida, 3 plantas, 12 m de altura, estructura de hormigon y carga mecanica de escombros sobre camión o contenedor.
4213.71 m³ × 6.953 (7.09 con costes indirectos) = 29875.20

| Medición | Uds. | Largo | Alto | Parcial |
|---|---|---|---|---|
| ALA DE EDIFICIO A DEMOLER |  |  |  |  |
| P. BAJA | 1 | 444.79 | 3.80 | 1690.20 |
| P1 | 1 | 299.86 | 3.80 | 1139.47 |
| P2 | 1 | 364.22 | 3.80 | 1384.04 |
| Subtotal acumulado |  |  |  | 4213.71 |
| Total |  |  |  | 4213.71 |

**DEH050b** m³ Demolición de viga de hormigón armado, con medios manuales, martillo neumático compresor y equipo de oxicorte, y carga manual de escombros sobre camión o contenedor.
42.64 m³ × 115.56 (117.87 con costes indirectos) = 5025.98

| Código | Ud | Descripción | Rendimiento | Precio | Importe |
|---|---|---|---|---|---|
| mq05mai030 | h | Martillo neumático. | 5.842 | 2.198 | 12.84 |
| mq05pdm110 | h | Compresor portátil diesel media presión 10 m³/min. | 2.921 | 3.228 | 9.43 |
| mq08sol010 | h | Equipo de oxicorte, con acetileno como combustible y oxígeno como comburente. | 1.459 | 3.898 | 5.69 |
| mo017 | h | Oficial 1ª soldador. (mano de obra) | 0.677 | 16.65 | 11.27 |
| mo103 | h | Peón especializado construcción. (mano de obra) | 2.49 | 15.69 | 39.07 |
| mo104 | h | Peón ordinario construcción. (mano de obra; 11/12/2012) | 2.29 | 15.28 | 34.99 |
| % | % | Medios auxiliares | 2 % | 113.29 | 2.27 |
|  |  | Total |  |  | 115.56 |

| Medición | Uds. | Largo | Ancho | Alto | Parcial |
|---|---|---|---|---|---|
| VIGAS EDIF DEMOL |  |  |  |  |  |
| P1 | 6 | 10.15 | 0.30 | 0.50 | 9.14 |
| P2 | 11 | 10.15 | 0.30 | 0.50 | 16.75 |
| CUBIERTA | 11 | 10.15 | 0.30 | 0.50 | 16.75 |
| Subtotal acumulado |  |  |  |  | 42.64 |
| Total |  |  |  |  | 42.64 |

**DEH060** m² Demolición de losa de escalera de hormigón armado, hasta 25 cm de espesor, y peldaños, con medios manuales, martillo neumático compresor y equipo de oxicorte, y carga manual de escombros sobre camión o contenedor.
145.17 m² × 20.63 (21.04 con costes indirectos) = 3054.38

| Código | Ud | Descripción | Rendimiento | Precio | Importe |
|---|---|---|---|---|---|
| mq05mai030 | h | Martillo neumático. | 0.779 | 2.198 | 1.71 |
| mq05pdm110 | h | Compresor portátil diesel media presión 10 m³/min. | 0.389 | 3.228 | 1.26 |
| mq08sol010 | h | Equipo de oxicorte, con acetileno como combustible y oxígeno como comburente. | 0.195 | 3.898 | 0.76 |
| mo010 | h | Oficial 1ª soldador. | 0.119 | 16.65 | 1.98 |
| mo059 | h | Peón especializado construcción. | 0.469 | 16.1 | 7.55 |
| mo060 | h | Peón ordinario construcción. | 0.469 | 15.28 | 7.17 |
| % | % | Medios auxiliares | 1 % | 20.43 | 0.20 |
|  |  | Total |  |  | 20.63 |

| Medición | Uds. | Largo | Parcial |
|---|---|---|---|
| NUCLEO ASEOS |  |  |  |
| PB-P1 | 1 | 29.58 | 29.58 |
| P1-P2 | 1 | 33.13 | 33.13 |
| P2-P3 | 1 | 33.13 | 33.13 |
| P3-P4 | 1 | 33.13 | 33.13 |
| PB EXTERIOR | 1 | 16.20 | 16.20 |
| Subtotal acumulado |  |  | 145.17 |
| Total |  |  | 145.17 |

**DEH020b** m² Demolición de forjado unidireccional de hormigón armado con viguetas prefabricadas de hormigón, entrevigado de bovedillas cerámicas o de hormigón y capa de compresión de hormigón, con medios manuales, martillo neumático compresor y equipo de oxicorte, y carga manual de escombros sobre camión o contenedor.
449.91 m² × 20.82 (21.24 con costes indirectos) = 9556.09

| Código | Ud | Descripción | Rendimiento | Precio | Importe |
|---|---|---|---|---|---|
| mq05mai030 | h | Martillo neumático. | 0.876 | 2.198 | 1.93 |
| mq05pdm110 | h | Compresor portátil diesel media presión 10 m³/min. | 0.438 | 3.228 | 1.41 |
| mq08sol010 | h | Equipo de oxicorte, con acetileno como combustible y oxígeno como comburente. | 0.18 | 3.898 | 0.70 |
| mo010 | h | Oficial 1ª soldador. | 0.109 | 16.65 | 1.81 |
| mo059 | h | Peón especializado construcción. | 0.527 | 16.1 | 8.48 |
| mo060 | h | Peón ordinario construcción. | 0.411 | 15.28 | 6.28 |
| % | % | Medios auxiliares | 1 % | 20.61 | 0.21 |
|  |  | Total |  |  | 20.82 |

| Medición | Uds. | Largo | Parcial |
|---|---|---|---|
| NUCLEO ASEOS |  |  |  |
| P BAJA.1 | 1 | 155.81 | 155.81 |
| P1.1 | 1 | 141.07 | 141.07 |
| P2.1 | 1 | 141.00 | 141.00 |
| P3.1 | 1 | 141.00 | 141.00 |
| A DEDUCIR ESCALERAS | -1 | 128.97 | -128.97 |
| Subtotal acumulado |  |  | 449.91 |
| Total |  |  | 449.91 |

**DEH050** m³ Demolición de viga de hormigón armado, con medios manuales, martillo neumático compresor y equipo de oxicorte, y carga manual de escombros sobre camión o contenedor.
15.32 m³ × 115.45 (117.76 con costes indirectos) = 1804.08

| Código | Ud | Descripción | Rendimiento | Precio | Importe |
|---|---|---|---|---|---|
| mq05mai030 | h | Martillo neumático. | 5.842 | 2.198 | 12.84 |
| mq05pdm110 | h | Compresor portátil diesel media presión 10 m³/min. | 2.921 | 3.228 | 9.43 |
| mq08sol010 | h | Equipo de oxicorte, con acetileno como combustible y oxígeno como comburente. | 1.459 | 3.898 | 5.69 |
| mo010 | h | Oficial 1ª soldador. | 0.677 | 16.65 | 11.27 |
| mo059 | h | Peón especializado construcción. | 2.49 | 16.1 | 40.09 |
| mo060 | h | Peón ordinario construcción. | 2.29 | 15.28 | 34.99 |
| % | % | Medios auxiliares | 1 % | 114.31 | 1.14 |
|  |  | Total |  |  | 115.45 |

| Medición | Uds. | Largo | Ancho | Alto | Parcial |
|---|---|---|---|---|---|
| APOYO ESCALERA 1 | 4 | 3.00 | 0.30 | 0.30 | 1.08 |
| Subtotal |  |  |  |  | 1.08 |
|  | 4 | 4.25 | 0.30 | 0.25 | 1.28 |
|  | 4 | 2.60 | 0.30 | 0.25 | 0.78 |
|  | 4 | 3.60 | 0.30 | 0.25 | 1.08 |
|  | 4 | 4.25 | 0.30 | 0.25 | 1.28 |
|  | 4 | 2.75 | 0.30 | 0.25 | 0.83 |
|  | 4 | 3.70 | 0.30 | 0.25 | 1.11 |
|  | 4 | 2.90 | 0.30 | 0.25 | 0.87 |
|  | 4 | 3.00 | 0.30 | 0.25 | 0.90 |
|  | 4 | 3.25 | 0.30 | 0.25 | 0.98 |
|  | 4 | 3.45 | 0.30 | 0.25 | 1.04 |
|  | 4 | 3.35 | 0.30 | 0.25 | 1.01 |
|  | 4 | 3.40 | 0.30 | 0.25 | 1.02 |
|  | 4 | 3.50 | 0.30 | 0.25 | 1.05 |
|  | 4 | 3.35 | 0.30 | 0.25 | 1.01 |
| Subtotal |  |  |  |  | 14.24 |
| Subtotal acumulado |  |  |  |  | 15.32 |
| Total |  |  |  |  | 15.32 |

**DEH022** m² Corte de forjado unidireccional de hormigón armado con viguetas prefabricadas de hormigón, entrevigado de bovedillas cerámicas o de hormigón y capa de compresión de hormigón, con sierra con disco diamantado, y carga manual de escombros sobre camión o contenedor.
1 m² × 460.27 (469.48 con costes indirectos) = 469.48

| Código | Ud | Descripción | Rendimiento | Precio | Importe |
|---|---|---|---|---|---|
| mt51cpd020ga | m² | Corte en húmedo con sierra con disco diamantado, en forjados de hormigón armado o prefabricado. (material) | 1 | 445.243 | 445.24 |
| mo104 | h | Peón ordinario construcción. | 0.685 | 15.28 | 10.47 |
| % | % | Medios auxiliares | 1 % | 455.71 | 4.56 |
|  |  | Total |  |  | 460.27 |

**DQC040b** m² Arranque de cobertura de teja cerámica curva y elementos de fijación, colocada con mortero a menos de 20 m de altura, en cubierta inclinada a tres aguas con una pendiente media del 30%; con medios manuales y carga manual de escombros sobre camión o contenedor. (24/07/2012)
0 m² × 6.78 (6.92 con costes indirectos) = 0.00

| Código | Ud | Descripción | Rendimiento | Precio | Importe |
|---|---|---|---|---|---|
| mo011 | h | Oficial 1ª construcción. | 0.079 | 16.39 | 1.29 |
| mo060 | h | Peón ordinario construcción. | 0.355 | 15.28 | 5.42 |
| % | % | Medios auxiliares | 1 % | 6.71 | 0.07 |
|  |  | Total |  |  | 6.78 |

**DQF020b** m² Demolición de tablero cerámico en formación de pendientes de cubierta, con medios manuales, y carga manual de escombros sobre camión o contenedor. (24/07/2012)
0 m² × 1.61 (1.64 con costes indirectos) = 0.00

| Código | Ud | Descripción | Rendimiento | Precio | Importe |
|---|---|---|---|---|---|
| mo060 | h | Peón ordinario construcción. | 0.104 | 15.28 | 1.59 |
| % | % | Medios auxiliares | 1 % | 1.59 | 0.02 |
|  |  | Total |  |  | 1.61 |

**DQF021b** m² Demolición de tabiques aligerados en formación de pendientes de cubierta, con medios manuales, y carga manual de escombros sobre camión o contenedor. (24/07/2012)
0 m² × 3.75 (3.83 con costes indirectos) = 0.00

| Código | Ud | Descripción | Rendimiento | Precio | Importe |
|---|---|---|---|---|---|
| mo060 | h | Peón ordinario construcción. | 0.243 | 15.28 | 3.71 |
| % | % | Medios auxiliares | 1 % | 3.71 | 0.04 |
|  |  | Total |  |  | 3.75 |

**DEH070** m² Demolición de entrevigado de forjado unidireccional, con medios manuales y martillo neumático compresor, y carga manual de escombros sobre camión o contenedor. (24/07/2012)
0 m² × 5.57 (5.68 con costes indirectos) = 0.00

| Código | Ud | Descripción | Rendimiento | Precio | Importe |
|---|---|---|---|---|---|
| mq05mai030 | h | Martillo neumático. | 0.292 | 2.198 | 0.64 |
| mq05pdm110 | h | Compresor portátil diesel media presión 10 m³/min. | 0.146 | 3.228 | 0.47 |
| mo059 | h | Peón especializado construcción. | 0.208 | 16.1 | 3.35 |
| mo060 | h | Peón ordinario construcción. | 0.069 | 15.28 | 1.05 |
| % | % | Medios auxiliares | 1 % | 5.51 | 0.06 |
|  |  | Total |  |  | 5.57 |

**DEH020** m² Demolición de forjado unidireccional de hormigón armado con nervios "in situ", entrevigado de bovedillas cerámicas o de hormigón y capa de compresión de hormigón, con medios manuales, martillo neumático compresor y equipo de oxicorte, y carga manual de escombros sobre camión o contenedor. (24/07/2012)
0 m² × 24.07 (24.55 con costes indirectos) = 0.00

| Código | Ud | Descripción | Rendimiento | Precio | Importe |
|---|---|---|---|---|---|
| mq05mai030 | h | Martillo neumático. | 0.876 | 2.198 | 1.93 |
| mq05pdm110 | h | Compresor portátil diesel media presión 10 m³/min. | 0.438 | 3.228 | 1.41 |
| mq08sol010 | h | Equipo de oxicorte, con acetileno como combustible y oxígeno como comburente. | 0.195 | 3.898 | 0.76 |
| mo010 | h | Oficial 1ª soldador. | 0.138 | 16.65 | 2.30 |
| mo059 | h | Peón especializado construcción. | 0.623 | 16.1 | 10.03 |
| mo060 | h | Peón ordinario construcción. | 0.484 | 15.28 | 7.40 |
| % | % | Medios auxiliares | 1 % | 23.83 | 0.24 |
|  |  | Total |  |  | 24.07 |

**DEH020c** m² Demolición de forjado unidireccional de hormigón armado con viguetas prefabricadas de hormigón, entrevigado de bovedillas cerámicas o de hormigón y capa de compresión de hormigón, con medios manuales, martillo neumático compresor y equipo de oxicorte, y carga manual de escombros sobre camión o contenedor. (05/11/2012)
0 m² × 23.84 (24.32 con costes indirectos) = 0.00

| Código | Ud | Descripción | Rendimiento | Precio | Importe |
|---|---|---|---|---|---|
| mq05mai030 | h | Martillo neumático. | 0.876 | 2.198 | 1.93 |
| mq05pdm110 | h | Compresor portátil diesel media presión 10 m³/min. | 0.438 | 3.228 | 1.41 |
| mq08sol010 | h | Equipo de oxicorte, con acetileno como combustible y oxígeno como comburente. | 0.18 | 3.898 | 0.70 |
| mo010 | h | Oficial 1ª soldador. | 0.128 | 16.65 | 2.13 |
| mo059 | h | Peón especializado construcción. | 0.623 | 16.1 | 10.03 |
| mo060 | h | Peón ordinario construcción. | 0.484 | 15.28 | 7.40 |
| % | % | Medios auxiliares | 1 % | 23.60 | 0.24 |
|  |  | Total |  |  | 23.84 |

**DEH021** m² Demolición de forjado unidireccional de hormigón armado con viguetas cerámicas armadas, entrevigado de bovedillas cerámicas y capa de compresión de hormigón, con retroexcavadora con martillo rompedor, y carga manual de escombros sobre camión o contenedor. (05/11/2012)
0 m² × 35.28 (35.99 con costes indirectos) = 0.00

| Código | Ud | Descripción | Rendimiento | Precio | Importe |
|---|---|---|---|---|---|
| mq01exn050 | h | Retroexcavadora sobre neumáticos con martillo rompedor 115 CV. | 0.406 | 55.669 | 22.60 |
| mq08sol010 | h | Equipo de oxicorte, con acetileno como combustible y oxígeno como comburente. | 0.097 | 3.898 | 0.38 |
| mo059 | h | Peón especializado construcción. | 0.277 | 16.1 | 4.46 |
| mo010 | h | Oficial 1ª soldador. | 0.069 | 16.65 | 1.15 |
| mo060 | h | Peón ordinario construcción. | 0.415 | 15.28 | 6.34 |
| % | % | Medios auxiliares | 1 % | 34.93 | 0.35 |
|  |  | Total |  |  | 35.28 |

**GTA010** m³ Transporte de tierras con camión a vertedero específico, instalación de tratamiento de residuos de construcción y demolición externa a la obra o centro de valorización o eliminación de residuos, situado a una distancia máxima de 10 km. (14/11/2012)
0 m³ × 3.28 (3.35 con costes indirectos) = 0.00

| Código | Ud | Descripción | Rendimiento | Precio | Importe |
|---|---|---|---|---|---|
| mq04cab010c | h | Camión basculante de 12 t de carga. (maquinaria) | 0.096 | 33.865 | 3.25 |
| % | % | Medios auxiliares | 1 % | 3.25 | 0.03 |
|  |  | Total |  |  | 3.28 |

**DCE010b** Ud Demolición completa, combinada, de edificio con dos o más edificaciones colindantes y/o medianeras 2.499 m2 de superficie construida, 3 plantas, 12 m de altura, estructura de hormigon y carga mecanica de escombros sobre camión o contenedor. (13/11/2012)
0 Ud × 34313 (34999.26 con costes indirectos) = 0.00

### DF Fachadas
Importe: 28192.49

**DFC010** Ud Levantado de carpintería acristalada de madera de cualquier tipo situada en fachada, de menos de 3 m² de superficie, con medios manuales, y carga manual de escombros sobre camión o contenedor.
143 Ud × 4.26 (4.35 con costes indirectos) = 622.05

| Código | Ud | Descripción | Rendimiento | Precio | Importe |
|---|---|---|---|---|---|
| mo060 | h | Peón ordinario construcción. | 0.276 | 15.28 | 4.22 |
| % | % | Medios auxiliares | 1 % | 4.22 | 0.04 |
|  |  | Total |  |  | 4.26 |

| Medición | Uds. | Parcial |
|---|---|---|
| NORTE |  |  |
| V2 | 24 | 24.00 |
| V7 | 11 | 11.00 |
| SUR |  |  |
| V2 |  |  |
| V4 | 74 | 74.00 |
| V5 | 16 | 16.00 |
| V6 | 3 | 3.00 |
| ESTE |  |  |
| V2 | 7 | 7.00 |
| V4 | 4 | 4.00 |
| OESTE |  |  |
| V4 | 4 | 4.00 |
| Subtotal acumulado |  | 143.00 |
| Total |  | 143 |

**DFC010b** Ud Levantado de carpintería acristalada de madera de cualquier tipo situada en fachada, entre 3 y 6 m² de superficie, con medios manuales, y carga manual de escombros sobre camión o contenedor.
64 Ud × 8.53 (8.7 con costes indirectos) = 556.80

| Código | Ud | Descripción | Rendimiento | Precio | Importe |
|---|---|---|---|---|---|
| mo060 | h | Peón ordinario construcción. | 0.553 | 15.28 | 8.45 |
| % | % | Medios auxiliares | 1 % | 8.45 | 0.08 |
|  |  | Total |  |  | 8.53 |

| Medición | Uds. | Parcial |
|---|---|---|
| NORTE |  |  |
| V1 | 45 | 45.00 |
| V3 | 16 | 16.00 |
| ESTE |  |  |
| V3 | 3 | 3.00 |
| Subtotal acumulado |  | 64.00 |
| Total |  | 64 |

**DFV040** m² Desmontaje de acristalamiento de luna de vidrio simple de 4 mm de espesor, fijado sobre carpintería, con medios manuales, y carga manual del material desmontado sobre camión o contenedor.
528.94 m² × 1.15 (1.17 con costes indirectos) = 618.86

| Código | Ud | Descripción | Rendimiento | Precio | Importe |
|---|---|---|---|---|---|
| mo028 | h | Oficial 1ª cristalero. (mano de obra; 24/07/2012) | 0.036 | 15.91 | 0.57 |
| mo057 | h | Ayudante cristalero. (mano de obra; 24/07/2012) | 0.036 | 15.86 | 0.57 |
| % | % | Medios auxiliares | 1 % | 1.14 | 0.01 |
|  |  | Total |  |  | 1.15 |

| Medición | Uds. | Largo | Parcial |
|---|---|---|---|
| NORTE |  |  |  |
| V1 | 45 | 3.72 | 167.40 |
| V2 | 24 | 2.24 | 53.76 |
| V3 | 16 | 2.94 | 47.04 |
| V7 | 11 | 2.24 | 24.64 |
| SUR |  |  |  |
| V4 | 74 | 2.10 | 155.40 |
| V5 | 16 | 1.91 | 30.56 |
| V6 | 3 | 2.76 | 8.28 |
| ESTE |  |  |  |
| V2 | 7 | 2.24 | 15.68 |
| V3 | 3 | 2.94 | 8.82 |
| V4 | 4 | 2.10 | 8.40 |
| OESTE |  |  |  |
| V4 | 4 | 2.24 | 8.96 |
| Subtotal acumulado |  |  | 528.94 |
| Total |  |  | 528.94 |

**DFD060** m² Desmontaje de persiana enrollable de lamas, con medios manuales, y carga manual de escombros sobre camión o contenedor.
542.53 m² × 4.86 (4.96 con costes indirectos) = 2690.95

| Código | Ud | Descripción | Rendimiento | Precio | Importe |
|---|---|---|---|---|---|
| mo006 | h | Oficial 1ª montador. (mano de obra; 24/07/2012) | 0.146 | 16.93 | 2.47 |
| mo048 | h | Ayudante montador. (mano de obra; 24/07/2012) | 0.146 | 16 | 2.34 |
| % | % | Medios auxiliares | 1 % | 4.81 | 0.05 |
|  |  | Total |  |  | 4.86 |

| Medición | Uds. | Largo | Ancho | Parcial |
|---|---|---|---|---|
| NORTE |  |  |  |  |
| V1 | 45 | 2.00 | 2.00 | 180.00 |
| V2 | 24 | 2.00 | 1.20 | 57.60 |
| V3 | 16 | 2.25 | 1.50 | 54.00 |
| SUR |  |  |  |  |
| V4 | 74 | 2.00 | 1.25 | 185.00 |
| V5 | 16 |  |  | 16.00 |
| V6 | 3 |  |  | 3.00 |
| ESTE |  |  |  |  |
| V2 | 7 | 2.00 | 1.20 | 16.80 |
| V3 | 3 | 2.25 | 1.50 | 10.13 |
| V4 | 4 | 2.00 | 1.25 | 10.00 |
| OESTE |  |  |  |  |
| V4 | 4 | 2.00 | 1.25 | 10.00 |
| Subtotal acumulado |  |  |  | 542.53 |
| Total |  |  |  | 542.53 |

**DFD061** m Desmontaje de cajón capialzado de madera de persiana enrollable, con medios manuales, y carga manual de escombros sobre camión o contenedor.
321.45 m × 2.92 (2.98 con costes indirectos) = 957.92

| Código | Ud | Descripción | Rendimiento | Precio | Importe |
|---|---|---|---|---|---|
| mo008 | h | Oficial 1ª carpintero. (mano de obra; 24/07/2012) | 0.088 | 16.67 | 1.47 |
| mo031 | h | Ayudante carpintero. (mano de obra; 24/07/2012) | 0.088 | 16.12 | 1.42 |
| % | % | Medios auxiliares | 1 % | 2.89 | 0.03 |
|  |  | Total |  |  | 2.92 |

| Medición | Uds. | Ancho | Parcial |
|---|---|---|---|
| NORTE |  |  |  |
| V1 | 45 | 2.25 | 101.25 |
| V2 | 24 | 1.45 | 34.80 |
| V3 | 16 | 1.75 | 28.00 |
| SUR |  |  |  |
| V4 | 74 | 1.50 | 111.00 |
| V5 | 16 |  | 16.00 |
| V6 | 3 |  | 3.00 |
| ESTE |  |  |  |
| V2 | 7 | 1.45 | 10.15 |
| V3 | 3 | 1.75 | 5.25 |
| V4 | 4 | 1.50 | 6.00 |
| OESTE |  |  |  |
| V4 | 4 | 1.50 | 6.00 |
| Subtotal acumulado |  |  | 321.45 |
| Total |  |  | 321.45 |

**DFR030** m Demolición de recercado de piedra natural para hueco de fachada, con medios manuales, y carga manual de escombros sobre camión o contenedor.
890.7 m × 2.05 (2.09 con costes indirectos) = 1861.56

| Código | Ud | Descripción | Rendimiento | Precio | Importe |
|---|---|---|---|---|---|
| mo011 | h | Oficial 1ª construcción. | 0.064 | 16.39 | 1.05 |
| mo060 | h | Peón ordinario construcción. | 0.064 | 15.28 | 0.98 |
| % | % | Medios auxiliares | 1 % | 2.03 | 0.02 |
|  |  | Total |  |  | 2.05 |

| Medición | Uds. | Largo | Parcial |
|---|---|---|---|
| NORTE |  |  |  |
| V1 | 45 | 6.35 | 285.75 |
| V2 | 24 | 5.55 | 133.20 |
| V3 |  |  |  |
| SUR |  |  |  |
| V2 |  |  |  |
| V4 | 74 | 5.55 | 410.70 |
| V5 |  |  |  |
| V6 |  |  |  |
| ESTE |  |  |  |
| V2 | 7 | 5.55 | 38.85 |
| V3 |  |  |  |
| OESTE |  |  |  |
| V4 | 4 | 5.55 | 22.20 |
| Subtotal acumulado |  |  | 890.70 |
| Total |  |  | 890.7 |

**DFR040** m Demolición de dintel con medios manuales, y carga manual de escombros sobre camión o contenedor.
382.6 m × 3.81 (3.89 con costes indirectos) = 1488.31

| Código | Ud | Descripción | Rendimiento | Precio | Importe |
|---|---|---|---|---|---|
| mo011 | h | Oficial 1ª construcción. | 0.119 | 16.39 | 1.95 |
| mo060 | h | Peón ordinario construcción. | 0.119 | 15.28 | 1.82 |
| % | % | Medios auxiliares | 1 % | 3.77 | 0.04 |
|  |  | Total |  |  | 3.81 |

| Medición | Uds. | Largo | Parcial |
|---|---|---|---|
| NORTE |  |  |  |
| V1 | 45 | 2.50 | 112.50 |
| V2 | 24 | 1.70 | 40.80 |
| V3 | 16 | 2.00 | 32.00 |
| SUR |  |  |  |
| V2 | 64 | 1.75 | 112.00 |
| V4 | 12 | 2.50 | 30.00 |
| V5 | 4 | 2.75 | 11.00 |
| V6 | 8 | 2.00 | 16.00 |
| ESTE |  |  |  |
| V2 | 9 | 1.70 | 15.30 |
| V3 | 3 | 2.00 | 6.00 |
| OESTE |  |  |  |
| V2 | 4 | 1.75 | 7.00 |
| Subtotal acumulado |  |  | 382.60 |
| Total |  |  | 382.6 |

**DFR070** m Demolición de jamba de piedra natural, con medios manuales, y carga manual de escombros sobre camión o contenedor.
622.4 m × 1.95 (1.99 con costes indirectos) = 1238.58

| Código | Ud | Descripción | Rendimiento | Precio | Importe |
|---|---|---|---|---|---|
| mo011 | h | Oficial 1ª construcción. | 0.061 | 16.39 | 1.00 |
| mo060 | h | Peón ordinario construcción. | 0.061 | 15.28 | 0.93 |
| % | % | Medios auxiliares | 1 % | 1.93 | 0.02 |
|  |  | Total |  |  | 1.95 |

| Medición | Uds. | Largo | Ancho | Parcial |
|---|---|---|---|---|
| NORTE |  |  |  |  |
| V1 | 45 | 1.85 | 2.00 | 166.50 |
| V2 | 24 | 1.85 | 2.00 | 88.80 |
| V3 | 16 | 1.95 | 2.00 | 62.40 |
| V7 |  |  |  |  |
| SUR |  |  |  |  |
| V4 | 74 | 1.70 | 2.00 | 251.60 |
| V5 |  |  |  |  |
| V6 |  |  |  |  |
| ESTE |  |  |  |  |
| V2 | 7 | 1.85 | 2.00 | 25.90 |
| V3 |  |  |  |  |
| V4 | 4 | 1.70 | 2.00 | 13.60 |
| OESTE |  |  |  |  |
| V2 | 4 | 1.70 | 2.00 | 13.60 |
| Subtotal acumulado |  |  |  | 622.40 |
| Total |  |  |  | 622.4 |

**DFR100** m Demolición de vierteaguas de piedra natural, con medios manuales, y carga manual de escombros sobre camión o contenedor.
745.25 m × 2.36 (2.41 con costes indirectos) = 1796.05

| Código | Ud | Descripción | Rendimiento | Precio | Importe |
|---|---|---|---|---|---|
| mo011 | h | Oficial 1ª construcción. | 0.074 | 16.39 | 1.21 |
| mo060 | h | Peón ordinario construcción. | 0.074 | 15.28 | 1.13 |
| % | % | Medios auxiliares | 1 % | 2.34 | 0.02 |
|  |  | Total |  |  | 2.36 |

| Medición | Uds. | Largo | Ancho | Parcial |
|---|---|---|---|---|
| alfeizar y dintel |  |  |  |  |
| NORTE |  |  |  |  |
| V1 | 45 | 2.50 | 2.00 | 225.00 |
| V2 | 24 | 1.70 | 2.00 | 81.60 |
| V3 | 16 | 2.00 | 2.00 | 64.00 |
| SUR |  |  |  |  |
| V4 | 74 | 1.75 | 2.00 | 259.00 |
| V5 | 16 | 2.75 |  | 44.00 |
| V6 | 3 | 2.75 |  | 8.25 |
| ESTE |  |  |  |  |
| V2 | 7 | 1.70 | 2.00 | 23.80 |
| V3 | 3 | 2.00 | 2.00 | 12.00 |
| V4 | 4 | 1.70 | 2.00 | 13.60 |
| OESTE |  |  |  |  |
| V4 | 4 | 1.75 | 2.00 | 14.00 |
| Subtotal acumulado |  |  |  | 745.25 |
| Total |  |  |  | 745.25 |

**DFR080** m Demolición de cornisa de piedra natural, con medios manuales, y carga manual de escombros sobre camión o contenedor.
465.94 m × 4.92 (5.02 con costes indirectos) = 2339.02

| Código | Ud | Descripción | Rendimiento | Precio | Importe |
|---|---|---|---|---|---|
| mo011 | h | Oficial 1ª construcción. | 0.154 | 16.39 | 2.52 |
| mo060 | h | Peón ordinario construcción. | 0.154 | 15.28 | 2.35 |
| % | % | Medios auxiliares | 1 % | 4.87 | 0.05 |
|  |  | Total |  |  | 4.92 |

| Medición | Uds. | Largo | Parcial |
|---|---|---|---|
| P BAJA | 2 | 79.60 | 159.20 |
|  | 2 | 14.25 | 28.50 |
|  | 2 | 21.80 | 43.60 |
|  | 2 | 7.38 | 14.76 |
| P 3 | 1 | 27.56 | 27.56 |
|  | 1 | 13.98 | 13.98 |
|  | 1 | 14.75 | 14.75 |
|  | 1 | 21.45 | 21.45 |
| P CUBIERTA | 1 | 37.60 | 37.60 |
|  | 1 | 23.52 | 23.52 |
|  | 1 | 16.80 | 16.80 |
|  | 1 | 16.80 | 16.80 |
|  | 1 | 23.42 | 23.42 |
| ESQUINA FACHADA NORT-ESTE | 2 | 12.00 | 24.00 |
| Subtotal acumulado |  |  | 465.94 |
| Total |  |  | 465.94 |

**DRC010** m² Demolición de chapado de placas de piedra natural y picado de la capa base de mortero, con medios manuales, y carga manual de escombros sobre camión o contenedor.
361.2 m² × 5.43 (5.54 con costes indirectos) = 2001.05

| Código | Ud | Descripción | Rendimiento | Precio | Importe |
|---|---|---|---|---|---|
| mo060 | h | Peón ordinario construcción. | 0.352 | 15.28 | 5.38 |
| % | % | Medios auxiliares | 1 % | 5.38 | 0.05 |
|  |  | Total |  |  | 5.43 |

| Medición | Uds. | Largo | Alto | Parcial |
|---|---|---|---|---|
| FACHADA NORTE. P. BAJA | 1 | 79.71 | 3.85 | 306.88 |
| FACHADA ESTE P. BAJA | 1 | 14.11 | 3.85 | 54.32 |
| Subtotal acumulado |  |  |  | 361.20 |
| Total |  |  |  | 361.2 |

**DFF020c** m² Demolición de hoja exterior en cerramiento de fachada, de fábrica revestida, formada por ladrillo hueco triple de 11/12 cm de espesor, con medios manuales, y carga manual de escombros sobre camión o contenedor.
269.36 m² × 3.51 (3.58 con costes indirectos) = 964.31

| Código | Ud | Descripción | Rendimiento | Precio | Importe |
|---|---|---|---|---|---|
| mo060 | h | Peón ordinario construcción. | 0.228 | 15.28 | 3.48 |
| % | % | Medios auxiliares | 1 % | 3.48 | 0.03 |
|  |  | Total |  |  | 3.51 |

| Medición | Uds. | Largo | Alto | Parcial |
|---|---|---|---|---|
| NUCLEO ASEOS |  |  |  |  |
| PB.1 | 1 | 5.95 | 1.80 | 10.71 |
|  | 1 | 3.90 | 1.80 | 7.02 |
|  | 1 | 3.96 | 1.80 | 7.13 |
|  | 1 | 3.90 | 1.80 | 7.02 |
|  | 1 | 3.17 | 1.80 | 5.71 |
| escalera 1 | 1 | 2.80 | 3.55 | 9.94 |
| Subtotal |  |  |  | 47.53 |
| P1.1 | 1 | 37.59 |  | 37.59 |
| escalera 1 | 1 | 2.80 | 3.55 | 9.94 |
| Subtotal |  |  |  | 47.53 |
| P2.1 | 1 | 37.59 |  | 37.59 |
| escalera 1 | 1 | 2.80 | 3.55 | 9.94 |
| Subtotal |  |  |  | 47.53 |
| P3.1 | 1 | 37.59 |  | 37.59 |
| escalera 1 | 1 | 2.80 | 3.55 | 9.94 |
| Subtotal |  |  |  | 47.53 |
| P4 | 1 | 5.95 | 3.35 | 19.93 |
|  | 1 | 3.90 | 3.35 | 13.07 |
|  | 1 | 3.96 | 3.35 | 13.27 |
|  | 1 | 3.90 | 3.35 | 13.07 |
|  | 1 | 5.94 | 3.35 | 19.90 |
| Subtotal |  |  |  | 79.24 |
| Subtotal acumulado |  |  |  | 269.36 |
| Total |  |  |  | 269.36 |

**DFF030** m² Demolición de hoja interior de cerramiento de fachada, de fábrica revestida, formada por ladrillo hueco doble de 7/9 cm de espesor, con medios manuales, y carga manual de escombros sobre camión o contenedor.
269.36 m² × 2.58 (2.63 con costes indirectos) = 708.42

| Código | Ud | Descripción | Rendimiento | Precio | Importe |
|---|---|---|---|---|---|
| mo060 | h | Peón ordinario construcción. | 0.167 | 15.28 | 2.55 |
| % | % | Medios auxiliares | 1 % | 2.55 | 0.03 |
|  |  | Total |  |  | 2.58 |

| Medición | Uds. | Largo | Alto | Parcial |
|---|---|---|---|---|
| NUCLEO ASEOS |  |  |  |  |
| PB.1 | 1 | 5.95 | 1.80 | 10.71 |
|  | 1 | 3.90 | 1.80 | 7.02 |
|  | 1 | 3.96 | 1.80 | 7.13 |
|  | 1 | 3.90 | 1.80 | 7.02 |
|  | 1 | 3.17 | 1.80 | 5.71 |
| escalera 1 | 1 | 2.80 | 3.55 | 9.94 |
| Subtotal |  |  |  | 47.53 |
| P1.1 | 1 | 37.59 |  | 37.59 |
| escalera 1 | 1 | 2.80 | 3.55 | 9.94 |
| Subtotal |  |  |  | 47.53 |
| P.2.1 | 1 | 37.59 |  | 37.59 |
| escalera 1 | 1 | 2.80 | 3.55 | 9.94 |
| Subtotal |  |  |  | 47.53 |
| P3.1 | 1 | 37.59 |  | 37.59 |
| escalera 1 | 1 | 2.80 | 3.55 | 9.94 |
| Subtotal |  |  |  | 47.53 |
| P4 | 1 | 5.95 | 3.35 | 19.93 |
|  | 1 | 3.90 | 3.35 | 13.07 |
|  | 1 | 3.96 | 3.35 | 13.27 |
|  | 1 | 3.90 | 3.35 | 13.07 |
|  | 1 | 5.94 | 3.35 | 19.90 |
| Subtotal |  |  |  | 79.24 |
| Subtotal acumulado |  |  |  | 269.36 |
| Total |  |  |  | 269.36 |

**DFF021c** m² Apertura de hueco en hoja exterior de cerramiento de fachada, de fábrica revestida, formada por ladrillo hueco triple de 11/12 cm de espesor, con medios manuales, y carga manual de escombros sobre camión o contenedor.
134 m² × 3.88 (3.96 con costes indirectos) = 530.64

| Código | Ud | Descripción | Rendimiento | Precio | Importe |
|---|---|---|---|---|---|
| mo060 | h | Peón ordinario construcción. | 0.251 | 15.28 | 3.84 |
| % | % | Medios auxiliares | 1 % | 3.84 | 0.04 |
|  |  | Total |  |  | 3.88 |

| Medición | Uds. | Ancho | Alto | Parcial |
|---|---|---|---|---|
| EMPRESILLADO PILARES FACH |  |  |  |  |
| PB | 14 | 0.50 | 1.80 | 12.60 |
| P1 | 14 | 0.50 | 1.80 | 12.60 |
| P2 | 14 | 0.50 | 1.80 | 12.60 |
| P3 | 14 | 0.50 | 1.80 | 12.60 |
| P4 | 14 | 0.50 | 1.80 | 12.60 |
| Subtotal |  |  |  | 63.00 |
| EMPRESILLADO PILARES MED |  |  |  |  |
| PB | 8 | 0.50 | 3.55 | 14.20 |
| P1 | 8 | 0.50 | 3.55 | 14.20 |
| P2 | 8 | 0.50 | 3.55 | 14.20 |
| P3 | 8 | 0.50 | 3.55 | 14.20 |
| P4 | 8 | 0.50 | 3.55 | 14.20 |
| Subtotal |  |  |  | 71.00 |
| Subtotal acumulado |  |  |  | 134.00 |
| Total |  |  |  | 134 |

**DPT021b** m² Apertura de hueco en partición interior de fábrica revestida, formada por ladrillo hueco doble de 7/9 cm de espesor, con medios manuales, y carga manual de escombros sobre camión o contenedor.
134 m² × 2.69 (2.74 con costes indirectos) = 367.16

| Código | Ud | Descripción | Rendimiento | Precio | Importe |
|---|---|---|---|---|---|
| mo060 | h | Peón ordinario construcción. | 0.174 | 15.28 | 2.66 |
| % | % | Medios auxiliares | 1 % | 2.66 | 0.03 |
|  |  | Total |  |  | 2.69 |

| Medición | Uds. | Ancho | Alto | Parcial |
|---|---|---|---|---|
| EMPRESILLADO PILARES FACH |  |  |  |  |
| PB | 14 | 0.50 | 1.80 | 12.60 |
| P1 | 14 | 0.50 | 1.80 | 12.60 |
| P2 | 14 | 0.50 | 1.80 | 12.60 |
| P3 | 14 | 0.50 | 1.80 | 12.60 |
| P4 | 14 | 0.50 | 1.80 | 12.60 |
| Subtotal |  |  |  | 63.00 |
| EMPRESILLADO PILARES MED |  |  |  |  |
| PB | 8 | 0.50 | 3.55 | 14.20 |
| P1 | 8 | 0.50 | 3.55 | 14.20 |
| P2 | 8 | 0.50 | 3.55 | 14.20 |
| P3 | 8 | 0.50 | 3.55 | 14.20 |
| P4 | 8 | 0.50 | 3.55 | 14.20 |
| Subtotal |  |  |  | 71.00 |
| Subtotal acumulado |  |  |  | 134.00 |
| Total |  |  |  | 134 |

**DFF020** m² Demolición de hoja exterior en cerramiento de fachada, de fábrica revestida, formada por ladrillo perforado de 11/12 cm de espesor, con medios manuales, y carga manual de escombros sobre camión o contenedor.
57.14 m² × 5.51 (5.62 con costes indirectos) = 321.13

| Código | Ud | Descripción | Rendimiento | Precio | Importe |
|---|---|---|---|---|---|
| mo059 | h | Peón especializado construcción. | 0.061 | 16.1 | 0.98 |
| mo060 | h | Peón ordinario construcción. | 0.293 | 15.28 | 4.48 |
| % | % | Medios auxiliares | 1 % | 5.46 | 0.05 |
|  |  | Total |  |  | 5.51 |

| Medición | Uds. | Largo | Alto | Parcial |
|---|---|---|---|---|
| ANTTIGUO ACC 2 | 1 | 8.01 | 3.50 | 28.04 |
|  | 1 | 2.77 | 3.50 | 9.70 |
|  | 1 | 2.77 | 3.50 | 9.70 |
|  | 1 | 2.77 | 3.50 | 9.70 |
| Subtotal acumulado |  |  |  | 57.14 |
| Total |  |  |  | 57.14 |

**DFF010** m² Demolición de hoja exterior en cerramiento de fachada, de fábrica vista, formada por ladrillo macizo de 24/25 cm de espesor, con medios manuales, y carga manual de escombros sobre camión o contenedor.
673.28 m² × 13.29 (13.56 con costes indirectos) = 9129.68

| Código | Ud | Descripción | Rendimiento | Precio | Importe |
|---|---|---|---|---|---|
| mo060 | h | Peón ordinario construcción. | 0.861 | 15.28 | 13.16 |
| % | % | Medios auxiliares | 1 % | 13.16 | 0.13 |
|  |  | Total |  |  | 13.29 |

| Medición | Uds. | Largo | Ancho | Alto | Parcial |
|---|---|---|---|---|---|
| muro de acceso C. F. PALMA | 1 | 14.57 |  | 4.00 | 58.28 |
| APERTURA ACCEOS ASCENSOR |  |  |  |  |  |
| PBAJA | 2 | 2.96 |  | 3.50 | 20.72 |
|  | 2 | 2.68 |  | 3.50 | 18.76 |
| P 1 | 2 | 2.96 |  | 3.50 | 20.72 |
|  | 2 | 2.68 |  | 3.50 | 18.76 |
| P 2 | 2 | 2.96 |  | 3.50 | 20.72 |
|  | 2 | 2.68 |  | 3.50 | 18.76 |
| P 3 | 2 | 2.96 |  | 3.50 | 20.72 |
|  | 2 | 2.68 |  | 3.50 | 18.76 |
| P 4 | 2 | 2.96 |  | 3.50 | 20.72 |
|  | 2 | 2.68 |  | 3.50 | 18.76 |
| HUECOS INST VENTILACION | 5 | 2.95 | 2.00 | 3.60 | 106.20 |
|  | 5 | 2.80 | 2.00 | 3.60 | 100.80 |
|  | 5 | 2.85 | 2.00 | 3.60 | 102.60 |
|  | 5 | 3.00 | 2.00 | 3.60 | 108.00 |
| Subtotal acumulado |  |  |  |  | 673.28 |
| Total |  |  |  |  | 673.28 |

**DPT021b** m² Apertura de hueco en partición interior de fábrica revestida, formada por ladrillo hueco doble de 7/9 cm de espesor, con medios manuales, y carga manual de escombros sobre camión o contenedor.
0 m² × 2.69 (2.74 con costes indirectos) = 0.00

**DFF020c** m² Demolición de hoja exterior en cerramiento de fachada, de fábrica revestida, formada por ladrillo hueco triple de 11/12 cm de espesor, con medios manuales, y carga manual de escombros sobre camión o contenedor.
0 m² × 3.51 (3.58 con costes indirectos) = 0.00

**DFF030** m² Demolición de hoja interior de cerramiento de fachada, de fábrica revestida, formada por ladrillo hueco doble de 7/9 cm de espesor, con medios manuales, y carga manual de escombros sobre camión o contenedor.
0 m² × 2.58 (2.63 con costes indirectos) = 0.00

### DP Particiones y trasdosados
Importe: 13446.42

**DPT020b** m² Demolición de partición interior de fábrica revestida, formada por ladrillo hueco doble de 7/9 cm de espesor, con medios manuales, y carga manual de escombros sobre camión o contenedor.
1480.9 m² × 2.27 (2.32 con costes indirectos) = 3435.69

| Código | Ud | Descripción | Rendimiento | Precio | Importe |
|---|---|---|---|---|---|
| mo060 | h | Peón ordinario construcción. | 0.147 | 15.28 | 2.25 |
| % | % | Medios auxiliares | 1 % | 2.25 | 0.02 |
|  |  | Total |  |  | 2.27 |

| Medición | Uds. | Largo | Alto | Parcial |
|---|---|---|---|---|
| ASEOS |  |  |  |  |
| P BAJA .1 |  |  |  |  |
|  | 1 | 7.80 | 3.55 | 27.69 |
|  | 1 | 10.54 | 3.55 | 37.42 |
|  | 1 | 2.55 | 3.55 | 9.05 |
|  | 1 | 1.20 | 3.55 | 4.26 |
|  | 1 | 1.10 | 3.55 | 3.91 |
|  | 1 | 1.10 | 3.55 | 3.91 |
|  | 1 | 4.30 | 3.55 | 15.27 |
|  | 1 | 2.55 | 3.55 | 9.05 |
|  | 1 | 1.30 | 3.55 | 4.62 |
|  | 1 | 2.02 | 3.55 | 7.17 |
|  | 2 | 6.50 | 3.55 | 46.15 |
|  | 2 | 6.48 | 3.55 | 46.01 |
|  | 2 | 2.55 | 3.55 | 18.11 |
|  | 2 | 2.85 | 3.55 | 20.24 |
|  | 2 | 3.00 | 3.55 | 21.30 |
|  | 2 | 3.00 | 3.55 | 21.30 |
|  | 1 | 10.10 | 3.55 | 35.86 |
|  | 1 | 1.10 | 3.55 | 3.91 |
|  | 1 | 9.85 | 3.55 | 34.97 |
| Subtotal |  |  |  | 370.20 |
| ASEOS P1 . 1 | 1 | 370.20 |  | 370.20 |
| Subtotal |  |  |  | 370.20 |
| ASEOS P2.1 | 1 | 370.30 |  | 370.30 |
| Subtotal |  |  |  | 370.30 |
| ASEOS P3.1 | 1 | 370.20 |  | 370.20 |
| Subtotal |  |  |  | 370.20 |
| Subtotal acumulado |  |  |  | 1480.90 |
| Total |  |  |  | 1480.9 |

**DPT020c** m² Demolición de partición interior de fábrica revestida, formada por ladrillo hueco doble de 7/9 cm de espesor, con medios manuales, y carga manual de escombros sobre camión o contenedor.
4314.97 m² × 2.27 (2.32 con costes indirectos) = 10010.73

| Código | Ud | Descripción | Rendimiento | Precio | Importe |
|---|---|---|---|---|---|
| mo060 | h | Peón ordinario construcción. | 0.147 | 15.28 | 2.25 |
| % | % | Medios auxiliares | 1 % | 2.25 | 0.02 |
|  |  | Total |  |  | 2.27 |

| Medición | Uds. | Largo | Alto | Parcial |
|---|---|---|---|---|
| TABIQUERIA P BAJA | 1 | 26.48 | 3.55 | 94.00 |
|  | 1 | 28.73 | 3.55 | 101.99 |
|  | 1 | 4.40 | 3.55 | 15.62 |
|  | 1 | 4.00 | 3.55 | 14.20 |
|  | 1 | 4.00 | 3.55 | 14.20 |
|  | 1 | 11.31 | 3.55 | 40.15 |
|  | 1 | 2.05 | 3.55 | 7.28 |
|  | 1 | 6.49 | 3.55 | 23.04 |
|  | 1 | 4.87 | 3.55 | 17.29 |
|  | 1 | 11.32 | 3.55 | 40.19 |
|  | 1 | 4.00 | 3.55 | 14.20 |
|  | 1 | 1.00 | 3.55 | 3.55 |
|  | 1 | 2.67 | 3.55 | 9.48 |
|  | 1 | 6.32 | 3.55 | 22.44 |
|  | 1 | 5.27 | 3.55 | 18.71 |
|  | 1 | 4.38 | 3.55 | 15.55 |
|  | 1 | 5.72 | 3.55 | 20.31 |
|  | 1 | 2.75 | 3.55 | 9.76 |
|  | 1 | 4.00 | 3.55 | 14.20 |
|  | 1 | 3.29 | 3.55 | 11.68 |
|  | 1 | 1.50 | 3.55 | 5.33 |
|  | 1 | 3.52 | 3.55 | 12.50 |
|  | 1 | 3.30 | 3.55 | 11.72 |
|  | 1 | 3.32 | 3.55 | 11.79 |
|  | 1 | 3.62 | 3.55 | 12.85 |
|  | 1 | 6.78 | 3.55 | 24.07 |
|  | 1 | 7.33 | 3.55 | 26.02 |
|  | 1 | 8.18 | 3.55 | 29.04 |
|  | 1 | 3.07 | 3.55 | 10.90 |
| Subtotal |  |  |  | 652.06 |
| P 1 | 2 | 58.12 | 3.55 | 412.65 |
|  | 1 | 2.99 | 3.55 | 10.61 |
|  | 1 | 2.74 | 3.55 | 9.73 |
|  | 1 | 6.79 | 3.55 | 24.10 |
|  | 1 | 6.33 | 3.55 | 22.47 |
|  | 1 | 10.27 | 3.55 | 36.46 |
|  | 1 | 4.27 | 3.55 | 15.16 |
|  | 1 | 4.17 | 3.55 | 14.80 |
|  | 1 | 11.26 | 3.55 | 39.97 |
|  | 1 | 9.11 | 3.55 | 32.34 |
|  | 1 | 4.00 | 3.55 | 14.20 |
|  | 1 | 4.00 | 3.55 | 14.20 |
|  | 1 | 3.70 | 3.55 | 13.14 |
|  | 1 | 11.32 | 3.55 | 40.19 |
|  | 1 | 11.49 | 3.55 | 40.79 |
|  | 1 | 6.79 | 3.55 | 24.10 |
|  | 1 | 6.82 | 3.55 | 24.21 |
|  | 1 | 3.97 | 3.55 | 14.09 |
|  | 1 | 6.82 | 3.55 | 24.21 |
|  | 1 | 3.13 | 3.55 | 11.11 |
|  | 1 | 6.82 | 3.55 | 24.21 |
|  | 1 | 6.82 | 3.55 | 24.21 |
|  | 1 | 6.82 | 3.55 | 24.21 |
|  | 1 | 6.82 | 3.55 | 24.21 |
|  | 1 | 4.39 | 3.55 | 15.58 |
|  | 1 | 6.82 | 3.55 | 24.21 |
|  | 1 | 6.82 | 3.55 | 24.21 |
|  | 1 | 7.32 | 3.55 | 25.99 |
|  | 1 | 4.40 | 3.55 | 15.62 |
|  | 1 | 4.00 | 3.55 | 14.20 |
|  | 1 | 7.15 | 3.55 | 25.38 |
|  | 1 | 4.52 | 3.55 | 16.05 |
|  | 1 |  | 3.55 | 3.55 |
| Subtotal |  |  |  | 1100.16 |
| P2 | 1 | 1100.20 |  | 1100.20 |
| Subtotal |  |  |  | 1100.20 |
| P3 | 1 | 1100.20 |  | 1100.20 |
| Subtotal |  |  |  | 1100.20 |
| P4 | 1 | 3.91 | 3.20 | 12.51 |
|  | 1 | 3.10 | 3.20 | 9.92 |
|  | 1 | 7.20 | 3.20 | 23.04 |
|  | 1 | 7.30 | 3.20 | 23.36 |
|  | 1 | 10.10 | 3.20 | 32.32 |
|  | 1 | 16.00 | 3.20 | 51.20 |
|  | 1 | 15.70 | 3.20 | 50.24 |
|  | 1 | 3.50 | 3.20 | 11.20 |
|  | 1 | 11.32 | 3.20 | 36.22 |
|  | 1 | 9.50 | 3.20 | 30.40 |
|  | 1 | 11.97 | 3.20 | 38.30 |
|  | 1 | 6.82 | 3.20 | 21.82 |
|  | 1 | 6.82 | 3.20 | 21.82 |
| Subtotal |  |  |  | 362.35 |
| Subtotal acumulado |  |  |  | 4314.97 |
| Total |  |  |  | 4314.97 |

**DPT020** m² Demolición de partición interior de fábrica revestida, formada por ladrillo hueco sencillo de 4/5 cm de espesor, con medios manuales, y carga manual de escombros sobre camión o contenedor. (24/07/2012)
0 m² × 2.36 (2.41 con costes indirectos) = 0.00

| Código | Ud | Descripción | Rendimiento | Precio | Importe |
|---|---|---|---|---|---|
| mo060 | h | Peón ordinario construcción. | 0.153 | 15.28 | 2.34 |
| % | % | Medios auxiliares | 1 % | 2.34 | 0.02 |
|  |  | Total |  |  | 2.36 |

### DI Instalaciones
Importe: 15741.17

**DIC020** Ud Desmontaje de caldera o grupo térmico a gasóleo, de 2000 kW de potencia calorífica máxima, soportes de fijación y bancada metálica de apoyo, con medios manuales y mecánicos y carga mecánica de escombros sobre camión o contenedor.
1 Ud × 310.38 (316.59 con costes indirectos) = 316.59

| Código | Ud | Descripción | Rendimiento | Precio | Importe |
|---|---|---|---|---|---|
| mq07gte010a | h | Grúa autopropulsada de brazo telescópico con una capacidad de elevación de 12 t y 20 m de altura máxima de trabajo. (maquinaria) | 4.27 | 31.058 | 132.62 |
| mo002 | h | Oficial 1ª calefactor. (mano de obra; 24/07/2012) | 4.755 | 16.93 | 80.50 |
| mo053 | h | Ayudante calefactor. (mano de obra; 24/07/2012) | 4.756 | 15.97 | 75.95 |
| mo060 | h | Peón ordinario construcción. | 1.194 | 15.28 | 18.24 |
| % | % | Medios auxiliares | 1 % | 307.31 | 3.07 |
|  |  | Total |  |  | 310.38 |

**DIC030** Ud Desmontaje de unidad interior de sistema de aire acondicionado de 200 kg de peso máximo, y soportes de fijación, con medios manuales y carga manual de escombros sobre camión o contenedor.
5 Ud × 36.35 (37.08 con costes indirectos) = 185.40

| Código | Ud | Descripción | Rendimiento | Precio | Importe |
|---|---|---|---|---|---|
| mo002 | h | Oficial 1ª calefactor. | 0.956 | 16.93 | 16.19 |
| mo053 | h | Ayudante calefactor. | 0.955 | 15.97 | 15.25 |
| mo060 | h | Peón ordinario construcción. | 0.298 | 15.28 | 4.55 |
| % | % | Medios auxiliares | 1 % | 35.99 | 0.36 |
|  |  | Total |  |  | 36.35 |

| Medición | Uds. | Parcial |
|---|---|---|
| SALA PASCUAL RIVAS | 5 | 5.00 |
| Total |  | 5 |

**DIC051** m Desmontaje de chimenea modular metálica, de pared simple, de 175 mm de diámetro, con medios manuales y mecánicos, instalada en el exterior del edificio, hasta 20 m de altura, y carga mecánica sobre camión o contenedor.
20 m × 3.26 (3.33 con costes indirectos) = 66.60

| Código | Ud | Descripción | Rendimiento | Precio | Importe |
|---|---|---|---|---|---|
| mq07gte010a | h | Grúa autopropulsada de brazo telescópico con una capacidad de elevación de 12 t y 20 m de altura máxima de trabajo. | 0.047 | 31.058 | 1.46 |
| mo002 | h | Oficial 1ª calefactor. | 0.054 | 16.93 | 0.91 |
| mo053 | h | Ayudante calefactor. | 0.054 | 15.97 | 0.86 |
| % | % | Medios auxiliares | 1 % | 3.23 | 0.03 |
|  |  | Total |  |  | 3.26 |

**DIC100** Ud Desmontaje de instalación de calefacción, en local u oficina de 1200 m² de superficie construida; con medios manuales y carga manual del material desmontado sobre camión o contenedor.
5 Ud × 796.54 (812.47 con costes indirectos) = 4062.35

| Código | Ud | Descripción | Rendimiento | Precio | Importe |
|---|---|---|---|---|---|
| mo053 | h | Ayudante calefactor. | 33.404 | 15.97 | 533.46 |
| mo060 | h | Peón ordinario construcción. | 16.701 | 15.28 | 255.19 |
| % | % | Medios auxiliares | 1 % | 788.65 | 7.89 |
|  |  | Total |  |  | 796.54 |

| Medición | Uds. | Parcial |
|---|---|---|
| P BAJA | 1 | 1.00 |
| P1 | 1 | 1.00 |
| P2 | 1 | 1.00 |
| P3 | 1 | 1.00 |
| P4 | 1 | 1.00 |
| Subtotal acumulado |  | 5.00 |
| Total |  | 5 |

**DIC101** Ud Desmontaje de instalación de aire acondicionado con conductos, en local u oficina de 150 m² de superficie construida; con medios manuales y carga manual del material desmontado sobre camión o contenedor.
1 Ud × 130.47 (133.08 con costes indirectos) = 133.08

| Código | Ud | Descripción | Rendimiento | Precio | Importe |
|---|---|---|---|---|---|
| mo053 | h | Ayudante calefactor. | 5.471 | 15.97 | 87.37 |
| mo060 | h | Peón ordinario construcción. | 2.736 | 15.28 | 41.81 |
| % | % | Medios auxiliares | 1 % | 129.18 | 1.29 |
|  |  | Total |  |  | 130.47 |

| Medición | Uds. | Parcial |
|---|---|---|
| SALA PASCUAL RIVAS | 1 | 1.00 |
| Total |  | 1 |

**DIC110** Ud Desmontaje de unidad centralizada aire-agua de refrigeración o bomba de calor reversible, instalada en exterior (cubierta), de 200 kW de potencia frigorífica máxima y bancada metálica de apoyo, con medios manuales y mecánicos y carga mecánica.
1 Ud × 82.81 (84.47 con costes indirectos) = 84.47

| Código | Ud | Descripción | Rendimiento | Precio | Importe |
|---|---|---|---|---|---|
| mq07gte010a | h | Grúa autopropulsada de brazo telescópico con una capacidad de elevación de 12 t y 20 m de altura máxima de trabajo. | 1.661 | 31.058 | 51.59 |
| mo002 | h | Oficial 1ª calefactor. | 0.924 | 16.93 | 15.64 |
| mo053 | h | Ayudante calefactor. | 0.924 | 15.97 | 14.76 |
| % | % | Medios auxiliares | 1 % | 81.99 | 0.82 |
|  |  | Total |  |  | 82.81 |

| Medición | Uds. | Parcial |
|---|---|---|
| SALA PASCUAL RIVAS | 1 | 1.00 |
| Total |  | 1 |

**DIE060** Ud Desmontaje de red de instalación eléctrica interior bajo tubo protector, en local u oficina de 1200 m² de superficie construida; con medios manuales y carga manual del material desmontado sobre camión o contenedor.
5 Ud × 733.85 (748.53 con costes indirectos) = 3742.65

| Código | Ud | Descripción | Rendimiento | Precio | Importe |
|---|---|---|---|---|---|
| mo052 | h | Ayudante electricista. (mano de obra; 24/07/2012) | 15.615 | 15.97 | 249.37 |
| mo060 | h | Peón ordinario construcción. | 31.231 | 15.28 | 477.21 |
| % | % | Medios auxiliares | 1 % | 726.58 | 7.27 |
|  |  | Total |  |  | 733.85 |

| Medición | Uds. | Parcial |
|---|---|---|
| P BAJA | 1 | 1.00 |
| P1 | 1 | 1.00 |
| P2 | 1 | 1.00 |
| P3 | 1 | 1.00 |
| P4 | 1 | 1.00 |
| Subtotal acumulado |  | 5.00 |
| Total |  | 5 |

**DIG100** Ud Desmontaje de red de instalación de iluminación, en local u oficina de 1200 m² de superficie construida; con medios manuales y carga manual del material desmontado sobre camión o contenedor.
5 Ud × 270.77 (276.19 con costes indirectos) = 1380.95

| Código | Ud | Descripción | Rendimiento | Precio | Importe |
|---|---|---|---|---|---|
| mo059 | h | Peón especializado construcción. | 11.294 | 16.1 | 181.83 |
| mo060 | h | Peón ordinario construcción. | 5.645 | 15.28 | 86.26 |
| % | % | Medios auxiliares | 1 % | 268.09 | 2.68 |
|  |  | Total |  |  | 270.77 |

| Medición | Uds. | Parcial |
|---|---|---|
| P BAJA | 1 | 1.00 |
| P1 | 1 | 1.00 |
| P2 | 1 | 1.00 |
| P3 | 1 | 1.00 |
| P4 | 1 | 1.00 |
| Subtotal acumulado |  | 5.00 |
| Total |  | 5 |

**DIF105** Ud Desmontaje de red de instalación interior de agua, colocada superficialmente, que da servicio a una superficie de 90 m², con medios manuales y carga manual del material desmontado sobre camión o contenedor.
5 Ud × 101.11 (103.13 con costes indirectos) = 515.65

| Código | Ud | Descripción | Rendimiento | Precio | Importe |
|---|---|---|---|---|---|
| mo004 | h | Oficial 1ª fontanero. | 3.108 | 16.93 | 52.62 |
| mo060 | h | Peón ordinario construcción. | 3.108 | 15.28 | 47.49 |
| % | % | Medios auxiliares | 1 % | 100.11 | 1.00 |
|  |  | Total |  |  | 101.11 |

| Medición | Uds. | Parcial |
|---|---|---|
| P BAJA | 1 | 1.00 |
| P1 | 1 | 1.00 |
| P2 | 1 | 1.00 |
| P3 | 1 | 1.00 |
| P4 | 1 | 1.00 |
| Subtotal acumulado |  | 5.00 |
| Total |  | 5 |

**DSM010** Ud Desmontaje de lavabo con pedestal, grifería y accesorios, con medios manuales y carga manual del material desmontado sobre camión o contenedor.
100 Ud × 8.03 (8.19 con costes indirectos) = 819.00

| Código | Ud | Descripción | Rendimiento | Precio | Importe |
|---|---|---|---|---|---|
| mo004 | h | Oficial 1ª fontanero. | 0.232 | 16.93 | 3.93 |
| mo060 | h | Peón ordinario construcción. | 0.263 | 15.28 | 4.02 |
| % | % | Medios auxiliares | 1 % | 7.95 | 0.08 |
|  |  | Total |  |  | 8.03 |

| Medición | Uds. | Parcial |
|---|---|---|
| P BAJA | 20 | 20.00 |
| P1 | 20 | 20.00 |
| P2 | 20 | 20.00 |
| P3 | 20 | 20.00 |
| P4 | 20 | 20.00 |
| Subtotal acumulado |  | 100.00 |
| Total |  | 100 |

**DSM010b** Ud Desmontaje de inodoro independiente, y accesorios, con medios manuales y carga manual del material desmontado sobre camión o contenedor.
75 Ud × 9.13 (9.31 con costes indirectos) = 698.25

| Código | Ud | Descripción | Rendimiento | Precio | Importe |
|---|---|---|---|---|---|
| mo004 | h | Oficial 1ª fontanero. | 0.298 | 16.93 | 5.05 |
| mo060 | h | Peón ordinario construcción. | 0.261 | 15.28 | 3.99 |
| % | % | Medios auxiliares | 1 % | 9.04 | 0.09 |
|  |  | Total |  |  | 9.13 |

| Medición | Uds. | Parcial |
|---|---|---|
| PB | 15 | 15.00 |
| P1 | 15 | 15.00 |
| P2 | 15 | 15.00 |
| P3 | 15 | 15.00 |
| P4 | 15 | 15.00 |
| Subtotal acumulado |  | 75.00 |
| Total |  | 75 |

**DSM010c** Ud Desmontaje de plato de ducha de porcelana sanitaria, grifería y accesorios, con medios manuales y carga manual del material desmontado sobre camión o contenedor.
20 Ud × 11.09 (11.31 con costes indirectos) = 226.20

| Código | Ud | Descripción | Rendimiento | Precio | Importe |
|---|---|---|---|---|---|
| mo004 | h | Oficial 1ª fontanero. | 0.231 | 16.93 | 3.91 |
| mo060 | h | Peón ordinario construcción. | 0.463 | 15.28 | 7.07 |
| % | % | Medios auxiliares | 1 % | 10.98 | 0.11 |
|  |  | Total |  |  | 11.09 |

| Medición | Uds. | Parcial |
|---|---|---|
| PB | 4 | 4.00 |
| P1 | 4 | 4.00 |
| P2 | 4 | 4.00 |
| P3 | 4 | 4.00 |
| P4 | 4 | 4.00 |
| Subtotal acumulado |  | 20.00 |
| Total |  | 20 |

**DSM010d** Ud Desmontaje de urinario con alimentación empotrada y desagüe visto, grifería y accesorios, con medios manuales y carga manual del material desmontado sobre camión o contenedor.
45 Ud × 7.09 (7.23 con costes indirectos) = 325.35

| Código | Ud | Descripción | Rendimiento | Precio | Importe |
|---|---|---|---|---|---|
| mo004 | h | Oficial 1ª fontanero. | 0.232 | 16.93 | 3.93 |
| mo060 | h | Peón ordinario construcción. | 0.202 | 15.28 | 3.09 |
| % | % | Medios auxiliares | 1 % | 7.02 | 0.07 |
|  |  | Total |  |  | 7.09 |

| Medición | Uds. | Parcial |
|---|---|---|
| PBAJA | 9 | 9.00 |
| P1 | 9 | 9.00 |
| P2 | 9 | 9.00 |
| P3 | 9 | 9.00 |
| P4 | 9 | 9.00 |
| Subtotal acumulado |  | 45.00 |
| Total |  | 45 |

**DSM015** Ud Desmontaje de grifería de lavabo, con medios manuales y carga manual del material desmontado sobre camión o contenedor.
100 Ud × 5.45 (5.56 con costes indirectos) = 556.00

| Código | Ud | Descripción | Rendimiento | Precio | Importe |
|---|---|---|---|---|---|
| mo004 | h | Oficial 1ª fontanero. | 0.319 | 16.93 | 5.40 |
| % | % | Medios auxiliares | 1 % | 5.40 | 0.05 |
|  |  | Total |  |  | 5.45 |

**DSM015b** Ud Desmontaje de grifería de ducha, con medios manuales y carga manual del material desmontado sobre camión o contenedor.
20 Ud × 3.5 (3.57 con costes indirectos) = 71.40

| Código | Ud | Descripción | Rendimiento | Precio | Importe |
|---|---|---|---|---|---|
| mo004 | h | Oficial 1ª fontanero. | 0.205 | 16.93 | 3.47 |
| % | % | Medios auxiliares | 1 % | 3.47 | 0.03 |
|  |  | Total |  |  | 3.5 |

**DIS105** Ud Desmontaje de red de instalación interior de desagües para una superficie de cuarto húmedo de 90 m², con medios manuales y carga manual del material desmontado sobre camión o contenedor.
4 Ud × 252.46 (257.51 con costes indirectos) = 1030.04

| Código | Ud | Descripción | Rendimiento | Precio | Importe |
|---|---|---|---|---|---|
| mo055 | h | Ayudante fontanero. (mano de obra; 24/07/2012) | 15.652 | 15.97 | 249.96 |
| % | % | Medios auxiliares | 1 % | 249.96 | 2.50 |
|  |  | Total |  |  | 252.46 |

**DIT010** Ud Desmontaje de cabina, puertas, guías y maquinaria de ascensor eléctrico, para 450 kg (6 personas) y 5 paradas, con medios manuales, y carga manual del material desmontado sobre camión o contenedor.
1 Ud × 892.42 (910.27 con costes indirectos) = 910.27

| Código | Ud | Descripción | Rendimiento | Precio | Importe |
|---|---|---|---|---|---|
| mo011 | h | Oficial 1ª construcción. | 13.725 | 16.39 | 224.95 |
| mo060 | h | Peón ordinario construcción. | 13.723 | 15.28 | 209.69 |
| mo009 | h | Oficial 1ª cerrajero. (mano de obra; 24/07/2012) | 13.725 | 16.65 | 228.52 |
| mo032 | h | Ayudante cerrajero. (mano de obra; 24/07/2012) | 13.725 | 16.06 | 220.42 |
| % | % | Medios auxiliares | 1 % | 883.58 | 8.84 |
|  |  | Total |  |  | 892.42 |

**DIS050** m Desmontaje de colector suspendido de PVC, de 200 mm de diámetro máximo, con medios manuales, y carga manual de escombros sobre camión o contenedor.
77.64 m × 2.45 (2.5 con costes indirectos) = 194.10

| Código | Ud | Descripción | Rendimiento | Precio | Importe |
|---|---|---|---|---|---|
| mo060 | h | Peón ordinario construcción. | 0.159 | 15.28 | 2.43 |
| % | % | Medios auxiliares | 1 % | 2.43 | 0.02 |
|  |  | Total |  |  | 2.45 |

| Medición | Uds. | Largo | Parcial |
|---|---|---|---|
| SANEAMIENTO VISTO BAJO ASEOS PB | 2 | 6.14 | 12.28 |
|  | 2 | 14.84 | 29.68 |
|  | 2 | 2.81 | 5.62 |
|  | 2 | 6.84 | 13.68 |
|  | 2 | 3.86 | 7.72 |
|  | 2 | 4.33 | 8.66 |
| Subtotal acumulado |  |  | 77.64 |
| Total |  |  | 77.64 |

**DIS020** Ud Demolición de arqueta de obra de fábrica, de 200 a 500 l de capacidad, con medios manuales, y carga manual de escombros sobre camión o contenedor.
6 Ud × 13.83 (14.11 con costes indirectos) = 84.66

| Código | Ud | Descripción | Rendimiento | Precio | Importe |
|---|---|---|---|---|---|
| mo060 | h | Peón ordinario construcción. | 0.896 | 15.28 | 13.69 |
| % | % | Medios auxiliares | 1 % | 13.69 | 0.14 |
|  |  | Total |  |  | 13.83 |

**DIB020** Ud Desmontaje de depósito de superficie, de acero, para combustible líquido o de gas, de 80000 litros de capacidad máxima, con medios manuales y mecánicos, y carga mecánica del material desmontado sobre camión o contenedor.
1 Ud × 331.53 (338.16 con costes indirectos) = 338.16

| Código | Ud | Descripción | Rendimiento | Precio | Importe |
|---|---|---|---|---|---|
| mq07gte010c | h | Grúa autopropulsada de brazo telescópico con una capacidad de elevación de 30 t y 27 m de altura máxima de trabajo. (maquinaria) | 4.441 | 55.584 | 246.85 |
| mo006 | h | Oficial 1ª montador. | 2.48 | 16.93 | 41.99 |
| mo048 | h | Ayudante montador. | 2.463 | 16 | 39.41 |
| % | % | Medios auxiliares | 1 % | 328.25 | 3.28 |
|  |  | Total |  |  | 331.53 |

| Medición | Uds. | Parcial |
|---|---|---|
| DEPOSITO PROPANO | 1 | 1.00 |
| Total |  | 1 |

**DIC115** m² Desmontaje de conducto rectangular de lana mineral, montado sobre soportes, con medios manuales y carga manual sobre camión o contenedor. (24/07/2012)
0 m² × 1.73 (1.76 con costes indirectos) = 0.00

| Código | Ud | Descripción | Rendimiento | Precio | Importe |
|---|---|---|---|---|---|
| mo006 | h | Oficial 1ª montador. | 0.052 | 16.93 | 0.88 |
| mo048 | h | Ayudante montador. | 0.052 | 16 | 0.83 |
| % | % | Medios auxiliares | 1 % | 1.71 | 0.02 |
|  |  | Total |  |  | 1.73 |

**DIC125** Ud Desmontaje de rejilla de distribución de aire, de 500 mm de longitud máxima, con medios manuales y carga manual sobre camión o contenedor. (24/07/2012)
0 Ud × 3.7 (3.77 con costes indirectos) = 0.00

| Código | Ud | Descripción | Rendimiento | Precio | Importe |
|---|---|---|---|---|---|
| mo006 | h | Oficial 1ª montador. | 0.111 | 16.93 | 1.88 |
| mo048 | h | Ayudante montador. | 0.111 | 16 | 1.78 |
| % | % | Medios auxiliares | 1 % | 3.66 | 0.04 |
|  |  | Total |  |  | 3.7 |

**DIE010** Ud Desmontaje de caja de protección y medida, con medios manuales y carga manual del material desmontado sobre camión o contenedor. (24/07/2012)
0 Ud × 7 (7.14 con costes indirectos) = 0.00

| Código | Ud | Descripción | Rendimiento | Precio | Importe |
|---|---|---|---|---|---|
| mo001 | h | Oficial 1ª electricista. | 0.278 | 16.93 | 4.71 |
| mo052 | h | Ayudante electricista. | 0.139 | 15.97 | 2.22 |
| % | % | Medios auxiliares | 1 % | 6.93 | 0.07 |
|  |  | Total |  |  | 7 |

**DIE011** Ud Desmontaje de contador eléctrico individual, con medios manuales y carga manual del material desmontado sobre camión o contenedor. (24/07/2012)
0 Ud × 8.76 (8.94 con costes indirectos) = 0.00

| Código | Ud | Descripción | Rendimiento | Precio | Importe |
|---|---|---|---|---|---|
| mo001 | h | Oficial 1ª electricista. | 0.348 | 16.93 | 5.89 |
| mo052 | h | Ayudante electricista. | 0.174 | 15.97 | 2.78 |
| % | % | Medios auxiliares | 1 % | 8.67 | 0.09 |
|  |  | Total |  |  | 8.76 |

**DIE020** Ud Desmontaje de caja general de protección, con medios manuales y carga manual del material desmontado sobre camión o contenedor. (24/07/2012)
0 Ud × 5.52 (5.63 con costes indirectos) = 0.00

| Código | Ud | Descripción | Rendimiento | Precio | Importe |
|---|---|---|---|---|---|
| mo001 | h | Oficial 1ª electricista. | 0.219 | 16.93 | 3.71 |
| mo052 | h | Ayudante electricista. | 0.11 | 15.97 | 1.76 |
| % | % | Medios auxiliares | 1 % | 5.47 | 0.05 |
|  |  | Total |  |  | 5.52 |

**DIE030** m Desmontaje de línea general de alimentación superficial bajo tubo protector, con medios manuales, y carga manual del material desmontado sobre camión o contenedor. (24/07/2012)
0 m × 0.54 (0.55 con costes indirectos) = 0.00

| Código | Ud | Descripción | Rendimiento | Precio | Importe |
|---|---|---|---|---|---|
| mo001 | h | Oficial 1ª electricista. | 0.016 | 16.93 | 0.27 |
| mo052 | h | Ayudante electricista. | 0.016 | 15.97 | 0.26 |
| % | % | Medios auxiliares | 1 % | 0.53 | 0.01 |
|  |  | Total |  |  | 0.54 |

**DIE040** Ud Desmontaje de centralización de contadores instalada en cuarto o armario de contadores, formada por 2 módulos, con medios manuales y carga manual del material desmontado sobre camión o contenedor. (24/07/2012)
0 Ud × 3.45 (3.52 con costes indirectos) = 0.00

| Código | Ud | Descripción | Rendimiento | Precio | Importe |
|---|---|---|---|---|---|
| mo001 | h | Oficial 1ª electricista. | 0.104 | 16.93 | 1.76 |
| mo052 | h | Ayudante electricista. | 0.104 | 15.97 | 1.66 |
| % | % | Medios auxiliares | 1 % | 3.42 | 0.03 |
|  |  | Total |  |  | 3.45 |

**DIE104** Ud Desmontaje de cuadro eléctrico empotrado para dispositivos generales e individuales de mando y protección, con medios manuales y carga manual del material desmontado sobre camión o contenedor. (24/07/2012)
0 Ud × 8.91 (9.09 con costes indirectos) = 0.00

| Código | Ud | Descripción | Rendimiento | Precio | Importe |
|---|---|---|---|---|---|
| mo001 | h | Oficial 1ª electricista. | 0.337 | 16.93 | 5.71 |
| mo052 | h | Ayudante electricista. | 0.195 | 15.97 | 3.11 |
| % | % | Medios auxiliares | 1 % | 8.82 | 0.09 |
|  |  | Total |  |  | 8.91 |

### DQ Cubiertas
Importe: 10251.41

**DQC040** m² Arranque de cobertura de teja cerámica curva y elementos de fijación, colocada con mortero a menos de 20 m de altura, en cubierta inclinada a tres aguas con una pendiente media del 30%; con medios manuales y carga manual de escombros sobre camión o contenedor.
864.22 m² × 5.74 (5.85 con costes indirectos) = 5055.69

| Código | Ud | Descripción | Rendimiento | Precio | Importe |
|---|---|---|---|---|---|
| mo011 | h | Oficial 1ª construcción. | 0.066 | 16.39 | 1.08 |
| mo060 | h | Peón ordinario construcción. | 0.301 | 15.28 | 4.60 |
| % | % | Medios auxiliares | 1 % | 5.68 | 0.06 |
|  |  | Total |  |  | 5.74 |

| Medición | Uds. | Largo | Parcial |
|---|---|---|---|
| P CUBIERTA | 1 | 864.22 | 864.22 |
| Total |  |  | 864.22 |

**DQF020** m² Demolición de tablero cerámico en formación de pendientes de cubierta, con medios manuales, y carga manual de escombros sobre camión o contenedor.
864.22 m² × 1.35 (1.38 con costes indirectos) = 1192.62

| Código | Ud | Descripción | Rendimiento | Precio | Importe |
|---|---|---|---|---|---|
| mo060 | h | Peón ordinario construcción. | 0.088 | 15.28 | 1.34 |
| % | % | Medios auxiliares | 1 % | 1.34 | 0.01 |
|  |  | Total |  |  | 1.35 |

| Medición | Uds. | Largo | Parcial |
|---|---|---|---|
| P CUBIERTA | 1 | 864.22 | 864.22 |
| Total |  |  | 864.22 |

**DQF021** m² Demolición de tabiques aligerados en formación de pendientes de cubierta , con altura media de 1,5 m, con medios manuales, y carga manual de escombros sobre camión o contenedor.
864.22 m² × 3.16 (3.22 con costes indirectos) = 2782.79
Demolición de tabiques aligerados en formación de pendientes de cubierta, con altura media de 1,5 m, con medios manuales, y carga manual de escombros sobre camión o contenedor.

| Código | Ud | Descripción | Rendimiento | Precio | Importe |
|---|---|---|---|---|---|
| mo060 | h | Peón ordinario construcción. | 0.205 | 15.28 | 3.13 |
| % | % | Medios auxiliares | 1 % | 3.13 | 0.03 |
|  |  | Total |  |  | 3.16 |

| Medición | Uds. | Largo | Parcial |
|---|---|---|---|
| P CUBIERTA | 1 | 864.22 | 864.22 |
| Total |  |  | 864.22 |

**DQR020** m Demolición de alero de cubierta inclinada, ubicado a una altura de hasta 20 m, con medios manuales, y carga manual de escombros sobre camión o contenedor.
96.72 m × 3.84 (3.92 con costes indirectos) = 379.14

| Código | Ud | Descripción | Rendimiento | Precio | Importe |
|---|---|---|---|---|---|
| mo011 | h | Oficial 1ª construcción. | 0.12 | 16.39 | 1.97 |
| mo060 | h | Peón ordinario construcción. | 0.12 | 15.28 | 1.83 |
| % | % | Medios auxiliares | 1 % | 3.80 | 0.04 |
|  |  | Total |  |  | 3.84 |

| Medición | Uds. | Largo | Parcial |
|---|---|---|---|
| REP CANAL CUB P3 | 1 | 47.28 | 47.28 |
|  | 1 | 21.83 | 21.83 |
|  | 1 | 27.61 | 27.61 |
| Subtotal acumulado |  |  | 96.72 |
| Total |  |  | 96.72 |

**DQR060** m Demolición de borde libre de cubierta inclinada, ubicado a una altura de entre 20 y 40 m, con medios manuales, y carga manual de escombros sobre camión o contenedor.
193.44 m × 1.72 (1.75 con costes indirectos) = 338.52

| Código | Ud | Descripción | Rendimiento | Precio | Importe |
|---|---|---|---|---|---|
| mo011 | h | Oficial 1ª construcción. | 0.054 | 16.39 | 0.89 |
| mo060 | h | Peón ordinario construcción. | 0.053 | 15.28 | 0.81 |
| % | % | Medios auxiliares | 1 % | 1.70 | 0.02 |
|  |  | Total |  |  | 1.72 |

| Medición | Uds. | Largo | Parcial |
|---|---|---|---|
| REP CANAL CUB P3 | 2 | 47.28 | 94.56 |
|  | 2 | 21.83 | 43.66 |
|  | 2 | 27.61 | 55.22 |
| Subtotal acumulado |  |  | 193.44 |
| Total |  |  | 193.44 |

**DQR010** Ud Demolición de forrado de conductos de instalaciones en cubierta plana, formado por fábrica de ladrillo cerámico hueco para revestir, de 50x50 cm de sección y 200 cm de altura; con medios manuales, y carga manual de escombros sobre camión o contenedor.
5 Ud × 10.94 (11.16 con costes indirectos) = 55.80

| Código | Ud | Descripción | Rendimiento | Precio | Importe |
|---|---|---|---|---|---|
| mo011 | h | Oficial 1ª construcción. | 0.444 | 16.39 | 7.28 |
| mo046 | h | Ayudante construcción. (mano de obra; 24/07/2012) | 0.222 | 16 | 3.55 |
| % | % | Medios auxiliares | 1 % | 10.83 | 0.11 |
|  |  | Total |  |  | 10.94 |

**DQR030** m Demolición de canal oculta de cubierta inclinada, ubicada a una altura de entre 20 y 40 m, con medios manuales, y carga manual de escombros sobre camión o contenedor.
96.72 m × 4.53 (4.62 con costes indirectos) = 446.85

| Código | Ud | Descripción | Rendimiento | Precio | Importe |
|---|---|---|---|---|---|
| mo060 | h | Peón ordinario construcción. | 0.294 | 15.28 | 4.49 |
| % | % | Medios auxiliares | 1 % | 4.49 | 0.04 |
|  |  | Total |  |  | 4.53 |

| Medición | Uds. | Largo | Parcial |
|---|---|---|---|
| REP CANAL CUB P3 | 1 | 47.28 | 47.28 |
|  | 1 | 21.83 | 21.83 |
|  | 1 | 27.61 | 27.61 |
| Subtotal acumulado |  |  | 96.72 |
| Total |  |  | 96.72 |

### DR Revestimientos
Importe: 22536.72

**DRS010** m² Demolición de pavimento existente en el interior del edificio, de baldosas de terrazo, y picado del material de agarre, con medios manuales y carga manual de escombros sobre camión o contenedor.
2142.3 m² × 4.56 (4.65 con costes indirectos) = 9961.70

| Código | Ud | Descripción | Rendimiento | Precio | Importe |
|---|---|---|---|---|---|
| mo059 | h | Peón especializado construcción. | 0.132 | 16.1 | 2.13 |
| mo060 | h | Peón ordinario construcción. | 0.156 | 15.28 | 2.38 |
| % | % | Medios auxiliares | 1 % | 4.51 | 0.05 |
|  |  | Total |  |  | 4.56 |

| Medición | Uds. | Largo | Parcial |
|---|---|---|---|
| PARA NUEVO PAVIMENTO TERRAZO |  |  |  |
| P BAJA | 1 | 1046.16 | 1046.16 |
| P1 | 1 | 1096.14 | 1096.14 |
| Subtotal acumulado |  |  | 2142.30 |
| Total |  |  | 2142.3 |

**DRS080** m² Demolición de base para pavimento de mortero existente en el interior del edificio, de hasta 8 cm de espesor, con martillo neumático compresor, y carga manual de escombros sobre camión o contenedor.
2142.3 m² × 4.8 (4.9 con costes indirectos) = 10497.27

| Código | Ud | Descripción | Rendimiento | Precio | Importe |
|---|---|---|---|---|---|
| mq05mai030 | h | Martillo neumático. | 0.188 | 2.198 | 0.41 |
| mq05pdm010a | h | Compresor portátil eléctrico 2 m³/min de caudal. (maquinaria) | 0.094 | 2.329 | 0.22 |
| mo059 | h | Peón especializado construcción. | 0.102 | 16.1 | 1.64 |
| mo060 | h | Peón ordinario construcción. | 0.162 | 15.28 | 2.48 |
| % | % | Medios auxiliares | 1 % | 4.75 | 0.05 |
|  |  | Total |  |  | 4.8 |

| Medición | Uds. | Largo | Parcial |
|---|---|---|---|
| PARA NUEVO PAVIMENTO TERRAZO |  |  |  |
| P BAJA | 1 | 1046.16 | 1046.16 |
| P1 | 1 | 1096.14 | 1096.14 |
| Subtotal acumulado |  |  | 2142.30 |
| Total |  |  | 2142.3 |

**DRS070** m² Demolición de pavimento continuo de hormigón en masa de 10 cm de espesor, con martillo neumático compresor, y carga manual de escombros sobre camión o contenedor.
209.41 m² × 2.79 (2.85 con costes indirectos) = 596.82

| Código | Ud | Descripción | Rendimiento | Precio | Importe |
|---|---|---|---|---|---|
| mq05mai030 | h | Martillo neumático. | 0.174 | 2.198 | 0.38 |
| mq05pdm010a | h | Compresor portátil eléctrico 2 m³/min de caudal. | 0.087 | 2.329 | 0.20 |
| mo059 | h | Peón especializado construcción. | 0.049 | 16.1 | 0.79 |
| mo060 | h | Peón ordinario construcción. | 0.091 | 15.28 | 1.39 |
| % | % | Medios auxiliares | 1 % | 2.76 | 0.03 |
|  |  | Total |  |  | 2.79 |

| Medición | Uds. | Largo | Ancho | Parcial |
|---|---|---|---|---|
| P BAJA |  |  |  |  |
| PARA AISLAMIENTO PERIMETRAL | 1 | 14.35 | 1.00 | 14.35 |
|  | 1 | 79.60 | 1.00 | 79.60 |
|  | 1 | 13.75 | 1.00 | 13.75 |
|  | 1 | 21.61 | 1.00 | 21.61 |
|  | 1 | 10.70 | 1.00 | 10.70 |
|  | 1 | 36.90 | 1.00 | 36.90 |
|  | 1 | 10.70 | 1.00 | 10.70 |
|  | 1 | 21.80 | 1.00 | 21.80 |
| Subtotal acumulado |  |  |  | 209.41 |
| Total |  |  |  | 209.41 |

**DRT010** m² Arranque de cielo raso de cañizo enlucido con yeso, con medios manuales, y carga manual de escombros sobre camión o contenedor.
472.25 m² × 2.24 (2.28 con costes indirectos) = 1076.73

| Código | Ud | Descripción | Rendimiento | Precio | Importe |
|---|---|---|---|---|---|
| mo060 | h | Peón ordinario construcción. | 0.145 | 15.28 | 2.22 |
| % | % | Medios auxiliares | 1 % | 2.22 | 0.02 |
|  |  | Total |  |  | 2.24 |

| Medición | Uds. | Largo | Parcial |
|---|---|---|---|
| ACCESO 1 | 1 | 33.92 | 33.92 |
| ACCESO 2 | 1 | 18.11 | 18.11 |
| SECTORIZACION SI |  |  |  |
| PB SEMINARIO A SANCHO | 1 | 105.04 | 105.04 |
| PB AULA P. RIVAS | 1 | 105.04 | 105.04 |
| P1 AULA 11 | 1 | 104.90 | 104.90 |
| P1 AULA 12 | 1 | 105.24 | 105.24 |
| Subtotal acumulado |  |  | 472.25 |
| Total |  |  | 472.25 |

**DRS010c** m² Demolición de pavimento existente en el interior del edificio, de baldosas de terrazo, y picado del material de agarre, con medios manuales y carga manual de escombros sobre camión o contenedor.
22.27 m² × 4.59 (4.68 con costes indirectos) = 104.22

| Código | Ud | Descripción | Rendimiento | Precio | Importe |
|---|---|---|---|---|---|
| mo059 | h | Peón especializado construcción. | 0.132 | 16.1 | 2.13 |
| mo060 | h | Peón ordinario construcción. | 0.158 | 15.28 | 2.41 |
| % | % | Medios auxiliares | 1 % | 4.54 | 0.05 |
|  |  | Total |  |  | 4.59 |

| Medición | Uds. | Largo | Parcial |
|---|---|---|---|
| NUEVO ASSCESO 2 | 1 | 22.27 | 22.27 |
| Total |  |  | 22.27 |

**DRS080c** m² Demolición de base para pavimento de mortero existente en el interior del edificio, de hasta 8 cm de espesor, con martillo neumático compresor, y carga manual de escombros sobre camión o contenedor.
22.27 m² × 4.82 (4.92 con costes indirectos) = 109.57

| Código | Ud | Descripción | Rendimiento | Precio | Importe |
|---|---|---|---|---|---|
| mq05mai030 | h | Martillo neumático. | 0.188 | 2.198 | 0.41 |
| mq05pdm010a | h | Compresor portátil eléctrico 2 m³/min de caudal. | 0.094 | 2.329 | 0.22 |
| mo059 | h | Peón especializado construcción. | 0.101 | 16.1 | 1.63 |
| mo060 | h | Peón ordinario construcción. | 0.164 | 15.28 | 2.51 |
| % | % | Medios auxiliares | 1 % | 4.77 | 0.05 |
|  |  | Total |  |  | 4.82 |

| Medición | Uds. | Largo | Parcial |
|---|---|---|---|
| NUEVO ASSCESO 2 | 1 | 22.27 | 22.27 |
| Total |  |  | 22.27 |

**DRS070c** m² Demolición de pavimento continuo de hormigón en masa de 10 cm de espesor, con martillo neumático compresor, y carga manual de escombros sobre camión o contenedor.
66.81 m² × 2.79 (2.85 con costes indirectos) = 190.41

| Código | Ud | Descripción | Rendimiento | Precio | Importe |
|---|---|---|---|---|---|
| mq05mai030 | h | Martillo neumático. | 0.174 | 2.198 | 0.38 |
| mq05pdm010a | h | Compresor portátil eléctrico 2 m³/min de caudal. | 0.087 | 2.329 | 0.20 |
| mo059 | h | Peón especializado construcción. | 0.049 | 16.1 | 0.79 |
| mo060 | h | Peón ordinario construcción. | 0.091 | 15.28 | 1.39 |
| % | % | Medios auxiliares | 1 % | 2.76 | 0.03 |
|  |  | Total |  |  | 2.79 |

| Medición | Uds. | Largo | Parcial |
|---|---|---|---|
| NUEVO ASSCESO 2 | 3 | 22.27 | 66.81 |
| Total |  |  | 66.81 |

## A ACONDICIONAMIENTO DEL TERRENO
Importe: 22742.71

### AD Movimiento de tierras
Importe: 6537.97

**DUX050** m² Demolición de pavimento exterior de baldosas y/o losetas de hormigón, mediante retroexcavadora con martillo rompedor, y carga mecánica de escombros sobre camión o contenedor. (05/11/2012)
33.4 m² × 1.39 (1.42 con costes indirectos) = 47.43

| Código | Ud | Descripción | Rendimiento | Precio | Importe |
|---|---|---|---|---|---|
| mq01exn050 | h | Retroexcavadora sobre neumáticos con martillo rompedor 115 CV. | 0.02 | 55.669 | 1.11 |
| mq01ret010 | h | Miniretrocargadora sobre neumáticos de 20 CV. | 0.008 | 33.984 | 0.27 |
| % | % | Medios auxiliares | 1 % | 1.38 | 0.01 |
|  |  | Total |  |  | 1.39 |

| Medición | Uds. | Largo | Parcial |
|---|---|---|---|
| ESCALERA 2 | 1 | 16.70 | 16.70 |
| ESCALERA 1 | 1 | 16.70 | 16.70 |
| Subtotal acumulado |  |  | 33.40 |
| Total |  |  | 33.4 |

**DUX021b** m² Demolición de solera o pavimento de hormigón en masa de hasta 15 cm de espesor, mediante retroexcavadora con martillo rompedor, y carga mecánica de escombros sobre camión o contenedor.
33.4 m² × 4.27 (4.36 con costes indirectos) = 145.62

| Código | Ud | Descripción | Rendimiento | Precio | Importe |
|---|---|---|---|---|---|
| mq01exn050 | h | Retroexcavadora sobre neumáticos con martillo rompedor 115 CV. | 0.061 | 55.669 | 3.40 |
| mq01ret010 | h | Miniretrocargadora sobre neumáticos de 20 CV. | 0.01 | 33.984 | 0.34 |
| mo060 | h | Peón ordinario construcción. | 0.032 | 15.28 | 0.49 |
| % | % | Medios auxiliares | 1 % | 4.23 | 0.04 |
|  |  | Total |  |  | 4.27 |

| Medición | Uds. | Largo | Parcial |
|---|---|---|---|
| ESCALERA 2 | 1 | 16.70 | 16.70 |
| ESCALERA 1 | 1 | 16.70 | 16.70 |
| Subtotal acumulado |  |  | 33.40 |
| Total |  |  | 33.4 |

**DUX030c** m² Demolición de pavimento de aglomerado asfáltico en calzada, mediante retroexcavadora con martillo rompedor, y carga mecánica de escombros sobre camión o contenedor.
116.71 m² × 2.25 (2.3 con costes indirectos) = 268.43

| Código | Ud | Descripción | Rendimiento | Precio | Importe |
|---|---|---|---|---|---|
| mq01exn050 | h | Retroexcavadora sobre neumáticos con martillo rompedor 115 CV. | 0.018 | 55.669 | 1.00 |
| mq01ret010 | h | Miniretrocargadora sobre neumáticos de 20 CV. | 0.009 | 33.984 | 0.31 |
| mq11eqc010 | h | Cortadora de asfalto con arranque, desplazamiento y regulación del disco de corte manuales. (maquinaria) | 0.005 | 31.426 | 0.16 |
| mo060 | h | Peón ordinario construcción. | 0.05 | 15.28 | 0.76 |
| % | % | Medios auxiliares | 1 % | 2.23 | 0.02 |
|  |  | Total |  |  | 2.25 |

| Medición | Uds. | Largo | Ancho | Parcial |
|---|---|---|---|---|
| ESCALERA 2 | 1 | 32.78 |  | 32.78 |
| ESCALERA 3 | 1 | 32.78 |  | 32.78 |
| SOBREANCHOS | 2 | 10.15 | 1.50 | 30.45 |
|  | 2 | 6.90 | 1.50 | 20.70 |
| Subtotal acumulado |  |  |  | 116.71 |
| Total |  |  |  | 116.71 |

**DUX090b** m Demolición de bordillo sobre base de hormigón, con martillo neumático compresor, y carga manual de escombros sobre camión o contenedor.
25.8 m × 1.17 (1.19 con costes indirectos) = 30.70

| Código | Ud | Descripción | Rendimiento | Precio | Importe |
|---|---|---|---|---|---|
| mq05mai030 | h | Martillo neumático. | 0.034 | 2.198 | 0.07 |
| mq05pdm110 | h | Compresor portátil diesel media presión 10 m³/min. | 0.034 | 3.228 | 0.11 |
| mo059 | h | Peón especializado construcción. | 0.021 | 16.1 | 0.34 |
| mo060 | h | Peón ordinario construcción. | 0.042 | 15.28 | 0.64 |
| % | % | Medios auxiliares | 1 % | 1.16 | 0.01 |
|  |  | Total |  |  | 1.17 |

| Medición | Uds. | Largo | Parcial |
|---|---|---|---|
| ESCALERA 2 | 1 | 4.75 | 4.75 |
|  | 1 | 8.15 | 8.15 |
| ESCALERA 3 | 1 | 4.75 | 4.75 |
|  | 1 | 8.15 | 8.15 |
| Subtotal acumulado |  |  | 25.80 |
| Total |  |  | 25.8 |

**ADV010** m³ Vaciado en excavación de sótanos en suelo de arcilla blanda, con medios mecánicos, corte por bataches, retirada de los materiales excavados y carga a camión.
639.52 m³ × 9.12 (9.3 con costes indirectos) = 5947.54

| Código | Ud | Descripción | Rendimiento | Precio | Importe |
|---|---|---|---|---|---|
| mq01ret020a | h | Retrocargadora sobre neumáticos 75 CV. (maquinaria) | 0.25 | 30.772 | 7.69 |
| mo060 | h | Peón ordinario construcción. | 0.088 | 15.28 | 1.34 |
| % | % | Medios auxiliares | 1 % | 9.03 | 0.09 |
|  |  | Total |  |  | 9.12 |

| Medición | Uds. | Largo | Ancho | Alto | Parcial |
|---|---|---|---|---|---|
| ESCALERA 2 s | 1 | 53.69 |  | 4.00 | 214.76 |
| ESCALERA 3 s | 1 | 53.69 |  | 4.00 | 214.76 |
| SOBREANCHOS | 2 | 10.55 | 1.50 | 4.00 | 126.60 |
|  | 2 | 6.95 | 1.50 | 4.00 | 83.40 |
| Subtotal acumulado |  |  |  |  | 639.52 |
| Total |  |  |  |  | 639.52 |

**ADE010g** m³ Excavación en pozos para cimentaciones en suelo de arcilla blanda, con medios mecánicos, retirada de los materiales excavados y carga a camión.
8.04 m³ × 11.98 (12.22 con costes indirectos) = 98.25

| Código | Ud | Descripción | Rendimiento | Precio | Importe |
|---|---|---|---|---|---|
| mq01ret020a | h | Retrocargadora sobre neumáticos 75 CV. | 0.324 | 30.772 | 9.97 |
| mo060 | h | Peón ordinario construcción. | 0.124 | 15.28 | 1.89 |
| % | % | Medios auxiliares | 1 % | 11.86 | 0.12 |
|  |  | Total |  |  | 11.98 |

| Medición | Uds. | Largo | Alto | Parcial |
|---|---|---|---|---|
| FOSO NUEVO ASCENSOR | 1 | 5.36 | 1.50 | 8.04 |
| Total |  |  |  | 8.04 |

**ADE010c** m³ Excavación en zanjas para instalaciones en suelo de arcilla blanda, con medios mecánicos, retirada de los materiales excavados y carga a camión.
0 m³ × 12.98 (13.24 con costes indirectos) = 0.00

| Código | Ud | Descripción | Rendimiento | Precio | Importe |
|---|---|---|---|---|---|
| mq01ret020a | h | Retrocargadora sobre neumáticos 75 CV. | 0.365 | 30.772 | 11.23 |
| mo060 | h | Peón ordinario construcción. | 0.106 | 15.28 | 1.62 |
| % | % | Medios auxiliares | 1 % | 12.85 | 0.13 |
|  |  | Total |  |  | 12.98 |

### AS Red de saneamiento horizontal
Importe: 16204.74

**DUX050b** m² Demolición de pavimento exterior de baldosas y/o losetas de hormigón, mediante retroexcavadora con martillo rompedor, y carga mecánica de escombros sobre camión o contenedor. (05/11/2012)
5.25 m² × 1.39 (1.42 con costes indirectos) = 7.46

| Código | Ud | Descripción | Rendimiento | Precio | Importe |
|---|---|---|---|---|---|
| mq01exn050 | h | Retroexcavadora sobre neumáticos con martillo rompedor 115 CV. | 0.02 | 55.669 | 1.11 |
| mq01ret010 | h | Miniretrocargadora sobre neumáticos de 20 CV. | 0.008 | 33.984 | 0.27 |
| % | % | Medios auxiliares | 1 % | 1.38 | 0.01 |
|  |  | Total |  |  | 1.39 |

| Medición | Uds. | Largo | Ancho | Parcial |
|---|---|---|---|---|
| ACOMETIDA | 1 | 3.50 | 1.50 | 5.25 |
| Total |  |  |  | 5.25 |

**DUX030d** m² Demolición de pavimento de aglomerado asfáltico en calzada, mediante retroexcavadora con martillo rompedor, y carga mecánica de escombros sobre camión o contenedor.
12 m² × 2.1 (2.14 con costes indirectos) = 25.68

| Código | Ud | Descripción | Rendimiento | Precio | Importe |
|---|---|---|---|---|---|
| mq01exn050 | h | Retroexcavadora sobre neumáticos con martillo rompedor 115 CV. | 0.018 | 55.669 | 1.00 |
| mq01ret010 | h | Miniretrocargadora sobre neumáticos de 20 CV. | 0.009 | 33.984 | 0.31 |
| mq11eqc010 | h | Cortadora de asfalto con arranque, desplazamiento y regulación del disco de corte manuales. | 0.005 | 31.426 | 0.16 |
| mo060 | h | Peón ordinario construcción. | 0.04 | 15.28 | 0.61 |
| % | % | Medios auxiliares | 1 % | 2.08 | 0.02 |
|  |  | Total |  |  | 2.1 |

| Medición | Uds. | Largo | Ancho | Parcial |
|---|---|---|---|---|
|  | 1 | 8.00 | 1.50 | 12.00 |
| Total |  |  |  | 12 |

**ADE010d** m³ Excavación en zanjas para instalaciones en suelo de arcilla blanda, con medios mecánicos, retirada de los materiales excavados y carga a camión.
43.13 m³ × 12.72 (12.97 con costes indirectos) = 559.40

| Código | Ud | Descripción | Rendimiento | Precio | Importe |
|---|---|---|---|---|---|
| mq01ret020a | h | Retrocargadora sobre neumáticos 75 CV. | 0.365 | 30.772 | 11.23 |
| mo060 | h | Peón ordinario construcción. | 0.089 | 15.28 | 1.36 |
| % | % | Medios auxiliares | 1 % | 12.59 | 0.13 |
|  |  | Total |  |  | 12.72 |

| Medición | Uds. | Largo | Ancho | Alto | Parcial |
|---|---|---|---|---|---|
|  | 1 | 11.50 | 1.50 | 2.50 | 43.13 |
| Total |  |  |  |  | 43.13 |

**ADR010** m³ Relleno principal de zanjas para instalaciones, con tierra de préstamo, y compactación al 95% del Proctor Modificado mediante equipo manual con bandeja vibrante.
36.23 m³ × 7.49 (7.64 con costes indirectos) = 276.80

| Código | Ud | Descripción | Rendimiento | Precio | Importe |
|---|---|---|---|---|---|
| mt01var010 | m | Cinta plastificada. (material) | 1.1 | 0.109 | 0.12 |
| mt01arz030b | m³ | Tierra de préstamo, para relleno de zanjas, compactable y exenta de áridos mayores de 8 cm, raíces, escombros, materia orgánica, detritus o cualquier otro material desaconsejable. (material) | 1 | 3.836 | 3.84 |
| mq04dua020b | h | Dumper autocargable de 2 t de carga útil, con mecanismo hidráulico. (maquinaria) | 0.101 | 7.819 | 0.79 |
| mq02rod010bb | h | Bandeja vibrante de 300 kg, anchura de trabajo 70 cm, reversible. (maquinaria) | 0.154 | 5.44 | 0.84 |
| mq02cia020 | h | Camión con cuba de agua. (maquinaria) | 0.01 | 32.35 | 0.32 |
| mo060 | h | Peón ordinario construcción. | 0.099 | 15.28 | 1.51 |
| % | % | Medios auxiliares | 1 % | 7.42 | 0.07 |
|  |  | Total |  |  | 7.49 |

| Medición | Uds. | Largo | Ancho | Alto | Parcial |
|---|---|---|---|---|---|
|  | 1 | 11.50 | 1.50 | 2.10 | 36.23 |
| Total |  |  |  |  | 36.23 |

**ASB010** m Acometida general de saneamiento a la red general del municipio, de PVC corrugado, rigidez anular nominal 8 kN/m², de 315 mm de diámetro, con junta elástica. Incluso excavacion de zanja y posterior relleno.
11.5 m × 49.44 (50.43 con costes indirectos) = 579.95

| Código | Ud | Descripción | Rendimiento | Precio | Importe |
|---|---|---|---|---|---|
| mt01ara010 | m³ | Arena de 0 a 5 mm de diámetro. (material) | 0.385 | 9.623 | 3.70 |
| mt11ade020aad | m | Tubo para saneamiento de PVC de doble pared, la exterior corrugada y la interior lisa, color teja RAL 8023, diámetro nominal 315 mm, diámetro exterior 315 mm, diámetro interior 285,2 mm, rigidez anular nominal 8 kN/m², según UNE-EN 13476-1, coeficiente de fluencia inferior a 2, longitud nominal 6 m, unión por copa con junta elástica de EPDM. (material) | 1.05 | 15.827 | 16.62 |
| mt11ade100a | kg | Lubricante para unión mediante junta elástica de tubos y accesorios en instalaciones de saneamiento y drenaje. (material) | 0.005 | 5.589 | 0.03 |
| mt10hmf010e | m³ | Hormigón HM-20/P/20/I, fabricado en central, vertido con cubilote. (material) | 0.09 | 27.533 | 2.48 |
| mq05pdm010b | h | Compresor portátil eléctrico 5 m³/min de caudal. (maquinaria) | 0.713 | 4.682 | 3.34 |
| mq05mai030 | h | Martillo neumático. | 0.713 | 2.198 | 1.57 |
| mq01ret020a | h | Retrocargadora sobre neumáticos 75 CV. | 0.032 | 30.772 | 0.98 |
| mq02rop020 | h | Pisón vibrante de 80 kg, con placa de 30x30 cm, tipo rana. (maquinaria) | 0.236 | 7.223 | 1.70 |
| mo029 | h | Oficial 2ª construcción. (mano de obra; 23/08/2012) | 0.64 | 16.14 | 10.33 |
| mo059 | h | Peón especializado construcción. | 0.321 | 16.1 | 5.17 |
| mo004 | h | Oficial 1ª fontanero. | 0.092 | 16.93 | 1.56 |
| mo055 | h | Ayudante fontanero. | 0.092 | 15.97 | 1.47 |
| % | % | Medios auxiliares | 1 % | 48.95 | 0.49 |
|  |  | Total |  |  | 49.44 |

**ASB020** Ud Conexión de la acometida del edificio a la red general de saneamiento del municipio.
1 Ud × 91.48 (93.31 con costes indirectos) = 93.31

| Código | Ud | Descripción | Rendimiento | Precio | Importe |
|---|---|---|---|---|---|
| mt09mor010c | m³ | Mortero de cemento CEM II/B-P 32,5 N tipo M-5, confeccionado en obra con 250 kg/m³ de cemento y una proporción en volumen 1/6. (material) | 0.065 | 59.612 | 3.87 |
| mt11var200 | Ud | Material para ejecución de junta flexible en el empalme de la acometida al pozo de registro. (material) | 1 | 13.399 | 13.40 |
| mq05pdm110 | h | Compresor portátil diesel media presión 10 m³/min. | 1.051 | 3.228 | 3.39 |
| mq05mai030 | h | Martillo neumático. | 2.103 | 2.198 | 4.62 |
| mo011 | h | Oficial 1ª construcción. | 1.61 | 16.39 | 26.39 |
| mo059 | h | Peón especializado construcción. | 2.416 | 16.1 | 38.90 |
| % | % | Medios auxiliares | 1 % | 90.57 | 0.91 |
|  |  | Total |  |  | 91.48 |

**ASA010** Ud Arqueta de paso, de obra de fábrica, registrable, de dimensiones interiores 50x50x65 cm, con tapa prefabricada de hormigón armado.
5 Ud × 76.47 (78 con costes indirectos) = 390.00

| Código | Ud | Descripción | Rendimiento | Precio | Importe |
|---|---|---|---|---|---|
| mt10hmf010a | m³ | Hormigón HM-30/B/20/I+Qb, fabricado en central, con cemento SR, vertido con cubilote. (material) | 0.182 | 41.039 | 7.47 |
| mt04lma010a | Ud | Ladrillo cerámico macizo de elaboración mecánica para revestir, 25x12x5 cm, según UNE-EN 771-1. (material) | 122 | 0.157 | 19.15 |
| mt09mor010c | m³ | Mortero de cemento CEM II/B-P 32,5 N tipo M-5, confeccionado en obra con 250 kg/m³ de cemento y una proporción en volumen 1/6. | 0.045 | 59.612 | 2.68 |
| mt11var110 | Ud | Conjunto de piezas de PVC para realizar en el fondo de la arqueta de paso los cauces correspondientes. (material) | 1 | 3.843 | 3.84 |
| mt09mor010f | m³ | Mortero de cemento CEM II/B-P 32,5 N tipo M-15, confeccionado en obra con 450 kg/m³ de cemento y una proporción en volumen 1/3. (material) | 0.023 | 101.131 | 2.33 |
| mt11var100 | Ud | Conjunto de elementos necesarios para garantizar el cierre hermético al paso de olores mefíticos en arquetas de saneamiento, compuesto por: angulares y chapas metálicas con sus elementos de fijación y anclaje, junta de neopreno, aceite y demás accesorios. (material) | 1 | 5.33 | 5.33 |
| mt11arf010b | Ud | Tapa de hormigón armado prefabricada, 60x60x6 cm. (material) | 1 | 11.881 | 11.88 |
| mo011 | h | Oficial 1ª construcción. | 0.844 | 16.39 | 13.83 |
| mo060 | h | Peón ordinario construcción. | 0.602 | 15.28 | 9.20 |
| % | % | Medios auxiliares | 1 % | 75.71 | 0.76 |
|  |  | Total |  |  | 76.47 |

| Medición | Uds. | Largo | Parcial |
|---|---|---|---|
|  | 1 | 1.00 | 1.00 |
|  | 1 | 1.00 | 1.00 |
|  | 1 | 1.00 | 1.00 |
|  | 1 | 1.00 | 1.00 |
|  | 1 | 1.00 | 1.00 |
| Subtotal acumulado |  |  | 5.00 |
| Total |  |  | 5 |

**ASA010b** Ud Arqueta de paso, de obra de fábrica, registrable, de dimensiones interiores 60x60x80 cm, con tapa prefabricada de hormigón armado.
17 Ud × 92.76 (94.62 con costes indirectos) = 1608.54

| Código | Ud | Descripción | Rendimiento | Precio | Importe |
|---|---|---|---|---|---|
| mt10hmf010a | m³ | Hormigón HM-30/B/20/I+Qb, fabricado en central, con cemento SR, vertido con cubilote. | 0.215 | 41.039 | 8.82 |
| mt04lma010a | Ud | Ladrillo cerámico macizo de elaboración mecánica para revestir, 25x12x5 cm, según UNE-EN 771-1. | 170 | 0.157 | 26.69 |
| mt09mor010c | m³ | Mortero de cemento CEM II/B-P 32,5 N tipo M-5, confeccionado en obra con 250 kg/m³ de cemento y una proporción en volumen 1/6. | 0.063 | 59.612 | 3.76 |
| mt11var110 | Ud | Conjunto de piezas de PVC para realizar en el fondo de la arqueta de paso los cauces correspondientes. | 1 | 3.843 | 3.84 |
| mt09mor010f | m³ | Mortero de cemento CEM II/B-P 32,5 N tipo M-15, confeccionado en obra con 450 kg/m³ de cemento y una proporción en volumen 1/3. | 0.034 | 101.131 | 3.44 |
| mt11var100 | Ud | Conjunto de elementos necesarios para garantizar el cierre hermético al paso de olores mefíticos en arquetas de saneamiento, compuesto por: angulares y chapas metálicas con sus elementos de fijación y anclaje, junta de neopreno, aceite y demás accesorios. | 1 | 5.33 | 5.33 |
| mt11arf010c | Ud | Tapa de hormigón armado prefabricada, 70x70x6 cm. (material) | 1 | 14.38 | 14.38 |
| mo011 | h | Oficial 1ª construcción. | 0.939 | 16.39 | 15.39 |
| mo060 | h | Peón ordinario construcción. | 0.667 | 15.28 | 10.19 |
| % | % | Medios auxiliares | 1 % | 91.84 | 0.92 |
|  |  | Total |  |  | 92.76 |

| Medición | Uds. | Largo | Parcial |
|---|---|---|---|
|  | 1 | 1.00 | 1.00 |
|  | 1 | 1.00 | 1.00 |
|  | 1 | 1.00 | 1.00 |
|  | 1 | 1.00 | 1.00 |
|  | 1 | 1.00 | 1.00 |
|  | 1 | 1.00 | 1.00 |
|  | 1 | 1.00 | 1.00 |
|  | 1 | 1.00 | 1.00 |
|  | 1 | 1.00 | 1.00 |
|  | 1 | 1.00 | 1.00 |
|  | 1 | 1.00 | 1.00 |
|  | 1 | 1.00 | 1.00 |
|  | 1 | 1.00 | 1.00 |
|  | 1 | 1.00 | 1.00 |
|  | 1 | 1.00 | 1.00 |
|  | 1 | 1.00 | 1.00 |
|  | 1 | 1.00 | 1.00 |
| Subtotal acumulado |  |  | 17.00 |
| Total |  |  | 17 |

**ASA010c** Ud Arqueta de paso, de obra de fábrica, registrable, de dimensiones interiores 70x70x100 cm, con tapa prefabricada de hormigón armado.
1 Ud × 118.52 (120.89 con costes indirectos) = 120.89

| Código | Ud | Descripción | Rendimiento | Precio | Importe |
|---|---|---|---|---|---|
| mt10hmf010a | m³ | Hormigón HM-30/B/20/I+Qb, fabricado en central, con cemento SR, vertido con cubilote. | 0.251 | 41.039 | 10.30 |
| mt04lma010a | Ud | Ladrillo cerámico macizo de elaboración mecánica para revestir, 25x12x5 cm, según UNE-EN 771-1. | 244 | 0.157 | 38.31 |
| mt09mor010c | m³ | Mortero de cemento CEM II/B-P 32,5 N tipo M-5, confeccionado en obra con 250 kg/m³ de cemento y una proporción en volumen 1/6. | 0.091 | 59.612 | 5.42 |
| mt11var110 | Ud | Conjunto de piezas de PVC para realizar en el fondo de la arqueta de paso los cauces correspondientes. | 1 | 3.843 | 3.84 |
| mt09mor010f | m³ | Mortero de cemento CEM II/B-P 32,5 N tipo M-15, confeccionado en obra con 450 kg/m³ de cemento y una proporción en volumen 1/3. | 0.049 | 101.131 | 4.96 |
| mt11var100 | Ud | Conjunto de elementos necesarios para garantizar el cierre hermético al paso de olores mefíticos en arquetas de saneamiento, compuesto por: angulares y chapas metálicas con sus elementos de fijación y anclaje, junta de neopreno, aceite y demás accesorios. | 1 | 5.33 | 5.33 |
| mt11arf010d | Ud | Tapa de hormigón armado prefabricada, 80x80x6 cm. (material) | 1 | 19.64 | 19.64 |
| mo011 | h | Oficial 1ª construcción. | 1.085 | 16.39 | 17.78 |
| mo060 | h | Peón ordinario construcción. | 0.77 | 15.28 | 11.77 |
| % | % | Medios auxiliares | 1 % | 117.35 | 1.17 |
|  |  | Total |  |  | 118.52 |

**ASA010d** Ud Arqueta de paso, de obra de fábrica, registrable, de dimensiones interiores 80x80x125 cm, con tapa prefabricada de hormigón armado.
3 Ud × 145.51 (148.42 con costes indirectos) = 445.26

| Código | Ud | Descripción | Rendimiento | Precio | Importe |
|---|---|---|---|---|---|
| mt10hmf010a | m³ | Hormigón HM-30/B/20/I+Qb, fabricado en central, con cemento SR, vertido con cubilote. | 0.289 | 41.039 | 11.86 |
| mt04lma010a | Ud | Ladrillo cerámico macizo de elaboración mecánica para revestir, 25x12x5 cm, según UNE-EN 771-1. | 347 | 0.157 | 54.48 |
| mt09mor010c | m³ | Mortero de cemento CEM II/B-P 32,5 N tipo M-5, confeccionado en obra con 250 kg/m³ de cemento y una proporción en volumen 1/6. | 0.129 | 59.612 | 7.69 |
| mt11var110 | Ud | Conjunto de piezas de PVC para realizar en el fondo de la arqueta de paso los cauces correspondientes. | 1 | 3.843 | 3.84 |
| mt09mor010f | m³ | Mortero de cemento CEM II/B-P 32,5 N tipo M-15, confeccionado en obra con 450 kg/m³ de cemento y una proporción en volumen 1/3. | 0.07 | 101.131 | 7.08 |
| mt11var100 | Ud | Conjunto de elementos necesarios para garantizar el cierre hermético al paso de olores mefíticos en arquetas de saneamiento, compuesto por: angulares y chapas metálicas con sus elementos de fijación y anclaje, junta de neopreno, aceite y demás accesorios. | 1 | 5.33 | 5.33 |
| mt11arf010d | Ud | Tapa de hormigón armado prefabricada, 80x80x6 cm. | 1 | 19.64 | 19.64 |
| mo011 | h | Oficial 1ª construcción. | 1.255 | 16.39 | 20.57 |
| mo060 | h | Peón ordinario construcción. | 0.889 | 15.28 | 13.58 |
| % | % | Medios auxiliares | 1 % | 144.07 | 1.44 |
|  |  | Total |  |  | 145.51 |

| Medición | Uds. | Largo | Parcial |
|---|---|---|---|
|  | 1 | 1.00 | 1.00 |
|  | 1 | 1.00 | 1.00 |
|  | 1 | 1.00 | 1.00 |
| Subtotal acumulado |  |  | 3.00 |
| Total |  |  | 3 |

**ASA010e** Ud Arqueta de paso, de obra de fábrica, registrable, de dimensiones interiores 100x100x150 cm, con tapa prefabricada de hormigón armado.
14 Ud × 184.44 (188.13 con costes indirectos) = 2633.82

| Código | Ud | Descripción | Rendimiento | Precio | Importe |
|---|---|---|---|---|---|
| mt10hmf010a | m³ | Hormigón HM-30/B/20/I+Qb, fabricado en central, con cemento SR, vertido con cubilote. | 0.376 | 41.039 | 15.43 |
| mt04lma010a | Ud | Ladrillo cerámico macizo de elaboración mecánica para revestir, 25x12x5 cm, según UNE-EN 771-1. | 496 | 0.157 | 77.87 |
| mt09mor010c | m³ | Mortero de cemento CEM II/B-P 32,5 N tipo M-5, confeccionado en obra con 250 kg/m³ de cemento y una proporción en volumen 1/6. | 0.185 | 59.612 | 11.03 |
| mt11var110 | Ud | Conjunto de piezas de PVC para realizar en el fondo de la arqueta de paso los cauces correspondientes. | 1 | 3.843 | 3.84 |
| mt09mor010f | m³ | Mortero de cemento CEM II/B-P 32,5 N tipo M-15, confeccionado en obra con 450 kg/m³ de cemento y una proporción en volumen 1/3. | 0.105 | 101.131 | 10.62 |
| mt11var100 | Ud | Conjunto de elementos necesarios para garantizar el cierre hermético al paso de olores mefíticos en arquetas de saneamiento, compuesto por: angulares y chapas metálicas con sus elementos de fijación y anclaje, junta de neopreno, aceite y demás accesorios. | 1 | 5.33 | 5.33 |
| mt11arf010d | Ud | Tapa de hormigón armado prefabricada, 80x80x6 cm. | 1 | 19.64 | 19.64 |
| mo011 | h | Oficial 1ª construcción. | 1.429 | 16.39 | 23.42 |
| mo060 | h | Peón ordinario construcción. | 1.01 | 15.28 | 15.43 |
| % | % | Medios auxiliares | 1 % | 182.61 | 1.83 |
|  |  | Total |  |  | 184.44 |

| Medición | Uds. | Largo | Parcial |
|---|---|---|---|
|  | 1 | 1.00 | 1.00 |
|  | 1 | 1.00 | 1.00 |
|  | 1 | 1.00 | 1.00 |
|  | 1 | 1.00 | 1.00 |
|  | 1 | 1.00 | 1.00 |
|  | 1 | 1.00 | 1.00 |
|  | 1 | 1.00 | 1.00 |
|  | 1 | 1.00 | 1.00 |
|  | 1 | 1.00 | 1.00 |
|  | 1 | 1.00 | 1.00 |
|  | 1 | 1.00 | 1.00 |
|  | 1 | 1.00 | 1.00 |
|  | 1 | 1.00 | 1.00 |
|  | 1 | 1.00 | 1.00 |
| Subtotal acumulado |  |  | 14.00 |
| Total |  |  | 14 |

**ASA010f** Ud Arqueta sifónica, de obra de fábrica, registrable, de dimensiones interiores 100x100x150 cm, con tapa prefabricada de hormigón armado.
1 Ud × 186.61 (190.34 con costes indirectos) = 190.34

| Código | Ud | Descripción | Rendimiento | Precio | Importe |
|---|---|---|---|---|---|
| mt10hmf010a | m³ | Hormigón HM-30/B/20/I+Qb, fabricado en central, con cemento SR, vertido con cubilote. | 0.356 | 41.039 | 14.61 |
| mt04lma010a | Ud | Ladrillo cerámico macizo de elaboración mecánica para revestir, 25x12x5 cm, según UNE-EN 771-1. | 496 | 0.157 | 77.87 |
| mt09mor010c | m³ | Mortero de cemento CEM II/B-P 32,5 N tipo M-5, confeccionado en obra con 250 kg/m³ de cemento y una proporción en volumen 1/6. | 0.185 | 59.612 | 11.03 |
| mt11ppl030b | Ud | Codo 87°30' de PVC liso, D=160 mm. (material) | 1 | 6.823 | 6.82 |
| mt09mor010f | m³ | Mortero de cemento CEM II/B-P 32,5 N tipo M-15, confeccionado en obra con 450 kg/m³ de cemento y una proporción en volumen 1/3. | 0.105 | 101.131 | 10.62 |
| mt11var100 | Ud | Conjunto de elementos necesarios para garantizar el cierre hermético al paso de olores mefíticos en arquetas de saneamiento, compuesto por: angulares y chapas metálicas con sus elementos de fijación y anclaje, junta de neopreno, aceite y demás accesorios. | 1 | 5.33 | 5.33 |
| mt11arf010d | Ud | Tapa de hormigón armado prefabricada, 80x80x6 cm. | 1 | 19.64 | 19.64 |
| mo011 | h | Oficial 1ª construcción. | 1.429 | 16.39 | 23.42 |
| mo060 | h | Peón ordinario construcción. | 1.009 | 15.28 | 15.42 |
| % | % | Medios auxiliares | 1 % | 184.76 | 1.85 |
|  |  | Total |  |  | 186.61 |

**DRS010b** m² Demolición de pavimento existente en el interior del edificio, de baldosas de terrazo, y picado del material de agarre, con medios manuales y carga manual de escombros sobre camión o contenedor.
95.93 m² × 4.47 (4.56 con costes indirectos) = 437.44

| Código | Ud | Descripción | Rendimiento | Precio | Importe |
|---|---|---|---|---|---|
| mo059 | h | Peón especializado construcción. | 0.129 | 16.1 | 2.08 |
| mo060 | h | Peón ordinario construcción. | 0.154 | 15.28 | 2.35 |
| % | % | Medios auxiliares | 1 % | 4.43 | 0.04 |
|  |  | Total |  |  | 4.47 |

| Medición | Uds. | Largo | Ancho | Parcial |
|---|---|---|---|---|
| SANEAMIENTO ENTERRADO | 1 |  | 0.50 | 0.50 |
| NEGRAS | 1 | 12.30 | 0.50 | 6.15 |
| inst aseos | 1 | 5.00 | 0.50 | 2.50 |
|  | 1 | 11.17 | 0.50 | 5.59 |
|  | 1 | 3.92 | 0.50 | 1.96 |
|  | 1 | 2.24 | 0.50 | 1.12 |
|  | 1 | 1.70 | 0.50 | 0.85 |
|  | 1 | 4.00 | 0.50 | 2.00 |
|  | 1 | 11.64 | 0.50 | 5.82 |
|  | 1 | 3.88 | 0.50 | 1.94 |
|  | 1 | 2.11 | 0.50 | 1.06 |
| ramales | 1 | 0.76 | 0.50 | 0.38 |
|  | 1 | 0.75 | 0.50 | 0.38 |
|  | 1 | 0.85 | 0.50 | 0.43 |
|  | 1 | 0.60 | 0.50 | 0.30 |
|  | 1 | 1.45 | 0.50 | 0.73 |
|  | 1 | 0.50 | 0.50 | 0.25 |
|  | 1 | 0.65 | 0.50 | 0.33 |
|  | 1 | 0.55 | 0.50 | 0.28 |
|  | 1 | 0.70 | 0.50 | 0.35 |
|  | 1 | 0.67 | 0.50 | 0.34 |
|  | 1 | 1.15 | 0.50 | 0.58 |
|  | 1 | 0.85 | 0.50 | 0.43 |
|  | 1 | 0.57 | 0.50 | 0.29 |
| Subtotal |  |  |  | 34.56 |
| SANEAMIENTO ENTERRADO |  |  |  |  |
| PLUVIALES | 1 | 3.78 | 0.50 | 1.89 |
|  | 1 | 2.40 | 0.50 | 1.20 |
|  | 1 | 1.80 | 0.50 | 0.90 |
|  | 1 | 19.60 | 0.50 | 9.80 |
|  | 1 | 1.70 | 0.50 | 0.85 |
|  | 1 | 2.10 | 0.50 | 1.05 |
|  | 1 | 10.85 | 0.50 | 5.43 |
|  | 1 | 3.73 | 0.50 | 1.87 |
|  | 1 | 20.00 | 0.50 | 10.00 |
|  | 1 | 4.05 | 0.50 | 2.03 |
|  | 1 | 1.18 | 0.50 | 0.59 |
|  | 1 | 2.70 | 0.50 | 1.35 |
|  | 1 | 6.00 | 0.50 | 3.00 |
|  | 1 | 9.31 | 0.50 | 4.66 |
|  | 1 | 3.50 | 0.50 | 1.75 |
|  | 1 | 9.71 | 0.50 | 4.86 |
|  | 1 | 3.95 | 0.50 | 1.98 |
|  | 1 | 1.55 | 0.50 | 0.78 |
|  | 1 | 4.20 | 0.50 | 2.10 |
|  | 1 | 1.30 | 0.50 | 0.65 |
|  | 1 | 0.90 | 0.50 | 0.45 |
|  | 1 | 4.20 | 0.50 | 2.10 |
|  | 1 | 4.15 | 0.50 | 2.08 |
| Subtotal |  |  |  | 61.37 |
| Subtotal acumulado |  |  |  | 95.93 |
| Total |  |  |  | 95.93 |

**DRS070b** m² Demolición de pavimento continuo de hormigón en masa de 10 cm de espesor, con martillo neumático compresor, y carga manual de escombros sobre camión o contenedor.
95.93 m² × 2.79 (2.85 con costes indirectos) = 273.40

| Código | Ud | Descripción | Rendimiento | Precio | Importe |
|---|---|---|---|---|---|
| mq05mai030 | h | Martillo neumático. | 0.174 | 2.198 | 0.38 |
| mq05pdm010a | h | Compresor portátil eléctrico 2 m³/min de caudal. | 0.087 | 2.329 | 0.20 |
| mo059 | h | Peón especializado construcción. | 0.049 | 16.1 | 0.79 |
| mo060 | h | Peón ordinario construcción. | 0.091 | 15.28 | 1.39 |
| % | % | Medios auxiliares | 1 % | 2.76 | 0.03 |
|  |  | Total |  |  | 2.79 |

| Medición | Uds. | Largo | Parcial |
|---|---|---|---|
| SANEAMIENTO ENTERRADO |  |  |  |
| PLUVIALES | 1 | 61.37 | 61.37 |
| NEGRAS | 1 | 34.56 | 34.56 |
| Subtotal acumulado |  |  | 95.93 |
| Total |  |  | 95.93 |

**DRS080b** m² Demolición de base para pavimento de mortero existente en el interior del edificio, de hasta 8 cm de espesor, con martillo neumático compresor, y carga manual de escombros sobre camión o contenedor.
95.93 m² × 4.77 (4.87 con costes indirectos) = 467.18

| Código | Ud | Descripción | Rendimiento | Precio | Importe |
|---|---|---|---|---|---|
| mq05mai030 | h | Martillo neumático. | 0.188 | 2.198 | 0.41 |
| mq05pdm010a | h | Compresor portátil eléctrico 2 m³/min de caudal. | 0.094 | 2.329 | 0.22 |
| mo059 | h | Peón especializado construcción. | 0.101 | 16.1 | 1.63 |
| mo060 | h | Peón ordinario construcción. | 0.161 | 15.28 | 2.46 |
| % | % | Medios auxiliares | 1 % | 4.72 | 0.05 |
|  |  | Total |  |  | 4.77 |

| Medición | Uds. | Largo | Parcial |
|---|---|---|---|
| SANEAMIENTO ENTERRADO |  |  |  |
| PLUVIALES | 1 | 61.37 | 61.37 |
| NEGRAS | 1 | 34.56 | 34.56 |
| Subtotal acumulado |  |  | 95.93 |
| Total |  |  | 95.93 |

**ADE010c** m³ Excavación en zanjas para instalaciones en suelo de arcilla blanda, con medios mecánicos, retirada de los materiales excavados y carga a camión.
27.71 m³ × 12.98 (13.24 con costes indirectos) = 366.88

| Medición | Uds. | Largo | Ancho | Alto | Parcial |
|---|---|---|---|---|---|
| SANEAMIENTO ENTERRADO | 1 |  | 0.50 |  | 0.50 |
| NEGRAS | 1 | 12.30 | 0.50 | 0.80 | 4.92 |
| inst aseos | 1 | 5.00 | 0.50 | 0.80 | 2.00 |
|  | 1 | 11.17 | 0.50 | 0.80 | 4.47 |
|  | 1 | 3.92 | 0.50 | 0.80 | 1.57 |
|  | 1 | 2.24 | 0.50 | 0.80 | 0.90 |
|  | 1 | 1.70 | 0.50 | 0.80 | 0.68 |
|  | 1 | 4.00 | 0.50 | 0.80 | 1.60 |
|  | 1 | 11.64 | 0.50 | 0.80 | 4.66 |
|  | 1 | 3.88 | 0.50 | 0.80 | 1.55 |
|  | 1 | 2.11 | 0.50 | 0.80 | 0.84 |
| ramales | 1 | 0.76 | 0.50 | 0.80 | 0.30 |
|  | 1 | 0.75 | 0.50 | 0.80 | 0.30 |
|  | 1 | 0.85 | 0.50 | 0.80 | 0.34 |
|  | 1 | 0.60 | 0.50 | 0.80 | 0.24 |
|  | 1 | 1.45 | 0.50 | 0.80 | 0.58 |
|  | 1 | 0.50 | 0.50 | 0.80 | 0.20 |
|  | 1 | 0.65 | 0.50 | 0.80 | 0.26 |
|  | 1 | 0.55 | 0.50 | 0.80 | 0.22 |
|  | 1 | 0.70 | 0.50 | 0.80 | 0.28 |
|  | 1 | 0.67 | 0.50 | 0.80 | 0.27 |
|  | 1 | 1.15 | 0.50 | 0.80 | 0.46 |
|  | 1 | 0.85 | 0.50 | 0.80 | 0.34 |
|  | 1 | 0.57 | 0.50 | 0.80 | 0.23 |
| Subtotal acumulado |  |  |  |  | 27.71 |
| Total |  |  |  |  | 27.71 |

**ADE010i** m³ Excavación en zanjas para instalaciones en suelo de arcilla blanda, con medios mecánicos, retirada de los materiales excavados y carga a camión.
49.45 m³ × 12.72 (12.97 con costes indirectos) = 641.37

| Código | Ud | Descripción | Rendimiento | Precio | Importe |
|---|---|---|---|---|---|
| mq01ret020a | h | Retrocargadora sobre neumáticos 75 CV. | 0.365 | 30.772 | 11.23 |
| mo060 | h | Peón ordinario construcción. | 0.089 | 15.28 | 1.36 |
| % | % | Medios auxiliares | 1 % | 12.59 | 0.13 |
|  |  | Total |  |  | 12.72 |

| Medición | Uds. | Largo | Ancho | Alto | Parcial |
|---|---|---|---|---|---|
| SANEAMIENTO ENTERRADO | 1 |  | 0.50 | 0.80 | 0.40 |
| PLUVIALES | 1 | 3.78 | 0.50 | 0.80 | 1.51 |
|  | 1 | 2.40 | 0.50 | 0.80 | 0.96 |
|  | 1 | 1.80 | 0.50 | 0.80 | 0.72 |
|  | 1 | 19.60 | 0.50 | 0.80 | 7.84 |
|  | 1 | 1.70 | 0.50 | 0.80 | 0.68 |
|  | 1 | 2.10 | 0.50 | 0.80 | 0.84 |
|  | 1 | 10.85 | 0.50 | 0.80 | 4.34 |
|  | 1 | 3.73 | 0.50 | 0.80 | 1.49 |
|  | 1 | 20.00 | 0.50 | 0.80 | 8.00 |
|  | 1 | 4.05 | 0.50 | 0.80 | 1.62 |
|  | 1 | 1.18 | 0.50 | 0.80 | 0.47 |
|  | 1 | 2.70 | 0.50 | 0.80 | 1.08 |
|  | 1 | 6.00 | 0.50 | 0.80 | 2.40 |
|  | 1 | 9.31 | 0.50 | 0.80 | 3.72 |
|  | 1 | 3.50 | 0.50 | 0.80 | 1.40 |
|  | 1 | 9.71 | 0.50 | 0.80 | 3.88 |
|  | 1 | 3.95 | 0.50 | 0.80 | 1.58 |
|  | 1 | 1.55 | 0.50 | 0.80 | 0.62 |
|  | 1 | 4.20 | 0.50 | 0.80 | 1.68 |
|  | 1 | 1.30 | 0.50 | 0.80 | 0.52 |
|  | 1 | 0.90 | 0.50 | 0.80 | 0.36 |
|  | 1 | 4.20 | 0.50 | 0.80 | 1.68 |
|  | 1 | 4.15 | 0.50 | 0.80 | 1.66 |
| Subtotal acumulado |  |  |  |  | 49.45 |
| Total |  |  |  |  | 49.45 |

**ADR010b** m³ Relleno principal de zanjas para instalaciones, con tierra de la propia excavación, y compactación al 95% del Proctor Modificado mediante equipo manual con pisón vibrante.
62.66 m³ × 9.52 (9.71 con costes indirectos) = 608.43

| Código | Ud | Descripción | Rendimiento | Precio | Importe |
|---|---|---|---|---|---|
| mt01var010 | m | Cinta plastificada. | 1.1 | 0.109 | 0.12 |
| mq04dua020b | h | Dumper autocargable de 2 t de carga útil, con mecanismo hidráulico. | 0.101 | 7.819 | 0.79 |
| mq02rop020 | h | Pisón vibrante de 80 kg, con placa de 30x30 cm, tipo rana. | 0.768 | 7.223 | 5.55 |
| mq02cia020 | h | Camión con cuba de agua. | 0.01 | 32.35 | 0.32 |
| mq04cab010c | h | Camión basculante de 12 t de carga. | 0.015 | 33.865 | 0.51 |
| mo060 | h | Peón ordinario construcción. | 0.14 | 15.28 | 2.14 |
| % | % | Medios auxiliares | 1 % | 9.43 | 0.09 |
|  |  | Total |  |  | 9.52 |

| Medición | Uds. | Largo | Ancho | Alto | Parcial |
|---|---|---|---|---|---|
| SANEAMIENTO ENTERRADO | 1 |  | 0.50 | 0.65 | 0.33 |
| NEGRAS | 1 | 12.30 | 0.50 | 0.65 | 4.00 |
| inst aseos | 1 | 5.00 | 0.50 | 0.65 | 1.63 |
|  | 1 | 11.17 | 0.50 | 0.65 | 3.63 |
|  | 1 | 3.92 | 0.50 | 0.65 | 1.27 |
|  | 1 | 2.24 | 0.50 | 0.65 | 0.73 |
|  | 1 | 1.70 | 0.50 | 0.65 | 0.55 |
|  | 1 | 4.00 | 0.50 | 0.65 | 1.30 |
|  | 1 | 11.64 | 0.50 | 0.65 | 3.78 |
|  | 1 | 3.88 | 0.50 | 0.65 | 1.26 |
|  | 1 | 2.11 | 0.50 | 0.65 | 0.69 |
| ramales | 1 | 0.76 | 0.50 | 0.65 | 0.25 |
|  | 1 | 0.75 | 0.50 | 0.65 | 0.24 |
|  | 1 | 0.85 | 0.50 | 0.65 | 0.28 |
|  | 1 | 0.60 | 0.50 | 0.65 | 0.20 |
|  | 1 | 1.45 | 0.50 | 0.65 | 0.47 |
|  | 1 | 0.50 | 0.50 | 0.65 | 0.16 |
|  | 1 | 0.65 | 0.50 | 0.65 | 0.21 |
|  | 1 | 0.55 | 0.50 | 0.65 | 0.18 |
|  | 1 | 0.70 | 0.50 | 0.65 | 0.23 |
|  | 1 | 0.67 | 0.50 | 0.65 | 0.22 |
|  | 1 | 1.15 | 0.50 | 0.65 | 0.37 |
|  | 1 | 0.85 | 0.50 | 0.65 | 0.28 |
|  | 1 | 0.57 | 0.50 | 0.65 | 0.19 |
| Subtotal |  |  |  |  | 22.45 |
| SANEAMIENTO ENTERRADO | 1 |  | 0.50 | 0.65 | 0.33 |
| PLUVIALES | 1 | 3.78 | 0.50 | 0.65 | 1.23 |
|  | 1 | 2.40 | 0.50 | 0.65 | 0.78 |
|  | 1 | 1.80 | 0.50 | 0.65 | 0.59 |
|  | 1 | 19.60 | 0.50 | 0.65 | 6.37 |
|  | 1 | 1.70 | 0.50 | 0.65 | 0.55 |
|  | 1 | 2.10 | 0.50 | 0.65 | 0.68 |
|  | 1 | 10.85 | 0.50 | 0.65 | 3.53 |
|  | 1 | 3.73 | 0.50 | 0.65 | 1.21 |
|  | 1 | 20.00 | 0.50 | 0.65 | 6.50 |
|  | 1 | 4.05 | 0.50 | 0.65 | 1.32 |
|  | 1 | 1.18 | 0.50 | 0.65 | 0.38 |
|  | 1 | 2.70 | 0.50 | 0.65 | 0.88 |
|  | 1 | 6.00 | 0.50 | 0.65 | 1.95 |
|  | 1 | 9.31 | 0.50 | 0.65 | 3.03 |
|  | 1 | 3.50 | 0.50 | 0.65 | 1.14 |
|  | 1 | 9.71 | 0.50 | 0.65 | 3.16 |
|  | 1 | 3.95 | 0.50 | 0.65 | 1.28 |
|  | 1 | 1.55 | 0.50 | 0.65 | 0.50 |
|  | 1 | 4.20 | 0.50 | 0.65 | 1.37 |
|  | 1 | 1.30 | 0.50 | 0.65 | 0.42 |
|  | 1 | 0.90 | 0.50 | 0.65 | 0.29 |
|  | 1 | 4.20 | 0.50 | 0.65 | 1.37 |
|  | 1 | 4.15 | 0.50 | 0.65 | 1.35 |
| Subtotal |  |  |  |  | 40.21 |
| Subtotal acumulado |  |  |  |  | 62.66 |
| Total |  |  |  |  | 62.66 |

**ANS010b** m² Solera de hormigón en masa HM-10/B/20/I fabricado en central y vertido con bomba, de 10 cm de espesor, extendido y vibrado manual, para base de un solado.
96.43 m² × 4.73 (4.82 con costes indirectos) = 464.79

| Código | Ud | Descripción | Rendimiento | Precio | Importe |
|---|---|---|---|---|---|
| mt10hmf010b | m³ | Hormigón HM-10/B/20/I, fabricado en central, vertido con bomba. (material) | 0.105 | 27.788 | 2.92 |
| mt16pea020ab | m² | Panel rígido de poliestireno expandido, según UNE-EN 13163, mecanizado lateral recto, de 20 mm de espesor, resistencia térmica 0,55 (m²K)/W, conductividad térmica 0,036 W/(mK), para junta de dilatación. (material) | 0.05 | 0.992 | 0.05 |
| mq04dua020b | h | Dumper autocargable de 2 t de carga útil, con mecanismo hidráulico. | 0.019 | 7.819 | 0.15 |
| mq06vib020 | h | Regla vibrante de 3 m. (maquinaria) | 0.08 | 3.836 | 0.31 |
| mo011 | h | Oficial 1ª construcción. | 0.031 | 16.39 | 0.51 |
| mo046 | h | Ayudante construcción. | 0.031 | 16 | 0.50 |
| mo060 | h | Peón ordinario construcción. | 0.016 | 15.28 | 0.24 |
| % | % | Medios auxiliares | 1 % | 4.68 | 0.05 |
|  |  | Total |  |  | 4.73 |

| Medición | Uds. | Largo | Ancho | Parcial |
|---|---|---|---|---|
| SANEAMIENTO ENTERRADO | 1 |  | 0.50 | 0.50 |
| NEGRAS | 1 | 12.30 | 0.50 | 6.15 |
| inst aseos | 1 | 5.00 | 0.50 | 2.50 |
|  | 1 | 11.17 | 0.50 | 5.59 |
|  | 1 | 3.92 | 0.50 | 1.96 |
|  | 1 | 2.24 | 0.50 | 1.12 |
|  | 1 | 1.70 | 0.50 | 0.85 |
|  | 1 | 4.00 | 0.50 | 2.00 |
|  | 1 | 11.64 | 0.50 | 5.82 |
|  | 1 | 3.88 | 0.50 | 1.94 |
|  | 1 | 2.11 | 0.50 | 1.06 |
| ramales | 1 | 0.76 | 0.50 | 0.38 |
|  | 1 | 0.75 | 0.50 | 0.38 |
|  | 1 | 0.85 | 0.50 | 0.43 |
|  | 1 | 0.60 | 0.50 | 0.30 |
|  | 1 | 1.45 | 0.50 | 0.73 |
|  | 1 | 0.50 | 0.50 | 0.25 |
|  | 1 | 0.65 | 0.50 | 0.33 |
|  | 1 | 0.55 | 0.50 | 0.28 |
|  | 1 | 0.70 | 0.50 | 0.35 |
|  | 1 | 0.67 | 0.50 | 0.34 |
|  | 1 | 1.15 | 0.50 | 0.58 |
|  | 1 | 0.85 | 0.50 | 0.43 |
|  | 1 | 0.57 | 0.50 | 0.29 |
| Subtotal |  |  |  | 34.56 |
| SANEAMIENTO ENTERRADO | 1 |  | 0.50 | 0.50 |
| PLUVIALES | 1 | 3.78 | 0.50 | 1.89 |
|  | 1 | 2.40 | 0.50 | 1.20 |
|  | 1 | 1.80 | 0.50 | 0.90 |
|  | 1 | 19.60 | 0.50 | 9.80 |
|  | 1 | 1.70 | 0.50 | 0.85 |
|  | 1 | 2.10 | 0.50 | 1.05 |
|  | 1 | 10.85 | 0.50 | 5.43 |
|  | 1 | 3.73 | 0.50 | 1.87 |
|  | 1 | 20.00 | 0.50 | 10.00 |
|  | 1 | 4.05 | 0.50 | 2.03 |
|  | 1 | 1.18 | 0.50 | 0.59 |
|  | 1 | 2.70 | 0.50 | 1.35 |
|  | 1 | 6.00 | 0.50 | 3.00 |
|  | 1 | 9.31 | 0.50 | 4.66 |
|  | 1 | 3.50 | 0.50 | 1.75 |
|  | 1 | 9.71 | 0.50 | 4.86 |
|  | 1 | 3.95 | 0.50 | 1.98 |
|  | 1 | 1.55 | 0.50 | 0.78 |
|  | 1 | 4.20 | 0.50 | 2.10 |
|  | 1 | 1.30 | 0.50 | 0.65 |
|  | 1 | 0.90 | 0.50 | 0.45 |
|  | 1 | 4.20 | 0.50 | 2.10 |
|  | 1 | 4.15 | 0.50 | 2.08 |
| Subtotal |  |  |  | 61.87 |
| Subtotal acumulado |  |  |  | 96.43 |
| Total |  |  |  | 96.43 |

**ASC010d** m Colector enterrado de saneamiento, con arquetas (no incluidas en este precio), de PVC liso, serie SN-4, rigidez anular nominal 4 kN/m², de 110 mm de diámetro, pegado mediante adhesivo.
10.42 m × 11.57 (11.8 con costes indirectos) = 122.96

| Código | Ud | Descripción | Rendimiento | Precio | Importe |
|---|---|---|---|---|---|
| mt01ara010 | m³ | Arena de 0 a 5 mm de diámetro. | 0.299 | 9.623 | 2.88 |
| mt11tpb030aa | m | Tubo de PVC liso, para saneamiento enterrado sin presión, serie SN-4, rigidez anular nominal 4 kN/m², de 110 mm de diámetro exterior y 3,2 mm de espesor, según UNE-EN 1401-1. (material) | 1.05 | 3.204 | 3.36 |
| mt11var009 | l | Líquido limpiador para pegado mediante adhesivo de tubos y accesorios de PVC. (material) | 0.043 | 8.284 | 0.36 |
| mt11var010 | l | Adhesivo para tubos y accesorios de PVC. (material) | 0.022 | 17.487 | 0.38 |
| mq04dua020b | h | Dumper autocargable de 2 t de carga útil, con mecanismo hidráulico. | 0.024 | 7.819 | 0.19 |
| mq02rop020 | h | Pisón vibrante de 80 kg, con placa de 30x30 cm, tipo rana. | 0.185 | 7.223 | 1.34 |
| mq02cia020 | h | Camión con cuba de agua. | 0.002 | 32.35 | 0.06 |
| mo011 | h | Oficial 1ª construcción. | 0.039 | 16.39 | 0.64 |
| mo060 | h | Peón ordinario construcción. | 0.076 | 15.28 | 1.16 |
| mo004 | h | Oficial 1ª fontanero. | 0.044 | 16.93 | 0.74 |
| mo055 | h | Ayudante fontanero. | 0.022 | 15.97 | 0.35 |
| % | % | Medios auxiliares | 1 % | 11.46 | 0.11 |
|  |  | Total |  |  | 11.57 |

| Medición | Uds. | Largo | Parcial |
|---|---|---|---|
| AGUAS NEGRAS |  |  |  |
| ramales conex aparartos | 1 | 0.65 | 0.65 |
|  | 1 | 0.70 | 0.70 |
|  | 1 | 0.55 | 0.55 |
|  | 1 | 1.50 | 1.50 |
|  | 1 | 0.60 | 0.60 |
|  | 1 | 0.63 | 0.63 |
|  | 1 | 0.55 | 0.55 |
|  | 1 | 0.63 | 0.63 |
|  | 1 | 0.73 | 0.73 |
|  | 1 | 0.72 | 0.72 |
|  | 1 | 0.60 | 0.60 |
|  | 1 | 1.20 | 1.20 |
|  | 1 | 0.81 | 0.81 |
|  | 1 | 0.55 | 0.55 |
| Subtotal acumulado |  |  | 10.42 |
| Total |  |  | 10.42 |

**ASC010e** m Colector enterrado de saneamiento, con arquetas (no incluidas en este precio), de PVC liso, serie SN-4, rigidez anular nominal 4 kN/m², de 160 mm de diámetro, pegado mediante adhesivo.
40.8 m × 16.72 (17.05 con costes indirectos) = 695.64

| Código | Ud | Descripción | Rendimiento | Precio | Importe |
|---|---|---|---|---|---|
| mt01ara010 | m³ | Arena de 0 a 5 mm de diámetro. | 0.346 | 9.623 | 3.33 |
| mt11tpb030ac | m | Tubo de PVC liso, para saneamiento enterrado sin presión, serie SN-4, rigidez anular nominal 4 kN/m², de 160 mm de diámetro exterior y 4 mm de espesor, según UNE-EN 1401-1. (material) | 1.05 | 6.112 | 6.42 |
| mt11var009 | l | Líquido limpiador para pegado mediante adhesivo de tubos y accesorios de PVC. | 0.063 | 8.284 | 0.52 |
| mt11var010 | l | Adhesivo para tubos y accesorios de PVC. | 0.031 | 17.487 | 0.54 |
| mq04dua020b | h | Dumper autocargable de 2 t de carga útil, con mecanismo hidráulico. | 0.029 | 7.819 | 0.23 |
| mq02rop020 | h | Pisón vibrante de 80 kg, con placa de 30x30 cm, tipo rana. | 0.218 | 7.223 | 1.57 |
| mq02cia020 | h | Camión con cuba de agua. | 0.003 | 32.35 | 0.10 |
| mo011 | h | Oficial 1ª construcción. | 0.057 | 16.39 | 0.93 |
| mo060 | h | Peón ordinario construcción. | 0.088 | 15.28 | 1.34 |
| mo004 | h | Oficial 1ª fontanero. | 0.063 | 16.93 | 1.07 |
| mo055 | h | Ayudante fontanero. | 0.031 | 15.97 | 0.50 |
| % | % | Medios auxiliares | 1 % | 16.55 | 0.17 |
|  |  | Total |  |  | 16.72 |

| Medición | Uds. | Largo | Parcial |
|---|---|---|---|
| AGUAS NEGRAS | 1 | 1.29 | 1.29 |
|  | 1 | 1.00 | 1.00 |
|  | 1 | 3.25 | 3.25 |
|  | 1 | 5.80 | 5.80 |
|  | 1 | 1.14 | 1.14 |
|  | 1 | 2.96 | 2.96 |
|  | 1 | 2.04 | 2.04 |
|  | 1 | 1.70 | 1.70 |
|  | 1 | 2.30 | 2.30 |
|  | 1 | 1.70 | 1.70 |
|  | 1 | 1.01 | 1.01 |
|  | 1 | 1.20 | 1.20 |
|  | 1 | 3.70 | 3.70 |
|  | 1 | 0.97 | 0.97 |
|  | 1 | 1.25 | 1.25 |
|  | 1 | 1.19 | 1.19 |
|  | 1 | 2.55 | 2.55 |
|  | 1 | 5.75 | 5.75 |
| Subtotal acumulado |  |  | 40.80 |
| Total |  |  | 40.8 |

**ASC010f** m Colector enterrado de saneamiento, con arquetas (no incluidas en este precio), de PVC liso, serie SN-4, rigidez anular nominal 4 kN/m², de 200 mm de diámetro, pegado mediante adhesivo.
16.45 m × 22.36 (22.81 con costes indirectos) = 375.22

| Código | Ud | Descripción | Rendimiento | Precio | Importe |
|---|---|---|---|---|---|
| mt01ara010 | m³ | Arena de 0 a 5 mm de diámetro. | 0.385 | 9.623 | 3.70 |
| mt11tpb030ad | m | Tubo de PVC liso, para saneamiento enterrado sin presión, serie SN-4, rigidez anular nominal 4 kN/m², de 200 mm de diámetro exterior y 4,9 mm de espesor, según UNE-EN 1401-1. (material) | 1.05 | 9.829 | 10.32 |
| mt11var009 | l | Líquido limpiador para pegado mediante adhesivo de tubos y accesorios de PVC. | 0.079 | 8.284 | 0.65 |
| mt11var010 | l | Adhesivo para tubos y accesorios de PVC. | 0.039 | 17.487 | 0.68 |
| mq04dua020b | h | Dumper autocargable de 2 t de carga útil, con mecanismo hidráulico. | 0.032 | 7.819 | 0.25 |
| mq02rop020 | h | Pisón vibrante de 80 kg, con placa de 30x30 cm, tipo rana. | 0.245 | 7.223 | 1.77 |
| mq02cia020 | h | Camión con cuba de agua. | 0.003 | 32.35 | 0.10 |
| mo011 | h | Oficial 1ª construcción. | 0.072 | 16.39 | 1.18 |
| mo060 | h | Peón ordinario construcción. | 0.099 | 15.28 | 1.51 |
| mo004 | h | Oficial 1ª fontanero. | 0.079 | 16.93 | 1.34 |
| mo055 | h | Ayudante fontanero. | 0.04 | 15.97 | 0.64 |
| % | % | Medios auxiliares | 1 % | 22.14 | 0.22 |
|  |  | Total |  |  | 22.36 |

| Medición | Uds. | Largo | Parcial |
|---|---|---|---|
| AGUAS NEGRAS | 1 | 8.85 | 8.85 |
|  | 1 | 7.60 | 7.60 |
| Subtotal acumulado |  |  | 16.45 |
| Total |  |  | 16.45 |

**ASC010c** m Colector enterrado de saneamiento, con arquetas (no incluidas en este precio), de PVC liso, serie SN-4, rigidez anular nominal 4 kN/m², de 125 mm de diámetro, pegado mediante adhesivo.
9.55 m × 13.09 (13.35 con costes indirectos) = 127.49

| Código | Ud | Descripción | Rendimiento | Precio | Importe |
|---|---|---|---|---|---|
| mt01ara010 | m³ | Arena de 0 a 5 mm de diámetro. | 0.313 | 9.623 | 3.01 |
| mt11tpb030ab | m | Tubo de PVC liso, para saneamiento enterrado sin presión, serie SN-4, rigidez anular nominal 4 kN/m², de 125 mm de diámetro exterior y 3,2 mm de espesor, según UNE-EN 1401-1. (material) | 1.05 | 4.04 | 4.24 |
| mt11var009 | l | Líquido limpiador para pegado mediante adhesivo de tubos y accesorios de PVC. | 0.049 | 8.284 | 0.41 |
| mt11var010 | l | Adhesivo para tubos y accesorios de PVC. | 0.025 | 17.487 | 0.44 |
| mq04dua020b | h | Dumper autocargable de 2 t de carga útil, con mecanismo hidráulico. | 0.026 | 7.819 | 0.20 |
| mq02rop020 | h | Pisón vibrante de 80 kg, con placa de 30x30 cm, tipo rana. | 0.195 | 7.223 | 1.41 |
| mq02cia020 | h | Camión con cuba de agua. | 0.003 | 32.35 | 0.10 |
| mo011 | h | Oficial 1ª construcción. | 0.044 | 16.39 | 0.72 |
| mo060 | h | Peón ordinario construcción. | 0.08 | 15.28 | 1.22 |
| mo004 | h | Oficial 1ª fontanero. | 0.049 | 16.93 | 0.83 |
| mo055 | h | Ayudante fontanero. | 0.024 | 15.97 | 0.38 |
| % | % | Medios auxiliares | 1 % | 12.96 | 0.13 |
|  |  | Total |  |  | 13.09 |

| Medición | Uds. | Largo | Parcial |
|---|---|---|---|
| AGUAS PLUVIALES |  |  |  |
|  | 1 | 1.05 | 1.05 |
|  | 1 | 1.60 | 1.60 |
|  | 1 | 2.25 | 2.25 |
|  | 1 | 1.45 | 1.45 |
|  | 1 | 2.30 | 2.30 |
|  | 1 | 0.90 | 0.90 |
| Subtotal acumulado |  |  | 9.55 |
| Total |  |  | 9.55 |

**ASC010i** m Colector enterrado de saneamiento, con arquetas (no incluidas en este precio), de PVC liso, serie SN-4, rigidez anular nominal 4 kN/m², de 160 mm de diámetro, pegado mediante adhesivo.
62.31 m × 16.72 (17.05 con costes indirectos) = 1062.39

| Código | Ud | Descripción | Rendimiento | Precio | Importe |
|---|---|---|---|---|---|
| mt01ara010 | m³ | Arena de 0 a 5 mm de diámetro. | 0.346 | 9.623 | 3.33 |
| mt11tpb030ac | m | Tubo de PVC liso, para saneamiento enterrado sin presión, serie SN-4, rigidez anular nominal 4 kN/m², de 160 mm de diámetro exterior y 4 mm de espesor, según UNE-EN 1401-1. | 1.05 | 6.112 | 6.42 |
| mt11var009 | l | Líquido limpiador para pegado mediante adhesivo de tubos y accesorios de PVC. | 0.063 | 8.284 | 0.52 |
| mt11var010 | l | Adhesivo para tubos y accesorios de PVC. | 0.031 | 17.487 | 0.54 |
| mq04dua020b | h | Dumper autocargable de 2 t de carga útil, con mecanismo hidráulico. | 0.029 | 7.819 | 0.23 |
| mq02rop020 | h | Pisón vibrante de 80 kg, con placa de 30x30 cm, tipo rana. | 0.218 | 7.223 | 1.57 |
| mq02cia020 | h | Camión con cuba de agua. | 0.003 | 32.35 | 0.10 |
| mo011 | h | Oficial 1ª construcción. | 0.057 | 16.39 | 0.93 |
| mo060 | h | Peón ordinario construcción. | 0.088 | 15.28 | 1.34 |
| mo004 | h | Oficial 1ª fontanero. | 0.063 | 16.93 | 1.07 |
| mo055 | h | Ayudante fontanero. | 0.031 | 15.97 | 0.50 |
| % | % | Medios auxiliares | 1 % | 16.55 | 0.17 |
|  |  | Total |  |  | 16.72 |

| Medición | Uds. | Largo | Parcial |
|---|---|---|---|
| AGUAS PLUVIALES |  |  |  |
|  | 1 | 3.59 | 3.59 |
|  | 1 | 19.70 | 19.70 |
|  | 1 | 9.66 | 9.66 |
|  | 1 | 19.95 | 19.95 |
|  | 1 | 9.41 | 9.41 |
| Subtotal acumulado |  |  | 62.31 |
| Total |  |  | 62.31 |

**ASC010j** m Colector enterrado de saneamiento, con arquetas (no incluidas en este precio), de PVC liso, serie SN-4, rigidez anular nominal 4 kN/m², de 200 mm de diámetro, pegado mediante adhesivo.
49.02 m × 22.34 (22.79 con costes indirectos) = 1117.17

| Código | Ud | Descripción | Rendimiento | Precio | Importe |
|---|---|---|---|---|---|
| mt01ara010 | m³ | Arena de 0 a 5 mm de diámetro. | 0.385 | 9.623 | 3.70 |
| mt11tpb030ad | m | Tubo de PVC liso, para saneamiento enterrado sin presión, serie SN-4, rigidez anular nominal 4 kN/m², de 200 mm de diámetro exterior y 4,9 mm de espesor, según UNE-EN 1401-1. | 1.05 | 9.829 | 10.32 |
| mt11var009 | l | Líquido limpiador para pegado mediante adhesivo de tubos y accesorios de PVC. | 0.079 | 8.284 | 0.65 |
| mt11var010 | l | Adhesivo para tubos y accesorios de PVC. | 0.039 | 17.487 | 0.68 |
| mq04dua020b | h | Dumper autocargable de 2 t de carga útil, con mecanismo hidráulico. | 0.032 | 7.819 | 0.25 |
| mq02rop020 | h | Pisón vibrante de 80 kg, con placa de 30x30 cm, tipo rana. | 0.245 | 7.223 | 1.77 |
| mq02cia020 | h | Camión con cuba de agua. | 0.003 | 32.35 | 0.10 |
| mo011 | h | Oficial 1ª construcción. | 0.072 | 16.39 | 1.18 |
| mo060 | h | Peón ordinario construcción. | 0.099 | 15.28 | 1.51 |
| mo004 | h | Oficial 1ª fontanero. | 0.079 | 16.93 | 1.34 |
| mo055 | h | Ayudante fontanero. | 0.039 | 15.97 | 0.62 |
| % | % | Medios auxiliares | 1 % | 22.12 | 0.22 |
|  |  | Total |  |  | 22.34 |

| Medición | Uds. | Largo | Parcial |
|---|---|---|---|
| AGUAS PLUVIALES |  |  |  |
|  | 1 | 3.10 | 3.10 |
|  | 1 | 1.60 | 1.60 |
|  | 1 | 4.55 | 4.55 |
|  | 1 | 1.40 | 1.40 |
|  | 1 | 3.65 | 3.65 |
|  | 1 | 9.61 | 9.61 |
|  | 1 | 5.85 | 5.85 |
|  | 1 | 9.56 | 9.56 |
|  | 1 | 0.70 | 0.70 |
|  | 1 | 0.65 | 0.65 |
|  | 1 | 4.20 | 4.20 |
|  | 1 | 4.15 | 4.15 |
| Subtotal acumulado |  |  | 49.02 |
| Total |  |  | 49.02 |

**ASC010** m Colector enterrado de saneamiento, sin arquetas, mediante sistema integral registrable, de PVC liso, serie SN-2, rigidez anular nominal 2 kN/m², de 160 mm de diámetro, con junta elástica.
4.47 m × 15.17 (15.47 con costes indirectos) = 69.15

| Código | Ud | Descripción | Rendimiento | Precio | Importe |
|---|---|---|---|---|---|
| mt01ara010 | m³ | Arena de 0 a 5 mm de diámetro. | 0.346 | 9.623 | 3.33 |
| mt11tpb020ac | m | Tubo de PVC liso, para saneamiento enterrado sin presión, serie SN-2, rigidez anular nominal 2 kN/m², de 160 mm de diámetro exterior y 3,2 mm de espesor, según UNE-EN 1401-1, incluso juntas y lubricante. (material) | 1.05 | 4.497 | 4.72 |
| mt11tpb021ac | Ud | Repercusión, por m de tubería, de accesorios, uniones y piezas especiales para tubo de PVC liso, para saneamiento enterrado sin presión, serie SN-2, de 160 mm de diámetro exterior. (material) | 1 | 1.351 | 1.35 |
| mq04dua020b | h | Dumper autocargable de 2 t de carga útil, con mecanismo hidráulico. | 0.031 | 7.819 | 0.24 |
| mq02rop020 | h | Pisón vibrante de 80 kg, con placa de 30x30 cm, tipo rana. | 0.228 | 7.223 | 1.65 |
| mq02cia020 | h | Camión con cuba de agua. | 0.003 | 32.35 | 0.10 |
| mo011 | h | Oficial 1ª construcción. | 0.037 | 16.39 | 0.61 |
| mo060 | h | Peón ordinario construcción. | 0.091 | 15.28 | 1.39 |
| mo004 | h | Oficial 1ª fontanero. | 0.065 | 16.93 | 1.10 |
| mo055 | h | Ayudante fontanero. | 0.033 | 15.97 | 0.53 |
| % | % | Medios auxiliares | 1 % | 15.02 | 0.15 |
|  |  | Total |  |  | 15.17 |

**ASC010b** m Colector enterrado de saneamiento, sin arquetas, mediante sistema integral registrable, de PVC liso, serie SN-2, rigidez anular nominal 2 kN/m², de 200 mm de diámetro, con junta elástica.
11.16 m × 19.58 (19.97 con costes indirectos) = 222.87

| Código | Ud | Descripción | Rendimiento | Precio | Importe |
|---|---|---|---|---|---|
| mt01ara010 | m³ | Arena de 0 a 5 mm de diámetro. | 0.385 | 9.623 | 3.70 |
| mt11tpb020ad | m | Tubo de PVC liso, para saneamiento enterrado sin presión, serie SN-2, rigidez anular nominal 2 kN/m², de 200 mm de diámetro exterior y 4 mm de espesor, según UNE-EN 1401-1, incluso juntas y lubricante. (material) | 1.05 | 6.83 | 7.17 |
| mt11tpb021ad | Ud | Repercusión, por m de tubería, de accesorios, uniones y piezas especiales para tubo de PVC liso, para saneamiento enterrado sin presión, serie SN-2, de 200 mm de diámetro exterior. (material) | 1 | 1.954 | 1.95 |
| mq04dua020b | h | Dumper autocargable de 2 t de carga útil, con mecanismo hidráulico. | 0.034 | 7.819 | 0.27 |
| mq02rop020 | h | Pisón vibrante de 80 kg, con placa de 30x30 cm, tipo rana. | 0.256 | 7.223 | 1.85 |
| mq02cia020 | h | Camión con cuba de agua. | 0.003 | 32.35 | 0.10 |
| mo011 | h | Oficial 1ª construcción. | 0.046 | 16.39 | 0.75 |
| mo060 | h | Peón ordinario construcción. | 0.103 | 15.28 | 1.57 |
| mo004 | h | Oficial 1ª fontanero. | 0.082 | 16.93 | 1.39 |
| mo055 | h | Ayudante fontanero. | 0.04 | 15.97 | 0.64 |
| % | % | Medios auxiliares | 1 % | 19.39 | 0.19 |
|  |  | Total |  |  | 19.58 |

**ASC020** m Colector enterrado en losa de cimentación, sin arquetas, mediante sistema integral registrable, en losa de cimentación, de PVC liso, serie SN-4, rigidez anular nominal 4 kN/m², de 110 mm de diámetro, con junta elástica.
10.37 m × 5.23 (5.33 con costes indirectos) = 55.27

| Código | Ud | Descripción | Rendimiento | Precio | Importe |
|---|---|---|---|---|---|
| mt11tpb020ba | m | Tubo de PVC liso, para saneamiento enterrado sin presión, serie SN-4, rigidez anular nominal 4 kN/m², de 110 mm de diámetro exterior y 2,7 mm de espesor, según UNE-EN 1401-1, incluso juntas y lubricante. (material) | 1.05 | 2.467 | 2.59 |
| mt11tpb021ba | Ud | Repercusión, por m de tubería, de accesorios, uniones y piezas especiales para tubo de PVC liso, para saneamiento enterrado sin presión, serie SN-4, de 110 mm de diámetro exterior. (material) | 2 | 0.687 | 1.37 |
| mo004 | h | Oficial 1ª fontanero. | 0.05 | 16.93 | 0.85 |
| mo055 | h | Ayudante fontanero. | 0.023 | 15.97 | 0.37 |
| % | % | Medios auxiliares | 1 % | 5.18 | 0.05 |
|  |  | Total |  |  | 5.23 |

**ASC020b** m Colector enterrado en losa de cimentación, sin arquetas, mediante sistema integral registrable, en losa de cimentación, de PVC liso, serie SN-4, rigidez anular nominal 4 kN/m², de 125 mm de diámetro, con junta elástica.
80.66 m × 7.11 (7.25 con costes indirectos) = 584.79

| Código | Ud | Descripción | Rendimiento | Precio | Importe |
|---|---|---|---|---|---|
| mt11tpb020bb | m | Tubo de PVC liso, para saneamiento enterrado sin presión, serie SN-4, rigidez anular nominal 4 kN/m², de 125 mm de diámetro exterior y 3,1 mm de espesor, según UNE-EN 1401-1, incluso juntas y lubricante. (material) | 1.05 | 3.417 | 3.59 |
| mt11tpb021bb | Ud | Repercusión, por m de tubería, de accesorios, uniones y piezas especiales para tubo de PVC liso, para saneamiento enterrado sin presión, serie SN-4, de 125 mm de diámetro exterior. (material) | 2 | 1.018 | 2.04 |
| mo004 | h | Oficial 1ª fontanero. | 0.056 | 16.93 | 0.95 |
| mo055 | h | Ayudante fontanero. | 0.029 | 15.97 | 0.46 |
| % | % | Medios auxiliares | 1 % | 7.04 | 0.07 |
|  |  | Total |  |  | 7.11 |

**ASC020c** m Colector enterrado en losa de cimentación, sin arquetas, mediante sistema integral registrable, en losa de cimentación, de PVC liso, serie SN-4, rigidez anular nominal 4 kN/m², de 160 mm de diámetro, con junta elástica.
99.66 m × 10.74 (10.95 con costes indirectos) = 1091.28

| Código | Ud | Descripción | Rendimiento | Precio | Importe |
|---|---|---|---|---|---|
| mt11tpb020bc | m | Tubo de PVC liso, para saneamiento enterrado sin presión, serie SN-4, rigidez anular nominal 4 kN/m², de 160 mm de diámetro exterior y 3,9 mm de espesor, según UNE-EN 1401-1, incluso juntas y lubricante. (material) | 1.05 | 5.364 | 5.63 |
| mt11tpb021bc | Ud | Repercusión, por m de tubería, de accesorios, uniones y piezas especiales para tubo de PVC liso, para saneamiento enterrado sin presión, serie SN-4, de 160 mm de diámetro exterior. (material) | 2 | 1.609 | 3.22 |
| mo004 | h | Oficial 1ª fontanero. | 0.072 | 16.93 | 1.22 |
| mo055 | h | Ayudante fontanero. | 0.035 | 15.97 | 0.56 |
| % | % | Medios auxiliares | 1 % | 10.63 | 0.11 |
|  |  | Total |  |  | 10.74 |

**ASC020d** m Colector enterrado en losa de cimentación, sin arquetas, mediante sistema integral registrable, en losa de cimentación, de PVC liso, serie SN-4, rigidez anular nominal 4 kN/m², de 200 mm de diámetro, con junta elástica.
29.87 m × 16.07 (16.39 con costes indirectos) = 489.57

| Código | Ud | Descripción | Rendimiento | Precio | Importe |
|---|---|---|---|---|---|
| mt11tpb020bd | m | Tubo de PVC liso, para saneamiento enterrado sin presión, serie SN-4, rigidez anular nominal 4 kN/m², de 200 mm de diámetro exterior y 4,9 mm de espesor, según UNE-EN 1401-1, incluso juntas y lubricante. (material) | 1.05 | 8.315 | 8.73 |
| mt11tpb021bd | Ud | Repercusión, por m de tubería, de accesorios, uniones y piezas especiales para tubo de PVC liso, para saneamiento enterrado sin presión, serie SN-4, de 200 mm de diámetro exterior. (material) | 2 | 2.486 | 4.97 |
| mo004 | h | Oficial 1ª fontanero. | 0.089 | 16.93 | 1.51 |
| mo055 | h | Ayudante fontanero. | 0.044 | 15.97 | 0.70 |
| % | % | Medios auxiliares | 1 % | 15.91 | 0.16 |
|  |  | Total |  |  | 16.07 |

**ASC010g** m Colector enterrado de saneamiento, con arquetas (no incluidas en este precio), de PVC corrugado, rigidez anular nominal 4 kN/m², de 315 mm de diámetro, con junta elástica. (05/11/2012)
0 m × 39.06 (39.84 con costes indirectos) = 0.00

| Código | Ud | Descripción | Rendimiento | Precio | Importe |
|---|---|---|---|---|---|
| mt01ara010 | m³ | Arena de 0 a 5 mm de diámetro. | 0.501 | 9.623 | 4.82 |
| mt11ade025aad | m | Tubo para saneamiento de PVC de doble pared, la exterior corrugada y la interior lisa, color gris, diámetro nominal 315 mm, diámetro exterior 315 mm, rigidez anular nominal 4 kN/m², según UNE-EN 13476-1, longitud nominal 3 m, unión por copa con junta elástica de EPDM. (material; 25/07/2012) | 1.05 | 20.07 | 21.07 |
| mt11ade100a | kg | Lubricante para unión mediante junta elástica de tubos y accesorios en instalaciones de saneamiento y drenaje. | 0.007 | 5.589 | 0.04 |
| mq04dua020b | h | Dumper autocargable de 2 t de carga útil, con mecanismo hidráulico. | 0.043 | 7.819 | 0.34 |
| mq02rop020 | h | Pisón vibrante de 80 kg, con placa de 30x30 cm, tipo rana. | 0.325 | 7.223 | 2.35 |
| mq02cia020 | h | Camión con cuba de agua. | 0.004 | 32.35 | 0.13 |
| mo011 | h | Oficial 1ª construcción. | 0.189 | 16.39 | 3.10 |
| mo060 | h | Peón ordinario construcción. | 0.177 | 15.28 | 2.70 |
| mo004 | h | Oficial 1ª fontanero. | 0.165 | 16.93 | 2.79 |
| mo055 | h | Ayudante fontanero. | 0.083 | 15.97 | 1.33 |
| % | % | Medios auxiliares | 1 % | 38.67 | 0.39 |
|  |  | Total |  |  | 39.06 |

**ASC010h** m Colector enterrado de saneamiento, con arquetas (no incluidas en este precio), de PVC corrugado, rigidez anular nominal 8 kN/m², de 315 mm de diámetro, con junta elástica. (05/11/2012)
0 m × 34.56 (35.25 con costes indirectos) = 0.00

| Código | Ud | Descripción | Rendimiento | Precio | Importe |
|---|---|---|---|---|---|
| mt01ara010 | m³ | Arena de 0 a 5 mm de diámetro. | 0.501 | 9.623 | 4.82 |
| mt11ade020aad | m | Tubo para saneamiento de PVC de doble pared, la exterior corrugada y la interior lisa, color teja RAL 8023, diámetro nominal 315 mm, diámetro exterior 315 mm, diámetro interior 285,2 mm, rigidez anular nominal 8 kN/m², según UNE-EN 13476-1, coeficiente de fluencia inferior a 2, longitud nominal 6 m, unión por copa con junta elástica de EPDM. | 1.05 | 15.827 | 16.62 |
| mt11ade100a | kg | Lubricante para unión mediante junta elástica de tubos y accesorios en instalaciones de saneamiento y drenaje. | 0.007 | 5.589 | 0.04 |
| mq04dua020b | h | Dumper autocargable de 2 t de carga útil, con mecanismo hidráulico. | 0.043 | 7.819 | 0.34 |
| mq02rop020 | h | Pisón vibrante de 80 kg, con placa de 30x30 cm, tipo rana. | 0.325 | 7.223 | 2.35 |
| mq02cia020 | h | Camión con cuba de agua. | 0.004 | 32.35 | 0.13 |
| mo011 | h | Oficial 1ª construcción. | 0.189 | 16.39 | 3.10 |
| mo060 | h | Peón ordinario construcción. | 0.177 | 15.28 | 2.70 |
| mo004 | h | Oficial 1ª fontanero. | 0.165 | 16.93 | 2.79 |
| mo055 | h | Ayudante fontanero. | 0.083 | 15.97 | 1.33 |
| % | % | Medios auxiliares | 1 % | 34.22 | 0.34 |
|  |  | Total |  |  | 34.56 |

## C CIMENTACIONES
Importe: 31284.93

### CR Regularización
Importe: 671.76

**CRL010** m² Capa de hormigón de limpieza HL-150/B/20 fabricado en central y vertido con cubilote, de 10 cm de espesor.
106.46 m² × 6.19 (6.31 con costes indirectos) = 671.76

| Código | Ud | Descripción | Rendimiento | Precio | Importe |
|---|---|---|---|---|---|
| mt10hmf011a | m³ | Hormigón de limpieza HL-150/B/20, fabricado en central, vertido con cubilote. (material) | 0.105 | 45.986 | 4.83 |
| mo011 | h | Oficial 1ª construcción. | 0.041 | 16.39 | 0.67 |
| mo060 | h | Peón ordinario construcción. | 0.041 | 15.28 | 0.63 |
| % | % | Medios auxiliares | 1 % | 6.13 | 0.06 |
|  |  | Total |  |  | 6.19 |

| Medición | Uds. | Largo | Parcial |
|---|---|---|---|
| ESCALERA 2 | 1 | 52.73 | 52.73 |
| ESCALERA 3 | 1 | 53.73 | 53.73 |
| Subtotal acumulado |  |  | 106.46 |
| Total |  |  | 106.46 |

### CC Contenciones
Importe: 20359.75

**CCS010** m³ Muro de sótano por bataches, 1C, 3<H<6 m, HA-25/B/20/IIa fabricado en central y vertido con bomba, acero UNE-EN 10080 B 500 S, 110 kg/m³(81 kg/m³(, espesor 35 cm, encofrado metálico, con acabado tipo industrial para revestir.
37.4 m³ × 220.92 (225.34 con costes indirectos) = 8427.72
9Muro de sótano por bataches, 1C, 3<H<6 m, HA-25/B/20/IIa fabricado en central y vertido con bomba, acero UNE-EN 10080 B 500 S, 110 kg/m³, (81 kg/m³(, espesor 35 cm, encofrado metálico, con acabado tipo industrial para revestir.

| Código | Ud | Descripción | Rendimiento | Precio | Importe |
|---|---|---|---|---|---|
| mt07aco020d | Ud | Separador de plástico rígido, homologado para muros. (material) | 8 | 0.038 | 0.30 |
| mt07aco010c | kg | Acero en barras corrugadas, UNE-EN 10080 B 500 S, elaborado en taller y colocado en obra, diámetros varios. (material) | 110 | 0.75 | 82.50 |
| mt08eme040b | m² | Encofrado y desencofrado a una cara, en muros ejecutados por bataches, con paneles metálicos modulares, hasta 6 m de altura, incluso p/p de elementos para paso de instalaciones. (material) | 2.86 | 25.346 | 72.49 |
| mt10haf010b | m³ | Hormigón HA-25/B/20/IIa, fabricado en central vertido con bomba. (material) | 1.05 | 45.786 | 48.08 |
| mo011 | h | Oficial 1ª construcción. | 0.485 | 16.39 | 7.95 |
| mo060 | h | Peón ordinario construcción. | 0.485 | 15.28 | 7.41 |
| % | % | Medios auxiliares | 1 % | 218.73 | 2.19 |
|  |  | Total |  |  | 220.92 |

| Medición | Uds. | Largo | Ancho | Alto | Parcial |
|---|---|---|---|---|---|
| ESCALERA 2 | 1 | 15.95 | 0.35 | 3.35 | 18.70 |
| ESCALERA 3 | 1 | 15.95 | 0.35 | 3.35 | 18.70 |
| Subtotal acumulado |  |  |  |  | 37.40 |
| Total |  |  |  |  | 37.4 |

**CCS030b** m³ Muro de sótano 1C,3<H<6 m, HA-25/B/20/IIa fabricado en central y vertido con bomba, acero UNE-EN 10080 B 500 S, cuantía 85 kg/m³, espesor 35 cm, encofrado metálico, con acabado tipo industrial para revestir.
5.25 m³ × 176.49 (180.02 con costes indirectos) = 945.11
Muro de sótano 1C, 3<H<6 m, HA-25/B/20/IIa fabricado en central y vertido con bomba, acero UNE-EN 10080 B 500 S, cuantía 85 kg/m³, espesor 35 cm, encofrado metálico, con acabado tipo industrial para revestir.

| Código | Ud | Descripción | Rendimiento | Precio | Importe |
|---|---|---|---|---|---|
| mt07aco020d | Ud | Separador de plástico rígido, homologado para muros. | 8 | 0.038 | 0.30 |
| mt07aco010c | kg | Acero en barras corrugadas, UNE-EN 10080 B 500 S, elaborado en taller y colocado en obra, diámetros varios. | 85 | 0.75 | 63.75 |
| mt08eme030aa | m² | Encofrado y desencofrado a una cara, en muros, con paneles metálicos modulares, hasta 3 m de altura, incluso p/p de elementos para paso de instalaciones. (material) | 2.86 | 19.506 | 55.79 |
| mt10haf010b | m³ | Hormigón HA-25/B/20/IIa, fabricado en central vertido con bomba. | 1.05 | 45.786 | 48.08 |
| mo011 | h | Oficial 1ª construcción. | 0.215 | 16.39 | 3.52 |
| mo060 | h | Peón ordinario construcción. | 0.216 | 15.28 | 3.30 |
| % | % | Medios auxiliares | 1 % | 174.74 | 1.75 |
|  |  | Total |  |  | 176.49 |

| Medición | Uds. | Largo | Ancho | Parcial |
|---|---|---|---|---|
|  | 1 | 1.50 | 3.50 | 5.25 |
| Total |  |  |  | 5.25 |

**CCS030** m³ Muro de sótano 1C, 3<H<6 m, HA-25/B/20/IIa fabricado en central y vertido con bomba, acero UNE-EN 10080 B 500 S, cuantía 85 kg/m³, espesor 30 cm, encofrado metálico, con acabado tipo industrial para revestir.
35.05 m³ × 185.19 (188.89 con costes indirectos) = 6620.59

| Código | Ud | Descripción | Rendimiento | Precio | Importe |
|---|---|---|---|---|---|
| mt07aco020d | Ud | Separador de plástico rígido, homologado para muros. | 8 | 0.038 | 0.30 |
| mt07aco010c | kg | Acero en barras corrugadas, UNE-EN 10080 B 500 S, elaborado en taller y colocado en obra, diámetros varios. | 85 | 0.75 | 63.75 |
| mt08eme030aa | m² | Encofrado y desencofrado a una cara, en muros, con paneles metálicos modulares, hasta 3 m de altura, incluso p/p de elementos para paso de instalaciones. | 3.33 | 19.506 | 64.95 |
| mt10haf010b | m³ | Hormigón HA-25/B/20/IIa, fabricado en central vertido con bomba. | 1.05 | 45.786 | 48.08 |
| mo011 | h | Oficial 1ª construcción. | 0.198 | 16.39 | 3.25 |
| mo060 | h | Peón ordinario construcción. | 0.198 | 15.28 | 3.03 |
| % | % | Medios auxiliares | 1 % | 183.36 | 1.83 |
|  |  | Total |  |  | 185.19 |

| Medición | Uds. | Largo | Ancho | Alto | Parcial |
|---|---|---|---|---|---|
| ESCALERA 2 | 1 | 14.40 | 0.30 | 3.35 | 14.47 |
| ESCALERA 3 | 1 | 14.40 | 0.30 | 3.35 | 14.47 |
| Subtotal |  |  |  |  | 28.94 |
| AJIBE INCENDIOS | 1 | 5.25 | 0.30 | 1.50 | 2.36 |
| Subtotal |  |  |  |  | 2.36 |
| FOSO PREVISION ASCENSOR | 2 | 3.15 | 0.30 | 1.20 | 2.27 |
|  | 2 | 2.05 | 0.30 | 1.20 | 1.48 |
| Subtotal |  |  |  |  | 3.75 |
| Subtotal acumulado |  |  |  |  | 35.05 |
| Total |  |  |  |  | 35.05 |

**NIM011** m² Impermeabilización de muro de sótano o estructura enterrada, por su cara exterior, lámina impermeabilizante flexible, tipo PVC-P(fv), de 1,8 mm de espesor, con armadura de velo de fibra de vidrio,
232.06 m² × 10.53 (10.74 con costes indirectos) = 2492.32

| Código | Ud | Descripción | Rendimiento | Precio | Importe |
|---|---|---|---|---|---|
| mt15dan010cbl | m² | Lámina impermeabilizante flexible, tipo PVC-P(fv), de 1,8 mm de espesor, con armadura de velo de fibra de vidrio, según UNE-EN 13956. (material) | 1.05 | 6.658 | 6.99 |
| mo011 | h | Oficial 1ª construcción. | 0.106 | 16.39 | 1.74 |
| mo046 | h | Ayudante construcción. | 0.106 | 16 | 1.70 |
| % | % | Medios auxiliares | 1 % | 10.43 | 0.10 |
|  |  | Total |  |  | 10.53 |

| Medición | Uds. | Largo | Alto | Parcial |
|---|---|---|---|---|
| ESCALERA 2 | 1 | 14.60 | 4.00 | 58.40 |
| ESCALERA 3 | 1 | 14.60 | 4.00 | 58.40 |
| SUELOS | 2 | 48.87 |  | 97.74 |
| SOLAPE | 2 | 14.60 | 0.60 | 17.52 |
| Subtotal acumulado |  |  |  | 232.06 |
| Total |  |  |  | 232.06 |

**NIM040** m² Drenaje de muro de sótano o estructura enterrada, por su cara exterior, con lámina drenante nodular, de polietileno de alta densidad, con nódulos de 7,3 mm de altura, con geotextil de polipropileno de 120 g/m² incorporado, resistencia a la compresión 180 ± 20% kN/m² según UNE-EN ISO 604 y capacidad de drenaje 5 l/(s·m), sujeta al muro previamente impermeabilizado mediante fijaciones mecánicas, y rematado superiormente con perfil metálico.
116.8 m² × 8.43 (8.6 con costes indirectos) = 1004.48

| Código | Ud | Descripción | Rendimiento | Precio | Importe |
|---|---|---|---|---|---|
| mt14lbd190ib | m² | Lámina drenante nodular, de polietileno de alta densidad, con nódulos de 7,3 mm de altura, con geotextil de polipropileno de 120 g/m² incorporado, resistencia a la compresión 180 ± 20% kN/m² según UNE-EN ISO 604 y capacidad de drenaje 5 l/(s·m). (material) | 1.1 | 3.506 | 3.86 |
| mt14lbd195bb | Ud | Fijaciones para lámina drenante. (material) | 6 | 0.097 | 0.58 |
| mt14lbd245b | m | Perfil metálico de coronación de láminas drenantes de nódulos. (material) | 0.3 | 0.842 | 0.25 |
| mo011 | h | Oficial 1ª construcción. | 0.113 | 16.39 | 1.85 |
| mo046 | h | Ayudante construcción. | 0.113 | 16 | 1.81 |
| % | % | Medios auxiliares | 1 % | 8.35 | 0.08 |
|  |  | Total |  |  | 8.43 |

| Medición | Uds. | Largo | Alto | Parcial |
|---|---|---|---|---|
| ESCALERA 2 | 1 | 14.60 | 4.00 | 58.40 |
| ESCALERA 3 | 1 | 14.60 | 4.00 | 58.40 |
| Subtotal acumulado |  |  |  | 116.80 |
| Total |  |  |  | 116.8 |

**ASD040** m³ Relleno de grava filtrante sin clasificar, para drenaje en trasdós de muro.
18.83 m³ × 20.46 (20.87 con costes indirectos) = 392.98

| Código | Ud | Descripción | Rendimiento | Precio | Importe |
|---|---|---|---|---|---|
| mt01ard030b | t | Grava filtrante sin clasificar. (material) | 2.2 | 7.422 | 16.33 |
| mq01pan010 | h | Pala cargadora sobre neumáticos 85 CV/1,2 m³. (maquinaria) | 0.015 | 38.473 | 0.58 |
| mq04cab010c | h | Camión basculante de 12 t de carga. | 0.015 | 33.865 | 0.51 |
| mq02mot010b | h | Motoniveladora de 200 CV. (maquinaria) | 0.01 | 54.718 | 0.55 |
| mq02rov010a | h | Compactador monocilíndrico vibrante autopropulsado, de 6 t. (maquinaria) | 0.026 | 33.977 | 0.88 |
| mq02cia020 | h | Camión con cuba de agua. | 0.012 | 32.35 | 0.39 |
| mo060 | h | Peón ordinario construcción. | 0.067 | 15.28 | 1.02 |
| % | % | Medios auxiliares | 1 % | 20.26 | 0.20 |
|  |  | Total |  |  | 20.46 |

| Medición | Uds. | Largo | Ancho | Alto | Parcial |
|---|---|---|---|---|---|
| ESCALERA 2 | 1 | 14.60 | 0.30 | 4.00 | 17.52 |
| ESCALERA 3 | 1 | 14.60 | 0.30 | 0.30 | 1.31 |
| Subtotal acumulado |  |  |  |  | 18.83 |
| Total |  |  |  |  | 18.83 |

**NIA200** m² Impermeabilización de depósito de agua potable, realizada mediante revestimiento continuo elástico impermeabilizante de dos componentes a base de resina epoxi, de alta resistencia, con registro sanitario, color blanco, con un rendimiento de 0,25 l/m², sobre la superficie soporte (no incluida en este precio).
44.33 m² × 10.54 (10.75 con costes indirectos) = 476.55

| Código | Ud | Descripción | Rendimiento | Precio | Importe |
|---|---|---|---|---|---|
| mt15rer300aaa | l | Revestimiento continuo elástico impermeabilizante de dos componentes a base de resina epoxi, de alta resistencia, con registro sanitario, color blanco, con un rendimiento de 0,25 l/m². (material) | 0.25 | 28.483 | 7.12 |
| mo011 | h | Oficial 1ª construcción. | 0.102 | 16.39 | 1.67 |
| mo046 | h | Ayudante construcción. | 0.103 | 16 | 1.65 |
| % | % | Medios auxiliares | 1 % | 10.44 | 0.10 |
|  |  | Total |  |  | 10.54 |

| Medición | Uds. | Largo | Alto | Parcial |
|---|---|---|---|---|
| DEPOSITO INCENDIOS |  |  |  |  |
| PAREDES | 2 | 5.25 | 1.50 | 15.75 |
|  | 2 | 3.95 | 1.50 | 11.85 |
| SUELO | 1 | 16.73 |  | 16.73 |
| Subtotal acumulado |  |  |  | 44.33 |
| Total |  |  |  | 44.33 |

### CS Superficiales
Importe: 10253.42

**ADR030b** m³ Base mediante relleno a cielo abierto con zahorra artificial caliza, y compactación al 100% del Proctor Modificado mediante equipo manual con bandeja vibrante.
41.36 m³ × 19.57 (19.96 con costes indirectos) = 825.55

| Código | Ud | Descripción | Rendimiento | Precio | Importe |
|---|---|---|---|---|---|
| mt01zah010ba | t | Zahorra de machaqueo o artificial, cantera caliza. (material) | 2.2 | 7.581 | 16.68 |
| mq04dua020b | h | Dumper autocargable de 2 t de carga útil, con mecanismo hidráulico. | 0.101 | 7.819 | 0.79 |
| mq02rod010bb | h | Bandeja vibrante de 300 kg, anchura de trabajo 70 cm, reversible. | 0.154 | 5.44 | 0.84 |
| mq02cia020 | h | Camión con cuba de agua. | 0.01 | 32.35 | 0.32 |
| mo060 | h | Peón ordinario construcción. | 0.049 | 15.28 | 0.75 |
| % | % | Medios auxiliares | 1 % | 19.38 | 0.19 |
|  |  | Total |  |  | 19.57 |

| Medición | Uds. | Largo | Alto | Parcial |
|---|---|---|---|---|
| ESCALERA 2 | 1 | 51.70 | 0.40 | 20.68 |
| ESCALERA 3 | 1 | 51.70 | 0.40 | 20.68 |
| Subtotal acumulado |  |  |  | 41.36 |
| Total |  |  |  | 41.36 |

**CSL010** m³ Losa de cimentación por bataches, HA-25/B/20/IIa fabricado en central y vertido con cubilote, acero UNE-EN 10080 B 500 S, cuantía 105 kg/m³. (70 kg/m³.(
41.05 m³ × 142.16 (145 con costes indirectos) = 5952.25
Losa de cimentación bataches, HA-25/B/20/IIa fabricado en central y vertido con cubilote, acero UNE-EN 10080 B 500 S, cuantía 105 kg/m³.

| Código | Ud | Descripción | Rendimiento | Precio | Importe |
|---|---|---|---|---|---|
| mt07aco020a | Ud | Separador de plástico rígido, homologado para cimentaciones. (material) | 5 | 0.076 | 0.38 |
| mt07aco010c | kg | Acero en barras corrugadas, UNE-EN 10080 B 500 S, elaborado en taller y colocado en obra, diámetros varios. | 105 | 0.75 | 78.75 |
| mt10haf010b | m³ | Hormigón HA-25/B/20/IIa, fabricado en central vertido con bomba. | 1.05 | 45.786 | 48.08 |
| mq06vib020 | h | Regla vibrante de 3 m. | 0.319 | 3.836 | 1.22 |
| mo011 | h | Oficial 1ª construcción. | 0.389 | 16.39 | 6.38 |
| mo060 | h | Peón ordinario construcción. | 0.389 | 15.28 | 5.94 |
| % | % | Medios auxiliares | 1 % | 140.75 | 1.41 |
|  |  | Total |  |  | 142.16 |

| Medición | Uds. | Largo | Alto | Parcial |
|---|---|---|---|---|
| ESCALERA 2 | 1 | 35.84 | 0.55 | 19.71 |
| ESCALERA 3 | 1 | 35.84 | 0.55 | 19.71 |
| Subtotal |  |  |  | 39.42 |
| PREVISION HUECO ASCENSOR | 1 | 5.43 | 0.30 | 1.63 |
| Subtotal |  |  |  | 1.63 |
| Subtotal acumulado |  |  |  | 41.05 |
| Total |  |  |  | 41.05 |

**CSL030** m³ Losa de cimentación, HA-25/B/20/IIa fabricado en central y vertido con cubilote, acero UNE-EN 10080 B 500 S, cuantía 70,2 kg/m³.
13.84 m³ × 107.86 (110.02 con costes indirectos) = 1522.68

| Código | Ud | Descripción | Rendimiento | Precio | Importe |
|---|---|---|---|---|---|
| mt07aco020a | Ud | Separador de plástico rígido, homologado para cimentaciones. | 5 | 0.076 | 0.38 |
| mt07aco010c | kg | Acero en barras corrugadas, UNE-EN 10080 B 500 S, elaborado en taller y colocado en obra, diámetros varios. | 70.191 | 0.75 | 52.64 |
| mt10haf010b | m³ | Hormigón HA-25/B/20/IIa, fabricado en central vertido con bomba. | 1.05 | 45.786 | 48.08 |
| mq06vib020 | h | Regla vibrante de 3 m. | 0.333 | 3.836 | 1.28 |
| mo011 | h | Oficial 1ª construcción. | 0.14 | 16.39 | 2.29 |
| mo060 | h | Peón ordinario construcción. | 0.139 | 15.28 | 2.12 |
| % | % | Medios auxiliares | 1 % | 106.79 | 1.07 |
|  |  | Total |  |  | 107.86 |

| Medición | Uds. | Largo | Alto | Parcial |
|---|---|---|---|---|
| ESCALERA 2 | 1 | 49.67 | 0.50 | 24.84 |
| ESCALERA 3 | 1 | 49.67 | 0.50 | 24.84 |
| A DEDUCIR LOSA BATACHES | -1 | 35.84 |  | -35.84 |
| Subtotal acumulado |  |  |  | 13.84 |
| Total |  |  |  | 13.84 |

**NIG040** m² Impermeabilización de losa de cimentacion compuesta de: capa separadora bajo impermeabilización: geotextil de fibras de poliéster (300 g/m²); impermeabilización monocapa no adherida: lámina impermeabilizante flexible, tipo PVC-P(fv), de 1,8 mm de espesor, con armadura de velo de fibra de vidrio, fijada en solapes y bordes mediante soldadura termoplástica; y capa separadora bajo protección: geotextil de fibras de poliéster (300 g/m²).
110.52 m² × 13.58 (13.85 con costes indirectos) = 1530.70

| Código | Ud | Descripción | Rendimiento | Precio | Importe |
|---|---|---|---|---|---|
| mt14gsa020d | m² | Geotextil no tejido compuesto por fibras de poliéster unidas por agujeteado, con una masa superficial de 300 g/m² y una apertura de cono al ensayo de perforación dinámica según UNE-EN ISO 13433 inferior a 25 mm. Según UNE-EN 13252. (material) | 2.1 | 1.171 | 2.46 |
| mt15dan020c | m | Perfil colaminado de chapa de acero y PVC-P, plano, para remate de impermeabilización con láminas de PVC-P, en los extremos de las láminas y en encuentros con elementos verticales. (material) | 0.4 | 2.044 | 0.82 |
| mt15dan010cbl | m² | Lámina impermeabilizante flexible, tipo PVC-P(fv), de 1,8 mm de espesor, con armadura de velo de fibra de vidrio, según UNE-EN 13956. | 1.05 | 6.658 | 6.99 |
| mo018 | h | Oficial 1ª aplicador de láminas impermeabilizantes. (mano de obra; 25/07/2012) | 0.098 | 16.39 | 1.61 |
| mo039 | h | Ayudante aplicador de láminas impermeabilizantes. (mano de obra; 25/07/2012) | 0.098 | 16 | 1.57 |
| % | % | Medios auxiliares | 1 % | 13.45 | 0.13 |
|  |  | Total |  |  | 13.58 |

| Medición | Uds. | Largo | Alto | Parcial |
|---|---|---|---|---|
| ESCALERA 2 | 1 | 49.57 |  | 49.57 |
| ESCALERA 3 | 1 | 49.57 |  | 49.57 |
| SOLAPE | 1 | 28.45 | 0.40 | 11.38 |
| Subtotal acumulado |  |  |  | 110.52 |
| Total |  |  |  | 110.52 |

**IEP010b** Ud Red de toma de tierra para estructura de hormigón del edificio con 35 m de conductor de cobre desnudo de 35 mm² y 1 pica.
2 Ud × 206.98 (211.12 con costes indirectos) = 422.24

| Código | Ud | Descripción | Rendimiento | Precio | Importe |
|---|---|---|---|---|---|
| mt35ttc010ab | m | Conductor de cobre desnudo, de 35 mm². (material) | 35 | 1.675 | 58.63 |
| mt35tte010b | Ud | Electrodo para red de toma de tierra cobreado con 300 µm, fabricado en acero, de 15 mm de diámetro y 2 m de longitud. (material) | 1 | 10.413 | 10.41 |
| mt35tte020a | Ud | Placa de cobre electrolítico puro para toma de tierra, de 300x100x3 mm, con borne de unión. (material) | 4 | 22.205 | 88.82 |
| mt35tts010c | Ud | Soldadura aluminotérmica del cable conductor a la placa. (material) | 5 | 1.976 | 9.88 |
| mt35tta020 | Ud | Punto de separación pica-cable formado por cruceta en la cabeza del electrodo de la pica y pletina de 50x30x7 mm, para facilitar la soldadura aluminotérmica. (material) | 1 | 8.834 | 8.83 |
| mt35www020 | Ud | Material auxiliar para instalaciones de toma de tierra. (material) | 1 | 0.46 | 0.46 |
| mo001 | h | Oficial 1ª electricista. | 0.848 | 16.93 | 14.36 |
| mo052 | h | Ayudante electricista. | 0.848 | 15.97 | 13.54 |
| % | % | Medios auxiliares | 1 % | 204.93 | 2.05 |
|  |  | Total |  |  | 206.98 |

| Medición | Uds. | Parcial |
|---|---|---|
| estructura escaleras 2, 3 | 2 | 2.00 |
| Total |  | 2 |

## E ESTRUCTURAS
Importe: 133450.44

### EA Acero
Importe: 68010.36

**EAV030** kg Acero S275JR en vigas, con piezas simples de perfiles laminados en caliente, de las series IPE, con uniones soldadas en obra.
20260.66 kg × 1.33 (1.36 con costes indirectos) = 27554.50

| Código | Ud | Descripción | Rendimiento | Precio | Importe |
|---|---|---|---|---|---|
| mt07ala010b | kg | Acero laminado UNE-EN 10025 S275JR, en perfiles laminados en caliente, piezas simples, para aplicaciones estructurales. (material) | 1.05 | 0.795 | 0.83 |
| mt27pfi010 | l | Imprimación de secado rápido, formulada con resinas alquídicas modificadas y fosfato de zinc. (material) | 0.05 | 3.985 | 0.20 |
| mo012 | h | Oficial 1ª montador de estructura metálica. (mano de obra; 02/09/2012) | 0.006 | 16.39 | 0.10 |
| mo033 | h | Ayudante montador de estructura metálica. (mano de obra; 02/09/2012) | 0.012 | 16 | 0.19 |
| % | % | Medios auxiliares | 1 % | 1.32 | 0.01 |
|  |  | Total |  |  | 1.33 |

| Medición | Uds. | Largo | Ancho | Parcial |
|---|---|---|---|---|
| fórmula: a*b*c | 4 | 3.90 | 18.80 | 293.28 |
| Subtotal |  |  |  | 293.28 |
| NUCLEO ASEOS |  |  |  |  |
| Forjado P1 - Pórtico 1 - 1(P1-P2) | 1 | 159.71 |  | 159.71 |
| Forjado P1 - Pórtico 4 - 1(B37-B38) | 1 | 88.40 |  | 88.40 |
| Forjado P1 - Pórtico 5 - 1(B33-B34) | 1 | 103.74 |  | 103.74 |
| Forjado P1 - Pórtico 6 - 1(P7-P8) | 1 | 102.52 |  | 102.52 |
| Forjado P1 - Pórtico 8 - 1(P11-B11) | 1 | 167.08 |  | 167.08 |
| Forjado P1 - Pórtico 9 - 1(B8-P12) | 1 | 169.05 |  | 169.05 |
| Forjado P1 - Pórtico 11 - 1(B18-B19) | 1 | 155.30 |  | 155.30 |
| Forjado P1 - Pórtico 12 - 1(B31-B30) | 1 | 105.21 |  | 105.21 |
| Forjado P1 - Pórtico 13 - 1(P13-P14) | 1 | 104.49 |  | 104.49 |
| Forjado P1 - Pórtico 15 - 1(P17-P33) | 1 | 161.67 |  | 161.67 |
| Forjado P1 - Pórtico 16 - 1(P19-P34) | 1 | 91.16 |  | 91.16 |
| Forjado P1 - Pórtico 20 - 1(B15-B13) | 1 | 243.25 |  | 243.25 |
| Forjado P1 - Pórtico 20 - 2(B13-B12) | 1 | 250.13 |  | 250.13 |
| Forjado P1 - Pórtico 21 - 1(P2-P7) | 1 | 154.79 |  | 154.79 |
| Forjado P1 - Pórtico 22 - 1(B17-B16) | 1 | 153.13 |  | 153.13 |
| Forjado P1 - Pórtico 23 - 1(B5-P14) | 1 | 82.57 |  | 82.57 |
| Forjado P1 - Pórtico 24 - 1(P3-P8) | 1 | 96.68 |  | 96.68 |
| Forjado P1 - Pórtico 25 - 1(P4-P9) | 1 | 96.68 |  | 96.68 |
| Forjado P1 - Pórtico 26 - 1(B6-P15) | 1 | 82.57 |  | 82.57 |
| Forjado P1 - Pórtico 26 - 2(P15-P19) | 1 | 153.13 |  | 153.13 |
| Forjado P1 - Pórtico 27 - 1(P5-P10) | 1 | 154.79 |  | 154.79 |
| Forjado P1 - Pórtico 28 - 1(B21-B20) | 1 | 250.13 |  | 250.13 |
| Forjado P1 - Pórtico 29 - 1(P6-P12) | 1 | 243.25 |  | 243.25 |
| Forjado P1 - Pórtico 32 - 1(P33-P18) | 1 | 148.41 |  | 148.41 |
| Forjado P1 - Pórtico 33 - 1(P13-P33) | 1 | 208.85 |  | 208.85 |
| Forjado P1 - Pórtico 34 - 1(P7-P13) | 1 | 132.19 |  | 132.19 |
| Forjado P1 - Pórtico 35 - 1(B38-B39) | 1 | 102.52 |  | 102.52 |
| Forjado P1 - Pórtico 36 - 1(P2-P3) | 1 | 120.35 |  | 120.35 |
| Forjado P1 - Pórtico 37 - 1(P3-P4) | 1 | 122.87 |  | 122.87 |
| Forjado P1 - Pórtico 38 - 1(P8-P9) | 1 | 104.66 |  | 104.66 |
| Forjado P1 - Pórtico 39 - 1(P9-P10) | 1 | 103.74 |  | 103.74 |
| Forjado P1 - Pórtico 40 - 1(B34-B32) | 1 | 99.45 |  | 99.45 |
| Forjado P1 - Pórtico 41 - 1(P10-P16) | 1 | 132.19 |  | 132.19 |
| Forjado P1 - Pórtico 42 - 1(P16-P34) | 1 | 208.85 |  | 208.85 |
| Forjado P1 - Pórtico 43 - 1(P34-P20) | 1 | 160.69 |  | 160.69 |
| Forjado P2 - Pórtico 1 - 1(P1-P2) | 1 | 159.71 |  | 159.71 |
| Forjado P2 - Pórtico 4 - 1(B37-B38) | 1 | 88.40 |  | 88.40 |
| Forjado P2 - Pórtico 5 - 1(B33-B34) | 1 | 103.74 |  | 103.74 |
| Forjado P2 - Pórtico 6 - 1(P7-P8) | 1 | 102.52 |  | 102.52 |
| Forjado P2 - Pórtico 8 - 1(P11-B11) | 1 | 167.08 |  | 167.08 |
| Forjado P2 - Pórtico 9 - 1(B8-P12) | 1 | 169.05 |  | 169.05 |
| Forjado P2 - Pórtico 11 - 1(B18-B19) | 1 | 155.30 |  | 155.30 |
| Forjado P2 - Pórtico 12 - 1(B31-B30) | 1 | 123.32 |  | 123.32 |
| Forjado P2 - Pórtico 13 - 1(P13-P14) | 1 | 104.49 |  | 104.49 |
| Forjado P2 - Pórtico 15 - 1(P17-P33) | 1 | 161.67 |  | 161.67 |
| Forjado P2 - Pórtico 16 - 1(P19-P34) | 1 | 125.43 |  | 125.43 |
| Forjado P2 - Pórtico 20 - 1(B15-B13) | 1 | 243.25 |  | 243.25 |
| Forjado P2 - Pórtico 20 - 2(B13-B12) | 1 | 250.13 |  | 250.13 |
| Forjado P2 - Pórtico 21 - 1(P2-P7) | 1 | 154.79 |  | 154.79 |
| Forjado P2 - Pórtico 22 - 1(B17-B16) | 1 | 153.13 |  | 153.13 |
| Forjado P2 - Pórtico 23 - 1(B5-P14) | 1 | 82.57 |  | 82.57 |
| Forjado P2 - Pórtico 24 - 1(P3-P8) | 1 | 96.68 |  | 96.68 |
| Forjado P2 - Pórtico 25 - 1(P4-P9) | 1 | 96.68 |  | 96.68 |
| Forjado P2 - Pórtico 26 - 1(B6-P15) | 1 | 82.57 |  | 82.57 |
| Forjado P2 - Pórtico 26 - 2(P15-P19) | 1 | 153.13 |  | 153.13 |
| Forjado P2 - Pórtico 27 - 1(P5-P10) | 1 | 133.03 |  | 133.03 |
| Forjado P2 - Pórtico 28 - 1(B21-B20) | 1 | 250.13 |  | 250.13 |
| Forjado P2 - Pórtico 29 - 1(P6-P12) | 1 | 243.25 |  | 243.25 |
| Forjado P2 - Pórtico 32 - 1(P33-P18) | 1 | 148.41 |  | 148.41 |
| Forjado P2 - Pórtico 33 - 1(P13-P33) | 1 | 208.85 |  | 208.85 |
| Forjado P2 - Pórtico 34 - 1(P7-P13) | 1 | 132.19 |  | 132.19 |
| Forjado P2 - Pórtico 35 - 1(B38-B39) | 1 | 102.52 |  | 102.52 |
| Forjado P2 - Pórtico 36 - 1(P2-P3) | 1 | 120.35 |  | 120.35 |
| Forjado P2 - Pórtico 37 - 1(P8-P9) | 1 | 104.66 |  | 104.66 |
| Forjado P2 - Pórtico 38 - 1(P9-P10) | 1 | 103.74 |  | 103.74 |
| Forjado P2 - Pórtico 39 - 1(P10-P16) | 1 | 132.19 |  | 132.19 |
| Forjado P2 - Pórtico 40 - 1(P16-P34) | 1 | 208.85 |  | 208.85 |
| Forjado P2 - Pórtico 41 - 1(P34-P20) | 1 | 160.69 |  | 160.69 |
| Forjado P2 - Pórtico 42 - 1(B34-B32) | 1 | 99.45 |  | 99.45 |
| Forjado P2 - Pórtico 43 - 1(P3-P4) | 1 | 122.87 |  | 122.87 |
| Forjado P3 - Pórtico 1 - 1(P1-P2) | 1 | 159.71 |  | 159.71 |
| Forjado P3 - Pórtico 4 - 1(B37-B38) | 1 | 88.40 |  | 88.40 |
| Forjado P3 - Pórtico 5 - 1(B33-B34) | 1 | 103.74 |  | 103.74 |
| Forjado P3 - Pórtico 6 - 1(P7-P8) | 1 | 102.52 |  | 102.52 |
| Forjado P3 - Pórtico 8 - 1(P11-B11) | 1 | 167.08 |  | 167.08 |
| Forjado P3 - Pórtico 9 - 1(B8-P12) | 1 | 169.05 |  | 169.05 |
| Forjado P3 - Pórtico 11 - 1(B18-B19) | 1 | 155.30 |  | 155.30 |
| Forjado P3 - Pórtico 12 - 1(B31-B30) | 1 | 123.32 |  | 123.32 |
| Forjado P3 - Pórtico 13 - 1(P13-P14) | 1 | 104.49 |  | 104.49 |
| Forjado P3 - Pórtico 15 - 1(P17-P33) | 1 | 161.67 |  | 161.67 |
| Forjado P3 - Pórtico 16 - 1(P19-P34) | 1 | 91.16 |  | 91.16 |
| Forjado P3 - Pórtico 20 - 1(B15-B13) | 1 | 243.25 |  | 243.25 |
| Forjado P3 - Pórtico 20 - 2(B13-B12) | 1 | 250.13 |  | 250.13 |
| Forjado P3 - Pórtico 21 - 1(P2-P7) | 1 | 154.79 |  | 154.79 |
| Forjado P3 - Pórtico 22 - 1(B17-B16) | 1 | 153.13 |  | 153.13 |
| Forjado P3 - Pórtico 23 - 1(B5-P14) | 1 | 82.57 |  | 82.57 |
| Forjado P3 - Pórtico 24 - 1(P3-P8) | 1 | 96.68 |  | 96.68 |
| Forjado P3 - Pórtico 25 - 1(P4-P9) | 1 | 96.68 |  | 96.68 |
| Forjado P3 - Pórtico 26 - 1(B6-P15) | 1 | 82.57 |  | 82.57 |
| Forjado P3 - Pórtico 26 - 2(P15-P19) | 1 | 153.13 |  | 153.13 |
| Forjado P3 - Pórtico 27 - 1(P5-P10) | 1 | 133.03 |  | 133.03 |
| Forjado P3 - Pórtico 28 - 1(B21-B20) | 1 | 250.13 |  | 250.13 |
| Forjado P3 - Pórtico 29 - 1(P6-P12) | 1 | 243.25 |  | 243.25 |
| Forjado P3 - Pórtico 32 - 1(P13-P33) | 1 | 208.85 |  | 208.85 |
| Forjado P3 - Pórtico 33 - 1(P7-P13) | 1 | 132.19 |  | 132.19 |
| Forjado P3 - Pórtico 34 - 1(P33-P18) | 1 | 148.41 |  | 148.41 |
| Forjado P3 - Pórtico 35 - 1(P34-P20) | 1 | 160.69 |  | 160.69 |
| Forjado P3 - Pórtico 36 - 1(P16-P34) | 1 | 208.85 |  | 208.85 |
| Forjado P3 - Pórtico 37 - 1(P10-P16) | 1 | 132.19 |  | 132.19 |
| Forjado P3 - Pórtico 38 - 1(P8-P9) | 1 | 104.66 |  | 104.66 |
| Forjado P3 - Pórtico 39 - 1(P9-P10) | 1 | 103.74 |  | 103.74 |
| Forjado P3 - Pórtico 40 - 1(B34-B32) | 1 | 99.45 |  | 99.45 |
| Forjado P3 - Pórtico 41 - 1(B38-B39) | 1 | 102.52 |  | 102.52 |
| Forjado P3 - Pórtico 42 - 1(P2-P3) | 1 | 120.35 |  | 120.35 |
| Forjado P3 - Pórtico 43 - 1(P3-P4) | 1 | 122.87 |  | 122.87 |
| Forjado P4 - Pórtico 1 - 1(P1-P2) | 1 | 159.71 |  | 159.71 |
| Forjado P4 - Pórtico 1 - 2(P2-P3) | 1 | 120.35 |  | 120.35 |
| Forjado P4 - Pórtico 5 - 1(B37-B38) | 1 | 88.40 |  | 88.40 |
| Forjado P4 - Pórtico 5 - 2(B38-B39) | 1 | 102.52 |  | 102.52 |
| Forjado P4 - Pórtico 6 - 1(B33-B40) | 1 | 103.74 |  | 103.74 |
| Forjado P4 - Pórtico 6 - 2(B40-B32) | 1 | 99.45 |  | 99.45 |
| Forjado P4 - Pórtico 7 - 1(P7-P8) | 1 | 102.52 |  | 102.52 |
| Forjado P4 - Pórtico 9 - 1(P9-P10) | 1 | 103.74 |  | 103.74 |
| Forjado P4 - Pórtico 10 - 1(B34-B35) | 1 | 132.90 |  | 132.90 |
| Forjado P4 - Pórtico 12 - 1(P11-B11) | 1 | 167.08 |  | 167.08 |
| Forjado P4 - Pórtico 13 - 1(B8-P12) | 1 | 169.05 |  | 169.05 |
| Forjado P4 - Pórtico 15 - 1(B18-B19) | 1 | 156.02 |  | 156.02 |
| Forjado P4 - Pórtico 16 - 1(B31-B30) | 1 | 104.49 |  | 104.49 |
| Forjado P4 - Pórtico 17 - 1(P13-P14) | 1 | 104.49 |  | 104.49 |
| Forjado P4 - Pórtico 19 - 1(P17-P33) | 1 | 161.67 |  | 161.67 |
| Forjado P4 - Pórtico 19 - 2(P33-P18) | 1 | 148.41 |  | 148.41 |
| Forjado P4 - Pórtico 20 - 1(P19-P34) | 1 | 91.16 |  | 91.16 |
| Forjado P4 - Pórtico 20 - 2(P34-P20) | 1 | 160.69 |  | 160.69 |
| Forjado P4 - Pórtico 24 - 1(B15-B13) | 1 | 243.25 |  | 243.25 |
| Forjado P4 - Pórtico 24 - 2(B13-B12) | 1 | 250.13 |  | 250.13 |
| Forjado P4 - Pórtico 25 - 1(P2-P7) | 1 | 154.79 |  | 154.79 |
| Forjado P4 - Pórtico 25 - 2(P7-P13) | 1 | 132.19 |  | 132.19 |
| Forjado P4 - Pórtico 25 - 3(P13-P33) | 1 | 208.85 |  | 208.85 |
| Forjado P4 - Pórtico 26 - 1(B17-B16) | 1 | 153.13 |  | 153.13 |
| Forjado P4 - Pórtico 27 - 1(B5-P14) | 1 | 82.57 |  | 82.57 |
| Forjado P4 - Pórtico 28 - 1(P3-P8) | 1 | 96.68 |  | 96.68 |
| Forjado P4 - Pórtico 29 - 1(P4-P9) | 1 | 96.68 |  | 96.68 |
| Forjado P4 - Pórtico 30 - 1(B6-P15) | 1 | 82.57 |  | 82.57 |
| Forjado P4 - Pórtico 30 - 2(P15-P19) | 1 | 153.13 |  | 153.13 |
| Forjado P4 - Pórtico 31 - 1(P5-P10) | 1 | 133.03 |  | 133.03 |
| Forjado P4 - Pórtico 31 - 2(P10-P16) | 1 | 132.19 |  | 132.19 |
| Forjado P4 - Pórtico 31 - 3(P16-P34) | 1 | 208.85 |  | 208.85 |
| Forjado P4 - Pórtico 32 - 1(B21-B20) | 1 | 250.13 |  | 250.13 |
| Forjado P4 - Pórtico 33 - 1(P6-P12) | 1 | 243.25 |  | 243.25 |
| Subtotal |  |  |  | 19967.38 |
| Subtotal acumulado |  |  |  | 20260.66 |
| Total |  |  |  | 20260.66 |

**EHK010** m² Picado con martillo cincelador y juego de agujas, hasta eliminar una capa de 3 mm de espesor, para la preparación de superficie de hormigón estructural, en trabajos de reparación de estructuras.
57.6 m² × 14.37 (14.66 con costes indirectos) = 844.42

| Código | Ud | Descripción | Rendimiento | Precio | Importe |
|---|---|---|---|---|---|
| mq05mai060 | h | Martillo electroneumático manual equipado con juego de agujas. (maquinaria) | 0.565 | 1.29 | 0.73 |
| mq08gel010k | h | Grupo electrógeno insonorizado, trifásico, de 45 kVA de potencia. (maquinaria) | 0.564 | 3.754 | 2.12 |
| mo059 | h | Peón especializado construcción. | 0.362 | 16.1 | 5.83 |
| mo060 | h | Peón ordinario construcción. | 0.363 | 15.28 | 5.55 |
| % | % | Medios auxiliares | 1 % | 14.23 | 0.14 |
|  |  | Total |  |  | 14.37 |

| Medición | Uds. | Largo | Ancho | Alto | Parcial |
|---|---|---|---|---|---|
| PREPARACION CARAS SOPORTES | 96 | 0.50 | 0.30 | 4.00 | 57.60 |
| Total |  |  |  |  | 57.6 |

**EHY020** m² Reparación estructural de pilar de hormigón mediante aplicación manual de mortero ligero modificado con polímeros y reforzado con fibras, de retracción compensada, de clase R3 según UNE-EN 1504-3, en capa de 15 mm de espesor medio, acabado fratasado.
57.6 m² × 37.17 (37.91 con costes indirectos) = 2183.62

| Código | Ud | Descripción | Rendimiento | Precio | Importe |
|---|---|---|---|---|---|
| mt09reh050a | kg | Mortero aligerado, modificado con polímeros y reforzado con fibras, de retracción compensada, para reparación estructural del hormigón, con una resistencia a compresión a las 24 horas mayor de 12 N/mm² y un módulo de elasticidad mayor de 15000 N/mm², según requerimientos de la norma UNE-EN 1504-3 para los morteros de la clase R3. (material) | 22.5 | 1.135 | 25.54 |
| mo018 | h | Oficial 1ª aplicador de láminas impermeabilizantes. | 0.344 | 16.39 | 5.64 |
| mo104 | h | Peón ordinario construcción. | 0.344 | 15.28 | 5.26 |
| % | % | Medios auxiliares | 2 % | 36.44 | 0.73 |
|  |  | Total |  |  | 37.17 |

| Medición | Uds. | Largo | Ancho | Alto | Parcial |
|---|---|---|---|---|---|
| PREPARACION CARAS SOPORTES | 96 | 0.50 | 0.30 | 4.00 | 57.60 |
| Total |  |  |  |  | 57.6 |

**EHZ050f** m Refuerzo de soporte de hormigón armado de 30x30 cm, con perfiles de acero S275JR, laminados en caliente, serie L 50x6, con capa de imprimación anticorrosiva, dispuestos en las aristas del soporte, fijados mediante adhesivo de dos componentes a base de resina epoxi, y unidos en las cuatro caras mediante presillas metálicas de 60x12 mm, soldadas "in situ", cada 40 cm.
249.27 m × 35.25 (35.96 con costes indirectos) = 8963.75

| Código | Ud | Descripción | Rendimiento | Precio | Importe |
|---|---|---|---|---|---|
| mt09reh125a | kg | Adhesivo de dos componentes a base de resina epoxi, para unión de pletinas metálicas con hormigón endurecido, según UNE-EN 1504-4. (material) | 0.6 | 8.653 | 5.19 |
| mt07ala140b | m | Perfil de acero UNE-EN 10025 S275JR, serie L 50x6, laminado en caliente, para aplicaciones estructurales. Elaborado en taller y colocado en obra. (material) | 4.4 | 2.357 | 10.37 |
| mt07ala111bC | m | Pletina de acero laminado UNE-EN 10025 S275JR, en perfil plano laminado en caliente, de 60x12 mm, para aplicaciones estructurales. (material) | 3.3 | 3.547 | 11.71 |
| mt27pfi010 | l | Imprimación de secado rápido, formulada con resinas alquídicas modificadas y fosfato de zinc. | 0.045 | 3.985 | 0.18 |
| mo012 | h | Oficial 1ª montador de estructura metálica. | 0.23 | 16.39 | 3.77 |
| mo033 | h | Ayudante montador de estructura metálica. | 0.23 | 16 | 3.68 |
| % | % | Medios auxiliares | 1 % | 34.90 | 0.35 |
|  |  | Total |  |  | 35.25 |

| Medición | Uds. | Largo | Ancho | Alto | Parcial |
|---|---|---|---|---|---|
| PLANTA BAJA,1,2,3 |  |  |  |  |  |
| PILARES 2,3,4,5 | 4 |  | 4.00 | 3.60 | 57.60 |
| Subtotal |  |  |  |  | 57.60 |
| PLANTAS 1,2, 3 |  |  |  |  |  |
| PILARES 7,10,13,16, 17,33,34,20,3,4,1,6 | 12 |  | 3.00 | 3.60 | 129.60 |
| Subtotal |  |  |  |  | 129.60 |
| PLANTAS 2-3 |  |  |  |  |  |
| PILARES 14,15,18,19,8,9,11,12 | 8 |  | 2.00 | 3.60 | 57.60 |
| Subtotal |  |  |  |  | 57.60 |
| fórmula: a*b*c | 1 | 1.00 | 4.47 |  | 4.47 |
| Subtotal |  |  |  |  | 4.47 |
| Subtotal acumulado |  |  |  |  | 249.27 |
| Total |  |  |  |  | 249.27 |

**EHZ050d** m Refuerzo de soporte de hormigón armado de 30x30 cm, con perfiles de acero S275JR, laminados en caliente, serie L 70x6, con capa de imprimación anticorrosiva, dispuestos en las aristas del soporte, fijados mediante adhesivo de dos componentes a base de resina epoxi, y unidos en las cuatro caras mediante presillas metálicas de 60x12 mm, soldadas "in situ", cada 40 cm.
72 m × 41.92 (42.76 con costes indirectos) = 3078.72

| Código | Ud | Descripción | Rendimiento | Precio | Importe |
|---|---|---|---|---|---|
| mt09reh125a | kg | Adhesivo de dos componentes a base de resina epoxi, para unión de pletinas metálicas con hormigón endurecido, según UNE-EN 1504-4. | 0.84 | 8.653 | 7.27 |
| mt07ala140d | m | Perfil de acero UNE-EN 10025 S275JR, serie L 70x6, laminado en caliente, para aplicaciones estructurales. Elaborado en taller y colocado en obra. (material) | 4.4 | 3.361 | 14.79 |
| mt07ala111bC | m | Pletina de acero laminado UNE-EN 10025 S275JR, en perfil plano laminado en caliente, de 60x12 mm, para aplicaciones estructurales. | 3.3 | 3.547 | 11.71 |
| mt27pfi010 | l | Imprimación de secado rápido, formulada con resinas alquídicas modificadas y fosfato de zinc. | 0.064 | 3.985 | 0.26 |
| mo012 | h | Oficial 1ª montador de estructura metálica. | 0.23 | 16.39 | 3.77 |
| mo033 | h | Ayudante montador de estructura metálica. | 0.231 | 16 | 3.70 |
| % | % | Medios auxiliares | 1 % | 41.50 | 0.42 |
|  |  | Total |  |  | 41.92 |

| Medición | Uds. | Ancho | Alto | Parcial |
|---|---|---|---|---|
| PLANTA BAJA |  |  |  |  |
| PILARES 7,10,13,16, 17,33,34,20,3,4,1,6 | 12 | 1.00 | 3.60 | 43.20 |
| Subtotal |  |  |  | 43.20 |
| PLANTA 1 |  |  |  |  |
| PILARES 14,15,18,19,8,9,11,12 | 8 | 1.00 | 3.60 | 28.80 |
| Subtotal |  |  |  | 28.80 |
| Subtotal acumulado |  |  |  | 72.00 |
| Total |  |  |  | 72 |

**EHZ050e** m Refuerzo de soporte de hormigón armado de 30x30 cm, con perfiles de acero S275JR, laminados en caliente, serie L 80x8, con capa de imprimación anticorrosiva, dispuestos en las aristas del soporte, fijados mediante adhesivo de dos componentes a base de resina epoxi, y unidos en las cuatro caras mediante presillas metálicas de 60x12 mm, soldadas "in situ", cada 40 cm.
28.8 m × 50.77 (51.79 con costes indirectos) = 1491.55

| Código | Ud | Descripción | Rendimiento | Precio | Importe |
|---|---|---|---|---|---|
| mt09reh125a | kg | Adhesivo de dos componentes a base de resina epoxi, para unión de pletinas metálicas con hormigón endurecido, según UNE-EN 1504-4. | 0.96 | 8.653 | 8.31 |
| mt07ala140e | m | Perfil de acero UNE-EN 10025 S275JR, serie L 80x8, laminado en caliente, para aplicaciones estructurales. Elaborado en taller y colocado en obra. (material) | 4.4 | 5.081 | 22.36 |
| mt07ala111bC | m | Pletina de acero laminado UNE-EN 10025 S275JR, en perfil plano laminado en caliente, de 60x12 mm, para aplicaciones estructurales. | 3.3 | 3.547 | 11.71 |
| mt27pfi010 | l | Imprimación de secado rápido, formulada con resinas alquídicas modificadas y fosfato de zinc. | 0.096 | 3.985 | 0.38 |
| mo012 | h | Oficial 1ª montador de estructura metálica. | 0.232 | 16.39 | 3.80 |
| mo033 | h | Ayudante montador de estructura metálica. | 0.232 | 16 | 3.71 |
| % | % | Medios auxiliares | 1 % | 50.27 | 0.50 |
|  |  | Total |  |  | 50.77 |

| Medición | Uds. | Ancho | Alto | Parcial |
|---|---|---|---|---|
| PLANTA BAJA |  |  |  |  |
| PILARES 14, 15,18,19,8,9,11,12 | 8 | 1.00 | 3.60 | 28.80 |
| Subtotal acumulado |  |  |  | 28.80 |
| Total |  |  |  | 28.8 |

**EHZ051** Ud Base y capitel de refuerzo de soporte de hormigón armado de 30x30 cm, realizados con perfiles de acero S275JR, laminados en caliente, serie L 50x6, con capa de imprimación anticorrosiva, unidos entre sí mediante soldadura y adheridos a los forjados inferi
68 Ud × 53.77 (54.85 con costes indirectos) = 3729.80
Base y capitel de refuerzo de soporte de hormigón armado de 30x30 cm, realizados con perfiles de acero S275JR, laminados en caliente, serie L 50x6, con capa de imprimación anticorrosiva, unidos entre sí mediante soldadura y adheridos a los forjados inferior y superior con adhesivo de dos componentes a base de resina epoxi.

| Código | Ud | Descripción | Rendimiento | Precio | Importe |
|---|---|---|---|---|---|
| mt09reh125a | kg | Adhesivo de dos componentes a base de resina epoxi, para unión de pletinas metálicas con hormigón endurecido, según UNE-EN 1504-4. | 0.48 | 8.653 | 4.15 |
| mt07ala140a | m | Perfil de acero UNE-EN 10025 S275JR, serie L 50x6, laminado en caliente, para aplicaciones estructurales. Elaborado en taller y colocado en obra. (material) | 2.64 | 1.987 | 5.25 |
| mt27pfi010 | l | Imprimación de secado rápido, formulada con resinas alquídicas modificadas y fosfato de zinc. | 0.038 | 3.985 | 0.15 |
| mo012 | h | Oficial 1ª montador de estructura metálica. | 1.349 | 16.39 | 22.11 |
| mo033 | h | Ayudante montador de estructura metálica. | 1.349 | 16 | 21.58 |
| % | % | Medios auxiliares | 1 % | 53.24 | 0.53 |
|  |  | Total |  |  | 53.77 |

| Medición | Uds. | Ancho | Parcial |
|---|---|---|---|
| PLANTA BAJA,1,2,3 |  |  |  |
| PILARES 2,3,4,5 | 4 | 4.00 | 16.00 |
| Subtotal |  |  | 16.00 |
| PLANTAS 1,2, 3 |  |  |  |
| PILARES 7,10,13,16, 17,33,34,20,3,4,1,6 | 12 | 3.00 | 36.00 |
| Subtotal |  |  | 36.00 |
| PLANTAS 2-3 |  |  |  |
| PILARES 14,15,18,19,8,9,11,12 | 8 | 2.00 | 16.00 |
| Subtotal |  |  | 16.00 |
| Subtotal acumulado |  |  | 68.00 |
| Total |  |  | 68 |

**EHZ051c** Ud Base y capitel de refuerzo de soporte de hormigón armado de 30x30 cm, realizados con perfiles de acero S275JR, laminados en caliente, serie L 70x6, con capa de imprimación anticorrosiva, unidos entre sí mediante soldadura y adheridos a los forjados inferior y superior con adhesivo de dos componentes a base de resina epoxi.
20 Ud × 59.31 (60.5 con costes indirectos) = 1210.00

| Código | Ud | Descripción | Rendimiento | Precio | Importe |
|---|---|---|---|---|---|
| mt09reh125a | kg | Adhesivo de dos componentes a base de resina epoxi, para unión de pletinas metálicas con hormigón endurecido, según UNE-EN 1504-4. | 0.672 | 8.653 | 5.81 |
| mt07ala140d | m | Perfil de acero UNE-EN 10025 S275JR, serie L 70x6, laminado en caliente, para aplicaciones estructurales. Elaborado en taller y colocado en obra. | 2.64 | 3.361 | 8.87 |
| mt27pfi010 | l | Imprimación de secado rápido, formulada con resinas alquídicas modificadas y fosfato de zinc. | 0.064 | 3.985 | 0.26 |
| mo012 | h | Oficial 1ª montador de estructura metálica. | 1.352 | 16.39 | 22.16 |
| mo033 | h | Ayudante montador de estructura metálica. | 1.351 | 16 | 21.62 |
| % | % | Medios auxiliares | 1 % | 58.72 | 0.59 |
|  |  | Total |  |  | 59.31 |

| Medición | Uds. | Parcial |
|---|---|---|
| PLANTA BAJA |  |  |
| PILARES 7,10,13,16, 17,33,34,20,3,4,1,6 | 12 | 12.00 |
| Subtotal |  | 12.00 |
| PLANTA 1 |  |  |
| PILARES 14,15,18,19,8,9,11,12 | 8 | 8.00 |
| Subtotal |  | 8.00 |
| Subtotal acumulado |  | 20.00 |
| Total |  | 20 |

**EHZ051d** Ud Base y capitel de refuerzo de soporte de hormigón armado de 30x30 cm, realizados con perfiles de acero S275JR, laminados en caliente, serie L 80x8, con capa de imprimación anticorrosiva, unidos entre sí mediante soldadura y adheridos a los forjados inferior y superior con adhesivo de dos componentes a base de resina epoxi.
8 Ud × 65.04 (66.34 con costes indirectos) = 530.72

| Código | Ud | Descripción | Rendimiento | Precio | Importe |
|---|---|---|---|---|---|
| mt09reh125a | kg | Adhesivo de dos componentes a base de resina epoxi, para unión de pletinas metálicas con hormigón endurecido, según UNE-EN 1504-4. | 0.768 | 8.653 | 6.65 |
| mt07ala140e | m | Perfil de acero UNE-EN 10025 S275JR, serie L 80x8, laminado en caliente, para aplicaciones estructurales. Elaborado en taller y colocado en obra. | 2.64 | 5.081 | 13.41 |
| mt27pfi010 | l | Imprimación de secado rápido, formulada con resinas alquídicas modificadas y fosfato de zinc. | 0.096 | 3.985 | 0.38 |
| mo012 | h | Oficial 1ª montador de estructura metálica. | 1.358 | 16.39 | 22.26 |
| mo033 | h | Ayudante montador de estructura metálica. | 1.356 | 16 | 21.70 |
| % | % | Medios auxiliares | 1 % | 64.40 | 0.64 |
|  |  | Total |  |  | 65.04 |

| Medición | Uds. | Parcial |
|---|---|---|
| PLANTA BAJA |  |  |
| PILARES 14, 15,18,19,8,9,11,12 | 8 | 8.00 |
| Subtotal acumulado |  | 8.00 |
| Total |  | 8 |

**EHZ510** m³ Mortero fluido de retracción compensada, para uso general, aplicado en la formación de un anclaje estructural.
1.1 m³ × 666.45 (679.78 con costes indirectos) = 747.76

| Código | Ud | Descripción | Rendimiento | Precio | Importe |
|---|---|---|---|---|---|
| mt09reh360ac | kg | Mortero fluido de retracción compensada, para uso general, para anclajes y rellenos de 5 a 50 mm de espesor. (material) | 2310 | 0.242 | 559.02 |
| mo011 | h | Oficial 1ª construcción. | 3.182 | 16.39 | 52.15 |
| mo060 | h | Peón ordinario construcción. | 3.186 | 15.28 | 48.68 |
| % | % | Medios auxiliares | 1 % | 659.85 | 6.60 |
|  |  | Total |  |  | 666.45 |

| Medición | Uds. | Largo | Ancho | Alto | Parcial |
|---|---|---|---|---|---|
| APOYO EMPRESILLADOS | 88 | 0.50 | 0.50 | 0.05 | 1.10 |
| Total |  |  |  |  | 1.1 |

**EHZ420** Ud Anclaje metálico de seguridad por expansión, realizado sobre hormigón de resistencia característica mínima 20 N/mm², de acero galvanizado calidad 8.8, según UNE-EN ISO 898-1, de 12 mm de diámetro y 130 mm de longitud, insertado en taladro de 14 mm de diámetro y 110 mm de profundidad.
192 Ud × 6.65 (6.78 con costes indirectos) = 1301.76

| Código | Ud | Descripción | Rendimiento | Precio | Importe |
|---|---|---|---|---|---|
| mt09reh310ace | Ud | Anclaje expansivo mecánico compuesto por tornillo de cabeza hexagonal acero galvanizado calidad 8.8, según UNE-EN ISO 898-1 de 12 mm de diámetro y 130 mm de longitud, arandela y sección de plástico colapsable, para fijaciones sobre estructuras de hormigón. (material) | 1 | 5.054 | 5.05 |
| mo011 | h | Oficial 1ª construcción. | 0.047 | 16.39 | 0.77 |
| mo059 | h | Peón especializado construcción. | 0.047 | 16.1 | 0.76 |
| % | % | Medios auxiliares | 1 % | 6.58 | 0.07 |
|  |  | Total |  |  | 6.65 |

| Medición | Uds. | Largo | Ancho | Parcial |
|---|---|---|---|---|
|  | 24 | 4.00 | 2.00 | 192.00 |
| Total |  |  |  | 192 |

**EAS006** Ud Placa de anclaje de acero S275JR en perfil plano, de 500x300 mm y espesor 12 mm.
768 Ud × 20.9 (21.32 con costes indirectos) = 16373.76

| Código | Ud | Descripción | Rendimiento | Precio | Importe |
|---|---|---|---|---|---|
| mt07ala011b | kg | Pletina de acero laminado UNE-EN 10025 S275JR, en perfil plano laminado en caliente, para aplicaciones estructurales. (material) | 15.072 | 0.858 | 12.93 |
| mt27pfi010 | l | Imprimación de secado rápido, formulada con resinas alquídicas modificadas y fosfato de zinc. | 0.754 | 3.985 | 3.00 |
| mo012 | h | Oficial 1ª montador de estructura metálica. | 0.147 | 16.39 | 2.41 |
| mo033 | h | Ayudante montador de estructura metálica. | 0.147 | 16 | 2.35 |
| % | % | Medios auxiliares | 1 % | 20.69 | 0.21 |
|  |  | Total |  |  | 20.9 |

| Medición | Uds. | Largo | Ancho | Parcial |
|---|---|---|---|---|
| CABEZA DE SOPORTES | 24 | 4.00 | 4.00 | 384.00 |
| EN VIGAS HORM ELIMINADAS | 24 | 4.00 | 4.00 | 384.00 |
| Subtotal acumulado |  |  |  | 768.00 |
| Total |  |  |  | 768 |

**EAZ010** kg Acero laminado S235JR, en pieza compuesta de perfiles laminados en caliente de las series L, LD, T, redondo, cuadrado, rectangular y pletina, acabado con imprimación antioxidante, conformando elementos de anclaje, trabajado en taller y fijado mediante soldadura, para refuerzo estructural colocado a una altura de más de 3 m. (06/11/2012)
0 kg × 1.14 (1.16 con costes indirectos) = 0.00

| Código | Ud | Descripción | Rendimiento | Precio | Importe |
|---|---|---|---|---|---|
| mt07ala240 | kg | Acero laminado UNE-EN 10025 S235JR, en pieza compuesta de perfiles laminados en caliente de las series L, LD, T, redondo, cuadrado, rectangular y pletina, acabado con imprimación antioxidante, conformando elementos de anclaje, trabajado en taller, para colocar en obra mediante soldadura, aplicado en refuerzos estructurales. (material; 06/11/2012) | 1 | 0.7 | 0.70 |
| mq08sol020 | h | Equipo y elementos auxiliares para soldadura eléctrica. (maquinaria) | 0.016 | 2.425 | 0.04 |
| mo010 | h | Oficial 1ª soldador. | 0.012 | 16.65 | 0.20 |
| mo046 | h | Ayudante construcción. | 0.012 | 16 | 0.19 |
| % | % | Medios auxiliares | 1 % | 1.13 | 0.01 |
|  |  | Total |  |  | 1.14 |

**EAS010b** kg Acero S275JR en soportes, con piezas empresilladas formadas por perfiles laminados en caliente de las series IPN, IPE, UPN, HEA, HEB o HEM con uniones soldadas. (06/11/2012)
0 kg × 1.32 (1.35 con costes indirectos) = 0.00

| Código | Ud | Descripción | Rendimiento | Precio | Importe |
|---|---|---|---|---|---|
| mt07ala040b | kg | Acero laminado UNE-EN 10025 S275JR, en perfiles laminados en caliente, piezas empresilladas, para aplicaciones estructurales. (material; 06/11/2012) | 1.05 | 0.66 | 0.69 |
| mt27pfi010 | l | Imprimación de secado rápido, formulada con resinas alquídicas modificadas y fosfato de zinc. | 0.05 | 3.985 | 0.20 |
| mo012 | h | Oficial 1ª montador de estructura metálica. | 0.009 | 16.39 | 0.15 |
| mo033 | h | Ayudante montador de estructura metálica. | 0.017 | 16 | 0.27 |
| % | % | Medios auxiliares | 1 % | 1.31 | 0.01 |
|  |  | Total |  |  | 1.32 |

**EHZ051b** Ud Base y capitel de refuerzo de soporte de hormigón armado de 30x30 cm, realizados con perfiles de acero S275JR, laminados en caliente, serie L 60x6, con capa de imprimación anticorrosiva, unidos entre sí mediante soldadura y adheridos a los forjados inferior y superior con adhesivo de dos componentes a base de resina epoxi. (07/11/2012)
0 Ud × 66.22 (67.54 con costes indirectos) = 0.00

| Código | Ud | Descripción | Rendimiento | Precio | Importe |
|---|---|---|---|---|---|
| mt09reh125a | kg | Adhesivo de dos componentes a base de resina epoxi, para unión de pletinas metálicas con hormigón endurecido, según UNE-EN 1504-4. | 0.576 | 8.653 | 4.98 |
| mt07ala140c | m | Perfil de acero UNE-EN 10025 S275JR, serie L 60x6, laminado en caliente, para aplicaciones estructurales. Elaborado en taller y colocado en obra. (material; 07/11/2012) | 2.64 | 3.37 | 8.90 |
| mt27pfi010 | l | Imprimación de secado rápido, formulada con resinas alquídicas modificadas y fosfato de zinc. | 0.054 | 3.985 | 0.22 |
| mo012 | h | Oficial 1ª montador de estructura metálica. | 1.589 | 16.39 | 26.04 |
| mo033 | h | Ayudante montador de estructura metálica. | 1.589 | 16 | 25.42 |
| % | % | Medios auxiliares | 1 % | 65.56 | 0.66 |
|  |  | Total |  |  | 66.22 |

**EHZ050c** m Refuerzo de soporte de hormigón armado de 30x30 cm, con perfiles de acero S275JR, laminados en caliente, serie L 60x6, con capa de imprimación anticorrosiva, dispuestos en las aristas del soporte, fijados mediante adhesivo de dos componentes a base de resina epoxi, y unidos en las cuatro caras mediante presillas metálicas de 60x12 mm, soldadas "in situ", cada 40 cm. (07/11/2012)
0 m × 55.66 (56.77 con costes indirectos) = 0.00

| Código | Ud | Descripción | Rendimiento | Precio | Importe |
|---|---|---|---|---|---|
| mt09reh125a | kg | Adhesivo de dos componentes a base de resina epoxi, para unión de pletinas metálicas con hormigón endurecido, según UNE-EN 1504-4. | 0.72 | 8.653 | 6.23 |
| mt07ala140c | m | Perfil de acero UNE-EN 10025 S275JR, serie L 60x6, laminado en caliente, para aplicaciones estructurales. Elaborado en taller y colocado en obra. | 4.4 | 3.37 | 14.83 |
| mt07ala111bC | m | Pletina de acero laminado UNE-EN 10025 S275JR, en perfil plano laminado en caliente, de 60x12 mm, para aplicaciones estructurales. | 3.3 | 3.547 | 11.71 |
| mt27pfi010 | l | Imprimación de secado rápido, formulada con resinas alquídicas modificadas y fosfato de zinc. | 0.054 | 3.985 | 0.22 |
| mo012 | h | Oficial 1ª montador de estructura metálica. | 0.683 | 16.39 | 11.19 |
| mo033 | h | Ayudante montador de estructura metálica. | 0.683 | 16 | 10.93 |
| % | % | Medios auxiliares | 1 % | 55.11 | 0.55 |
|  |  | Total |  |  | 55.66 |

### EH Hormigón armado
Importe: 65440.08

**EFM010** m² Muro de carga, de 1 pie de espesor de fábrica, de ladrillo cerámico perforado para revestir, 24x11,5x10 cm, recibida con mortero de cemento M-5.
60.26 m² × 15.15 (15.45 con costes indirectos) = 931.02

| Código | Ud | Descripción | Rendimiento | Precio | Importe |
|---|---|---|---|---|---|
| mt04lps010b | Ud | Ladrillo cerámico perforado para revestir, 24x11,5x10 cm, según UNE-EN 771-1. (material) | 77.7 | 0.04 | 3.11 |
| mt09mor010c | m³ | Mortero de cemento CEM II/B-P 32,5 N tipo M-5, confeccionado en obra con 250 kg/m³ de cemento y una proporción en volumen 1/6. | 0.034 | 59.612 | 2.03 |
| mo011 | h | Oficial 1ª construcción. | 0.405 | 16.39 | 6.64 |
| mo046 | h | Ayudante construcción. | 0.201 | 16 | 3.22 |
| % | % | Medios auxiliares | 1 % | 15.00 | 0.15 |
|  |  | Total |  |  | 15.15 |

| Medición | Uds. | Largo | Alto | Parcial |
|---|---|---|---|---|
| ESCALERA 1 | 4 | 2.67 | 1.80 | 19.22 |
| ESCALERA 2 | 4 | 2.85 | 1.80 | 20.52 |
| ESCALERA 3 | 4 | 2.85 | 1.80 | 20.52 |
| Subtotal acumulado |  |  |  | 60.26 |
| Total |  |  |  | 60.26 |

**EHE010** m² Losa de escalera, HA-25/B/20/IIa fabricado en central y vertido con bomba, acero UNE-EN 10080 B 500 S, 30 kg/m², e=20 cm, encofrado de madera, con peldañeado de hormigón.
47.72 m² × 76.32 (77.85 con costes indirectos) = 3715.00

| Código | Ud | Descripción | Rendimiento | Precio | Importe |
|---|---|---|---|---|---|
| mt08eve010 | m² | Montaje y desmontaje de encofrado para losas inclinadas de escalera de hormigón armado, a una altura hasta 3 m, con puntales, sopandas y tableros de madera. (material) | 1.25 | 13.791 | 17.24 |
| mt08eve020 | m² | Montaje y desmontaje de encofrado para formación de peldañeado en losas inclinadas de escalera de hormigón armado, con puntales y tableros de madera. (material) | 0.9 | 7.538 | 6.78 |
| mt07aco020f | Ud | Separador de plástico rígido, homologado para losas de escalera. (material) | 3 | 0.027 | 0.08 |
| mt07aco010c | kg | Acero en barras corrugadas, UNE-EN 10080 B 500 S, elaborado en taller y colocado en obra, diámetros varios. | 30 | 0.75 | 22.50 |
| mt10haf010c | m³ | Hormigón HA-25/B/20/IIa, fabricado en central vertido con bomba. (material) | 0.325 | 46.086 | 14.98 |
| mo011 | h | Oficial 1ª construcción. | 0.35 | 16.39 | 5.74 |
| mo046 | h | Ayudante construcción. | 0.35 | 16 | 5.60 |
| mo060 | h | Peón ordinario construcción. | 0.173 | 15.28 | 2.64 |
| % | % | Medios auxiliares | 1 % | 75.56 | 0.76 |
|  |  | Total |  |  | 76.32 |

| Medición | Uds. | Largo | Parcial |
|---|---|---|---|
| ESCALERA 1 | 4 | 11.93 | 47.72 |
| Total |  |  | 47.72 |

**EHX010d** m² Forjado de losa mixta, canto 20 cm, con encofrado perdido de chapa de acero galvanizado de 0,75 mm de espesor, 44 mm de canto y 172 mm de intereje; HA-25/B/12/IIa fabricado en central y vertido con bomba; volumen total de hormigón 0,162 m³/m²; acero UNE-EN 10080 B 500 S, con una cuantía total de 6,5 kg/m²; mallazo ME 15x30, Ø 6 mm, acero B 500 T 6x2,20 UNE-EN 10080.
514.44 m² × 48.51 (49.48 con costes indirectos) = 25454.49

| Código | Ud | Descripción | Rendimiento | Precio | Importe |
|---|---|---|---|---|---|
| mt07pcl010a | m² | Montaje de forjado con perfil de chapa de acero galvanizado de 0,75 mm de espesor, 44 mm de canto y 172 mm de intereje, 7 a 8 kg/m² y un momento de inercia de 30 a 40 cm4. Incluso tornillos autotaladrantes rosca-chapa para fijación de las chapas. (material) | 1.05 | 16.534 | 17.36 |
| mt07aco020k | Ud | Separador de plástico rígido, homologado para losas mixtas. (material) | 3 | 0.03 | 0.09 |
| mt07aco010c | kg | Acero en barras corrugadas, UNE-EN 10080 B 500 S, elaborado en taller y colocado en obra, diámetros varios. | 6.5 | 0.75 | 4.88 |
| mt07ame010bc | m² | Malla electrosoldada ME 15x30 Ø 6-6 B 500 T 6x2,20 UNE-EN 10080. (material) | 1.15 | 0.919 | 1.06 |
| mt10haf010a | m³ | Hormigón HA-25/B/12/IIa, fabricado en central vertido con bomba. (material) | 0.162 | 47.685 | 7.72 |
| mt07cem010a | Ud | Conector en "L", de acero galvanizado, de 5 cm de altura, para fijar a estructura de acero mediante clavado. (material) | 10 | 0.612 | 6.12 |
| mt07cem020 | Ud | Clavos de acero galvanizado, para aplicación con pistola. (material) | 20 | 0.11 | 2.20 |
| mt07cem030 | Ud | Cartucho de pólvora para fijación por disparo con clavadora. (material) | 20 | 0.072 | 1.44 |
| mo011 | h | Oficial 1ª construcción. | 0.264 | 16.39 | 4.33 |
| mo060 | h | Peón ordinario construcción. | 0.185 | 15.28 | 2.83 |
| % | % | Medios auxiliares | 1 % | 48.03 | 0.48 |
|  |  | Total |  |  | 48.51 |

| Medición | Uds. | Ancho | Parcial |
|---|---|---|---|
| NUCLEO ASEOS |  |  |  |
| P1 | 1 | 128.61 | 128.61 |
| P2 | 1 | 128.61 | 128.61 |
| P3 | 1 | 128.61 | 128.61 |
| P4 | 1 | 128.61 | 128.61 |
| Subtotal acumulado |  |  | 514.44 |
| Total |  |  | 514.44 |

**EHE030** m² Losa de escalera, HA-25/B/20/IIa fabricado en central y vertido con bomba, acero UNE-EN 10080 B 500 S, 22,458 kg/m², e=25 cm, encofrado de madera, con peldañeado de hormigón.
124.5 m² × 69.87 (71.27 con costes indirectos) = 8873.12

| Código | Ud | Descripción | Rendimiento | Precio | Importe |
|---|---|---|---|---|---|
| mt08eve010 | m² | Montaje y desmontaje de encofrado para losas inclinadas de escalera de hormigón armado, a una altura hasta 3 m, con puntales, sopandas y tableros de madera. | 1.25 | 13.791 | 17.24 |
| mt08eve020 | m² | Montaje y desmontaje de encofrado para formación de peldañeado en losas inclinadas de escalera de hormigón armado, con puntales y tableros de madera. | 0.9 | 7.538 | 6.78 |
| mt07aco020f | Ud | Separador de plástico rígido, homologado para losas de escalera. | 3 | 0.027 | 0.08 |
| mt07aco010c | kg | Acero en barras corrugadas, UNE-EN 10080 B 500 S, elaborado en taller y colocado en obra, diámetros varios. | 22.458 | 0.75 | 16.84 |
| mt10haf010b | m³ | Hormigón HA-25/B/20/IIa, fabricado en central vertido con bomba. | 0.277 | 45.786 | 12.68 |
| mo011 | h | Oficial 1ª construcción. | 0.389 | 16.39 | 6.38 |
| mo046 | h | Ayudante construcción. | 0.389 | 16 | 6.22 |
| mo060 | h | Peón ordinario construcción. | 0.194 | 15.28 | 2.96 |
| % | % | Medios auxiliares | 1 % | 69.18 | 0.69 |
|  |  | Total |  |  | 69.87 |

| Medición | Uds. | Largo | Parcial |
|---|---|---|---|
| ESCALERA 2 |  |  |  |
| Escalera 2 - Tramo 0 | 1 | 12.45 | 12.45 |
| Escalera 2 - Tramo 1 | 1 | 12.45 | 12.45 |
| Escalera 2 - Tramo 2 | 1 | 12.45 | 12.45 |
| Escalera 2 - Tramo 3 | 1 | 12.45 | 12.45 |
| Escalera 2 - Tramo 4 | 1 | 12.45 | 12.45 |
| Subtotal |  |  | 62.25 |
| ESCALERA 3 |  |  |  |
| Escalera 3 - Tramo 0 | 1 | 12.45 | 12.45 |
| Escalera 3 - Tramo 1 | 1 | 12.45 | 12.45 |
| Escalera 3 - Tramo 2 | 1 | 12.45 | 12.45 |
| Escalera 3 - Tramo 3 | 1 | 12.45 | 12.45 |
| Escalera 3 - Tramo 4 | 1 | 12.45 | 12.45 |
| Subtotal |  |  | 62.25 |
| Subtotal acumulado |  |  | 124.50 |
| Total |  |  | 124.5 |

**EHS020** m³ Soporte rectangular o cuadrado de hormigón armado, HA-25/B/20/IIa fabricado en central y vertido con bomba, acero UNE-EN 10080 B 500 S, cuantía 195 kg/m³, encofrado con chapas metálicas reutilizables, entre 3 y 4 m de altura libre.
26.52 m³ × 324.4 (330.89 con costes indirectos) = 8775.20

| Código | Ud | Descripción | Rendimiento | Precio | Importe |
|---|---|---|---|---|---|
| mt07aco020b | Ud | Separador de plástico rígido, homologado para soportes. (material) | 12 | 0.025 | 0.30 |
| mt07aco010c | kg | Acero en barras corrugadas, UNE-EN 10080 B 500 S, elaborado en taller y colocado en obra, diámetros varios. | 195 | 0.75 | 146.25 |
| mt08eup010ba | m² | Montaje y desmontaje de encofrado para soportes de hormigón armado de sección rectangular o cuadrada, de entre 3 y 4 m de altura, realizado con chapas metálicas reutilizables de 50x50 cm, incluso p/p de accesorios de montaje, aplicación de líquido desencofrante y limpieza de las chapas. Amortizable en 50 usos. (material) | 20.965 | 5.907 | 123.84 |
| mt10haf010b | m³ | Hormigón HA-25/B/20/IIa, fabricado en central vertido con bomba. | 1 | 45.786 | 45.79 |
| mo011 | h | Oficial 1ª construcción. | 0.125 | 16.39 | 2.05 |
| mo046 | h | Ayudante construcción. | 0.125 | 16 | 2.00 |
| mo060 | h | Peón ordinario construcción. | 0.063 | 15.28 | 0.96 |
| % | % | Medios auxiliares | 1 % | 321.19 | 3.21 |
|  |  | Total |  |  | 324.4 |

| Medición | Uds. | Largo | Parcial |
|---|---|---|---|
| ESCALERA 2 |  |  |  |
| P1 y P5 (Cimentación) | 2 | 0.41 | 0.82 |
| P2 (Cimentación) | 1 | 0.43 | 0.43 |
| P4 (Cimentación) | 1 | 0.43 | 0.43 |
| P7 (Cimentación) | 1 | 0.32 | 0.32 |
| P8 (Cimentación) | 1 | 0.43 | 0.43 |
| P1 (Forjado PB) | 1 | 0.36 | 0.36 |
| P2 (Forjado PB) | 1 | 0.43 | 0.43 |
| P4 (Forjado PB) | 1 | 0.43 | 0.43 |
| P5 (Forjado PB) | 1 | 0.36 | 0.36 |
| P7 (Forjado PB) | 1 | 0.32 | 0.32 |
| P8 (Forjado PB) | 1 | 0.38 | 0.38 |
| P1 (Forjado P1) | 1 | 0.31 | 0.31 |
| P2 (Forjado P1) | 1 | 0.43 | 0.43 |
| P4 (Forjado P1) | 1 | 0.43 | 0.43 |
| P5 (Forjado P1) | 1 | 0.36 | 0.36 |
| P7 (Forjado P1) | 1 | 0.32 | 0.32 |
| P8 (Forjado P1) | 1 | 0.32 | 0.32 |
| P1 y P5 (Forjado P2) | 2 | 0.31 | 0.62 |
| P2 (Forjado P2) | 1 | 0.43 | 0.43 |
| P4 (Forjado P2) | 1 | 0.43 | 0.43 |
| P7 (Forjado P2) | 1 | 0.32 | 0.32 |
| P8 (Forjado P2) | 1 | 0.32 | 0.32 |
| P1 y P5 (Forjado P3) | 2 | 0.31 | 0.62 |
| P2 (Forjado P3) | 1 | 0.43 | 0.43 |
| P4 (Forjado P3) | 1 | 0.43 | 0.43 |
| P7 (Forjado P3) | 1 | 0.32 | 0.32 |
| P8 (Forjado P3) | 1 | 0.32 | 0.32 |
| P1, P5 y P7 (Forjado P4) | 3 | 0.32 | 0.96 |
| P2 (Forjado P4) | 1 | 0.43 | 0.43 |
| P4 (Forjado P4) | 1 | 0.43 | 0.43 |
| P8 (Forjado P4) | 1 | 0.32 | 0.32 |
| Subtotal |  |  | 13.26 |
| ESCALERA 3 | 1 | 13.26 | 13.26 |
| Subtotal |  |  | 13.26 |
| Subtotal acumulado |  |  | 26.52 |
| Total |  |  | 26.52 |

**EHV030** m³ Viga de hormigón armado, HA-25/B/20/IIa fabricado en central y vertido con bomba, acero UNE-EN 10080 B 500 S, cuantía 115 kg/m³, encofrado de madera, en planta de entre 3 y 4 m de altura libre.
14.4 m³ × 242.29 (247.14 con costes indirectos) = 3558.82

| Código | Ud | Descripción | Rendimiento | Precio | Importe |
|---|---|---|---|---|---|
| mt08eva010b | m² | Encofrado y desencofrado continuo con puntales, sopandas metálicas y superficie encofrante de madera tratada reforzada con varillas y perfiles, en vigas de hormigón armado, entre 3 y 4 m de altura libre de planta. (material) | 2.924 | 24.891 | 72.78 |
| mt08eft010a | m² | Tablero aglomerado hidrófugo, de 19 mm de espesor. (material) | 5.319 | 4.72 | 25.11 |
| mt08var050 | kg | Alambre galvanizado para atar, de 1,30 mm de diámetro. (material) | 0.043 | 0.992 | 0.04 |
| mt08var060 | kg | Puntas de acero de 20x100 mm. (material) | 0.213 | 3.534 | 0.75 |
| mt07aco020c | Ud | Separador de plástico rígido, homologado para vigas. (material) | 4 | 0.011 | 0.04 |
| mt07aco010c | kg | Acero en barras corrugadas, UNE-EN 10080 B 500 S, elaborado en taller y colocado en obra, diámetros varios. | 115 | 0.75 | 86.25 |
| mt10haf010b | m³ | Hormigón HA-25/B/20/IIa, fabricado en central vertido con bomba. | 1 | 45.786 | 45.79 |
| mo011 | h | Oficial 1ª construcción. | 0.228 | 16.39 | 3.74 |
| mo046 | h | Ayudante construcción. | 0.227 | 16 | 3.63 |
| mo060 | h | Peón ordinario construcción. | 0.115 | 15.28 | 1.76 |
| % | % | Medios auxiliares | 1 % | 239.89 | 2.40 |
|  |  | Total |  |  | 242.29 |

| Medición | Uds. | Largo | Parcial |
|---|---|---|---|
| Forjado PB - Pórtico 2 - 1(Pórtico 4-Pórtico 5) | 1 | 0.31 | 0.31 |
| Forjado PB - Pórtico 4 - 1(P1-P5) | 1 | 0.42 | 0.42 |
| Forjado PB - Pórtico 5 - 1(P2-P7) | 1 | 0.31 | 0.31 |
| Forjado P1 - Pórtico 2 - 1(P1-P2) | 1 | 0.44 | 0.44 |
| Forjado P1 - Pórtico 3 - 1(P5-P7) | 1 | 0.42 | 0.42 |
| Forjado P1 - Pórtico 4 - 1(-P1) | 1 | 0.10 | 0.10 |
| Forjado P1 - Pórtico 4 - 2(P1-P5) | 1 | 0.40 | 0.40 |
| Forjado P2 - Pórtico 1 - 1(P1-P2) | 1 | 0.44 | 0.44 |
| Forjado P2 - Pórtico 2 - 1(P5-P7) | 1 | 0.42 | 0.42 |
| Forjado P2 - Pórtico 3 - 1(-P1) | 1 | 0.10 | 0.10 |
| Forjado P2 - Pórtico 3 - 2(P1-P5) | 1 | 0.40 | 0.40 |
| Forjado P3 - Pórtico 1 - 1(P1-P2) | 1 | 0.44 | 0.44 |
| Forjado P3 - Pórtico 2 - 1(P5-P7) | 1 | 0.42 | 0.42 |
| Forjado P3 - Pórtico 3 - 1(-P1) | 1 | 0.10 | 0.10 |
| Forjado P3 - Pórtico 3 - 2(P1-P5) | 1 | 0.40 | 0.40 |
| Forjado P4 - Pórtico 1 - 1(P1-P2) | 1 | 0.44 | 0.44 |
| Forjado P4 - Pórtico 2 - 1(P5-P7) | 1 | 0.42 | 0.42 |
| Forjado P4 - Pórtico 3 - 1(-P1) | 1 | 0.10 | 0.10 |
| Forjado P4 - Pórtico 3 - 2(P1-P5) | 1 | 0.40 | 0.40 |
| Forjado CUBIERTA - Pórtico 2 - 1(P5-P7) | 1 | 0.42 | 0.42 |
| Forjado CUBIERTA - Pórtico 3 - 2(P1-P5) | 1 | 0.30 | 0.30 |
| Subtotal |  |  | 7.20 |
| ESCALERA 3 | 1 | 7.20 | 7.20 |
| Subtotal |  |  | 7.20 |
| Subtotal acumulado |  |  | 14.40 |
| Total |  |  | 14.4 |

**EHL030** m² Forjado de losa maciza, horizontal, canto 25 cm; HA-25/B/20/IIa fabricado en central y vertido con bomba; acero UNE-EN 10080 B 500 S, cuantía 30 kg/m²; encofrado de madera; altura libre de planta de entre 3 y 4 m. Sin incluir repercusión de soportes.
237.44 m² × 58.35 (59.52 con costes indirectos) = 14132.43

| Código | Ud | Descripción | Rendimiento | Precio | Importe |
|---|---|---|---|---|---|
| mt08efl010b | m² | Montaje y desmontaje de sistema de encofrado continuo para forjado de losa maciza de hormigón armado, entre 3 y 4 m de altura libre de planta, compuesto de: puntales, sopandas metálicas y superficie encofrante de madera tratada reforzada con varillas y perfiles. (material) | 1.1 | 10.504 | 11.55 |
| mt08eft010a | m² | Tablero aglomerado hidrófugo, de 19 mm de espesor. | 0.265 | 4.72 | 1.25 |
| mt08var050 | kg | Alambre galvanizado para atar, de 1,30 mm de diámetro. | 0.013 | 0.992 | 0.01 |
| mt08var060 | kg | Puntas de acero de 20x100 mm. | 0.011 | 3.534 | 0.04 |
| mt07aco020i | Ud | Separador de plástico rígido, homologado para losas macizas. (material) | 3 | 0.028 | 0.08 |
| mt07aco010c | kg | Acero en barras corrugadas, UNE-EN 10080 B 500 S, elaborado en taller y colocado en obra, diámetros varios. | 30 | 0.75 | 22.50 |
| mt10haf010b | m³ | Hormigón HA-25/B/20/IIa, fabricado en central vertido con bomba. | 0.25 | 45.786 | 11.45 |
| mo011 | h | Oficial 1ª construcción. | 0.272 | 16.39 | 4.46 |
| mo046 | h | Ayudante construcción. | 0.272 | 16 | 4.35 |
| mo060 | h | Peón ordinario construcción. | 0.136 | 15.28 | 2.08 |
| % | % | Medios auxiliares | 1 % | 57.77 | 0.58 |
|  |  | Total |  |  | 58.35 |

| Medición | Uds. | Largo | Parcial |
|---|---|---|---|
| ESCALERA 2 |  |  |  |
| Forjado PB | 1 | 37.08 | 37.08 |
| Forjado P1 | 1 | 13.19 | 13.19 |
| Forjado P2 | 1 | 13.05 | 13.05 |
| Forjado P3 | 1 | 13.05 | 13.05 |
| Forjado P4 | 1 | 13.05 | 13.05 |
| Forjado CUBIERTA | 1 | 29.30 | 29.30 |
| Subtotal |  |  | 118.72 |
| ESCALERA 3 | 1 | 118.72 | 118.72 |
| Subtotal |  |  | 118.72 |
| Subtotal acumulado |  |  | 237.44 |
| Total |  |  | 237.44 |

**EHX010d** m² Forjado de losa mixta, canto 20 cm, con encofrado perdido de chapa de acero galvanizado de 0,75 mm de espesor, 44 mm de canto y 172 mm de intereje; HA-25/B/12/IIa fabricado en central y vertido con bomba; volumen total de hormigón 0,162 m³/m²; acero UNE-EN 10080 B 500 S, con una cuantía total de 6,5 kg/m²; mallazo ME 15x30, Ø 6 mm, acero B 500 T 6x2,20 UNE-EN 10080.
0 m² × 48.51 (49.48 con costes indirectos) = 0.00

**EHX010c** m² Forjado de losa mixta, canto 20 cm, con encofrado perdido de chapa de acero galvanizado de 0,75 mm de espesor, 70 mm de canto y 210 mm de intereje; HA-25/B/12/IIa fabricado en central y vertido con bomba; volumen total de hormigón 0,162 m³/m²; acero UNE-EN 10080 B 500 S, con una cuantía total de 6,5 kg/m²; mallazo ME 20x20, Ø 6 mm, acero B 500 T 6x2,20 UNE-EN 10080. (15/10/2012)
0 m² × 50.88 (51.9 con costes indirectos) = 0.00

| Código | Ud | Descripción | Rendimiento | Precio | Importe |
|---|---|---|---|---|---|
| mt07pcl010b | m² | Montaje de forjado con perfil de chapa de acero galvanizado de 0,75 mm de espesor, 70 mm de canto y 210 mm de intereje, 8 a 9 kg/m² y un momento de inercia de 70 a 80 cm4. Incluso tornillos autotaladrantes rosca-chapa para fijación de las chapas. (material; 15/10/2012) | 1.05 | 16.19 | 17.00 |
| mt07aco020k | Ud | Separador de plástico rígido, homologado para losas mixtas. | 3 | 0.03 | 0.09 |
| mt07aco010c | kg | Acero en barras corrugadas, UNE-EN 10080 B 500 S, elaborado en taller y colocado en obra, diámetros varios. | 6.5 | 0.75 | 4.88 |
| mt07ame010bd | m² | Malla electrosoldada ME 20x20 Ø 6-6 B 500 T 6x2,20 UNE-EN 10080. (material; 24/07/2012) | 1.15 | 1.22 | 1.40 |
| mt10haf010a | m³ | Hormigón HA-25/B/12/IIa, fabricado en central vertido con bomba. | 0.162 | 47.685 | 7.72 |
| mt07cem010a | Ud | Conector en "L", de acero galvanizado, de 5 cm de altura, para fijar a estructura de acero mediante clavado. | 10 | 0.612 | 6.12 |
| mt07cem020 | Ud | Clavos de acero galvanizado, para aplicación con pistola. | 20 | 0.11 | 2.20 |
| mt07cem030 | Ud | Cartucho de pólvora para fijación por disparo con clavadora. | 20 | 0.072 | 1.44 |
| mo011 | h | Oficial 1ª construcción. | 0.35 | 16.39 | 5.74 |
| mo060 | h | Peón ordinario construcción. | 0.248 | 15.28 | 3.79 |
| % | % | Medios auxiliares | 1 % | 50.38 | 0.50 |
|  |  | Total |  |  | 50.88 |

**EHX010d** m² Forjado de losa mixta, canto 20 cm, con encofrado perdido de chapa de acero galvanizado de 0,75 mm de espesor, 44 mm de canto y 172 mm de intereje; HA-25/B/12/IIa fabricado en central y vertido con bomba; volumen total de hormigón 0,162 m³/m²; acero UNE-EN 10080 B 500 S, con una cuantía total de 6,5 kg/m²; mallazo ME 15x30, Ø 6 mm, acero B 500 T 6x2,20 UNE-EN 10080.
0 m² × 48.51 (49.48 con costes indirectos) = 0.00

**EHL020** m² Estructura de hormigón armado HA-25/B/20/IIa fabricado en central y vertido con bomba; volumen total de hormigón 0,274 m³/m²; acero UNE-EN 10080 B 500 S, con una cuantía total de 30 kg/m²; forjado de losa maciza, horizontal, de canto 25 cm; soportes con altura libre de entre 3 y 4 m. (24/07/2012)
0 m² × 63.16 (64.42 con costes indirectos) = 0.00

| Código | Ud | Descripción | Rendimiento | Precio | Importe |
|---|---|---|---|---|---|
| mt07aco020b | Ud | Separador de plástico rígido, homologado para soportes. | 0.5 | 0.025 | 0.01 |
| mt08eup010ba | m² | Montaje y desmontaje de encofrado para soportes de hormigón armado de sección rectangular o cuadrada, de entre 3 y 4 m de altura, realizado con chapas metálicas reutilizables de 50x50 cm, incluso p/p de accesorios de montaje, aplicación de líquido desencofrante y limpieza de las chapas. Amortizable en 50 usos. | 0.45 | 5.907 | 2.66 |
| mt08efl010b | m² | Montaje y desmontaje de sistema de encofrado continuo para forjado de losa maciza de hormigón armado, entre 3 y 4 m de altura libre de planta, compuesto de: puntales, sopandas metálicas y superficie encofrante de madera tratada reforzada con varillas y perfiles. | 1.1 | 10.504 | 11.55 |
| mt07aco020i | Ud | Separador de plástico rígido, homologado para losas macizas. | 3 | 0.028 | 0.08 |
| mt07aco010c | kg | Acero en barras corrugadas, UNE-EN 10080 B 500 S, elaborado en taller y colocado en obra, diámetros varios. | 30 | 0.75 | 22.50 |
| mt10haf010c | m³ | Hormigón HA-25/B/20/IIa, fabricado en central vertido con bomba. | 0.274 | 46.086 | 12.63 |
| mo011 | h | Oficial 1ª construcción. | 0.327 | 16.39 | 5.36 |
| mo046 | h | Ayudante construcción. | 0.327 | 16 | 5.23 |
| mo060 | h | Peón ordinario construcción. | 0.164 | 15.28 | 2.51 |
| % | % | Medios auxiliares | 1 % | 62.53 | 0.63 |
|  |  | Total |  |  | 63.16 |

## F FACHADAS
Importe: 520415.07

### FA Ventiladas
Importe: 338474.39

**FAR010** m² Hoja interior en cerramiento de fachada ventilada de 1/2 pie de espesor, de fábrica de ladrillo cerámico perforado para revestir, 24x11,5x10 cm, recibida con mortero de cemento M-5.
57.87 m² × 10.36 (10.57 con costes indirectos) = 611.69

| Código | Ud | Descripción | Rendimiento | Precio | Importe |
|---|---|---|---|---|---|
| mt04lps010b | Ud | Ladrillo cerámico perforado para revestir, 24x11,5x10 cm, según UNE-EN 771-1. | 38.85 | 0.04 | 1.55 |
| mt09mor010c | m³ | Mortero de cemento CEM II/B-P 32,5 N tipo M-5, confeccionado en obra con 250 kg/m³ de cemento y una proporción en volumen 1/6. | 0.017 | 59.612 | 1.01 |
| mt08adt010 | kg | Aditivo hidrófugo para impermeabilización de morteros. (material) | 0.017 | 0.735 | 0.01 |
| mt07vau010a | m | Vigueta pretensada, T-18, Lmedia = <4 m, según UNE-EN 15037-1. (material) | 0.18 | 2.667 | 0.48 |
| mt18bdb010 | m² | Baldosa cerámica de baldosín catalán, acabado mate o natural, 8,00 €/m², según UNE-EN 14411. (material) | 0.015 | 7.648 | 0.11 |
| mo011 | h | Oficial 1ª construcción. | 0.296 | 16.39 | 4.85 |
| mo060 | h | Peón ordinario construcción. | 0.147 | 15.28 | 2.25 |
| % | % | Medios auxiliares | 1 % | 10.26 | 0.10 |
|  |  | Total |  |  | 10.36 |

| Medición | Uds. | Largo | Alto | Parcial |
|---|---|---|---|---|
| TAPADO ANTG ACCESO 2 | 1 | 1.49 | 3.60 | 5.36 |
|  | 1 | 2.72 | 3.60 | 9.79 |
| NUEVO ACCESO 2 | 1 | 4.77 | 3.60 | 17.17 |
|  | 1 | 5.19 | 3.60 | 18.68 |
| ACCESO 2 SOBRE PUERTAS | 1 | 4.58 | 1.50 | 6.87 |
| Subtotal acumulado |  |  |  | 57.87 |
| Total |  |  |  | 57.87 |

**FFZ010e** m² Hoja exterior de cerramiento de fachada, de 1/2 pie de espesor de fábrica, de ladrillo cerámico perforado para revestir, 24x11,5x10 cm, recibida con mortero de cemento M-5.
410.87 m² × 10.68 (10.89 con costes indirectos) = 4474.37

| Código | Ud | Descripción | Rendimiento | Precio | Importe |
|---|---|---|---|---|---|
| mt04lps010b | Ud | Ladrillo cerámico perforado para revestir, 24x11,5x10 cm, según UNE-EN 771-1. | 38.85 | 0.04 | 1.55 |
| mt09mor010c | m³ | Mortero de cemento CEM II/B-P 32,5 N tipo M-5, confeccionado en obra con 250 kg/m³ de cemento y una proporción en volumen 1/6. | 0.017 | 59.612 | 1.01 |
| mt08adt010 | kg | Aditivo hidrófugo para impermeabilización de morteros. | 0.101 | 0.735 | 0.07 |
| mt07ala010h | kg | Acero laminado UNE-EN 10025 S275JR, en perfiles laminados en caliente, piezas simples, para aplicaciones estructurales. (material) | 2.4 | 0.591 | 1.42 |
| mt07ala011b | kg | Pletina de acero laminado UNE-EN 10025 S275JR, en perfil plano laminado en caliente, para aplicaciones estructurales. | 0.25 | 0.858 | 0.21 |
| mo011 | h | Oficial 1ª construcción. | 0.247 | 16.39 | 4.05 |
| mo105 | h | Peón ordinario construcción en trabajos de albañilería. (mano de obra; 07/01/2013) | 0.148 | 15.28 | 2.26 |
| % | % | Medios auxiliares | 1 % | 10.57 | 0.11 |
|  |  | Total |  |  | 10.68 |

| Medición | Uds. | Largo | Alto | Parcial |
|---|---|---|---|---|
| ACCESO 1 SOBRE PUERTAS | 1 | 9.78 | 1.50 | 14.67 |
| Subtotal |  |  |  | 14.67 |
| ESCALERA 2 |  |  |  |  |
| P BAJA | 1 | 7.37 | 3.55 | 26.16 |
|  | 1 | 3.95 | 3.55 | 14.02 |
| P1 | 1 | 7.37 | 3.60 | 26.53 |
|  | 1 | 3.95 | 3.60 | 14.22 |
| P2 | 1 | 7.37 | 3.60 | 26.53 |
|  | 1 | 3.95 | 3.60 | 14.22 |
| P3 | 1 | 7.37 | 3.45 | 25.43 |
|  | 1 | 3.95 | 3.45 | 13.63 |
| P4 | 1 | 7.37 | 3.30 | 24.32 |
|  | 1 | 3.95 | 3.30 | 13.04 |
| Subtotal |  |  |  | 198.10 |
| ESCALERA 3 | 1 | 198.10 |  | 198.10 |
| Subtotal |  |  |  | 198.10 |
| Subtotal acumulado |  |  |  | 410.87 |
| Total |  |  |  | 410.87 |

**FFR010b** m² Hoja interior de cerramiento de fachada de 7 cm de espesor, de fábrica de ladrillo cerámico hueco doble, para revestir, 24x11x7 cm, recibida con mortero de cemento M-5.
410.87 m² × 8.7 (8.87 con costes indirectos) = 3644.42

| Código | Ud | Descripción | Rendimiento | Precio | Importe |
|---|---|---|---|---|---|
| mt04lsc010b | Ud | Ladrillo cerámico hueco doble, para revestir, 24x11x7 cm, según UNE-EN 771-1. (material) | 35.7 | 0.027 | 0.96 |
| mt09mor010c | m³ | Mortero de cemento CEM II/B-P 32,5 N tipo M-5, confeccionado en obra con 250 kg/m³ de cemento y una proporción en volumen 1/6. | 0.009 | 59.612 | 0.54 |
| mo019 | h | Oficial 1ª yesero. (mano de obra; 25/08/2012) | 0.296 | 16.39 | 4.85 |
| mo105 | h | Peón ordinario construcción en trabajos de albañilería. | 0.148 | 15.28 | 2.26 |
| % | % | Medios auxiliares | 1 % | 8.61 | 0.09 |
|  |  | Total |  |  | 8.7 |

**RPE011** m² Enfoscado de cemento, a buena vista, aplicado sobre un paramento vertical interior, en el trasdós de la hoja exterior de fachada con cámara de aire, más de 3 m de altura, acabado superficial rugoso, con mortero de cemento M-5.
72.54 m² × 4.59 (4.68 con costes indirectos) = 339.49

| Código | Ud | Descripción | Rendimiento | Precio | Importe |
|---|---|---|---|---|---|
| mt09mor010c | m³ | Mortero de cemento CEM II/B-P 32,5 N tipo M-5, confeccionado en obra con 250 kg/m³ de cemento y una proporción en volumen 1/6. | 0.015 | 59.612 | 0.89 |
| mo011 | h | Oficial 1ª construcción. | 0.152 | 16.39 | 2.49 |
| mo060 | h | Peón ordinario construcción. | 0.076 | 15.28 | 1.16 |
| % | % | Medios auxiliares | 1 % | 4.54 | 0.05 |
|  |  | Total |  |  | 4.59 |

| Medición | Uds. | Largo | Alto | Parcial |
|---|---|---|---|---|
| TAPADO ANTG ACCESO 2 | 1 | 1.49 | 3.60 | 5.36 |
|  | 1 | 2.72 | 3.60 | 9.79 |
| NUEVO ACCESO 2 | 1 | 4.77 | 3.60 | 17.17 |
|  | 1 | 5.19 | 3.60 | 18.68 |
| ACCESO 1 SOBRE PUERTAS | 1 | 9.78 | 1.50 | 14.67 |
| ACCESO 2 SOBRE PUERTAS | 1 | 4.58 | 1.50 | 6.87 |
| Subtotal acumulado |  |  |  | 72.54 |
| Total |  |  |  | 72.54 |

**RPE010f** m² Enfoscado de cemento, maestreado, aplicado sobre un paramento vertical exterior, acabado superficial fratasado, con mortero de cemento M-5, previa colocación de malla antiálcalis en cambios de material y en los frentes de forjado.
468.74 m² × 10.34 (10.55 con costes indirectos) = 4945.21

| Código | Ud | Descripción | Rendimiento | Precio | Importe |
|---|---|---|---|---|---|
| mt09mor010c | m³ | Mortero de cemento CEM II/B-P 32,5 N tipo M-5, confeccionado en obra con 250 kg/m³ de cemento y una proporción en volumen 1/6. | 0.015 | 59.612 | 0.89 |
| mt09var030aaa | m² | Malla de fibra de vidrio tejida, con impregnación de PVC, de 10x10 mm de luz, antiálcalis, de 115 a 125 g/m² y 500 µ de espesor, para armar revocos tradicionales, enfoscados y morteros. (material) | 0.21 | 1.05 | 0.22 |
| mo011 | h | Oficial 1ª construcción. | 0.378 | 16.39 | 6.20 |
| mo060 | h | Peón ordinario construcción. | 0.192 | 15.28 | 2.93 |
| % | % | Medios auxiliares | 1 % | 10.24 | 0.10 |
|  |  | Total |  |  | 10.34 |

| Medición | Uds. | Largo | Alto | Parcial |
|---|---|---|---|---|
| TAPADO ANTG ACCESO 2 | 1 | 1.49 | 3.60 | 5.36 |
|  | 1 | 2.72 | 3.60 | 9.79 |
| NUEVO ACCESO 2 | 1 | 4.77 | 3.60 | 17.17 |
|  | 1 | 5.19 | 3.60 | 18.68 |
| ACCESO 1 SOBRE PUERTAS | 1 | 9.78 | 1.50 | 14.67 |
| ACCESO 2 SOBRE PUERTAS | 1 | 4.58 | 1.50 | 6.87 |
| Subtotal |  |  |  | 72.54 |
| ESCALERA 2 |  |  |  |  |
| P BAJA | 1 | 7.37 | 3.55 | 26.16 |
|  | 1 | 3.95 | 3.55 | 14.02 |
| P1 | 1 | 7.37 | 3.60 | 26.53 |
|  | 1 | 3.95 | 3.60 | 14.22 |
| P2 | 1 | 7.37 | 3.60 | 26.53 |
|  | 1 | 3.95 | 3.60 | 14.22 |
| P3 | 1 | 7.37 | 3.45 | 25.43 |
|  | 1 | 3.95 | 3.45 | 13.63 |
| P4 | 1 | 7.37 | 3.30 | 24.32 |
|  | 1 | 3.95 | 3.30 | 13.04 |
| Subtotal |  |  |  | 198.10 |
| ESCALERA 3 | 1 | 198.10 |  | 198.10 |
| Subtotal |  |  |  | 198.10 |
| Subtotal acumulado |  |  |  | 468.74 |
| Total |  |  |  | 468.74 |

**FAY040** m² Suministro y colocación de fachada ventilada ULMA HP o similar, con placas de hormigón polímero y sistema de fijación oculto, recogido en el DIT nº 476R/10 y conforme con el CTE. Incluye . Suministro de Placas de Hormigón Polímero con acabado superficial de GealCoat. . Subestructura primaria: Montantes en "T", y anclajes sencillos y dobles en "L" para puntos fijos y deslizantes del montante. Vuelo máximo de 150mm. . Subestructura secundaria: Perfiles de arranque y perfiles guía de junta corriente de 3 mm. de 3,6 metros de longitud. . Toda la subestructura será en aluminio de aleación 6063 y tratamiento T5. . Separadores de polyamida para juntas verticales de 3 mm. . Tornillería necesaria. Las placas están ranuradas en toda su longitud del canto superior e inferiormente, preparadas para su colocación sobre los perfilesguía. Color Textura : PIZARROSA FORMATO SEGUN DESPIECE VERTICAL. SISTEMA VERTICAL.
1867.18 m² × 93.17 (95.03 con costes indirectos) = 177438.12

| Código | Ud | Descripción | Rendimiento | Precio | Importe |
|---|---|---|---|---|---|
| mt12prt010 | m² | placas de hormigón polímero con acabado superficial de GealCoat y sistema de fijación oculto, recogido en el DIT nº 476R/10 y conforme con el CTE. Subestructura primaria: Montantes en "T", y anclajes sencillos y dobles en "L" para puntos fijos y deslizantes del montante. Vuelo máximo de 150mm. . Subestructura secundaria: Perfiles de arranque y perfiles guía de junta corriente de 3 mm. de 3,6 metros de longitud. . Toda la subestructura será en aluminio de aleación 6063 y tratamiento T5. . Separadores de polyamida para juntas verticales de 3 mm. . Tornillería necesaria. Las placas están ranuradas en toda su longitud del canto superior e inferiormente, preparadas para su colocación sobre los perfilesguía. Color Textura : PIZARROSA FORMATO SEGUN DESPIECE VERTICAL. SISTEMA VERTICAL. (material) | 1.05 | 75.726 | 79.51 |
| mo006 | h | Oficial 1ª montador. | 0.387 | 16.93 | 6.55 |
| mo048 | h | Ayudante montador. | 0.387 | 16 | 6.19 |
| % | % | Medios auxiliares | 1 % | 92.25 | 0.92 |
|  |  | Total |  |  | 93.17 |

| Medición | Uds. | Largo | Alto | Parcial |
|---|---|---|---|---|
| FACHADA NORTE | 1 | 1470.08 |  | 1470.08 |
| ESCALERA 2 | 1 | 26.46 |  | 26.46 |
| ESCALERA 3 | 1 | 30.58 |  | 30.58 |
| A DEDUCIR HUECOS | -54 | 3.42 |  | -184.68 |
|  | -15 | 2.43 |  | -36.45 |
|  | -28 | 2.07 |  | -57.96 |
| PUERTA BECARIOS | -1 | 5.00 |  | -5.00 |
| ACCESO 1 | -1 | 4.43 |  | -4.43 |
|  | -1 | 6.10 |  | -6.10 |
|  | -1 | 4.65 |  | -4.65 |
| ACCESO 2 | -1 | 9.73 |  | -9.73 |
| Subtotal |  |  |  | 1218.12 |
| FACHADA SUR | 1 | 225.26 |  | 225.26 |
| ESCALERA 2 | 1 | 153.54 |  | 153.54 |
|  | 1 | 344.62 |  | 344.62 |
|  | 1 | 70.81 |  | 70.81 |
|  | 1 | 346.23 |  | 346.23 |
| ESCALERA 3 | 1 | 153.65 |  | 153.65 |
|  | 1 | 219.07 |  | 219.07 |
| A DEDUCIR HUECOS | -72 | 1.98 |  | -142.56 |
| Subtotal |  |  |  | 1370.62 |
| FACHADA - OESTE | 1 | 240.64 |  | 240.64 |
| LATERAL P4 | 2 | 51.31 |  | 102.62 |
| ESCALERAS 2, 3 | 2 | 82.54 |  | 165.08 |
| LATERALES NUCLEO ASEOS | 2 | 127.99 |  | 255.98 |
| LATERALES ACCESO | 2 | 4.29 | 19.99 | 171.51 |
| A DEUCIR HUECOS | -7 | 2.07 |  | -14.49 |
|  | -3 | 2.43 |  | -7.29 |
|  | -2 | 1.98 |  | -3.96 |
| Subtotal |  |  |  | 910.09 |
| INTERIOR ACCESOS 1 , 2 | 1 | 4.13 | 3.60 | 14.87 |
|  | 1 | 1.16 | 3.60 | 4.18 |
|  | 1 | 1.20 | 3.60 | 4.32 |
|  | 1 | 4.01 | 3.60 | 14.44 |
| SOBRE PUERTAS | 1 | 9.56 | 1.10 | 10.52 |
| ACC 2 | 2 | 4.55 | 3.60 | 32.76 |
|  | 2 | 0.60 | 3.60 | 4.32 |
| SOBRE PUERTAS | 2 | 4.10 | 1.10 | 9.02 |
| Subtotal |  |  |  | 94.43 |
| A DEDUCIR ETICS | -1 | 1726.08 |  | -1726.08 |
| Subtotal |  |  |  | -1726.08 |
| Subtotal acumulado |  |  |  | 1867.18 |
| Total |  |  |  | 1867.18 |

**FAY050** m Suministro y colocación de rejilla anti roedores, para arranque de fachada, incluso angular de 50 x 50 x 3 y tornillería necesaria para su soporte.
224.4 m × 27.12 (27.66 con costes indirectos) = 6206.90

| Código | Ud | Descripción | Rendimiento | Precio | Importe |
|---|---|---|---|---|---|
| mt12prs010 | m | Rejilla antirroedores. (material) | 1.05 | 13.403 | 14.07 |
| mo006 | h | Oficial 1ª montador. | 0.388 | 16.93 | 6.57 |
| mo048 | h | Ayudante montador. | 0.388 | 16 | 6.21 |
| % | % | Medios auxiliares | 1 % | 26.85 | 0.27 |
|  |  | Total |  |  | 27.12 |

| Medición | Uds. | Largo | Parcial |
|---|---|---|---|
| NORTE | 1 | 79.71 | 79.71 |
| SUR | 1 | 110.49 | 110.49 |
| ESTE | 1 | 14.60 | 14.60 |
| ACCESO 1 | 1 | 4.13 | 4.13 |
|  | 1 | 1.16 | 1.16 |
|  | 1 | 1.20 | 1.20 |
|  | 1 | 4.01 | 4.01 |
| ACCESO 2 | 1 | 4.55 | 4.55 |
|  | 1 | 4.55 | 4.55 |
| Subtotal acumulado |  |  | 224.40 |
| Total |  |  | 224.4 |

**NAF040k** m² Aislamiento por el exterior en fachada ventilada formado por panel rígido de lana de roca volcánica Ventirock Duo "ROCKWOOL" o similar, según UNE-EN 13162, no revestido de doble densidad, de 80 mm de espesor, fijado mecánicamente.
2098.81 m² × 8.87 (9.05 con costes indirectos) = 18994.23

| Código | Ud | Descripción | Rendimiento | Precio | Importe |
|---|---|---|---|---|---|
| mt16aaa020ea | Ud | Fijación mecánica para paneles aislantes de lana de roca, colocados directamente sobre la superficie soporte. (material) | 1 | 0.108 | 0.11 |
| mt16lrw030cfn | m² | Panel rígido de lana de roca volcánica Ventirock Duo "ROCKWOOL", según UNE-EN 13162, no revestido de doble densidad, de 80 mm de espesor, resistencia térmica 2,35 (m²K)/W, conductividad térmica 0,034 W/(mK), densidad 40 kg/m³, calor específico 840 J/kgK y factor de resistencia a la difusión del vapor de agua 1,3. (material) | 1.05 | 5.895 | 6.19 |
| mt16aaa030 | m | Cinta autoadhesiva para sellado de juntas. (material) | 0.44 | 0.218 | 0.10 |
| mo011 | h | Oficial 1ª construcción. | 0.075 | 16.39 | 1.23 |
| mo060 | h | Peón ordinario construcción. | 0.075 | 15.28 | 1.15 |
| % | % | Medios auxiliares | 1 % | 8.78 | 0.09 |
|  |  | Total |  |  | 8.87 |

| Medición | Uds. | Largo | Alto | Parcial |
|---|---|---|---|---|
|  | 1 | 3782.62 |  | 3782.62 |
| Subtotal |  |  |  | 3782.62 |
| LATERALES ACCESOS |  |  |  |  |
| ACC 1 | 2 | 2.99 | 3.55 | 21.23 |
| ACC 2 | 2 | 4.62 | 3.55 | 32.80 |
| Subtotal |  |  |  | 54.03 |
| A DEDUCIR ETICS | -1 | 1737.84 |  | -1737.84 |
| Subtotal |  |  |  | -1737.84 |
| Subtotal acumulado |  |  |  | 2098.81 |
| Total |  |  |  | 2098.81 |

**ZFF020** m² Rehabilitación energética de fachada, mediante aislamiento térmico por su cara exterior, con el sistema Coteterm "TEXSA MORTEROS" o similar, acabado con revestimiento decorativo Coteterm Acrylic "TEXSA MORTEROS", acabado fratasado, color.
1726.08 m² × 38.29 (39.06 con costes indirectos) = 67420.68

| Código | Ud | Descripción | Rendimiento | Precio | Importe |
|---|---|---|---|---|---|
| mt09mol010a | kg | Mortero hidráulico monocomponente Coteterm-M "TEXSA MORTEROS", fijador y endurecedor, compuesto de árido de sílice, aditivos y resinas acrílicas en polvo. (material) | 10 | 0.885 | 8.85 |
| mt09mol080a | m | Perfil de arranque de aluminio. (material) | 0.1 | 7.399 | 0.74 |
| mt09mol070a | m | Perfil de esquina de aluminio. (material) | 0.5 | 1.242 | 0.62 |
| mt16peb010c | m² | Panel rígido de poliestireno expandido (EPS), según UNE-EN 13163, de superficie lisa y mecanizado lateral recto, de 60 mm de espesor, color gris, resistencia térmica 1,65 m²K/W, conductividad térmica 0,036 W/(mK), densidad 20 kg/m³, Euroclase E de reacción al fuego, con código de designación EPS-UNE-EN 13163-L2-W2-T2-S2-P4-DS(N)2-BS170-CS(10)60-TR150. (material) | 1.1 | 5.211 | 5.73 |
| mt16aaa021a | Ud | Taco de expansión y clavo de polipropileno, con aro de estanqueidad, para fijación de placas aislantes. (material) | 6 | 0.057 | 0.34 |
| mt09mol050a | m² | Malla de fibra de vidrio Malla Coteterm "TEXSA MORTEROS", de 5x5 mm de luz, antiálcalis, de 183 a 213 g/m² y 580 a 720 micras de espesor, para refuerzo del mortero en el sistema de aislamiento por el exterior. (material) | 1.1 | 1.517 | 1.67 |
| mt09mol020a | l | Imprimación Coteterm Fondo "TEXSA MORTEROS". (material) | 0.5 | 3.724 | 1.86 |
| mt09mol030ea | kg | Revestimiento decorativo Coteterm Acrylic "TEXSA MORTEROS", acabado fratasado, color blanco. (material) | 2.5 | 2.369 | 5.92 |
| mo047 | h | Ayudante revocador. (mano de obra; 23/08/2012) | 0.381 | 16 | 6.10 |
| mo090 | h | Ayudante montador de sistemas de fachadas prefabricadas. (mano de obra; 18/12/2012) | 0.38 | 16 | 6.08 |
| % | % | Medios auxiliares | 1 % | 37.91 | 0.38 |
|  |  | Total |  |  | 38.29 |

| Medición | Uds. | Largo | Alto | Parcial |
|---|---|---|---|---|
| FACHADA SUR | 1 | 1071.89 |  | 1071.89 |
|  | 2 | 208.70 |  | 417.40 |
|  | 2 | 43.59 |  | 87.18 |
| LATERALES ACCESO | 2 | 4.29 | 19.99 | 171.51 |
| ESCALERAS NORTE P4 | 2 | 26.46 |  | 52.92 |
| A DEDUCIR HUECOS |  |  |  |  |
|  | -17 | 2.10 |  | -35.70 |
|  | -4 | 2.50 |  | -10.00 |
|  | -10 | 1.53 |  | -15.30 |
| PUERTAS ESCALERAS 2,3 | -2 | 5.00 |  | -10.00 |
| PUERTA ACCESO | -1 | 3.82 |  | -3.82 |
| Subtotal acumulado |  |  |  | 1726.08 |
| Total |  |  |  | 1726.08 |

**NAF020c** m² Aislamiento de recercado de hueco para sistema ETICS formado por panel rígido de poliestireno extruido, de superficie lisa y mecanizado lateral machihembrado, de 60 mm de espesor, resistencia a compresión >= 300 kPa, fijado mecánicamente.
192.48 m² × 12.7 (12.95 con costes indirectos) = 2492.62

| Código | Ud | Descripción | Rendimiento | Precio | Importe |
|---|---|---|---|---|---|
| mt16aaa021a | Ud | Taco de expansión y clavo de polipropileno, con aro de estanqueidad, para fijación de placas aislantes. | 6 | 0.057 | 0.34 |
| mt09mol010a | kg | Mortero hidráulico monocomponente Coteterm-M "TEXSA MORTEROS", fijador y endurecedor, compuesto de árido de sílice, aditivos y resinas acrílicas en polvo. | 3.5 | 0.885 | 3.10 |
| mt16peb010c | m² | Panel rígido de poliestireno expandido (EPS), según UNE-EN 13163, de superficie lisa y mecanizado lateral recto, de 60 mm de espesor, color gris, resistencia térmica 1,65 m²K/W, conductividad térmica 0,036 W/(mK), densidad 20 kg/m³, Euroclase E de reacción al fuego, con código de designación EPS-UNE-EN 13163-L2-W2-T2-S2-P4-DS(N)2-BS170-CS(10)60-TR150. | 1.1 | 5.211 | 5.73 |
| mo049 | h | Oficial 1ª montador de aislamientos. (mano de obra; 23/12/2012) | 0.105 | 16.39 | 1.72 |
| mo092 | h | Ayudante montador de aislamientos. (mano de obra; 23/12/2012) | 0.105 | 16 | 1.68 |
| % | % | Medios auxiliares | 1 % | 12.57 | 0.13 |
|  |  | Total |  |  | 12.7 |

| Medición | Uds. | Largo | Ancho | Parcial |
|---|---|---|---|---|
| FACHADA SUR |  |  |  |  |
| V4 | 74 | 5.80 | 0.30 | 128.76 |
| V5 | 10 | 5.30 | 0.30 | 15.90 |
| V6 | 18 | 6.20 | 0.30 | 33.48 |
| V7 | 4 | 7.00 | 0.30 | 8.40 |
| PUERTAS |  |  |  |  |
|  | 3 | 6.60 | 0.30 | 5.94 |
| Subtotal acumulado |  |  |  | 192.48 |
| Total |  |  |  | 192.48 |

**FRV010d** m Recercado de hueco en fachada ventilada de hormigon polimero o sistema ETICS formado de panel composite de aluminio lacado en color formado por dos láminas de aleación de aluminio 3005-H44, de 0,5 mm, desarrollo 35 cm.
1379.76 m × 23.58 (24.05 con costes indirectos) = 33183.23
Recercado de hueco en fachada ventilada de hormigon polimero o sistema ETICS, formado de panel composite de aluminio lacado en color formado por dos láminas de aleación de aluminio 3005-H44, de 0,5 mm, desarrollo 35 cm.

| Código | Ud | Descripción | Rendimiento | Precio | Importe |
|---|---|---|---|---|---|
| mt09moe010a | m³ | Mortero de cemento CEM II/B-P 32,5 N, hidrófugo, tipo M-5, confeccionado en obra con 250 kg/m³ de cemento y una proporción en volumen 1/6. (material) | 0.009 | 49.951 | 0.45 |
| mt20wwa010 | kg | Adhesivo resina epoxi. (material) | 0.38 | 4.687 | 1.78 |
| mt12prs010ePF | m² | Panel composite "STRUGAL", con DIT del Instituto Eduardo Torroja nº 553/10, de 540x1220x4 mm, formado por dos láminas de aleación de aluminio 3005-H44, de 0,5 mm de espesor, con lacado exterior color Silver Metallic, unidas por un núcleo de resinas termoplásticas, de 3 mm de espesor, colocado con modulación vertical, mediante sistema STB-Remachado de fijación vista, con remaches sobre una subestructura de aluminio; incluso p/p de montantes realizados con perfilería Omega SCH-1-59, anclajes SCH-2 para fijación de los montantes al paramento y perfil travesaño de unión entre montantes SCR-3, que forman la subestructura sobre la que se fijan los paneles. (material) | 0.35 | 23.959 | 8.39 |
| mt20wwa021 | m | Sellado con adhesivo en frío especial para metales. (material) | 2.8 | 0.793 | 2.22 |
| mo018 | h | Oficial 1ª aplicador de láminas impermeabilizantes. | 0.332 | 16.39 | 5.44 |
| mo104 | h | Peón ordinario construcción. | 0.332 | 15.28 | 5.07 |
| % | % | Medios auxiliares | 1 % | 23.35 | 0.23 |
|  |  | Total |  |  | 23.58 |

| Medición | Uds. | Largo | Parcial |
|---|---|---|---|
| FACHADA NORTE | 54 | 7.40 | 399.60 |
|  | 15 | 6.30 | 94.50 |
|  | 28 | 5.90 | 165.20 |
| PUERTA | 1 | 7.51 | 7.51 |
| FACHADA SUR | 74 | 5.80 | 429.20 |
|  | 18 | 6.20 | 111.60 |
|  | 4 | 7.00 | 28.00 |
|  | 10 | 5.30 | 53.00 |
| PUERTAS | 2 | 6.61 | 13.22 |
|  | 1 | 6.13 | 6.13 |
| FACHADA ESTE - OESTE | 7 | 5.90 | 41.30 |
|  | 3 | 6.30 | 18.90 |
|  | 2 | 5.80 | 11.60 |
| Subtotal acumulado |  |  | 1379.76 |
| Total |  |  | 1379.76 |

**EAC010** m Cargadero de perfil de acero S275JR, laminado en caliente, formado por pieza simple de la serie L 90x10, galvanizado en caliente, para formación de dintel.
17.55 m × 43.89 (44.77 con costes indirectos) = 785.71

| Código | Ud | Descripción | Rendimiento | Precio | Importe |
|---|---|---|---|---|---|
| mt07ala140g | m | Perfil de acero UNE-EN 10025 S275JR, serie L 90x10, laminado en caliente, con recubrimiento galvanizado, para aplicaciones estructurales. Elaborado en taller y colocado en obra. (material) | 1 | 12.888 | 12.89 |
| mt07ala011b | kg | Pletina de acero laminado UNE-EN 10025 S275JR, en perfil plano laminado en caliente, para aplicaciones estructurales. | 0.4 | 0.858 | 0.34 |
| mo011 | h | Oficial 1ª construcción. | 0.174 | 16.39 | 2.85 |
| mo060 | h | Peón ordinario construcción. | 0.174 | 15.28 | 2.66 |
| D01OA330 | M3 | APERT. MECH. FÁB. L. MAC. C/M. ELÉC. | 0.06 | 412.03 | 24.72 |
| % | % | Medios auxiliares | 1 % | 43.46 | 0.43 |
|  |  | Total |  |  | 43.89 |

| Medición | Uds. | Largo | Parcial |
|---|---|---|---|
| ACCESO 1 | 1 | 2.86 | 2.86 |
|  | 1 | 3.03 | 3.03 |
|  | 1 | 2.66 | 2.66 |
| ACCESO 2 | 2 | 4.50 | 9.00 |
| Subtotal acumulado |  |  | 17.55 |
| Total |  |  | 17.55 |

**EAS005b** Ud Placa de anclaje de acero S275JR en perfil plano, de 250x250 mm y espesor 15 mm, con 4 pernos soldados, de acero corrugado UNE-EN 10080 B 500 S de 12 mm de diámetro y 50 cm de longitud total.
7 Ud × 14.42 (14.71 con costes indirectos) = 102.97

| Código | Ud | Descripción | Rendimiento | Precio | Importe |
|---|---|---|---|---|---|
| mt07ala011b | kg | Pletina de acero laminado UNE-EN 10025 S275JR, en perfil plano laminado en caliente, para aplicaciones estructurales. | 7.359 | 0.858 | 6.31 |
| mt07aco010c | kg | Acero en barras corrugadas, UNE-EN 10080 B 500 S, elaborado en taller y colocado en obra, diámetros varios. | 1.775 | 0.75 | 1.33 |
| mo012 | h | Oficial 1ª montador de estructura metálica. | 0.205 | 16.39 | 3.36 |
| mo033 | h | Ayudante montador de estructura metálica. | 0.205 | 16 | 3.28 |
| % | % | Medios auxiliares | 1 % | 14.28 | 0.14 |
|  |  | Total |  |  | 14.42 |

| Medición | Uds. | Parcial |
|---|---|---|
| ACCESO 1 | 4 | 4.00 |
| ACCESO 2 | 3 | 3.00 |
| Subtotal acumulado |  | 7.00 |
| Total |  | 7 |

**EAS010c** kg Acero S275JR en soportes, con piezas simples de perfiles laminados en caliente de las series IPN, IPE, UPN, HEA, HEB o HEM con uniones soldadas.
1073.52 kg × 1.36 (1.39 con costes indirectos) = 1492.19

| Código | Ud | Descripción | Rendimiento | Precio | Importe |
|---|---|---|---|---|---|
| mt07ala010b | kg | Acero laminado UNE-EN 10025 S275JR, en perfiles laminados en caliente, piezas simples, para aplicaciones estructurales. | 1.05 | 0.795 | 0.83 |
| mt27pfi010 | l | Imprimación de secado rápido, formulada con resinas alquídicas modificadas y fosfato de zinc. | 0.05 | 3.985 | 0.20 |
| mo012 | h | Oficial 1ª montador de estructura metálica. | 0.007 | 16.39 | 0.11 |
| mo033 | h | Ayudante montador de estructura metálica. | 0.013 | 16 | 0.21 |
| % | % | Medios auxiliares | 1 % | 1.35 | 0.01 |
|  |  | Total |  |  | 1.36 |

| Medición | Uds. | Largo | Ancho | Parcial |
|---|---|---|---|---|
| fórmula: a*b*c | 4 | 3.60 | 42.60 | 613.44 |
| fórmula: a*b*c | 3 | 3.60 | 42.60 | 460.08 |
| Subtotal acumulado |  |  |  | 1073.52 |
| Total |  |  |  | 1073.52 |

**FFZ010e** m² Hoja exterior de cerramiento de fachada, de 1/2 pie de espesor de fábrica, de ladrillo cerámico perforado para revestir, 24x11,5x10 cm, recibida con mortero de cemento M-5.
274.44 m² × 10.68 (10.89 con costes indirectos) = 2988.65

| Medición | Uds. | Largo | Alto | Parcial |
|---|---|---|---|---|
| NUCLEO ASEOS |  |  |  |  |
| PB.1 | 1 | 5.95 | 1.80 | 10.71 |
|  | 1 | 3.90 | 1.80 | 7.02 |
|  | 1 | 3.96 | 1.80 | 7.13 |
|  | 1 | 3.90 | 1.80 | 7.02 |
|  | 1 | 3.90 | 1.80 | 7.02 |
| APOYO ESCLAERA 1 | 1 | 2.75 | 3.60 | 9.90 |
| Subtotal |  |  |  | 48.80 |
| P1.1 | 1 | 38.90 |  | 38.90 |
| APOYO ESCLAERA 1 | 1 | 2.75 | 3.60 | 9.90 |
| Subtotal |  |  |  | 48.80 |
| P2.1 | 1 | 38.90 |  | 38.90 |
| APOYO ESCLAERA 1 | 1 | 2.75 | 3.60 | 9.90 |
| Subtotal |  |  |  | 48.80 |
| P3.1 | 1 | 38.90 |  | 38.90 |
| APOYO ESCLAERA 1 | 1 | 2.75 | 3.60 | 9.90 |
| Subtotal |  |  |  | 48.80 |
| P4 | 1 | 5.95 | 3.35 | 19.93 |
|  | 1 | 3.90 | 3.35 | 13.07 |
|  | 1 | 3.96 | 3.35 | 13.27 |
|  | 1 | 3.90 | 3.35 | 13.07 |
|  | 1 | 5.94 | 3.35 | 19.90 |
| Subtotal |  |  |  | 79.24 |
| Subtotal acumulado |  |  |  | 274.44 |
| Total |  |  |  | 274.44 |

**FFR010** m² Hoja interior de cerramiento de fachada de 7 cm de espesor, de fábrica de ladrillo cerámico hueco doble, para revestir, 24x11x7 cm, recibida con mortero de cemento M-5.
274.44 m² × 8.7 (8.87 con costes indirectos) = 2434.28

| Código | Ud | Descripción | Rendimiento | Precio | Importe |
|---|---|---|---|---|---|
| mt04lsc010b | Ud | Ladrillo cerámico hueco doble, para revestir, 24x11x7 cm, según UNE-EN 771-1. | 35.7 | 0.027 | 0.96 |
| mt09mor010c | m³ | Mortero de cemento CEM II/B-P 32,5 N tipo M-5, confeccionado en obra con 250 kg/m³ de cemento y una proporción en volumen 1/6. | 0.009 | 59.612 | 0.54 |
| mo019 | h | Oficial 1ª yesero. | 0.296 | 16.39 | 4.85 |
| mo105 | h | Peón ordinario construcción en trabajos de albañilería. | 0.148 | 15.28 | 2.26 |
| % | % | Medios auxiliares | 1 % | 8.61 | 0.09 |
|  |  | Total |  |  | 8.7 |

**RPE010d** m² Enfoscado de cemento, maestreado, aplicado sobre un paramento vertical exterior, acabado superficial fratasado, con mortero de cemento M-5, previa colocación de malla antiálcalis en cambios de material y en los frentes de forjado.
274.44 m² × 10.34 (10.55 con costes indirectos) = 2895.34

| Código | Ud | Descripción | Rendimiento | Precio | Importe |
|---|---|---|---|---|---|
| mt09mor010c | m³ | Mortero de cemento CEM II/B-P 32,5 N tipo M-5, confeccionado en obra con 250 kg/m³ de cemento y una proporción en volumen 1/6. | 0.015 | 59.612 | 0.89 |
| mt09var030aaa | m² | Malla de fibra de vidrio tejida, con impregnación de PVC, de 10x10 mm de luz, antiálcalis, de 115 a 125 g/m² y 500 µ de espesor, para armar revocos tradicionales, enfoscados y morteros. | 0.21 | 1.05 | 0.22 |
| mo011 | h | Oficial 1ª construcción. | 0.378 | 16.39 | 6.20 |
| mo060 | h | Peón ordinario construcción. | 0.192 | 15.28 | 2.93 |
| % | % | Medios auxiliares | 1 % | 10.24 | 0.10 |
|  |  | Total |  |  | 10.34 |

| Medición | Uds. | Largo | Parcial |
|---|---|---|---|
| repos facha nucleo aseos | 1 | 274.44 | 274.44 |
| Total |  |  | 274.44 |

**FAR010b** m² Hoja interior en cerramiento de fachada ventilada de 1/2 pie de espesor, de fábrica de ladrillo cerámico perforado para revestir, 24x11,5x10 cm, recibida con mortero de cemento M-5.
146.6 m² × 10.37 (10.58 con costes indirectos) = 1551.03

| Código | Ud | Descripción | Rendimiento | Precio | Importe |
|---|---|---|---|---|---|
| mt04lps010b | Ud | Ladrillo cerámico perforado para revestir, 24x11,5x10 cm, según UNE-EN 771-1. | 38.85 | 0.04 | 1.55 |
| mt09mor010c | m³ | Mortero de cemento CEM II/B-P 32,5 N tipo M-5, confeccionado en obra con 250 kg/m³ de cemento y una proporción en volumen 1/6. | 0.017 | 59.612 | 1.01 |
| mt08adt010 | kg | Aditivo hidrófugo para impermeabilización de morteros. | 0.017 | 0.735 | 0.01 |
| mt07vau010a | m | Vigueta pretensada, T-18, Lmedia = <4 m, según UNE-EN 15037-1. | 0.18 | 2.667 | 0.48 |
| mt18bdb010 | m² | Baldosa cerámica de baldosín catalán, acabado mate o natural, 8,00 €/m², según UNE-EN 14411. | 0.015 | 7.648 | 0.11 |
| mo011 | h | Oficial 1ª construcción. | 0.296 | 16.39 | 4.85 |
| mo060 | h | Peón ordinario construcción. | 0.148 | 15.28 | 2.26 |
| % | % | Medios auxiliares | 1 % | 10.27 | 0.10 |
|  |  | Total |  |  | 10.37 |

| Medición | Uds. | Ancho | Alto | Parcial |
|---|---|---|---|---|
| EMPRESILLADO PILARES FACH |  |  |  |  |
| PB | 14 | 0.50 | 1.80 | 12.60 |
| P1 | 14 | 0.50 | 1.80 | 12.60 |
| P2 | 14 | 0.50 | 1.80 | 12.60 |
| P3 | 14 | 0.50 | 1.80 | 12.60 |
| P4 | 14 | 0.50 | 3.60 | 25.20 |
| Subtotal |  |  |  | 75.60 |
| EMPRESILLADO PILARES MED |  |  |  |  |
| PB | 8 | 0.50 | 3.55 | 14.20 |
| P1 | 8 | 0.50 | 3.55 | 14.20 |
| P2 | 8 | 0.50 | 3.55 | 14.20 |
| P3 | 8 | 0.50 | 3.55 | 14.20 |
| P4 | 8 | 0.50 | 3.55 | 14.20 |
| Subtotal |  |  |  | 71.00 |
| Subtotal acumulado |  |  |  | 146.60 |
| Total |  |  |  | 146.6 |

**RPE011c** m² Enfoscado de cemento, a buena vista, aplicado sobre un paramento vertical interior, en el trasdós de la hoja exterior de fachada con cámara de aire, más de 3 m de altura, acabado superficial rugoso, con mortero de cemento M-5.
146.6 m² × 4.67 (4.76 con costes indirectos) = 697.82

| Código | Ud | Descripción | Rendimiento | Precio | Importe |
|---|---|---|---|---|---|
| mt09mor010c | m³ | Mortero de cemento CEM II/B-P 32,5 N tipo M-5, confeccionado en obra con 250 kg/m³ de cemento y una proporción en volumen 1/6. | 0.015 | 59.612 | 0.89 |
| mo011 | h | Oficial 1ª construcción. | 0.154 | 16.39 | 2.52 |
| mo060 | h | Peón ordinario construcción. | 0.079 | 15.28 | 1.21 |
| % | % | Medios auxiliares | 1 % | 4.62 | 0.05 |
|  |  | Total |  |  | 4.67 |

| Medición | Uds. | Largo | Parcial |
|---|---|---|---|
| REPOS CERRAM PILARES EMPRESILL | 1 | 146.60 | 146.60 |
| Total |  |  | 146.6 |

**RPE010e** m² Enfoscado de cemento, maestreado, aplicado sobre un paramento vertical exterior, acabado superficial fratasado, con mortero de cemento M-5, previa colocación de malla antiálcalis en cambios de material y en los frentes de forjado.
146.6 m² × 10.37 (10.58 con costes indirectos) = 1551.03

| Código | Ud | Descripción | Rendimiento | Precio | Importe |
|---|---|---|---|---|---|
| mt09mor010c | m³ | Mortero de cemento CEM II/B-P 32,5 N tipo M-5, confeccionado en obra con 250 kg/m³ de cemento y una proporción en volumen 1/6. | 0.015 | 59.612 | 0.89 |
| mt09var030aaa | m² | Malla de fibra de vidrio tejida, con impregnación de PVC, de 10x10 mm de luz, antiálcalis, de 115 a 125 g/m² y 500 µ de espesor, para armar revocos tradicionales, enfoscados y morteros. | 0.21 | 1.05 | 0.22 |
| mo011 | h | Oficial 1ª construcción. | 0.379 | 16.39 | 6.21 |
| mo060 | h | Peón ordinario construcción. | 0.193 | 15.28 | 2.95 |
| % | % | Medios auxiliares | 1 % | 10.27 | 0.10 |
|  |  | Total |  |  | 10.37 |

| Medición | Uds. | Largo | Parcial |
|---|---|---|---|
| REPOS CERRAM PILARES EMPRESILL | 1 | 146.60 | 146.60 |
| Total |  |  | 146.6 |

**SIR010** Ud Rótulo formado por 17 letras y 1 emblema en relieve, en aluminio lacado en color al elegir por la D.F. con 50 cm de altura y 5 cm de relieve con la tipografía corporativa y emblema de la Universidad de Jaén
1 Ud × 2568.75 (2620.13 con costes indirectos) = 2620.13

| Código | Ud | Descripción | Rendimiento | Precio | Importe |
|---|---|---|---|---|---|
| mt45rsv020e | Ud | De rótulo formado por 17 letras y 1 emblema en relieve, en aluminio lacado en color al elegir por la D.F. con 50 cm de altura y 5 cm de relieve con la tipografía corporativa y emblema de la Universidad de Jaén adheridos al soporte. Incluso elementos de fijación. (material) | 1 | 2266.094 | 2266.09 |
| mo075 | h | Ayudante montador. (mano de obra; 04/01/2013) | 15.768 | 16 | 252.29 |
| % | % | Medios auxiliares | 2 % | 2518.38 | 50.37 |
|  |  | Total |  |  | 2568.75 |

**SIR010b** Ud Rótulo formado por 17 letras y 1 emblema en relieve, en aluminio lacado en color al elegir por la D.F. con 25 cm de altura y 5 cm de relieve con la tipografía corporativa y emblema de la Universidad de Jaén
1 Ud × 1572.82 (1604.28 con costes indirectos) = 1604.28

| Código | Ud | Descripción | Rendimiento | Precio | Importe |
|---|---|---|---|---|---|
| mt45rsv030a | Ud | De rótulo formado por 17 letras y 1 emblema en relieve, en aluminio lacado en color al elegir por la D.F. con 25 cm de altura y 5 cm de relieve con la tipografía corporativa y emblema de la Universidad de Jaén. Incluso elementos de fijación. (material) | 1 | 1415.818 | 1415.82 |
| mo075 | h | Ayudante montador. | 7.885 | 16 | 126.16 |
| % | % | Medios auxiliares | 2 % | 1541.98 | 30.84 |
|  |  | Total |  |  | 1572.82 |

**NAF040** m² Aislamiento por el exterior en fachada ventilada formado por manta de lana mineral Arena, Ecovent 60 "ISOVER", según UNE-EN 13162, de 60 mm de espesor, revestido por una de sus caras con un tejido de vidrio negro (tejido Neto), fijado mecánicamente. (25/07/2012)
0 m² × 8.49 (8.66 con costes indirectos) = 0.00

| Código | Ud | Descripción | Rendimiento | Precio | Importe |
|---|---|---|---|---|---|
| mt16lvi031 | Ud | Fijación mecánica para paneles aislantes de lana de vidrio modelo Inco 10 Negro "ISOVER", para el sistema de fachada ventilada ECOVENT "ISOVER". (material; 25/07/2012) | 4 | 0.2 | 0.80 |
| mt16lvi030 | m² | Manta de lana mineral Arena, Ecovent 60 "ISOVER", según UNE-EN 13162, de 60 mm de espesor, revestido por una de sus caras con un tejido de vidrio negro (tejido Neto), resistencia térmica 1,55 (m²K)/W, conductividad térmica 0,038 W/(mK). (material; 25/07/2012) | 1.05 | 4.62 | 4.85 |
| mt16aaa030 | m | Cinta autoadhesiva para sellado de juntas. | 0.44 | 0.218 | 0.10 |
| mo011 | h | Oficial 1ª construcción. | 0.084 | 16.39 | 1.38 |
| mo060 | h | Peón ordinario construcción. | 0.084 | 15.28 | 1.28 |
| % | % | Medios auxiliares | 1 % | 8.41 | 0.08 |
|  |  | Total |  |  | 8.49 |

**FRC010** m Suministro y colocación de recercados ULMA HP o similar, con placas de hormigón polímero, recogido en el DIT nº 476R/10 y conforme con el CTE. Incluye: . Suministro de Placas de Hormigón Polímero con acabado superficial de Gealcoat. . Subestructura: perfil de apoyo continuo en "L" y angular de 50 x 50 x 3 mm. para soporte del perfil de apoyo. . Remaches y material adhesivo necesario para soporte de las placas de hormigón polímero. Ancho máximo: 35 cm. (11/12/2012)
0 m × 29.19 (29.77 con costes indirectos) = 0.00
Suministro y colocación de recercados ULMA HP o similar, con placas de hormigón polímero,
recogido en el DIT nº 476R/10 y conforme con el CTE. Incluye.
. Suministro de Placas de Hormigón Polímero con acabado superficial de Gealcoat..
. Subestructura: perfil de apoyo continuo en "L" y angular de 50 x 50 x 3 mm. para soporte
del perfil de apoyo.
. Remaches y material adhesivo necesario para soporte de las placas de hormigón
polímero.
Ancho máximo: 35 cm.

| Código | Ud | Descripción | Rendimiento | Precio | Importe |
|---|---|---|---|---|---|
| mt20rhl010aa | m | Suministro y colocación de recercados ULMA HP o similar, con placas de hormigón polímero, recogido en el DIT nº 476R/10 y conforme con el CTE. Incluye. . Suministro de Placas de Hormigón Polímero con acabado superficial de Gealcoat.. . Subestructura: perfil de apoyo continuo en "L" y angular de 50 x 50 x 3 mm. para soporte del perfil de apoyo. . Remaches y material adhesivo necesario para soporte de las placas de hormigón polímero. Ancho máximo: 35 cm. (material; 11/12/2012) | 1.1 | 20.449 | 22.49 |
| mo011 | h | Oficial 1ª construcción. | 0.202 | 16.39 | 3.31 |
| mo060 | h | Peón ordinario construcción. | 0.203 | 15.28 | 3.10 |
| % | % | Medios auxiliares | 1 % | 28.90 | 0.29 |
|  |  | Total |  |  | 29.19 |

**FAZ010** m² Sistema W384 "KNAUF" Aquapanel Outdoor (12,5+100+15+15)/400, para su uso como hoja interior de fachada ventilada, formado por entramado de estructura autoportante, preparado como soporte del revestimiento exterior de la fachada ventilada (no incluido en este precio). (23/08/2012)
0 m² × 75.92 (77.44 con costes indirectos) = 0.00

| Código | Ud | Descripción | Rendimiento | Precio | Importe |
|---|---|---|---|---|---|
| mt12pck020d | m | Banda acústica de dilatación "KNAUF" de 95 mm de anchura. (material; 07/08/2012) | 1.2 | 0.39 | 0.47 |
| mt12pak020ac | m | Canal 100/40/0,7 mm GRC 0,7 "KNAUF" de acero galvanizado, para sistema Aquapanel Outdoor. Según UNE-EN 14195. (material; 23/08/2012) | 0.7 | 3.44 | 2.41 |
| mt12pak030acb | m | Montante 100/50/0,70 mm GRC 0,70 "KNAUF" de acero galvanizado, para sistema Aquapanel Outdoor. Según UNE-EN 14195. (material; 23/08/2012) | 2.75 | 3.78 | 10.40 |
| mt12pak070 | m² | Barrera de agua Tyvek Aquapanel Outdoor "KNAUF". (material; 23/08/2012) | 1.1 | 4.06 | 4.47 |
| mt12pak010aa | m² | Placa Aquapanel Outdoor "KNAUF" 12,5x1200x2400 con alma de cemento Portland, revestida con una capa de fibra de vidrio embebida en ambas caras. (material; 23/08/2012) | 1 | 20.18 | 20.18 |
| mt12pak040b | Ud | Tornillo Aquapanel Maxi TB 39 mm "KNAUF". (material; 23/08/2012) | 20 | 0.07 | 1.40 |
| mt12psg220 | Ud | Fijación compuesta por taco y tornillo 5x27. (material) | 1.6 | 0.049 | 0.08 |
| mt16lra010afa | m² | Panel rígido de lana de roca volcánica, según UNE-EN 13162, no revestido, de 80 mm de espesor, resistencia térmica 2,25 (m²K)/W, conductividad térmica 0,035 W/(mK). (material; 23/08/2012) | 1 | 12.12 | 12.12 |
| mt12ppk010ab | m² | Placa de yeso laminado A / UNE-EN 520 - 1200 / longitud / 15 / borde afinado, Standard "KNAUF". (material) | 1 | 5.858 | 5.86 |
| mt12ppk010bb | m² | Placa de yeso laminado BV / UNE-EN 520 - 1200 / longitud / 15 / borde afinado, Standard + Aluminio "KNAUF". (material; 23/08/2012) | 1 | 6.9 | 6.90 |
| mt12ptk010ad | Ud | Tornillo autoperforante TN "KNAUF" 3,5x25. (material) | 9 | 0.009 | 0.08 |
| mt12ptk010ag | Ud | Tornillo autoperforante TN "KNAUF" 3,5x45. (material; 21/08/2012) | 18 | 0.02 | 0.36 |
| mt12pik015 | kg | Pasta de agarre Perlfix "KNAUF", según UNE-EN 14496. (material) | 0.1 | 0.457 | 0.05 |
| mt12pik010a | kg | Pasta de juntas Jointfiller 24 H "KNAUF", según UNE-EN 13963. (material; 23/08/2012) | 0.5 | 1.01 | 0.51 |
| mt12pck010a | m | Cinta de juntas "KNAUF" de 50 mm de anchura. (material) | 1.6 | 0.028 | 0.04 |
| mt12pak060 | kg | Mortero de juntas Aquapanel "KNAUF", color gris. (material; 23/08/2012) | 0.6 | 2.09 | 1.25 |
| mt12pak050 | m | Cinta de juntas Aquapanel Outdoor "KNAUF". (material; 23/08/2012) | 2.1 | 0.44 | 0.92 |
| mo006 | h | Oficial 1ª montador. | 0.233 | 16.93 | 3.94 |
| mo048 | h | Ayudante montador. | 0.233 | 16 | 3.73 |
| % | % | Medios auxiliares | 1 % | 75.17 | 0.75 |
|  |  | Total |  |  | 75.92 |

**NAR010** m² Aislamiento térmico y revestimiento mineral de fachadas, por su cara exterior, con el sistema weber.therm Mineral "WEBER CEMARKSA", formado por una capa de mortero termoaislante weber.therm Aislone "WEBER CEMARKSA", de 20 mm de espesor y una capa de mortero monocapa Weber.pral Terra "WEBER CEMARKSA", acabado liso, color Celeste, de 10 mm de espesor. (23/08/2012)
0 m² × 21.89 (22.33 con costes indirectos) = 0.00

| Código | Ud | Descripción | Rendimiento | Precio | Importe |
|---|---|---|---|---|---|
| mt28maw010 | kg | Mortero termoaislante weber.therm Aislone "WEBER CEMARKSA", compuesto de conglomerantes hidráulicos, cargas minerales, aligerantes, fibras de vidrio de alta dispersión y aditivos especiales. (material; 23/08/2012) | 5 | 1.12 | 5.60 |
| mt28mon030 | m | Junquillo de PVC. (material) | 0.75 | 0.249 | 0.19 |
| mt28mon050 | m | Perfil de PVC rígido para formación de aristas en revestimientos de mortero monocapa. (material) | 1.25 | 0.269 | 0.34 |
| mt28moc010 | kg | Mortero monocapa Weber.pral Terra "WEBER CEMARKSA", acabado liso, color Celeste, compuesto de cemento blanco, cal, hidrófugos a base de siloxano, áridos de granulometría compensada, aditivos orgánicos y pigmentos minerales, tipo OC CSIII W2 según UNE-EN 998-1. (material; 23/08/2012) | 16 | 0.39 | 6.24 |
| mo025 | h | Oficial 1ª revocador. (mano de obra; 25/07/2012) | 0.216 | 16.39 | 3.54 |
| mo047 | h | Ayudante revocador. | 0.216 | 16 | 3.46 |
| mo058 | h | Peón especializado revocador. (mano de obra; 25/07/2012) | 0.144 | 16 | 2.30 |
| % | % | Medios auxiliares | 1 % | 21.67 | 0.22 |
|  |  | Total |  |  | 21.89 |

**FAR010b** m² Hoja interior en cerramiento de fachada ventilada de 1/2 pie de espesor, de fábrica de ladrillo cerámico perforado para revestir, 24x11,5x10 cm, recibida con mortero de cemento M-5.
0 m² × 10.37 (10.58 con costes indirectos) = 0.00

**FAY040b** m² Suministro y colocación de fachada ventilada ULMA HP o similar, con placas de hormigón polímero y sistema de fijación oculto, recogido en el DIT nº 476R/10 y conforme con el CTE. Incluye . Suministro de Placas de Hormigón Polímero con acabado superficial de GealCoat. . Subestructura primaria: Montantes en "T", y anclajes sencillos y dobles en "L" para puntos fijos y deslizantes del montante. Vuelo máximo de 150mm. . Subestructura secundaria: Perfiles de arranque y perfiles guía de junta corriente de 3 mm. de 3,6 metros de longitud. . Toda la subestructura será en aluminio de aleación 6063 y tratamiento T5. . Separadores de polyamida para juntas verticales de 3 mm. . Tornillería necesaria. Las placas están ranuradas en toda su longitud del canto superior e inferiormente, preparadas para su colocación sobre los perfilesguía. Color Textura : PIZARROSA FORMATO SEGUN DESPIECE VERTICAL. SISTEMA VERTICAL. (11/12/2012)
0 m² × 93.81 (95.69 con costes indirectos) = 0.00

| Código | Ud | Descripción | Rendimiento | Precio | Importe |
|---|---|---|---|---|---|
| mt12prt010 | m² |  | 1.05 | 75.726 | 79.51 |
| mo006 | h | Oficial 1ª montador. | 0.406 | 16.93 | 6.87 |
| mo048 | h | Ayudante montador. | 0.406 | 16 | 6.50 |
| % | % | Medios auxiliares | 1 % | 92.88 | 0.93 |
|  |  | Total |  |  | 93.81 |

**FAZ010b** m² Sistema W384 "KNAUF" Aquapanel Outdoor (12,5+75+15+15)/600, para su uso como hoja interior de fachada ventilada, formado por una estructura metálica de acero galvanizado de canales horizontales de 75/40/0,7 mm GRC 0,7 y montantes verticales de 75/50/0,70 mm GRC 0,70 con una modulación de 600 mm, sobre la que se atornillan una placa Aquapanel Outdoor de 12,5 mm de espesor desde el lado exterior y dos placas de 15 mm de espesor (una placa tipo Standard (A) y una placa tipo Standard + Aluminio (BV)) desde el lado interior, y aislamiento de panel rígido de lana de roca volcánica, según UNE-EN 13162, no revestido, de 70 mm de espesor, simplemente apoyado, en el alma y en el frente de forjado, preparado como soporte del revestimiento exterior de la fachada ventilada (no incluido en este precio). (18/12/2012)
0 m² × 75.68 (77.19 con costes indirectos) = 0.00

| Código | Ud | Descripción | Rendimiento | Precio | Importe |
|---|---|---|---|---|---|
| mt12pck020d | m | Banda acústica de dilatación "KNAUF" de 95 mm de anchura. | 1.2 | 0.39 | 0.47 |
| mt12pak020b | m | Canal 75/40/0,7 mm GRC 0,7 "KNAUF" de acero galvanizado, para sistema Aquapanel Outdoor. Según UNE-EN 14195. (material; 18/12/2012) | 0.7 | 2.86 | 2.00 |
| mt12pak030f | m | Montante 75/50/0,70 mm GRC 0,70 "KNAUF" de acero galvanizado, para sistema Aquapanel Outdoor. Según UNE-EN 14195. (material; 18/12/2012) | 2 | 3.27 | 6.54 |
| mt12pak070 | m² | Barrera de agua Tyvek Aquapanel Outdoor "KNAUF". | 1.1 | 4.06 | 4.47 |
| mt12pak010a | m² | Placa Aquapanel Outdoor "KNAUF" 12,5x1200x2400 con alma de cemento Portland, revestida con una capa de fibra de vidrio embebida en ambas caras. (material; 18/12/2012) | 1 | 21.2 | 21.20 |
| mt12pak040b | Ud | Tornillo Aquapanel Maxi TB 39 mm "KNAUF". | 20 | 0.07 | 1.40 |
| mt12psg220 | Ud | Fijación compuesta por taco y tornillo 5x27. | 1.6 | 0.049 | 0.08 |
| mt16lra010e | m² | Panel rígido de lana de roca volcánica, según UNE-EN 13162, no revestido, de 70 mm de espesor, resistencia térmica 2 (m²K)/W, conductividad térmica 0,035 W/(mK). (material; 18/12/2012) | 1 | 10.63 | 10.63 |
| mt12ppk010b | m² | Placa de yeso laminado A / UNE-EN 520 - 1200 / longitud / 15 / borde afinado, Standard "KNAUF". (material; 18/12/2012) | 1 | 4.24 | 4.24 |
| mt12ppk010e | m² | Placa de yeso laminado BV / UNE-EN 520 - 1200 / longitud / 15 / borde afinado, Standard + Aluminio "KNAUF". (material; 18/12/2012) | 1 | 7.94 | 7.94 |
| mt12ptk010ad | Ud | Tornillo autoperforante TN "KNAUF" 3,5x25. | 7 | 0.009 | 0.06 |
| mt12ptk010ag | Ud | Tornillo autoperforante TN "KNAUF" 3,5x45. | 15 | 0.02 | 0.30 |
| mt12pik015 | kg | Pasta de agarre Perlfix "KNAUF", según UNE-EN 14496. | 0.1 | 0.457 | 0.05 |
| mt12pik010a | kg | Pasta de juntas Jointfiller 24 H "KNAUF", según UNE-EN 13963. | 0.5 | 1.01 | 0.51 |
| mt12pck010a | m | Cinta de juntas "KNAUF" de 50 mm de anchura. | 1.6 | 0.028 | 0.04 |
| mt12pak060 | kg | Mortero de juntas Aquapanel "KNAUF", color gris. | 0.6 | 2.09 | 1.25 |
| mt12pak050 | m | Cinta de juntas Aquapanel Outdoor "KNAUF". | 2.1 | 0.44 | 0.92 |
| mo047 | h | Ayudante revocador. | 0.249 | 16 | 3.98 |
| mo090 | h | Ayudante montador de sistemas de fachadas prefabricadas. | 0.249 | 16 | 3.98 |
| mo048 | h | Ayudante montador. | 0.107 | 16 | 1.71 |
| mo091 | h | Ayudante montador de prefabricados interiores. (mano de obra; 18/12/2012) | 0.107 | 16 | 1.71 |
| % | % | Medios auxiliares | 3 % | 73.48 | 2.20 |
|  |  | Total |  |  | 75.68 |

**FAY050b** m² Hoja exterior de sistema de fachada ventilada, de 4 mm de espesor, de panel composite "STRUGAL", de 540x1220x4 mm, formado por dos láminas de aleación de aluminio 3005-H44, de 0,5 mm de espesor, con lacado exterior color Silver Metallic, unidas por un núcleo de resinas termoplásticas, de 3 mm de espesor, colocado con modulación vertical, mediante sistema STB-Remachado de fijación vista, con remaches sobre una subestructura de aluminio. (22/12/2012)
0 m² × 46.06 (46.98 con costes indirectos) = 0.00

| Código | Ud | Descripción | Rendimiento | Precio | Importe |
|---|---|---|---|---|---|
| mt12prs010ePF | m² |  | 1.05 | 23.959 | 25.16 |
| mo047 | h | Ayudante revocador. | 0.611 | 16 | 9.78 |
| mo090 | h | Ayudante montador de sistemas de fachadas prefabricadas. | 0.611 | 16 | 9.78 |
| % | % | Medios auxiliares | 3 % | 44.72 | 1.34 |
|  |  | Total |  |  | 46.06 |

**RPE011d** m² Enfoscado de cemento, a buena vista, aplicado sobre un paramento vertical interior, en el trasdós de la hoja exterior de fachada con cámara de aire, más de 3 m de altura, acabado superficial rugoso, con mortero de cemento hidrófugo M-5. (23/12/2012)
0 m² × 6.36 (6.49 con costes indirectos) = 0.00

| Código | Ud | Descripción | Rendimiento | Precio | Importe |
|---|---|---|---|---|---|
| mt09moe010a | m³ | Mortero de cemento CEM II/B-P 32,5 N, hidrófugo, tipo M-5, confeccionado en obra con 250 kg/m³ de cemento y una proporción en volumen 1/6. | 0.01 | 49.951 | 0.50 |
| mo018 | h | Oficial 1ª aplicador de láminas impermeabilizantes. | 0.239 | 16.39 | 3.92 |
| mo104 | h | Peón ordinario construcción. | 0.119 | 15.28 | 1.82 |
| % | % | Medios auxiliares | 2 % | 6.24 | 0.12 |
|  |  | Total |  |  | 6.36 |

**ZFF005** m² Reparación del paramento soporte para aislamiento térmico por el exterior de fachada, mediante picado de enfoscado de cemento, con martillo eléctrico y carga manual de escombros sobre camión o contenedor y posterior revestimiento con enfoscado maestreado de mortero de cemento, color gris, acabado rugoso, espesor 15 mm, armado y reforzado con malla antiálcalis en los cambios de material y en los frentes de forjado. (23/12/2012)
0 m² × 27.77 (28.33 con costes indirectos) = 0.00

| Código | Ud | Descripción | Rendimiento | Precio | Importe |
|---|---|---|---|---|---|
| mt09moe080a | kg | Mortero de cemento, color gris, compuesto de cemento, áridos seleccionados y aditivos, tipo GP CSIII W2 según UNE-EN 998-1. (material) | 22.5 | 0.11 | 2.48 |
| mt28mon040a | m² | Malla de fibra de vidrio, de 10x10 mm de luz, antiálcalis, de 200 a 250 g/m² de masa superficial y 750 a 900 micras de espesor, con 25 kp/cm² de resistencia a tracción, para armar morteros monocapa. (material) | 0.2 | 1.392 | 0.28 |
| mq05mai040 | h | Martillo eléctrico. (maquinaria; 23/12/2012) | 0.405 | 1.73 | 0.70 |
| mo104 | h | Peón ordinario construcción. | 0.472 | 15.28 | 7.21 |
| mo037 | h | Oficial 1ª revocador. (mano de obra; 23/12/2012) | 0.511 | 16.39 | 8.38 |
| mo102 | h | Peón especializado revocador. (mano de obra; 23/12/2012) | 0.511 | 16 | 8.18 |
| % | % | Medios auxiliares | 2 % | 27.23 | 0.54 |
|  |  | Total |  |  | 27.77 |

**RPE011b** m² Enfoscado de cemento, a buena vista, aplicado sobre un paramento vertical interior, en el trasdós de la hoja exterior de fachada con cámara de aire, más de 3 m de altura, acabado superficial rugoso, con mortero de cemento M-5. (23/12/2012)
0 m² × 4.67 (4.76 con costes indirectos) = 0.00

| Código | Ud | Descripción | Rendimiento | Precio | Importe |
|---|---|---|---|---|---|
| mt09mor010c | m³ | Mortero de cemento CEM II/B-P 32,5 N tipo M-5, confeccionado en obra con 250 kg/m³ de cemento y una proporción en volumen 1/6. | 0.015 | 59.612 | 0.89 |
| mo011 | h | Oficial 1ª construcción. | 0.155 | 16.39 | 2.54 |
| mo060 | h | Peón ordinario construcción. | 0.078 | 15.28 | 1.19 |
| % | % | Medios auxiliares | 1 % | 4.62 | 0.05 |
|  |  | Total |  |  | 4.67 |

**FFZ010e** m² Hoja exterior de cerramiento de fachada, de 1/2 pie de espesor de fábrica, de ladrillo cerámico perforado para revestir, 24x11,5x10 cm, recibida con mortero de cemento M-5.
0 m² × 10.68 (10.89 con costes indirectos) = 0.00

### FF Fábricas y trasdosados
Importe: 36527.8

**QTY050** m² Tablero cerámico, formado por piezas cerámicas machihembradas para revestir, 100x30x4 cm, apoyadas sobre las maestras, con una capa de regularización de mortero de cemento M-5 de 2 cm de espesor y acabado fratasado.
274.11 m² × 8.29 (8.46 con costes indirectos) = 2318.97

| Código | Ud | Descripción | Rendimiento | Precio | Importe |
|---|---|---|---|---|---|
| mt04lcg020c | Ud | Tablero cerámico hueco machihembrado para revestir, 100x30x4 cm, según UNE 67041. (material) | 3.333 | 0.227 | 0.76 |
| mt09mor010b | m³ | Mortero de cemento CEM II/B-P 32,5 N tipo M-2,5, confeccionado en obra con 200 kg/m³ de cemento y una proporción en volumen 1/8. (material) | 0.001 | 71.328 | 0.07 |
| mt09mor010c | m³ | Mortero de cemento CEM II/B-P 32,5 N tipo M-5, confeccionado en obra con 250 kg/m³ de cemento y una proporción en volumen 1/6. | 0.02 | 59.612 | 1.19 |
| mo011 | h | Oficial 1ª construcción. | 0.191 | 16.39 | 3.13 |
| mo046 | h | Ayudante construcción. | 0.191 | 16 | 3.06 |
| % | % | Medios auxiliares | 1 % | 8.21 | 0.08 |
|  |  | Total |  |  | 8.29 |

| Medición | Uds. | Largo | Parcial |
|---|---|---|---|
| FORMACION ALFEIZARES |  |  |  |
| Y COBIJADO CAMARA |  |  |  |
| P BAJA |  |  |  |
| ALZADO NORTE | 16 | 0.68 | 10.88 |
|  | 1 | 0.56 | 0.56 |
| ALZADO ESTE | 3 | 0.56 | 1.68 |
| ALZADO SUR | 16 | 0.50 | 8.00 |
|  | 2 | 0.40 | 0.80 |
|  | 1 | 1.05 | 1.05 |
| P. 1 |  |  |  |
| ALZADO NORTE | 15 | 0.82 | 12.30 |
|  | 8 | 0.50 | 4.00 |
| ALZADO ESTE | 3 | 0.50 | 1.50 |
| ALZADO SUR | 16 | 0.50 | 8.00 |
|  | 2 | 0.40 | 0.80 |
|  | 1 | 1.05 | 1.05 |
|  | 2 | 0.55 | 1.10 |
| P. 2 |  |  |  |
| ALZADO NORTE | 15 | 0.82 | 12.30 |
|  | 8 | 0.50 | 4.00 |
| ALZADO ESTE | 3 | 0.50 | 1.50 |
| ALZADO SUR | 16 | 0.50 | 8.00 |
|  | 2 | 0.40 | 0.80 |
|  | 1 | 1.05 | 1.05 |
|  | 2 | 0.55 | 1.10 |
| P. 3 |  |  |  |
| ALZADO NORTE | 15 | 0.82 | 12.30 |
|  | 8 | 0.50 | 4.00 |
| ALZADO ESTE | 3 | 0.50 | 1.50 |
| ALZADO SUR | 16 | 0.50 | 8.00 |
|  | 2 | 0.40 | 0.80 |
|  | 1 | 1.05 | 1.05 |
|  | 2 | 0.55 | 1.10 |
| ALZADO OESTE | 2 | 0.50 | 1.00 |
| P. 4 |  |  |  |
| ALZADO NORTE | 11 | 0.60 | 6.60 |
| ALZADO ESTE | 2 | 0.50 | 1.00 |
| ALZADO SUR | 16 | 0.50 | 8.00 |
|  | 2 | 0.40 | 0.80 |
|  | 1 | 1.05 | 1.05 |
|  | 2 | 0.55 | 1.10 |
| ALZADO OESTE | 2 | 0.50 | 1.00 |
| Subtotal |  |  | 129.77 |
| NIVELADO ANTG ACCESO 2 | 1 | 14.57 | 14.57 |
| Subtotal |  |  | 14.57 |
| FORMACION DINTELES |  |  |  |
| Y COBIJADO CAMARA |  |  |  |
| P BAJA |  |  |  |
| ALZADO NORTE | 16 | 0.68 | 10.88 |
|  | 1 | 0.56 | 0.56 |
| ALZADO ESTE | 3 | 0.56 | 1.68 |
| ALZADO SUR | 16 | 0.50 | 8.00 |
|  | 2 | 0.40 | 0.80 |
|  | 1 | 1.05 | 1.05 |
| P. 1 |  |  |  |
| ALZADO NORTE | 15 | 0.82 | 12.30 |
|  | 8 | 0.50 | 4.00 |
| ALZADO ESTE | 3 | 0.50 | 1.50 |
| ALZADO SUR | 16 | 0.50 | 8.00 |
|  | 2 | 0.40 | 0.80 |
|  | 1 | 1.05 | 1.05 |
|  | 2 | 0.55 | 1.10 |
| P. 2 |  |  |  |
| ALZADO NORTE | 15 | 0.82 | 12.30 |
|  | 8 | 0.50 | 4.00 |
| ALZADO ESTE | 3 | 0.50 | 1.50 |
| ALZADO SUR | 16 | 0.50 | 8.00 |
|  | 2 | 0.40 | 0.80 |
|  | 1 | 1.05 | 1.05 |
|  | 2 | 0.55 | 1.10 |
| P. 3 |  |  |  |
| ALZADO NORTE | 15 | 0.82 | 12.30 |
|  | 8 | 0.50 | 4.00 |
| ALZADO ESTE | 3 | 0.50 | 1.50 |
| ALZADO SUR | 16 | 0.50 | 8.00 |
|  | 2 | 0.40 | 0.80 |
|  | 1 | 1.05 | 1.05 |
|  | 2 | 0.55 | 1.10 |
| ALZADO OESTE | 2 | 0.50 | 1.00 |
| P. 4 |  |  |  |
| ALZADO NORTE | 11 | 0.60 | 6.60 |
| ALZADO ESTE | 2 | 0.50 | 1.00 |
| ALZADO SUR | 16 | 0.50 | 8.00 |
|  | 2 | 0.40 | 0.80 |
|  | 1 | 1.05 | 1.05 |
|  | 2 | 0.55 | 1.10 |
| ALZADO OESTE | 2 | 0.50 | 1.00 |
| Subtotal |  |  | 129.77 |
| Subtotal acumulado |  |  | 274.11 |
| Total |  |  | 274.11 |

**QTY040b** m² Formación de pendientes, con tabiques aligerados de ladrillo cerámico hueco de 24x11x9 cm recibido con mortero de cemento M-5, dispuestos cada 50 cm y con 50 cm de altura media, rematados superiormente con maestras de mortero de cemento M-5.
18.11 m² × 17.22 (17.56 con costes indirectos) = 318.01
Formación de pendientes , con tabiques aligerados de ladrillo cerámico hueco de 24x11x9 cm recibido con mortero de cemento M-5, dispuestos cada 50 cm y con 50 cm de altura media, rematados superiormente con maestras de mortero de cemento M-5.

| Código | Ud | Descripción | Rendimiento | Precio | Importe |
|---|---|---|---|---|---|
| mt04lsc010c | Ud | Ladrillo cerámico hueco doble, para revestir, 24x11x9 cm, según UNE-EN 771-1. (material) | 29 | 0.026 | 0.75 |
| mt09mor010c | m³ | Mortero de cemento CEM II/B-P 32,5 N tipo M-5, confeccionado en obra con 250 kg/m³ de cemento y una proporción en volumen 1/6. | 0.011 | 59.612 | 0.66 |
| mt13blw200 | m² | Papel kraft. para desolidarización de la unión entre tabiques aligerados y tablero cerámico machihembrado, en formación de pendientes. (material) | 0.198 | 0.142 | 0.03 |
| mo011 | h | Oficial 1ª construcción. | 0.482 | 16.39 | 7.90 |
| mo046 | h | Ayudante construcción. | 0.482 | 16 | 7.71 |
| % | % | Medios auxiliares | 1 % | 17.05 | 0.17 |
|  |  | Total |  |  | 17.22 |

| Medición | Uds. | Largo | Parcial |
|---|---|---|---|
| NIVELACION ANTIG ACC 2 | 1 | 18.11 | 18.11 |
| Total |  |  | 18.11 |

**QTY050b** m² Tablero cerámico, formado por piezas cerámicas machihembradas para revestir, 100x30x4 cm, apoyadas sobre las maestras, con una capa de regularización de mortero de cemento M-5 de 2 cm de espesor y acabado fratasado.
18.11 m² × 8.35 (8.52 con costes indirectos) = 154.30

| Código | Ud | Descripción | Rendimiento | Precio | Importe |
|---|---|---|---|---|---|
| mt04lcg020c | Ud | Tablero cerámico hueco machihembrado para revestir, 100x30x4 cm, según UNE 67041. | 3.333 | 0.227 | 0.76 |
| mt09mor010b | m³ | Mortero de cemento CEM II/B-P 32,5 N tipo M-2,5, confeccionado en obra con 200 kg/m³ de cemento y una proporción en volumen 1/8. | 0.001 | 71.328 | 0.07 |
| mt09mor010c | m³ | Mortero de cemento CEM II/B-P 32,5 N tipo M-5, confeccionado en obra con 250 kg/m³ de cemento y una proporción en volumen 1/6. | 0.02 | 59.612 | 1.19 |
| mo011 | h | Oficial 1ª construcción. | 0.193 | 16.39 | 3.16 |
| mo046 | h | Ayudante construcción. | 0.193 | 16 | 3.09 |
| % | % | Medios auxiliares | 1 % | 8.27 | 0.08 |
|  |  | Total |  |  | 8.35 |

| Medición | Uds. | Largo | Parcial |
|---|---|---|---|
| NIVELADO ANTG ACCESO 2 | 1 | 18.11 | 18.11 |
| Total |  |  | 18.11 |

**FFZ010e** m² Hoja exterior de cerramiento de fachada, de 1/2 pie de espesor de fábrica, de ladrillo cerámico perforado para revestir, 24x11,5x10 cm, recibida con mortero de cemento M-5.
138.6 m² × 10.68 (10.89 con costes indirectos) = 1509.35

| Medición | Uds. | Largo | Alto | Parcial |
|---|---|---|---|---|
| TAPADO DE HUECOS. (superf) | 1 |  | 1.00 | 1.00 |
| ZONA INFERIOR | 1 |  | 1.00 | 1.00 |
| P. BAJA | 1 |  | 1.00 | 1.00 |
| FACHADA NORTE | 16 | 0.50 | 1.00 | 8.00 |
|  | 1 | 1.80 | 1.00 | 1.80 |
| FACHADA ESTE | 3 | 0.50 | 1.00 | 1.50 |
| FACHADA SUR | 20 | 0.50 | 1.00 | 10.00 |
| P. 1 | 1 |  | 1.00 | 1.00 |
| FACHADA NORTE | 15 | 1.05 | 1.00 | 15.75 |
|  | 8 | 0.65 | 1.00 | 5.20 |
| FACHADA ESTE | 3 | 0.65 | 1.00 | 1.95 |
| FACHADA SUR | 20 | 0.50 | 1.00 | 10.00 |
| P. 2 | 1 |  | 1.00 | 1.00 |
| FACHADA NORTE | 15 | 1.05 | 1.00 | 15.75 |
|  | 8 | 0.65 | 1.00 | 5.20 |
| FACHADA ESTE | 3 | 0.65 | 1.00 | 1.95 |
|  | 1 |  | 1.00 | 1.00 |
| FACHADA SUR | 14 | 0.50 | 1.00 | 7.00 |
| P. 3 | 1 |  | 1.00 | 1.00 |
| FACHADA NORTE | 15 | 1.05 | 1.00 | 15.75 |
|  | 8 | 0.65 | 1.00 | 5.20 |
| FACHADA ESTE | 3 | 0.65 | 1.00 | 1.95 |
| FACHADA SUR | 20 | 0.50 | 1.00 | 10.00 |
| FACHADA OESTE | 3 | 0.50 | 1.00 | 1.50 |
| P. 4 | 1 |  | 1.00 | 1.00 |
| FACHADA NORTE | 11 | 0.80 | 1.00 | 8.80 |
| FACHADA ESTE | 2 | 0.65 | 1.00 | 1.30 |
| FACHADA SUR | 2 | 0.50 | 1.00 | 1.00 |
| FACHADA OESTE | 2 | 0.50 | 1.00 | 1.00 |
| Subtotal acumulado |  |  |  | 138.60 |
| Total |  |  |  | 138.6 |

**FFR010c** m² Hoja interior de cerramiento de fachada de 7 cm de espesor, de fábrica de ladrillo cerámico hueco doble, para revestir, 24x11x7 cm, recibida con mortero de cemento M-5.
138.6 m² × 8.7 (8.87 con costes indirectos) = 1229.38

| Código | Ud | Descripción | Rendimiento | Precio | Importe |
|---|---|---|---|---|---|
| mt04lsc010b | Ud | Ladrillo cerámico hueco doble, para revestir, 24x11x7 cm, según UNE-EN 771-1. | 35.7 | 0.027 | 0.96 |
| mt09mor010c | m³ | Mortero de cemento CEM II/B-P 32,5 N tipo M-5, confeccionado en obra con 250 kg/m³ de cemento y una proporción en volumen 1/6. | 0.009 | 59.612 | 0.54 |
| mo019 | h | Oficial 1ª yesero. | 0.296 | 16.39 | 4.85 |
| mo105 | h | Peón ordinario construcción en trabajos de albañilería. | 0.148 | 15.28 | 2.26 |
| % | % | Medios auxiliares | 1 % | 8.61 | 0.09 |
|  |  | Total |  |  | 8.7 |

| Medición | Uds. | Largo | Alto | Parcial |
|---|---|---|---|---|
| TAPADO DE HUECOS. (superf) | 1 |  | 1.00 | 1.00 |
| ZONA INFERIOR | 1 |  | 1.00 | 1.00 |
| P. BAJA | 1 |  | 1.00 | 1.00 |
| FACHADA NORTE | 16 | 0.50 | 1.00 | 8.00 |
|  | 1 | 1.80 | 1.00 | 1.80 |
| FACHADA ESTE | 3 | 0.50 | 1.00 | 1.50 |
| FACHADA SUR | 20 | 0.50 | 1.00 | 10.00 |
| P. 1 | 1 |  | 1.00 | 1.00 |
| FACHADA NORTE | 15 | 1.05 | 1.00 | 15.75 |
|  | 8 | 0.65 | 1.00 | 5.20 |
| FACHADA ESTE | 3 | 0.65 | 1.00 | 1.95 |
| FACHADA SUR | 20 | 0.50 | 1.00 | 10.00 |
| P. 2 | 1 |  | 1.00 | 1.00 |
| FACHADA NORTE | 15 | 1.05 | 1.00 | 15.75 |
|  | 8 | 0.65 | 1.00 | 5.20 |
| FACHADA ESTE | 3 | 0.65 | 1.00 | 1.95 |
|  | 1 |  | 1.00 | 1.00 |
| FACHADA SUR | 14 | 0.50 | 1.00 | 7.00 |
| P. 3 | 1 |  | 1.00 | 1.00 |
| FACHADA NORTE | 15 | 1.05 | 1.00 | 15.75 |
|  | 8 | 0.65 | 1.00 | 5.20 |
| FACHADA ESTE | 3 | 0.65 | 1.00 | 1.95 |
| FACHADA SUR | 20 | 0.50 | 1.00 | 10.00 |
| FACHADA OESTE | 3 | 0.50 | 1.00 | 1.50 |
| P. 4 | 1 |  | 1.00 | 1.00 |
| FACHADA NORTE | 11 | 0.80 | 1.00 | 8.80 |
| FACHADA ESTE | 2 | 0.65 | 1.00 | 1.30 |
| FACHADA SUR | 2 | 0.50 | 1.00 | 1.00 |
| FACHADA OESTE | 2 | 0.50 | 1.00 | 1.00 |
| Subtotal acumulado |  |  |  | 138.60 |
| Total |  |  |  | 138.6 |

**DFF021** m² Apertura de hueco en hoja exterior de cerramiento de fachada, de fábrica revestida, formada por ladrillo hueco doble de 7/9 cm de espesor, con medios manuales, y carga manual de escombros sobre camión o contenedor.
251.2 m² × 3.33 (3.4 con costes indirectos) = 854.08

| Código | Ud | Descripción | Rendimiento | Precio | Importe |
|---|---|---|---|---|---|
| mo060 | h | Peón ordinario construcción. | 0.216 | 15.28 | 3.30 |
| % | % | Medios auxiliares | 1 % | 3.30 | 0.03 |
|  |  | Total |  |  | 3.33 |

| Medición | Uds. | Largo | Parcial |
|---|---|---|---|
| TAPADO DE HUECOS. (sup) |  |  |  |
| ZONA INFERIOR |  |  |  |
| P. BAJA |  |  |  |
| FACHADA NORTE | 17 | 1.15 | 19.55 |
| FACHADA ESTE | 3 | 1.15 | 3.45 |
| FACHADA SUR | 13 | 1.25 | 16.25 |
| ACC. ESCALERAS 1-3 | 2 | 1.60 | 3.20 |
| ACC. POSTERIOR | 1 | 2.20 | 2.20 |
| P.1 |  |  |  |
| FACHADA NORTE | 15 | 2.10 | 31.50 |
|  | 8 | 1.25 | 10.00 |
| FACHADA ESTE | 3 | 1.25 | 3.75 |
| FACHADA SUR | 13 | 1.25 | 16.25 |
| ACC ESC 1-3 | 2 | 1.55 | 3.10 |
| P2 |  |  |  |
| FACHADA NORTE | 15 | 2.10 | 31.50 |
|  | 8 | 1.25 | 10.00 |
| FACHADA ESTE | 3 | 1.25 | 3.75 |
| FACHADA SUR | 15 | 1.25 | 18.75 |
| ACC ESC 1-3 | 2 | 1.55 | 3.10 |
| P3 |  |  |  |
| FACHADA NORTE | 15 | 2.10 | 31.50 |
|  | 8 | 1.25 | 10.00 |
| FACHADA ESTE | 2 | 1.25 | 2.50 |
| FACHADA SUR | 15 | 1.25 | 18.75 |
| ACC ESC 1-3 | 2 | 1.55 | 3.10 |
| P4 |  |  |  |
| FACHADA NORTE | 11 | 0.50 | 5.50 |
| FACHADA SUR | 2 | 0.50 | 1.00 |
| FACHADA OESTE | 2 | 1.25 | 2.50 |
| Subtotal acumulado |  |  | 251.20 |
| Total |  |  | 251.2 |

**FFZ010e** m² Hoja exterior de cerramiento de fachada, de 1/2 pie de espesor de fábrica, de ladrillo cerámico perforado para revestir, 24x11,5x10 cm, recibida con mortero de cemento M-5.
162.4 m² × 10.68 (10.89 con costes indirectos) = 1768.54

| Medición | Uds. | Largo | Parcial |
|---|---|---|---|
| TAPADO DE HUECOS. (sup) |  |  |  |
| ZONA SUPERIOR |  |  |  |
| P. BAJA |  |  |  |
| FACHADA NORTE | 17 | 0.90 | 15.30 |
| FACHADA ESTE | 3 | 0.90 | 2.70 |
| FACHADA SUR | 13 | 0.90 | 11.70 |
| ACC. ESCALERAS 2-3 | 2 | 1.60 | 3.20 |
| ACC. POSTERIOR | 1 | 2.20 | 2.20 |
| P.1 |  |  |  |
| FACHADA NORTE | 15 | 1.15 | 17.25 |
|  | 8 | 0.75 | 6.00 |
| FACHADA ESTE | 3 | 0.75 | 2.25 |
| FACHADA SUR | 13 | 0.75 | 9.75 |
| ACC ESC 1-3 | 2 | 1.55 | 3.10 |
| P2 |  |  |  |
| FACHADA NORTE | 15 | 1.15 | 17.25 |
|  | 8 | 0.75 | 6.00 |
| FACHADA ESTE | 3 | 0.75 | 2.25 |
| FACHADA SUR | 15 | 0.75 | 11.25 |
| ACC ESC 1-3 | 2 | 1.55 | 3.10 |
| P3 |  |  |  |
| FACHADA NORTE | 15 | 1.15 | 17.25 |
|  | 8 | 0.75 | 6.00 |
| FACHADA ESTE | 2 | 1.25 | 2.50 |
| FACHADA SUR | 15 | 0.75 | 11.25 |
| ACC ESC 1-3 | 2 | 1.55 | 3.10 |
| P4 |  |  |  |
| FACHADA NORTE | 11 | 0.50 | 5.50 |
| FACHADA SUR | 2 | 0.50 | 1.00 |
| FACHADA OESTE | 2 | 1.25 | 2.50 |
| Subtotal acumulado |  |  | 162.40 |
| Total |  |  | 162.4 |

**FFR010d** m² Hoja interior de cerramiento de fachada de 7 cm de espesor, de fábrica de ladrillo cerámico hueco doble, para revestir, 24x11x7 cm, recibida con mortero de cemento M-5.
162.4 m² × 8.7 (8.87 con costes indirectos) = 1440.49

| Código | Ud | Descripción | Rendimiento | Precio | Importe |
|---|---|---|---|---|---|
| mt04lsc010b | Ud | Ladrillo cerámico hueco doble, para revestir, 24x11x7 cm, según UNE-EN 771-1. | 35.7 | 0.027 | 0.96 |
| mt09mor010c | m³ | Mortero de cemento CEM II/B-P 32,5 N tipo M-5, confeccionado en obra con 250 kg/m³ de cemento y una proporción en volumen 1/6. | 0.009 | 59.612 | 0.54 |
| mo019 | h | Oficial 1ª yesero. | 0.296 | 16.39 | 4.85 |
| mo105 | h | Peón ordinario construcción en trabajos de albañilería. | 0.148 | 15.28 | 2.26 |
| % | % | Medios auxiliares | 1 % | 8.61 | 0.09 |
|  |  | Total |  |  | 8.7 |

| Medición | Uds. | Largo | Parcial |
|---|---|---|---|
| TAPADO DE HUECOS. (sup) |  |  |  |
| ZONA SUPERIOR |  |  |  |
| P. BAJA |  |  |  |
| FACHADA NORTE | 17 | 0.90 | 15.30 |
| FACHADA ESTE | 3 | 0.90 | 2.70 |
| FACHADA SUR | 13 | 0.90 | 11.70 |
| ACC. ESCALERAS 2-3 | 2 | 1.60 | 3.20 |
| ACC. POSTERIOR | 1 | 2.20 | 2.20 |
| P.1 |  |  |  |
| FACHADA NORTE | 15 | 1.15 | 17.25 |
|  | 8 | 0.75 | 6.00 |
| FACHADA ESTE | 3 | 0.75 | 2.25 |
| FACHADA SUR | 13 | 0.75 | 9.75 |
| ACC ESC 1-3 | 2 | 1.55 | 3.10 |
| P2 |  |  |  |
| FACHADA NORTE | 15 | 1.15 | 17.25 |
|  | 8 | 0.75 | 6.00 |
| FACHADA ESTE | 3 | 0.75 | 2.25 |
| FACHADA SUR | 15 | 0.75 | 11.25 |
| ACC ESC 1-3 | 2 | 1.55 | 3.10 |
| P3 |  |  |  |
| FACHADA NORTE | 15 | 1.15 | 17.25 |
|  | 8 | 0.75 | 6.00 |
| FACHADA ESTE | 2 | 1.25 | 2.50 |
| FACHADA SUR | 15 | 0.75 | 11.25 |
| ACC ESC 1-3 | 2 | 1.55 | 3.10 |
| P4 |  |  |  |
| FACHADA NORTE | 11 | 0.50 | 5.50 |
| FACHADA SUR | 2 | 0.50 | 1.00 |
| FACHADA OESTE | 2 | 1.25 | 2.50 |
| Subtotal acumulado |  |  | 162.40 |
| Total |  |  | 162.4 |

**FFZ010e** m² Hoja exterior de cerramiento de fachada, de 1/2 pie de espesor de fábrica, de ladrillo cerámico perforado para revestir, 24x11,5x10 cm, recibida con mortero de cemento M-5.
159.28 m² × 10.68 (10.89 con costes indirectos) = 1734.56

| Medición | Uds. | Largo | Alto | Parcial |
|---|---|---|---|---|
| TAPADO DE HUECOS. (sup) |  |  |  |  |
| TAPADO COMPLETO |  |  |  |  |
| P. BAJA |  |  |  |  |
| FACHADA SUR |  |  |  |  |
| JUNTO. ESCALERAS 1-3 | 2 | 3.10 |  | 6.20 |
| CONEX. EDIF DEMOL | 3 | 2.25 |  | 6.75 |
| P.1 |  |  |  |  |
| FACHADA SUR |  |  |  |  |
| JUNTO ESC 1-3 | 2 | 3.10 |  | 6.20 |
| VEST CENTRAL | 1 | 2.76 | 2.00 | 5.52 |
| ASEOS | 4 | 1.95 | 2.00 | 15.60 |
| CONEX EDIF DEMOL | 4 | 2.45 |  | 9.80 |
| P2 |  |  |  |  |
| FACHADA SUR |  |  |  |  |
| ACC ESC 1-3 | 2 | 3.10 |  | 6.20 |
| VEST CENTRAL | 1 | 2.76 | 2.00 | 5.52 |
| ASEOS | 4 | 1.95 | 2.00 | 15.60 |
| CONEX EDIF DEMOL | 2 | 2.76 |  | 5.52 |
| FACHADA OESTE | 1 | 3.45 | 2.00 | 6.90 |
|  | 1 | 3.45 |  | 3.45 |
| P3 |  |  |  |  |
| FACHADA SUR |  |  |  |  |
| JUNTO ESC 1-3 | 2 | 3.10 |  | 6.20 |
| VEST CENTRAL | 1 | 2.76 | 2.00 | 5.52 |
| ASEOS | 4 | 1.95 | 2.00 | 15.60 |
| P4 |  |  |  |  |
| FACHADA SUR |  |  |  |  |
| VEST CENTRAL | 1 | 2.76 | 2.00 | 5.52 |
| ASEOS | 4 | 1.95 | 2.00 | 15.60 |
| FACHADA ESTE | 1 | 2.93 |  | 2.93 |
|  | 1 | 2.93 | 2.00 | 5.86 |
| FACHADA OESTE | 1 | 2.93 |  | 2.93 |
|  | 1 | 2.93 | 2.00 | 5.86 |
| Subtotal acumulado |  |  |  | 159.28 |
| Total |  |  |  | 159.28 |

**RPE010g** m² Enfoscado de cemento, maestreado, aplicado sobre un paramento vertical exterior, acabado superficial fratasado, con mortero de cemento M-5, previa colocación de malla antiálcalis en cambios de material y en los frentes de forjado.
460.28 m² × 10.32 (10.53 con costes indirectos) = 4846.75

| Código | Ud | Descripción | Rendimiento | Precio | Importe |
|---|---|---|---|---|---|
| mt09mor010c | m³ | Mortero de cemento CEM II/B-P 32,5 N tipo M-5, confeccionado en obra con 250 kg/m³ de cemento y una proporción en volumen 1/6. | 0.015 | 59.612 | 0.89 |
| mt09var030aaa | m² | Malla de fibra de vidrio tejida, con impregnación de PVC, de 10x10 mm de luz, antiálcalis, de 115 a 125 g/m² y 500 µ de espesor, para armar revocos tradicionales, enfoscados y morteros. | 0.21 | 1.05 | 0.22 |
| mo011 | h | Oficial 1ª construcción. | 0.377 | 16.39 | 6.18 |
| mo060 | h | Peón ordinario construcción. | 0.192 | 15.28 | 2.93 |
| % | % | Medios auxiliares | 1 % | 10.22 | 0.10 |
|  |  | Total |  |  | 10.32 |

| Medición | Uds. | Largo | Parcial |
|---|---|---|---|
| PARTIDAS TAPADO HUECOS | 1 | 138.60 | 138.60 |
|  | 1 | 162.40 | 162.40 |
|  | 1 | 159.28 | 159.28 |
| Subtotal acumulado |  |  | 460.28 |
| Total |  |  | 460.28 |

**RPE010** m² Enfoscado de cemento, a buena vista, aplicado sobre un paramento vertical exterior, acabado superficial fratasado, con mortero de cemento M-5, previa colocación de malla antiálcalis en cambios de material y en los frentes de forjado.
460.28 m² × 8.62 (8.79 con costes indirectos) = 4045.86

| Código | Ud | Descripción | Rendimiento | Precio | Importe |
|---|---|---|---|---|---|
| mt09mor010c | m³ | Mortero de cemento CEM II/B-P 32,5 N tipo M-5, confeccionado en obra con 250 kg/m³ de cemento y una proporción en volumen 1/6. | 0.015 | 59.612 | 0.89 |
| mt09var030aaa | m² | Malla de fibra de vidrio tejida, con impregnación de PVC, de 10x10 mm de luz, antiálcalis, de 115 a 125 g/m² y 500 µ de espesor, para armar revocos tradicionales, enfoscados y morteros. | 0.21 | 1.05 | 0.22 |
| mo011 | h | Oficial 1ª construcción. | 0.306 | 16.39 | 5.02 |
| mo060 | h | Peón ordinario construcción. | 0.157 | 15.28 | 2.40 |
| % | % | Medios auxiliares | 1 % | 8.53 | 0.09 |
|  |  | Total |  |  | 8.62 |

| Medición | Uds. | Largo | Parcial |
|---|---|---|---|
| PARTIDAS TAPADO HUECOS | 1 | 138.60 | 138.60 |
|  | 1 | 162.40 | 162.40 |
|  | 1 | 159.28 | 159.28 |
| Subtotal acumulado |  |  | 460.28 |
| Total |  |  | 460.28 |

**DPT021** m² Apertura de hueco en fábrica de mampostería hasta 3,5 M2 y 0.60 m. de espesor con compresor, i/ colocación previa de doble cargadero metálico manualmente, y carga manual de escombros sobre camión o contenedor.
67.16 m² × 76.66 (78.19 con costes indirectos) = 5251.24

| Código | Ud | Descripción | Rendimiento | Precio | Importe |
|---|---|---|---|---|---|
| mo060 | h | Peón ordinario construcción. | 1.889 | 15.28 | 28.86 |
| D01OA330 | M3 | APERT. MECH. FÁB. L. MAC. C/M. ELÉC. | 0.06 | 412.03 | 24.72 |
| D05AA001 | Kg | ACERO S275 EN ESTRUCTURAS | 18 | 1.24 | 22.32 |
| % | % | Medios auxiliares | 1 % | 75.90 | 0.76 |
|  |  | Total |  |  | 76.66 |

| Medición | Uds. | Largo | Alto | Parcial |
|---|---|---|---|---|
| ANTIGUO EDIF. |  |  |  |  |
| FACHADA SUR CONEX DEMOL | 13 | 2.00 |  | 26.00 |
| FACHADA SUR ALA DCHA | 4 | 2.00 |  | 8.00 |
| P. CUARTA. FACHADA NORTE | 11 | 2.00 |  | 22.00 |
| NUEVO ACCESO 2 | 1 | 3.10 | 3.60 | 11.16 |
| Subtotal acumulado |  |  |  | 67.16 |
| Total |  |  |  | 67.16 |

**PSY015e** m² Tabique múltiple W 112 "KNAUF" (15+15+48+15+15)/600 (48) LM - (4 cortafuego (DF)) EI 120 minimo, con placas de yeso laminado, sobre banda acústica "KNAUF", formado por una estructura simple, con disposición normal "N" de los montantes; aislamiento acústico mediante panel de lana mineral natural (LMN), no revestido, suministrado en rollos, Ultracoustic R "KNAUF INSULATION", de 45 mm de espesor, en el alma; 108 mm de espesor total.
28.05 m² × 41.16 (41.98 con costes indirectos) = 1177.54

| Código | Ud | Descripción | Rendimiento | Precio | Importe |
|---|---|---|---|---|---|
| mt12pck020b | m | Banda acústica de dilatación "KNAUF" de 50 mm de anchura. (material) | 1.2 | 0.199 | 0.24 |
| mt12pfk020c | m | Canal 48/30 "KNAUF" de acero galvanizado, según UNE-EN 14195. (material) | 0.7 | 0.818 | 0.57 |
| mt12pfk010c | m | Montante 48/35 "KNAUF" de acero galvanizado, según UNE-EN 14195. (material) | 2 | 1.036 | 2.07 |
| mt16lki020cba | m² | Panel de lana mineral natural (LMN), no revestido, suministrado en rollos, Ultracoustic R "KNAUF INSULATION", de 45 mm de espesor, según UNE-EN 13162, resistencia térmica 1,2 (m²K)/W, conductividad térmica 0,037 W/(mK), Euroclase A1 de reacción al fuego, con código de designación MW-EN 13162-T2-AFr5, de aplicación como aislante térmico y acústico en tabiques y trasdosados de yeso laminado, cerramientos verticales y particiones de fábrica. (material) | 1.05 | 2.567 | 2.70 |
| mt12ppk010cb | m² | Placa de yeso laminado DF / UNE-EN 520 - 1200 / longitud / 15 / borde afinado, cortafuego "KNAUF". (material) | 4.2 | 6.141 | 25.79 |
| mt12ptk010ad | Ud | Tornillo autoperforante TN "KNAUF" 3,5x25. | 13 | 0.009 | 0.12 |
| mt12ptk010af | Ud | Tornillo autoperforante TN "KNAUF" 3,5x35. (material) | 29 | 0.009 | 0.26 |
| mt12psg220 | Ud | Fijación compuesta por taco y tornillo 5x27. | 1.6 | 0.049 | 0.08 |
| mt12pik015 | kg | Pasta de agarre Perlfix "KNAUF", según UNE-EN 14496. | 0.2 | 0.457 | 0.09 |
| mt12pik010b | kg | Pasta de juntas Jointfiller F-1 GLS "KNAUF", según UNE-EN 13963. (material) | 1 | 1.04 | 1.04 |
| mt12pck010a | m | Cinta de juntas "KNAUF" de 50 mm de anchura. | 3.2 | 0.028 | 0.09 |
| mo006 | h | Oficial 1ª montador. | 0.234 | 16.93 | 3.96 |
| mo048 | h | Ayudante montador. | 0.234 | 16 | 3.74 |
| % | % | Medios auxiliares | 1 % | 40.75 | 0.41 |
|  |  | Total |  |  | 41.16 |

| Medición | Uds. | Largo | Alto | Parcial |
|---|---|---|---|---|
| HUECOS SALIDA VENTILACI'ON | 4 | 2.86 | 0.60 | 6.86 |
|  | 4 | 2.85 | 0.60 | 6.84 |
|  | 4 | 2.93 | 0.60 | 7.03 |
|  | 4 | 3.05 | 0.60 | 7.32 |
| Subtotal acumulado |  |  |  | 28.05 |
| Total |  |  |  | 28.05 |

**DFF021b** m² Apertura de hueco en hoja exterior de cerramiento de fachada, de fábrica revestida, formada por ladrillo hueco triple de 24/25 cm de espesor, con medios manuales, y carga manual de escombros sobre camión o contenedor.
45.1 m² × 11.08 (11.3 con costes indirectos) = 509.63

| Código | Ud | Descripción | Rendimiento | Precio | Importe |
|---|---|---|---|---|---|
| mo060 | h | Peón ordinario construcción. | 0.718 | 15.28 | 10.97 |
| % | % | Medios auxiliares | 1 % | 10.97 | 0.11 |
|  |  | Total |  |  | 11.08 |

| Medición | Uds. | Largo | Parcial |
|---|---|---|---|
| NÚCLEO DE ASEOS (sup) |  |  |  |
| P. BAJA |  |  |  |
| ALZADO SUR | 2 | 1.53 | 3.06 |
|  | 2 | 1.78 | 3.56 |
| P. 1 |  |  |  |
| ALZADO SUR | 2 | 1.53 | 3.06 |
|  | 2 | 1.78 | 3.56 |
| P. 2 |  |  |  |
| ALZADO SUR | 2 | 1.53 | 3.06 |
|  | 2 | 1.78 | 3.56 |
| P. 3 |  |  |  |
| ALZADO SUR | 2 | 1.53 | 3.06 |
|  | 2 | 1.78 | 3.56 |
| P4 |  |  |  |
| ALZADO SUR | 2 | 1.53 | 3.06 |
|  | 2 | 1.78 | 3.56 |
|  | 6 | 2.00 | 12.00 |
| Subtotal acumulado |  |  | 45.10 |
| Total |  |  | 45.1 |

**DEF042** m³ Apertura de mechinal en muro de fábrica revestida de ladrillo cerámico macizo con medios manuales, incluso preparación de superficie para apoyo de cargadero, y carga manual de escombros a camión o contenedor.
4.98 m³ × 326.29 (332.82 con costes indirectos) = 1657.44
Apertura de mechinal en muro de fábrica revestida de ladrillo cerámico macizo con medios manuales, incluso preparación de superficie para apoyo de cargadero y carga manual de escombros a camión o contenedor.

| Código | Ud | Descripción | Rendimiento | Precio | Importe |
|---|---|---|---|---|---|
| mo059 | h | Peón especializado construcción. | 10.295 | 16.1 | 165.75 |
| mo060 | h | Peón ordinario construcción. | 10.295 | 15.28 | 157.31 |
| % | % | Medios auxiliares | 1 % | 323.06 | 3.23 |
|  |  | Total |  |  | 326.29 |

| Medición | Uds. | Largo | Ancho | Alto | Parcial |
|---|---|---|---|---|---|
| PARA CARGADEROS |  |  |  |  |  |
| P. BAJA | 1 | 0.25 | 0.20 | 0.25 | 0.01 |
| NORTE | 34 | 0.25 | 0.20 | 0.25 | 0.43 |
| ESTE | 6 | 0.25 | 0.20 | 0.25 | 0.08 |
| SUR | 26 | 0.25 | 0.20 | 0.25 | 0.33 |
|  | 2 | 0.25 | 0.20 | 0.25 | 0.03 |
| P.1 | 1 | 0.25 | 0.20 | 0.25 | 0.01 |
| NORTE | 30 | 0.25 | 0.20 | 0.25 | 0.38 |
|  | 16 | 0.25 | 0.20 | 0.25 | 0.20 |
| ESTE | 6 | 0.25 | 0.20 | 0.25 | 0.08 |
| SUR | 2 | 0.25 | 0.20 | 0.25 | 0.03 |
|  | 26 | 0.25 | 0.20 | 0.25 | 0.33 |
|  | 4 | 0.25 | 0.20 | 0.25 | 0.05 |
|  | 4 | 0.25 | 0.20 | 0.25 | 0.05 |
| P.2 | 1 | 0.25 | 0.20 | 0.25 | 0.01 |
| NORTE | 30 | 0.25 | 0.20 | 0.25 | 0.38 |
|  | 16 | 0.25 | 0.20 | 0.25 | 0.20 |
| ESTE | 4 | 0.25 | 0.20 | 0.25 | 0.05 |
| SUR | 2 | 0.25 | 0.20 | 0.25 | 0.03 |
|  | 26 | 0.25 | 0.20 | 0.25 | 0.33 |
|  | 4 | 0.25 | 0.20 | 0.25 | 0.05 |
|  | 4 | 0.25 | 0.20 | 0.25 | 0.05 |
| OESTE | 4 | 0.25 | 0.20 | 0.25 | 0.05 |
| P.3 | 1 | 0.25 | 0.20 | 0.25 | 0.01 |
| NORTE | 30 | 0.25 | 0.20 | 0.25 | 0.38 |
|  | 16 | 0.25 | 0.20 | 0.25 | 0.20 |
| ESTE | 4 | 0.25 | 0.20 | 0.25 | 0.05 |
| SUR | 2 | 0.25 | 0.20 | 0.25 | 0.03 |
|  | 26 | 0.25 | 0.20 | 0.25 | 0.33 |
|  | 4 | 0.25 | 0.20 | 0.25 | 0.05 |
|  | 4 | 0.25 | 0.20 | 0.25 | 0.05 |
| P.4 | 1 | 0.25 | 0.20 | 0.25 | 0.01 |
| NORTE | 22 | 0.25 | 0.20 | 0.25 | 0.28 |
| ESTE | 4 | 0.25 | 0.20 | 0.25 | 0.05 |
| SUR | 2 | 0.25 | 0.20 | 0.25 | 0.03 |
|  | 16 | 0.25 | 0.20 | 0.25 | 0.20 |
|  | 4 | 0.25 | 0.20 | 0.25 | 0.05 |
|  | 4 | 0.25 | 0.20 | 0.25 | 0.05 |
| OESTE | 4 | 0.25 | 0.20 | 0.25 | 0.05 |
| Subtotal acumulado |  |  |  |  | 4.98 |
| Total |  |  |  |  | 4.98 |

**EAC020b** m Cargadero de perfil de acero S275JR, laminado en caliente, formado por pieza compuesta con dos perfiles de la serie L 50.5 y pletinas metálicas 30.10.0,5 cm, con un peso de 10 kg/m, con capa de imprimación anticorrosiva, en dintel de fábrica de ladrillo.
409.5 m × 11.23 (11.45 con costes indirectos) = 4688.78

| Código | Ud | Descripción | Rendimiento | Precio | Importe |
|---|---|---|---|---|---|
| mt07ala200c | kg | Perfil de acero UNE-EN 10025 S275JR, de las series IPN, IPE, HEB, HEA, HEM, UPN, L, LD y T, laminado en caliente, para aplicaciones estructurales. Elaborado en taller y colocado en obra. (material) | 10 | 0.763 | 7.63 |
| mt27pfi010 | l | Imprimación de secado rápido, formulada con resinas alquídicas modificadas y fosfato de zinc. | 0.08 | 3.985 | 0.32 |
| mq08sol020 | h | Equipo y elementos auxiliares para soldadura eléctrica. | 0.109 | 2.425 | 0.26 |
| mo042 | h | Oficial 1ª montador de estructura metálica. (mano de obra; 08/01/2013) | 0.114 | 16.39 | 1.87 |
| mo085 | h | Ayudante montador de estructura metálica. (mano de obra; 08/01/2013) | 0.065 | 16 | 1.04 |
| % | % | Medios auxiliares | 1 % | 11.12 | 0.11 |
|  |  | Total |  |  | 11.23 |

| Medición | Uds. | Largo | Parcial |
|---|---|---|---|
| P. BAJA |  |  |  |
| NORTE | 17 | 1.90 | 32.30 |
| ESTE | 3 | 1.90 | 5.70 |
| SUR | 17 | 1.65 | 28.05 |
| ACCESOS | 3 | 2.50 | 7.50 |
| P.1 |  |  |  |
| NORTE | 15 | 2.40 | 36.00 |
|  | 8 | 1.65 | 13.20 |
| ESTE | 3 | 1.65 | 4.95 |
| SUR | 1 | 2.50 | 2.50 |
|  | 17 | 1.65 | 28.05 |
|  | 2 | 2.50 | 5.00 |
|  | 2 | 1.25 | 2.50 |
| P.2 |  |  |  |
| NORTE | 15 | 2.40 | 36.00 |
|  | 8 | 1.65 | 13.20 |
| ESTE | 2 | 1.65 | 3.30 |
| SUR | 1 | 2.50 | 2.50 |
|  | 17 | 1.65 | 28.05 |
|  | 2 | 2.50 | 5.00 |
|  | 2 | 1.25 | 2.50 |
| OESTE | 2 | 1.65 | 3.30 |
| P.3 |  |  |  |
| NORTE | 15 | 2.40 | 36.00 |
|  | 8 | 1.65 | 13.20 |
| ESTE | 2 | 1.65 | 3.30 |
| SUR | 1 | 4.00 | 4.00 |
|  | 17 | 1.65 | 28.05 |
|  | 2 | 2.50 | 5.00 |
|  | 2 | 1.25 | 2.50 |
| P.4 |  |  |  |
| NORTE | 11 | 2.40 | 26.40 |
| ESTE | 2 | 1.65 | 3.30 |
| SUR | 1 | 2.50 | 2.50 |
|  | 9 | 1.65 | 14.85 |
|  | 2 | 2.50 | 5.00 |
|  | 2 | 1.25 | 2.50 |
| OESTE | 2 | 1.65 | 3.30 |
| Subtotal acumulado |  |  | 409.50 |
| Total |  |  | 409.5 |

**FFZ010d** m² Hoja exterior de cerramiento de fachada, de 1/2 pie de espesor de fábrica, de ladrillo cerámico perforado para revestir, 24x11,5x10 cm, recibida con mortero de cemento M-5.
127.98 m² × 13.02 (13.28 con costes indirectos) = 1699.57

| Código | Ud | Descripción | Rendimiento | Precio | Importe |
|---|---|---|---|---|---|
| mt04lps010b | Ud | Ladrillo cerámico perforado para revestir, 24x11,5x10 cm, según UNE-EN 771-1. | 38.85 | 0.04 | 1.55 |
| mt09mor010c | m³ | Mortero de cemento CEM II/B-P 32,5 N tipo M-5, confeccionado en obra con 250 kg/m³ de cemento y una proporción en volumen 1/6. | 0.017 | 59.612 | 1.01 |
| mt08adt010 | kg | Aditivo hidrófugo para impermeabilización de morteros. | 0.101 | 0.735 | 0.07 |
| mt07ala140f | m | Perfil de acero UNE-EN 10025 S275JR, serie L 80x8, laminado en caliente, con recubrimiento galvanizado, para aplicaciones estructurales. Elaborado en taller y colocado en obra. (material) | 0.18 | 9.523 | 1.71 |
| mt07ala010b | kg | Acero laminado UNE-EN 10025 S275JR, en perfiles laminados en caliente, piezas simples, para aplicaciones estructurales. | 0.25 | 0.795 | 0.20 |
| mo011 | h | Oficial 1ª construcción. | 0.347 | 16.39 | 5.69 |
| mo060 | h | Peón ordinario construcción. | 0.174 | 15.28 | 2.66 |
| % | % | Medios auxiliares | 1 % | 12.89 | 0.13 |
|  |  | Total |  |  | 13.02 |

| Medición | Uds. | Largo | Alto | Parcial |
|---|---|---|---|---|
| CASETON ESCALERA | 1 | 42.66 | 3.00 | 127.98 |
| Total |  |  |  | 127.98 |

**NAF020b** m² Aislamiento por el interior en fachada de doble hoja de fábrica para revestir formado por panel semirrígido de lana de roca volcánica Rockcalm -E- 211.999 "ROCKWOOL", según UNE-EN 13162, no revestido, de 40 mm de espesor, fijado con pelladas de adhesivo cementoso.
255.96 m² × 5.07 (5.17 con costes indirectos) = 1323.31

| Código | Ud | Descripción | Rendimiento | Precio | Importe |
|---|---|---|---|---|---|
| mt16aaa040 | m² | Repercusión de adhesivo cementoso para fijación, mediante pelladas, de paneles aislantes en paramentos verticales. (material) | 1 | 0.256 | 0.26 |
| mt16lrw030fbo | m² | Panel semirrígido de lana de roca volcánica Rockcalm -E- 211.999 "ROCKWOOL", según UNE-EN 13162, no revestido, de 40 mm de espesor, resistencia térmica 1,1 (m²K)/W, conductividad térmica 0,035 W/(mK), densidad 40 kg/m³, calor específico 840 J/kgK y factor de resistencia a la difusión del vapor de agua 1,3. (material) | 1.05 | 2.475 | 2.60 |
| mt16aaa030 | m | Cinta autoadhesiva para sellado de juntas. | 0.44 | 0.218 | 0.10 |
| mo011 | h | Oficial 1ª construcción. | 0.065 | 16.39 | 1.07 |
| mo060 | h | Peón ordinario construcción. | 0.065 | 15.28 | 0.99 |
| % | % | Medios auxiliares | 1 % | 5.02 | 0.05 |
|  |  | Total |  |  | 5.07 |

| Medición | Uds. | Largo | Alto | Parcial |
|---|---|---|---|---|
| CASETON ESCALERA 8 CM | 2 | 42.66 | 3.00 | 255.96 |
| Total |  |  |  | 255.96 |

**D05AG016** Ml CARGADERO ANGULAR L-100
0 Ml × 28.18 (28.74 con costes indirectos) = 0.00
Ml. Cargadero formado por ángulo de perfil de acero laminado L-100, en dinteles de huecos de fábrica de ladrillo, i/placas de apoyo, pintura antioxidante y acabado de pintura de esmalte, según CTE/ DB-SE-A.

| Código | Ud | Descripción | Rendimiento | Precio | Importe |
|---|---|---|---|---|---|
| U01AA007 | Hr | Oficial primera (mano de obra) | 0.2 | 14.8 | 2.96 |
| U01AA011 | Hr | Peón suelto (mano de obra) | 0.2 | 13.58 | 2.72 |
| U06JA001 | Kg | Acero laminado S275J0 (material) | 17.8 | 0.831 | 14.79 |
| U36IA010 | Lt | Minio electrolítico (material) | 0.175 | 8.975 | 1.57 |
| D05AG022 | Ud | PLACA APOYO S275 15x20x1,2 cm. | 0.8 | 6.65 | 5.32 |
| %CI | % | Costes indirectos..(s/total) | 3 % | 27.36 | 0.82 |
|  |  | Total |  |  | 28.18 |

**EPC010** m Cargadero realizado con vigueta autorresistente de hormigón pretensado T-18 de 2,25 m de longitud. (23/08/2012)
0 m × 8.89 (9.07 con costes indirectos) = 0.00
Cargadero realizado con vigueta autorresistente de hormigón pretensado t-18 de 2,25 m de longitud.

| Código | Ud | Descripción | Rendimiento | Precio | Importe |
|---|---|---|---|---|---|
| mt07vau010a | m | Vigueta pretensada, T-18, Lmedia = <4 m, según UNE-EN 15037-1. | 1 | 2.667 | 2.67 |
| mt09mor010d | m³ | Mortero de cemento CEM II/B-P 32,5 N tipo M-7,5, confeccionado en obra con 300 kg/m³ de cemento y una proporción en volumen 1/5. (material) | 0.008 | 57.501 | 0.46 |
| mo011 | h | Oficial 1ª construcción. | 0.179 | 16.39 | 2.93 |
| mo060 | h | Peón ordinario construcción. | 0.179 | 15.28 | 2.74 |
| % | % | Medios auxiliares | 1 % | 8.80 | 0.09 |
|  |  | Total |  |  | 8.89 |

**DEF041** m³ Apertura de hueco en muro de fábrica de ladrillo cerámico macizo con medios manuales, y carga manual de escombros a camión o contenedor. (23/08/2012)
0 m³ × 77.2 (78.74 con costes indirectos) = 0.00

| Código | Ud | Descripción | Rendimiento | Precio | Importe |
|---|---|---|---|---|---|
| mo059 | h | Peón especializado construcción. | 2.436 | 16.1 | 39.22 |
| mo060 | h | Peón ordinario construcción. | 2.436 | 15.28 | 37.22 |
| % | % | Medios auxiliares | 1 % | 76.44 | 0.76 |
|  |  | Total |  |  | 77.2 |

**D05AG006** Ml CHAPA DINTEL HUECO 33x0,8 cm.
0 Ml × 40.97 (41.79 con costes indirectos) = 0.00
Ml. Dintel de hueco, formado por chapa metálica de 33 cm. de ancho y 8 mm. de espesor, sujeta al forjado superíor y apoyada en los laterales, totalmente colocado, i/p.p. de pintura de minio electrolítico, según CTE/ DB-SE-A.

| Código | Ud | Descripción | Rendimiento | Precio | Importe |
|---|---|---|---|---|---|
| U01FG405 | Hr | Montaje estructura metal. (mano de obra) | 0.65 | 14.5 | 9.43 |
| U36IA010 | Lt | Minio electrolítico | 0.25 | 8.975 | 2.24 |
| U06QW004 | Kg | Chapa lam.frio 4 mm.(32Kg/m2) (material) | 4 | 1.12 | 4.48 |
| U06QW006 | Kg | Chapa lam.frio 8mm(63kg/m2) (material; 23/12/2012) | 21.82 | 1.083 | 23.63 |
| %CI | % | Costes indirectos..(s/total) | 3 % | 39.78 | 1.19 |
|  |  | Total |  |  | 40.97 |

**PSY015e** m²
0 m² × 41.16 (41.98 con costes indirectos) = 0.00

**NAF020** m² Aislamiento por el interior en fachada de doble hoja de fábrica para revestir formado por panel semirrígido de lana de roca volcánica Rockcalm -E- 211.999 "ROCKWOOL", según UNE-EN 13162, no revestido, de 40 mm de espesor, fijado con pelladas de adhesivo cementoso. (23/12/2012)
0 m² × 5.1 (5.2 con costes indirectos) = 0.00

| Código | Ud | Descripción | Rendimiento | Precio | Importe |
|---|---|---|---|---|---|
| mt16aaa040 | m² | Repercusión de adhesivo cementoso para fijación, mediante pelladas, de paneles aislantes en paramentos verticales. | 1 | 0.256 | 0.26 |
| mt16lrw030fbo | m² | Panel semirrígido de lana de roca volcánica Rockcalm -E- 211.999 "ROCKWOOL", según UNE-EN 13162, no revestido, de 40 mm de espesor, resistencia térmica 1,1 (m²K)/W, conductividad térmica 0,035 W/(mK), densidad 40 kg/m³, calor específico 840 J/kgK y factor de resistencia a la difusión del vapor de agua 1,3. | 1.05 | 2.475 | 2.60 |
| mt16aaa030 | m | Cinta autoadhesiva para sellado de juntas. | 0.44 | 0.218 | 0.10 |
| mo011 | h | Oficial 1ª construcción. | 0.066 | 16.39 | 1.08 |
| mo060 | h | Peón ordinario construcción. | 0.066 | 15.28 | 1.01 |
| % | % | Medios auxiliares | 1 % | 5.05 | 0.05 |
|  |  | Total |  |  | 5.1 |

**EAC020** m Cargadero de perfil de acero S275JR, laminado en caliente, formado por pieza compuesta de las series IPN, IPE, HEB, HEA, HEM, UPN, L, LD y T y pletinas metálicas, con un peso de 8 kg/m, galvanizado en caliente, en arranque de fábrica de ladrillo de plantas bajas, fachadas o petos. (08/01/2013)
0 m × 13.22 (13.48 con costes indirectos) = 0.00

| Código | Ud | Descripción | Rendimiento | Precio | Importe |
|---|---|---|---|---|---|
| mt07ala200d | kg | Perfil de acero UNE-EN 10025 S275JR, de las series IPN, IPE, HEB, HEA, HEM, UPN, L, LD y T, laminado en caliente, con recubrimiento galvanizado, para aplicaciones estructurales. Elaborado en taller y colocado en obra. (material; 08/01/2013) | 8 | 1.22 | 9.76 |
| mq08sol020 | h | Equipo y elementos auxiliares para soldadura eléctrica. | 0.109 | 2.425 | 0.26 |
| mo042 | h | Oficial 1ª montador de estructura metálica. | 0.115 | 16.39 | 1.88 |
| mo085 | h | Ayudante montador de estructura metálica. | 0.066 | 16 | 1.06 |
| % | % | Medios auxiliares | 2 % | 12.96 | 0.26 |
|  |  | Total |  |  | 13.22 |

**D05AG005** Ml CHAPA DINTEL HUECO 20x0,8 cm. (23/12/2012)
0 Ml × 20.71 (21.12 con costes indirectos) = 0.00
Ml. Dintel de hueco, formado por chapa metálica, reforzada con angulares; de 25 cm. de ancho y 8 mm. de espesor, sujeta al forjado superíor y apoyada en los laterales, totalmente colocado, i/p.p. de pintura anticorrosión sin plomo, según CTE/ DB-SE-A.

| Código | Ud | Descripción | Rendimiento | Precio | Importe |
|---|---|---|---|---|---|
| U01FG405 | Hr | Montaje estructura metal. | 0.336 | 14.5 | 4.87 |
| U36IA010 | Lt | Minio electrolítico | 0.15 | 8.975 | 1.35 |
| U06QW006 | Kg | Chapa lam.frio 8mm(63kg/m2) | 13 | 1.083 | 14.08 |
| %CI | % | Costes indirectos..(s/total) | 2 % | 20.30 | 0.41 |
|  |  | Total |  |  | 20.71 |

### FC Carpintería exterior
Importe: 105560.94

**FCY020j** Ud Carpintería de aluminio, lacado en color a elegir, para conformado de ventana abisagrada practicable de apertura hacia el interior, de 190x180 cm, sistema Strugal S65CS, "STRUGAL"o marca similar, formada por dos hojas, con perfilería provista de rotura de puente termico. Transmitancia termica maxima del marco Uh,m = 2,6 W/m2K. Con premarco.
54 Ud × 546.3 (557.23 con costes indirectos) = 30090.42
Carpintería de aluminio, lacado en color a elegir, para conformado de ventana abisagrada practicable de apertura hacia el interior, de 190x180 cm, sistema Strugal S65CS, "STRUGAL"o marca similar, formada por dos hojas, con perfilería provista de rotura de puente térmico. Transmitancia termica maxima del marco Uh,m = 2,6 W/m2K, y con premarco.

| Código | Ud | Descripción | Rendimiento | Precio | Importe |
|---|---|---|---|---|---|
| mt25pft040aa | m | Premarco de perfil de aluminio en bruto, para conformado de solape de 65 mm, sistema Strugal S65CS, "STRUGAL". (material) | 7.6 | 2.846 | 21.63 |
| mt25pft010a | m | Perfil de aluminio lacado en color a elegir, para conformado de marco de ventana, sistema Strugal S65CS, "STRUGAL", incluso junta central de estanqueidad, con el certificado de calidad BUREAU VERITAS BVQi que garantiza el espesor y la calidad del proceso de lacado. (material) | 7.6 | 15.239 | 115.82 |
| mt25pft015ab | m | Perfil de aluminio lacado en color a elegir, para conformado de hoja de ventana, sistema Strugal S65CS, "STRUGAL", incluso juntas de estanqueidad de la hoja y junta exterior del acristalamiento, con el certificado de calidad BUREAU VERITAS BVQi que garantiza el espesor y la calidad del proceso de lacado. (material) | 10.32 | 22.503 | 232.23 |
| mt25pft020ab | m | Perfil de aluminio lacado en color a elegir, para conformado de junquillo, sistema Strugal S65CS, "STRUGAL", incluso junta cuña de acristalamiento y parte proporcional de grapas, con el certificado de calidad BUREAU VERITAS BVQi que garantiza el espesor y la calidad del proceso de lacado. (material) | 9.56 | 2.4 | 22.94 |
| mt25pft025ab | m | Perfil de aluminio lacado en color a elegir, para conformado de inversora de doble hoja, sistema Strugal S65CS, "STRUGAL", incluso junta central de estanqueidad, con el certificado de calidad BUREAU VERITAS BVQi que garantiza el espesor y la calidad del proceso de lacado. (material) | 1.39 | 18.893 | 26.26 |
| mt15sja100 | Ud | Cartucho de masilla de silicona neutra para sellado de carpintería exterior. (material) | 0.266 | 2.363 | 0.63 |
| mt25pfx200cab | Ud | Kit compuesto por escuadras, tapas de condensación y salida de agua, y herrajes de ventana practicable de apertura hacia el interior de dos hojas. (material) | 1 | 15.829 | 15.83 |
| mo009 | h | Oficial 1ª cerrajero. | 3.213 | 16.65 | 53.50 |
| mo032 | h | Ayudante cerrajero. | 3.241 | 16.06 | 52.05 |
| % | % | Medios auxiliares | 1 % | 540.89 | 5.41 |
|  |  | Total |  |  | 546.3 |

| Medición | Uds. | Parcial |
|---|---|---|
| V1 | 54 | 54.00 |
| Total |  | 54 |

**FCY020l** Ud Carpintería de aluminio, lacado en color a elegir, para conformado de ventana abisagrada practicable de apertura hacia el interior, de 180x135 cm, sistema Strugal S65CS, "STRUGAL"o marca similar, formada por dos hojas, con perfilería provista de rotura de puente térmico, Transmitancia termica maxima del marco Uh,m = 2,6 W/m2K y con premarco.
18 Ud × 412.98 (421.24 con costes indirectos) = 7582.32
Carpintería de aluminio, lacado en color a elegir, para conformado de ventana abisagrada practicable de apertura hacia el interior "STRUGAL", de 180x135 cm, sistema Strugal S65CS, "STRUGAL"o marca similar, formada por dos hojas, con perfilería provista de rotura de puente térmico,Transmitancia termica maxima del marco Uh,m = 2,6 W/m2K y con premarco.

| Código | Ud | Descripción | Rendimiento | Precio | Importe |
|---|---|---|---|---|---|
| mt25pft040aa | m | Premarco de perfil de aluminio en bruto, para conformado de solape de 65 mm, sistema Strugal S65CS, "STRUGAL". | 6.3 | 2.846 | 17.93 |
| mt25pft010a | m | Perfil de aluminio lacado en color a elegir, para conformado de marco de ventana, sistema Strugal S65CS, "STRUGAL", incluso junta central de estanqueidad, con el certificado de calidad BUREAU VERITAS BVQi que garantiza el espesor y la calidad del proceso de lacado. | 6.3 | 15.239 | 96.01 |
| mt25pft015ab | m | Perfil de aluminio lacado en color a elegir, para conformado de hoja de ventana, sistema Strugal S65CS, "STRUGAL", incluso juntas de estanqueidad de la hoja y junta exterior del acristalamiento, con el certificado de calidad BUREAU VERITAS BVQi que garantiza el espesor y la calidad del proceso de lacado. | 8.72 | 22.503 | 196.23 |
| mt25pft020ab | m | Perfil de aluminio lacado en color a elegir, para conformado de junquillo, sistema Strugal S65CS, "STRUGAL", incluso junta cuña de acristalamiento y parte proporcional de grapas, con el certificado de calidad BUREAU VERITAS BVQi que garantiza el espesor y la calidad del proceso de lacado. | 7.96 | 2.4 | 19.10 |
| mt25pft025ab | m | Perfil de aluminio lacado en color a elegir, para conformado de inversora de doble hoja, sistema Strugal S65CS, "STRUGAL", incluso junta central de estanqueidad, con el certificado de calidad BUREAU VERITAS BVQi que garantiza el espesor y la calidad del proceso de lacado. | 1.24 | 18.893 | 23.43 |
| mt15sja100 | Ud | Cartucho de masilla de silicona neutra para sellado de carpintería exterior. | 0.221 | 2.363 | 0.52 |
| mt25pfx200cab | Ud | Kit compuesto por escuadras, tapas de condensación y salida de agua, y herrajes de ventana practicable de apertura hacia el interior de dos hojas. | 1 | 15.829 | 15.83 |
| mo009 | h | Oficial 1ª cerrajero. | 1.218 | 16.65 | 20.28 |
| mo032 | h | Ayudante cerrajero. | 1.218 | 16.06 | 19.56 |
| % | % | Medios auxiliares | 1 % | 408.89 | 4.09 |
|  |  | Total |  |  | 412.98 |

| Medición | Uds. | Parcial |
|---|---|---|
| NORTE |  |  |
| V3 | 15 | 15.00 |
| ESTE |  |  |
| V3 | 3 | 3.00 |
| Subtotal acumulado |  | 18.00 |
| Total |  | 18 |

**FCY020m** Ud Carpintería de aluminio, lacado en color a elegir, para conformado de ventana abisagrada practicable de apertura hacia el interior, de 115x180 cm, sistema Strugal S65CS, "STRUGAL"o marca similar, formada por una hoja, con perfilería provista de rotura de puente térmico, Transmitancia termica maxima del marco Uh,m = 2,6 W/m2K y con premarco.
35 Ud × 369.93 (377.33 con costes indirectos) = 13206.55

| Código | Ud | Descripción | Rendimiento | Precio | Importe |
|---|---|---|---|---|---|
| mt25pft040aa | m | Premarco de perfil de aluminio en bruto, para conformado de solape de 65 mm, sistema Strugal S65CS, "STRUGAL". | 6 | 2.846 | 17.08 |
| mt25pft010a | m | Perfil de aluminio lacado en color a elegir, para conformado de marco de ventana, sistema Strugal S65CS, "STRUGAL", incluso junta central de estanqueidad, con el certificado de calidad BUREAU VERITAS BVQi que garantiza el espesor y la calidad del proceso de lacado. | 6 | 15.239 | 91.43 |
| mt25pft015ab | m | Perfil de aluminio lacado en color a elegir, para conformado de hoja de ventana, sistema Strugal S65CS, "STRUGAL", incluso juntas de estanqueidad de la hoja y junta exterior del acristalamiento, con el certificado de calidad BUREAU VERITAS BVQi que garantiza el espesor y la calidad del proceso de lacado. | 6 | 22.503 | 135.02 |
| mt25pft020ab | m | Perfil de aluminio lacado en color a elegir, para conformado de junquillo, sistema Strugal S65CS, "STRUGAL", incluso junta cuña de acristalamiento y parte proporcional de grapas, con el certificado de calidad BUREAU VERITAS BVQi que garantiza el espesor y la calidad del proceso de lacado. | 6 | 2.4 | 14.40 |
| mt15sja100 | Ud | Cartucho de masilla de silicona neutra para sellado de carpintería exterior. | 0.203 | 2.363 | 0.48 |
| mt25pfx200caa | Ud | Kit compuesto por escuadras, tapas de condensación y salida de agua, y herrajes de ventana practicable de apertura hacia el interior de una hoja. (material) | 1 | 8.537 | 8.54 |
| mo009 | h | Oficial 1ª cerrajero. | 3.022 | 16.65 | 50.32 |
| mo032 | h | Ayudante cerrajero. | 3.051 | 16.06 | 49.00 |
| % | % | Medios auxiliares | 1 % | 366.27 | 3.66 |
|  |  | Total |  |  | 369.93 |

| Medición | Uds. | Parcial |
|---|---|---|
| NORTE |  |  |
| V2 | 28 | 28.00 |
| ESTE |  |  |
| V2 | 7 | 7.00 |
| Subtotal acumulado |  | 35.00 |
| Total |  | 35 |

**FCY020e** Ud Carpintería de aluminio, lacado color blanco, para conformado de ventana abisagrada practicable de apertura hacia el interior, de 110x180 cm, sistema Strugal S65CS, "STRUGAL", formada por una hoja, con perfilería provista de rotura de puente térmico,Transmitancia termica maxima del marco Uh,m = 2,6 W/m2K y con premarco, incluso persiana veneciana de lamas de aluminio lacado en color a elegir de la carta RAL de 25 mm, incluso accionamiento manual mediante torno..
32 Ud × 451.25 (460.28 con costes indirectos) = 14728.96
Carpintería de aluminio, lacado color blanco, para conformado de ventana abisagrada practicable de apertura hacia el interior, de 110x180 cm, sistema Strugal S65CS, "STRUGAL", formada por una hoja, con perfilería provista de rotura de puente térmico, Transmitancia termica maxima del marco Uh,m = 2,6 W/m2K y con premarco incluso persiana veneciana de lamas de aluminio lacado en color a elegir de la carta RAL de 25 mm, incluso accionamiento manual mediante torno.

| Código | Ud | Descripción | Rendimiento | Precio | Importe |
|---|---|---|---|---|---|
| mt25pft040aa | m | Premarco de perfil de aluminio en bruto, para conformado de solape de 65 mm, sistema Strugal S65CS, "STRUGAL". | 5.8 | 2.846 | 16.51 |
| mt25pft010aka | m | Perfil de aluminio lacado color blanco, para conformado de marco de ventana, sistema Strugal S65CS, "STRUGAL", incluso junta central de estanqueidad, con el certificado de calidad BUREAU VERITAS BVQi que garantiza el espesor y la calidad del proceso de lacado. (material) | 5.8 | 15.233 | 88.35 |
| mt25pft015aa | m | Perfil de aluminio lacado color blanco, para conformado de hoja de ventana, sistema Strugal S65CS, "STRUGAL", incluso juntas de estanqueidad de la hoja y junta exterior del acristalamiento, con el certificado de calidad BUREAU VERITAS BVQi que garantiza el espesor y la calidad del proceso de lacado. (material) | 5.8 | 22.499 | 130.49 |
| mt25pft020aa | m | Perfil de aluminio lacado color blanco, para conformado de junquillo, sistema Strugal S65CS, "STRUGAL", incluso junta cuña de acristalamiento y parte proporcional de grapas, con el certificado de calidad BUREAU VERITAS BVQi que garantiza el espesor y la calidad del proceso de lacado. (material) | 5.8 | 2.393 | 13.88 |
| mt15sja100 | Ud | Cartucho de masilla de silicona neutra para sellado de carpintería exterior. | 0.2 | 2.363 | 0.47 |
| mt25pfx200ea | Ud | Kit compuesto por escuadras, tapas de condensación y salida de agua, y herrajes de ventana practicable de apertura hacia el interior de una hoja. (material) | 1 | 9.462 | 9.46 |
| mt25pcs010 | m² | Persiana veneciana de lamas de aluminio lacado en color a elegir de la carta RAL de 25 mm, incluso accionamiento manual mediante torno, con maneta que orienta, sube y baja la persiana. (material) | 2.1 | 45.093 | 94.70 |
| mo016 | h | Oficial 1ª cerrajero. (mano de obra; 11/12/2012) | 2.707 | 16.65 | 45.07 |
| mo032 | h | Ayudante cerrajero. | 2.707 | 16.06 | 43.47 |
| % | % | Medios auxiliares | 2 % | 442.40 | 8.85 |
|  |  | Total |  |  | 451.25 |

| Medición | Uds. | Parcial |
|---|---|---|
| SUR |  |  |
| V4 | 32 | 32.00 |
| Subtotal acumulado |  | 32.00 |
| Total |  | 32 |

**FCY020** Ud Carpintería de aluminio, lacado en color a elegir, para conformado de ventana abisagrada practicable de apertura hacia el interior "STRUGAL", de 85x180 cm, sistema Strugal S65CS, "STRUGAL"o marca similar, formada por una hoja, con perfilería provista de rotura de puente térmico,Transmitancia termica maxima del marco Uh,m = 2,6 W/m2K y con premarco.
4 Ud × 279.41 (285 con costes indirectos) = 1140.00
Carpintería de aluminio, lacado en color a elegir, para conformado de ventana abisagrada practicable de apertura hacia el interior "STRUGAL", de 85x180 cm, sistema Strugal S65CS, "STRUGAL"o marca similar, formada por una hoja, con perfilería provista de rotura de puente térmico, Transmitancia termica maxima del marco Uh,m = 2,6 W/m2K y con premarco.

| Código | Ud | Descripción | Rendimiento | Precio | Importe |
|---|---|---|---|---|---|
| mt25pft040aa | m | Premarco de perfil de aluminio en bruto, para conformado de solape de 65 mm, sistema Strugal S65CS, "STRUGAL". | 5 | 2.846 | 14.23 |
| mt25pft010a | m | Perfil de aluminio lacado en color a elegir, para conformado de marco de ventana, sistema Strugal S65CS, "STRUGAL", incluso junta central de estanqueidad, con el certificado de calidad BUREAU VERITAS BVQi que garantiza el espesor y la calidad del proceso de lacado. | 5 | 15.239 | 76.20 |
| mt25pft015ab | m | Perfil de aluminio lacado en color a elegir, para conformado de hoja de ventana, sistema Strugal S65CS, "STRUGAL", incluso juntas de estanqueidad de la hoja y junta exterior del acristalamiento, con el certificado de calidad BUREAU VERITAS BVQi que garantiza el espesor y la calidad del proceso de lacado. | 4.81 | 22.503 | 108.24 |
| mt25pft020ab | m | Perfil de aluminio lacado en color a elegir, para conformado de junquillo, sistema Strugal S65CS, "STRUGAL", incluso junta cuña de acristalamiento y parte proporcional de grapas, con el certificado de calidad BUREAU VERITAS BVQi que garantiza el espesor y la calidad del proceso de lacado. | 4.43 | 2.4 | 10.63 |
| mt15sja100 | Ud | Cartucho de masilla de silicona neutra para sellado de carpintería exterior. | 0.175 | 2.363 | 0.41 |
| mt25pfx200caa | Ud | Kit compuesto por escuadras, tapas de condensación y salida de agua, y herrajes de ventana practicable de apertura hacia el interior de una hoja. | 1 | 8.537 | 8.54 |
| mo009 | h | Oficial 1ª cerrajero. | 1.785 | 16.65 | 29.72 |
| mo032 | h | Ayudante cerrajero. | 1.785 | 16.06 | 28.67 |
| % | % | Medios auxiliares | 1 % | 276.64 | 2.77 |
|  |  | Total |  |  | 279.41 |

| Medición | Uds. | Parcial |
|---|---|---|
| fachada sur |  |  |
| V5 | 4 | 4.00 |
| Subtotal acumulado |  | 4.00 |
| Total |  | 4 |

**FCY020h** Ud Carpintería de aluminio, lacado en color a elegir, para conformado de ventana abisagrada practicable de apertura hacia el interior , de 80x100 cm, con fijo lateral de 50 cm de ancho, sistema Strugal S65CS, "STRUGAL"o marca similar, formada por una hoja, con perfilería provista de rotura de puente térmico,Transmitancia termica maxima del marco Uh,m = 2,6 W/m2K y con premarco.
8 Ud × 368.22 (375.58 con costes indirectos) = 3004.64

| Código | Ud | Descripción | Rendimiento | Precio | Importe |
|---|---|---|---|---|---|
| mt25pft040aa | m | Premarco de perfil de aluminio en bruto, para conformado de solape de 65 mm, sistema Strugal S65CS, "STRUGAL". | 3.6 | 2.846 | 10.25 |
| mt25pft010a | m | Perfil de aluminio lacado en color a elegir, para conformado de marco de ventana, sistema Strugal S65CS, "STRUGAL", incluso junta central de estanqueidad, con el certificado de calidad BUREAU VERITAS BVQi que garantiza el espesor y la calidad del proceso de lacado. | 8.2 | 15.239 | 124.96 |
| mt25pft015ab | m | Perfil de aluminio lacado en color a elegir, para conformado de hoja de ventana, sistema Strugal S65CS, "STRUGAL", incluso juntas de estanqueidad de la hoja y junta exterior del acristalamiento, con el certificado de calidad BUREAU VERITAS BVQi que garantiza el espesor y la calidad del proceso de lacado. | 3.41 | 22.503 | 76.74 |
| mt25pft020ab | m | Perfil de aluminio lacado en color a elegir, para conformado de junquillo, sistema Strugal S65CS, "STRUGAL", incluso junta cuña de acristalamiento y parte proporcional de grapas, con el certificado de calidad BUREAU VERITAS BVQi que garantiza el espesor y la calidad del proceso de lacado. | 5.46 | 2.4 | 13.10 |
| mt25pft045ab | m | Perfil de aluminio lacado en color a elegir, para conformado de pilastra de ventana, sistema Strugal S70RP, "STRUGAL", incluso juntas centrales de estanqueidad, con el certificado de calidad BUREAU VERITAS BVQi que garantiza el espesor y la calidad del proceso de lacado. (material) | 0.95 | 14.981 | 14.23 |
| mt15sja100 | Ud | Cartucho de masilla de silicona neutra para sellado de carpintería exterior. | 0.126 | 2.363 | 0.30 |
| mt25pfx200caa | Ud | Kit compuesto por escuadras, tapas de condensación y salida de agua, y herrajes de ventana practicable de apertura hacia el interior de una hoja. | 1 | 8.537 | 8.54 |
| mo009 | h | Oficial 1ª cerrajero. | 3.575 | 16.65 | 59.52 |
| mo032 | h | Ayudante cerrajero. | 3.545 | 16.06 | 56.93 |
| % | % | Medios auxiliares | 1 % | 364.57 | 3.65 |
|  |  | Total |  |  | 368.22 |

| Medición | Uds. | Parcial |
|---|---|---|
| V6 |  |  |
| ESCALERAS 2, 3 | 2 | 2.00 |
| ESCALERA 1 | 4 | 4.00 |
| ASEOS | 2 | 2.00 |
| Subtotal acumulado |  | 8.00 |
| Total |  | 8 |

**FCY020i** Ud Carpintería de aluminio, lacado en color a elegir, para conformado de ventana abisagrada practicable de apertura hacia el interior, de 80x100 cm, S65CS, "STRUGAL"o marca similar, "STRUGAL", formada por una hoja, con perfilería provista de rotura de puente térmico, Transmitancia termica maxima del marco Uh,m = 2,6 W/m2Ky con premarco.
8 Ud × 245.79 (250.71 con costes indirectos) = 2005.68
Carpintería de aluminio, lacado en color a elegir, para conformado de ventana abisagrada practicable de apertura hacia el interior, de 80x100 cm, sistema S65CS, "STRUGAL"o marca similar, "STRUGAL", formada por una hoja, con perfilería provista de rotura de puente térmico, Transmitancia termica maxima del marco Uh,m = 2,6 W/m2K y con premarco.

| Código | Ud | Descripción | Rendimiento | Precio | Importe |
|---|---|---|---|---|---|
| mt25pft040aa | m | Premarco de perfil de aluminio en bruto, para conformado de solape de 65 mm, sistema Strugal S65CS, "STRUGAL". | 3.6 | 2.846 | 10.25 |
| mt25pft010a | m | Perfil de aluminio lacado en color a elegir, para conformado de marco de ventana, sistema Strugal S65CS, "STRUGAL", incluso junta central de estanqueidad, con el certificado de calidad BUREAU VERITAS BVQi que garantiza el espesor y la calidad del proceso de lacado. | 3.6 | 15.239 | 54.86 |
| mt25pft015ab | m | Perfil de aluminio lacado en color a elegir, para conformado de hoja de ventana, sistema Strugal S65CS, "STRUGAL", incluso juntas de estanqueidad de la hoja y junta exterior del acristalamiento, con el certificado de calidad BUREAU VERITAS BVQi que garantiza el espesor y la calidad del proceso de lacado. | 3.41 | 22.503 | 76.74 |
| mt25pft020ab | m | Perfil de aluminio lacado en color a elegir, para conformado de junquillo, sistema Strugal S65CS, "STRUGAL", incluso junta cuña de acristalamiento y parte proporcional de grapas, con el certificado de calidad BUREAU VERITAS BVQi que garantiza el espesor y la calidad del proceso de lacado. | 3.03 | 2.4 | 7.27 |
| mt15sja100 | Ud | Cartucho de masilla de silicona neutra para sellado de carpintería exterior. | 0.126 | 2.363 | 0.30 |
| mt25pfx200caa | Ud | Kit compuesto por escuadras, tapas de condensación y salida de agua, y herrajes de ventana practicable de apertura hacia el interior de una hoja. | 1 | 8.537 | 8.54 |
| mo009 | h | Oficial 1ª cerrajero. | 2.598 | 16.65 | 43.26 |
| mo032 | h | Ayudante cerrajero. | 2.624 | 16.06 | 42.14 |
| % | % | Medios auxiliares | 1 % | 243.36 | 2.43 |
|  |  | Total |  |  | 245.79 |

| Medición | Uds. | Parcial |
|---|---|---|
| V6 |  |  |
| ESCALERAS 2, 3 | 2 | 2.00 |
| ESCALERA 1 | 4 | 4.00 |
| ASEOS | 2 | 2.00 |
| Subtotal acumulado |  | 8.00 |
| Total |  | 8 |

**FCY020g** Ud Carpintería de aluminio, lacado en color a elegir, para conformado de ventana abisagrada practicable de apertura hacia el interior, de 100x100 cm, con fijo lateral de 50 cm de ancho, sistema S65CS, "STRUGAL"o marca similar, "STRUGAL", formada por una hoja, con perfilería provista de rotura de puente térmico, Transmitancia termica maxima del marco Uh,m = 2,6 W/m2K y con premarco.
1 Ud × 398.75 (406.73 con costes indirectos) = 406.73

| Código | Ud | Descripción | Rendimiento | Precio | Importe |
|---|---|---|---|---|---|
| mt25pft040aa | m | Premarco de perfil de aluminio en bruto, para conformado de solape de 65 mm, sistema Strugal S65CS, "STRUGAL". | 4 | 2.846 | 11.38 |
| mt25pft010a | m | Perfil de aluminio lacado en color a elegir, para conformado de marco de ventana, sistema Strugal S65CS, "STRUGAL", incluso junta central de estanqueidad, con el certificado de calidad BUREAU VERITAS BVQi que garantiza el espesor y la calidad del proceso de lacado. | 9 | 15.239 | 137.15 |
| mt25pft015ab | m | Perfil de aluminio lacado en color a elegir, para conformado de hoja de ventana, sistema Strugal S65CS, "STRUGAL", incluso juntas de estanqueidad de la hoja y junta exterior del acristalamiento, con el certificado de calidad BUREAU VERITAS BVQi que garantiza el espesor y la calidad del proceso de lacado. | 3.81 | 22.503 | 85.74 |
| mt25pft020ab | m | Perfil de aluminio lacado en color a elegir, para conformado de junquillo, sistema Strugal S65CS, "STRUGAL", incluso junta cuña de acristalamiento y parte proporcional de grapas, con el certificado de calidad BUREAU VERITAS BVQi que garantiza el espesor y la calidad del proceso de lacado. | 5.86 | 2.4 | 14.06 |
| mt25pft045ab | m | Perfil de aluminio lacado en color a elegir, para conformado de pilastra de ventana, sistema Strugal S70RP, "STRUGAL", incluso juntas centrales de estanqueidad, con el certificado de calidad BUREAU VERITAS BVQi que garantiza el espesor y la calidad del proceso de lacado. | 0.95 | 14.981 | 14.23 |
| mt15sja100 | Ud | Cartucho de masilla de silicona neutra para sellado de carpintería exterior. | 0.14 | 2.363 | 0.33 |
| mt25pfx200caa | Ud | Kit compuesto por escuadras, tapas de condensación y salida de agua, y herrajes de ventana practicable de apertura hacia el interior de una hoja. | 1 | 8.537 | 8.54 |
| mo009 | h | Oficial 1ª cerrajero. | 3.785 | 16.65 | 63.02 |
| mo032 | h | Ayudante cerrajero. | 3.757 | 16.06 | 60.34 |
| % | % | Medios auxiliares | 1 % | 394.79 | 3.95 |
|  |  | Total |  |  | 398.75 |

| Medición | Uds. | Parcial |
|---|---|---|
| V7 | 1 | 1.00 |
| Total |  | 1 |

**FCY020f** Ud Carpintería de aluminio, lacado en color a elegir, para conformado de ventana abisagrada practicable de apertura hacia el interior, de 100x100 cm, sistema S65CS, "STRUGAL"o marca similar, "STRUGAL", formada por una hoja, con perfilería provista de rotura de puente térmico, Transmitancia termica maxima del marco Uh,m = 2,6 W/m2K y con premarco.
1 Ud × 266.53 (271.86 con costes indirectos) = 271.86

| Código | Ud | Descripción | Rendimiento | Precio | Importe |
|---|---|---|---|---|---|
| mt25pft040aa | m | Premarco de perfil de aluminio en bruto, para conformado de solape de 65 mm, sistema Strugal S65CS, "STRUGAL". | 4 | 2.846 | 11.38 |
| mt25pft010a | m | Perfil de aluminio lacado en color a elegir, para conformado de marco de ventana, sistema Strugal S65CS, "STRUGAL", incluso junta central de estanqueidad, con el certificado de calidad BUREAU VERITAS BVQi que garantiza el espesor y la calidad del proceso de lacado. | 4 | 15.239 | 60.96 |
| mt25pft015ab | m | Perfil de aluminio lacado en color a elegir, para conformado de hoja de ventana, sistema Strugal S65CS, "STRUGAL", incluso juntas de estanqueidad de la hoja y junta exterior del acristalamiento, con el certificado de calidad BUREAU VERITAS BVQi que garantiza el espesor y la calidad del proceso de lacado. | 3.81 | 22.503 | 85.74 |
| mt25pft020ab | m | Perfil de aluminio lacado en color a elegir, para conformado de junquillo, sistema Strugal S65CS, "STRUGAL", incluso junta cuña de acristalamiento y parte proporcional de grapas, con el certificado de calidad BUREAU VERITAS BVQi que garantiza el espesor y la calidad del proceso de lacado. | 3.43 | 2.4 | 8.23 |
| mt15sja100 | Ud | Cartucho de masilla de silicona neutra para sellado de carpintería exterior. | 0.14 | 2.363 | 0.33 |
| mt25pfx200caa | Ud | Kit compuesto por escuadras, tapas de condensación y salida de agua, y herrajes de ventana practicable de apertura hacia el interior de una hoja. | 1 | 8.537 | 8.54 |
| mo009 | h | Oficial 1ª cerrajero. | 2.7 | 16.65 | 44.96 |
| mo032 | h | Ayudante cerrajero. | 2.724 | 16.06 | 43.75 |
| % | % | Medios auxiliares | 1 % | 263.89 | 2.64 |
|  |  | Total |  |  | 266.53 |

| Medición | Uds. | Parcial |
|---|---|---|
| V7 | 1 | 1.00 |
| Total |  | 1 |

**QTA010c** m² Panel fijo de chapa de aluminio lacado anclado a un premarco de aluminio bruto, de 1 mm de espesor. incluso sellado con adhesivo en frío especial para metales.
122.7 m² × 22.6 (23.05 con costes indirectos) = 2828.24

| Código | Ud | Descripción | Rendimiento | Precio | Importe |
|---|---|---|---|---|---|
| mt13ccp010a | m² | Chapa de aluminio lacado color blanco, espesor 1 mm. (material) | 1.1 | 5.858 | 6.44 |
| mt25pft040aa | m | Premarco de perfil de aluminio en bruto, para conformado de solape de 65 mm, sistema Strugal S65CS, "STRUGAL". | 2.95 | 2.846 | 8.40 |
| mt13ccg030d | Ud | Tornillo autorroscante de 6,5x35 mm de acero inoxidable, con arandela. (material) | 12 | 0.184 | 2.21 |
| mt20wwa021 | m | Sellado con adhesivo en frío especial para metales. | 2.8 | 0.793 | 2.22 |
| mo016 | h | Oficial 1ª cerrajero. | 0.095 | 16.65 | 1.58 |
| mo032 | h | Ayudante cerrajero. | 0.095 | 16.06 | 1.53 |
| % | % | Medios auxiliares | 1 % | 22.38 | 0.22 |
|  |  | Total |  |  | 22.6 |

| Medición | Uds. | Largo | Alto | Parcial |
|---|---|---|---|---|
| FACHADA SUR |  |  |  |  |
| V4 | 42 | 1.10 | 1.80 | 83.16 |
| V5 | 6 | 0.85 | 1.80 | 9.18 |
| V6 | 9 | 2.10 | 1.00 | 18.90 |
| V7 | 3 | 2.50 | 1.00 | 7.50 |
| FACHADA ESTE OESTE |  |  |  |  |
| V4 | 2 | 1.10 | 1.80 | 3.96 |
| Subtotal acumulado |  |  |  | 122.70 |
| Total |  |  |  | 122.7 |

**FDZ010** m² Celosía fija con sujeciones de aluminio y lamas orientables de aluminio, de 150 mm de ancho, acabado lacado en color RAL "STRUGAL" o similar, montada mediante atornillado en obra de fábrica.
88.78 m² × 107.98 (110.14 con costes indirectos) = 9778.23

| Código | Ud | Descripción | Rendimiento | Precio | Importe |
|---|---|---|---|---|---|
| mt26aaa030 | Ud | Repercusión, por m² de reja, de elementos de fijación sobre obra de fábrica: tacos y tornillos de acero. (material) | 1 | 1.289 | 1.29 |
| mt25dsl010aa | m² | Celosía orientable, "STRUGAL", formada por una estructura portante de montantes de aluminio sobre la que se fijan, mediante anclajes especiales, lamas orientables de aluminio, de 150 mm de ancho, acabado lacado en color RAL. (material) | 1 | 83.396 | 83.40 |
| mo016 | h | Oficial 1ª cerrajero. | 0.681 | 16.65 | 11.34 |
| mo054 | h | Ayudante instalador de climatización. (mano de obra; 27/11/2012) | 0.681 | 15.97 | 10.88 |
| % | % | Medios auxiliares | 1 % | 106.91 | 1.07 |
|  |  | Total |  |  | 107.98 |

| Medición | Uds. | Ancho | Alto | Parcial |
|---|---|---|---|---|
| SUR |  |  |  |  |
| V4 | 32 | 1.10 | 1.80 | 63.36 |
| V5 | 4 | 0.85 | 1.80 | 6.12 |
| V6 | 8 | 2.10 | 1.00 | 16.80 |
| V7 | 1 | 2.50 | 1.00 | 2.50 |
| Subtotal acumulado |  |  |  | 88.78 |
| Total |  |  |  | 88.78 |

**FDG010** Ud Puerta automática corredera simple MANUSA, de apertura central compuesta de: Operador modelo BRAVO con sistema antipánico automático de apertura en caso de fallo de alimentación. GRUPO MOTOR: GB01, Grupo motoriz. Bravo 230V. VERSIÓN DE SOFTWARE: 412, Estándar. 2 Hojas móviles modelo E20, L2490xA820 LE especial. 2 Hojas fijas modelo E20 L2490xA780 LE especial. 4 unidades de Vidrio lam. 10 (5+5) transpar. L2.025xA780 mm. de medidas aproximadas. Selector Optima. Panel sándwich de 400x765 mm de medidas aproximadas. Radar Manusa Planar. Conj. fotocelula emisor-receptor. Cerrojo automático Bravo. Llave GC-K empotrada. P. Al. Forro viga 160 C20/Easy, 3160x0, LE-VERDE, LE, VERDE, P. Al. E20 Faja (PAHEPA REBAJ), 3160x0, LE-VERDE, LE, VERDE,.Acabado del conjunto total de la puerta formado por el Cobertor del Operador, las Hojas, y demás elementos en LE-VERDE, LE, 6018 VERDE y LB – LACADO BLANCO, cerrojo automatico, desbloqueo visioCERROJO, DESBLOQUEO VISIO. medida la unidad terminada e instalada.
2 Ud × 3137.52 (3200.27 con costes indirectos) = 6400.54

| Código | Ud | Descripción | Rendimiento | Precio | Importe |
|---|---|---|---|---|---|
| mt26pgn010 | Ud | Puerta automática corredera simple MANUSA, de apertura central compuesta de: Operador modelo BRAVO con sistema antipánico automático de apertura en caso de fallo de alimentación. GRUPO MOTOR: GB01, Grupo motoriz. Bravo 230V. VERSIÓN DE SOFTWARE: 412, Estándar. 2 Hojas móviles modelo E20, L2490xA820 LE especial. 2 Hojas fijas modelo E20 L2490xA780 LE especial. 4 unidades de Vidrio lam. 10 (5+5) transpar. L2.025xA780 mm. de medidas aproximadas. Selector Optima. Panel sándwich de 400x765 mm de medidas aproximadas. Radar Manusa Planar. Conj. fotocelula emisor-receptor. Cerrojo automático Bravo. Llave GC-K empotrada. P. Al. Forro viga 160 C20/Easy, 3160x0, LE-VERDE, LE, VERDE, P. Al. E20 Faja (PAHEPA REBAJ), 3160x0, LE-VERDE, LE, VERDE,.Acabado del conjunto total de la puerta formado por el Cobertor del Operador, las Hojas, y demás elementos en LE-VERDE, LE, 6018 VERDE y LB – LACADO BLANCO, cerrojo automatico, desbloqueo visioCERROJO, DESBLOQUEO VISIO. medida la unidad terminada e instalada. (material) | 1 | 2900.338 | 2900.34 |
| mt21ves010ac | m² | Vidrio laminar de seguridad compuesto por dos lunas de 5 mm de espesor unidas mediante una lámina de butiral de polivinilo incoloro, según UNE-EN ISO 12543-2 y UNE-EN 14449. (material) | 6.5 | 20.742 | 134.82 |
| mo009 | h | Oficial 1ª cerrajero. | 1.105 | 16.65 | 18.40 |
| mo032 | h | Ayudante cerrajero. | 1.105 | 16.06 | 17.75 |
| mo001 | h | Oficial 1ª electricista. | 3.911 | 16.93 | 66.21 |
|  |  | Total |  |  | 3137.52 |

| Medición | Uds. | Parcial |
|---|---|---|
| ACCESO 1 | 2 | 2.00 |
| Total |  | 2 |

**FCY020d** Ud Carpintería de aluminio, anodizado color acero inoxidable, para conformado de puerta abisagrada practicable de apertura hacia el exterior "STRUGAL", de 90x210 cm, sistema Strugal S70RP, "STRUGAL" o similar, formada por una hoja, con perfilería provista de rotura de puente térmico, y con premarco y barra antipanico.
8 Ud × 568.57 (579.94 con costes indirectos) = 4639.52
Carpintería de aluminio, anodizado color acero inoxidable, para conformado de puerta abisagrada practicable de apertura hacia el exterior "STRUGAL", de 90x210 cm, sistema Strugal S70RP, "STRUGAL", o similar formada por una hoja, con perfilería provista de rotura de puente térmico, y con premarco y barra antipanico.

| Código | Ud | Descripción | Rendimiento | Precio | Importe |
|---|---|---|---|---|---|
| mt25pft040aa | m | Premarco de perfil de aluminio en bruto, para conformado de solape de 65 mm, sistema Strugal S65CS, "STRUGAL". | 5.1 | 2.846 | 14.51 |
| mt25pft011ag | m | Perfil de aluminio anodizado color acero inoxidable, para conformado de marco de puerta, sistema Strugal S70RP, "STRUGAL", incluso junta central de estanqueidad, con el certificado de calidad BUREAU VERITAS BVQi que garantiza el espesor y la calidad del proceso de anodizado. (material) | 5.1 | 19.226 | 98.05 |
| mt25pft016ag | m | Perfil de aluminio anodizado color acero inoxidable, para conformado de hoja de puerta, sistema Strugal S70RP, "STRUGAL", incluso juntas de estanqueidad de la hoja y junta exterior del acristalamiento, con el certificado de calidad BUREAU VERITAS BVQi que garantiza el espesor y la calidad del proceso de anodizado. (material) | 4.89 | 24.236 | 118.51 |
| mt25pft020ag | m | Perfil de aluminio anodizado color acero inoxidable, para conformado de junquillo, sistema Strugal S70RP, "STRUGAL", incluso junta cuña de acristalamiento y parte proporcional de grapas, con el certificado de calidad BUREAU VERITAS BVQi que garantiza el espesor y la calidad del proceso de anodizado. (material) | 5.43 | 2.341 | 12.71 |
| mt25pft030ag | m | Perfil de aluminio anodizado color acero inoxidable, para conformado de zócalo en puertas, sistema Strugal S70RP, "STRUGAL", incluso junta exterior del acristalamiento, con el certificado de calidad BUREAU VERITAS BVQi que garantiza el espesor y la calidad del proceso de anodizado. (material) | 0.66 | 23.648 | 15.61 |
| mt25pft035ag | m | Perfil de aluminio anodizado color acero inoxidable, para conformado de portafelpudo en puertas, sistema Strugal S70RP, "STRUGAL", incluso felpudo, con el certificado de calidad BUREAU VERITAS BVQi que garantiza el espesor y la calidad del proceso de anodizado. (material) | 0.75 | 3.318 | 2.49 |
| mt15sja100 | Ud | Cartucho de masilla de silicona neutra para sellado de carpintería exterior. | 0.21 | 2.363 | 0.50 |
| mt25pfx200dba | Ud | Kit compuesto por escuadras, tapas de condensación y salida de agua, y herrajes de puerta practicable de apertura hacia el exterior de una hoja. (material) | 1 | 30.364 | 30.36 |
| mt26pca110a | Ud | Barra antipánico para puerta cortafuegos de dos hojas, según UNE-EN 1125, incluso tapa ciega para la cara exterior de la puerta. PREMONTADA (material) | 2 | 85.991 | 171.98 |
| mo009 | h | Oficial 1ª cerrajero. | 2.975 | 16.65 | 49.53 |
| mo032 | h | Ayudante cerrajero. | 3.032 | 16.06 | 48.69 |
| % | % | Medios auxiliares | 1 % | 562.94 | 5.63 |
|  |  | Total |  |  | 568.57 |

| Medición | Uds. | Parcial |
|---|---|---|
| acceso 1 | 4 | 4.00 |
| acceso 2 | 4 | 4.00 |
| Subtotal acumulado |  | 8.00 |
| Total |  | 8 |

**FCY020n** Ud Carpintería de aluminio, anodizado color acero inoxidable, para conformado de puerta abisagrada practicable de apertura hacia el exterior "STRUGAL", de 90x210 cm, con fijo lateral de 70x210 cm, sistema Strugal S70RP, "STRUGAL", o similar formada por una hoja, con perfilería provista de rotura de puente térmico, y con premarco y barra antipanico.
4 Ud × 716.12 (730.44 con costes indirectos) = 2921.76

| Código | Ud | Descripción | Rendimiento | Precio | Importe |
|---|---|---|---|---|---|
| mt25pft040aa | m | Premarco de perfil de aluminio en bruto, para conformado de solape de 65 mm, sistema Strugal S65CS, "STRUGAL". | 5.1 | 2.846 | 14.51 |
| mt25pft011ag | m | Perfil de aluminio anodizado color acero inoxidable, para conformado de marco de puerta, sistema Strugal S70RP, "STRUGAL", incluso junta central de estanqueidad, con el certificado de calidad BUREAU VERITAS BVQi que garantiza el espesor y la calidad del proceso de anodizado. | 5.1 | 19.226 | 98.05 |
| mt25pft016ag | m | Perfil de aluminio anodizado color acero inoxidable, para conformado de hoja de puerta, sistema Strugal S70RP, "STRUGAL", incluso juntas de estanqueidad de la hoja y junta exterior del acristalamiento, con el certificado de calidad BUREAU VERITAS BVQi que garantiza el espesor y la calidad del proceso de anodizado. | 4.89 | 24.236 | 118.51 |
| mt25pft020ag | m | Perfil de aluminio anodizado color acero inoxidable, para conformado de junquillo, sistema Strugal S70RP, "STRUGAL", incluso junta cuña de acristalamiento y parte proporcional de grapas, con el certificado de calidad BUREAU VERITAS BVQi que garantiza el espesor y la calidad del proceso de anodizado. | 10.46 | 2.341 | 24.49 |
| mt25pft030ag | m | Perfil de aluminio anodizado color acero inoxidable, para conformado de zócalo en puertas, sistema Strugal S70RP, "STRUGAL", incluso junta exterior del acristalamiento, con el certificado de calidad BUREAU VERITAS BVQi que garantiza el espesor y la calidad del proceso de anodizado. | 0.66 | 23.648 | 15.61 |
| mt25pft035ag | m | Perfil de aluminio anodizado color acero inoxidable, para conformado de portafelpudo en puertas, sistema Strugal S70RP, "STRUGAL", incluso felpudo, con el certificado de calidad BUREAU VERITAS BVQi que garantiza el espesor y la calidad del proceso de anodizado. | 0.75 | 3.318 | 2.49 |
| mt25pft010b | m | Perfil de aluminio anodizado color acero inoxidable, para conformado de marco de ventana, sistema Strugal S70RP, "STRUGAL", incluso junta central de estanqueidad, con el certificado de calidad BUREAU VERITAS BVQi que garantiza el espesor y la calidad del proceso de anodizado. (material) | 5.6 | 13.75 | 77.00 |
| mt25pft050ag | m | Perfil de aluminio anodizado color acero inoxidable, para conformado de pilastra de puerta, sistema Strugal S70RP, "STRUGAL", incluso juntas centrales de estanqueidad, con el certificado de calidad BUREAU VERITAS BVQi que garantiza el espesor y la calidad del proceso de anodizado. (material) | 2.21 | 21.532 | 47.59 |
| mt15sja100 | Ud | Cartucho de masilla de silicona neutra para sellado de carpintería exterior. | 0.21 | 2.363 | 0.50 |
| mt25pfx200dba | Ud | Kit compuesto por escuadras, tapas de condensación y salida de agua, y herrajes de puerta practicable de apertura hacia el exterior de una hoja. | 1 | 30.364 | 30.36 |
| mt26pca110a | Ud | Barra antipánico para puerta cortafuegos de dos hojas, según UNE-EN 1125, incluso tapa ciega para la cara exterior de la puerta. PREMONTADA | 2 | 85.991 | 171.98 |
| mo009 | h | Oficial 1ª cerrajero. | 3.303 | 16.65 | 54.99 |
| mo032 | h | Ayudante cerrajero. | 3.297 | 16.06 | 52.95 |
| % | % | Medios auxiliares | 1 % | 709.03 | 7.09 |
|  |  | Total |  |  | 716.12 |

| Medición | Uds. | Parcial |
|---|---|---|
| acceso 1 | 4 | 4.00 |
| Total |  | 4 |

**FCY020o** Ud Carpintería de aluminio, anodizado color acero inoxidable, para conformado de puerta abisagrada practicable de apertura hacia el exterior "STRUGAL", de 210x210 cm, sistema Strugal S70RP, "STRUGAL", o similar formada por dos hojas, con perfilería provista de rotura de puente térmico, y con premarco y barra antipanico.
1 Ud × 828.68 (845.25 con costes indirectos) = 845.25

| Código | Ud | Descripción | Rendimiento | Precio | Importe |
|---|---|---|---|---|---|
| mt25pft040aa | m | Premarco de perfil de aluminio en bruto, para conformado de solape de 65 mm, sistema Strugal S65CS, "STRUGAL". | 6.3 | 2.846 | 17.93 |
| mt25pft011ag | m | Perfil de aluminio anodizado color acero inoxidable, para conformado de marco de puerta, sistema Strugal S70RP, "STRUGAL", incluso junta central de estanqueidad, con el certificado de calidad BUREAU VERITAS BVQi que garantiza el espesor y la calidad del proceso de anodizado. | 6.3 | 19.226 | 121.12 |
| mt25pft016ag | m | Perfil de aluminio anodizado color acero inoxidable, para conformado de hoja de puerta, sistema Strugal S70RP, "STRUGAL", incluso juntas de estanqueidad de la hoja y junta exterior del acristalamiento, con el certificado de calidad BUREAU VERITAS BVQi que garantiza el espesor y la calidad del proceso de anodizado. | 10.18 | 24.236 | 246.72 |
| mt25pft020ag | m | Perfil de aluminio anodizado color acero inoxidable, para conformado de junquillo, sistema Strugal S70RP, "STRUGAL", incluso junta cuña de acristalamiento y parte proporcional de grapas, con el certificado de calidad BUREAU VERITAS BVQi que garantiza el espesor y la calidad del proceso de anodizado. | 11.56 | 2.341 | 27.06 |
| mt25pft025ag | m | Perfil de aluminio anodizado color acero inoxidable, para conformado de inversora de doble hoja, sistema Strugal S70RP, "STRUGAL", incluso junta central de estanqueidad, con el certificado de calidad BUREAU VERITAS BVQi que garantiza el espesor y la calidad del proceso de anodizado. (material) | 2.01 | 17.109 | 34.39 |
| mt25pft030ag | m | Perfil de aluminio anodizado color acero inoxidable, para conformado de zócalo en puertas, sistema Strugal S70RP, "STRUGAL", incluso junta exterior del acristalamiento, con el certificado de calidad BUREAU VERITAS BVQi que garantiza el espesor y la calidad del proceso de anodizado. | 1.73 | 23.648 | 40.91 |
| mt25pft035ag | m | Perfil de aluminio anodizado color acero inoxidable, para conformado de portafelpudo en puertas, sistema Strugal S70RP, "STRUGAL", incluso felpudo, con el certificado de calidad BUREAU VERITAS BVQi que garantiza el espesor y la calidad del proceso de anodizado. | 1.95 | 3.318 | 6.47 |
| mt15sja100 | Ud | Cartucho de masilla de silicona neutra para sellado de carpintería exterior. | 0.294 | 2.363 | 0.69 |
| mt25pfx200dbb | Ud | Kit compuesto por escuadras, tapas de condensación y salida de agua, y herrajes de puerta practicable de apertura hacia el exterior de dos hojas. (material) | 1 | 47.664 | 47.66 |
| mt26pca110a | Ud | Barra antipánico para puerta cortafuegos de dos hojas, según UNE-EN 1125, incluso tapa ciega para la cara exterior de la puerta. PREMONTADA | 2 | 85.991 | 171.98 |
| mo009 | h | Oficial 1ª cerrajero. | 3.199 | 16.65 | 53.26 |
| mo032 | h | Ayudante cerrajero. | 3.256 | 16.06 | 52.29 |
| % | % | Medios auxiliares | 1 % | 820.48 | 8.20 |
|  |  | Total |  |  | 828.68 |

| Medición | Uds. | Parcial |
|---|---|---|
| ACCESO POSTERIOR | 1 | 1.00 |
| Total |  | 1 |

**FDC010b** Ud Cierre enrollable de lamas de chapa de acero inoxidable, panel ciego, acabado mate, 210x350 cm, apertura automática.
1 Ud × 894.31 (912.2 con costes indirectos) = 912.20

| Código | Ud | Descripción | Rendimiento | Precio | Importe |
|---|---|---|---|---|---|
| mt26cec020aaa | m² | Cierre metálico enrollable de lamas de chapa de acero inoxidable, panel ciego, de 0,6 mm de espesor, acabado mate. Incluso cajón recogedor, ejes, guías, muelles y accesorios. Según UNE 85104. (material) | 8.453 | 53.295 | 450.50 |
| mt26eem020 | Ud | Cerradura de seguridad al suelo para cierre enrollable. (material) | 1 | 81.921 | 81.92 |
| mt26eem010 | Ud | Equipo de motorización para apertura y cierre automático, de cierre enrollable, incluso kit electrofreno, cuadro básico, tarjeta receptora, emisor monocanal y accesorios. (material) | 1 | 307.878 | 307.88 |
| mo009 | h | Oficial 1ª cerrajero. | 0.23 | 16.65 | 3.83 |
| mo032 | h | Ayudante cerrajero. | 0.23 | 16.06 | 3.69 |
| mo001 | h | Oficial 1ª electricista. | 1.144 | 16.93 | 19.37 |
| mo052 | h | Ayudante electricista. | 1.144 | 15.97 | 18.27 |
| % | % | Medios auxiliares | 1 % | 885.46 | 8.85 |
|  |  | Total |  |  | 894.31 |

**FDC010c** Ud Cierre enrollable de lamas de chapa de acero inoxidable, panel ciego, acabado mate, 165x350 cm, apertura automática.
2 Ud × 796.71 (812.64 con costes indirectos) = 1625.28

| Código | Ud | Descripción | Rendimiento | Precio | Importe |
|---|---|---|---|---|---|
| mt26cec020aaa | m² | Cierre metálico enrollable de lamas de chapa de acero inoxidable, panel ciego, de 0,6 mm de espesor, acabado mate. Incluso cajón recogedor, ejes, guías, muelles y accesorios. Según UNE 85104. | 6.641 | 53.295 | 353.93 |
| mt26eem020 | Ud | Cerradura de seguridad al suelo para cierre enrollable. | 1 | 81.921 | 81.92 |
| mt26eem010 | Ud | Equipo de motorización para apertura y cierre automático, de cierre enrollable, incluso kit electrofreno, cuadro básico, tarjeta receptora, emisor monocanal y accesorios. | 1 | 307.878 | 307.88 |
| mo009 | h | Oficial 1ª cerrajero. | 0.228 | 16.65 | 3.80 |
| mo032 | h | Ayudante cerrajero. | 0.227 | 16.06 | 3.65 |
| mo001 | h | Oficial 1ª electricista. | 1.144 | 16.93 | 19.37 |
| mo052 | h | Ayudante electricista. | 1.144 | 15.97 | 18.27 |
| % | % | Medios auxiliares | 1 % | 788.82 | 7.89 |
|  |  | Total |  |  | 796.71 |

| Medición | Uds. | Parcial |
|---|---|---|
| ACCESO 1 | 2 | 2.00 |
| Total |  | 2 |

**FDC010d** Ud Cierre enrollable de lamas de chapa de acero inoxidable, panel ciego, acabado mate, 305x350 cm, apertura automática.
1 Ud × 1100.1 (1122.1 con costes indirectos) = 1122.10

| Código | Ud | Descripción | Rendimiento | Precio | Importe |
|---|---|---|---|---|---|
| mt26cec020aaa | m² | Cierre metálico enrollable de lamas de chapa de acero inoxidable, panel ciego, de 0,6 mm de espesor, acabado mate. Incluso cajón recogedor, ejes, guías, muelles y accesorios. Según UNE 85104. | 12.276 | 53.295 | 654.25 |
| mt26eem020 | Ud | Cerradura de seguridad al suelo para cierre enrollable. | 1 | 81.921 | 81.92 |
| mt26eem010 | Ud | Equipo de motorización para apertura y cierre automático, de cierre enrollable, incluso kit electrofreno, cuadro básico, tarjeta receptora, emisor monocanal y accesorios. | 1 | 307.878 | 307.88 |
| mo009 | h | Oficial 1ª cerrajero. | 0.23 | 16.65 | 3.83 |
| mo032 | h | Ayudante cerrajero. | 0.23 | 16.06 | 3.69 |
| mo001 | h | Oficial 1ª electricista. | 1.144 | 16.93 | 19.37 |
| mo052 | h | Ayudante electricista. | 1.144 | 15.97 | 18.27 |
| % | % | Medios auxiliares | 1 % | 1089.21 | 10.89 |
|  |  | Total |  |  | 1100.1 |

| Medición | Uds. | Parcial |
|---|---|---|
| ACCESO 2 | 1 | 1.00 |
| Total |  | 1 |

**FCA040** Ud Puerta de entrada de acero galvanizado de dos hojas, 1840x2040 mm de luz y altura de paso, troquelada con un cuarterón superior y otro inferior a dos caras, acabado pintado con resina de epoxi en color a elegir de la carta RAL, cerradura con tres puntos de cierre, premarco y tapajuntas.
1 Ud × 776.99 (792.53 con costes indirectos) = 792.53

| Código | Ud | Descripción | Rendimiento | Precio | Importe |
|---|---|---|---|---|---|
| mt26pec012 | Ud | Puerta de entrada de dos hojas de 52 mm de espesor, 1840x2040 mm de luz y altura de paso, acabado pintado con resina de epoxi en color a elegir de la carta RAL formada por dos chapas de acero galvanizado de 1 mm de espesor, plegadas, troqueladas con un cuarterón superior y otro inferior a dos caras, ensambladas y montadas, con cámara intermedia rellena de poliuretano, sobre cerco de acero galvanizado de 1,5 mm de espesor con garras de anclaje a obra, premarco de acero galvanizado con garras de anclaje a obra y tapajuntas, incluso bisagras de acero latonado con regulación en las tres direcciones, según UNE-EN 1935, bulones antipalanca, mirilla, cerradura de seguridad embutida con tres puntos de cierre, cilindro de latón con llave, escudo de seguridad tipo roseta y pomo tirador para la parte exterior y escudo y manivela de latón para la parte interior. (material) | 1 | 745.599 | 745.60 |
| mt15sja100 | Ud | Cartucho de masilla de silicona neutra para sellado de carpintería exterior. | 0.3 | 2.363 | 0.71 |
| mo009 | h | Oficial 1ª cerrajero. | 0.703 | 16.65 | 11.70 |
| mo032 | h | Ayudante cerrajero. | 0.703 | 16.06 | 11.29 |
| % | % | Medios auxiliares | 1 % | 769.30 | 7.69 |
|  |  | Total |  |  | 776.99 |

| Medición | Uds. | Parcial |
|---|---|---|
| PUERTA EXT BECARIOS | 1 | 1.00 |
| Total |  | 1 |

**FCA050** m² Rejilla de ventilación de lamas fijas de acero esmaltado.
12.15 m² × 101.52 (103.55 con costes indirectos) = 1258.13

| Código | Ud | Descripción | Rendimiento | Precio | Importe |
|---|---|---|---|---|---|
| mt26btr030b | m² | Celosía de lamas fijas de acero esmaltado, con plegadura sencilla en los bordes, incluso p/p de soportes del mismo material y patillas para anclaje a paramentos. (material) | 1.02 | 92.785 | 94.64 |
| mt15sja100 | Ud | Cartucho de masilla de silicona neutra para sellado de carpintería exterior. | 0.035 | 2.363 | 0.08 |
| mo016 | h | Oficial 1ª cerrajero. | 0.099 | 16.65 | 1.65 |
| mo054 | h | Ayudante instalador de climatización. | 0.198 | 15.97 | 3.16 |
| % | % | Medios auxiliares | 2 % | 99.53 | 1.99 |
|  |  | Total |  |  | 101.52 |

| Medición | Uds. | Largo | Alto | Parcial |
|---|---|---|---|---|
| VENTILACION SOTANOS ESC 2, 3 | 2 | 1.20 | 1.50 | 3.60 |
| Nombre medición | 2 | 2.85 | 1.50 | 8.55 |
| Subtotal acumulado |  |  |  | 12.15 |
| Total |  |  |  | 12.15 |

**FCY020b** Ud Carpintería de aluminio, lacado color blanco, para conformado de ventana abisagrada practicable de apertura hacia el interior "STRUGAL", de 100x100 cm, sistema Strugal S70RP, "STRUGAL", formada por una hoja, con perfilería provista de rotura de puente térmico, y con premarco. (08/01/2013)
0 Ud × 336.09 (342.81 con costes indirectos) = 0.00

| Código | Ud | Descripción | Rendimiento | Precio | Importe |
|---|---|---|---|---|---|
| mt25pft040a | m | Premarco de perfil de aluminio en bruto, para conformado de solape de 35 mm, sistema Strugal S70RP, "STRUGAL". (material; 08/01/2013) | 4 | 2.53 | 10.12 |
| mt25pft010aka | m | Perfil de aluminio lacado color blanco, para conformado de marco de ventana, sistema Strugal S65CS, "STRUGAL", incluso junta central de estanqueidad, con el certificado de calidad BUREAU VERITAS BVQi que garantiza el espesor y la calidad del proceso de lacado. | 4 | 15.233 | 60.93 |
| mt25pft015aa | m | Perfil de aluminio lacado color blanco, para conformado de hoja de ventana, sistema Strugal S65CS, "STRUGAL", incluso juntas de estanqueidad de la hoja y junta exterior del acristalamiento, con el certificado de calidad BUREAU VERITAS BVQi que garantiza el espesor y la calidad del proceso de lacado. | 3.81 | 22.499 | 85.72 |
| mt25pft020aa | m | Perfil de aluminio lacado color blanco, para conformado de junquillo, sistema Strugal S65CS, "STRUGAL", incluso junta cuña de acristalamiento y parte proporcional de grapas, con el certificado de calidad BUREAU VERITAS BVQi que garantiza el espesor y la calidad del proceso de lacado. | 3.43 | 2.393 | 8.21 |
| mt15sja100 | Ud | Cartucho de masilla de silicona neutra para sellado de carpintería exterior. | 0.14 | 2.363 | 0.33 |
| mt25pfx200ea | Ud | Kit compuesto por escuadras, tapas de condensación y salida de agua, y herrajes de ventana practicable de apertura hacia el interior de una hoja. | 1 | 9.462 | 9.46 |
| mo016 | h | Oficial 1ª cerrajero. | 4.72 | 16.65 | 78.59 |
| mo054 | h | Ayudante instalador de climatización. | 4.768 | 15.97 | 76.14 |
| % | % | Medios auxiliares | 2 % | 329.50 | 6.59 |
|  |  | Total |  |  | 336.09 |

### FD Defensas de exteriores
Importe: 19361.31

**EHZ420b** Ud Anclaje metálico de seguridad por expansión, realizado sobre hormigón de resistencia característica mínima 20 N/mm², de acero galvanizado calidad 8.8, según UNE-EN ISO 898-1, de 12 mm de diámetro y 130 mm de longitud, insertado en taladro de 14 mm de diámetro y 110 mm de profundidad.
100 Ud × 6.58 (6.71 con costes indirectos) = 671.00

| Código | Ud | Descripción | Rendimiento | Precio | Importe |
|---|---|---|---|---|---|
| mt09reh310ace | Ud | Anclaje expansivo mecánico compuesto por tornillo de cabeza hexagonal acero galvanizado calidad 8.8, según UNE-EN ISO 898-1 de 12 mm de diámetro y 130 mm de longitud, arandela y sección de plástico colapsable, para fijaciones sobre estructuras de hormigón. | 1 | 5.054 | 5.05 |
| mo011 | h | Oficial 1ª construcción. | 0.045 | 16.39 | 0.74 |
| mo059 | h | Peón especializado construcción. | 0.045 | 16.1 | 0.72 |
| % | % | Medios auxiliares | 1 % | 6.51 | 0.07 |
|  |  | Total |  |  | 6.58 |

| Medición | Uds. | Largo | Parcial |
|---|---|---|---|
| PETO CUBIERTA P 3 | 11 | 4.00 | 44.00 |
|  | 14 | 4.00 | 56.00 |
| Subtotal acumulado |  |  | 100.00 |
| Total |  |  | 100 |

**EAS006b** Ud Placa de anclaje de acero S275JR en perfil plano, de 500x300 mm y espesor 12 mm.
25 Ud × 22.32 (22.77 con costes indirectos) = 569.25

| Código | Ud | Descripción | Rendimiento | Precio | Importe |
|---|---|---|---|---|---|
| mt07ala011b | kg | Pletina de acero laminado UNE-EN 10025 S275JR, en perfil plano laminado en caliente, para aplicaciones estructurales. | 15.072 | 0.858 | 12.93 |
| mt27pfi010 | l | Imprimación de secado rápido, formulada con resinas alquídicas modificadas y fosfato de zinc. | 0.754 | 3.985 | 3.00 |
| mo012 | h | Oficial 1ª montador de estructura metálica. | 0.19 | 16.39 | 3.11 |
| mo033 | h | Ayudante montador de estructura metálica. | 0.191 | 16 | 3.06 |
| % | % | Medios auxiliares | 1 % | 22.10 | 0.22 |
|  |  | Total |  |  | 22.32 |

| Medición | Uds. | Parcial |
|---|---|---|
| PETO CUBIERTA P3 | 11 | 11.00 |
|  | 14 | 14.00 |
| Subtotal acumulado |  | 25.00 |
| Total |  | 25 |

**EAS010d** kg Acero S275JR en soportes, con piezas simples de perfiles laminados en caliente de las series IPN, IPE, UPN, HEA, HEB o HEM con uniones soldadas.
1095.25 kg × 1.33 (1.36 con costes indirectos) = 1489.54

| Código | Ud | Descripción | Rendimiento | Precio | Importe |
|---|---|---|---|---|---|
| mt07ala010b | kg | Acero laminado UNE-EN 10025 S275JR, en perfiles laminados en caliente, piezas simples, para aplicaciones estructurales. | 1.05 | 0.795 | 0.83 |
| mt27pfi010 | l | Imprimación de secado rápido, formulada con resinas alquídicas modificadas y fosfato de zinc. | 0.05 | 3.985 | 0.20 |
| mo012 | h | Oficial 1ª montador de estructura metálica. | 0.006 | 16.39 | 0.10 |
| mo033 | h | Ayudante montador de estructura metálica. | 0.012 | 16 | 0.19 |
| % | % | Medios auxiliares | 1 % | 1.32 | 0.01 |
|  |  | Total |  |  | 1.33 |

| Medición | Uds. | Largo | Ancho | Parcial |
|---|---|---|---|---|
| fórmula: a*b*c | 11 | 1.30 | 33.70 | 481.91 |
| fórmula: a*b*c | 14 | 1.30 | 33.70 | 613.34 |
| Subtotal acumulado |  |  |  | 1095.25 |
| Total |  |  |  | 1095.25 |

**FDA005c** m Antepecho de 1,25 m de altura de 1/2 pie de espesor de fábrica, de ladrillo cerámico perforado para revestir, 24x11,5x10 cm, recibida con mortero de cemento M-7,5.
272.23 m × 16.6 (16.93 con costes indirectos) = 4608.85

| Código | Ud | Descripción | Rendimiento | Precio | Importe |
|---|---|---|---|---|---|
| mt04lps010b | Ud | Ladrillo cerámico perforado para revestir, 24x11,5x10 cm, según UNE-EN 771-1. | 48.563 | 0.04 | 1.94 |
| mt09mor010d | m³ | Mortero de cemento CEM II/B-P 32,5 N tipo M-7,5, confeccionado en obra con 300 kg/m³ de cemento y una proporción en volumen 1/5. | 0.021 | 57.501 | 1.21 |
| mt09mor010c | m³ | Mortero de cemento CEM II/B-P 32,5 N tipo M-5, confeccionado en obra con 250 kg/m³ de cemento y una proporción en volumen 1/6. | 0.1 | 59.612 | 5.96 |
| mo011 | h | Oficial 1ª construcción. | 0.195 | 16.39 | 3.20 |
| mo046 | h | Ayudante construcción. | 0.258 | 16 | 4.13 |
| % | % | Medios auxiliares | 1 % | 16.44 | 0.16 |
|  |  | Total |  |  | 16.6 |

| Medición | Uds. | Largo | Parcial |
|---|---|---|---|
| P. 4 | 1 | 43.19 | 43.19 |
|  | 1 | 54.67 | 54.67 |
| CUBIERTA | 1 | 44.19 | 44.19 |
|  | 1 | 82.11 | 82.11 |
|  | 1 | 7.69 | 7.69 |
|  | 1 | 16.34 | 16.34 |
|  | 1 | 24.04 | 24.04 |
| Subtotal acumulado |  |  | 272.23 |
| Total |  |  | 272.23 |

**RQO010b** m² Revestimiento de paramentos exteriores con mortero monocapa para la impermeabilización y decoración de fachadas, acabado con árido proyectado, color blanco, espesor 15 mm, armado y reforzado con malla antiálcalis en los cambios de material y en los frentes de forjado.
338.27 m² × 12.45 (12.7 con costes indirectos) = 4296.03

| Código | Ud | Descripción | Rendimiento | Precio | Importe |
|---|---|---|---|---|---|
| mt28mon010 | kg | Mortero monocapa para la impermeabilización y decoración de fachadas, acabado con árido proyectado, color blanco, compuesto de cementos, aditivos, resinas sintéticas y cargas minerales, tipo OC CSIII W2, según UNE-EN 998-1. (material) | 17 | 0.283 | 4.81 |
| mt28mon040a | m² | Malla de fibra de vidrio, de 10x10 mm de luz, antiálcalis, de 200 a 250 g/m² de masa superficial y 750 a 900 micras de espesor, con 25 kp/cm² de resistencia a tracción, para armar morteros monocapa. | 0.21 | 1.392 | 0.29 |
| mt28mon030 | m | Junquillo de PVC. | 0.75 | 0.249 | 0.19 |
| mt28mon050 | m | Perfil de PVC rígido para formación de aristas en revestimientos de mortero monocapa. | 1.25 | 0.269 | 0.34 |
| mt28mon020 | kg | Árido de mármol, procedente de machaqueo, para proyectar sobre mortero monocapa, granulometría comprendida entre 5 y 9 mm. (material) | 15 | 0.084 | 1.26 |
| mo025 | h | Oficial 1ª revocador. | 0.168 | 16.39 | 2.75 |
| mo058 | h | Peón especializado revocador. | 0.168 | 16 | 2.69 |
| % | % | Medios auxiliares | 1 % | 12.33 | 0.12 |
|  |  | Total |  |  | 12.45 |

| Medición | Uds. | Largo | Alto | Parcial |
|---|---|---|---|---|
| INTERIOR PETOS |  |  |  |  |
| P. 4 | 1 | 41.57 | 1.25 | 51.96 |
|  | 1 | 54.67 | 1.25 | 68.34 |
| CUBIERTA | 1 | 44.19 | 1.25 | 55.24 |
|  | 1 | 82.11 | 1.25 | 102.64 |
|  | 1 | 7.69 | 1.25 | 9.61 |
|  | 1 | 16.34 | 1.25 | 20.43 |
|  | 1 | 24.04 | 1.25 | 30.05 |
| Subtotal acumulado |  |  |  | 338.27 |
| Total |  |  |  | 338.27 |

**RPE010b** m² Enfoscado de cemento, a buena vista, aplicado sobre un paramento vertical exterior, acabado superficial fratasado, con mortero de cemento M-5, previa colocación de malla antiálcalis en cambios de material y en los frentes de forjado.
419.64 m² × 5.67 (5.78 con costes indirectos) = 2425.52

| Código | Ud | Descripción | Rendimiento | Precio | Importe |
|---|---|---|---|---|---|
| mt09mor010c | m³ | Mortero de cemento CEM II/B-P 32,5 N tipo M-5, confeccionado en obra con 250 kg/m³ de cemento y una proporción en volumen 1/6. | 0.015 | 59.612 | 0.89 |
| mt09var030aaa | m² | Malla de fibra de vidrio tejida, con impregnación de PVC, de 10x10 mm de luz, antiálcalis, de 115 a 125 g/m² y 500 µ de espesor, para armar revocos tradicionales, enfoscados y morteros. | 0.21 | 1.05 | 0.22 |
| mo011 | h | Oficial 1ª construcción. | 0.187 | 16.39 | 3.06 |
| mo060 | h | Peón ordinario construcción. | 0.094 | 15.28 | 1.44 |
| % | % | Medios auxiliares | 1 % | 5.61 | 0.06 |
|  |  | Total |  |  | 5.67 |

| Medición | Uds. | Largo | Ancho | Alto | Parcial |
|---|---|---|---|---|---|
| EXTERIOR PETOS PARA PANEL |  |  |  |  |  |
| P. 4 | 1 | 41.57 |  | 1.35 | 56.12 |
|  | 1 | 54.67 |  | 1.35 | 73.80 |
| CUBIERTA | 1 | 44.19 |  | 1.35 | 59.66 |
|  | 1 | 82.11 |  | 1.35 | 110.85 |
|  | 1 | 7.69 |  | 1.35 | 10.38 |
|  | 1 | 16.34 |  | 1.35 | 22.06 |
|  | 1 | 24.04 |  | 1.35 | 32.45 |
| Subtotal |  |  |  |  | 365.32 |
| CORONACION PETOS | 1 |  | 0.20 |  | 0.20 |
| P. 4 | 1 | 41.57 | 0.20 |  | 8.31 |
|  | 1 | 54.67 | 0.20 |  | 10.93 |
| CUBIERTA | 1 | 44.19 | 0.20 |  | 8.84 |
|  | 1 | 82.11 | 0.20 |  | 16.42 |
|  | 1 | 7.69 | 0.20 |  | 1.54 |
|  | 1 | 16.34 | 0.20 |  | 3.27 |
|  | 1 | 24.04 | 0.20 |  | 4.81 |
| Subtotal |  |  |  |  | 54.32 |
| Subtotal acumulado |  |  |  |  | 419.64 |
| Total |  |  |  |  | 419.64 |

**FRA010b** m Albardilla de composite de aluminio formado por dos láminas de aleación de aluminio 3005-H44, de 0,5 mm de espesor, de 45 cm de desarrollo, fijado mediante adhesivo aplicado con espátula ranurada.
272.23 m × 19.04 (19.42 con costes indirectos) = 5286.71
Albardilla de aluminio lacado en color, con 60 micras de espesor mínimo de película seca, de 45 cm de desarrollo, fijado mediante adhesivo aplicado con espátula ranurada.

| Código | Ud | Descripción | Rendimiento | Precio | Importe |
|---|---|---|---|---|---|
| mt09moe010a | m³ | Mortero de cemento CEM II/B-P 32,5 N, hidrófugo, tipo M-5, confeccionado en obra con 250 kg/m³ de cemento y una proporción en volumen 1/6. | 0.012 | 49.951 | 0.60 |
| mt20wwa010 | kg | Adhesivo resina epoxi. | 0.36 | 4.687 | 1.69 |
| mt20wwa021 | m | Sellado con adhesivo en frío especial para metales. | 2.8 | 0.793 | 2.22 |
| mt12prs010ePF | m² |  | 0.45 | 23.959 | 10.78 |
| mo011 | h | Oficial 1ª construcción. | 0.113 | 16.39 | 1.85 |
| mo060 | h | Peón ordinario construcción. | 0.112 | 15.28 | 1.71 |
| % | % | Medios auxiliares | 1 % | 18.85 | 0.19 |
|  |  | Total |  |  | 19.04 |

| Medición | Uds. | Largo | Parcial |
|---|---|---|---|
| P. 4 | 1 | 43.19 | 43.19 |
|  | 1 | 54.67 | 54.67 |
| CUBIERTA | 1 | 44.19 | 44.19 |
|  | 1 | 82.11 | 82.11 |
|  | 1 | 7.69 | 7.69 |
|  | 1 | 16.34 | 16.34 |
|  | 1 | 24.04 | 24.04 |
| Subtotal acumulado |  |  | 272.23 |
| Total |  |  | 272.23 |

**FFZ015** m² Hoja exterior de cerramiento de fachada, de 1/2 pie de espesor de fábrica, de ladrillo cerámico perforado para revestir, 24x11,5x10 cm, recibida con mortero de cemento M-5, con cámara de aire ventilada (drenaje no incluido en este precio).
1.25 m² × 11.3 (11.53 con costes indirectos) = 14.41

| Código | Ud | Descripción | Rendimiento | Precio | Importe |
|---|---|---|---|---|---|
| mt04lps010b | Ud | Ladrillo cerámico perforado para revestir, 24x11,5x10 cm, según UNE-EN 771-1. | 38.85 | 0.04 | 1.55 |
| mt09mor010c | m³ | Mortero de cemento CEM II/B-P 32,5 N tipo M-5, confeccionado en obra con 250 kg/m³ de cemento y una proporción en volumen 1/6. | 0.017 | 59.612 | 1.01 |
| mt08adt010 | kg | Aditivo hidrófugo para impermeabilización de morteros. | 0.101 | 0.735 | 0.07 |
| mt07vau010a | m | Vigueta pretensada, T-18, Lmedia = <4 m, según UNE-EN 15037-1. | 0.18 | 2.667 | 0.48 |
| mt18bdb010 | m² | Baldosa cerámica de baldosín catalán, acabado mate o natural, 8,00 €/m², según UNE-EN 14411. | 0.115 | 7.648 | 0.88 |
| mo011 | h | Oficial 1ª construcción. | 0.304 | 16.39 | 4.98 |
| mo060 | h | Peón ordinario construcción. | 0.145 | 15.28 | 2.22 |
| % | % | Medios auxiliares | 1 % | 11.19 | 0.11 |
|  |  | Total |  |  | 11.3 |

**FDA005b** m Antepecho de 1,35 m de altura de 11 cm de espesor de fábrica, de ladrillo cerámico hueco doble, para revestir, 24x11x7 cm, recibida con mortero de cemento M-7,5. (29/08/2012)
0 m × 59.47 (60.66 con costes indirectos) = 0.00

| Código | Ud | Descripción | Rendimiento | Precio | Importe |
|---|---|---|---|---|---|
| mt04lsc010b | Ud | Ladrillo cerámico hueco doble, para revestir, 24x11x7 cm, según UNE-EN 771-1. | 72.293 | 0.027 | 1.95 |
| mt09mor010d | m³ | Mortero de cemento CEM II/B-P 32,5 N tipo M-7,5, confeccionado en obra con 300 kg/m³ de cemento y una proporción en volumen 1/5. | 0.026 | 57.501 | 1.50 |
| mt20ahp010bb | m | Albardilla prefabricada de hormigón de color blanco, para cubrición de muros, en piezas de 50x20x5 cm, con goterón y anclaje metálico de acero inoxidable. (material; 11/12/2012) | 1.05 | 6.742 | 7.08 |
| mt09mor010c | m³ | Mortero de cemento CEM II/B-P 32,5 N tipo M-5, confeccionado en obra con 250 kg/m³ de cemento y una proporción en volumen 1/6. | 0.108 | 59.612 | 6.44 |
| mo011 | h | Oficial 1ª construcción. | 1.719 | 16.39 | 28.17 |
| mo046 | h | Ayudante construcción. | 0.859 | 16 | 13.74 |
| % | % | Medios auxiliares | 1 % | 58.88 | 0.59 |
|  |  | Total |  |  | 59.47 |

**FDA005c** m Antepecho de 1,25 m de altura de 1/2 pie de espesor de fábrica, de ladrillo cerámico perforado para revestir, 24x11,5x10 cm, recibida con mortero de cemento M-7,5.
0 m × 16.6 (16.93 con costes indirectos) = 0.00

### FV Vidrios
Importe: 20490.63

**FVC010h** m² Doble acristalamiento, Isolar Neutralux 6/12/4, con calzos y sellado continuo. conjunto formado por vidrio exterior Float incoloro de 6 mm, cámara de aire deshidratada con perfil separador de aluminio y doble sellado perimetral, de 12 mm, rellena de gas argón y vidrio interior de baja emisividad térmica Neutralux de 4 mm de espesor. Transmitancia termica 1,1 W/ m2 K. factor solar 38%
20.19 m² × 40.07 (40.87 con costes indirectos) = 825.17
Doble acristalamiento, Isolar Neutralux 6/12/4, con calzos y sellado continuo.conjunto formado por vidrio exterior Float incoloro de 6 mm, cámara de aire deshidratada con perfil separador de aluminio y doble sellado perimetral, de 12 mm, rellena de gas argón y vidrio interior de baja emisividad térmica Neutralux de 4 mm de espesor.Transmitancia termica 1,1 W/ m2 K. factor solar 38%

| Código | Ud | Descripción | Rendimiento | Precio | Importe |
|---|---|---|---|---|---|
| mt21vei011d | m² | Doble acristalamiento Isolar Neutralux, conjunto formado por vidrio exterior Float incoloro de 6 mm, cámara de aire deshidratada con perfil separador de aluminio y doble sellado perimetral, de 12 mm, rellena de gas argón y vidrio interior de baja emisividad térmica Neutralux de 4 mm de espesor. (material) | 1.006 | 31.154 | 31.34 |
| mt21sik010 | Ud | Cartucho de silicona sintética incolora Elastosil WS-305-N "SIKA" de 310 ml (rendimiento aproximado de 12 m por cartucho). (material) | 0.58 | 1.594 | 0.92 |
| mt21vva021 | Ud | Material auxiliar para la colocación de vidrios. (material) | 1 | 0.807 | 0.81 |
| mo050 | h | Ayudante jardinero. (mano de obra; 01/12/2012) | 0.206 | 16 | 3.30 |
| mo101 | h | Ayudante cristalero. (mano de obra; 11/12/2012) | 0.208 | 15.86 | 3.30 |
| % | % | Medios auxiliares | 1 % | 39.67 | 0.40 |
|  |  | Total |  |  | 40.07 |

| Medición | Uds. | Ancho | Alto | Parcial |
|---|---|---|---|---|
| V5 | 4 | 0.75 | 1.75 | 5.25 |
| V6 | 16 | 0.70 | 0.90 | 10.08 |
|  | 8 | 0.40 | 0.90 | 2.88 |
| V7 | 2 | 0.90 | 0.90 | 1.62 |
|  | 1 | 0.40 | 0.90 | 0.36 |
| Subtotal acumulado |  |  |  | 20.19 |
| Total |  |  |  | 20.19 |

**FVC010m** m² Doble acristalamiento Isolar Neutralux, Isolar Neutralux 8/18/6, conjunto formado por vidrio exterior Float incoloro de 8 mm, cámara de aire deshidratada con perfil separador de aluminio y doble sellado perimetral, de 18 mm, rellena de gas argón y vidrio interior de baja emisividad térmica Neutralux de 6 mm de espesor. con calzos y sellado continuo. Transmitancia termica 1,1 W/ m2 K. factor solar 38%
330.1 m² × 53.38 (54.45 con costes indirectos) = 17973.95

| Código | Ud | Descripción | Rendimiento | Precio | Importe |
|---|---|---|---|---|---|
| mt21vei011e | m² | Doble acristalamiento Isolar Neutralux "VITRO CRISTALGLASS", conjunto formado por vidrio exterior Float incoloro de 8 mm, cámara de aire deshidratada con perfil separador de aluminio y doble sellado perimetral, de 18 mm, rellena de gas argón y vidrio interior de baja emisividad térmica Neutralux de 6 mm de espesor. (material) | 1.006 | 42.76 | 43.02 |
| mt21sik010 | Ud | Cartucho de silicona sintética incolora Elastosil WS-305-N "SIKA" de 310 ml (rendimiento aproximado de 12 m por cartucho). | 0.58 | 1.594 | 0.92 |
| mt21vva021 | Ud | Material auxiliar para la colocación de vidrios. | 1 | 0.807 | 0.81 |
| mo050 | h | Ayudante jardinero. | 0.238 | 16 | 3.81 |
| mo101 | h | Ayudante cristalero. | 0.238 | 15.86 | 3.77 |
| % | % | Medios auxiliares | 2 % | 52.33 | 1.05 |
|  |  | Total |  |  | 53.38 |

| Medición | Uds. | Ancho | Alto | Parcial |
|---|---|---|---|---|
| V1 | 108 | 0.90 | 1.75 | 170.10 |
| V2 | 35 | 1.05 | 1.75 | 64.31 |
| V3 | 36 | 0.63 | 1.75 | 39.69 |
| V4 | 32 | 1.00 | 1.75 | 56.00 |
| Subtotal acumulado |  |  |  | 330.10 |
| Total |  |  |  | 330.1 |

**FVC010g** m² Doble acristalamiento Isolar Multipact , Isolar Multipact 3+3/8/ Multipact 3+3, con calzos y sellado continuo. conjunto formado por vidrio exterior de seguridad Multipact 3+3 (compuesto por dos lunas de vidrio laminar de 3 mm, unidas mediante una lámina de butiral de polivinilo incoloro), cámara de aire deshidratada con perfil separador de aluminio y doble sellado perimetral de 8 mm, y vidrio interior de seguridad Multipact de 3+3 mm de espesor.
30.85 m² × 53.75 (54.83 con costes indirectos) = 1691.51
Doble acristalamiento Isolar Multipact , Isolar Multipact 3+3/8/Multipact 3+3, con calzos y sellado continuo. conjunto formado por vidrio exterior de seguridad Multipact 3+3 (compuesto por dos lunas de vidrio laminar de 3 mm, unidas mediante una lámina de butiral de polivinilo incoloro), cámara de aire deshidratada con perfil separador de aluminio y doble sellado perimetral de 8 mm, y vidrio interior de seguridad Multipact de 3+3 mm de espesor.

| Código | Ud | Descripción | Rendimiento | Precio | Importe |
|---|---|---|---|---|---|
| mt21vei015a | m² | Doble acristalamiento Isolar Multipact "VITRO CRISTALGLASS", conjunto formado por vidrio exterior de seguridad Multipact 3+3 (compuesto por dos lunas de vidrio laminar de 3 mm, unidas mediante una lámina de butiral de polivinilo incoloro), cámara de aire deshidratada con perfil separador de aluminio y doble sellado perimetral de 8 mm, y vidrio interior de seguridad Multipact de 3+3 mm de espesor. (material) | 1.006 | 42.166 | 42.42 |
| mt21sik010 | Ud | Cartucho de silicona sintética incolora Elastosil WS-305-N "SIKA" de 310 ml (rendimiento aproximado de 12 m por cartucho). | 0.58 | 1.594 | 0.92 |
| mt21vva021 | Ud | Material auxiliar para la colocación de vidrios. | 1 | 0.807 | 0.81 |
| mo028 | h | Oficial 1ª cristalero. | 0.286 | 15.91 | 4.55 |
| mo057 | h | Ayudante cristalero. | 0.285 | 15.86 | 4.52 |
| % | % | Medios auxiliares | 1 % | 53.22 | 0.53 |
|  |  | Total |  |  | 53.75 |

| Medición | Uds. | Largo | Ancho | Parcial |
|---|---|---|---|---|
| ACCESO 1 | 8 | 0.85 | 2.05 | 13.94 |
| FIJOS | 4 | 0.70 | 2.05 | 5.74 |
| ACCESO 2 | 4 | 0.85 | 2.05 | 6.97 |
| ACCESO POSTERIOR | 2 | 1.00 | 2.10 | 4.20 |
| Subtotal acumulado |  |  |  | 30.85 |
| Total |  |  |  | 30.85 |

**FVC010f** m² Doble acristalamiento Solar.Lite, 5/12/4, con calzos y sellado continuo. conjunto formado por vidrio exterior Solar.Lite Clear de 5 mm, cámara de aire deshidratada con perfil separador de aluminio y doble sellado perimetral, de 12 mm, y vidrio interior Float incoloro de 4 mm de espesor. (11/12/2012)
0 m² × 44.14 (45.02 con costes indirectos) = 0.00

| Código | Ud | Descripción | Rendimiento | Precio | Importe |
|---|---|---|---|---|---|
| mt21veu040aga | m² | Doble acristalamiento Solar.Lite , conjunto formado por vidrio exterior Solar.Lite Clear de 5 mm, cámara de aire deshidratada con perfil separador de aluminio y doble sellado perimetral, de 12 mm, y vidrio interior Float incoloro de 4 mm de espesor. (material; 11/12/2012) | 1.006 | 33.841 | 34.04 |
| mt21sik010 | Ud | Cartucho de silicona sintética incolora Elastosil WS-305-N "SIKA" de 310 ml (rendimiento aproximado de 12 m por cartucho). | 0.58 | 1.594 | 0.92 |
| mt21vva021 | Ud | Material auxiliar para la colocación de vidrios. | 1 | 0.807 | 0.81 |
| mo050 | h | Ayudante jardinero. | 0.249 | 16 | 3.98 |
| mo101 | h | Ayudante cristalero. | 0.249 | 15.86 | 3.95 |
| % | % | Medios auxiliares | 1 % | 43.70 | 0.44 |
|  |  | Total |  |  | 44.14 |

**FVP010** m² Luna incolora, espesor 4 mm. (11/12/2012)
0 m² × 17.03 (17.37 con costes indirectos) = 0.00

| Código | Ud | Descripción | Rendimiento | Precio | Importe |
|---|---|---|---|---|---|
| mt21vpi010a | m² | Luna pulida incolora, 4 mm. Según UNE-EN 410 y UNE-EN 673. (material; 11/12/2012) | 1.006 | 8.978 | 9.03 |
| mt21vva010 | m | Sellado de juntas mediante la aplicación con pistola de silicona sintética incolora. (material; 11/12/2012) | 3.5 | 0.607 | 2.12 |
| mt21vva021 | Ud | Material auxiliar para la colocación de vidrios. | 1 | 0.807 | 0.81 |
| mo050 | h | Ayudante jardinero. | 0.149 | 16 | 2.38 |
| mo101 | h | Ayudante cristalero. | 0.149 | 15.86 | 2.36 |
| % | % | Medios auxiliares | 2 % | 16.70 | 0.33 |
|  |  | Total |  |  | 17.03 |

**FVC010e** m² Doble acristalamiento Isolar Neutralux "VITRO CRISTALGLASS", Isolar Neutralux 6/18/4, con calzos y sellado continuo. (03/12/2012)
0 m² × 45.1 (46 con costes indirectos) = 0.00

| Código | Ud | Descripción | Rendimiento | Precio | Importe |
|---|---|---|---|---|---|
| mt21vei011c | m² | Doble acristalamiento Isolar Neutralux "VITRO CRISTALGLASS", conjunto formado por vidrio exterior Float incoloro de 6 mm, cámara de aire deshidratada con perfil separador de aluminio y doble sellado perimetral, de 18 mm, rellena de gas argón y vidrio interior de baja emisividad térmica Neutralux de 4 mm de espesor. (material; 03/12/2012) | 1.006 | 35.18 | 35.39 |
| mt21sik010 | Ud | Cartucho de silicona sintética incolora Elastosil WS-305-N "SIKA" de 310 ml (rendimiento aproximado de 12 m por cartucho). | 0.58 | 1.594 | 0.92 |
| mt21vva021 | Ud | Material auxiliar para la colocación de vidrios. | 1 | 0.807 | 0.81 |
| mo028 | h | Oficial 1ª cristalero. | 0.237 | 15.91 | 3.77 |
| mo057 | h | Ayudante cristalero. | 0.237 | 15.86 | 3.76 |
| % | % | Medios auxiliares | 1 % | 44.65 | 0.45 |
|  |  | Total |  |  | 45.1 |

**FVC010i** m² Doble acristalamiento LOW.S "UNIÓN VIDRIERA ARAGONESA", Parsol color verde 6/12/4 LOW.S, con calzos y sellado continuo. (25/08/2012)
0 m² × 42.28 (43.13 con costes indirectos) = 0.00

| Código | Ud | Descripción | Rendimiento | Precio | Importe |
|---|---|---|---|---|---|
| mt21veu011a | m² | Doble acristalamiento LOW.S "UNIÓN VIDRIERA ARAGONESA", conjunto formado por vidrio exterior Parsol color verde de 6 mm, cámara de aire deshidratada con perfil separador de aluminio y doble sellado perimetral, de 12 mm, y vidrio interior de baja emisividad térmica LOW.S de 4 mm de espesor. (material; 03/08/2012) | 1.006 | 32.41 | 32.60 |
| mt21sik010 | Ud | Cartucho de silicona sintética incolora Elastosil WS-305-N "SIKA" de 310 ml (rendimiento aproximado de 12 m por cartucho). | 0.58 | 1.594 | 0.92 |
| mt21vva021 | Ud | Material auxiliar para la colocación de vidrios. | 1 | 0.807 | 0.81 |
| mo028 | h | Oficial 1ª cristalero. | 0.237 | 15.91 | 3.77 |
| mo057 | h | Ayudante cristalero. | 0.237 | 15.86 | 3.76 |
| % | % | Medios auxiliares | 1 % | 41.86 | 0.42 |
|  |  | Total |  |  | 42.28 |

**FVC010j** m² Doble acristalamiento Isolar Neutralux "VITRO CRISTALGLASS", Isolar Neutralux 6/18/4, con calzos y sellado continuo. (15/11/2012)
0 m² × 40.74 (41.55 con costes indirectos) = 0.00

| Código | Ud | Descripción | Rendimiento | Precio | Importe |
|---|---|---|---|---|---|
| mt21vei011b | m² | Doble acristalamiento Isolar Neutralux "VITRO CRISTALGLASS", conjunto formado por vidrio exterior Float incoloro de 6 mm, cámara de aire deshidratada con perfil separador de aluminio y doble sellado perimetral, de 18 mm, y vidrio interior de baja emisividad térmica Neutralux de 4 mm de espesor. (material; 15/11/2012) | 1.006 | 30.89 | 31.08 |
| mt21sik010 | Ud | Cartucho de silicona sintética incolora Elastosil WS-305-N "SIKA" de 310 ml (rendimiento aproximado de 12 m por cartucho). | 0.58 | 1.594 | 0.92 |
| mt21vva021 | Ud | Material auxiliar para la colocación de vidrios. | 1 | 0.807 | 0.81 |
| mo028 | h | Oficial 1ª cristalero. | 0.237 | 15.91 | 3.77 |
| mo057 | h | Ayudante cristalero. | 0.237 | 15.86 | 3.76 |
| % | % | Medios auxiliares | 1 % | 40.34 | 0.40 |
|  |  | Total |  |  | 40.74 |

**FVC010k** m² Doble acristalamiento Isolar Multipact "VITRO CRISTALGLASS", Isolar Multipact 4+4/10/Multipact 4+4, con calzos y sellado continuo. (29/08/2012)
0 m² × 81.05 (82.67 con costes indirectos) = 0.00

| Código | Ud | Descripción | Rendimiento | Precio | Importe |
|---|---|---|---|---|---|
| mt21vei015b | m² | Doble acristalamiento Isolar Multipact "VITRO CRISTALGLASS", conjunto formado por vidrio exterior de seguridad Multipact 4+4 (compuesto por dos lunas de vidrio laminar de 4 mm, unidas mediante una lámina de butiral de polivinilo de color verde), cámara de aire deshidratada con perfil separador de aluminio y doble sellado perimetral de 10 mm, y vidrio interior de seguridad Multipact de 4+4 mm de espesor. (material; 29/08/2012) | 1.006 | 65.39 | 65.78 |
| mt21sik010 | Ud | Cartucho de silicona sintética incolora Elastosil WS-305-N "SIKA" de 310 ml (rendimiento aproximado de 12 m por cartucho). | 0.58 | 1.594 | 0.92 |
| mt21vva021 | Ud | Material auxiliar para la colocación de vidrios. | 1 | 0.807 | 0.81 |
| mo028 | h | Oficial 1ª cristalero. | 0.401 | 15.91 | 6.38 |
| mo057 | h | Ayudante cristalero. | 0.401 | 15.86 | 6.36 |
| % | % | Medios auxiliares | 1 % | 80.25 | 0.80 |
|  |  | Total |  |  | 81.05 |

**FVC010** m² Doble acristalamiento de baja emisividad térmica, 6/18/4, con calzos y sellado continuo. (02/12/2012)
0 m² × 36.45 (37.18 con costes indirectos) = 0.00

| Código | Ud | Descripción | Rendimiento | Precio | Importe |
|---|---|---|---|---|---|
| mt21veg011b | m² | Doble acristalamiento de baja emisividad térmica, conjunto formado por vidrio exterior de baja emisividad térmica de 6 mm, cámara de aire deshidratada con perfil separador de aluminio y doble sellado perimetral, de 18 mm, rellena de gas argón y vidrio interior Float incoloro de 4 mm de espesor. (material; 02/12/2012) | 1.006 | 26.59 | 26.75 |
| mt21vva015 | Ud | Cartucho de silicona sintética incolora de 310 ml (rendimiento aproximado de 12 m por cartucho). (material; 25/07/2012) | 0.58 | 1.73 | 1.00 |
| mt21vva021 | Ud | Material auxiliar para la colocación de vidrios. | 1 | 0.807 | 0.81 |
| mo028 | h | Oficial 1ª cristalero. | 0.237 | 15.91 | 3.77 |
| mo057 | h | Ayudante cristalero. | 0.237 | 15.86 | 3.76 |
| % | % | Medios auxiliares | 1 % | 36.09 | 0.36 |
|  |  | Total |  |  | 36.45 |

**FVC010b** m² Doble acristalamiento de baja emisividad térmica, 6/18/4, con calzos y sellado continuo. (02/12/2012)
0 m² × 33.1 (33.76 con costes indirectos) = 0.00

| Código | Ud | Descripción | Rendimiento | Precio | Importe |
|---|---|---|---|---|---|
| mt21veg011a | m² | Doble acristalamiento de baja emisividad térmica, conjunto formado por vidrio exterior de baja emisividad térmica de 6 mm, cámara de aire deshidratada con perfil separador de aluminio y doble sellado perimetral, de 18 mm, y vidrio interior Float incoloro de 4 mm de espesor. (material; 02/12/2012) | 1.006 | 23.29 | 23.43 |
| mt21vva015 | Ud | Cartucho de silicona sintética incolora de 310 ml (rendimiento aproximado de 12 m por cartucho). | 0.58 | 1.73 | 1.00 |
| mt21vva021 | Ud | Material auxiliar para la colocación de vidrios. | 1 | 0.807 | 0.81 |
| mo028 | h | Oficial 1ª cristalero. | 0.237 | 15.91 | 3.77 |
| mo057 | h | Ayudante cristalero. | 0.237 | 15.86 | 3.76 |
| % | % | Medios auxiliares | 1 % | 32.77 | 0.33 |
|  |  | Total |  |  | 33.1 |

**FVC010c** m² Doble acristalamiento LOW.S "UNIÓN VIDRIERA ARAGONESA", LOW.S 6/18/6 Templa.Lite Azur.Lite color azul, con calzos y sellado continuo. (02/12/2012)
0 m² × 84.7 (86.39 con costes indirectos) = 0.00

| Código | Ud | Descripción | Rendimiento | Precio | Importe |
|---|---|---|---|---|---|
| mt21veu011c | m² | Doble acristalamiento LOW.S "UNIÓN VIDRIERA ARAGONESA", conjunto formado por vidrio exterior de baja emisividad térmica LOW.S de 6 mm, cámara de gas deshidratada con perfil separador de aluminio y doble sellado perimetral, de 18 mm, rellena de gas argón y vidrio interior Templa.Lite Azur.Lite color azul de 6 mm de espesor. (material; 02/12/2012) | 1.006 | 74.16 | 74.60 |
| mt21sik010 | Ud | Cartucho de silicona sintética incolora Elastosil WS-305-N "SIKA" de 310 ml (rendimiento aproximado de 12 m por cartucho). | 0.58 | 1.594 | 0.92 |
| mt21vva021 | Ud | Material auxiliar para la colocación de vidrios. | 1 | 0.807 | 0.81 |
| mo028 | h | Oficial 1ª cristalero. | 0.237 | 15.91 | 3.77 |
| mo057 | h | Ayudante cristalero. | 0.237 | 15.86 | 3.76 |
| % | % | Medios auxiliares | 1 % | 83.86 | 0.84 |
|  |  | Total |  |  | 84.7 |

**FVC010d** m² Doble acristalamiento LOW.S "UNIÓN VIDRIERA ARAGONESA", LOW.S 6/18/4 Templa.Lite Parsol color gris, con calzos y sellado continuo. (02/12/2012)
0 m² × 80.34 (81.95 con costes indirectos) = 0.00

| Código | Ud | Descripción | Rendimiento | Precio | Importe |
|---|---|---|---|---|---|
| mt21veu011b | m² | Doble acristalamiento LOW.S "UNIÓN VIDRIERA ARAGONESA", conjunto formado por vidrio exterior de baja emisividad térmica LOW.S de 6 mm, cámara de aire deshidratada con perfil separador de aluminio y doble sellado perimetral, de 18 mm, y vidrio interior Templa.Lite Parsol color gris de 4 mm de espesor. (material; 02/12/2012) | 1.006 | 69.86 | 70.28 |
| mt21sik010 | Ud | Cartucho de silicona sintética incolora Elastosil WS-305-N "SIKA" de 310 ml (rendimiento aproximado de 12 m por cartucho). | 0.58 | 1.594 | 0.92 |
| mt21vva021 | Ud | Material auxiliar para la colocación de vidrios. | 1 | 0.807 | 0.81 |
| mo028 | h | Oficial 1ª cristalero. | 0.237 | 15.91 | 3.77 |
| mo057 | h | Ayudante cristalero. | 0.237 | 15.86 | 3.76 |
| % | % | Medios auxiliares | 1 % | 79.54 | 0.80 |
|  |  | Total |  |  | 80.34 |

**FVC010h** m² Doble acristalamiento, Isolar Neutralux 6/12/4, con calzos y sellado continuo. conjunto formado por vidrio exterior Float incoloro de 6 mm, cámara de aire deshidratada con perfil separador de aluminio y doble sellado perimetral, de 12 mm, rellena de gas argón y vidrio interior de baja emisividad térmica Neutralux de 4 mm de espesor. Transmitancia termica 1,1 W/ m2 K. factor solar 38%
0 m² × 40.07 (40.87 con costes indirectos) = 0.00

**FVC010l** m² Doble acristalamiento Isolar Glas "VITRO CRISTALGLASS", 8/18/6, con calzos y sellado continuo. (23/12/2012)
0 m² × 49.51 (50.5 con costes indirectos) = 0.00

| Código | Ud | Descripción | Rendimiento | Precio | Importe |
|---|---|---|---|---|---|
| mt21vei011a | m² | Doble acristalamiento Isolar Glas "VITRO CRISTALGLASS", conjunto formado por vidrio exterior Float incoloro de 8 mm, cámara de aire deshidratada con perfil separador de aluminio y doble sellado perimetral, de 18 mm, rellena de gas argón y vidrio interior Float incoloro de 6 mm de espesor. (material; 23/12/2012) | 1.006 | 35.86 | 36.08 |
| mt21sik010 | Ud | Cartucho de silicona sintética incolora Elastosil WS-305-N "SIKA" de 310 ml (rendimiento aproximado de 12 m por cartucho). | 0.58 | 1.594 | 0.92 |
| mt21vva021 | Ud | Material auxiliar para la colocación de vidrios. | 1 | 0.807 | 0.81 |
| mo050 | h | Ayudante jardinero. | 0.337 | 16 | 5.39 |
| mo101 | h | Ayudante cristalero. | 0.337 | 15.86 | 5.34 |
| % | % | Medios auxiliares | 2 % | 48.54 | 0.97 |
|  |  | Total |  |  | 49.51 |

## P PARTICIONES
Importe: 225672.92

### PA Armarios
Importe: 7924.28

**PAI030b** Ud Puerta de registro cortafuegos de acero galvanizado acabado lacado, homologada, EI2 90, de dos hojas, modelo Turia "ANDREU", 2300x2000 mm de luz y altura de paso, acabado galvanizado con tratamiento antihuellas.
1 Ud × 453.62 (462.69 con costes indirectos) = 462.69

| Código | Ud | Descripción | Rendimiento | Precio | Importe |
|---|---|---|---|---|---|
| mt26rca014b | Ud | Puerta de registro cortafuegos pivotante homologada, EI2 90, según UNE-EN 1634-1, de dos hojas de 63 mm de espesor, modelo Turia "ANDREU", luz de paso entre 2101 y 2300 mm y altura de paso entre 901 y 1950 mm, para un hueco de obra de anchura entre 2201 y 2400 mm y altura entre 1051 y 2050 mm, acabado galvanizado con tratamiento antihuellas formada por dos chapas de acero galvanizado de 0,8 mm de espesor, plegadas, ensambladas y montadas, con cámara intermedia de lana de roca de alta densidad y placas de cartón yeso, sobre cerco de acero galvanizado tipo CS5 de 1,2 mm de espesor con junta intumescente y garras de anclaje a obra, incluso bisagras de doble pala regulables en altura, soldadas al marco y atornilladas a la hoja, según UNE-EN 1935, cerradura embutida de cierre a un punto, cilindro con pomo, llaves y escudos color negro. (material) | 1 | 443.662 | 443.66 |
| mo009 | h | Oficial 1ª cerrajero. | 0.163 | 16.65 | 2.71 |
| mo032 | h | Ayudante cerrajero. | 0.172 | 16.06 | 2.76 |
| % | % | Medios auxiliares | 1 % | 449.13 | 4.49 |
|  |  | Total |  |  | 453.62 |

| Medición | Uds. | Parcial |
|---|---|---|
| ARMARIO CUADROS BT PBAJA P8 | 1 | 1.00 |
| Total |  | 1 |

**PPR010f** Ud Puerta cortafuegos de acero galvanizado homologada, EI2 60-C5, de dos hojas, modelo Turia "ANDREU", 1800x2000 mm de luz y altura de paso, acabado lacado en color a elegir de la carta RAL, ambas hojas provistas de cierrapuertas para uso moderado modelo Tesa CT 2000D.
16 Ud × 434.64 (443.33 con costes indirectos) = 7093.28

| Código | Ud | Descripción | Rendimiento | Precio | Importe |
|---|---|---|---|---|---|
| mt26pca020b | Ud | Puerta cortafuegos pivotante homologada, EI2 60-C5, según UNE-EN 1634-1, de dos hojas de 63 mm de espesor, modelo Turia "ANDREU", 1800x2000 mm de luz y altura de paso, para un hueco de obra de 1900x2050 mm, acabado lacado en color a elegir de la carta RAL formada por 2 chapas de acero galvanizado de 0,8 mm de espesor, plegadas, ensambladas y montadas, con cámara intermedia de lana de roca de alta densidad y placas de cartón yeso, sobre cerco de acero galvanizado tipo CS5 de 1,5 mm de espesor con junta intumescente y garras de anclaje a obra, incluso seis bisagras de doble pala regulables en altura, soldadas al marco y atornilladas a la hoja, según UNE-EN 1935, cerradura embutida de cierre a un punto, escudos, cilindro, llaves y manivelas antienganche RF de nylon color negro. (material) | 1 | 324.37 | 324.37 |
| mt26pca100b | Ud | Cierrapuertas para uso moderado de puerta cortafuegos de dos hojas, modelo Tesa CT 2000D "ANDREU", según UNE-EN 1154. (material) | 2 | 36.946 | 73.89 |
| mt26pca105aab | Ud | Selector de cierre para asegurar el adecuado cerrado de las puertas para puerta cortafuegos de dos hojas, modelo Dictator SR90 "ANDREU", según UNE-EN 1158. (material) | 1 | 22.991 | 22.99 |
| mo009 | h | Oficial 1ª cerrajero. | 0.278 | 16.65 | 4.63 |
| mo032 | h | Ayudante cerrajero. | 0.278 | 16.06 | 4.46 |
| % | % | Medios auxiliares | 1 % | 430.34 | 4.30 |
|  |  | Total |  |  | 434.64 |

| Medición | Uds. | Parcial |
|---|---|---|
| HUECOS INST VENTILACION Y BT |  |  |
| P11 | 16 | 16.00 |
| Subtotal acumulado |  | 16.00 |
| Total |  | 16 |

**PPR010h** Ud Puerta cortafuegos de acero galvanizado homologada, EI2 60-C5, de una hoja, modelo Turia "ANDREU", 1100x2000 mm de luz y altura de paso, acabado lacado en color a elegir de la carta RAL, con cierrapuertas para uso moderado modelo Tesa CT 2000D.
1 Ud × 361.09 (368.31 con costes indirectos) = 368.31

| Código | Ud | Descripción | Rendimiento | Precio | Importe |
|---|---|---|---|---|---|
| mt26pca020kjc | Ud | Puerta cortafuegos pivotante homologada, EI2 60-C5, según UNE-EN 1634-1, de una hoja de 63 mm de espesor, modelo Turia "ANDREU", 1100x2000 mm de luz y altura de paso, para un hueco de obra de 1200x2050 mm, acabado lacado en color a elegir de la carta RAL formada por 2 chapas de acero galvanizado de 0,8 mm de espesor, plegadas, ensambladas y montadas, con cámara intermedia de lana de roca de alta densidad y placas de cartón yeso, sobre cerco de acero galvanizado tipo CS5 de 1,5 mm de espesor con junta intumescente y garras de anclaje a obra, incluso tres bisagras de doble pala regulables en altura, soldadas al marco y atornilladas a la hoja, según UNE-EN 1935, cerradura embutida de cierre a un punto, escudos, cilindro, llaves y manivelas antienganche RF de nylon color negro. (material) | 1 | 267.286 | 267.29 |
| mt26pca100ab | Ud | Cierrapuertas para uso moderado de puerta cortafuegos de una hoja, modelo Tesa CT 2000D "ANDREU", según UNE-EN 1154. (material) | 1 | 72.63 | 72.63 |
| mo018 | h | Oficial 1ª aplicador de láminas impermeabilizantes. | 0.435 | 16.39 | 7.13 |
| mo072 | h | Ayudante construcción. (mano de obra; 04/01/2013) | 0.435 | 16 | 6.96 |
| % | % | Medios auxiliares | 2 % | 354.01 | 7.08 |
|  |  | Total |  |  | 361.09 |

| Medición | Uds. | Parcial |
|---|---|---|
| ARMARIO CG BT P4` |  |  |
| P12 | 1 | 1.00 |
| Subtotal acumulado |  | 1.00 |
| Total |  | 1 |

**PAI030** Ud Puerta de registro cortafuegos de acero galvanizado homologada, EI2 90, de dos hojas, modelo Turia "ANDREU", 1100x2100 mm de luz y altura de paso, acabado lacado en color blanco. (12/11/2012)
0 Ud × 604.65 (616.74 con costes indirectos) = 0.00

| Código | Ud | Descripción | Rendimiento | Precio | Importe |
|---|---|---|---|---|---|
| mt26rca014a | Ud | Puerta de registro cortafuegos pivotante homologada, EI2 90, según UNE-EN 1634-1, de dos hojas de 63 mm de espesor, modelo Turia "ANDREU", luz de paso entre 880 y 1100 mm y altura de paso entre 1951 y 2100 mm, para un hueco de obra de anchura entre 980 y 1200 mm y altura entre 2051 y 2200 mm, acabado lacado en color blanco formada por dos chapas de acero galvanizado de 0,8 mm de espesor, plegadas, ensambladas y montadas, con cámara intermedia de lana de roca de alta densidad y placas de cartón yeso, sobre cerco de acero galvanizado tipo CS5 de 1,2 mm de espesor con junta intumescente y garras de anclaje a obra, incluso bisagras de doble pala regulables en altura, soldadas al marco y atornilladas a la hoja, según UNE-EN 1935, cerradura embutida de cierre a un punto, cilindro con pomo, llaves y escudos color negro. (material; 12/11/2012) | 1 | 590.65 | 590.65 |
| mo009 | h | Oficial 1ª cerrajero. | 0.245 | 16.65 | 4.08 |
| mo032 | h | Ayudante cerrajero. | 0.245 | 16.06 | 3.93 |
| % | % | Medios auxiliares | 1 % | 598.66 | 5.99 |
|  |  | Total |  |  | 604.65 |

**PAI015** Ud Puerta de registro de acero galvanizado de una hoja, 1240x2100 mm, acabado lacado en color blanco, con rejillas de ventilación. (11/12/2012)
0 Ud × 109.82 (112.02 con costes indirectos) = 0.00

| Código | Ud | Descripción | Rendimiento | Precio | Importe |
|---|---|---|---|---|---|
| mt26rpa014 | Ud | Puerta de registro de una hoja de 38 mm de espesor, anchura total entre 1011 y 1240 mm y altura total entre 2001 y 2100 mm, acabado lacado en color blanco formada por dos chapas de acero galvanizado de 0,5 mm de espesor con rejillas de ventilación troqueladas en la parte superior e inferior, de 200x250 mm cada una, plegadas, ensambladas y montadas, con cámara intermedia rellena de poliuretano, sobre cerco de acero galvanizado de 1,5 mm de espesor con garras de anclaje a obra, incluso bisagras soldadas al cerco y remachadas a la hoja, cerradura embutida de cierre a un punto, cilindro de latón con llave, escudos y pomos de nylon color negro. (material; 11/12/2012) | 1 | 105.761 | 105.76 |
| mo009 | h | Oficial 1ª cerrajero. | 0.089 | 16.65 | 1.48 |
| mo032 | h | Ayudante cerrajero. | 0.093 | 16.06 | 1.49 |
| % | % | Medios auxiliares | 1 % | 108.73 | 1.09 |
|  |  | Total |  |  | 109.82 |

### PD Defensas interiores
Importe: 16279.06

**PDB010** m Barandilla metálica de tubo hueco de acero inoxidable 100 cm de altura, con bastidor sencillo y montantes y barrotes verticales, para escalera de ida y vuelta, de dos tramos rectos con meseta intermedia.
173.53 m × 56.89 (58.03 con costes indirectos) = 10069.95
Barandilla metálica de tubo hueco de acero inoxidable de 100 cm de altura, con bastidor sencillo y montantes y barrotes verticales, para escalera de ida y vuelta, de dos tramos rectos con meseta intermedia.

| Código | Ud | Descripción | Rendimiento | Precio | Importe |
|---|---|---|---|---|---|
| mt26aaa031 | Ud | Repercusión, por m de barandilla, de elementos de fijación sobre obra de fábrica: tacos y tornillos de acero. (material) | 1 | 1.257 | 1.26 |
| mt26dbe010 | m | Barandilla metálica de tubo hueco de acero inoxidable de 100 cm de altura, con bastidor sencillo formado por barandal superior de 100x40x2 mm, que hace de pasamanos, y barandal inferior de 80x40x2 mm; montantes verticales de 80x40x2 mm dispuestos cada 120 cm y barrotes verticales de 20x20x1 mm, colocados cada 12 cm y soldados entre sí, para una escalera de ida y vuelta, de dos tramos rectos con meseta intermedia. (material) | 1 | 34.541 | 34.54 |
| mo060 | h | Peón ordinario construcción. | 0.107 | 15.28 | 1.63 |
| mo009 | h | Oficial 1ª cerrajero. | 0.578 | 16.65 | 9.62 |
| mo032 | h | Ayudante cerrajero. | 0.578 | 16.06 | 9.28 |
| % | % | Medios auxiliares | 1 % | 56.33 | 0.56 |
|  |  | Total |  |  | 56.89 |

| Medición | Uds. | Largo | Parcial |
|---|---|---|---|
| ESCALERA 1 | 5 | 6.98 | 34.90 |
|  | 1 | 1.37 | 1.37 |
| ESCALERA 2 | 6 | 7.18 | 43.08 |
|  | 1 | 1.55 | 1.55 |
| ESCALERA 3 | 6 | 7.18 | 43.08 |
|  | 1 | 1.55 | 1.55 |
| huecos inst vent | 4 | 3.00 | 12.00 |
|  | 4 | 3.00 | 12.00 |
|  | 4 | 3.00 | 12.00 |
|  | 4 | 3.00 | 12.00 |
| Subtotal acumulado |  |  | 173.53 |
| Total |  |  | 173.53 |

**PDB020b** m Pasamanos metálico formado por tubo hueco de acero inoxidable de 50 mm de diámetro, para escalera recta de un tramo.
187.36 m × 32.49 (33.14 con costes indirectos) = 6209.11

| Código | Ud | Descripción | Rendimiento | Precio | Importe |
|---|---|---|---|---|---|
| mt26aaa031 | Ud | Repercusión, por m de barandilla, de elementos de fijación sobre obra de fábrica: tacos y tornillos de acero. | 1 | 1.257 | 1.26 |
| mt26dpa020aba | m | Pasamanos metálico formado por tubo hueco de acero de 50 mm de diámetro, con patillas de sujeción de redondo liso macizo de 16 mm de diámetro cada 50 cm, para una escalera recta de un tramo. (material) | 1 | 8.88 | 8.88 |
| mo060 | h | Peón ordinario construcción. | 0.104 | 15.28 | 1.59 |
| mo009 | h | Oficial 1ª cerrajero. | 0.573 | 16.65 | 9.54 |
| mo032 | h | Ayudante cerrajero. | 0.573 | 16.06 | 9.20 |
| mo011 | h | Oficial 1ª construcción. | 0.104 | 16.39 | 1.70 |
| % | % | Medios auxiliares | 1 % | 32.17 | 0.32 |
|  |  | Total |  |  | 32.49 |

| Medición | Uds. | Largo | Alto | Parcial |
|---|---|---|---|---|
| ACCESO 1 | 4 | 7.02 |  | 28.08 |
| ACCESO 2 | 2 | 1.20 |  | 2.40 |
| ACCESO POSTERIOR | 4 | 4.20 |  | 16.80 |
| ESCALERA 2, 3 | 4 | 11.92 | 2.00 | 95.36 |
| ESCALERA 1 | 4 | 11.18 |  | 44.72 |
| Subtotal acumulado |  |  |  | 187.36 |
| Total |  |  |  | 187.36 |

**RNS020** m² Esmalte sintético, color a elegir, acabado martelé, sobre superficie de hierro o acero, limpieza y preparación de la superficie a pintar, mediante medios manuales hasta dejarla exenta de grasas, dos manos de imprimación, con un espesor mínimo de película seca de 45 micras por mano (rendimiento: 0,141 l/m²) y dos manos de acabado con esmalte sintético con un espesor mínimo de película seca de 30 micras por mano (rendimiento: 0,185 l/m²). (11/12/2012)
0 m² × 8.59 (8.76 con costes indirectos) = 0.00

| Código | Ud | Descripción | Rendimiento | Precio | Importe |
|---|---|---|---|---|---|
| mt27pfi010 | l | Imprimación de secado rápido, formulada con resinas alquídicas modificadas y fosfato de zinc. | 0.281 | 3.985 | 1.12 |
| mt27esm010 | l | Esmalte martelé. (material; 11/12/2012) | 0.369 | 6.912 | 2.55 |
| mo024 | h | Oficial 1ª pintor. (mano de obra; 23/03/2011) | 0.152 | 16.39 | 2.49 |
| mo045 | h | Ayudante pintor. (mano de obra; 23/03/2011) | 0.152 | 16 | 2.43 |
|  |  | Total |  |  | 8.59 |

**FDD010b** m Barandilla recta de fachada de 100 cm de altura formada por: bastidor compuesto de barandal superior e inferior de tubo cuadrado de perfil hueco de acero laminado en frío de 20x20x1,5 mm y montantes de tubo rectangular de perfil hueco de acero laminado en frío de 60x20x1,5 mm con una separación de 100 cm entre ellos; entrepaño para relleno de los huecos del bastidor compuesto de barrotes verticales de redondo de perfil macizo de acero laminado en caliente de diámetro 10 mm con una separación de 10 cm y pasamanos de tubo rectangular de perfil hueco de acero laminado en frío de 60x20x1,5 mm. (29/06/2011)
0 m × 47.55 (48.5 con costes indirectos) = 0.00

| Código | Ud | Descripción | Rendimiento | Precio | Importe |
|---|---|---|---|---|---|
| mt26aab010bl | m | Tubo rectangular de perfil hueco de acero laminado en frío de 60x20x1,5 mm. (material; 29/06/2011) | 2.2 | 1.33 | 2.93 |
| mt26aac010dn | m | Redondo de perfil macizo de acero laminado en caliente de diámetro 10 mm. (material; 29/06/2011) | 9 | 0.55 | 4.95 |
| mt26aaa021 | Ud | Repercusión, por m de barandilla, de elementos de fijación sobre hormigón: tacos de expansión de acero, tornillos especiales y pasta química. (material; 29/06/2011) | 1 | 2.54 | 2.54 |
| mt27pfi050 | kg | Imprimación SHOP-PRIMER a base de resinas pigmentadas con óxido de hierro rojo, cromato de zinc y fosfato de zinc. (material; 29/06/2011) | 0.16 | 8.37 | 1.34 |
| mo009 | h | Oficial 1ª cerrajero. | 1.094 | 16.65 | 18.22 |
| mo032 | h | Ayudante cerrajero. | 1.094 | 16.06 | 17.57 |
|  |  | Total |  |  | 47.55 |

**PDB020** m Pasamanos metálico formado por tubo hueco de acero de 40 mm de diámetro, para escalera recta. (29/06/2011)
0 m × 28.19 (28.75 con costes indirectos) = 0.00

| Código | Ud | Descripción | Rendimiento | Precio | Importe |
|---|---|---|---|---|---|
| mt26aaa031 | Ud | Repercusión, por m de barandilla, de elementos de fijación sobre obra de fábrica: tacos y tornillos de acero. | 1 | 1.257 | 1.26 |
| mt26dpa020aaa | m | Pasamanos metálico formado por tubo hueco de acero de 40 mm de diámetro, con patillas de sujeción de redondo liso macizo de 16 mm de diámetro cada 50 cm, para una escalera recta de un tramo. (material; 29/06/2011) | 1 | 12.73 | 12.73 |
| mo009 | h | Oficial 1ª cerrajero. | 0.434 | 16.65 | 7.23 |
| mo032 | h | Ayudante cerrajero. | 0.434 | 16.06 | 6.97 |
|  |  | Total |  |  | 28.19 |

**PDB010b** m Barandilla metálica de tubo hueco de acero laminado en frío de 90 cm de altura, con bastidor sencillo, con pasamanos de madera de pino país, para barnizar, de 65x70 mm de sección para escalera recta de un tramo. (02/01/2013)
0 m × 102.48 (104.53 con costes indirectos) = 0.00

| Código | Ud | Descripción | Rendimiento | Precio | Importe |
|---|---|---|---|---|---|
| mt26aaa031 | Ud | Repercusión, por m de barandilla, de elementos de fijación sobre obra de fábrica: tacos y tornillos de acero. | 1 | 1.257 | 1.26 |
| mt26dbe210a | m | Barandilla metálica de tubo hueco de acero laminado en frío de 90 cm de altura, con bastidor sencillo formado por barandal superior de 40x40x2 mm, para recibir pasamanos de madera, y barandal inferior de 80x40x2 mm; montantes verticales de 80x40x2 mm dispuestos cada 120 cm y barrotes verticales de 20x20x1 mm, colocados cada 12 cm y soldados entre sí, para una escalera recta de un tramo. (material; 02/01/2013) | 1 | 41.6 | 41.60 |
| mt22dpa010aa | m | Pasamanos de madera de pino país para barnizar, de 65x70 mm de sección, para una escalera recta de un tramo. (material; 02/01/2013) | 1 | 13.95 | 13.95 |
| mt22dpa011 | Ud | Tornillo de ensamble de zinc. (material; 02/01/2013) | 4 | 0.02 | 0.08 |
| mt22dpa012 | Ud | Soporte de cuadradillo de acero de 12x12 mm. (material; 02/01/2013) | 2 | 0.29 | 0.58 |
| mq08sol020 | h | Equipo y elementos auxiliares para soldadura eléctrica. | 0.097 | 2.425 | 0.24 |
| mo104 | h | Peón ordinario construcción. | 0.198 | 15.28 | 3.03 |
| mo016 | h | Oficial 1ª cerrajero. | 1.091 | 16.65 | 18.17 |
| mo054 | h | Ayudante instalador de climatización. | 1.091 | 15.97 | 17.42 |
| mo015 | h | Oficial 1ª carpintero. (mano de obra; 02/01/2013) | 0.149 | 16.67 | 2.48 |
| mo053 | h | Ayudante calefactor. | 0.104 | 15.97 | 1.66 |
| % | % | Medios auxiliares | 2 % | 100.47 | 2.01 |
|  |  | Total |  |  | 102.48 |

### PP Puertas de paso interiores
Importe: 38447.66

**PPC010** Ud Puerta de paso de acero galvanizado de una hoja, modelo Office "ANDREU", cerco tipo C09, 800x2045 mm de luz y altura de paso, acabado lacado en color a elegir de la carta RAL. incluso premarco acero galvanizado y acople color ral envolvente para premarco. Cerradura MAESTREADA
35 Ud × 283.58 (289.25 con costes indirectos) = 10123.75

| Código | Ud | Descripción | Rendimiento | Precio | Importe |
|---|---|---|---|---|---|
| mt26ppa050b | Ud | Puerta de paso de una hoja de 50 mm de espesor, modelo Office "ANDREU", 800x2045 mm de luz y altura de paso, acabado lacado en color a elegir de la carta RAL, hoja formada por dos chapas de acero galvanizado de 0,7 mm de espesor plegadas, ensambladas y momontadas, con cámara intermedia rellena de poliuretano inyectado de alta densidad, solape de 17 mm, tres bisagras de acero inoxidable, dos bulones antipalanca, sobre cerco de acero galvanizado tipo C09 de 1,5 mm de espesor con burlete perimetral y garras de anclaje a obra, cerradura embutida MAESTREADA, cilindro de níquel con llave y manivelas con escudo de seguridad tipo roseta modelo Tesa Sena de acero inoxidable en ambos lados, (material) | 1 | 155.277 | 155.28 |
| mo009 | h | Oficial 1ª cerrajero. | 0.103 | 16.65 | 1.71 |
| mo032 | h | Ayudante cerrajero. | 0.103 | 16.06 | 1.65 |
| mt25pfn040b | Ud | Premarco de acero galvanizado para muro de 150 mm para office 802 x 2100 mm (material) | 1 | 57.099 | 57.10 |
| mt25pfn040c | Ud | Acople RAL a elegir envolvente a premarco pata office 800 x 2100 mm (material) | 1 | 67.838 | 67.84 |
|  |  | Total |  |  | 283.58 |

| Medición | Uds. | Parcial |
|---|---|---|
| PB |  |  |
| FOMENTO EMPLEO | 2 | 2.00 |
| BECARIOS | 1 | 1.00 |
| CONSERJERIA | 1 | 1.00 |
| AULA FORM 1 | 1 | 1.00 |
| PREALOJAMIENTOS | 4 | 4.00 |
| VEST ASEOS | 3 | 3.00 |
| ASEO MINUS | 1 | 1.00 |
| P1 |  |  |
| ZONA ADMINISTR | 5 | 5.00 |
| ADMINISTR GENERAL | 4 | 4.00 |
| ALOJAMIENTOS | 9 | 9.00 |
| VEST ASEOS | 4 | 4.00 |
| Subtotal acumulado |  | 35.00 |
| Total |  | 35 |

**PPC015c** Ud Fijo superior de acero galvanizado de una hoja, modelo Ensamblada "ANDREU", con cerco esquinero tipo CS4, 900x1000 mm, acabado lacado en color a elegir de la carta RAL.
35 Ud × 62.9 (64.16 con costes indirectos) = 2245.60

| Código | Ud | Descripción | Rendimiento | Precio | Importe |
|---|---|---|---|---|---|
| mt26fpa014b | Ud | Fijo superior de una hoja de 38 mm de espesor, modelo Ensamblada "ANDREU", anchura total entre 811 y 910 mm y altura total entre 550 y 1000 mm, acabado lacado en color a elegir de la carta RAL formada por dos chapas de acero galvanizado de 0,5 mm de espesor plegadas, ensambladas y montadas, con cámara intermedia rellena de poliuretano, sobre cerco con cerco esquinero de acero galvanizado tipo CS4 de 1,5 mm de espesor con garras de anclaje a obra. (material) | 1 | 59.042 | 59.04 |
| mo009 | h | Oficial 1ª cerrajero. | 0.099 | 16.65 | 1.65 |
| mo032 | h | Ayudante cerrajero. | 0.099 | 16.06 | 1.59 |
| % | % | Medios auxiliares | 1 % | 62.28 | 0.62 |
|  |  | Total |  |  | 62.9 |

| Medición | Uds. | Parcial |
|---|---|---|
| PB |  |  |
| FOMENTO EMPLEO | 2 | 2.00 |
| BECARIOS | 1 | 1.00 |
| CONSERJERIA | 1 | 1.00 |
| AULA FORM 1 | 1 | 1.00 |
| PREALOJAMIENTOS | 4 | 4.00 |
| VEST ASEOS | 3 | 3.00 |
| ASEO MINUS | 1 | 1.00 |
| P1 |  |  |
| ZONA ADMINISTR | 5 | 5.00 |
| ADMINISTR GENERAL | 4 | 4.00 |
| ALOJAMIENTOS | 9 | 9.00 |
| VEST ASEOS | 4 | 4.00 |
| Subtotal acumulado |  | 35.00 |
| Total |  | 35 |

**PPC010B** Ud Puerta de paso de acero galvanizado de dos hojas, modelo Office "ANDREU", cerco tipo C09, 1640x2045 mm de luz y altura de paso, acabado lacado en color a elegir de la carta RAL.incluso premarco acero galvanizado y acople color ral envolvente para premarco y barra antipánico en cada hoja. Cerradura MAESTREADA
13 Ud × 640.39 (653.2 con costes indirectos) = 8491.60

| Código | Ud | Descripción | Rendimiento | Precio | Importe |
|---|---|---|---|---|---|
| mt26ppa050a | Ud | Puerta de paso de dos hojas de 50 mm de espesor, modelo Office "ANDREU", 1640x2045 mm de luz y altura de paso, acabado lacado en color a elegir de la carta RAL, hoja formada por dos chapas de acero galvanizado de 0,7 mm de espesor plegadas, ensambladas y montadas, con cámara intermedia rellena de poliuretano inyectado de alta densidad, solape de 17 mm, tres bisagras de acero inoxidable, dos bulones antipalanca, sobre cerco de acero galvanizado tipo C09 de 1,5 mm de espesor con burlete perimetral y garras de anclaje a obra, cerradura embutida MAESTREADA, cilindro de níquel con llave y manivelas con escudo de seguridad tipo roseta modelo Tesa Sena de acero inoxidable en ambos lados, (material) | 1 | 257.49 | 257.49 |
| mo009 | h | Oficial 1ª cerrajero. | 0.143 | 16.65 | 2.38 |
| mo032 | h | Ayudante cerrajero. | 0.143 | 16.06 | 2.30 |
| mt25pfn040d | Ud | Premarco de acero galvanizado para muro de 150 mm para office 1640 x 2100 mm (material) | 1 | 67.541 | 67.54 |
| mt25pfn040e | Ud | Acople RAL a elegir envolvente a premarco pata office 1640 x 2100 mm (material) | 1 | 89.051 | 89.05 |
| mt26pca110a | Ud | Barra antipánico para puerta cortafuegos de dos hojas, según UNE-EN 1125, incluso tapa ciega para la cara exterior de la puerta. PREMONTADA | 2 | 85.991 | 171.98 |
| mt26pca110b | ud | retenerdor de puerta (material) | 2 | 24.825 | 49.65 |
|  |  | Total |  |  | 640.39 |

| Medición | Uds. | Parcial |
|---|---|---|
| PB |  |  |
| AULA FORM 1 | 1 | 1.00 |
| AULA P. RIVAS | 1 | 1.00 |
| BECARIOS | 1 | 1.00 |
| AULA FORM 2 | 1 | 1.00 |
| AULA EMPREND | 1 | 1.00 |
| SALA JUNTAS EMPREND | 1 | 1.00 |
| P1 |  |  |
| ZONA ADMINISTR | 1 | 1.00 |
| SALA REUNIONES | 1 | 1.00 |
| EMPR BASE TEC | 4 | 4.00 |
| PROY EUROPEOS | 1 | 1.00 |
| Subtotal acumulado |  | 13.00 |
| Total |  | 13 |

**PPC015b** Ud Fijo superior de acero galvanizado de dos hojas, modelo Ensamblada "ANDREU", con cerco envolvente tipo C70, 1800x1000 mm, acabado lacado en color a elegir de la carta RAL.
13 Ud × 154.06 (157.14 con costes indirectos) = 2042.82

| Código | Ud | Descripción | Rendimiento | Precio | Importe |
|---|---|---|---|---|---|
| mt26fpa015 | Ud | Fijo superior de dos hojas de 38 mm de espesor, modelo Ensamblada "ANDREU", anchura total entre 1751 y 1950 mm y altura total entre 550 y 1000 mm, acabado lacado en color a elegir de la carta RAL formada por dos chapas de acero galvanizado de 0,5 mm de espesor plegadas, ensambladas y montadas, con cámara intermedia rellena de poliuretano, sobre cerco con cerco envolvente de acero galvanizado tipo C70 de 1,5 mm de espesor con garras de anclaje a obra. (material) | 1 | 148.112 | 148.11 |
| mo009 | h | Oficial 1ª cerrajero. | 0.135 | 16.65 | 2.25 |
| mo032 | h | Ayudante cerrajero. | 0.135 | 16.06 | 2.17 |
| % | % | Medios auxiliares | 1 % | 152.53 | 1.53 |
|  |  | Total |  |  | 154.06 |

| Medición | Uds. | Parcial |
|---|---|---|
| PB |  |  |
| AULA FORM 1 | 1 | 1.00 |
| AULA P. RIVAS | 1 | 1.00 |
| BECARIOS | 1 | 1.00 |
| AULA FORM 2 | 1 | 1.00 |
| AULA EMPREND | 1 | 1.00 |
| SALA JUNTAS EMPREND | 1 | 1.00 |
| P1 |  |  |
| ZONA ADMINISTR | 1 | 1.00 |
| SALA REUNIONES | 1 | 1.00 |
| EMPR BASE TEC | 4 | 4.00 |
| PROY EUROPEOS | 1 | 1.00 |
| Subtotal acumulado |  | 13.00 |
| Total |  | 13 |

**PPC010b** Ud Puerta de paso de acero galvanizado de una hoja, modelo Ensamblada "ANDREU", con cerco envolvente tipo C70, 700x2045 mm de luz y altura de paso, acabado lacado en color a elegir de la carta RAL.Cerradura MAESTREADA
12 Ud × 89.38 (91.17 con costes indirectos) = 1094.04
Puerta de paso de acero galvanizado de una hoja, modelo Ensamblada "ANDREU", con cerco envolvente tipo C70, 700x2045 mm de luz y altura de paso, acabado lacado en color a elegir de la carta RAL. Cerradura MAESTREADA

| Código | Ud | Descripción | Rendimiento | Precio | Importe |
|---|---|---|---|---|---|
| mt26ppa010c | Ud | Puerta de paso de una hoja de 38 mm de espesor, modelo Ensamblada "ANDREU", 700x2045 mm de luz y altura de paso, acabado lacado en color a elegir de la carta RAL formada por dos chapas de acero galvanizado de 0,5 mm de espesor plegadas, ensambladas y montadas, con cámara intermedia rellena de poliuretano, sobre cerco con cerco envolvente de acero galvanizado tipo C70 de 1,5 mm de espesor con garras de anclaje a obra, incluso bisagras soldadas al cerco y remachadas a la hoja, cerradura embutida de cierre a un punto, cilindro de latón con llave, escudos y manivelas de nylon color negro. (material) | 1 | 86.024 | 86.02 |
| mo009 | h | Oficial 1ª cerrajero. | 0.103 | 16.65 | 1.71 |
| mo032 | h | Ayudante cerrajero. | 0.103 | 16.06 | 1.65 |
|  |  | Total |  |  | 89.38 |

| Medición | Uds. | Parcial |
|---|---|---|
| P3 |  |  |
| CABINAS ASEOS |  |  |
| PB | 6 | 6.00 |
| P1 | 6 | 6.00 |
| Subtotal acumulado |  | 12.00 |
| Total |  | 12 |

**PPC010c** Ud Puerta de paso de acero galvanizado de una hoja, modelo Ensamblada "ANDREU", con cerco envolvente tipo C70, 800x2045 mm de luz y altura de paso, acabado lacado en color a elegir de la carta RAL.
2 Ud × 96.78 (98.72 con costes indirectos) = 197.44
Puerta de paso de acero galvanizado de una hoja, modelo Ensamblada "ANDREU", con cerco envolvente tipo C70, 800x2045 mm de luz y altura de paso, acabado lacado en color a elegir de la carta RAL. Cerradura MAESTREADA

| Código | Ud | Descripción | Rendimiento | Precio | Importe |
|---|---|---|---|---|---|
| mt26ppa010d | Ud | Puerta de paso de una hoja de 38 mm de espesor, modelo Ensamblada "ANDREU", 800x2045 mm de luz y altura de paso, acabado lacado en color a elegir de la carta RAL formada por dos chapas de acero galvanizado de 0,5 mm de espesor plegadas, ensambladas y montadas, con cámara intermedia rellena de poliuretano, sobre cerco con cerco envolvente de acero galvanizado tipo C70 de 1,5 mm de espesor con garras de anclaje a obra, incluso bisagras soldadas al cerco y remachadas a la hoja, cerradura embutida de cierre a un punto, cilindro de latón con llave, escudos y manivelas de nylon color negro. (material) | 1 | 93.438 | 93.44 |
| mo009 | h | Oficial 1ª cerrajero. | 0.102 | 16.65 | 1.70 |
| mo032 | h | Ayudante cerrajero. | 0.102 | 16.06 | 1.64 |
|  |  | Total |  |  | 96.78 |

| Medición | Uds. | Parcial |
|---|---|---|
| ACCESO CUBIERTA | 2 | 2.00 |
| Total |  | 2 |

**PPC010f** Ud Puerta de paso de acero galvanizado de dos hojas, modelo Office "ANDREU", cerco tipo C09, 1440x2100 mm de luz y altura de paso, acabado lacado en color a elegir de la carta RAL.
1 Ud × 471.82 (481.26 con costes indirectos) = 481.26

| Código | Ud | Descripción | Rendimiento | Precio | Importe |
|---|---|---|---|---|---|
| mt26ppa050J | Ud | Puerta de paso de dos hojas de 50 mm de espesor, modelo Office "ANDREU", 1440x2100 mm de luz y altura de paso, acabado lacado en color a elegir de la carta RAL, cada hoja formada por dos chapas de acero galvanizado de 0,7 mm de espesor plegadas, ensambladas y montadas, con cámara intermedia rellena de poliuretano inyectado de alta densidad, solapes de 17 mm, tres bisagras de acero inoxidable por hoja, dos bulones antipalanca por hoja, pasadores de acero inoxidable en el canto de la hoja inactiva, sobre cerco de acero galvanizado tipo C09 de 1,5 mm de espesor con burlete perimetral y garras de anclaje a obra, cerradura embutida, cilindro de níquel con llave y manivelas con escudo de seguridad tipo roseta modelo Tesa Sena de acero inoxidable en ambos lados. (material) | 1 | 453.214 | 453.21 |
| mo018 | h | Oficial 1ª aplicador de láminas impermeabilizantes. | 0.289 | 16.39 | 4.74 |
| mo072 | h | Ayudante construcción. | 0.289 | 16 | 4.62 |
| % | % | Medios auxiliares | 2 % | 462.57 | 9.25 |
|  |  | Total |  |  | 471.82 |

| Medición | Uds. | Parcial |
|---|---|---|
| EXTERIOR BECARIOS |  |  |
| 1 H 0,8 ] 1H 0,60 | 1 | 1.00 |
| Subtotal acumulado |  | 1.00 |
| Total |  | 1 |

**PPM010c** Ud Puerta de paso corredera, ciega, de una hoja de 203x82,5x3,5 cm, lisa de tablero aglomerado, barnizada en taller, de cerezo; precerco de pino país de 150x35 mm; galces de MDF, con rechapado de madera, de cerezo de 150x20 mm; tapajuntas de MDF, con rechapado de madera, de cerezo de 70x10 mm.
2 Ud × 199.7 (203.69 con costes indirectos) = 407.38

| Código | Ud | Descripción | Rendimiento | Precio | Importe |
|---|---|---|---|---|---|
| mt22aap011jaa | Ud | Precerco de madera de pino, 150x35 mm, para puerta de una hoja, con elementos de fijación. (material) | 2 | 17.642 | 35.28 |
| mt22aga010 | m | Galce de MDF, con rechapado de madera, cerezo, 150x20 mm, barnizado en taller. (material) | 10.2 | 4.492 | 45.82 |
| mt23ppb100a | Ud | Herrajes de colgar, kit para puerta corredera. (material) | 1 | 5.031 | 5.03 |
| mt22ata010lba | m | Tapajuntas de MDF, con rechapado de madera, cerezo, 70x10 mm, barnizado en taller. (material) | 10.4 | 1.296 | 13.48 |
| mt22pxh020 | Ud | Puerta de paso ciega de cerezo, de 203x82,5x3,5 cm, con tablero aglomerado liso, barnizada en taller. Según UNE 56803. (material) | 1 | 68.956 | 68.96 |
| mt23hbl010 | Ud | Juego de tirador y escudo largo de latón plata mate, serie media, para puerta de paso interior. (material) | 1 | 6.071 | 6.07 |
| mt23ppb102c | m | Carril puerta corredera doble aluminio. (material) | 1.1 | 5.729 | 6.30 |
| mo008 | h | Oficial 1ª carpintero. | 0.572 | 16.67 | 9.54 |
| mo031 | h | Ayudante carpintero. | 0.572 | 16.12 | 9.22 |
|  |  | Total |  |  | 199.7 |

| Medición | Uds. | Parcial |
|---|---|---|
| PB |  |  |
| ASEO MINUS 1 | 1 | 1.00 |
| P1 |  |  |
| ASEO MINUS 1 | 1 | 1.00 |
| Subtotal acumulado |  | 2.00 |
| Total |  | 2 |

**PPC010d** Ud Puerta de paso de acero galvanizado de una hoja, modelo Ensamblada "ANDREU", con cerco esquinero tipo CS4, 700x2000 mm de luz y altura de paso, acabado lacado en color blanco, con rejillas de ventilación.
3 Ud × 66.94 (68.28 con costes indirectos) = 204.84

| Código | Ud | Descripción | Rendimiento | Precio | Importe |
|---|---|---|---|---|---|
| mt26ppa010a | Ud | Puerta de paso de una hoja de 38 mm de espesor, modelo Ensamblada "ANDREU", 700x2000 mm de luz y altura de paso, acabado lacado en color blanco formada por dos chapas de acero galvanizado de 0,5 mm de espesor con rejillas de ventilación troqueladas en la parte superior e inferior, de 200x250 mm cada una, plegadas, ensambladas y montadas, con cámara intermedia rellena de poliuretano, sobre cerco con cerco esquinero de acero galvanizado tipo CS4 de 1,5 mm de espesor con garras de anclaje a obra, incluso bisagras soldadas al cerco y remachadas a la hoja, cerradura embutida de cierre a un punto, cilindro de latón con llave, escudos y manivelas de nylon color negro. (material) | 1 | 62.938 | 62.94 |
| mo009 | h | Oficial 1ª cerrajero. | 0.102 | 16.65 | 1.70 |
| mo032 | h | Ayudante cerrajero. | 0.102 | 16.06 | 1.64 |
| % | % | Medios auxiliares | 1 % | 66.28 | 0.66 |
|  |  | Total |  |  | 66.94 |

| Medición | Uds. | Parcial |
|---|---|---|
| SOTANOS ESCALERA 2, 3 | 2 | 2.00 |
| SOTANO EXISTENTE | 1 | 1.00 |
| Subtotal acumulado |  | 3.00 |
| Total |  | 3 |

**PPR010g** Ud Puerta cortafuegos de acero galvanizado homologada, EI2 60-C5, de una hoja, modelo Turia "ANDREU", 900x2000 mm de luz y altura de paso, acabado lacado en color a elegir de la carta RAL, con cierrapuertas para uso frecuente modelo Geze TS 3000 V, barra antipánico modelo 2000 N, tapa ciega para la cara exterior.
6 Ud × 420.43 (428.84 con costes indirectos) = 2573.04

| Código | Ud | Descripción | Rendimiento | Precio | Importe |
|---|---|---|---|---|---|
| mt26pca020kfc | Ud | Puerta cortafuegos pivotante homologada, EI2 60-C5, según UNE-EN 1634-1, de una hoja de 63 mm de espesor, modelo Turia "ANDREU", 900x2000 mm de luz y altura de paso, para un hueco de obra de 1000x2050 mm, acabado lacado en color a elegir de la carta RAL formada por 2 chapas de acero galvanizado de 0,8 mm de espesor, plegadas, ensambladas y montadas, con cámara intermedia de lana de roca de alta densidad y placas de cartón yeso, sobre cerco de acero galvanizado tipo CS5 de 1,5 mm de espesor con junta intumescente y garras de anclaje a obra, incluso tres bisagras de doble pala regulables en altura, soldadas al marco y atornilladas a la hoja, según UNE-EN 1935, cerradura embutida de cierre a un punto, escudos, cilindro, llaves y manivelas antienganche RF de nylon color negro. (material) | 1 | 214.153 | 214.15 |
| mt26pca100ib | Ud | Cierrapuertas para uso frecuente de puerta cortafuegos de una hoja, modelo Geze TS 3000 V "ANDREU", según UNE-EN 1154. (material) | 1 | 127.229 | 127.23 |
| mt26pca110e | Ud | Barra antipánico para puerta cortafuegos de una hoja, modelo 2000 N "ANDREU", según UNE-EN 1125, incluso tapa ciega para la cara exterior de la puerta. (material) | 1 | 50.502 | 50.50 |
| mo018 | h | Oficial 1ª aplicador de láminas impermeabilizantes. | 0.627 | 16.39 | 10.28 |
| mo072 | h | Ayudante construcción. | 0.627 | 16 | 10.03 |
| % | % | Medios auxiliares | 2 % | 412.19 | 8.24 |
|  |  | Total |  |  | 420.43 |

| Medición | Uds. | Parcial |
|---|---|---|
| ACC ASEOS ESC 1 |  |  |
| P5 | 5 | 5.00 |
| CG CLIMATIZ P4 |  |  |
| P5 | 1 | 1.00 |
| Subtotal acumulado |  | 6.00 |
| Total |  | 6 |

**PPR010d** Ud Puerta cortafuegos de acero galvanizado homologada, EI2 60-C5, de una hoja, modelo Turia "ANDREU", 1100x2000 mm de luz y altura de paso, acabado lacado en color a elegir de la carta RAL, con cierrapuertas para uso frecuente modelo Geze TS 3000 V, barra antipánico modelo 2000 N, tapa ciega para la cara exterior.
4 Ud × 474.64 (484.13 con costes indirectos) = 1936.52

| Código | Ud | Descripción | Rendimiento | Precio | Importe |
|---|---|---|---|---|---|
| mt26pca020kjc | Ud |  | 1 | 267.286 | 267.29 |
| mt26pca100ib | Ud | Cierrapuertas para uso frecuente de puerta cortafuegos de una hoja, modelo Geze TS 3000 V "ANDREU", según UNE-EN 1154. | 1 | 127.229 | 127.23 |
| mt26pca110e | Ud | Barra antipánico para puerta cortafuegos de una hoja, modelo 2000 N "ANDREU", según UNE-EN 1125, incluso tapa ciega para la cara exterior de la puerta. | 1 | 50.502 | 50.50 |
| mo018 | h | Oficial 1ª aplicador de láminas impermeabilizantes. | 0.627 | 16.39 | 10.28 |
| mo072 | h | Ayudante construcción. | 0.627 | 16 | 10.03 |
| % | % | Medios auxiliares | 2 % | 465.33 | 9.31 |
|  |  | Total |  |  | 474.64 |

| Medición | Uds. | Parcial |
|---|---|---|
| ESC 1 |  |  |
| P9 | 4 | 4.00 |
| Subtotal acumulado |  | 4.00 |
| Total |  | 4 |

**PPR010i** Ud Puerta cortafuegos de acero galvanizado homologada, EI2 60-C5, de dos hojas, modelo Turia "ANDREU", 1800x2000 mm de luz y altura de paso, acabado lacado en color a elegir de la carta RAL, ambas hojas provistas de cierrapuertas para uso frecuente modelo Geze TS 3000 V, barra antipánico modelo 4000 N, tapa ciega para la cara exterior.
1 Ud × 757.81 (772.97 con costes indirectos) = 772.97

| Código | Ud | Descripción | Rendimiento | Precio | Importe |
|---|---|---|---|---|---|
| mt26pca020lxc | Ud | Puerta cortafuegos pivotante homologada, EI2 60-C5, según UNE-EN 1634-1, de dos hojas de 63 mm de espesor, modelo Turia "ANDREU", 1800x2000 mm de luz y altura de paso, para un hueco de obra de 1900x2050 mm, acabado lacado en color a elegir de la carta RAL formada por 2 chapas de acero galvanizado de 0,8 mm de espesor, plegadas, ensambladas y montadas, con cámara intermedia de lana de roca de alta densidad y placas de cartón yeso, sobre cerco de acero galvanizado tipo CS5 de 1,5 mm de espesor con junta intumescente y garras de anclaje a obra, incluso seis bisagras de doble pala regulables en altura, soldadas al marco y atornilladas a la hoja, según UNE-EN 1935, cerradura embutida de cierre a un punto, escudos, cilindro, llaves y manivelas antienganche RF de nylon color negro. (material) | 1 | 445.539 | 445.54 |
| mt26pca100Db | Ud | Cierrapuertas para uso frecuente de puerta cortafuegos de dos hojas, modelo Geze TS 3000 V "ANDREU", según UNE-EN 1154. (material) | 2 | 89.667 | 179.33 |
| mt26pca105b | Ud | Selector de cierre para asegurar el adecuado cerrado de las puertas para puerta cortafuegos de dos hojas, modelo Dictator SR90 "ANDREU", según UNE-EN 1158. (material) | 1 | 23.08 | 23.08 |
| mt26pca110C | Ud | Barra antipánico para puerta cortafuegos de dos hojas, modelo 4000 N "ANDREU", según UNE-EN 1125, incluso tapa ciega para la cara exterior de la puerta. (material) | 1 | 75.793 | 75.79 |
| mo018 | h | Oficial 1ª aplicador de láminas impermeabilizantes. | 0.593 | 16.39 | 9.72 |
| mo072 | h | Ayudante construcción. | 0.593 | 16 | 9.49 |
| % | % | Medios auxiliares | 2 % | 742.95 | 14.86 |
|  |  | Total |  |  | 757.81 |

| Medición | Uds. | Parcial |
|---|---|---|
| SALIDA PB ESC 1 |  |  |
| P7 | 1 | 1.00 |
| Subtotal acumulado |  | 1.00 |
| Total |  | 1 |

**PPR010e** Ud Puerta cortafuegos de acero galvanizado homologada, EI2 60-C5, de dos hojas, modelo Turia "ANDREU", 2100x2000 mm de luz y altura de paso, acabado lacado en color a elegir de la carta RAL, ambas hojas provistas de cierrapuertas para uso frecuente modelo Geze TS 3000 V, barra antipánico modelo 4000 N, tapa ciega para la cara exterior.
10 Ud × 772.2 (787.64 con costes indirectos) = 7876.40

| Código | Ud | Descripción | Rendimiento | Precio | Importe |
|---|---|---|---|---|---|
| mt26pca020c | Ud | Puerta cortafuegos pivotante homologada, EI2 60-C5, según UNE-EN 1634-1, de dos hojas de 63 mm de espesor, modelo Turia "ANDREU", 2100x2000 mm de luz y altura de paso, para un hueco de obra de 2200x2050 mm, acabado lacado en color a elegir de la carta RAL formada por 2 chapas de acero galvanizado de 0,8 mm de espesor, plegadas, ensambladas y montadas, con cámara intermedia de lana de roca de alta densidad y placas de cartón yeso, sobre cerco de acero galvanizado tipo CS5 de 1,5 mm de espesor con junta intumescente y garras de anclaje a obra, incluso seis bisagras de doble pala regulables en altura, soldadas al marco y atornilladas a la hoja, según UNE-EN 1935, cerradura embutida de cierre a un punto, escudos, cilindro, llaves y manivelas antienganche RF de nylon color negro. (material) | 1 | 467.531 | 467.53 |
| mt26pca100c | Ud | Cierrapuertas para uso frecuente de puerta cortafuegos de dos hojas, modelo Geze TS 3000 V "ANDREU", según UNE-EN 1154. (material) | 2 | 89.541 | 179.08 |
| mt26pca105aab | Ud | Selector de cierre para asegurar el adecuado cerrado de las puertas para puerta cortafuegos de dos hojas, modelo Dictator SR90 "ANDREU", según UNE-EN 1158. | 1 | 22.991 | 22.99 |
| mt26pca110c | Ud | Barra antipánico para puerta cortafuegos de dos hojas, modelo 4000 N "ANDREU", según UNE-EN 1125, incluso tapa ciega para la cara exterior de la puerta. (material) | 1 | 75.54 | 75.54 |
| mo009 | h | Oficial 1ª cerrajero. | 0.593 | 16.65 | 9.87 |
| mo032 | h | Ayudante cerrajero. | 0.594 | 16.06 | 9.54 |
| % | % | Medios auxiliares | 1 % | 764.55 | 7.65 |
|  |  | Total |  |  | 772.2 |

| Medición | Uds. | Parcial |
|---|---|---|
| P6 |  |  |
| ESCALERA 2, 3 |  |  |
| PB | 2 | 2.00 |
| PB EXTERIOR | 2 | 2.00 |
| P1 | 2 | 2.00 |
| P2 | 2 | 2.00 |
| P3 | 2 | 2.00 |
| Subtotal acumulado |  | 10.00 |
| Total |  | 10 |

**PPC010e** Ud Puerta de paso de acero galvanizado de dos hojas, modelo Ensamblada "ANDREU", con cerco esquinero tipo C70, 1840x2045 mm de luz y altura de paso, acabado lacado en color a elegir de la carta RAL. (29/06/2011)
0 Ud × 285.94 (291.66 con costes indirectos) = 0.00
Puerta de paso de acero galvanizado de dos hojas, modelo Ensamblada "ANDREU", con cerco esquinero tipo C70, 1840x2045 mm de luz y altura de paso, acabado lacado en color a elegir de la carta RAL. Cerradura MAESTREADA

| Código | Ud | Descripción | Rendimiento | Precio | Importe |
|---|---|---|---|---|---|
| mt26ppa010b | Ud | Puerta de paso de dos hojas de 38 mm de espesor, modelo Ensamblada "ANDREU", 1840x2045 mm de luz y altura de paso, acabado lacado en color a elegir de la carta RAL formada por dos chapas de acero galvanizado de 0,5 mm de espesor plegadas, ensambladas y montadas, con cámara intermedia rellena de poliuretano, sobre cerco con cerco esquinero de acero galvanizado tipo C70 de 1,5 mm de espesor con garras de anclaje a obra, incluso bisagras soldadas al cerco y remachadas a la hoja, cerradura embutida de cierre a un punto, cilindro de latón con llave, escudos y manivelas de nylon color negro. (material; 29/06/2011) | 1 | 279.17 | 279.17 |
| mo009 | h | Oficial 1ª cerrajero. | 0.207 | 16.65 | 3.45 |
| mo032 | h | Ayudante cerrajero. | 0.207 | 16.06 | 3.32 |
|  |  | Total |  |  | 285.94 |

**PPR010** Ud Puerta cortafuegos de acero galvanizado homologada, EI2 60-C5, de dos hojas, 1600x2000 mm de luz y altura de paso, acabado lacado en color blanco, ambas hojas provistas de cierrapuertas para uso moderado, barra antipánico, tapa ciega para la cara exterior. (29/08/2012)
0 Ud × 677.41 (690.96 con costes indirectos) = 0.00

| Código | Ud | Descripción | Rendimiento | Precio | Importe |
|---|---|---|---|---|---|
| mt26pca020a | Ud | Puerta cortafuegos pivotante homologada, EI2 60-C5, según UNE-EN 1634-1, de dos hojas de 63 mm de espesor, 1600x2000 mm de luz y altura de paso, para un hueco de obra de 1700x2050 mm, acabado lacado en color blanco formada por 2 chapas de acero galvanizado de 0,8 mm de espesor, plegadas, ensambladas y montadas, con cámara intermedia de lana de roca de alta densidad y placas de cartón yeso, sobre cerco de acero galvanizado de 1,5 mm de espesor con junta intumescente y garras de anclaje a obra, incluso seis bisagras de doble pala regulables en altura, soldadas al marco y atornilladas a la hoja, según UNE-EN 1935, cerradura embutida de cierre a un punto, escudos, cilindro, llaves y manivelas antienganche RF de nylon color negro. (material; 29/08/2012) | 1 | 393.78 | 393.78 |
| mt26pca100a | Ud | Cierrapuertas para uso moderado de puerta cortafuegos de dos hojas, según UNE-EN 1154. (material; 29/08/2012) | 2 | 63.33 | 126.66 |
| mt26pca105aaa | Ud | Selector de cierre para asegurar el adecuado cerrado de las puertas para puerta cortafuegos de dos hojas, según UNE-EN 1158. (material; 29/08/2012) | 1 | 38.16 | 38.16 |
| mt26pca110a | Ud | Barra antipánico para puerta cortafuegos de dos hojas, según UNE-EN 1125, incluso tapa ciega para la cara exterior de la puerta. PREMONTADA | 1 | 85.991 | 85.99 |
| mo009 | h | Oficial 1ª cerrajero. | 0.798 | 16.65 | 13.29 |
| mo032 | h | Ayudante cerrajero. | 0.798 | 16.06 | 12.82 |
| % | % | Medios auxiliares | 1 % | 670.70 | 6.71 |
|  |  | Total |  |  | 677.41 |

**PPR010b** Ud Puerta cortafuegos de acero galvanizado homologada, EI2 60-C5, de dos hojas, modelo Turia "ANDREU", 2100x2100 mm de luz y altura de paso, acabado lacado en color a elegir de la carta RAL, ambas hojas provistas de cierrapuertas para uso moderado modelo Tesa CT 2000D, barra antipánico modelo 4000 N, llave y tirador para la cara exterior. (23/11/2012)
0 Ud × 895.6 (913.51 con costes indirectos) = 0.00

| Código | Ud | Descripción | Rendimiento | Precio | Importe |
|---|---|---|---|---|---|
| mt26pca024 | Ud | Puerta cortafuegos pivotante homologada, EI2 60-C5, según UNE-EN 1634-1, de dos hojas de 63 mm de espesor, modelo Turia "ANDREU", luz de paso entre 1901 y 2100 mm y altura de paso entre 2001 y 2150 mm, para un hueco de obra de anchura entre 2001 y 2200 mm y altura entre 2051 y 2200 mm, acabado lacado en color a elegir de la carta RAL formada por 2 chapas de acero galvanizado de 0,8 mm de espesor, plegadas, ensambladas y montadas, con cámara intermedia de lana de roca de alta densidad y placas de cartón yeso, sobre cerco de acero galvanizado tipo CS5 de 1,5 mm de espesor con junta intumescente y garras de anclaje a obra, incluso seis bisagras de doble pala regulables en altura, soldadas al marco y atornilladas a la hoja, según UNE-EN 1935, cerradura embutida de cierre a un punto, escudos, cilindro, llaves y manivelas antienganche RF de nylon color negro. (material; 23/11/2012) | 1 | 660.91 | 660.91 |
| mt26pca100b | Ud | Cierrapuertas para uso moderado de puerta cortafuegos de dos hojas, modelo Tesa CT 2000D "ANDREU", según UNE-EN 1154. | 2 | 36.946 | 73.89 |
| mt26pca105aab | Ud | Selector de cierre para asegurar el adecuado cerrado de las puertas para puerta cortafuegos de dos hojas, modelo Dictator SR90 "ANDREU", según UNE-EN 1158. | 1 | 22.991 | 22.99 |
| mt26pca110d | Ud | Barra antipánico para puerta cortafuegos de dos hojas, modelo 4000 N "ANDREU", según UNE-EN 1125, incluso llave y tirador para la cara exterior de la puerta. (material; 23/11/2012) | 1 | 102.61 | 102.61 |
| mo009 | h | Oficial 1ª cerrajero. | 0.805 | 16.65 | 13.40 |
| mo032 | h | Ayudante cerrajero. | 0.805 | 16.06 | 12.93 |
| % | % | Medios auxiliares | 1 % | 886.73 | 8.87 |
|  |  | Total |  |  | 895.6 |

**PPR010c** Ud Puerta cortafuegos de acero galvanizado homologada, EI2 60-C5, de dos hojas, modelo Turia "ANDREU", 1800x2000 mm de luz y altura de paso, acabado lacado en color a elegir de la carta RAL, ambas hojas provistas de cierrapuertas para uso moderado modelo Tesa CT 2000D, barra antipánico modelo 4000 N, llave y tirador para la cara exterior. (23/11/2012)
0 Ud × 555.47 (566.58 con costes indirectos) = 0.00

| Código | Ud | Descripción | Rendimiento | Precio | Importe |
|---|---|---|---|---|---|
| mt26pca020b | Ud |  | 1 | 324.37 | 324.37 |
| mt26pca100b | Ud | Cierrapuertas para uso moderado de puerta cortafuegos de dos hojas, modelo Tesa CT 2000D "ANDREU", según UNE-EN 1154. | 2 | 36.946 | 73.89 |
| mt26pca105aab | Ud | Selector de cierre para asegurar el adecuado cerrado de las puertas para puerta cortafuegos de dos hojas, modelo Dictator SR90 "ANDREU", según UNE-EN 1158. | 1 | 22.991 | 22.99 |
| mt26pca110d | Ud | Barra antipánico para puerta cortafuegos de dos hojas, modelo 4000 N "ANDREU", según UNE-EN 1125, incluso llave y tirador para la cara exterior de la puerta. | 1 | 102.61 | 102.61 |
| mo009 | h | Oficial 1ª cerrajero. | 0.798 | 16.65 | 13.29 |
| mo032 | h | Ayudante cerrajero. | 0.798 | 16.06 | 12.82 |
| % | % | Medios auxiliares | 1 % | 549.97 | 5.50 |
|  |  | Total |  |  | 555.47 |

**PPC015** Ud Fijo superior de acero galvanizado de una hoja, 800x1000 mm, acabado lacado en color a elegir de la carta RAL. (03/12/2012)
0 Ud × 78.67 (80.24 con costes indirectos) = 0.00

| Código | Ud | Descripción | Rendimiento | Precio | Importe |
|---|---|---|---|---|---|
| mt26fpa014a | Ud | Fijo superior de una hoja de 38 mm de espesor, anchura total entre 711 y 810 mm y altura total entre 550 y 1000 mm, acabado lacado en color a elegir de la carta RAL formada por dos chapas de acero galvanizado de 0,5 mm de espesor plegadas, ensambladas y montadas, con cámara intermedia rellena de poliuretano, sobre cerco de acero galvanizado de 1,5 mm de espesor con garras de anclaje a obra. (material; 03/12/2012) | 1 | 74.03 | 74.03 |
| mo009 | h | Oficial 1ª cerrajero. | 0.118 | 16.65 | 1.96 |
| mo032 | h | Ayudante cerrajero. | 0.118 | 16.06 | 1.90 |
| % | % | Medios auxiliares | 1 % | 77.89 | 0.78 |
|  |  | Total |  |  | 78.67 |

### PS Tabiques
Importe: 94544.44

**PSY015h** m² Tabique múltiple W 112 "KNAUF" (15+15+70+15+15)/600 (70) LM - (4 Standard (A)) con placas de yeso laminado, sobre banda acústica "KNAUF", formado por una estructura simple, con disposición normal "N" de los montantes; aislamiento acústico mediante panel de lana mineral natural (LMN), no revestido, suministrado en rollos, Ultracoustic R "KNAUF INSULATION", de 70 mm de espesor, en el alma; 130 mm de espesor total.
1383.69 m² × 38.94 (39.72 con costes indirectos) = 54960.17

| Código | Ud | Descripción | Rendimiento | Precio | Importe |
|---|---|---|---|---|---|
| mt12pck020c | m | Banda acústica de dilatación "KNAUF" de 70 mm de anchura. (material) | 1.2 | 0.236 | 0.28 |
| mt12pfk020d | m | Canal 70/30 "KNAUF" de acero galvanizado, según UNE-EN 14195. (material) | 0.7 | 0.831 | 0.58 |
| mt12pfk010d | m | Montante 70/40 "KNAUF" de acero galvanizado, según UNE-EN 14195. (material) | 2 | 1.114 | 2.23 |
| mt16lki020cea | m² | Panel de lana mineral natural (LMN), no revestido, suministrado en rollos, Ultracoustic R "KNAUF INSULATION", de 70 mm de espesor, según UNE-EN 13162, resistencia térmica 1,85 (m²K)/W, conductividad térmica 0,037 W/(mK), Euroclase A1 de reacción al fuego, con código de designación MW-EN 13162-T2-AFr5, de aplicación como aislante térmico y acústico en tabiques y trasdosados de yeso laminado, cerramientos verticales y particiones de fábrica. (material) | 1.05 | 3.003 | 3.15 |
| mt12ppk010ab | m² | Placa de yeso laminado A / UNE-EN 520 - 1200 / longitud / 15 / borde afinado, Standard "KNAUF". | 4.2 | 5.858 | 24.60 |
| mt12ptk010ad | Ud | Tornillo autoperforante TN "KNAUF" 3,5x25. | 13 | 0.009 | 0.12 |
| mt12ptk010af | Ud | Tornillo autoperforante TN "KNAUF" 3,5x35. | 29 | 0.009 | 0.26 |
| mt12psg220 | Ud | Fijación compuesta por taco y tornillo 5x27. | 1.6 | 0.049 | 0.08 |
| mt12pik015 | kg | Pasta de agarre Perlfix "KNAUF", según UNE-EN 14496. | 0.2 | 0.457 | 0.09 |
| mt12pik010b | kg | Pasta de juntas Jointfiller F-1 GLS "KNAUF", según UNE-EN 13963. | 1 | 1.04 | 1.04 |
| mt12pck010a | m | Cinta de juntas "KNAUF" de 50 mm de anchura. | 3.2 | 0.028 | 0.09 |
| mo006 | h | Oficial 1ª montador. | 0.183 | 16.93 | 3.10 |
| mo048 | h | Ayudante montador. | 0.183 | 16 | 2.93 |
| % | % | Medios auxiliares | 1 % | 38.55 | 0.39 |
|  |  | Total |  |  | 38.94 |

| Medición | Uds. | Largo | Alto | Parcial |
|---|---|---|---|---|
| PLANTA BAJA | 1 | 32.06 | 3.55 | 113.81 |
| SOBRE PUERTA ACCESO 1 | 1 | 9.48 | 1.50 | 14.22 |
|  | 1 | 20.93 | 3.55 | 74.30 |
|  | 1 | 11.75 | 3.55 | 41.71 |
|  | 1 | 7.22 | 3.55 | 25.63 |
|  | 1 | 4.05 | 3.55 | 14.38 |
|  | 1 | 2.21 | 3.55 | 7.85 |
|  | 1 | 4.07 | 3.55 | 14.45 |
|  | 1 | 5.00 | 3.55 | 17.75 |
|  | 1 | 5.00 | 3.55 | 17.75 |
|  | 1 | 4.22 | 3.55 | 14.98 |
|  | 1 | 4.07 | 3.55 | 14.45 |
|  | 1 | 3.48 | 3.55 | 12.35 |
|  | 1 | 2.07 | 3.55 | 7.35 |
|  | 1 | 2.60 | 3.55 | 9.23 |
|  | 1 | 2.06 | 3.55 | 7.31 |
| PUERTAS | 4 | 1.50 | 3.55 | 21.30 |
| PUERTAS | 6 | 1.50 | 3.55 | 31.95 |
| CONSERJERÍA-CORTAVIENTO | 2 | 4.42 | 3.55 | 31.38 |
| OFICIO | 1 | 3.03 | 3.55 | 10.76 |
| Subtotal |  |  |  | 502.91 |
| PLANTA PRIMERA |  |  |  |  |
|  | 1 | 35.42 | 3.60 | 127.51 |
|  | 1 | 17.82 | 3.60 | 64.15 |
|  | 1 | 12.25 | 3.60 | 44.10 |
|  | 1 | 16.64 | 3.60 | 59.90 |
|  | 1 | 13.52 | 3.60 | 48.67 |
|  | 1 | 12.96 | 3.60 | 46.66 |
|  | 1 | 4.01 | 3.60 | 14.44 |
|  | 1 | 2.05 | 3.60 | 7.38 |
|  | 1 | 5.03 | 3.60 | 18.11 |
|  | 1 | 7.36 | 3.60 | 26.50 |
|  | 1 | 3.99 | 3.60 | 14.36 |
|  | 1 | 10.15 | 3.60 | 36.54 |
|  | 1 | 7.33 | 3.60 | 26.39 |
|  | 1 | 6.88 | 3.60 | 24.77 |
|  | 1 | 5.49 | 3.60 | 19.76 |
|  | 1 | 6.87 | 3.60 | 24.73 |
|  | 1 | 6.95 | 3.60 | 25.02 |
|  | 1 | 6.96 | 3.60 | 25.06 |
|  | 1 | 10.15 | 3.60 | 36.54 |
|  | 1 | 7.02 | 3.60 | 25.27 |
|  | 5 | 5.57 | 3.60 | 100.26 |
|  | 3 | 4.22 | 3.60 | 45.58 |
| ASEO VESTIBULO | 1 | 2.27 | 3.60 | 8.17 |
| OFICIO | 1 | 3.03 | 3.60 | 10.91 |
| Subtotal |  |  |  | 880.78 |
| Subtotal acumulado |  |  |  | 1383.69 |
| Total |  |  |  | 1383.69 |

**PSY015d** m² Tabique múltiple W 112 "KNAUF" (15+15+70+15+15)/600 (70) LM - (1 impregnada (H) + 1 Standard (A) + 1 Standard (A) + 1 impregnada (H)) con placas de yeso laminado, sobre banda acústica "KNAUF", formado por una estructura simple, con disposición normal "N" de los montantes; aislamiento acústico mediante panel de lana mineral natural (LMN), no revestido, suministrado en rollos, Ultracoustic R "KNAUF INSULATION", de 45 mm de espesor, en el alma; 130 mm de espesor total.
172.88 m² × 37.85 (38.61 con costes indirectos) = 6674.90

| Código | Ud | Descripción | Rendimiento | Precio | Importe |
|---|---|---|---|---|---|
| mt12pck020c | m | Banda acústica de dilatación "KNAUF" de 70 mm de anchura. | 1.2 | 0.236 | 0.28 |
| mt12pfk020d | m | Canal 70/30 "KNAUF" de acero galvanizado, según UNE-EN 14195. | 0.7 | 0.831 | 0.58 |
| mt12pfk010d | m | Montante 70/40 "KNAUF" de acero galvanizado, según UNE-EN 14195. | 2 | 1.114 | 2.23 |
| mt16lki020cba | m² |  | 1.05 | 2.567 | 2.70 |
| mt12ppk010ab | m² | Placa de yeso laminado A / UNE-EN 520 - 1200 / longitud / 15 / borde afinado, Standard "KNAUF". | 2.1 | 5.858 | 12.30 |
| mt12ppk010db | m² | Placa de yeso laminado H / UNE-EN 520 - 1200 / longitud / 15 / borde afinado, impregnada "KNAUF". (material) | 2.1 | 5.563 | 11.68 |
| mt12ptk010ad | Ud | Tornillo autoperforante TN "KNAUF" 3,5x25. | 13 | 0.009 | 0.12 |
| mt12ptk010af | Ud | Tornillo autoperforante TN "KNAUF" 3,5x35. | 29 | 0.009 | 0.26 |
| mt12psg220 | Ud | Fijación compuesta por taco y tornillo 5x27. | 1.6 | 0.049 | 0.08 |
| mt12pik015 | kg | Pasta de agarre Perlfix "KNAUF", según UNE-EN 14496. | 0.2 | 0.457 | 0.09 |
| mt12pik010b | kg | Pasta de juntas Jointfiller F-1 GLS "KNAUF", según UNE-EN 13963. | 1 | 1.04 | 1.04 |
| mt12pck010a | m | Cinta de juntas "KNAUF" de 50 mm de anchura. | 3.2 | 0.028 | 0.09 |
| mo006 | h | Oficial 1ª montador. | 0.183 | 16.93 | 3.10 |
| mo048 | h | Ayudante montador. | 0.183 | 16 | 2.93 |
| % | % | Medios auxiliares | 1 % | 37.48 | 0.37 |
|  |  | Total |  |  | 37.85 |

| Medición | Uds. | Largo | Alto | Parcial |
|---|---|---|---|---|
| ASEOS |  |  |  |  |
| P BAJA |  |  |  |  |
| MASC | 1 | 2.58 | 3.60 | 9.29 |
|  | 1 | 3.80 | 3.60 | 13.68 |
|  | 1 | 2.55 | 3.60 | 9.18 |
|  | 2 | 1.83 | 3.60 | 13.18 |
| FEM | 1 | 3.23 | 3.60 | 11.63 |
|  | 1 | 3.09 | 3.60 | 11.12 |
|  | 1 | 1.80 | 3.60 | 6.48 |
|  | 2 | 1.65 | 3.60 | 11.88 |
| P1 |  |  |  |  |
| MASC | 1 | 2.58 | 3.60 | 9.29 |
|  | 1 | 3.80 | 3.60 | 13.68 |
|  | 1 | 2.55 | 3.60 | 9.18 |
|  | 2 | 1.83 | 3.60 | 13.18 |
| FEM | 1 | 3.23 | 3.60 | 11.63 |
|  | 1 | 3.09 | 3.60 | 11.12 |
|  | 1 | 1.80 | 3.60 | 6.48 |
|  | 2 | 1.65 | 3.60 | 11.88 |
| Subtotal acumulado |  |  |  | 172.88 |
| Total |  |  |  | 172.88 |

**PSY015h** m²
141.51 m² × 38.94 (39.72 con costes indirectos) = 5620.78

| Medición | Uds. | Largo | Alto | Parcial |
|---|---|---|---|---|
| PLANTA BAJA |  |  |  |  |
| AULAS DE FORMACION Y EMPRENDEDORES |  |  |  |  |
|  | 1 | 20.93 | 3.55 | 74.30 |
|  | 1 | 7.30 | 3.55 | 25.92 |
|  | 1 | 7.30 | 3.55 | 25.92 |
|  | 1 | 4.33 | 3.55 | 15.37 |
| Subtotal acumulado |  |  |  | 141.51 |
| Total |  |  |  | 141.51 |

**PTZ010d** m² Hoja de partición interior de 1 pie de espesor de fábrica, de ladrillo cerámico perforado para revestir, 24x11,5x10 cm, recibida con mortero de cemento M-5, con banda elástica en las uniones con otros elementos constructivos, de banda flexible de polietileno reticulado de celda cerrada, de 10 mm de espesor y 150 mm de ancho.
196.9 m² × 12.82 (13.08 con costes indirectos) = 2575.45

| Código | Ud | Descripción | Rendimiento | Precio | Importe |
|---|---|---|---|---|---|
| mt04lps010b | Ud | Ladrillo cerámico perforado para revestir, 24x11,5x10 cm, según UNE-EN 771-1. | 77.7 | 0.04 | 3.11 |
| mt09mor010c | m³ | Mortero de cemento CEM II/B-P 32,5 N tipo M-5, confeccionado en obra con 250 kg/m³ de cemento y una proporción en volumen 1/6. | 0.034 | 59.612 | 2.03 |
| mt09pye010b | m³ | Pasta de yeso de construcción B1, según UNE-EN 13279-1. (material) | 0.001 | 53.44 | 0.05 |
| mt16pda065ba | m | Banda flexible de polietileno reticulado de celda cerrada, de 10 mm de espesor y 150 mm de ancho, resistencia térmica 0,25 (m²K)/W, conductividad térmica 0,04 W/(mK), Euroclase E de reacción al fuego. (material) | 0.1 | 0.388 | 0.04 |
| mo011 | h | Oficial 1ª construcción. | 0.326 | 16.39 | 5.34 |
| mo060 | h | Peón ordinario construcción. | 0.139 | 15.28 | 2.12 |
| % | % | Medios auxiliares | 1 % | 12.69 | 0.13 |
|  |  | Total |  |  | 12.82 |

| Medición | Uds. | Largo | Alto | Parcial |
|---|---|---|---|---|
| ASCENSOR |  |  |  |  |
| FOSO | 1 | 6.37 | 1.50 | 9.56 |
|  | 1 | 4.36 | 1.50 | 6.54 |
| P. BAJA | 1 | 6.65 | 3.55 | 23.61 |
|  | 1 | 4.36 | 3.55 | 15.48 |
| P. 1 | 1 | 6.37 | 3.55 | 22.61 |
|  | 1 | 4.36 | 3.55 | 15.48 |
| P. 2 | 1 | 6.37 | 3.55 | 22.61 |
|  | 1 | 4.36 | 3.55 | 15.48 |
| P. 3 | 1 | 3.37 | 3.55 | 11.96 |
|  | 1 | 4.36 | 3.55 | 15.48 |
| P. 4 | 1 | 6.37 | 3.55 | 22.61 |
|  | 1 | 4.36 | 3.55 | 15.48 |
| Subtotal acumulado |  |  |  | 196.90 |
| Total |  |  |  | 196.9 |

**NAO030b** m² Aislamiento entre montantes en trasdosado autoportante de placas (no incluidas en este precio), formado por panel de lana mineral natural (LMN), no revestido, suministrado en rollos, Ultracoustic R "KNAUF INSULATION", de 60 mm de espesor.
292.87 m² × 4.38 (4.47 con costes indirectos) = 1309.13

| Código | Ud | Descripción | Rendimiento | Precio | Importe |
|---|---|---|---|---|---|
| mt16lki020cda | m² | Panel de lana mineral natural (LMN), no revestido, suministrado en rollos, Ultracoustic R "KNAUF INSULATION", de 60 mm de espesor, según UNE-EN 13162, resistencia térmica 1,6 (m²K)/W, conductividad térmica 0,037 W/(mK), Euroclase A1 de reacción al fuego, con código de designación MW-EN 13162-T2-AFr5, de aplicación como aislante térmico y acústico en tabiques y trasdosados de yeso laminado, cerramientos verticales y particiones de fábrica. (material) | 1.05 | 3.286 | 3.45 |
| mo006 | h | Oficial 1ª montador. | 0.027 | 16.93 | 0.46 |
| mo048 | h | Ayudante montador. | 0.027 | 16 | 0.43 |
| % | % | Medios auxiliares | 1 % | 4.34 | 0.04 |
|  |  | Total |  |  | 4.38 |

| Medición | Uds. | Largo | Alto | Parcial |
|---|---|---|---|---|
| ASCENSOR |  |  |  |  |
| P. BAJA | 1 | 6.37 | 3.55 | 22.61 |
|  | 1 | 4.36 | 3.55 | 15.48 |
| P. 1 | 1 | 6.37 | 3.55 | 22.61 |
|  | 1 | 4.36 | 3.55 | 15.48 |
| P. 2 | 1 | 6.37 | 3.55 | 22.61 |
|  | 1 | 4.36 | 3.55 | 15.48 |
| P. 3 | 1 | 3.37 | 3.55 | 11.96 |
|  | 1 | 4.36 | 3.55 | 15.48 |
| P. 4 | 1 | 6.37 | 3.55 | 22.61 |
|  | 1 | 4.36 | 3.55 | 15.48 |
| FRENTE ASCENSOR | 5 | 2.28 | 3.55 | 40.47 |
|  | 5 | 3.06 | 3.55 | 54.32 |
|  | 5 | 1.03 | 3.55 | 18.28 |
| Subtotal acumulado |  |  |  | 292.87 |
| Total |  |  |  | 292.87 |

**PTW015b** m² Trasdosado autoportante libre sobre partición interior, W 625 "KNAUF", realizado con placa de yeso laminado - /15 Standard (A)/, anclada a los forjados mediante estructura formada por canales y montantes; 105 mm de espesor total, separación entre montantes 400 mm.
179.8 m² × 16.44 (16.77 con costes indirectos) = 3015.25

| Código | Ud | Descripción | Rendimiento | Precio | Importe |
|---|---|---|---|---|---|
| mt12pik015 | kg | Pasta de agarre Perlfix "KNAUF", según UNE-EN 14496. | 0.1 | 0.457 | 0.05 |
| mt12pfk020e | m | Canal 90/30 "KNAUF" de acero galvanizado, según UNE-EN 14195. (material) | 0.7 | 1.064 | 0.74 |
| mt12pfk010e | m | Montante 90/40 "KNAUF" de acero galvanizado, según UNE-EN 14195. (material) | 2.75 | 1.458 | 4.01 |
| mt12pck020b | m | Banda acústica de dilatación "KNAUF" de 50 mm de anchura. | 1.2 | 0.199 | 0.24 |
| mt12ppk010ab | m² | Placa de yeso laminado A / UNE-EN 520 - 1200 / longitud / 15 / borde afinado, Standard "KNAUF". | 1.05 | 5.858 | 6.15 |
| mt12ptk010ad | Ud | Tornillo autoperforante TN "KNAUF" 3,5x25. | 18 | 0.009 | 0.16 |
| mt12psg220 | Ud | Fijación compuesta por taco y tornillo 5x27. | 1.6 | 0.049 | 0.08 |
| mt12pik010b | kg | Pasta de juntas Jointfiller F-1 GLS "KNAUF", según UNE-EN 13963. | 0.3 | 1.04 | 0.31 |
| mt12pck010a | m | Cinta de juntas "KNAUF" de 50 mm de anchura. | 1.6 | 0.028 | 0.04 |
| mo006 | h | Oficial 1ª montador. | 0.19 | 16.93 | 3.22 |
| mo048 | h | Ayudante montador. | 0.08 | 16 | 1.28 |
| % | % | Medios auxiliares | 1 % | 16.28 | 0.16 |
|  |  | Total |  |  | 16.44 |

| Medición | Uds. | Largo | Alto | Parcial |
|---|---|---|---|---|
| ASCENSOR |  |  |  |  |
| P. BAJA | 1 | 6.37 | 3.55 | 22.61 |
|  | 1 | 4.36 | 3.55 | 15.48 |
| P. 1 | 1 | 6.37 | 3.55 | 22.61 |
|  | 1 | 4.36 | 3.55 | 15.48 |
| P. 2 | 1 | 6.37 | 3.55 | 22.61 |
|  | 1 | 4.36 | 3.55 | 15.48 |
| P. 3 | 1 | 3.37 | 3.55 | 11.96 |
|  | 1 | 4.36 | 3.55 | 15.48 |
| P. 4 | 1 | 6.37 | 3.55 | 22.61 |
|  | 1 | 4.36 | 3.55 | 15.48 |
| Subtotal acumulado |  |  |  | 179.80 |
| Total |  |  |  | 179.8 |

**PTZ010** m² Hoja de partición interior de 1/2 pie de espesor de fábrica, de ladrillo cerámico perforado para revestir, 24x11,5x10 cm, recibida con mortero de cemento M-5, con banda elástica en las uniones con otros elementos constructivos, de banda flexible de polietileno reticulado de celda cerrada, de 10 mm de espesor y 150 mm de ancho.
1971.32 m² × 7.19 (7.33 con costes indirectos) = 14449.78

| Código | Ud | Descripción | Rendimiento | Precio | Importe |
|---|---|---|---|---|---|
| mt04lps010b | Ud | Ladrillo cerámico perforado para revestir, 24x11,5x10 cm, según UNE-EN 771-1. | 38.85 | 0.04 | 1.55 |
| mt09mor010c | m³ | Mortero de cemento CEM II/B-P 32,5 N tipo M-5, confeccionado en obra con 250 kg/m³ de cemento y una proporción en volumen 1/6. | 0.017 | 59.612 | 1.01 |
| mt09pye010b | m³ | Pasta de yeso de construcción B1, según UNE-EN 13279-1. | 0.001 | 53.44 | 0.05 |
| mt16pda065ba | m | Banda flexible de polietileno reticulado de celda cerrada, de 10 mm de espesor y 150 mm de ancho, resistencia térmica 0,25 (m²K)/W, conductividad térmica 0,04 W/(mK), Euroclase E de reacción al fuego. | 0.1 | 0.388 | 0.04 |
| mo011 | h | Oficial 1ª construcción. | 0.186 | 16.39 | 3.05 |
| mo060 | h | Peón ordinario construcción. | 0.093 | 15.28 | 1.42 |
| % | % | Medios auxiliares | 1 % | 7.12 | 0.07 |
|  |  | Total |  |  | 7.19 |

| Medición | Uds. | Largo | Ancho | Alto | Parcial |
|---|---|---|---|---|---|
| TABIQUES INTERIORES |  |  |  |  |  |
| ESCALERA 2 |  |  |  |  |  |
| PB | 1 | 3.65 |  | 3.55 | 12.96 |
|  | 1 | 7.23 |  | 3.55 | 25.67 |
|  | 2 | 0.80 |  | 3.55 | 5.68 |
| P1 | 1 | 3.65 |  | 3.55 | 12.96 |
|  | 1 | 7.23 |  | 3.55 | 25.67 |
|  | 2 | 0.80 |  | 3.55 | 5.68 |
| P2 | 1 | 3.65 |  | 3.55 | 12.96 |
|  | 1 | 7.23 |  | 3.55 | 25.67 |
|  | 2 | 0.80 |  | 3.55 | 5.68 |
| P3 | 1 | 3.65 |  | 3.55 | 12.96 |
|  | 1 | 7.23 |  | 3.55 | 25.67 |
|  | 2 | 0.80 |  | 3.55 | 5.68 |
| P4 | 1 | 3.65 |  | 3.55 | 12.96 |
|  | 1 | 7.23 |  | 3.55 | 25.67 |
|  | 2 | 0.80 |  | 3.55 | 5.68 |
| Subtotal |  |  |  |  | 221.55 |
| ESCALERA 1 |  |  |  |  |  |
| PB | 1 | 2.34 |  | 3.55 | 8.31 |
|  | 1 | 3.38 |  | 3.55 | 12.00 |
|  | 1 | 8.17 |  | 3.55 | 29.00 |
|  | 1 | 1.61 |  | 3.55 | 5.72 |
| P1 | 1 | 2.34 |  | 3.55 | 8.31 |
|  | 1 | 0.66 |  | 3.55 | 2.34 |
|  | 1 | 7.69 |  | 3.55 | 27.30 |
|  | 1 | 1.05 |  | 3.55 | 3.73 |
| P2 | 1 | 2.34 |  | 3.55 | 8.31 |
|  | 1 | 0.66 |  | 3.55 | 2.34 |
|  | 1 | 7.69 |  | 3.55 | 27.30 |
|  | 1 | 1.05 |  | 3.55 | 3.73 |
| P3 | 1 | 2.34 |  | 3.55 | 8.31 |
|  | 1 | 0.66 |  | 3.55 | 2.34 |
|  | 1 | 7.69 |  | 3.55 | 27.30 |
|  | 1 | 1.05 |  | 3.55 | 3.73 |
| P4 | 1 | 2.34 |  | 3.55 | 8.31 |
|  | 1 | 0.66 |  | 3.55 | 2.34 |
|  | 1 | 7.69 |  | 3.55 | 27.30 |
|  | 1 | 1.05 |  | 3.55 | 3.73 |
| Subtotal |  |  |  |  | 221.75 |
| ESCALERA 3 |  |  |  |  |  |
| PB | 1 | 3.65 |  | 3.55 | 12.96 |
|  | 1 | 7.23 |  | 3.55 | 25.67 |
|  | 2 | 0.80 |  | 3.55 | 5.68 |
| P1 | 1 | 3.65 |  | 3.55 | 12.96 |
|  | 1 | 7.23 |  | 3.55 | 25.67 |
|  | 2 | 0.80 |  | 3.55 | 5.68 |
| P2 | 1 | 3.65 |  | 3.55 | 12.96 |
|  | 1 | 7.23 |  | 3.55 | 25.67 |
|  | 2 | 0.80 |  | 3.55 | 5.68 |
| P2 | 1 | 3.65 |  | 3.55 | 12.96 |
|  | 1 | 7.23 |  | 3.55 | 25.67 |
|  | 2 | 0.80 |  | 3.55 | 5.68 |
| P4 | 1 | 3.65 |  | 3.55 | 12.96 |
|  | 1 | 7.23 |  | 3.55 | 25.67 |
|  | 2 | 0.80 |  | 3.55 | 5.68 |
| Subtotal |  |  |  |  | 221.55 |
| PB |  |  |  |  |  |
| ASEO FEM-AULA FORM1 | 2 | 10.30 |  | 3.55 | 73.13 |
| INSTALACIONES POR INTERIOR | 1 | 6.38 |  | 3.55 | 22.65 |
|  | 2 | 3.88 |  | 3.55 | 27.55 |
|  | 1 | 0.64 |  | 3.55 | 2.27 |
|  | 1 | 0.61 |  | 3.55 | 2.17 |
|  | 1 | 3.06 |  | 3.55 | 10.86 |
|  | 1 | 1.36 |  | 3.55 | 4.83 |
|  | 2 | 0.96 |  | 3.55 | 6.82 |
| ASEO FEM- AULA P. RIVAS | 2 | 7.69 |  | 3.55 | 54.60 |
|  | 1 | 2.61 |  | 3.55 | 9.27 |
| ASCENSOR 2 | 2 | 0.77 |  | 4.00 | 6.16 |
|  | 2 | 0.51 |  | 4.00 | 4.08 |
|  | 2 | 1.41 |  | 4.00 | 11.28 |
| CONSERJERIA-BECARIOS CUADROS BT | 2 | 6.95 |  | 3.55 | 49.35 |
| FRENTES ASCENSORES | 2 | 2.96 |  | 3.55 | 21.02 |
| Subtotal |  |  |  |  | 306.04 |
| P1 |  |  |  |  |  |
| ASEO FEM-AULA | 2 | 10.30 |  | 3.55 | 73.13 |
| INSTALACIONES POR INTERIOR | 1 | 6.38 |  | 3.55 | 22.65 |
|  | 2 | 3.88 |  | 3.55 | 27.55 |
|  | 1 | 0.64 |  | 3.55 | 2.27 |
|  | 1 | 0.61 |  | 3.55 | 2.17 |
|  | 1 | 3.06 |  | 3.55 | 10.86 |
|  | 1 | 1.36 |  | 3.55 | 4.83 |
|  | 2 | 0.96 |  | 3.55 | 6.82 |
| ASEO FEM- AULA | 2 | 7.69 |  | 3.55 | 54.60 |
|  | 1 | 2.61 |  | 3.55 | 9.27 |
| ASCENSOR 2 | 2 | 0.77 |  | 4.00 | 6.16 |
|  | 2 | 0.51 |  | 4.00 | 4.08 |
|  | 2 | 1.41 |  | 4.00 | 11.28 |
| FRENTES ASCENSORES | 2 | 2.96 |  | 3.55 | 21.02 |
| Subtotal |  |  |  |  | 256.69 |
| P2 |  |  |  |  |  |
| ASEO FEM-AULA | 2 | 10.30 |  | 3.55 | 73.13 |
| INSTALACIONES POR INTERIOR | 1 | 6.38 |  | 3.55 | 22.65 |
|  | 2 | 3.88 |  | 3.55 | 27.55 |
|  | 1 | 0.64 |  | 3.55 | 2.27 |
|  | 1 | 0.61 |  | 3.55 | 2.17 |
|  | 1 | 3.06 |  | 3.55 | 10.86 |
|  | 1 | 1.36 |  | 3.55 | 4.83 |
|  | 2 | 0.96 |  | 3.55 | 6.82 |
| ASEO FEM- AULA | 2 | 7.69 |  | 3.55 | 54.60 |
|  | 1 | 2.61 |  | 3.55 | 9.27 |
| ASCENSOR 2 | 2 | 0.77 |  | 4.00 | 6.16 |
|  | 2 | 0.51 |  | 4.00 | 4.08 |
|  | 2 | 1.41 |  | 4.00 | 11.28 |
| FRENTES ASCENSORES | 2 | 2.96 |  | 3.55 | 21.02 |
| Subtotal |  |  |  |  | 256.69 |
| P3 |  |  |  |  |  |
| ASEO FEM-AULA | 2 | 10.30 |  | 3.55 | 73.13 |
| INSTALACIONES POR INTERIOR | 1 | 6.38 |  | 3.55 | 22.65 |
|  | 2 | 3.88 |  | 3.55 | 27.55 |
|  | 1 | 0.64 |  | 3.55 | 2.27 |
|  | 1 | 0.61 |  | 3.55 | 2.17 |
|  | 1 | 3.06 |  | 3.55 | 10.86 |
|  | 1 | 1.36 |  | 3.55 | 4.83 |
|  | 2 | 0.96 |  | 3.55 | 6.82 |
| ASEO FEM- AULA | 2 | 7.69 |  | 3.55 | 54.60 |
|  | 1 | 2.61 |  | 3.55 | 9.27 |
| ASCENSOR 2 | 2 | 0.77 |  | 4.00 | 6.16 |
|  | 2 | 0.51 |  | 4.00 | 4.08 |
|  | 2 | 1.41 |  | 4.00 | 11.28 |
| FRENTES ASCENSORES | 2 | 2.96 |  | 3.55 | 21.02 |
| Subtotal |  |  |  |  | 256.69 |
| P4 |  |  |  |  |  |
| ASEO MASC-AULA | 2 | 10.30 |  | 3.25 | 66.95 |
| ASEO FEM- AULA | 2 | 7.69 |  | 3.25 | 49.99 |
|  | 1 | 1.13 |  | 3.25 | 3.67 |
|  | 1 | 3.66 |  | 3.25 | 11.90 |
|  | 1 | 4.23 |  | 3.25 | 13.75 |
|  | 1 | 1.36 |  | 3.25 | 4.42 |
| ESCALERA A CUBIERTA | 2 | 3.06 |  | 3.25 | 19.89 |
|  | 2 | 3.45 |  | 3.25 | 22.43 |
|  | 2 | 0.96 |  | 3.25 | 6.24 |
| FRENTES ASCENSORES | 2 | 2.96 |  | 3.25 | 19.24 |
| Subtotal |  |  |  |  | 218.48 |
| HASTIALES BAJADA AL SOTANO |  |  |  |  |  |
| ESC 2 ,3 | 2 | 3.30 | 3.60 | 0.50 | 11.88 |
| Subtotal |  |  |  |  | 11.88 |
| Subtotal acumulado |  |  |  |  | 1971.32 |
| Total |  |  |  |  | 1971.32 |

**PTZ010b** m² Hoja de partición interior de 1/2 pie de espesor de fábrica, de ladrillo cerámico perforado para revestir, 24x11,5x10 cm, recibida con mortero de cemento M-5.
219.42 m² × 9.83 (10.03 con costes indirectos) = 2200.78

| Código | Ud | Descripción | Rendimiento | Precio | Importe |
|---|---|---|---|---|---|
| mt04lps010b | Ud | Ladrillo cerámico perforado para revestir, 24x11,5x10 cm, según UNE-EN 771-1. | 38.85 | 0.04 | 1.55 |
| mt09mor010c | m³ | Mortero de cemento CEM II/B-P 32,5 N tipo M-5, confeccionado en obra con 250 kg/m³ de cemento y una proporción en volumen 1/6. | 0.017 | 59.612 | 1.01 |
| mo011 | h | Oficial 1ª construcción. | 0.298 | 16.39 | 4.88 |
| mo060 | h | Peón ordinario construcción. | 0.15 | 15.28 | 2.29 |
| % | % | Medios auxiliares | 1 % | 9.73 | 0.10 |
|  |  | Total |  |  | 9.83 |

| Medición | Uds. | Largo | Alto | Parcial |
|---|---|---|---|---|
| EXT HUECOS INST VENTILACION | 5 | 2.93 | 3.60 | 52.74 |
|  | 5 | 2.86 | 3.60 | 51.48 |
|  | 5 | 2.85 | 3.60 | 51.30 |
|  | 5 | 3.55 | 3.60 | 63.90 |
| Subtotal acumulado |  |  |  | 219.42 |
| Total |  |  |  | 219.42 |

**RPG015b** m² Revestimiento de yeso de construcción B1, proyectado, a buena vista, sobre paramento vertical, de hasta 3 m de altura, sin enlucir, de 20 mm de espesor, sin guardavivos.
219.42 m² × 4.26 (4.35 con costes indirectos) = 954.48

| Código | Ud | Descripción | Rendimiento | Precio | Importe |
|---|---|---|---|---|---|
| mt09pye010c | m³ | Pasta de yeso de construcción para proyectar mediante mezcladora-bombeadora B1, según UNE-EN 13279-1. (material) | 0.02 | 64.124 | 1.28 |
| mq06pym010 | h | Mezcladora-bombeadora para morteros y yesos proyectados, 3 m³/h. (maquinaria) | 0.187 | 6.65 | 1.24 |
| mo019 | h | Oficial 1ª yesero. | 0.071 | 16.39 | 1.16 |
| mo040 | h | Ayudante yesero. (mano de obra; 25/08/2012) | 0.034 | 16 | 0.54 |
| % | % | Medios auxiliares | 1 % | 4.22 | 0.04 |
|  |  | Total |  |  | 4.26 |

| Medición | Uds. | Largo | Alto | Parcial |
|---|---|---|---|---|
| PROT FUEGO |  |  |  |  |
| HUECOS INST VENTILACION POR EXTERIOR | 5 | 2.93 | 3.60 | 52.74 |
|  | 5 | 2.86 | 3.60 | 51.48 |
|  | 5 | 2.85 | 3.60 | 51.30 |
|  | 5 | 3.55 | 3.60 | 63.90 |
| Subtotal acumulado |  |  |  | 219.42 |
| Total |  |  |  | 219.42 |

**EAS005** Ud Placa de anclaje de acero S275JR en perfil plano, de 250x250 mm y espesor 15 mm, con 4 pernos soldados, de acero corrugado UNE-EN 10080 B 500 S de 12 mm de diámetro y 50 cm de longitud total.
31 Ud × 13.34 (13.61 con costes indirectos) = 421.91

| Código | Ud | Descripción | Rendimiento | Precio | Importe |
|---|---|---|---|---|---|
| mt07ala011b | kg | Pletina de acero laminado UNE-EN 10025 S275JR, en perfil plano laminado en caliente, para aplicaciones estructurales. | 7.359 | 0.858 | 6.31 |
| mt07aco010c | kg | Acero en barras corrugadas, UNE-EN 10080 B 500 S, elaborado en taller y colocado en obra, diámetros varios. | 1.775 | 0.75 | 1.33 |
| mo012 | h | Oficial 1ª montador de estructura metálica. | 0.172 | 16.39 | 2.82 |
| mo033 | h | Ayudante montador de estructura metálica. | 0.172 | 16 | 2.75 |
| % | % | Medios auxiliares | 1 % | 13.21 | 0.13 |
|  |  | Total |  |  | 13.34 |

| Medición | Uds. | Parcial |
|---|---|---|
| ACCESO 1 | 8 | 8.00 |
| ACCESO 2 | 3 | 3.00 |
| FRENTES ASCENSORES | 20 | 20.00 |
| Subtotal acumulado |  | 31.00 |
| Total |  | 31 |

**EAS010** kg Acero S275JR en soportes, con piezas simples de perfiles laminados en caliente de las series IPN, IPE, UPN, HEA, HEB o HEM con uniones soldadas.
1073.52 kg × 1.32 (1.35 con costes indirectos) = 1449.25

| Código | Ud | Descripción | Rendimiento | Precio | Importe |
|---|---|---|---|---|---|
| mt07ala010b | kg | Acero laminado UNE-EN 10025 S275JR, en perfiles laminados en caliente, piezas simples, para aplicaciones estructurales. | 1.05 | 0.795 | 0.83 |
| mt27pfi010 | l | Imprimación de secado rápido, formulada con resinas alquídicas modificadas y fosfato de zinc. | 0.05 | 3.985 | 0.20 |
| mo012 | h | Oficial 1ª montador de estructura metálica. | 0.006 | 16.39 | 0.10 |
| mo033 | h | Ayudante montador de estructura metálica. | 0.011 | 16 | 0.18 |
| % | % | Medios auxiliares | 1 % | 1.31 | 0.01 |
|  |  | Total |  |  | 1.32 |

| Medición | Uds. | Largo | Ancho | Parcial |
|---|---|---|---|---|
| fórmula: a*b*c | 4 | 3.60 | 42.60 | 613.44 |
| fórmula: a*b*c | 3 | 3.60 | 42.60 | 460.08 |
| Subtotal acumulado |  |  |  | 1073.52 |
| Total |  |  |  | 1073.52 |

**EAC010b** m Cargadero de perfil de acero S275JR, laminado en caliente, formado por pieza simple de la serie IPE 200, con capa de imprimación anticorrosiva, para formación de dintel.
53.68 m × 16.67 (17 con costes indirectos) = 912.56

| Código | Ud | Descripción | Rendimiento | Precio | Importe |
|---|---|---|---|---|---|
| mt07ala115 | m | Perfil de acero UNE-EN 10025 S275JR, serie IPE 200, laminado en caliente, para aplicaciones estructurales. Elaborado en taller y colocado en obra. (material) | 1 | 9.567 | 9.57 |
| mt07ala011b | kg | Pletina de acero laminado UNE-EN 10025 S275JR, en perfil plano laminado en caliente, para aplicaciones estructurales. | 0.4 | 0.858 | 0.34 |
| mt27pfi010 | l | Imprimación de secado rápido, formulada con resinas alquídicas modificadas y fosfato de zinc. | 0.224 | 3.985 | 0.89 |
| mo011 | h | Oficial 1ª construcción. | 0.18 | 16.39 | 2.95 |
| mo060 | h | Peón ordinario construcción. | 0.18 | 15.28 | 2.75 |
| % | % | Medios auxiliares | 1 % | 16.50 | 0.17 |
|  |  | Total |  |  | 16.67 |

| Medición | Uds. | Largo | Parcial |
|---|---|---|---|
| ACCESO 1 | 2 | 3.15 | 6.30 |
|  | 2 | 3.55 | 7.10 |
|  | 2 | 3.20 | 6.40 |
| ACCESO 2 | 1 | 4.28 | 4.28 |
| FRENTES ASCENSORES | 10 | 2.96 | 29.60 |
| Subtotal acumulado |  |  | 53.68 |
| Total |  |  | 53.68 |

**PTZ010c** m² Hoja de partición interior de 11 cm de espesor de fábrica, de ladrillo cerámico hueco triple, para revestir, 24x11,5x10,5 cm, recibida con mortero de cemento M-5, con banda elástica en las uniones con otros elementos constructivos, de banda flexible de polietileno reticulado de celda cerrada, de 10 mm de espesor y 150 mm de ancho. (22/08/2012)
0 m² × 10.64 (10.85 con costes indirectos) = 0.00

| Código | Ud | Descripción | Rendimiento | Precio | Importe |
|---|---|---|---|---|---|
| mt04lsc010d | Ud | Ladrillo cerámico hueco triple, para revestir, 24x11,5x10,5 cm, según UNE-EN 771-1. (material) | 34.65 | 0.046 | 1.59 |
| mt09mor010c | m³ | Mortero de cemento CEM II/B-P 32,5 N tipo M-5, confeccionado en obra con 250 kg/m³ de cemento y una proporción en volumen 1/6. | 0.014 | 59.612 | 0.83 |
| mt09pye010b | m³ | Pasta de yeso de construcción B1, según UNE-EN 13279-1. | 0.001 | 53.44 | 0.05 |
| mt16pda065ba | m | Banda flexible de polietileno reticulado de celda cerrada, de 10 mm de espesor y 150 mm de ancho, resistencia térmica 0,25 (m²K)/W, conductividad térmica 0,04 W/(mK), Euroclase E de reacción al fuego. | 0.1 | 0.388 | 0.04 |
| mo011 | h | Oficial 1ª construcción. | 0.322 | 16.39 | 5.28 |
| mo060 | h | Peón ordinario construcción. | 0.179 | 15.28 | 2.74 |
| % | % | Medios auxiliares | 1 % | 10.53 | 0.11 |
|  |  | Total |  |  | 10.64 |

**PSY020** m² Cerramiento de hueco de ascensor mediante el sistema Shaftwall W 633 E, de tabique múltiple (20+60+15+15+15)/600 LM - (CT 60) (1 maciza (DF H2) y 3 cortafuego (DF)), con placas de yeso laminado, sobre banda acústica "KNAUF", colocada en la base del tabique, formado por una estructura simple, de montantes tipo CT 60; aislamiento entre montantes de tipo CT con panel de lana mineral natural (LMN), no revestido, suministrado en rollos, Ultracoustic R "KNAUF INSULATION", de 45 mm de espesor; 125 mm de espesor total. (21/08/2012)
0 m² × 68.37 (69.74 con costes indirectos) = 0.00

| Código | Ud | Descripción | Rendimiento | Precio | Importe |
|---|---|---|---|---|---|
| mt12pck020b | m | Banda acústica de dilatación "KNAUF" de 50 mm de anchura. | 1.2 | 0.199 | 0.24 |
| mt12sak030a | m | Canal CT 62 "KNAUF", de acero galvanizado, según UNE-EN 14195. (material; 21/08/2012) | 0.7 | 4.13 | 2.89 |
| mt12psg220 | Ud | Fijación compuesta por taco y tornillo 5x27. | 1.6 | 0.049 | 0.08 |
| mt12sak020a | m | Montante CT 60 "KNAUF", de acero galvanizado, según UNE-EN 14195. (material; 21/08/2012) | 2 | 4.96 | 9.92 |
| mt12sak010aa | m² | Placa de yeso laminado DF H2 / UNE-EN 520 - 600 / 3000 / 20 / borde cuadrado, maciza "KNAUF", Euroclase A2-s1,d0 de reacción al fuego. (material; 21/08/2012) | 1 | 16.06 | 16.06 |
| mt16lki020cba | m² |  | 1.05 | 2.567 | 2.70 |
| mt12ppk010cb | m² | Placa de yeso laminado DF / UNE-EN 520 - 1200 / longitud / 15 / borde afinado, cortafuego "KNAUF". | 3 | 6.141 | 18.42 |
| mt12ptk010bd | Ud | Tornillo autoperforante TB "KNAUF" 3,5x25. (material; 21/08/2012) | 8 | 0.01 | 0.08 |
| mt12ptk010ag | Ud | Tornillo autoperforante TN "KNAUF" 3,5x45. | 15 | 0.02 | 0.30 |
| mt12ptk010ah | Ud | Tornillo autoperforante TN "KNAUF" 3,9x55. (material; 21/08/2012) | 15 | 0.01 | 0.15 |
| mt12ptk010ai | Ud | Tornillo autoperforante TN "KNAUF" 4,2x70. (material; 21/08/2012) | 15 | 0.05 | 0.75 |
| mt12pik010b | kg | Pasta de juntas Jointfiller F-1 GLS "KNAUF", según UNE-EN 13963. | 1.4 | 1.04 | 1.46 |
| mt12pik015 | kg | Pasta de agarre Perlfix "KNAUF", según UNE-EN 14496. | 0.1 | 0.457 | 0.05 |
| mt12pck010a | m | Cinta de juntas "KNAUF" de 50 mm de anchura. | 1.6 | 0.028 | 0.04 |
| mo006 | h | Oficial 1ª montador. | 0.442 | 16.93 | 7.48 |
| mo048 | h | Ayudante montador. | 0.442 | 16 | 7.07 |
| % | % | Medios auxiliares | 1 % | 67.69 | 0.68 |
|  |  | Total |  |  | 68.37 |

**PSY015c** m² Tabique sencillo W 111 "KNAUF" (15+90+15)/600 (90) (2 Standard (A)) con placas de yeso laminado, sobre banda acústica "KNAUF", formado por una estructura simple, con disposición normal "N" de los montantes; 120 mm de espesor total. (07/08/2012)
0 m² × 23.76 (24.24 con costes indirectos) = 0.00

| Código | Ud | Descripción | Rendimiento | Precio | Importe |
|---|---|---|---|---|---|
| mt12pck020d | m | Banda acústica de dilatación "KNAUF" de 95 mm de anchura. | 1.2 | 0.39 | 0.47 |
| mt12pfk020e | m | Canal 90/30 "KNAUF" de acero galvanizado, según UNE-EN 14195. | 0.7 | 1.064 | 0.74 |
| mt12pfk010e | m | Montante 90/40 "KNAUF" de acero galvanizado, según UNE-EN 14195. | 2 | 1.458 | 2.92 |
| mt12ppk010ab | m² | Placa de yeso laminado A / UNE-EN 520 - 1200 / longitud / 15 / borde afinado, Standard "KNAUF". | 2.1 | 5.858 | 12.30 |
| mt12ptk010ad | Ud | Tornillo autoperforante TN "KNAUF" 3,5x25. | 29 | 0.009 | 0.26 |
| mt12psg220 | Ud | Fijación compuesta por taco y tornillo 5x27. | 1.6 | 0.049 | 0.08 |
| mt12pik015 | kg | Pasta de agarre Perlfix "KNAUF", según UNE-EN 14496. | 0.1 | 0.457 | 0.05 |
| mt12pik010b | kg | Pasta de juntas Jointfiller F-1 GLS "KNAUF", según UNE-EN 13963. | 0.6 | 1.04 | 0.62 |
| mt12pck010a | m | Cinta de juntas "KNAUF" de 50 mm de anchura. | 3.2 | 0.028 | 0.09 |
| mo006 | h | Oficial 1ª montador. | 0.182 | 16.93 | 3.08 |
| mo048 | h | Ayudante montador. | 0.182 | 16 | 2.91 |
| % | % | Medios auxiliares | 1 % | 23.52 | 0.24 |
|  |  | Total |  |  | 23.76 |

**NAP020** m² Aislamiento intermedio en entramados autoportantes de placas constituido por: panel semirrígido de lana de roca, espesor 45 mm, densidad nominal 40 kg/m³ colocado entre montantes. (12/11/2012)
0 m² × 3.26 (3.33 con costes indirectos) = 0.00

| Código | Ud | Descripción | Rendimiento | Precio | Importe |
|---|---|---|---|---|---|
| mt16lra060aa | m² | Panel semirrígido de lana de roca, espesor 45 mm, densidad nominal 40 kg/m³, según UNE-EN 13162. (material; 12/11/2012) | 1 | 2.08 | 2.08 |
| mo006 | h | Oficial 1ª montador. | 0.035 | 16.93 | 0.59 |
| mo048 | h | Ayudante montador. | 0.035 | 16 | 0.56 |
| % | % | Medios auxiliares | 1 % | 3.23 | 0.03 |
|  |  | Total |  |  | 3.26 |

**PSY015b** m² Tabique sencillo W 111 "KNAUF" (15+90+15)/600 (90) LM - (2 Standard (A)) con placas de yeso laminado, sobre banda acústica "KNAUF", formado por una estructura simple, con disposición normal "N" de los montantes; aislamiento acústico mediante panel de lana mineral natural (LMN), no revestido, suministrado en rollos, Ultracoustic R "KNAUF INSULATION", de 45 mm de espesor, en el alma; 120 mm de espesor total. (17/11/2012)
0 m² × 27.45 (28 con costes indirectos) = 0.00

| Código | Ud | Descripción | Rendimiento | Precio | Importe |
|---|---|---|---|---|---|
| mt12pck020d | m | Banda acústica de dilatación "KNAUF" de 95 mm de anchura. | 1.2 | 0.39 | 0.47 |
| mt12pfk020e | m | Canal 90/30 "KNAUF" de acero galvanizado, según UNE-EN 14195. | 0.7 | 1.064 | 0.74 |
| mt12pfk010e | m | Montante 90/40 "KNAUF" de acero galvanizado, según UNE-EN 14195. | 2 | 1.458 | 2.92 |
| mt16lki020cba | m² |  | 1.05 | 2.567 | 2.70 |
| mt12ppk010ab | m² | Placa de yeso laminado A / UNE-EN 520 - 1200 / longitud / 15 / borde afinado, Standard "KNAUF". | 2.1 | 5.858 | 12.30 |
| mt12ptk010ad | Ud | Tornillo autoperforante TN "KNAUF" 3,5x25. | 29 | 0.009 | 0.26 |
| mt12psg220 | Ud | Fijación compuesta por taco y tornillo 5x27. | 1.6 | 0.049 | 0.08 |
| mt12pik015 | kg | Pasta de agarre Perlfix "KNAUF", según UNE-EN 14496. | 0.1 | 0.457 | 0.05 |
| mt12pik010b | kg | Pasta de juntas Jointfiller F-1 GLS "KNAUF", según UNE-EN 13963. | 0.6 | 1.04 | 0.62 |
| mt12pck010a | m | Cinta de juntas "KNAUF" de 50 mm de anchura. | 3.2 | 0.028 | 0.09 |
| mo006 | h | Oficial 1ª montador. | 0.211 | 16.93 | 3.57 |
| mo048 | h | Ayudante montador. | 0.211 | 16 | 3.38 |
| % | % | Medios auxiliares | 1 % | 27.18 | 0.27 |
|  |  | Total |  |  | 27.45 |

**PSY015d** m²
0 m² × 37.85 (38.61 con costes indirectos) = 0.00

### PT Entramados autoportantes
Importe: 62785.48

**PTW015f** m² Trasdosado autoportante libre sobre partición interior, W 625 "KNAUF" o similar, realizado con placa de yeso laminado - /15 Standard (A)/, anclada a los forjados mediante estructura formada por canales y montantes; 105 mm de espesor total, separación entre montantes 400 mm.
1925.37 m² × 16.44 (16.77 con costes indirectos) = 32288.45
Trasdosado autoportante libre sobre partición interior, W 625 "KNAUF"o similar, realizado con placa de yeso laminado - /15 Standard (A)/, anclada a los forjados mediante estructura formada por canales y montantes; 105 mm de espesor total, separación entre montantes 400 mm.

| Código | Ud | Descripción | Rendimiento | Precio | Importe |
|---|---|---|---|---|---|
| mt12pik015 | kg | Pasta de agarre Perlfix "KNAUF", según UNE-EN 14496. | 0.1 | 0.457 | 0.05 |
| mt12pfk020e | m | Canal 90/30 "KNAUF" de acero galvanizado, según UNE-EN 14195. | 0.7 | 1.064 | 0.74 |
| mt12pfk010e | m | Montante 90/40 "KNAUF" de acero galvanizado, según UNE-EN 14195. | 2.75 | 1.458 | 4.01 |
| mt12pck020b | m | Banda acústica de dilatación "KNAUF" de 50 mm de anchura. | 1.2 | 0.199 | 0.24 |
| mt12ppk010ab | m² | Placa de yeso laminado A / UNE-EN 520 - 1200 / longitud / 15 / borde afinado, Standard "KNAUF". | 1.05 | 5.858 | 6.15 |
| mt12ptk010ad | Ud | Tornillo autoperforante TN "KNAUF" 3,5x25. | 18 | 0.009 | 0.16 |
| mt12psg220 | Ud | Fijación compuesta por taco y tornillo 5x27. | 1.6 | 0.049 | 0.08 |
| mt12pik010b | kg | Pasta de juntas Jointfiller F-1 GLS "KNAUF", según UNE-EN 13963. | 0.3 | 1.04 | 0.31 |
| mt12pck010a | m | Cinta de juntas "KNAUF" de 50 mm de anchura. | 1.6 | 0.028 | 0.04 |
| mo006 | h | Oficial 1ª montador. | 0.19 | 16.93 | 3.22 |
| mo048 | h | Ayudante montador. | 0.08 | 16 | 1.28 |
| % | % | Medios auxiliares | 1 % | 16.28 | 0.16 |
|  |  | Total |  |  | 16.44 |

| Medición | Uds. | Largo | Alto | Parcial |
|---|---|---|---|---|
| P. BAJA | 1 |  | 3.55 | 3.55 |
| FACHADA NORTE | 1 | 27.39 | 3.55 | 97.23 |
|  | 1 | 3.16 | 3.55 | 11.22 |
|  | 1 | 20.00 | 3.55 | 71.00 |
|  | 1 | 4.62 | 3.55 | 16.40 |
|  | 1 | 5.07 | 3.55 | 18.00 |
|  | 1 | 13.06 | 3.55 | 46.36 |
| ACCESO 1 | 1 | 9.74 | 3.55 | 34.58 |
| ACCESO 2 | 1 | 4.33 | 3.55 | 15.37 |
| FACHADA ESTE | 1 | 13.21 | 3.55 | 46.90 |
| FACHADA SUR | 1 | 38.01 | 3.55 | 134.94 |
|  | 1 | 32.14 | 3.55 | 114.10 |
| SALA P. RIVAS | 1 | 31.25 | 3.55 | 110.94 |
| SALA 1 | 1 | 30.58 | 3.55 | 108.56 |
| MEDIANERA | 1 | 12.01 | 3.55 | 42.64 |
|  | 1 | 1.06 | 3.55 | 3.76 |
|  | 1 | 1.77 | 3.55 | 6.28 |
| ACC ASEOS | 1 | 5.07 | 3.55 | 18.00 |
|  | 1 | 11.33 | 3.55 | 40.22 |
| Subtotal |  |  |  | 940.05 |
| P1 | 1 |  | 3.55 | 3.55 |
| FACHADA NORTE | 1 | 78.77 | 3.55 | 279.63 |
| FACHADA ESTE | 1 | 13.32 | 3.55 | 47.29 |
| FACHADA SUR | 1 | 38.10 | 3.55 | 135.26 |
|  | 1 | 32.27 | 3.55 | 114.56 |
| MEDIANERA | 1 | 4.52 | 3.55 | 16.05 |
|  | 1 | 7.11 | 3.55 | 25.24 |
|  | 1 | 2.62 | 3.55 | 9.30 |
| EMP B TECNOL | 1 | 20.38 | 3.55 | 72.35 |
|  | 1 | 20.71 | 3.55 | 73.52 |
|  | 1 | 21.12 | 3.55 | 74.98 |
|  | 1 | 20.91 | 3.55 | 74.23 |
| VEST ASEOS | 1 | 5.14 | 3.55 | 18.25 |
|  | 1 | 11.58 | 3.55 | 41.11 |
| Subtotal |  |  |  | 985.32 |
| Subtotal acumulado |  |  |  | 1925.37 |
| Total |  |  |  | 1925.37 |

**PTW015d** m² Trasdosado autoportante libre sobre partición interior, W 625 "KNAUF" o similar, realizado con placa de yeso laminado - /15 impregnada (H)/, anclada a los forjados mediante estructura formada por canales y montantes; 105 mm de espesor total, separación entre montantes 400 mm.
353.28 m² × 16.13 (16.45 con costes indirectos) = 5811.46

| Código | Ud | Descripción | Rendimiento | Precio | Importe |
|---|---|---|---|---|---|
| mt12pik015 | kg | Pasta de agarre Perlfix "KNAUF", según UNE-EN 14496. | 0.1 | 0.457 | 0.05 |
| mt12pfk020e | m | Canal 90/30 "KNAUF" de acero galvanizado, según UNE-EN 14195. | 0.7 | 1.064 | 0.74 |
| mt12pfk010e | m | Montante 90/40 "KNAUF" de acero galvanizado, según UNE-EN 14195. | 2.75 | 1.458 | 4.01 |
| mt12pck020b | m | Banda acústica de dilatación "KNAUF" de 50 mm de anchura. | 1.2 | 0.199 | 0.24 |
| mt12ppk010db | m² | Placa de yeso laminado H / UNE-EN 520 - 1200 / longitud / 15 / borde afinado, impregnada "KNAUF". | 1.05 | 5.563 | 5.84 |
| mt12ptk010ad | Ud | Tornillo autoperforante TN "KNAUF" 3,5x25. | 18 | 0.009 | 0.16 |
| mt12psg220 | Ud | Fijación compuesta por taco y tornillo 5x27. | 1.6 | 0.049 | 0.08 |
| mt12pik010b | kg | Pasta de juntas Jointfiller F-1 GLS "KNAUF", según UNE-EN 13963. | 0.3 | 1.04 | 0.31 |
| mt12pck010a | m | Cinta de juntas "KNAUF" de 50 mm de anchura. | 1.6 | 0.028 | 0.04 |
| mo006 | h | Oficial 1ª montador. | 0.19 | 16.93 | 3.22 |
| mo048 | h | Ayudante montador. | 0.08 | 16 | 1.28 |
| % | % | Medios auxiliares | 1 % | 15.97 | 0.16 |
|  |  | Total |  |  | 16.13 |

| Medición | Uds. | Largo | Alto | Parcial |
|---|---|---|---|---|
| PLANTA BAJA |  |  |  |  |
| ASEO MASC | 1 | 3.13 | 3.55 | 11.11 |
|  | 1 | 8.84 | 3.55 | 31.38 |
|  | 1 | 2.75 | 3.55 | 9.76 |
|  | 1 | 2.57 | 3.55 | 9.12 |
|  | 1 | 3.80 | 3.55 | 13.49 |
|  | 1 | 2.76 | 3.55 | 9.80 |
|  | 1 | 3.09 | 3.55 | 10.97 |
| ASEO FEM | 1 | 3.24 | 3.55 | 11.50 |
|  | 1 | 8.25 | 3.55 | 29.29 |
|  | 1 | 11.33 | 3.55 | 40.22 |
| Subtotal |  |  |  | 176.64 |
| PLANTA 1 |  |  |  |  |
| ASEO MASC | 1 | 3.13 | 3.55 | 11.11 |
|  | 1 | 8.84 | 3.55 | 31.38 |
|  | 1 | 2.75 | 3.55 | 9.76 |
|  | 1 | 2.57 | 3.55 | 9.12 |
|  | 1 | 3.80 | 3.55 | 13.49 |
|  | 1 | 2.76 | 3.55 | 9.80 |
|  | 1 | 3.09 | 3.55 | 10.97 |
| ASEO FEM | 1 | 3.24 | 3.55 | 11.50 |
|  | 1 | 8.25 | 3.55 | 29.29 |
|  | 1 | 11.33 | 3.55 | 40.22 |
| Subtotal |  |  |  | 176.64 |
| Subtotal acumulado |  |  |  | 353.28 |
| Total |  |  |  | 353.28 |

**PTW015c** m² Trasdosado autoportante libre sobre jambas. dintel y alféizar de hueco en interior, W 625 "KNAUF" o similar, realizado con placa de yeso laminado - /15 Standard (A)/, anclada a los forjados mediante estructura formada por canales y montantes; 85 mm de espesor total, separación entre montantes 400 mm.
593.91 m² × 19.48 (19.87 con costes indirectos) = 11800.99

| Código | Ud | Descripción | Rendimiento | Precio | Importe |
|---|---|---|---|---|---|
| mt12pik015 | kg | Pasta de agarre Perlfix "KNAUF", según UNE-EN 14496. | 0.1 | 0.457 | 0.05 |
| mt12pfk020d | m | Canal 70/30 "KNAUF" de acero galvanizado, según UNE-EN 14195. | 0.7 | 0.831 | 0.58 |
| mt12pfk010d | m | Montante 70/40 "KNAUF" de acero galvanizado, según UNE-EN 14195. | 2.75 | 1.114 | 3.06 |
| mt12pck020b | m | Banda acústica de dilatación "KNAUF" de 50 mm de anchura. | 1.2 | 0.199 | 0.24 |
| mt12ppk010ab | m² | Placa de yeso laminado A / UNE-EN 520 - 1200 / longitud / 15 / borde afinado, Standard "KNAUF". | 1.05 | 5.858 | 6.15 |
| mt12ptk010ad | Ud | Tornillo autoperforante TN "KNAUF" 3,5x25. | 18 | 0.009 | 0.16 |
| mt12psg220 | Ud | Fijación compuesta por taco y tornillo 5x27. | 1.6 | 0.049 | 0.08 |
| mt12pik010b | kg | Pasta de juntas Jointfiller F-1 GLS "KNAUF", según UNE-EN 13963. | 0.3 | 1.04 | 0.31 |
| mt12pck010a | m | Cinta de juntas "KNAUF" de 50 mm de anchura. | 1.6 | 0.028 | 0.04 |
| mo006 | h | Oficial 1ª montador. | 0.298 | 16.93 | 5.05 |
| mo048 | h | Ayudante montador. | 0.223 | 16 | 3.57 |
| % | % | Medios auxiliares | 1 % | 19.29 | 0.19 |
|  |  | Total |  |  | 19.48 |

| Medición | Uds. | Largo | Ancho | Parcial |
|---|---|---|---|---|
| RECERCADO DE HUECOS |  |  |  |  |
| PLANTA BAJA |  |  |  |  |
| FACHADA NORTE | 16 | 8.20 | 0.41 | 53.79 |
|  | 1 | 10.00 | 0.41 | 4.10 |
| FACHADA ESTE | 3 | 8.20 | 0.41 | 10.09 |
| FACHADA SUR | 4 | 7.20 | 0.41 | 11.81 |
|  | 4 | 7.60 | 0.41 | 12.46 |
|  | 4 | 7.60 | 0.41 | 12.46 |
|  | 3 | 6.00 | 0.41 | 7.38 |
|  | 2 | 8.00 | 0.41 | 6.56 |
|  | 4 | 5.80 | 0.41 | 9.51 |
|  | 1 | 8.80 | 0.41 | 3.61 |
| PUERTAS AULA P. RIVAS, FORM1, ACC ESCALERAS | 4 | 8.00 | 1.00 | 32.00 |
| Subtotal |  |  |  | 163.77 |
| PLANTA PRIMERA |  |  |  |  |
| FACHADA NORTE | 15 | 9.60 | 0.40 | 57.60 |
|  | 8 | 8.00 | 0.40 | 25.60 |
| FACHADA ESTE | 3 | 8.00 | 0.40 | 9.60 |
| FACHADA SUR | 12 | 7.60 | 0.40 | 36.48 |
|  | 6 | 6.00 | 0.40 | 14.40 |
|  | 2 | 5.60 | 0.40 | 4.48 |
|  | 4 | 5.80 | 0.40 | 9.28 |
|  | 1 | 9.00 | 0.40 | 3.60 |
| PUERTAS ESC, EMPR BASE TEC. | 6 | 8.00 | 1.00 | 48.00 |
| Subtotal |  |  |  | 209.04 |
| PLANTA SEGUNDA |  |  |  |  |
| FACHADA NORTE | 15 | 9.60 | 0.40 | 57.60 |
|  | 8 | 8.00 | 0.40 | 25.60 |
| FACHADA ESTE | 2 | 8.00 | 0.40 | 6.40 |
| Subtotal |  |  |  | 89.60 |
| PLANTA TERCERA |  |  |  |  |
| FACHADA NORTE | 15 | 9.60 | 0.40 | 57.60 |
|  | 8 | 8.00 | 0.40 | 25.60 |
| FACHADA ESTE | 2 | 8.00 | 0.40 | 6.40 |
| Subtotal |  |  |  | 89.60 |
| PLANTA CUARTA |  |  |  |  |
| FACHADA NORTE | 11 | 8.25 | 0.40 | 36.30 |
| FACHADA ESTE | 2 | 7.00 | 0.40 | 5.60 |
| Subtotal |  |  |  | 41.90 |
| Subtotal acumulado |  |  |  | 593.91 |
| Total |  |  |  | 593.91 |

**NAO030c** m² Aislamiento entre montantes en trasdosado autoportante de placas (no incluidas en este precio), formado por panel de lana mineral natural (LMN), no revestido, suministrado en rollos, Ultracoustic R "KNAUF INSULATION" o similar, de 60 mm de espesor.
178.17 m² × 4.15 (4.23 con costes indirectos) = 753.66

| Código | Ud | Descripción | Rendimiento | Precio | Importe |
|---|---|---|---|---|---|
| mt16lki020cda | m² |  | 1.05 | 3.286 | 3.45 |
| mo006 | h | Oficial 1ª montador. | 0.02 | 16.93 | 0.34 |
| mo048 | h | Ayudante montador. | 0.02 | 16 | 0.32 |
| % | % | Medios auxiliares | 1 % | 4.11 | 0.04 |
|  |  | Total |  |  | 4.15 |

| Medición | Uds. | Largo | Ancho | Parcial |
|---|---|---|---|---|
| EN PREMARCO |  |  |  |  |
| TRASDOSADO JAMBAS | 1 | 593.91 | 0.30 | 178.17 |
| Subtotal acumulado |  |  |  | 178.17 |
| Total |  |  |  | 178.17 |

**PTW015e** m² Trasdosado autoportante libre sobre partición interior, W 625 "KNAUF" o similar, realizado con placa de yeso laminado - /12,5 Acústica Cleaneo FF perforación rectilínea cuadrada 8/18 Q. aislamiento acústico mediante panel de lana mineral natural (LMN), no revestido, suministrado en rollos, Ultracoustic R "KNAUF INSULATION", de 70 mm de espesor, en el alma, anclada a los forjados mediante estructura formada por canales y montantes; 105 mm de espesor total, separación entre montantes 400 mm.
98.69 m² × 32.22 (32.86 con costes indirectos) = 3242.95
Trasdosado autoportante libre sobre partición interior, W 625 "KNAUF" o similar, realizado con placa de yeso laminado - /12,5 acústica Cleaneo FF perforación rectilínea cuadrada 8/18 Q ,aislamiento acústico mediante panel de lana mineral natural (LMN), no revestido, suministrado en rollos, Ultracoustic R "KNAUF INSULATION", de 70 mm de espesor, en el alma, anclada a los forjados mediante estructura formada por canales y montantes; 105 mm de espesor total, separación entre montantes 400 mm.

| Código | Ud | Descripción | Rendimiento | Precio | Importe |
|---|---|---|---|---|---|
| mt12pik015 | kg | Pasta de agarre Perlfix "KNAUF", según UNE-EN 14496. | 0.1 | 0.457 | 0.05 |
| mt12pfk020e | m | Canal 90/30 "KNAUF" de acero galvanizado, según UNE-EN 14195. | 0.7 | 1.064 | 0.74 |
| mt12pfk010e | m | Montante 90/40 "KNAUF" de acero galvanizado, según UNE-EN 14195. | 2.75 | 1.458 | 4.01 |
| mt12pck020b | m | Banda acústica de dilatación "KNAUF" de 50 mm de anchura. | 1.2 | 0.199 | 0.24 |
| mt12tck010 | m² | Placa acústica Cleaneo FF perforación rectilínea cuadrada 8/18 Q "KNAUF" 12,5x1188x1998 mm, con un velo de fibra de vidrio en su dorso. (material) | 1 | 18.637 | 18.64 |
| mt16lki020cea | m² |  | 1.05 | 3.003 | 3.15 |
| mt12ptk010ad | Ud | Tornillo autoperforante TN "KNAUF" 3,5x25. | 18 | 0.009 | 0.16 |
| mt12psg220 | Ud | Fijación compuesta por taco y tornillo 5x27. | 1.6 | 0.049 | 0.08 |
| mt12pik010b | kg | Pasta de juntas Jointfiller F-1 GLS "KNAUF", según UNE-EN 13963. | 0.3 | 1.04 | 0.31 |
| mt12pck010a | m | Cinta de juntas "KNAUF" de 50 mm de anchura. | 1.6 | 0.028 | 0.04 |
| mo006 | h | Oficial 1ª montador. | 0.19 | 16.93 | 3.22 |
| mo048 | h | Ayudante montador. | 0.079 | 16 | 1.26 |
| % | % | Medios auxiliares | 1 % | 31.90 | 0.32 |
|  |  | Total |  |  | 32.22 |

| Medición | Uds. | Largo | Alto | Parcial |
|---|---|---|---|---|
| P. BAJA |  |  |  |  |
| AULA FORMACIÓN 1 |  |  |  |  |
| PARED SUR | 1 | 10.47 | 3.55 | 37.17 |
| AULA PASCUAL RIVAS | 1 | 4.55 | 3.55 | 16.15 |
|  | 1 | 0.55 | 3.55 | 1.95 |
|  | 1 | 5.21 | 3.55 | 18.50 |
| AULA FORMACION 2 | 1 | 7.02 | 3.55 | 24.92 |
| Subtotal acumulado |  |  |  | 98.69 |
| Total |  |  |  | 98.69 |

**NAO030f** m² Aislamiento entre montantes en trasdosado autoportante de placas (no incluidas en este precio), formado por panel de lana mineral natural (LMN), no revestido, suministrado en rollos, Ultracoustic R "KNAUF INSULATION" o similar, de 60 mm de espesor.
105.37 m² × 4.38 (4.47 con costes indirectos) = 471.00
Aislamiento entre montantes en trasdosado autoportante de placas (no incluidas en este precio), formado por panel de lana mineral natural (LMN), no revestido, suministrado en rollos, Ultracoustic R "KNAUF INSULATION", o similar de 60 mm de espesor.

| Código | Ud | Descripción | Rendimiento | Precio | Importe |
|---|---|---|---|---|---|
| mt16lki020cda | m² |  | 1.05 | 3.286 | 3.45 |
| mo006 | h | Oficial 1ª montador. | 0.027 | 16.93 | 0.46 |
| mo048 | h | Ayudante montador. | 0.027 | 16 | 0.43 |
| % | % | Medios auxiliares | 1 % | 4.34 | 0.04 |
|  |  | Total |  |  | 4.38 |

| Medición | Uds. | Largo | Alto | Parcial |
|---|---|---|---|---|
| MEDIANERA | 2 | 12.01 | 3.55 | 85.27 |
|  | 2 | 1.06 | 3.55 | 7.53 |
|  | 2 | 1.77 | 3.55 | 12.57 |
| Subtotal acumulado |  |  |  | 105.37 |
| Total |  |  |  | 105.37 |

**PTW030b** m² Trasdosado directo sobre partición interior, realizado con placas de Virtuon "TRESPA", de 900x2500x10 mm, dispuestas mediante el sistema de fijación oculta TS2000 sobre maestras de acero galvanizado de 60 mm de ancho colocadas cada 400 mm y fijadas a la hoja de fábrica; 37 mm de espesor total.
56.28 m² × 62.16 (63.4 con costes indirectos) = 3568.15

| Código | Ud | Descripción | Rendimiento | Precio | Importe |
|---|---|---|---|---|---|
| mt12psg050c | m | Maestra 60/27 de chapa de acero galvanizado, de ancho 60 mm, según UNE-EN 14195. (material) | 3.5 | 1.03 | 3.61 |
| mt12prt110 | m² | Placa decorativa Virtuon FR "TRESPA", formada por resinas termoendurecibles reforzadas con fibras de celulosa, de 900x2500x10 mm, acabado Negro, textura Satin, para colocar mediante el sistema TS2000 de fijación oculta. (material) | 1.05 | 34.525 | 36.25 |
| mt12prt120b | Ud | Material auxiliar (clips, perfiles en Z, tornillería, etc.) para la fijación del panel Virtuon FR "TRESPA" sobre los montantes de la tabiquería interior, realizada mediante el sistema TS 2000 "TRESPA". (material) | 1 | 16.844 | 16.84 |
| mt12prt130 | m | Cinta adhesiva transparente, de doble cara, para la unión entre placas del sistema para tabiquería interior TS 2000 "TRESPA". (material) | 0.6 | 3.971 | 2.38 |
| mt12prt140 | Ud | Cartucho de 600 cm³ de masilla a base de poliuretano para sellado de juntas de movimiento. (material) | 0.017 | 5.47 | 0.09 |
| mt12prt141 | m | Fondo de juntas cilíndrico, de espuma de polietileno, para sellado de juntas de movimiento. (material) | 0.1 | 0.238 | 0.02 |
| mo006 | h | Oficial 1ª montador. | 0.096 | 16.93 | 1.63 |
| mo048 | h | Ayudante montador. | 0.045 | 16 | 0.72 |
| % | % | Medios auxiliares | 1 % | 61.54 | 0.62 |
|  |  | Total |  |  | 62.16 |

| Medición | Uds. | Largo | Alto | Parcial |
|---|---|---|---|---|
| FRENTE ASCENSORES |  |  |  |  |
| P BAJA | 1 | 8.04 | 3.50 | 28.14 |
| P1 | 1 | 8.04 | 3.50 | 28.14 |
| Subtotal acumulado |  |  |  | 56.28 |
| Total |  |  |  | 56.28 |

**PMM010** m² Partición desmontable formada por mampara modular de vidrio laminar de seguridad 6+6 transparente y lamina de butiral coloreada, Supra Starlight "DESMON".
52.38 m² × 90.75 (92.57 con costes indirectos) = 4848.82

| Código | Ud | Descripción | Rendimiento | Precio | Importe |
|---|---|---|---|---|---|
| mt26mmd010 | m² | Mampara modular de vidrio laminar de seguridad 6+6 transparente, Supra Starlight "DESMON", junta entre vidrios con silicona, sin perfilería entre módulos, perfilería vista superior de 35x45 mm e inferior de 60x45 mm, de aluminio anodizado o lacado estándar. (material) | 1 | 72.6 | 72.60 |
| mo006 | h | Oficial 1ª montador. | 0.524 | 16.93 | 8.87 |
| mo048 | h | Ayudante montador. | 0.524 | 16 | 8.38 |
| % | % | Medios auxiliares | 1 % | 89.85 | 0.90 |
|  |  | Total |  |  | 90.75 |

| Medición | Uds. | Largo | Alto | Parcial |
|---|---|---|---|---|
| P. BAJA | 1 | 2.86 | 3.00 | 8.58 |
|  | 1 | 2.81 | 3.00 | 8.43 |
|  | 1 | 2.70 | 3.00 | 8.10 |
| P1 SALA REUNIONES | 1 | 3.34 | 3.00 | 10.02 |
|  | 1 | 2.79 | 3.00 | 8.37 |
|  | 1 | 2.96 | 3.00 | 8.88 |
| Subtotal acumulado |  |  |  | 52.38 |
| Total |  |  |  | 52.38 |

**RTC016b** m² Falso techo continuo acústico D127 "KNAUF" suspendido con estructura metálica (12,5+27+27), formado por una placa acústica Cleaneo FF perforación rectilínea cuadrada 8/18 Q "KNAUF" 12,5x1188x1998 mm. (21/08/2012)
0 m² × 35.9 (36.62 con costes indirectos) = 0.00

| Código | Ud | Descripción | Rendimiento | Precio | Importe |
|---|---|---|---|---|---|
| mt12psg220 | Ud | Fijación compuesta por taco y tornillo 5x27. | 1.3 | 0.049 | 0.06 |
| mt12pek020da | Ud | Cuelgue combinado para maestra 60/27, "KNAUF". (material; 21/08/2012) | 1.3 | 0.68 | 0.88 |
| mt12pek030 | Ud | Varilla de cuelgue "KNAUF" de 100 cm. (material) | 1.3 | 2.395 | 3.11 |
| mt12pfk011a | m | Maestra 60/27 "KNAUF" de chapa de acero galvanizado. (material; 21/08/2012) | 4.3 | 1.07 | 4.60 |
| mt12pek020fa | Ud | Conector para maestra 60/27, "KNAUF". (material; 21/08/2012) | 0.9 | 0.43 | 0.39 |
| mt12pek020ba | Ud | Caballete para maestra 60/27, "KNAUF". (material; 21/08/2012) | 3.5 | 0.53 | 1.86 |
| mt12tck010 | m² | Placa acústica Cleaneo FF perforación rectilínea cuadrada 8/18 Q "KNAUF" 12,5x1188x1998 mm, con un velo de fibra de vidrio en su dorso. | 1 | 18.637 | 18.64 |
| mt12ptk010ee | Ud | Tornillo SN "KNAUF" 3,5x30. (material; 21/08/2012) | 23 | 0.02 | 0.46 |
| mt12pik020 | kg | Pasta Uniflott GLS "KNAUF", según UNE-EN 13963. (material; 21/08/2012) | 0.3 | 1.18 | 0.35 |
| mt12pik015 | kg | Pasta de agarre Perlfix "KNAUF", según UNE-EN 14496. | 0.1 | 0.457 | 0.05 |
| mo006 | h | Oficial 1ª montador. | 0.225 | 16.93 | 3.81 |
| mo048 | h | Ayudante montador. | 0.083 | 16 | 1.33 |
| % | % | Medios auxiliares | 1 % | 35.54 | 0.36 |
|  |  | Total |  |  | 35.9 |

**PTW015** m² Trasdosado autoportante libre sobre partición interior, W 625 "KNAUF", realizado con placa de yeso laminado - /15 Standard (A)/, anclada a los forjados mediante estructura formada por canales y montantes; 63 mm de espesor total, separación entre montantes 600 mm. (21/08/2012)
0 m² × 14.91 (15.21 con costes indirectos) = 0.00

| Código | Ud | Descripción | Rendimiento | Precio | Importe |
|---|---|---|---|---|---|
| mt12pik015 | kg | Pasta de agarre Perlfix "KNAUF", según UNE-EN 14496. | 0.1 | 0.457 | 0.05 |
| mt12pfk020c | m | Canal 48/30 "KNAUF" de acero galvanizado, según UNE-EN 14195. | 0.7 | 0.818 | 0.57 |
| mt12pfk010c | m | Montante 48/35 "KNAUF" de acero galvanizado, según UNE-EN 14195. | 2 | 1.036 | 2.07 |
| mt12pck020b | m | Banda acústica de dilatación "KNAUF" de 50 mm de anchura. | 1.2 | 0.199 | 0.24 |
| mt12ppk010ab | m² | Placa de yeso laminado A / UNE-EN 520 - 1200 / longitud / 15 / borde afinado, Standard "KNAUF". | 1.05 | 5.858 | 6.15 |
| mt12ptk010ad | Ud | Tornillo autoperforante TN "KNAUF" 3,5x25. | 14 | 0.009 | 0.13 |
| mt12psg220 | Ud | Fijación compuesta por taco y tornillo 5x27. | 1.6 | 0.049 | 0.08 |
| mt12pik010b | kg | Pasta de juntas Jointfiller F-1 GLS "KNAUF", según UNE-EN 13963. | 0.3 | 1.04 | 0.31 |
| mt12pck010a | m | Cinta de juntas "KNAUF" de 50 mm de anchura. | 1.6 | 0.028 | 0.04 |
| mo006 | h | Oficial 1ª montador. | 0.228 | 16.93 | 3.86 |
| mo048 | h | Ayudante montador. | 0.079 | 16 | 1.26 |
| % | % | Medios auxiliares | 1 % | 14.76 | 0.15 |
|  |  | Total |  |  | 14.91 |

### PY Ayudas
Importe: 5692

**PYA010b** m² Ayudas de albañilería en edificio de otros usos, para instalación audiovisual (conjunto receptor, instalaciones de interfonía y/o vídeo).
1200 m² × 0.16 (0.16 con costes indirectos) = 192.00

| Código | Ud | Descripción | Rendimiento | Precio | Importe |
|---|---|---|---|---|---|
| mo029 | h | Oficial 2ª construcción. | 0.003 | 16.14 | 0.05 |
| mo060 | h | Peón ordinario construcción. | 0.007 | 15.28 | 0.11 |
| % | % | Medios auxiliares | 1 % | 0.16 | 0.00 |
|  |  | Total |  |  | 0.16 |

**PYA010c** m² Ayudas de albañilería en edificio de otros usos, para instalación de climatización.
1200 m² × 0.6 (0.61 con costes indirectos) = 732.00

| Código | Ud | Descripción | Rendimiento | Precio | Importe |
|---|---|---|---|---|---|
| mo029 | h | Oficial 2ª construcción. | 0.011 | 16.14 | 0.18 |
| mo060 | h | Peón ordinario construcción. | 0.027 | 15.28 | 0.41 |
| % | % | Medios auxiliares | 1 % | 0.59 | 0.01 |
|  |  | Total |  |  | 0.6 |

**PYA010d** m² Ayudas de albañilería en edificio de otros usos, para instalación eléctrica.
600 m² × 2.08 (2.12 con costes indirectos) = 1272.00

| Código | Ud | Descripción | Rendimiento | Precio | Importe |
|---|---|---|---|---|---|
| mo029 | h | Oficial 2ª construcción. | 0.038 | 16.14 | 0.61 |
| mo060 | h | Peón ordinario construcción. | 0.095 | 15.28 | 1.45 |
| % | % | Medios auxiliares | 1 % | 2.06 | 0.02 |
|  |  | Total |  |  | 2.08 |

**PYA010e** m² Ayudas de albañilería en edificio de otros usos, para instalación de fontanería.
200 m² × 1 (1.02 con costes indirectos) = 204.00

| Código | Ud | Descripción | Rendimiento | Precio | Importe |
|---|---|---|---|---|---|
| mo029 | h | Oficial 2ª construcción. | 0.018 | 16.14 | 0.29 |
| mo060 | h | Peón ordinario construcción. | 0.046 | 15.28 | 0.70 |
| % | % | Medios auxiliares | 1 % | 0.99 | 0.01 |
|  |  | Total |  |  | 1 |

**PYA010f** m² Ayudas de albañilería en edificio de otros usos, para instalación de iluminación.
2400 m² × 0.07 (0.07 con costes indirectos) = 168.00

| Código | Ud | Descripción | Rendimiento | Precio | Importe |
|---|---|---|---|---|---|
| mo029 | h | Oficial 2ª construcción. | 0.001 | 16.14 | 0.02 |
| mo060 | h | Peón ordinario construcción. | 0.003 | 15.28 | 0.05 |
| % | % | Medios auxiliares | 1 % | 0.07 | 0.00 |
|  |  | Total |  |  | 0.07 |

**PYA010g** m² Ayudas de albañilería en edificio de otros usos, para instalación de protección contra incendios.
2400 m² × 0.11 (0.11 con costes indirectos) = 264.00

| Código | Ud | Descripción | Rendimiento | Precio | Importe |
|---|---|---|---|---|---|
| mo029 | h | Oficial 2ª construcción. | 0.002 | 16.14 | 0.03 |
| mo060 | h | Peón ordinario construcción. | 0.005 | 15.28 | 0.08 |
| % | % | Medios auxiliares | 1 % | 0.11 | 0.00 |
|  |  | Total |  |  | 0.11 |

**PYA010h** m² Ayudas de albañilería en edificio de otros usos, para instalación de protección frente al rayo.
1200 m² × 0.16 (0.16 con costes indirectos) = 192.00

| Código | Ud | Descripción | Rendimiento | Precio | Importe |
|---|---|---|---|---|---|
| mo029 | h | Oficial 2ª construcción. | 0.003 | 16.14 | 0.05 |
| mo060 | h | Peón ordinario construcción. | 0.007 | 15.28 | 0.11 |
| % | % | Medios auxiliares | 1 % | 0.16 | 0.00 |
|  |  | Total |  |  | 0.16 |

**PYA010i** m² Ayudas de albañilería en edificio de otros usos, para instalación de evacuación de aguas.
1200 m² × 0.68 (0.69 con costes indirectos) = 828.00

| Código | Ud | Descripción | Rendimiento | Precio | Importe |
|---|---|---|---|---|---|
| mo029 | h | Oficial 2ª construcción. | 0.013 | 16.14 | 0.21 |
| mo060 | h | Peón ordinario construcción. | 0.03 | 15.28 | 0.46 |
| % | % | Medios auxiliares | 1 % | 0.67 | 0.01 |
|  |  | Total |  |  | 0.68 |

**PYA010j** m² Ayudas de albañilería en edificio de otros usos, para el recibido de los aparatos sanitarios.
300 m² × 0.39 (0.4 con costes indirectos) = 120.00

| Código | Ud | Descripción | Rendimiento | Precio | Importe |
|---|---|---|---|---|---|
| mo029 | h | Oficial 2ª construcción. | 0.007 | 16.14 | 0.11 |
| mo060 | h | Peón ordinario construcción. | 0.018 | 15.28 | 0.28 |
| % | % | Medios auxiliares | 1 % | 0.39 | 0.00 |
|  |  | Total |  |  | 0.39 |

**PYA010k** m² Ayudas de albañilería en edificio de otros usos, para el recibido de la carpintería.
4000 m² × 0.42 (0.43 con costes indirectos) = 1720.00

| Código | Ud | Descripción | Rendimiento | Precio | Importe |
|---|---|---|---|---|---|
| mo029 | h | Oficial 2ª construcción. | 0.008 | 16.14 | 0.13 |
| mo060 | h | Peón ordinario construcción. | 0.019 | 15.28 | 0.29 |
| % | % | Medios auxiliares | 1 % | 0.42 | 0.00 |
|  |  | Total |  |  | 0.42 |

## I INSTALACIONES
Importe: 838572.26

### IC CLIMATIZACION Y VENTILACION
Importe: 400609.08

#### VENT VENTILACION (01/12/2012)
Importe: 153525.04

**12.2.17** ud ENFR. INV. AIRE-AGUA DAIKIN EWYQ64BAWP 75 KW
1 ud × 13814.2 (14090.48 con costes indirectos) = 14090.48
Unidad enfriadora de agua bomba de calor INVERTER de condensación por aire, versión Alta Eficiencia Estacional y Bajo Nivel Sonoro, marca DAIKIN, modelo EWYQ064BAWP, con compresores scroll (2 circuitos) y refrigerante R-410A, de 75 kW de potencia frigorífica máxima (ESEER 3,95) y 75 kW de potencia calorífica máxima según condiciones Eurovent. Incluye módulo hidráulico integrado, controlador digital remoto para instalación en interior, tratamiento anticorrosivo de las baterías del condensador, válvula de expansión electrónica, interruptor de flujo, filtro y ventiladores axiales con 78 Pa de presión estática disponible. Totalmente instalada incluyendo transporte, montaje y pruebas para su funcionamiento.

| Código | Ud | Descripción | Rendimiento | Precio | Importe |
|---|---|---|---|---|---|
| mo003 | h | Oficial 1ª instalador de climatización. (mano de obra; 27/11/2012) | 11.158 | 16.93 | 188.90 |
| mo054 | h | Ayudante instalador de climatización. | 11.158 | 15.97 | 178.19 |
| M02GE025 | h. | Grúa telescópica autoprop. 30 t. (maquinaria) | 1.5 | 81.119 | 121.68 |
| P21W100 | ud | Enfriadora inverter aire-agua DAIKIN EWYQ64BAWP 75 KW (material) | 1 | 13289.374 | 13289.37 |
| P01DW090 | ud | Pequeño material (material) | 30 | 1.202 | 36.06 |
|  |  | Total |  |  | 13814.2 |

**12.2.15** ud UD. TRAMIENTO AIRE DAIKIN DAHU-01 7.800 m3/h
1 ud × 17173.8 (17517.28 con costes indirectos) = 17517.28
Unidad de tratamiento de aire marca DAIKIN DAHU-01 serie PROFESSIONAL para un caudal de 7.800 m3/h., construida con perfilería de aluminio y paneles tipo sandwich (espuma de poliuretano) de 42 mm de espesor. Posibilidad de diferentes acabados tanto en los paneles interiores como exteriores (galvanizado interior y plastisol exterior como estándar).Superficie interior completamente lisa, posibilidad de extracción lateral de todos los componentes, paneles laterales extraíbles, bancada propia, puertas de inspección, soportes antivibratorios, juntas flexibles y manillas de apertura rápida. Serie con CERTIFICACIÓN EUROVENT con las siguientes características mecánicas homologadas de acuerdo a la normativa EN1886. Totalmente instalada incluyendo transporte, montaje y pruebas para su funcionamiento.

| Código | Ud | Descripción | Rendimiento | Precio | Importe |
|---|---|---|---|---|---|
| mo003 | h | Oficial 1ª instalador de climatización. | 7.43 | 16.93 | 125.79 |
| mo054 | h | Ayudante instalador de climatización. | 7.43 | 15.97 | 118.66 |
| M02GE025 | h. | Grúa telescópica autoprop. 30 t. | 1.5 | 81.119 | 121.68 |
| P21W020 | ud | Udad. tratamiento aire DAIKIN DAHU-01 7.800 m3/h (material) | 1 | 16771.614 | 16771.61 |
| P01DW090 | ud | Pequeño material | 30 | 1.202 | 36.06 |
|  |  | Total |  |  | 17173.8 |

**12.2.16** ud UD. TRAMIENTO AIRE DAIKIN DAHU-02 5.200 m3/h
1 ud × 14670.45 (14963.86 con costes indirectos) = 14963.86
Unidad de tratamiento de aire marca DAIKIN DAHU-02 serie PROFESSIONAL para un caudal de 5.200 m3/h., construida con perfilería de aluminio y paneles tipo sandwich (espuma de poliuretano) de 42 mm de espesor. Posibilidad de diferentes acabados tanto en los paneles interiores como exteriores (galvanizado interior y plastisol exterior como estándar).Superficie interior completamente lisa, posibilidad de extracción lateral de todos los componentes, paneles laterales extraíbles, bancada propia, puertas de inspección, soportes antivibratorios, juntas flexibles y manillas de apertura rápida. Serie con CERTIFICACIÓN EUROVENT con las siguientes características mecánicas homologadas de acuerdo a la normativa EN1886. Totalmente instalada incluyendo transporte, montaje y pruebas para su funcionamiento.

| Código | Ud | Descripción | Rendimiento | Precio | Importe |
|---|---|---|---|---|---|
| mo003 | h | Oficial 1ª instalador de climatización. | 7.43 | 16.93 | 125.79 |
| mo054 | h | Ayudante instalador de climatización. | 7.43 | 15.97 | 118.66 |
| M02GE025 | h. | Grúa telescópica autoprop. 30 t. | 1.5 | 81.119 | 121.68 |
| P21W050 | ud | Udad. tratamiento aire DAIKIN DAHU-01 5.200 m3/h (material) | 1 | 14268.257 | 14268.26 |
| P01DW090 | ud | Pequeño material | 30 | 1.202 | 36.06 |
|  |  | Total |  |  | 14670.45 |

**10.2.13** m. INST. HIDRAULICA ENFRIADORA - 2 UDS. DAHU. Instalación hidraulica entre enfriadora y dos unidades de tramiento de aire (DAHU) compuesta por tuberías de acero tipo DIN-2440 aislada con coquilla de lana de vidrio, incluyendo colectores, valvulería, manometros, termonetros, puargadoes, bombas de circulación y demás accesorios. Incluyendo tuberias de polietileno para alimentación y llenado de la instalación y ayudas de albañilería. Totalmente instalada, probada y funcionando.
1 m. × 6334.48 (6461.17 con costes indirectos) = 6461.17
Instalación hidraulica entre enfriadora y dos unidades de tramiento de aire (DAHU) compuesta por tuberías de acero tipo DIN-2440 aislada con coquilla de lana de vidrio, incluyendo colectores, valvulería, manometros, termonetros, puargadoes, bombas de circulación y demás accesorios. Incluyendo tuberias de polietileno para alimentación y llenado de la instalación y ayudas de albañilería. Totalmente instalada, probada y funcionando.

| Código | Ud | Descripción | Rendimiento | Precio | Importe |
|---|---|---|---|---|---|
| O01OB170 | h. | Oficial 1ª fontanero calefactor (mano de obra; 12/08/2008) | 20.747 | 16.93 | 351.25 |
| O01OB180 | h. | Oficial 2ª fontanero calefactor (mano de obra; 12/08/2008) | 20.747 | 16.61 | 344.61 |
| O01OA030 | h. | Oficial primera (mano de obra; 30/11/2012) | 5.18 | 17.62 | 91.27 |
| P20WI100 | ud | Circulador 7-5 m.c.a. (material) | 1 | 800.136 | 800.14 |
| P20WI110 | ud | Circulador 10-7 m.c.a. (material) | 1 | 1186.73 | 1186.73 |
| P20TA050 | m. | Tubería acero negro sold.1 1/4" (material) | 30 | 4.654 | 139.62 |
| P20TA070 | m. | Tubería acero negro sold. 2" (material) | 50 | 7.53 | 376.50 |
| P20TA080 | m. | Tubería acero negro sold.2 1/2" (material) | 8 | 9.649 | 77.19 |
| P07CV410 | m. | Cubretub.lana vid.Al.D=42;1 1/4" (material) | 30 | 5.475 | 164.25 |
| P07CV460 | m. | Cubretub.lana vid.Al.D=60;2" (material) | 50 | 6.265 | 313.25 |
| P07CV470 | m. | Cubretub.lana vid.Al.D=76;2 1/2" (material) | 8 | 7.08 | 56.64 |
| P17PH005 | m. | Tubo polietileno ad PE100 (PN-16) 20mm (material) | 40 | 0.425 | 17.00 |
| P17PH008 | m. | Tubo polietileno ad PE100 (PN-16) 25mm (material) | 8 | 0.552 | 4.42 |
| P20TV100 | ud | Válvula tres vías 1 1/4" (material) | 1 | 339.163 | 339.16 |
| P20TV110 | ud | Válvula tres vías 2 " (material) | 1 | 441.729 | 441.73 |
| P20TV132 | ud | Válvula mariposa 1 1/4" (material) | 2 | 50.171 | 100.34 |
| P20TV136 | ud | Válvula mariposa 2" (material) | 2 | 55.362 | 110.72 |
| P20TV138 | ud | Válvula mariposa 2 1/2" (material) | 2 | 60.551 | 121.10 |
| P20TV025 | ud | Válvula de esfera 3/4" (material) | 6 | 6.222 | 37.33 |
| P20TV030 | ud | Válvula de esfera 1" (material) | 3 | 10.919 | 32.76 |
| P20TV040 | ud | Válvula de esfera 1 1/4" (material) | 4 | 19.47 | 77.88 |
| P20TV050 | ud | Válvula de esfera 2" (material) | 4 | 29.653 | 118.61 |
| P20TV060 | ud | Válvula de esfera 2 1/2" (material) | 1 | 67.222 | 67.22 |
| P17XR020 | ud | Válv.retención latón roscar 3/4" (material) | 2 | 4.861 | 9.72 |
| P17XR030 | ud | Válv.retención latón roscar 1" (material) | 1 | 6.332 | 6.33 |
| P17XR060 | ud | Válv.retención latón roscar 2" (material) | 2 | 21.541 | 43.08 |
| P17XR040 | ud | Válv.retención latón rosc.1 1/4" (material) | 1 | 9.497 | 9.50 |
| P20TV320 | ud | Filtro en Y DN-50/PN-16 (material) | 5 | 63.095 | 315.48 |
| P17BI030 | ud | Contador agua fría 1" (25 mm.) clase B (material) | 1 | 30.344 | 30.34 |
| P20WT030 | ud | Termostato inmersión (material) | 6 | 26.482 | 158.89 |
| P20WT100 | ud | Manómetro de 0 a 15 BAR (material) | 4 | 13.398 | 53.59 |
| P20WC050 | ud | Sonda inmersión (material) | 2 | 108.817 | 217.63 |
| P01DW090 | ud | Pequeño material | 100 | 1.202 | 120.20 |
|  |  | Total |  |  | 6334.48 |

**10.2.14** ud RECUP. TRATAMIENTO TERMICO DAIKIN VKM100GM
8 ud × 5429.34 (5537.93 con costes indirectos) = 44303.44
Recuperador con tratamiento térmico de aire de ventilación, marca DAIKIN mod. VKM100GM de 9,12 Kw de potencia frigorífica nominal y 10,69 Kw de potencia calorífica nominal, de dimensiones (AltoxAnchoxFondo) (387x1.764x1.214)mm. Peso (125) Kg. Alimentacion I220 V mediante circuito independiente e interconexión con bus de comunicación con la unidad exterior . Conexiones de tubería Liq: ø 6,4 (1/4”) , Gas: ø 12,7 (1/2”). Caudal de aire velocidad alta 950 m3/h. Totalmente instalada incluyendo transporte, montaje y pruebas para su funcionamiento.

| Código | Ud | Descripción | Rendimiento | Precio | Importe |
|---|---|---|---|---|---|
| O01OB170 | h. | Oficial 1ª fontanero calefactor | 2.798 | 16.93 | 47.37 |
| O01OB180 | h. | Oficial 2ª fontanero calefactor | 2.799 | 16.61 | 46.49 |
| P21W600 | ud | Recuperador tratamiento termico DAIKIN VKM100GM (material) | 1 | 5311.443 | 5311.44 |
| P01DW090 | ud | Pequeño material | 20 | 1.202 | 24.04 |
|  |  | Total |  |  | 5429.34 |

**10.2.15** ud CAJA VENTILACION + CAJA FILTRANTE F6
8 ud × 821.17 (837.59 con costes indirectos) = 6700.72
Caja de ventilación de bajo perfil estanca, fabricada en chapa de acero galavanizado con aislamiento y motor monofásico y caja filtrante con filtros F6 con acoplamiento por junta elastica. Totalmente instaladas incluyendo transporte, montaje y pruebas para su funcionamiento.

| Código | Ud | Descripción | Rendimiento | Precio | Importe |
|---|---|---|---|---|---|
| O01OB170 | h. | Oficial 1ª fontanero calefactor | 1.444 | 16.93 | 24.45 |
| O01OB180 | h. | Oficial 2ª fontanero calefactor | 1.443 | 16.61 | 23.97 |
| P21W660 | ud | Caja ventilación + caja filtrante F6 c/acoplamiento elastico (material) | 1 | 760.729 | 760.73 |
| P01DW090 | ud | Pequeño material | 10 | 1.202 | 12.02 |
|  |  | Total |  |  | 821.17 |

**ICR021** m² CONDUCTO RECTANGULAR DIST. AIRE FIBRA DE VIDRIO 30 mm. Conducto autoportante para la distribución de aire climatizado ejecutado en lana de vidrio de alta densidad revestido por el exterior de un complejo formado por lámina de aluminio visto, refuerzo de malla de vidrio y kraftt; por el interior incorpora lámina de aluminio y kraftt; reacción al fuego M1 y clasificación F0 al índice de humos; incluso p.p. de corte , ejecución, codos, derivaciones, embocaduras, elementos de fijación, sellado de uniones con cinta de aluminio y medios auxiliares, totalmente instalado.
1342 m² × 30.81 (31.43 con costes indirectos) = 42179.06
CONDUCTO RECTANGULAR DIST. AIRE FIBRA DE VIDRIO 30 mm. Conducto autoportante para la distribución de aire climatizado ejecutado en lana de vidrio de alta densidad revestido por el exterior de un complejo formado por lámina de aluminio visto, refuerzo de malla de vidrio y kraftt; por el interior incorpora lámina de aluminio y kraftt; reacción al fuego M1 y clasificación F0 al índice de humos; incluso p.p. de corte , ejecución, codos, derivaciones, embocaduras, elementos de fijación, sellado de uniones con cinta de aluminio y medios auxiliares, compuertas de regulación, elementos de fijación, sellado de uniones con cinta Climaver de aluminio. Incluso, ayudas de albañilería, medios auxiliares y costes indirectos, totalmente instalado según normas UNE y RITE.totalmente instalado.

| Código | Ud | Descripción | Rendimiento | Precio | Importe |
|---|---|---|---|---|---|
| 159 | M2 | Conducto autoportante para la distribución de aire climatizado ejecutado en lana de vidrio de alta densidad revestido por el exterior de un complejo formado por lámina de aluminio visto, refuerzo de malla de vidrio y kraftt; por el interior incorpora lámina de aluminio y kraftt; reacción al fuego M1 y clasificación F0. espesor 30 mm, incluso p.p codos, derivaciones, embocaduras, elementos de fijación, sellado de uniones con cinta de aluminio y medios auxiliares, compuertas de regulación, elementos de fijación, sellado de uniones con cinta Climaver de aluminio (material) | 1.1 | 14.445 | 15.89 |
| P21PR500 | ud | Compuerta regulación p/conducto (material) | 0.1 | 110.743 | 11.07 |
| mo003 | h | Oficial 1ª instalador de climatización. | 0.117 | 16.93 | 1.98 |
| mo054 | h | Ayudante instalador de climatización. | 0.117 | 15.97 | 1.87 |
|  |  | Total |  |  | 30.81 |

| Medición | Uds. | Parcial |
|---|---|---|
| DAHU-01 zona izquierda | 265 | 265.00 |
|  | 263 | 263.00 |
| DAHU-02 zona derecha | 192 | 192.00 |
|  | 180 | 180.00 |
| VKM 1, Aula Formación 1 | 27 | 27.00 |
| VKM 2, Aula Foirmación 1 | 40 | 40.00 |
| VKM 1, Sala Conferencias | 30 | 30.00 |
| VKM 2, Sala Conferencias | 43 | 43.00 |
| VKM 1, Aula Formación 2 | 74 | 74.00 |
| VKM 2, Aula Formación 2 | 66 | 66.00 |
| VKM 1, Sala Reuniones | 67 | 67.00 |
| VKM 2, Sala Reuniones | 95 | 95.00 |
| Subtotal acumulado |  | 1342.00 |
| Total |  | 1342 |

**ICR021c** m² Conducto autoportante rectangular para la distribución de aire climatizado formado por panel rígido de alta densidad de lana de vidrio Climaver Apta A2 "ISOVER", según UNE-EN 13162, de 50 mm de espesor, revestido por aluminio reforzado + kraft por el exterior y tejido NETO por el interior, instalado con sistema Climaver Metal.
51.48 m² × 52.73 (53.78 con costes indirectos) = 2768.59
Conducto autoportante rectangular para la distribución de aire climatizado formado por panel rígido de alta densidad de lana de vidrio Climaver Apta A2 "ISOVER", según UNE-EN 13162, de 50 mm de espesor, revestido por aluminio reforzado + kraft por el exterior y tejido NETO por el interior, compuertas de regulación, elementos de fijación, sellado de uniones con cinta Climaver de aluminio. Incluso, ayudas de albañilería, medios auxiliares y costes indirectos, totalmente instalado según normas UNE y RITE. instalado con sistema Climaver Metal.

| Código | Ud | Descripción | Rendimiento | Precio | Importe |
|---|---|---|---|---|---|
| P21PR500 | ud | Compuerta regulación p/conducto | 0.1 | 110.743 | 11.07 |
| mt42coi010b | m² | Panel rígido de alta densidad de lana de vidrio Climaver Apta A2 "ISOVER", según UNE-EN 13162, de 40 mm de espesor, revestido por aluminio reforzado + kraft por el exterior y tejido NETO por el interior, para la formación de conductos autoportantes para la distribución de aire en climatización, resistencia térmica 1,25 (m²K)/W, conductividad térmica 0,032 W/(mK), Euroclase A2s1d0 de reacción al fuego, con código de designación MW-UNE-EN 13162-T5. (material) | 1.15 | 22.051 | 25.36 |
| mt42coi020a | m | Cinta "Climaver" de aluminio de 50 micras de espesor y 63 mm de ancho, con adhesivo a base de resinas acrílicas, para el sellado de uniones de conductos de lana de vidrio "Climaver". (material) | 1.5 | 0.196 | 0.29 |
| mt42con025 | Ud | Soporte metálico de acero galvanizado para sujeción al forjado de conducto rectangular de lana mineral para la distribución de aire en climatización. (material) | 0.5 | 4.026 | 2.01 |
| mt42coi040a | m | Perfil de aluminio extrusionado de 1,155 m de longitud y 1 mm de espesor, Perfiver L "ISOVER", para colocar en las aristas longitudinales de conductos autoportantes para la distribución de aire en climatización con sistema Climaver Metal. (material) | 1 | 1.203 | 1.20 |
| mt42coi050a | m | Perfil de aluminio extrusionado en forma de h minúscula, de 2 m de longitud y 1,1 mm de espesor, Perfiver H "ISOVER", para la formación de puertas de inspección o registro, conexiones a máquinas, a rejillas o a difusores en conductos autoportantes para la distribución de aire en climatización con sistema Climaver Metal. (material) | 1 | 2.832 | 2.83 |
| mt42www011 | Ud | Repercusión por m² de material auxiliar para fijación y confección de canalizaciones de aire en instalaciones de climatización. (material) | 0.1 | 12.397 | 1.24 |
| mo003 | h | Oficial 1ª instalador de climatización. | 0.249 | 16.93 | 4.22 |
| mo054 | h | Ayudante instalador de climatización. | 0.25 | 15.97 | 3.99 |
| % | % | Medios auxiliares | 1 % | 52.21 | 0.52 |
|  |  | Total |  |  | 52.73 |

| Medición | Uds. | Largo | Alto | Parcial |
|---|---|---|---|---|
| CUBIERTA DCHA | 2 | 3.25 |  | 6.50 |
|  | 1 | 3.27 | 0.60 | 1.96 |
|  | 2 | 3.16 |  | 6.32 |
|  | 1 | 11.15 | 0.60 | 6.69 |
| CUBIERTA IZQ | 2 | 3.73 |  | 7.46 |
|  | 1 | 16.16 | 0.60 | 9.70 |
|  | 2 | 2.90 |  | 5.80 |
|  | 1 | 11.75 | 0.60 | 7.05 |
| Subtotal acumulado |  |  |  | 51.48 |
| Total |  |  |  | 51.48 |

**ISV300b** m Conducto flexible de PVC/poliéster, de 150 mm de diámetro, para instalación de ventilación.
102 m × 7.37 (7.52 con costes indirectos) = 767.04

| Código | Ud | Descripción | Rendimiento | Precio | Importe |
|---|---|---|---|---|---|
| mt20cfp420ae | Ud | Material auxiliar para montaje y sujeción a la obra de los conductos flexibles de PVC/poliéster, de 150 mm de diámetro. (material) | 1 | 0.264 | 0.26 |
| mt20cfp020aec | m | Tubo flexible de PVC, poliéster y cable de acero en espiral, de 150 mm de diámetro, rango de temperatura de trabajo de -10 a 80°C, con el precio incrementado el 10% en concepto de accesorios y piezas especiales. (material) | 1 | 4.99 | 4.99 |
| mo006 | h | Oficial 1ª montador. | 0.082 | 16.93 | 1.39 |
| mo048 | h | Ayudante montador. | 0.041 | 16 | 0.66 |
| % | % | Medios auxiliares | 1 % | 7.30 | 0.07 |
|  |  | Total |  |  | 7.37 |

| Medición | Uds. | Largo | Parcial |
|---|---|---|---|
| CONEXIONES IMPULSION A CASSETTES | 34 | 1.50 | 51.00 |
|  | 34 | 1.50 | 51.00 |
| Subtotal acumulado |  |  | 102.00 |
| Total |  |  | 102 |

**10.2.06** ud REJILLA RETORN. LAMA. H. 200x150
13 ud × 21.93 (22.37 con costes indirectos) = 290.81
Rejilla de retorno con lamas fijas a 45º fabricada en aluminio extruído de 200x150 mm., incluso con marco de montaje, instalada, homologado, según normas UNE y RITE.

| Código | Ud | Descripción | Rendimiento | Precio | Importe |
|---|---|---|---|---|---|
| O01OB170 | h. | Oficial 1ª fontanero calefactor | 0.482 | 16.93 | 8.16 |
| P21RR010 | ud | Rejilla retorno 200x150 (material) | 1 | 12.566 | 12.57 |
| P01DW090 | ud | Pequeño material | 1 | 1.202 | 1.20 |
|  |  | Total |  |  | 21.93 |

**10.2.07** ud REJILLA RETORN. LAMA. H. 250x150
12 ud × 24.95 (25.45 con costes indirectos) = 305.40
Rejilla de retorno con lamas fijas a 45º fabricada en aluminio extruído de 250x150 mm., incluso con marco de montaje, instalada, homologado, según normas UNE y RITE.

| Código | Ud | Descripción | Rendimiento | Precio | Importe |
|---|---|---|---|---|---|
| O01OB170 | h. | Oficial 1ª fontanero calefactor | 0.482 | 16.93 | 8.16 |
| P21RR220 | ud | Rejilla retorno 250x150 (material) | 1 | 15.591 | 15.59 |
| P01DW090 | ud | Pequeño material | 1 | 1.202 | 1.20 |
|  |  | Total |  |  | 24.95 |

**10.2.08** ud REJILLA RETORN. LAMA. H. 350x150
11 ud × 28.73 (29.3 con costes indirectos) = 322.30
Rejilla de retorno con lamas fijas a 45º fabricada en aluminio extruído de 350x150 mm., incluso con marco de montaje, instalada, homologado, según normas UNE y RITE.

| Código | Ud | Descripción | Rendimiento | Precio | Importe |
|---|---|---|---|---|---|
| O01OB170 | h. | Oficial 1ª fontanero calefactor | 0.481 | 16.93 | 8.14 |
| P21RR225 | ud | Rejilla retorno 350x150 (material) | 1 | 19.386 | 19.39 |
| P01DW090 | ud | Pequeño material | 1 | 1.202 | 1.20 |
|  |  | Total |  |  | 28.73 |

**10.2.09** ud REJILLA RETORN. LAMA. H. 500x150
20 ud × 34.79 (35.49 con costes indirectos) = 709.80
Rejilla de retorno con lamas fijas a 45º fabricada en aluminio extruído de 500x150 mm., incluso con marco de montaje, instalada, homologado, según normas UNE y RITE.

| Código | Ud | Descripción | Rendimiento | Precio | Importe |
|---|---|---|---|---|---|
| O01OB170 | h. | Oficial 1ª fontanero calefactor | 0.481 | 16.93 | 8.14 |
| P21RR170 | ud | Rejilla retorno 500x150 (material) | 1 | 25.447 | 25.45 |
| P01DW090 | ud | Pequeño material | 1 | 1.202 | 1.20 |
|  |  | Total |  |  | 34.79 |

**10.2.10** ud REJILLA RETORN. LAMA. H. 500x200
6 ud × 36.89 (37.63 con costes indirectos) = 225.78
Rejilla de retorno con lamas fijas a 45º fabricada en aluminio extruído de 500x200 mm., incluso con marco de montaje, instalada, homologado, según normas UNE y RITE.

| Código | Ud | Descripción | Rendimiento | Precio | Importe |
|---|---|---|---|---|---|
| O01OB170 | h. | Oficial 1ª fontanero calefactor | 0.479 | 16.93 | 8.11 |
| P21RR260 | ud | Rejilla retorno 500x200 (material) | 1 | 27.578 | 27.58 |
| P01DW090 | ud | Pequeño material | 1 | 1.202 | 1.20 |
|  |  | Total |  |  | 36.89 |

**10.2.11** ud REJILLA RETORN. LAMA. H. 700x200
1 ud × 41.64 (42.47 con costes indirectos) = 42.47
Rejilla de retorno con lamas fijas a 45º fabricada en aluminio extruído de 700x200 mm., incluso con marco de montaje, instalada, homologado, según normas UNE y RITE.

| Código | Ud | Descripción | Rendimiento | Precio | Importe |
|---|---|---|---|---|---|
| O01OB170 | h. | Oficial 1ª fontanero calefactor | 0.482 | 16.93 | 8.16 |
| P21RR160 | ud | Rejilla retorno 700x200 (material) | 1 | 32.276 | 32.28 |
| P01DW090 | ud | Pequeño material | 1 | 1.202 | 1.20 |
|  |  | Total |  |  | 41.64 |

**ISM040c** Ud Ventilador helicocentrífugo de perfil bajo, de alto rendimiento, modelo TD-160/100 Ecowatt "S&P".
4 Ud × 92.35 (94.2 con costes indirectos) = 376.80

| Código | Ud | Descripción | Rendimiento | Precio | Importe |
|---|---|---|---|---|---|
| mt42vsp050f | Ud | Ventilador helicocentrífugo de perfil bajo, de alto rendimiento, modelo TD-160/100 Ecowatt "S&P", de dos velocidades, potencia máxima de 10 W, caudal máximo de 190 m³/h, de 137,5 mm de diámetro y 232 mm de longitud, nivel de presión sonora de 34 dBA, para conductos de 100 mm de diámetro, formado por cuerpo de polipropileno, hélice de ABS, caja de bornes y motor para alimentación monofásica a 230 V y 50 Hz de frecuencia. (material) | 1 | 86.666 | 86.67 |
| mo003 | h | Oficial 1ª instalador de climatización. | 0.145 | 16.93 | 2.45 |
| mo095 | h | Ayudante instalador de climatización. (mano de obra; 13/12/2012) | 0.145 | 15.97 | 2.32 |
| % | % | Medios auxiliares | 1 % | 91.44 | 0.91 |
|  |  | Total |  |  | 92.35 |

**ISM040d** Ud Ventilador helicocentrífugo de perfil bajo, de alto rendimiento, modelo TD-500/150 Ecowatt "S&P".
4 Ud × 181.39 (185.02 con costes indirectos) = 740.08

| Código | Ud | Descripción | Rendimiento | Precio | Importe |
|---|---|---|---|---|---|
| mt42vsp050i | Ud | Ventilador helicocentrífugo de perfil bajo, de alto rendimiento, modelo TD-500/150 Ecowatt "S&P", de dos velocidades, potencia máxima de 48 W, caudal máximo de 580 m³/h, de 200 mm de diámetro y 295 mm de longitud, nivel de presión sonora de 36 dBA, para conductos de 150 mm de diámetro, formado por cuerpo de polipropileno, hélice de ABS, caja de bornes y motor para alimentación monofásica a 230 V y 50 Hz de frecuencia. (material) | 1 | 173.336 | 173.34 |
| mo003 | h | Oficial 1ª instalador de climatización. | 0.19 | 16.93 | 3.22 |
| mo095 | h | Ayudante instalador de climatización. | 0.19 | 15.97 | 3.03 |
| % | % | Medios auxiliares | 1 % | 179.59 | 1.80 |
|  |  | Total |  |  | 181.39 |

**10.2.18** m. TUB.H.PAR.LISA GALVANIZADA D=150mm
36 m. × 13.58 (13.85 con costes indirectos) = 498.60
Tubería helicoidal de pared lisa de D=150 mm. en chapa de acero galvanizada espesor 0,5 mm., i/p.p. de codos, derivaciones, manguitos y demás accesorios.

| Código | Ud | Descripción | Rendimiento | Precio | Importe |
|---|---|---|---|---|---|
| O01OB170 | h. | Oficial 1ª fontanero calefactor | 0.145 | 16.93 | 2.45 |
| O01OB180 | h. | Oficial 2ª fontanero calefactor | 0.145 | 16.61 | 2.41 |
| P21CH080 | m. | Tubo pared lisa galvanizad.D=150 (material) | 1 | 8.718 | 8.72 |
|  |  | Total |  |  | 13.58 |

| Medición | Uds. | Largo | Parcial |
|---|---|---|---|
| aseos | 2 | 8.00 | 16.00 |
|  | 1 | 7.00 | 7.00 |
|  | 1 | 13.00 | 13.00 |
| Subtotal acumulado |  |  | 36.00 |
| Total |  |  | 36 |

**10.2.19** m. TUB.H.PAR.LISA GALVANIZADA D=100mm
27 m. × 9.49 (9.68 con costes indirectos) = 261.36
Tubería helicoidal de pared lisa de D=100 mm. en chapa de acero galvanizada espesor 0,5 mm., i/p.p. de codos, derivaciones, manguitos y demás accesorios.

| Código | Ud | Descripción | Rendimiento | Precio | Importe |
|---|---|---|---|---|---|
| O01OB170 | h. | Oficial 1ª fontanero calefactor | 0.096 | 16.93 | 1.63 |
| O01OB180 | h. | Oficial 2ª fontanero calefactor | 0.097 | 16.61 | 1.61 |
| P21CH070 | m. | Tubo pared lisa galvanizad.D=100 (material) | 1 | 6.252 | 6.25 |
|  |  | Total |  |  | 9.49 |

| Medición | Uds. | Largo | Parcial |
|---|---|---|---|
| aseos | 1 | 9.00 | 9.00 |
|  | 1 | 7.00 | 7.00 |
|  | 1 | 8.00 | 8.00 |
|  | 1 | 3.00 | 3.00 |
| Subtotal acumulado |  |  | 27.00 |
| Total |  |  | 27 |

**10.2.02** ud DIFUSOR CIRC. D=315 mm. C/REGUL. (11/12/2012)
0 ud × 67.19 (68.53 con costes indirectos) = 0.00
Difusor circular de aire en chapa de aluminio extruído de 315 mm. de diámetro, con dispositivo de regulación, instalado en techo con puente de montaje, homologado, según normas UNE y RITE.

| Código | Ud | Descripción | Rendimiento | Precio | Importe |
|---|---|---|---|---|---|
| O01OB170 | h. | Oficial 1ª fontanero calefactor | 0.499 | 16.93 | 8.45 |
| P21DR140 | ud | Difusor circular 315 mm. c/reg (material; 11/12/2012) | 1 | 57.536 | 57.54 |
| P01DW090 | ud | Pequeño material | 1 | 1.202 | 1.20 |
|  |  | Total |  |  | 67.19 |

**10.2.03** ud DIFUSOR CIRC. D=355 mm. C/REGUL. (11/12/2012)
0 ud × 77.88 (79.44 con costes indirectos) = 0.00
Difusor circular de aire en chapa de aluminio extruído de 355 mm. de diámetro, con dispositivo de regulación, instalado en techo con puente de montaje, homologado, según normas UNE y RITE.

| Código | Ud | Descripción | Rendimiento | Precio | Importe |
|---|---|---|---|---|---|
| O01OB170 | h. | Oficial 1ª fontanero calefactor | 0.499 | 16.93 | 8.45 |
| P21DR150 | ud | Difusor circular 355 mm. c/reg (material; 11/12/2012) | 1 | 68.229 | 68.23 |
| P01DW090 | ud | Pequeño material | 1 | 1.202 | 1.20 |
|  |  | Total |  |  | 77.88 |

**10.2.04** ud REJILLA IMP. 350x150 SIMPLE (11/12/2012)
0 ud × 23.14 (23.6 con costes indirectos) = 0.00
Rejilla de impulsión simple deflexión con fijación invisible 350x150 y láminas horizontales ajustables individualmente en aluminio extruído, instalada, homologado, según normas UNE y RITE.

| Código | Ud | Descripción | Rendimiento | Precio | Importe |
|---|---|---|---|---|---|
| O01OB170 | h. | Oficial 1ª fontanero calefactor | 0.499 | 16.93 | 8.45 |
| P21RS010 | ud | Rejilla impulsión 350x150 simple (material; 11/12/2012) | 1 | 13.486 | 13.49 |
| P01DW090 | ud | Pequeño material | 1 | 1.202 | 1.20 |
|  |  | Total |  |  | 23.14 |

**10.2.05** ud REJILLA IMP. 400x150 SIMPLE (11/12/2012)
0 ud × 31.72 (32.35 con costes indirectos) = 0.00
Rejilla de impulsión simple deflexión con fijación invisible 400x150 y láminas horizontales ajustables individualmente en aluminio extruído, instalada, homologado, según normas UNE y RITE.

| Código | Ud | Descripción | Rendimiento | Precio | Importe |
|---|---|---|---|---|---|
| O01OB170 | h. | Oficial 1ª fontanero calefactor | 0.499 | 16.93 | 8.45 |
| P21RS020 | ud | Rejilla impulsión 400x150 simple (material; 11/12/2012) | 1 | 22.074 | 22.07 |
| P01DW090 | ud | Pequeño material | 1 | 1.202 | 1.20 |
|  |  | Total |  |  | 31.72 |

**ICR021d** m² CONDUCTO RECTANGULAR DIST. AIRE FIBRA DE VIDRIO 30 mm. Conducto autoportante para la distribución de aire climatizado ejecutado en lana de vidrio de alta densidad revestido por el exterior de un complejo formado por lámina de aluminio visto, refuerzo de malla de vidrio y kraftt; por el interior incorpora lámina de aluminio y kraftt; reacción al fuego M1 y clasificación F0 al índice de humos; incluso p.p. de corte , ejecución, codos, derivaciones, elementos de fijación, sellado de uniones con cinta de aluminio y medios auxiliares, totalmente instalado. (23/12/2012)
0 m² × 31.53 (32.16 con costes indirectos) = 0.00
CONDUCTO RECTANGULAR DIST. AIRE FIBRA DE VIDRIO 30 mm. Conducto autoportante para la distribución de aire climatizado ejecutado en lana de vidrio de alta densidad revestido por el exterior de un complejo formado por lámina de aluminio visto, refuerzo de malla de vidrio y kraftt; por el interior incorpora lámina de aluminio y kraftt; reacción al fuego M1 y clasificación F0 al índice de humos; incluso p.p. de corte , ejecución, codos, derivaciones, elementos de fijación, sellado de uniones con cinta de aluminio y medios auxiliares, compuertas de regulación, elementos de fijación, sellado de uniones con cinta Climaver de aluminio. Incluso, ayudas de albañilería, medios auxiliares y costes indirectos, totalmente instalado según normas UNE y RITE.

| Código | Ud | Descripción | Rendimiento | Precio | Importe |
|---|---|---|---|---|---|
| 159 | M2 |  | 1.15 | 14.445 | 16.61 |
| P21PR500 | ud | Compuerta regulación p/conducto | 0.1 | 110.743 | 11.07 |
| mo003 | h | Oficial 1ª instalador de climatización. | 0.117 | 16.93 | 1.98 |
| mo054 | h | Ayudante instalador de climatización. | 0.117 | 15.97 | 1.87 |
|  |  | Total |  |  | 31.53 |

**10.2.12** ud REJILLA RETORN. LAMA. H. 700x250 (11/12/2012)
0 ud × 48.35 (49.32 con costes indirectos) = 0.00
Rejilla de retorno con lamas fijas a 45º fabricada en aluminio extruído de 700x250 mm., incluso con marco de montaje, instalada, homologado, según normas UNE y RITE.

| Código | Ud | Descripción | Rendimiento | Precio | Importe |
|---|---|---|---|---|---|
| O01OB170 | h. | Oficial 1ª fontanero calefactor | 0.499 | 16.93 | 8.45 |
| P21RR200 | ud | Rejilla retorno 700x250 (material; 11/12/2012) | 1 | 38.703 | 38.70 |
| P01DW090 | ud | Pequeño material | 1 | 1.202 | 1.20 |
|  |  | Total |  |  | 48.35 |

**10.2.13** m.
0 m. × 6334.48 (6461.17 con costes indirectos) = 0.00

**ISV300** m Conducto flexible de PVC/poliéster, de 125 mm de diámetro, para instalación de ventilación. (11/12/2012)
0 m × 6.27 (6.4 con costes indirectos) = 0.00

| Código | Ud | Descripción | Rendimiento | Precio | Importe |
|---|---|---|---|---|---|
| mt20cfp420ad | Ud | Material auxiliar para montaje y sujeción a la obra de los conductos flexibles de PVC/poliéster, de 125 mm de diámetro. (material; 11/12/2012) | 1 | 0.239 | 0.24 |
| mt20cfp020adc | m | Tubo flexible de PVC, poliéster y cable de acero en espiral, de 125 mm de diámetro, rango de temperatura de trabajo de -10 a 80°C, con el precio incrementado el 10% en concepto de accesorios y piezas especiales. (material; 11/12/2012) | 1 | 4.28 | 4.28 |
| mo006 | h | Oficial 1ª montador. | 0.068 | 16.93 | 1.15 |
| mo048 | h | Ayudante montador. | 0.034 | 16 | 0.54 |
| % | % | Medios auxiliares | 1 % | 6.21 | 0.06 |
|  |  | Total |  |  | 6.27 |

**ICR021b** m² Conducto autoportante rectangular para la distribución de aire climatizado formado por panel rígido de alta densidad de lana de vidrio Climaver Plus R "ISOVER", según UNE-EN 13162, de 25 mm de espesor, revestido por ambas caras por aluminio (exterior: aluminio + malla de fibra de vidrio + kraft; interior: aluminio + kraft), con el canto macho rebordeado por el complejo interior del conducto. (01/12/2012)
0 m² × 27.25 (27.8 con costes indirectos) = 0.00

| Código | Ud | Descripción | Rendimiento | Precio | Importe |
|---|---|---|---|---|---|
| mt42coi010a | m² | Panel rígido de alta densidad de lana de vidrio Climaver Plus R "ISOVER", según UNE-EN 13162, de 25 mm de espesor, revestido por ambas caras por aluminio (exterior: aluminio + malla de fibra de vidrio + kraft; interior: aluminio + kraft), con el canto macho rebordeado por el complejo interior del conducto, para la formación de conductos autoportantes para la distribución de aire en climatización, resistencia térmica 0,75 (m²K)/W, conductividad térmica 0,032 W/(mK), Euroclase Bs1d0 de reacción al fuego, con código de designación MW-UNE-EN 13162-T5. (material; 01/12/2012) | 1.15 | 13.35 | 15.35 |
| mt42coi020a | m | Cinta "Climaver" de aluminio de 50 micras de espesor y 63 mm de ancho, con adhesivo a base de resinas acrílicas, para el sellado de uniones de conductos de lana de vidrio "Climaver". | 1.5 | 0.196 | 0.29 |
| mt42con025 | Ud | Soporte metálico de acero galvanizado para sujeción al forjado de conducto rectangular de lana mineral para la distribución de aire en climatización. | 0.5 | 4.026 | 2.01 |
| mt42www011 | Ud | Repercusión por m² de material auxiliar para fijación y confección de canalizaciones de aire en instalaciones de climatización. | 0.1 | 12.397 | 1.24 |
| mo003 | h | Oficial 1ª instalador de climatización. | 0.246 | 16.93 | 4.16 |
| mo054 | h | Ayudante instalador de climatización. | 0.246 | 15.97 | 3.93 |
| % | % | Medios auxiliares | 1 % | 26.98 | 0.27 |
|  |  | Total |  |  | 27.25 |

**10.2.01** m2 CONDUCTO CLIMAVER PLUS R (31/01/2000)
0 m2 × 50.88 (51.9 con costes indirectos) = 0.00
Conducto autoportante para la distribución de aire climatizado ejecutado en lana de vidrio de alta densidad de 30 mm. de espesor en interiores y 50 mm. de espesor en exteriores, revestido por su exterior con un complejo triplex formado por lámina de aluminio visto, refuerzo de malla de vidrio y kraftt, por el interior incorpora lámina de aluminio y kraftt incluso revistiendo su "canto macho", aporta altos rendimientos térmicos y acústicos, reacción al fuego M1 y clasificación F0 al índice de humos, i/p.p. de corte, ejecución, codos, embocaduras, derivaciones, compuertas de regulación, elementos de fijación, sellado de uniones con cinta Climaver de aluminio. Incluso, ayudas de albañilería, medios auxiliares y costes indirectos, totalmente instalado según normas UNE y RITE.

| Código | Ud | Descripción | Rendimiento | Precio | Importe |
|---|---|---|---|---|---|
| O01OB170 | h. | Oficial 1ª fontanero calefactor | 0.5 | 16.93 | 8.47 |
| O01OB180 | h. | Oficial 2ª fontanero calefactor | 0.5 | 16.61 | 8.31 |
| O01OA070 | h. | Peón ordinario (mano de obra; 12/08/2008) | 0.15 | 15.35 | 2.30 |
| P21CF020 | m2 | Panel l.v.a.d. Climaver plus R (material; 29/11/2012) | 1 | 16.44 | 16.44 |
| P21CF050 | ud | Cinta de aluminio Climaver (material; 11/12/2012) | 0.2 | 15.441 | 3.09 |
| P21PR500 | ud | Compuerta regulación p/conducto | 0.1 | 110.743 | 11.07 |
| P01DW090 | ud | Pequeño material | 1 | 1.202 | 1.20 |
|  |  | Total |  |  | 50.88 |

**10.2.14** ud RECUP. TRATAMIENTO TERMICO DAIKIN VKM100GM
0 ud × 5429.34 (5537.93 con costes indirectos) = 0.00

#### CL CLIMATIZACION (01/12/2012)
Importe: 224742.96

**10.1.01** ud UD. EXTERIOR VRV INVERTER DAIKIN RXYCQ10P9
1 ud × 8351.97 (8519.01 con costes indirectos) = 8519.01
Unidad exterior de Volumen de refrigerante Variable VRV Classic, bomba de calor, DC Inverter, marca DAIKIN mod. RXYCQ10P9 de 28 Kw de potencia frigorífica nominal y 31,5 Kw de potencia calorífica nominal (consumo 7,42 w/ 7,7 w) y rendimiento EER 3,77 y COP 4,09. Dimensiones (AltoxAnchoxFondo) (1680x930x765)mm. Peso 240 Kg. Conexiones de tubería Líq: ø 9,5 (3/8”), Gas: ø 22,2 (7/8”). Caudal de aire 185/185 m3/min. Unidades interiores conectables 21 ud. Utiliza refrigerante ecológico R410A. Totalmente instalada incluyendo transporte, montaje y pruebas para su funcionamiento.

| Código | Ud | Descripción | Rendimiento | Precio | Importe |
|---|---|---|---|---|---|
| M02GE025 | h. | Grúa telescópica autoprop. 30 t. | 0.8 | 81.119 | 64.90 |
| P21W230 | ud | Udad. exterior VRV Inverter DAIKIN RXYCQ10P9 (material) | 1 | 8168.219 | 8168.22 |
| mo003 | h | Oficial 1ª instalador de climatización. | 2.886 | 16.93 | 48.86 |
| mo054 | h | Ayudante instalador de climatización. | 2.877 | 15.97 | 45.95 |
| P01DW090 | ud | Pequeño material | 20 | 1.202 | 24.04 |
|  |  | Total |  |  | 8351.97 |

**10.1.02** ud UD. EXTERIOR VRV INVERTER DAIKIN RXYCQ12P9
5 ud × 9898.13 (10096.09 con costes indirectos) = 50480.45
Unidad exterior de Volumen de refrigerante Variable VRV Classic, bomba de calor, DC Inverter, marca DAIKIN mod. RXYCQ12P9 de 33,5 Kw de potencia frigorífica nominal y 37,5 Kw de potencia calorífica nominal (consumo 9,62 w/ 9,44 w) y rendimiento EER 3,48 y COP 3,97. Dimensiones (AltoxAnchoxFondo) (1680x930x765)mm. Peso 240 Kg. Conexiones de tubería Líq: ø 12,7 (1/2”), Gas: ø 28,6 (1 1/8”). Caudal de aire 196/196 m3/min. Unidades interiores conectables 26 ud. Utiliza refrigerante ecológico R410A. Totalmente instalada incluyendo transporte, montaje y pruebas para su funcionamiento.

| Código | Ud | Descripción | Rendimiento | Precio | Importe |
|---|---|---|---|---|---|
| mo003 | h | Oficial 1ª instalador de climatización. | 2.877 | 16.93 | 48.71 |
| mo054 | h | Ayudante instalador de climatización. | 2.877 | 15.97 | 45.95 |
| M02GE025 | h. | Grúa telescópica autoprop. 30 t. | 0.8 | 81.119 | 64.90 |
| P21W240 | ud | Udad. exterior VRV Inverter DAIKIN RXYCQ12P9 (material) | 1 | 9714.533 | 9714.53 |
| P01DW090 | ud | Pequeño material | 20 | 1.202 | 24.04 |
|  |  | Total |  |  | 9898.13 |

**10.1.03** ud UD. EXTERIOR VRV INVERTER DAIKIN RXYCQ16P9
2 ud × 13313.31 (13579.58 con costes indirectos) = 27159.16
Unidad exterior de Volumen de refrigerante Variable VRV Classic, bomba de calor, DC Inverter, marca DAIKIN mod. RXYCQ16P9 de 45 Kw de potencia frigorífica nominal y 50 Kw de potencia calorífica nominal (consumo 14,2 w/ 12,9 w) y rendimiento EER 3,17 y COP 3,88. Dimensiones (AltoxAnchoxFondo) (1680x1240x765)mm. Peso 316 Kg. Conexiones de tubería Líq: ø 12,7 (1/2”), Gas: ø 28,6 (1 1/8”). Caudal de aire 233/233 m3/min. Unidades interiores conectables 34 ud. Utiliza refrigerante ecológico R410A. Totalmente instalada incluyendo transporte, montaje y pruebas para su funcionamiento.

| Código | Ud | Descripción | Rendimiento | Precio | Importe |
|---|---|---|---|---|---|
| mo003 | h | Oficial 1ª instalador de climatización. | 2.877 | 16.93 | 48.71 |
| mo054 | h | Ayudante instalador de climatización. | 2.877 | 15.97 | 45.95 |
| M02GE025 | h. | Grúa telescópica autoprop. 30 t. | 0.8 | 81.119 | 64.90 |
| P21W250 | ud | Udad. exterior VRV Inverter DAIKIN RXYCQ16P9 (material) | 1 | 13129.71 | 13129.71 |
| P01DW090 | ud | Pequeño material | 20 | 1.202 | 24.04 |
|  |  | Total |  |  | 13313.31 |

**10.1.04** ud UD. EXTERIOR VRV INVERTER DAIKIN RXYCQ18P9
1 ud × 15118.97 (15421.35 con costes indirectos) = 15421.35
Unidad exterior de Volumen de refrigerante Variable VRV Classic, bomba de calor, DC Inverter, marca DAIKIN mod. RXYCQ18P9 de 49 Kw de potencia frigorífica nominal y 56,5 Kw de potencia calorífica nominal (consumo 16,2 w/ 15,3 w) y rendimiento EER 3,02 y COP 3,69. Dimensiones (AltoxAnchoxFondo) (1680x1240x765)mm. Peso 324 Kg. Conexiones de tubería Líq: ø 15,9 (5/8”), Gas: ø 28,6 (1 1/8”). Caudal de aire 239/239 m3/min. Unidades interiores conectables 39 ud. Utiliza refrigerante ecológico R410A. Totalmente instalada incluyendo transporte, montaje y pruebas para su funcionamiento.

| Código | Ud | Descripción | Rendimiento | Precio | Importe |
|---|---|---|---|---|---|
| mo003 | h | Oficial 1ª instalador de climatización. | 2.877 | 16.93 | 48.71 |
| mo054 | h | Ayudante instalador de climatización. | 2.877 | 15.97 | 45.95 |
| M02GE025 | h. | Grúa telescópica autoprop. 30 t. | 0.8 | 81.119 | 64.90 |
| P21W260 | ud | Udad. exterior VRV Inverter DAIKIN RXYCQ18P9 (material) | 1 | 14935.369 | 14935.37 |
| P01DW090 | ud | Pequeño material | 20 | 1.202 | 24.04 |
|  |  | Total |  |  | 15118.97 |

**10.1.07** ud UD. INTERIOR VRV CASSETTE DAIKIN FXFQ20P9
5 ud × 1205.96 (1230.08 con costes indirectos) = 6150.40
Unidad interior de expansión directa serie VRV del tipo Cassette RoundFlow bomba de calor, DC Inverter, marca DAIKIN mod. FXFQ20P9 de 2,2 Kw de potencia frigorífica nominal y 2,5 Kw de potencia calorífica nominal, de dimensiones (AltoxAnchoxFondo) (204x840x840)mm. Peso (20) Kg. Alimentacion I220 V mediante circuito independiente e interconexión con bus de comunicación con la unidad exterior . Conexiones de tubería Liq: ø 6,4 (1/4”) , Gas: ø 12,7 (1/2”). Caudal de aire velocidad alta 750 m3/h. Totalmente instalada incluyendo panel decorativo Cassette RoundFlow, transporte, montaje y pruebas para su funcionamiento.

| Código | Ud | Descripción | Rendimiento | Precio | Importe |
|---|---|---|---|---|---|
| mo003 | h | Oficial 1ª instalador de climatización. | 0.959 | 16.93 | 16.24 |
| mo054 | h | Ayudante instalador de climatización. | 0.959 | 15.97 | 15.32 |
| P21W400 | ud | Udad. interior VRV Cassette Round Flow DAIKIN FXFQ20P9 (material) | 1 | 868.814 | 868.81 |
| P21W480 | ud | Panel decorativo Cassette Round Flow (material) | 1 | 300.783 | 300.78 |
| P01DW090 | ud | Pequeño material | 4 | 1.202 | 4.81 |
|  |  | Total |  |  | 1205.96 |

**10.1.08** ud UD. INTERIOR VRV CASSETTE DAIKIN FXFQ25P9
13 ud × 1163.63 (1186.9 con costes indirectos) = 15429.70
Unidad interior de expansión directa serie VRV del tipo Cassette RoundFlow bomba de calor, DC Inverter, marca DAIKIN mod. FXFQ25P9 de 2,8 Kw de potencia frigorífica nominal y 3,2 Kw de potencia calorífica nominal, de dimensiones (AltoxAnchoxFondo) (204x840x840)mm. Peso (20) Kg. Alimentacion I220 V mediante circuito independiente e interconexión con bus de comunicación con la unidad exterior . Conexiones de tubería Liq: ø 6,4 (1/4”) , Gas: ø 12,7 (1/2”). Caudal de aire velocidad alta 780 m3/h. Totalmente instalada incluyendo panel decorativo Cassette RoundFlow, transporte, montaje y pruebas para su funcionamiento.

| Código | Ud | Descripción | Rendimiento | Precio | Importe |
|---|---|---|---|---|---|
| mo003 | h | Oficial 1ª instalador de climatización. | 0.959 | 16.93 | 16.24 |
| mo054 | h | Ayudante instalador de climatización. | 0.959 | 15.97 | 15.32 |
| P21W410 | ud | Udad. interior VRV Cassette Round Flow DAIKIN FXFQ25P9 (material) | 1 | 826.475 | 826.48 |
| P21W480 | ud | Panel decorativo Cassette Round Flow | 1 | 300.783 | 300.78 |
| P01DW090 | ud | Pequeño material | 4 | 1.202 | 4.81 |
|  |  | Total |  |  | 1163.63 |

**10.1.09** ud UD. INTERIOR VRV CASSETTE DAIKIN FXFQ32P9
13 ud × 1181.88 (1205.52 con costes indirectos) = 15671.76
Unidad interior de expansión directa serie VRV del tipo Cassette RoundFlow bomba de calor, DC Inverter, marca DAIKIN mod. FXFQ32P9 de 3,6 Kw de potencia frigorífica nominal y 4 Kw de potencia calorífica nominal, de dimensiones (AltoxAnchoxFondo) (204x840x840)mm. Peso (20) Kg. Alimentacion I220 V mediante circuito independiente e interconexión con bus de comunicación con la unidad exterior . Conexiones de tubería Liq: ø 6,4 (1/4”) , Gas: ø 12,7 (1/2”). Caudal de aire velocidad alta 750 m3/h. Totalmente instalada incluyendo panel decorativo Cassette RoundFlow, transporte, montaje y pruebas para su funcionamiento.

| Código | Ud | Descripción | Rendimiento | Precio | Importe |
|---|---|---|---|---|---|
| mo003 | h | Oficial 1ª instalador de climatización. | 0.959 | 16.93 | 16.24 |
| mo054 | h | Ayudante instalador de climatización. | 0.959 | 15.97 | 15.32 |
| P21W420 | ud | Udad. interior VRV Cassette Round Flow DAIKIN FXFQ32P9 (material) | 1 | 844.732 | 844.73 |
| P21W480 | ud | Panel decorativo Cassette Round Flow | 1 | 300.783 | 300.78 |
| P01DW090 | ud | Pequeño material | 4 | 1.202 | 4.81 |
|  |  | Total |  |  | 1181.88 |

**10.1.10** ud UD. INTERIOR VRV CASSETTE DAIKIN FXFQ40P9
8 ud × 1290.5 (1316.31 con costes indirectos) = 10530.48
Unidad interior de expansión directa serie VRV del tipo Cassette RoundFlow bomba de calor, DC Inverter, marca DAIKIN mod. FXFQ40P9 de 4,5 Kw de potencia frigorífica nominal y 5 Kw de potencia calorífica nominal, de dimensiones (AltoxAnchoxFondo) (204x840x840)mm. Peso (20) Kg. Alimentacion I220 V mediante circuito independiente e interconexión con bus de comunicación con la unidad exterior . Conexiones de tubería Liq: ø 6,4 (1/4”) , Gas: ø 12,7 (1/2”). Caudal de aire velocidad alta 840 m3/h. Totalmente instalada incluyendo panel decorativo Cassette RoundFlow, transporte, montaje y pruebas para su funcionamiento.

| Código | Ud | Descripción | Rendimiento | Precio | Importe |
|---|---|---|---|---|---|
| mo003 | h | Oficial 1ª instalador de climatización. | 0.959 | 16.93 | 16.24 |
| mo054 | h | Ayudante instalador de climatización. | 0.959 | 15.97 | 15.32 |
| P21W430 | ud | Udad. interior VRV Cassette Round Flow DAIKIN FXFQ40P9 (material) | 1 | 953.347 | 953.35 |
| P21W480 | ud | Panel decorativo Cassette Round Flow | 1 | 300.783 | 300.78 |
| P01DW090 | ud | Pequeño material | 4 | 1.202 | 4.81 |
|  |  | Total |  |  | 1290.5 |

**10.1.11** ud UD. INTERIOR VRV CASSETTE DAIKIN FXFQ50P9
13 ud × 1343.32 (1370.19 con costes indirectos) = 17812.47
Unidad interior de expansión directa serie VRV del tipo Cassette RoundFlow bomba de calor, DC Inverter, marca DAIKIN mod. FXFQ50P9 de 5,6 Kw de potencia frigorífica nominal y 6,3 Kw de potencia calorífica nominal, de dimensiones (AltoxAnchoxFondo) (204x840x840)mm. Peso (21) Kg. Alimentacion I220 V mediante circuito independiente e interconexión con bus de comunicación con la unidad exterior . Conexiones de tubería Liq: ø 6,4 (1/4”) , Gas: ø 12,7 (1/2”). Caudal de aire velocidad alta 930 m3/h. Totalmente instalada incluyendo panel decorativo Cassette RoundFlow, transporte, montaje y pruebas para su funcionamiento.

| Código | Ud | Descripción | Rendimiento | Precio | Importe |
|---|---|---|---|---|---|
| mo003 | h | Oficial 1ª instalador de climatización. | 0.959 | 16.93 | 16.24 |
| mo054 | h | Ayudante instalador de climatización. | 0.959 | 15.97 | 15.32 |
| P21W440 | ud | Udad. interior VRV Cassette Round Flow DAIKIN FXFQ50P9 (material) | 1 | 1006.172 | 1006.17 |
| P21W480 | ud | Panel decorativo Cassette Round Flow | 1 | 300.783 | 300.78 |
| P01DW090 | ud | Pequeño material | 4 | 1.202 | 4.81 |
|  |  | Total |  |  | 1343.32 |

**10.1.12** ud UD. INTERIOR VRV CASSETTE DAIKIN FXFQ63P9
7 ud × 1451.95 (1480.99 con costes indirectos) = 10366.93
Unidad interior de expansión directa serie VRV del tipo Cassette RoundFlow bomba de calor, DC Inverter, marca DAIKIN mod. FXFQ63P9 de 7,1 Kw de potencia frigorífica nominal y 8 Kw de potencia calorífica nominal, de dimensiones (AltoxAnchoxFondo) (204x840x840)mm. Peso (21) Kg. Alimentacion I220 V mediante circuito independiente e interconexión con bus de comunicación con la unidad exterior . Conexiones de tubería Liq: ø 9,5 (3/8”) , Gas: ø 15,9 (5/8”). Caudal de aire velocidad alta 990 m3/h. Totalmente instalada incluyendo panel decorativo Cassette RoundFlow, transporte, montaje y pruebas para su funcionamiento.

| Código | Ud | Descripción | Rendimiento | Precio | Importe |
|---|---|---|---|---|---|
| mo003 | h | Oficial 1ª instalador de climatización. | 0.959 | 16.93 | 16.24 |
| mo054 | h | Ayudante instalador de climatización. | 0.959 | 15.97 | 15.32 |
| P21W450 | ud | Udad. interior VRV Cassette Round Flow DAIKIN FXFQ63P9 (material) | 1 | 1114.8 | 1114.80 |
| P21W480 | ud | Panel decorativo Cassette Round Flow | 1 | 300.783 | 300.78 |
| P01DW090 | ud | Pequeño material | 4 | 1.202 | 4.81 |
|  |  | Total |  |  | 1451.95 |

**10.1.13** ud UD. INTERIOR VRV CASSETTE DAIKIN FXFQ100P9
6 ud × 1843.07 (1879.93 con costes indirectos) = 11279.58
Unidad interior de expansión directa serie VRV del tipo Cassette RoundFlow bomba de calor, DC Inverter, marca DAIKIN mod. FXFQ100P9 de 11,2 Kw de potencia frigorífica nominal y 12,5 Kw de potencia calorífica nominal, de dimensiones (AltoxAnchoxFondo) (246x840x840)mm. Peso (24) Kg. Alimentacion I220 V mediante circuito independiente e interconexión con bus de comunicación con la unidad exterior . Conexiones de tubería Liq: ø 9,5 (3/8”) , Gas: ø 15,9 (5/8”). Caudal de aire velocidad alta 1590 m3/h. Totalmente instalada incluyendo panel decorativo Cassette RoundFlow, transporte, montaje y pruebas para su funcionamiento.

| Código | Ud | Descripción | Rendimiento | Precio | Importe |
|---|---|---|---|---|---|
| mo003 | h | Oficial 1ª instalador de climatización. | 0.959 | 16.93 | 16.24 |
| mo054 | h | Ayudante instalador de climatización. | 0.959 | 15.97 | 15.32 |
| P21W460 | ud | Udad. interior VRV Cassette Round Flow DAIKIN FXFQ100P9 (material) | 1 | 1505.923 | 1505.92 |
| P21W480 | ud | Panel decorativo Cassette Round Flow | 1 | 300.783 | 300.78 |
| P01DW090 | ud | Pequeño material | 4 | 1.202 | 4.81 |
|  |  | Total |  |  | 1843.07 |

**ICY200** Ud Unidad interior de aire acondicionado para sistema VRV-III (Volumen de Refrigerante Variable), de pared, para gas R-410A, alimentación monofásica (230V/50Hz), modelo FXAQ32P "DAIKIN", potencia frigorífica nominal 3,6 kW, potencia calorífica nominal 4 kW, con control remoto por cable, modelo BRC1D52.
2 Ud × 862.99 (880.25 con costes indirectos) = 1760.50

| Código | Ud | Descripción | Rendimiento | Precio | Importe |
|---|---|---|---|---|---|
| mt42dai100d | Ud | Unidad interior de aire acondicionado para sistema VRV-III (Volumen de Refrigerante Variable), de pared, para gas R-410A, alimentación monofásica (230V/50Hz), modelo FXAQ32P "DAIKIN", potencia frigorífica nominal 3,6 kW (temperatura de bulbo seco del aire interior 27°C, temperatura de bulbo húmedo del aire interior 19°C, temperatura de bulbo seco del aire exterior 35°C), potencia calorífica nominal 4 kW (temperatura de bulbo seco del aire interior 20°C, temperatura de bulbo seco del aire exterior 7°C), consumo eléctrico nominal en refrigeración 30 W, consumo eléctrico nominal en calefacción 35 W, presión sonora a velocidad baja 29 dBA, caudal de aire a velocidad alta 540 m³/h, de 290x795x238 mm (de perfil bajo), peso 11 kg, con ventilador de dos velocidades, válvula de expansión electrónica, bomba de drenaje, bloque de terminales F1-F2 para cable de 2 hilos de transmisión y control (bus D-III Net) a unidad exterior, control por microprocesador, orientación vertical automática (distribución uniforme del aire), señal de limpieza de filtro y filtro de aire de succión. (material) | 1 | 744.751 | 744.75 |
| mt42dai505a | Ud | Control remoto por cable, modelo BRC1D52 "DAIKIN", con programación semanal, función marcha/paro, cambio de modo de funcionamiento, ajuste del punto de consigna, selección de la velocidad del ventilador, visualización de señal en el receptor, reseteo de filtro sucio en el mando, cambio de orientación de las lamas y sonda de temperatura ambiente. (material) | 1 | 76.877 | 76.88 |
| mt35aia090ma | m | Tubo rígido de PVC, enchufable, curvable en caliente, de color negro, de 16 mm de diámetro nominal, para canalización fija en superficie. Resistencia a la compresión 1250 N, resistencia al impacto 2 julios, temperatura de trabajo -5°C hasta 60°C, con grado de protección IP 547 según UNE 20324, propiedades eléctricas: aislante, no propagador de la llama. Según UNE-EN 61386-1 y UNE-EN 61386-22. Incluso p/p de abrazaderas, elementos de sujeción y accesorios (curvas, manguitos, tes, codos y curvas flexibles). (material) | 3 | 0.184 | 0.55 |
| mt42dai900 | m | Cable bus de 2 hilos, de 0,5 mm² de sección por hilo (material) | 3 | 0.373 | 1.12 |
| mo003 | h | Oficial 1ª instalador de climatización. | 0.947 | 16.93 | 16.03 |
| mo095 | h | Ayudante instalador de climatización. | 0.947 | 15.97 | 15.12 |
| % | % | Medios auxiliares | 1 % | 854.45 | 8.54 |
|  |  | Total |  |  | 862.99 |

| Medición | Uds. | Parcial |
|---|---|---|
| RACK | 2 | 2.00 |
| Total |  | 2 |

**10.1.16** ud JUNTA REFENT 2 TUBOS DAIKIN KHRQ22M20T
33 ud × 127.21 (129.75 con costes indirectos) = 4281.75
Junta refent de 2 tubos para sistema con bomba de calor de DAIKIN modelo KHRQ22M20T, instalada.

| Código | Ud | Descripción | Rendimiento | Precio | Importe |
|---|---|---|---|---|---|
| mo003 | h | Oficial 1ª instalador de climatización. | 0.192 | 16.93 | 3.25 |
| P21W900 | ud | Junta refent 2 tubos DAIKIN modelo KHRQ22M20T (material) | 1 | 123.596 | 123.60 |
| P01DW090 | ud | Pequeño material | 0.3 | 1.202 | 0.36 |
|  |  | Total |  |  | 127.21 |

| Medición | Parcial |
|---|---|
| fórmula: 33 | 33.00 |
| Total | 33 |

**10.1.17** ud JUNTA REFENT 2 TUBOS DAIKIN KHRQ22M29T9
14 ud × 155.48 (158.59 con costes indirectos) = 2220.26
Junta refent de 2 tubos para sistema con bomba de calor de DAIKIN modelo KHRQ22M29T9, instalada.

| Código | Ud | Descripción | Rendimiento | Precio | Importe |
|---|---|---|---|---|---|
| mo003 | h | Oficial 1ª instalador de climatización. | 0.192 | 16.93 | 3.25 |
| P21W910 | ud | Junta refent 2 tubos DAIKIN modelo KHRQ22M29T9 (material) | 1 | 151.869 | 151.87 |
| P01DW090 | ud | Pequeño material | 0.3 | 1.202 | 0.36 |
|  |  | Total |  |  | 155.48 |

| Medición | Parcial |
|---|---|
| fórmula: 14 | 14.00 |
| Total | 14 |

**10.1.18** ud JUNTA REFENT 2 TUBOS DAIKIN KHRQ22M64T
19 ud × 191.03 (194.85 con costes indirectos) = 3702.15
Junta refent de 2 tubos para sistema con bomba de calor de DAIKIN modelo KHRQ22M64T, instalada.

| Código | Ud | Descripción | Rendimiento | Precio | Importe |
|---|---|---|---|---|---|
| mo003 | h | Oficial 1ª instalador de climatización. | 0.192 | 16.93 | 3.25 |
| P21W920 | ud | Junta refent 2 tubos DAIKIN modelo KHRQ22M64T (material) | 1 | 187.418 | 187.42 |
| P01DW090 | ud | Pequeño material | 0.3 | 1.202 | 0.36 |
|  |  | Total |  |  | 191.03 |

| Medición | Parcial |
|---|---|
| fórmula: 19 | 19.00 |
| Total | 19 |

**10.1.19** m. TUBERIA COBRE 1/4" C/COQUILLA
177 m. × 8.09 (8.25 con costes indirectos) = 1460.25
Tubería de cobre deshidratado de 1/4" de diámetro nominal, en instalaciones de aire acondicionado para líquido o gas, incluso p.p. de accesorios, aislamiento de tuberías, carga de circuitos con refrigerante R410A, medios auxiliares y ayudas de albañilería, según normas UNE y RITE. Medida la longitud ejecutada.

| Código | Ud | Descripción | Rendimiento | Precio | Importe |
|---|---|---|---|---|---|
| mo003 | h | Oficial 1ª instalador de climatización. | 0.091 | 16.93 | 1.54 |
| mo054 | h | Ayudante instalador de climatización. | 0.091 | 15.97 | 1.45 |
| P21E010 | m. | Tubo cobre en rollo 1/4" (material) | 1.05 | 1.855 | 1.95 |
| P07CV010 | m. | Coquilla lana vidrio 1/4" (material) | 1.05 | 2.582 | 2.71 |
| P21E120 | ud | Pequeño material y accesorios en cobre (material) | 0.2 | 1.811 | 0.36 |
| %.00000000 | % | Medios auxiliares (30/11/2012) | 1 % | 8.01 | 0.08 |
|  |  | Total |  |  | 8.09 |

| Medición | Uds. | Largo | Parcial |
|---|---|---|---|
| UD. EXTERIOR "A" | 1 | 10.00 | 10.00 |
|  | 1 | 6.00 | 6.00 |
|  | 1 | 13.00 | 13.00 |
| UD. EXTERIOR "B" | 2 | 7.00 | 14.00 |
|  | 2 | 6.00 | 12.00 |
| UD. EXTERIOR "C" (Pl. Baja) | 1 | 11.00 | 11.00 |
|  | 3 | 7.00 | 21.00 |
| UD. EXTERIOR "C" (Pl. Primera) | 4 | 4.00 | 16.00 |
|  | 3 | 7.00 | 21.00 |
| UD. EXTERIOR "D" | 2 | 3.00 | 6.00 |
|  | 4 | 5.00 | 20.00 |
|  | 1 | 7.00 | 7.00 |
| RACK | 1 | 20.00 | 20.00 |
| Subtotal acumulado |  |  | 177.00 |
| Total |  |  | 177 |

**10.1.20** m. TUBERIA COBRE 3/8" C/COQUILLA
343 m. × 9.38 (9.57 con costes indirectos) = 3282.51
Tubería de cobre deshidratado de 3/8" de diámetro nominal, en instalaciones de aire acondicionado para líquido o gas, incluso p.p. de accesorios, aislamiento de tuberías, carga de circuitos con refrigerante R410A, medios auxiliares y ayudas de albañilería, según normas UNE y RITE. Medida la longitud ejecutada.

| Código | Ud | Descripción | Rendimiento | Precio | Importe |
|---|---|---|---|---|---|
| mo003 | h | Oficial 1ª instalador de climatización. | 0.096 | 16.93 | 1.63 |
| mo054 | h | Ayudante instalador de climatización. | 0.096 | 15.97 | 1.53 |
| P21E020 | m. | Tubo cobre en rollo 3/8" (material) | 1.05 | 2.379 | 2.50 |
| P07CV020 | m. | Coquilla lana vidrio 3/8" (material) | 1.05 | 3.115 | 3.27 |
| P21E120 | ud | Pequeño material y accesorios en cobre | 0.2 | 1.811 | 0.36 |
| %.00000000 | % | Medios auxiliares | 1 % | 9.29 | 0.09 |
|  |  | Total |  |  | 9.38 |

| Medición | Uds. | Largo | Parcial |
|---|---|---|---|
| UD. EXTERIOR "A" | 1 | 21.00 | 21.00 |
|  | 1 | 18.00 | 18.00 |
|  | 1 | 5.00 | 5.00 |
|  | 1 | 12.00 | 12.00 |
| UD. EXTERIOR "B" | 1 | 15.00 | 15.00 |
|  | 1 | 7.00 | 7.00 |
|  | 1 | 21.00 | 21.00 |
| UD. EXTERIOR "C" (Pl. Baja) | 3 | 2.00 | 6.00 |
|  | 1 | 4.00 | 4.00 |
|  | 1 | 18.00 | 18.00 |
| UD. EXTERIOR "C" (Pl. Primera) | 1 | 8.00 | 8.00 |
|  | 2 | 6.00 | 12.00 |
|  | 1 | 24.00 | 24.00 |
| UD. EXTERIOR "D" | 1 | 5.00 | 5.00 |
|  | 1 | 3.00 | 3.00 |
|  | 1 | 12.00 | 12.00 |
| UD. EXTERIOR "E" | 1 | 38.00 | 38.00 |
|  | 1 | 7.00 | 7.00 |
| UD. EXTERIOR "F" (Aula For.1) | 1 | 21.00 | 21.00 |
|  | 1 | 9.00 | 9.00 |
| UD. EXTERIOR "F" (Sala Confe.) | 1 | 38.00 | 38.00 |
|  | 1 | 8.00 | 8.00 |
| UD. EXTERIOR "F" (Sala Reun.) | 1 | 25.00 | 25.00 |
|  | 1 | 6.00 | 6.00 |
| Subtotal acumulado |  |  | 343.00 |
| Total |  |  | 343 |

**10.1.21** m. TUBERIA COBRE 1/2" C/COQUILLA
259 m. × 10.58 (10.79 con costes indirectos) = 2794.61
Tubería de cobre deshidratado de 1/2" de diámetro nominal, en instalaciones de aire acondicionado para líquido o gas, incluso p.p. de accesorios, aislamiento de tuberías, carga de circuitos con refrigerante R410A, medios auxiliares y ayudas de albañilería, según normas UNE y RITE. Medida la longitud ejecutada.

| Código | Ud | Descripción | Rendimiento | Precio | Importe |
|---|---|---|---|---|---|
| mo003 | h | Oficial 1ª instalador de climatización. | 0.096 | 16.93 | 1.63 |
| mo054 | h | Ayudante instalador de climatización. | 0.096 | 15.97 | 1.53 |
| P21E030 | m. | Tubo cobre en rollo 1/2" (material) | 1.05 | 3.115 | 3.27 |
| P07CV040 | m. | Coquilla lana vidrio 1/2" (material) | 1.05 | 3.51 | 3.69 |
| P21E120 | ud | Pequeño material y accesorios en cobre | 0.2 | 1.811 | 0.36 |
| %.00000000 | % | Medios auxiliares | 1 % | 10.48 | 0.10 |
|  |  | Total |  |  | 10.58 |

| Medición | Uds. | Largo | Parcial |
|---|---|---|---|
| UD. EXTERIOR "A" | 1 | 10.00 | 10.00 |
|  | 1 | 6.00 | 6.00 |
|  | 1 | 13.00 | 13.00 |
| UD. EXTERIOR "B" | 1 | 19.00 | 19.00 |
|  | 2 | 7.00 | 14.00 |
|  | 2 | 6.00 | 12.00 |
| UD. EXTERIOR "C" (Pl. Baja) | 1 | 50.00 | 50.00 |
|  | 1 | 11.00 | 11.00 |
|  | 3 | 7.00 | 21.00 |
| UD. EXTERIOR "C" (Pl. Primera) | 1 | 21.00 | 21.00 |
|  | 4 | 4.00 | 16.00 |
|  | 3 | 7.00 | 21.00 |
| UD. EXTERIOR "D" | 1 | 12.00 | 12.00 |
|  | 2 | 3.00 | 6.00 |
|  | 4 | 5.00 | 20.00 |
|  | 1 | 7.00 | 7.00 |
| Subtotal acumulado |  |  | 259.00 |
| Total |  |  | 259 |

**10.1.22** m. TUBERIA COBRE 5/8" C/COQUILLA
196 m. × 13.01 (13.27 con costes indirectos) = 2600.92
Tubería de cobre deshidratado de 5/8" de diámetro nominal, en instalaciones de aire acondicionado para líquido o gas, incluso p.p. de accesorios, aislamiento de tuberías, carga de circuitos con refrigerante R410A, medios auxiliares y ayudas de albañilería, según normas UNE y RITE. Medida la longitud ejecutada.

| Código | Ud | Descripción | Rendimiento | Precio | Importe |
|---|---|---|---|---|---|
| mo003 | h | Oficial 1ª instalador de climatización. | 0.096 | 16.93 | 1.63 |
| mo054 | h | Ayudante instalador de climatización. | 0.096 | 15.97 | 1.53 |
| P21E040 | m. | Tubo cobre en rollo 5/8" (material) | 1.05 | 5.033 | 5.28 |
| P07CV080 | m. | Coquila lana vidrio 5/8" (material) | 1.05 | 3.881 | 4.08 |
| P21E120 | ud | Pequeño material y accesorios en cobre | 0.2 | 1.811 | 0.36 |
| %.00000000 | % | Medios auxiliares | 1 % | 12.88 | 0.13 |
|  |  | Total |  |  | 13.01 |

| Medición | Uds. | Largo | Parcial |
|---|---|---|---|
| UD. EXTERIOR "A" | 1 | 18.00 | 18.00 |
|  | 1 | 12.00 | 12.00 |
| UD. EXTERIOR "B" | 1 | 15.00 | 15.00 |
|  | 1 | 21.00 | 21.00 |
| UD. EXTERIOR "C" (Pl. Baja) | 2 | 2.00 | 4.00 |
|  | 1 | 18.00 | 18.00 |
| UD. EXTERIOR "C" (Pl. Primera) | 1 | 6.00 | 6.00 |
|  | 1 | 24.00 | 24.00 |
| UD. EXTERIOR "D" | 1 | 36.00 | 36.00 |
|  | 1 | 12.00 | 12.00 |
| UD. EXTERIOR "E" | 1 | 7.00 | 7.00 |
| UD. EXTERIOR "F" (Aula For.1) | 1 | 9.00 | 9.00 |
| UD. EXTERIOR "F" (Sala Confe.) | 1 | 8.00 | 8.00 |
| UD. EXTERIOR "F" (Sala Reun.) | 1 | 6.00 | 6.00 |
| Subtotal acumulado |  |  | 196.00 |
| Total |  |  | 196 |

**10.1.23** m. TUBERIA COBRE 3/4" C/COQUILLA
18 m. × 15.64 (15.95 con costes indirectos) = 287.10
Tubería de cobre deshidratado de 3/4" de diámetro nominal, en instalaciones de aire acondicionado para líquido o gas, incluso p.p. de accesorios, aislamiento de tuberías, carga de circuitos con refrigerante R410A, medios auxiliares y ayudas de albañilería, según normas UNE y RITE. Medida la longitud ejecutada.

| Código | Ud | Descripción | Rendimiento | Precio | Importe |
|---|---|---|---|---|---|
| mo003 | h | Oficial 1ª instalador de climatización. | 0.096 | 16.93 | 1.63 |
| mo054 | h | Ayudante instalador de climatización. | 0.096 | 15.97 | 1.53 |
| P21E050 | m. | Tubo cobre en rollo 3/4" (material) | 1.05 | 7.063 | 7.42 |
| P07CV090 | m. | Coquila lana vidrio 3/4" (material) | 1.05 | 4.336 | 4.55 |
| P21E120 | ud | Pequeño material y accesorios en cobre | 0.2 | 1.811 | 0.36 |
| %.00000000 | % | Medios auxiliares | 1 % | 15.49 | 0.15 |
|  |  | Total |  |  | 15.64 |

| Medición | Uds. | Largo | Parcial |
|---|---|---|---|
| UD. EXTERIOR "A" | 1 | 5.00 | 5.00 |
| UD. EXTERIOR "C" (Pl. Baja) | 1 | 4.00 | 4.00 |
| UD. EXTERIOR "C" (Pl. Primera) | 1 | 6.00 | 6.00 |
| UD. EXTERIOR "D" | 1 | 3.00 | 3.00 |
| Subtotal acumulado |  |  | 18.00 |
| Total |  |  | 18 |

**10.1.24** m. TUBERIA COBRE 7/8" C/COQUILLA
165 m. × 16.92 (17.26 con costes indirectos) = 2847.90
Tubería de cobre deshidratado de 7/8" de diámetro nominal, en instalaciones de aire acondicionado para líquido o gas, incluso p.p. de accesorios, aislamiento de tuberías, carga de circuitos con refrigerante R410A, medios auxiliares y ayudas de albañilería, según normas UNE y RITE. Medida la longitud ejecutada.

| Código | Ud | Descripción | Rendimiento | Precio | Importe |
|---|---|---|---|---|---|
| mo003 | h | Oficial 1ª instalador de climatización. | 0.096 | 16.93 | 1.63 |
| mo054 | h | Ayudante instalador de climatización. | 0.097 | 15.97 | 1.55 |
| P21E060 | m. | Tubo cobre en rollo 7/8" (material) | 1.05 | 7.822 | 8.21 |
| P07CV100 | m. | Coquila lana vidrio 7/8" (material) | 1.05 | 4.763 | 5.00 |
| P21E120 | ud | Pequeño material y accesorios en cobre | 0.2 | 1.811 | 0.36 |
| %.00000000 | % | Medios auxiliares | 1 % | 16.75 | 0.17 |
|  |  | Total |  |  | 16.92 |

| Medición | Uds. | Largo | Parcial |
|---|---|---|---|
| UD. EXTERIOR "A" | 1 | 21.00 | 21.00 |
| UD. EXTERIOR "B" | 1 | 7.00 | 7.00 |
| UD. EXTERIOR "C" (Pl. Baja) | 1 | 2.00 | 2.00 |
| UD. EXTERIOR "C" (Pl. Primera) | 1 | 8.00 | 8.00 |
| UD. EXTERIOR "D" | 1 | 5.00 | 5.00 |
| UD. EXTERIOR "E" | 1 | 38.00 | 38.00 |
| UD. EXTERIOR "F" (Aula For.1) | 1 | 21.00 | 21.00 |
| UD. EXTERIOR "F" (Sala Confe.) | 1 | 38.00 | 38.00 |
| UD. EXTERIOR "F" (Sala Reun.) | 1 | 25.00 | 25.00 |
| Subtotal acumulado |  |  | 165.00 |
| Total |  |  | 165 |

**10.1.25** m. TUBERIA COBRE 1 1/8" C/COQUILLA
138 m. × 49.11 (50.09 con costes indirectos) = 6912.42
Tubería de cobre deshidratado de 1 1/8" de diámetro nominal, en instalaciones de aire acondicionado para líquido o gas, incluso p.p. de accesorios, aislamiento de tuberías, carga de circuitos con refrigerante R410A, medios auxiliares y ayudas de albañilería, según normas UNE y RITE. Medida la longitud ejecutada.

| Código | Ud | Descripción | Rendimiento | Precio | Importe |
|---|---|---|---|---|---|
| mo003 | h | Oficial 1ª instalador de climatización. | 0.96 | 16.93 | 16.25 |
| mo054 | h | Ayudante instalador de climatización. | 0.96 | 15.97 | 15.33 |
| P21E080 | m. | Tubo cobre en rollo 1 1/8" (material) | 1.05 | 10.765 | 11.30 |
| P07CV110 | m. | Coquila lana vidrio 1 1/8" (material) | 1.05 | 5.12 | 5.38 |
| P21E120 | ud | Pequeño material y accesorios en cobre | 0.2 | 1.811 | 0.36 |
| %.00000000 | % | Medios auxiliares | 1 % | 48.62 | 0.49 |
|  |  | Total |  |  | 49.11 |

| Medición | Uds. | Largo | Parcial |
|---|---|---|---|
| UD. EXTERIOR "B" | 1 | 19.00 | 19.00 |
| UD. EXTERIOR "C" (Pl. Baja) | 1 | 50.00 | 50.00 |
| UD. EXTERIOR "C" (Pl. Primera) | 1 | 21.00 | 21.00 |
| UD. EXTERIOR "D" | 1 | 36.00 | 36.00 |
|  | 1 | 12.00 | 12.00 |
| Subtotal acumulado |  |  | 138.00 |
| Total |  |  | 138 |

**10.1.26** m. TUBERÍA PVC SERIE B 25 mm.
390 m. × 9.48 (9.67 con costes indirectos) = 3771.30
Tubería de PVC de evacuación serie B, de 25 mm. de diámetro, colocada en instalaciones interiores de desagüe, para climatización, con p.p. de piezas especiales de PVC con unión pegada y ayudas de albañilería, instalada y conexionada a la red general.

| Código | Ud | Descripción | Rendimiento | Precio | Importe |
|---|---|---|---|---|---|
| mo003 | h | Oficial 1ª instalador de climatización. | 0.192 | 16.93 | 3.25 |
| mo054 | h | Ayudante instalador de climatización. | 0.192 | 15.97 | 3.07 |
| A01A030 | m3 | PASTA DE YESO NEGRO | 0.02 | 77.63 | 1.55 |
| P17VC005 | m. | Tubo PVC evac.serie B j.peg.25mm (material) | 1 | 1.007 | 1.01 |
| P17VP500 | ud | Accesorios y piezas especiales PVC (material) | 0.4 | 1.489 | 0.60 |
|  |  | Total |  |  | 9.48 |

| Medición | Uds. | Largo | Parcial |
|---|---|---|---|
| Desagues uds. Interiores | 1 | 15.00 | 15.00 |
|  | 1 | 32.00 | 32.00 |
|  | 1 | 27.00 | 27.00 |
|  | 4 | 3.00 | 12.00 |
|  | 2 | 8.00 | 16.00 |
|  | 1 | 14.00 | 14.00 |
|  | 1 | 60.00 | 60.00 |
|  | 1 | 4.00 | 4.00 |
|  | 1 | 30.00 | 30.00 |
|  | 1 | 21.00 | 21.00 |
|  | 4 | 12.00 | 48.00 |
|  | 1 | 9.00 | 9.00 |
|  | 1 | 20.00 | 20.00 |
|  | 1 | 10.00 | 10.00 |
|  | 1 | 42.00 | 42.00 |
|  | 1 | 30.00 | 30.00 |
| Subtotal acumulado |  |  | 390.00 |
| Total |  |  | 390 |

**10.1.05** ud UD. EXT. GRAN SKY AIR INVERTER DAIKIN RZQ200C (11/12/2012)
0 ud × 4934.05 (5032.73 con costes indirectos) = 0.00
Unidad exterior Split serie Sky Air, Twin Gran Sky Air bomba de calor, DC Inverter, marca DAIKIN mod. RZQ200C de 20000 W de potencia frigorífica nominal y 23000 W de potencia calorífica nominal (consumo 6230 w/ 6740 w. Dimensiones (AltoxAnchoxFondo) (1680x930x765)mm. Peso 198 Kg. Conexiones de tubería Líq: ø 9,5 (3/8)”, Gas: ø 22,2 (7/8)”. Longitud max tubería = 100m y desnivel =30 m. Utiliza refrigerante ecológico R410A. Totalmente instalada incluyendo transporte, montaje y pruebas para su funcionamiento.

| Código | Ud | Descripción | Rendimiento | Precio | Importe |
|---|---|---|---|---|---|
| mo003 | h | Oficial 1ª instalador de climatización. | 2.494 | 16.93 | 42.22 |
| mo054 | h | Ayudante instalador de climatización. | 2.494 | 15.97 | 39.83 |
| M02GE025 | h. | Grúa telescópica autoprop. 30 t. | 0.8 | 81.119 | 64.90 |
| P21W310 | ud | Udad. exterior Gran Sky Air Inverter DAIKIN RZQ200C (material; 11/12/2012) | 1 | 4763.064 | 4763.06 |
| P01DW090 | ud | Pequeño material | 20 | 1.202 | 24.04 |
|  |  | Total |  |  | 4934.05 |

**10.1.06** ud UD. EXT. GRAN SKY AIR INVERTER DAIKIN RZQ250C (11/12/2012)
0 ud × 5363.98 (5471.26 con costes indirectos) = 0.00
Unidad exterior Split serie Sky Air, Twin Gran Sky Air bomba de calor, DC Inverter, marca DAIKIN mod. RZQ250C de 25000 W de potencia frigorífica nominal y 26400 W de potencia calorífica nominal (consumo 8580 w/ 8220 w. Dimensiones (AltoxAnchoxFondo) (1680x930x765)mm. Peso 198 Kg. Conexiones de tubería Líq: ø 12,7 (1/2)”, Gas: ø 22,7 (7/8)”. Longitud max tubería = 100m y desnivel =30 m. Utiliza refrigerante ecológico R410A. Totalmente instalada incluyendo transporte, montaje y pruebas para su funcionamiento.

| Código | Ud | Descripción | Rendimiento | Precio | Importe |
|---|---|---|---|---|---|
| mo003 | h | Oficial 1ª instalador de climatización. | 2.494 | 16.93 | 42.22 |
| mo054 | h | Ayudante instalador de climatización. | 2.494 | 15.97 | 39.83 |
| M02GE025 | h. | Grúa telescópica autoprop. 30 t. | 0.8 | 81.119 | 64.90 |
| P21W312 | ud | Udad. exterior Gran Sky Air Inverter DAIKIN RZQ250C (material; 11/12/2012) | 1 | 5192.986 | 5192.99 |
| P01DW090 | ud | Pequeño material | 20 | 1.202 | 24.04 |
|  |  | Total |  |  | 5363.98 |

**10.1.14** ud UD. INT. SKY AIR CONDUCTOS INV. DAIKIN FBQ100C8 (11/12/2012)
0 ud × 1337.37 (1364.12 con costes indirectos) = 0.00
Unidad interior Split serie Sky Air, Conductos bomba de calor, DC Inverter, marca DAIKIN mod. FBQ100C8 de 9500 W de potencia frigorífica nominal y 10800 W de potencia calorífica nominal, de dimensiones (AltoxAnchoxFondo) (300x1400x700)mm. Peso (45,0) Kg. Alimentacion 220v mediante interconexión con la unidad exterior. Conexiones de tubería Liq: ø 9,5 (3/8”) , Gas: ø 15,9 (5/8”). Totalmente instalada incluyendo transporte, montaje y pruebas para su funcionamiento.

| Código | Ud | Descripción | Rendimiento | Precio | Importe |
|---|---|---|---|---|---|
| mo003 | h | Oficial 1ª instalador de climatización. | 1.197 | 16.93 | 20.27 |
| mo054 | h | Ayudante instalador de climatización. | 1.197 | 15.97 | 19.12 |
| P21W510 | ud | Udad. interior Sky Air Conductos Inverter DAIKIN FBQ100C8 (material; 11/12/2012) | 1 | 1290.765 | 1290.77 |
| P01DW090 | ud | Pequeño material | 6 | 1.202 | 7.21 |
|  |  | Total |  |  | 1337.37 |

**10.1.15** ud UD. INT. SKY AIR CONDUCTOS A.P. INV. DAIKIN FDQ125C (11/12/2012)
0 ud × 1508.94 (1539.12 con costes indirectos) = 0.00
Unidad interior Split serie Sky Air, Conductos Alta presión bomba de calor, DC Inverter, marca DAIKIN mod. FDQ125C de 12500 W de potencia frigorífica nominal y 14000 W de potencia calorífica nominal, de dimensiones (AltoxAnchoxFondo) (300x1400x700)mm. Peso (45,0) Kg. Alimentacion 220v mediante interconexión con la unidad exterior. Conexiones de tubería Liq: ø 9,5 (3/8)” , Gas: ø 15,9 (5/8)”. Totalmente instalada incluyendo transporte, montaje y pruebas para su funcionamiento.

| Código | Ud | Descripción | Rendimiento | Precio | Importe |
|---|---|---|---|---|---|
| mo003 | h | Oficial 1ª instalador de climatización. | 1.197 | 16.93 | 20.27 |
| mo054 | h | Ayudante instalador de climatización. | 1.197 | 15.97 | 19.12 |
| P21W560 | ud | Udad. int. Sky Air Conductos A.P. Inverter DAIKIN FDQ125C (material; 11/12/2012) | 1 | 1462.335 | 1462.34 |
| P01DW090 | ud | Pequeño material | 6 | 1.202 | 7.21 |
|  |  | Total |  |  | 1508.94 |

#### CN CONTROL (01/12/2012)
Importe: 11714.67

**10.3.01** ud MANDO A DISTANCIA CABLE C/PROGRAMACION. Mando a distancia por cable con programación DAIKIN BRC1D52. Marcha/paro, cambio de modo, punto de consigna, velocidad de ventilador, señal y reseteo de filtro sucio, posición de lamas y sonda ambiente, instalado.
63 ud × 68.41 (69.78 con costes indirectos) = 4396.14
Mando a distancia por cable con programación DAIKIN BRC1D52. Marcha/paro, cambio de modo, punto de consigna, velocidad de ventilador, señal y reseteo de filtro sucio, posición de lamas y sonda ambiente, instalado.

| Código | Ud | Descripción | Rendimiento | Precio | Importe |
|---|---|---|---|---|---|
| O01OB170 | h. | Oficial 1ª fontanero calefactor | 1.145 | 16.93 | 19.38 |
| P21W490 | ud | Mando a distancia c/cable DAIKIN BRC1D52 (material) | 1 | 47.832 | 47.83 |
| P01DW090 | ud | Pequeño material | 1 | 1.202 | 1.20 |
|  |  | Total |  |  | 68.41 |

| Medición | Uds. | Parcial |
|---|---|---|
|  | 51 | 51.00 |
|  | 12 | 12.00 |
| Subtotal acumulado |  | 63.00 |
| Total |  | 63 |

**10.3.02** ud INTELIGENT TOUCHMANAGER MODELO DCM601A51. Inteligent TouchManager modelo DCM601A51: 1 Intelligent Touch Manager DCM601A51 para hasta 64 unidades interiores y hasta 10 unidades exteriores de V.R.V. (Incluye instalación, cajas de encastre, cableado BUS STP CAT 5 o similar en canalizacion de pvs rigido de 20 mm de diametro y pequeño material que pudieran ser necesarios para su puesta en servicio), incluso control via WEB. (30/11/2012)
1 ud × 7175.03 (7318.53 con costes indirectos) = 7318.53

| Código | Ud | Descripción | Rendimiento | Precio | Importe |
|---|---|---|---|---|---|
| P21W1000 | ud | Inteligent TouchManager DAIKIN modelo DCM601A51. Incluye instalación, cajas de encastre, cableado BUS STP CAT 5 o similar en canalizacion de pvs rigido de 20 mm de diametro y pequeño material que pudieran ser necesarios para su puesta en servicio), incluso control via WEB. (material) | 1 | 7175.034 | 7175.03 |
|  |  | Total |  |  | 7175.03 |

**ICY505c** m Cable bus de comunicaciones, categoria 5 STP o equivalente.
0 m × 2.19 (2.23 con costes indirectos) = 0.00

| Código | Ud | Descripción | Rendimiento | Precio | Importe |
|---|---|---|---|---|---|
| mt42dai750a | m | Cable bus de comunicaciones, categoria 5 STP o equivalente. (material) | 1 | 0.524 | 0.52 |
| mt35aia090a | m | Tubo rígido de PVC, roscable, curvable en caliente, de color negro, de 20 mm de diámetro nominal, para canalización fija en superficie. Resistencia a la compresión 1250 N, resistencia al impacto 2 julios, temperatura de trabajo -5°C hasta 60°C, con grado (material) | 1 | 0.56 | 0.56 |
| mo003 | h | Oficial 1ª instalador de climatización. | 0.033 | 16.93 | 0.56 |
| mo054 | h | Ayudante instalador de climatización. | 0.033 | 15.97 | 0.53 |
| % | % | Medios auxiliares | 1 % | 2.17 | 0.02 |
|  |  | Total |  |  | 2.19 |

**ICY500b** Ud Sistema de control centralizado "DAIKIN", para sistema VRV-III (Volumen de Refrigerante Variable) con unidades conectadas mediante bus de control DIII-net, con un máximo de 128 unidades interiores, formado por controlador de sistema centralizado intelligentTouchController, para gestión de hasta 64 unidades interiores y hasta 10 módulos de unidades exteriores, modelo DCS601C51, adaptador para ampliación de controlador de sistema centralizado intelligentTouchController, modelo DCS601A52, tarjeta PCMCIA con software para el cálculo del reparto de consumos, para controlador de sistema centralizado intelligentTouchController, modelo DCS002C51, adaptador para conexión remota vía internet de controlador de sistema centralizado intelligentTouchController, modelo DCS004A51. (29/11/2012)
0 Ud × 7897.84 (8055.8 con costes indirectos) = 0.00

| Código | Ud | Descripción | Rendimiento | Precio | Importe |
|---|---|---|---|---|---|
| mt42dai730a | Ud | Controlador de sistema centralizado intelligentTouchController, para gestión de hasta 64 unidades interiores y hasta 10 módulos de unidades exteriores, modelo DCS601C51 "DAIKIN", ampliable a 128 unidades interiores y 20 módulos de unidades exteriores, con pantalla táctil a color para facilitar el control y la supervisión de las unidades conectadas, posibilidad de programación semanal y de días especiales, dimensiones 230x147x100 mm, peso 1,2 kg y alimentación monofásica a 230 V (consumo 10 W), para sistema VRV-III (Volumen de Refrigerante Variable). (material; 29/11/2012) | 1 | 3596 | 3596.00 |
| mt42dai732a | Ud | Adaptador para ampliación de controlador de sistema centralizado intelligentTouchController, modelo DCS601A52 "DAIKIN", para añadir un segundo grupo adicional de hasta 64 unidades interiores y hasta 10 módulos de unidades exteriores. (material; 29/11/2012) | 1 | 945 | 945.00 |
| mt42dai731a | Ud | Tarjeta PCMCIA con software para el cálculo del reparto de consumos, para controlador de sistema centralizado intelligentTouchController, modelo DCS002C51 "DAIKIN", con creación de ficheros CSV sobre la energía eléctrica consumida por cada unidad conectada, facilitando la gestión del consumo de la electricidad de hasta 64 unidades interiores, para conexión a uno o varios contadores eléctricos con salida de impulsos (no incluidos en este precio). (material; 29/11/2012) | 1 | 2363 | 2363.00 |
| mt42dai733a | Ud | Adaptador para conexión remota vía internet de controlador de sistema centralizado intelligentTouchController, modelo DCS004A51 "DAIKIN", para proporcionar control y supervisión del sistema de climatización a través de internet mediante un navegador de páginas Web. (material; 29/11/2012) | 1 | 893 | 893.00 |
| mo003 | h | Oficial 1ª instalador de climatización. | 0.688 | 16.93 | 11.65 |
| mo054 | h | Ayudante instalador de climatización. | 0.688 | 15.97 | 10.99 |
| % | % | Medios auxiliares | 1 % | 7819.64 | 78.20 |
|  |  | Total |  |  | 7897.84 |

**ICY500** Ud Sistema de control centralizado "DAIKIN", para sistema VRV-III (Volumen de Refrigerante Variable) con unidades conectadas mediante bus de control DIII-net, con un máximo de 64 unidades interiores, formado por controlador de sistema centralizado intelligentTouchController, para gestión de hasta 64 unidades interiores y hasta 10 módulos de unidades exteriores, modelo DCS601C51, tarjeta PCMCIA con software para el cálculo del reparto de consumos, para controlador de sistema centralizado intelligentTouchController, modelo DCS002C51, adaptador para conexión remota vía protocolo HTTP de controlador de sistema centralizado intelligentTouchController, modelo DCS007A51. (01/12/2012)
0 Ud × 7510 (7660.2 con costes indirectos) = 0.00

| Código | Ud | Descripción | Rendimiento | Precio | Importe |
|---|---|---|---|---|---|
| mt42dai730a | Ud |  | 1 | 3596 | 3596.00 |
| mt42dai731a | Ud |  | 1 | 2363 | 2363.00 |
| mt42dai734a | Ud | Adaptador para conexión remota vía protocolo HTTP de controlador de sistema centralizado intelligentTouchController, modelo DCS007A51 "DAIKIN", para proporcionar control y supervisión del sistema de climatización. (material; 01/12/2012) | 1 | 1454 | 1454.00 |
| mo003 | h | Oficial 1ª instalador de climatización. | 0.688 | 16.93 | 11.65 |
| mo054 | h | Ayudante instalador de climatización. | 0.688 | 15.97 | 10.99 |
| % | % | Medios auxiliares | 1 % | 7435.64 | 74.36 |
|  |  | Total |  |  | 7510 |

**ICX010** Ud CONTROL CENTRAL DAIKIN DCS601C+DCS004A51. Sistema de gestión centralizado con pantalla táctil con acceso remoto vía internet marca DAIKIN modelo DCS601C+DCS004A51. Totalmente instalado con todos sus accesorios, incluso cableado entre unidades interiores y exteriores. (07/06/2011)
0 Ud × 3594.54 (3666.43 con costes indirectos) = 0.00

| Código | Ud | Descripción | Rendimiento | Precio | Importe |
|---|---|---|---|---|---|
| 172 | UD. | CONTROL CENTRAL DAIKIN DCS601C+DCS004A51. Sistema de gestión centralizado con pantalla táctil con acceso remoto vía internet marca DAIKIN modelo DCS601C+DCS004A51. Totalmente instalado con todos sus accesorios, incluso cableado entre unidades interiores y exteriores. (material; 27/05/2011) | 1 | 3550 | 3550.00 |
| mo003 | h | Oficial 1ª instalador de climatización. | 1.354 | 16.93 | 22.92 |
| mo054 | h | Ayudante instalador de climatización. | 1.354 | 15.97 | 21.62 |
|  |  | Total |  |  | 3594.54 |

**ICX030** Ud TARJETA ADAPTADORA DAIKIN KRP928A2S. Tarjeta adaptadora para control centralizado DIII-NET de unidades domésticas marca DAIKIN modelo KRP928A2S. Totalmente instalado con todos sus accesorios, incluso conexionado con equipo y pequeño material. (07/06/2011)
0 Ud × 341.84 (348.68 con costes indirectos) = 0.00

| Código | Ud | Descripción | Rendimiento | Precio | Importe |
|---|---|---|---|---|---|
| 173 | UD. | TARJETA ADAPTADORA DAIKIN KRP928A2S. Tarjeta adaptadora para control centralizado DIII-NET de unidades domésticas marca DAIKIN modelo KRP928A2S. Totalmente instalado con todos sus accesorios, incluso conexionado con equipo y pequeño material. (material; 27/05/2011) | 1 | 320 | 320.00 |
| mo003 | h | Oficial 1ª instalador de climatización. | 0.664 | 16.93 | 11.24 |
| mo054 | h | Ayudante instalador de climatización. | 0.664 | 15.97 | 10.60 |
|  |  | Total |  |  | 341.84 |

**ICX020** Ud MODULO CONTROL DAIKIN DEC102A51. Módulo de control DAIKIN DEC102A51 con 4 entradas digitales y 4 salidas digitales, para control de bomba de calor aire-aire. Totalmente instalado incluso cableado de maniobra y pequeño material. (07/06/2011)
0 Ud × 1232.9 (1257.56 con costes indirectos) = 0.00

| Código | Ud | Descripción | Rendimiento | Precio | Importe |
|---|---|---|---|---|---|
| 174 | UD. | MODULO CONTROL DAIKIN DEC102A51. Módulo de control DAIKIN DEC102A51 con 4 entradas digitales y 4 salidas digitales, para control de bomba de calor aire-aire. Totalmente instalado incluso cableado de maniobra y pequeño material. (material; 27/05/2011) | 1 | 1200 | 1200.00 |
| mo003 | h | Oficial 1ª instalador de climatización. | 1 | 16.93 | 16.93 |
| mo054 | h | Ayudante instalador de climatización. | 1 | 15.97 | 15.97 |
|  |  | Total |  |  | 1232.9 |

#### VAR VARIOS (01/12/2012)
Importe: 10626.41

**40.4.01** ud PROYECTO, VISADO Y DIRECCION TECNICA , SUPERVISION Y VERIFICACION DE OBRA Y LEGALIZACION DE INSTALACIONES.
1 ud × 6069.249 (6190.63 con costes indirectos) = 6190.63

| Medición | Parcial |
|---|---|
| fórmula: 1 | 1.00 |
| Total | 1 |

**PYP010** U Bancada de apoyo de maquinaria, de hormigón armado, de 220x120x16 cm, formada por HA-25/B/20/IIa fabricado en central y vertido con cubilote y malla electrosoldada ME 20x20, Ø 5 mm, acero B 500 T 6x2,20 UNE-EN 10080.
7 U × 132.12 (134.76 con costes indirectos) = 943.32

| Código | Ud | Descripción | Rendimiento | Precio | Importe |
|---|---|---|---|---|---|
| geotex01 | m2 | Geotextil no tejido sintético, termosoldado, de polipropileno-polietileno, de 125 g/m². (material) | 3 | 1.081 | 3.24 |
| mt07ala135 | m | Perfil de acero UNE-EN 10025 S275JR, serie UPN 160, laminado en caliente, para aplicaciones estructurales. Elaborado en taller y colocado en obra. (material) | 6.8 | 14.481 | 98.47 |
| mt07ame010adC | m² | Malla electrosoldada ME 20x20 Ø 5-5 B 500 T 6x2,20 UNE-EN 10080. (material) | 3 | 1.15 | 3.45 |
| mt10haf010b | m³ | Hormigón HA-25/B/20/IIa, fabricado en central vertido con bomba. | 0.465 | 45.786 | 21.29 |
| mo011 | h | Oficial 1ª construcción. | 0.175 | 16.39 | 2.87 |
| mo046 | h | Ayudante construcción. | 0.175 | 16 | 2.80 |
|  |  | Total |  |  | 132.12 |

**PYB010** Ud Bancada de apoyo de maquinaria, de hormigón armado, de 500x200x16 cm, formada por HA-25/B/20/IIa fabricado en central y vertido con cubilote y malla electrosoldada ME 20x20, Ø 5 mm, acero B 500 T 6x2,20 UNE-EN 10080.
2 Ud × 312.29 (318.54 con costes indirectos) = 637.08

| Código | Ud | Descripción | Rendimiento | Precio | Importe |
|---|---|---|---|---|---|
| mt14gsa010d | m² | Geotextil no tejido sintético, termosoldado, de polipropileno-polietileno, de 125 g/m². (material) | 10.71 | 0.913 | 9.78 |
| mt07ala135 | m | Perfil de acero UNE-EN 10025 S275JR, serie UPN 160, laminado en caliente, para aplicaciones estructurales. Elaborado en taller y colocado en obra. | 14 | 14.481 | 202.73 |
| mt07ame010ad | m² | Malla electrosoldada ME 20x20 Ø 5-5 B 500 T 6x2,20 UNE-EN 10080. (material) | 11 | 0.805 | 8.86 |
| mt10haf010b | m³ | Hormigón HA-25/B/20/IIa, fabricado en central vertido con bomba. | 1.76 | 45.786 | 80.58 |
| mo011 | h | Oficial 1ª construcción. | 0.224 | 16.39 | 3.67 |
| mo046 | h | Ayudante construcción. | 0.224 | 16 | 3.58 |
| % | % | Medios auxiliares | 1 % | 309.20 | 3.09 |
|  |  | Total |  |  | 312.29 |

| Medición | Uds. | Parcial |
|---|---|---|
| DAHU | 2 | 2.00 |
| Total |  | 2 |

**NAK010c** m² Aislamiento térmico-acustico de soleras en contacto con el terreno formado por panel rígido de poliestireno extruido, de superficie lisa y mecanizado lateral a media madera, de 50 mm de espesor, resistencia a compresión >= 500 kPa, resistencia térmica 1,5 (m²K)/W, conductividad térmica 0,034 W/(mK), colocado en la base de la solera, cubierto con un film de polietileno de 0,2 mm de espesor, preparado para recibir una solera de mortero u hormigón (no incluida en este precio).
28.28 m² × 12.2 (12.44 con costes indirectos) = 351.80

| Código | Ud | Descripción | Rendimiento | Precio | Importe |
|---|---|---|---|---|---|
| mt16pxa010dc | m² | Panel rígido de poliestireno extruido, según UNE-EN 13164, de superficie lisa y mecanizado lateral a media madera, de 50 mm de espesor, resistencia a compresión >= 500 kPa, resistencia térmica 1,5 (m²K)/W, conductividad térmica 0,034 W/(mK), Euroclase E de reacción al fuego, con código de designación XPS-EN 13164-T1-CS(10/Y)500-DLT(2)5-DS(TH)-WL(T)0,7-WD(V)3-FT2. (material) | 1.1 | 7.555 | 8.31 |
| mt17poa010b | m² | Film de polietileno de 0,20 mm de espesor. (material) | 1.1 | 0.12 | 0.13 |
| mt16aaa030 | m | Cinta autoadhesiva para sellado de juntas. | 0.4 | 0.218 | 0.09 |
| mo011 | h | Oficial 1ª construcción. | 0.116 | 16.39 | 1.90 |
| mo060 | h | Peón ordinario construcción. | 0.116 | 15.28 | 1.77 |
|  |  | Total |  |  | 12.2 |

| Medición | Uds. | Largo | Ancho | Parcial |
|---|---|---|---|---|
| BAJO BANCADAS |  |  |  |  |
|  | 2 | 1.20 | 2.20 | 5.28 |
|  | 1 | 1.00 | 3.00 | 3.00 |
|  | 2 | 5.00 | 2.00 | 20.00 |
| Subtotal acumulado |  |  |  | 28.28 |
| Total |  |  |  | 28.28 |

**D40CT005** Ud APERTURA CALA FORJADO
10 Ud × 29.46 (30.05 con costes indirectos) = 300.50
Ud. Apertura manual de cala para inspección de forjado existente, por su cara superíor, levantado el pavimento, relleno y capa de compresión de cualquier tipo existente,bovedilla o elemento estructural de hormigón, con medios manuales, con unas dimensiones de 0,30x0,30 cm2. i/llimpieza y retirada de escombros a pie de carga.

| Código | Ud | Descripción | Rendimiento | Precio | Importe |
|---|---|---|---|---|---|
| mo046 | h | Ayudante construcción. | 1.841 | 16 | 29.46 |
|  |  | Total |  |  | 29.46 |

**PRF010d** m Forrado de conducto para instalaciones adosado al tabique, de 50x50 cm, con ladrillo cerámico hueco doble, para revestir, 24x11x7 cm, recibido con mortero de cemento M-5.
9 m × 19.03 (19.41 con costes indirectos) = 174.69

| Código | Ud | Descripción | Rendimiento | Precio | Importe |
|---|---|---|---|---|---|
| mt04lsc010b | Ud | Ladrillo cerámico hueco doble, para revestir, 24x11x7 cm, según UNE-EN 771-1. | 50 | 0.027 | 1.35 |
| mt09mor010c | m³ | Mortero de cemento CEM II/B-P 32,5 N tipo M-5, confeccionado en obra con 250 kg/m³ de cemento y una proporción en volumen 1/6. | 0.013 | 59.612 | 0.77 |
| mo011 | h | Oficial 1ª construcción. | 0.703 | 16.39 | 11.52 |
| mo060 | h | Peón ordinario construcción. | 0.353 | 15.28 | 5.39 |
|  |  | Total |  |  | 19.03 |

| Medición | Uds. | Largo | Parcial |
|---|---|---|---|
| P1 | 2 | 4.50 | 9.00 |
| Total |  |  | 9 |

**QRF010c** Ud Forrado de conductos de instalaciones en cubierta plana, mediante fábrica de 1/2 pie de espesor de ladrillo cerámico hueco para revestir, de 0,25 m² de sección y 1 m de altura.
6 Ud × 17.73 (18.08 con costes indirectos) = 108.48

| Código | Ud | Descripción | Rendimiento | Precio | Importe |
|---|---|---|---|---|---|
| mt04lsc010d | Ud | Ladrillo cerámico hueco triple, para revestir, 24x11,5x10,5 cm, según UNE-EN 771-1. | 70 | 0.046 | 3.22 |
| mt09mor010c | m³ | Mortero de cemento CEM II/B-P 32,5 N tipo M-5, confeccionado en obra con 250 kg/m³ de cemento y una proporción en volumen 1/6. | 0.069 | 59.612 | 4.11 |
| mo011 | h | Oficial 1ª construcción. | 0.428 | 16.39 | 7.01 |
| mo046 | h | Ayudante construcción. | 0.212 | 16 | 3.39 |
|  |  | Total |  |  | 17.73 |

| Medición | Uds. | Parcial |
|---|---|---|
| CLIMATIZ CUBIERTA | 6 | 6.00 |
| Total |  | 6 |

**QRE020c** m Babero compuesto por aleación de aluminio y zinc y lámina flexible de plomo natural de 1 mm de espesor, en encuentro de faldón de tejado con paramento vertical.
12 m × 21.28 (21.71 con costes indirectos) = 260.52

| Código | Ud | Descripción | Rendimiento | Precio | Importe |
|---|---|---|---|---|---|
| mt09mor010c | m³ | Mortero de cemento CEM II/B-P 32,5 N tipo M-5, confeccionado en obra con 250 kg/m³ de cemento y una proporción en volumen 1/6. | 0.003 | 59.612 | 0.18 |
| mt13aen020a | m | Perfil para encuentro de faldón con paramento vertical en tejados, compuesto por aleación de aluminio y zinc y lámina flexible de plomo natural de 1 mm de espesor. (material) | 1.1 | 13.236 | 14.56 |
| mo011 | h | Oficial 1ª construcción. | 0.267 | 16.39 | 4.38 |
| mo046 | h | Ayudante construcción. | 0.135 | 16 | 2.16 |
|  |  | Total |  |  | 21.28 |

| Medición | Uds. | Largo | Parcial |
|---|---|---|---|
| CLIMATIZ CUBIERTA | 6 | 2.00 | 12.00 |
| Total |  |  | 12 |

**NIG200b** m² Impermeabilización de cubierta plana transitable peatonal, realizada mediante revestimiento continuo elástico impermeabilizante a base de poliuretano alifático, resistente a la acción de los rayos ultravioletas, Revetón Mempur UV "REVETÓN", color blanco, con un rendimiento de 1,8 kg/m² y de 1,2 mm de espesor mínimo, armado y reforzado de puntos singulares con geotextil no tejido de fibras de poliéster, Texnón 90 "REVETÓN" y masilla tixotrópica a base de poliuretano líquido, Revetón Mempur Tixo "REVETÓN", aplicado a rodillo en dos manos, sobre imprimación epoxi de dos componentes en base acuosa, Mempur "REVETÓN".
2 m² × 43.26 (44.13 con costes indirectos) = 88.26

| Código | Ud | Descripción | Rendimiento | Precio | Importe |
|---|---|---|---|---|---|
| mt15rer020ba | kg | Imprimación epoxi de dos componentes en base acuosa, Mempur "REVETÓN", incolora. (material) | 0.15 | 24.573 | 3.69 |
| mt15rer500ba | m² | Geotextil no tejido de fibras de poliéster, Texnón 90 "REVETÓN", de 90 g/m² de masa superficial. (material) | 0.1 | 4.493 | 0.45 |
| mt15rer140ba | kg | Masilla tixotrópica a base de poliuretano líquido, Revetón Mempur Tixo "REVETÓN", color gris. (material) | 0.12 | 13.482 | 1.62 |
| mt15rer120baa | kg | Revestimiento continuo elástico impermeabilizante a base de poliuretano alifático, resistente a la acción de los rayos ultravioletas, Revetón Mempur UV "REVETÓN", color blanco. (material) | 1.8 | 18.294 | 32.93 |
| mo011 | h | Oficial 1ª construcción. | 0.141 | 16.39 | 2.31 |
| mo046 | h | Ayudante construcción. | 0.141 | 16 | 2.26 |
|  |  | Total |  |  | 43.26 |

| Medición | Uds. | Largo | Parcial |
|---|---|---|---|
| CLIMATIZ CUBIERTA | 2 | 1.00 | 2.00 |
| Total |  |  | 2 |

**ICS015** Ud Punto de vaciado formado por 20 m de tubo de polietileno reticulado (PE-X) con barrera de oxígeno (EVOH), de 25 mm de diámetro exterior y 2,3 mm de espesor, serie 5, PN=6 atm, para climatización, colocado superficialmente.
3 Ud × 105.01 (107.11 con costes indirectos) = 321.33

| Código | Ud | Descripción | Rendimiento | Precio | Importe |
|---|---|---|---|---|---|
| mt37tpu411c | Ud | Material auxiliar para montaje y sujeción a la obra de las tuberías de polietileno reticulado (PE-X) con barrera de oxígeno (EVOH), de 25 mm de diámetro exterior. (material) | 20 | 0.088 | 1.76 |
| mt37tpu011ce | m | Tubo de polietileno reticulado (PE-X) con barrera de oxígeno (EVOH), de 25 mm de diámetro exterior y 2,3 mm de espesor, serie 5, PN=6 atm, según UNE-EN ISO 15875-2, con el precio incrementado el 20% en concepto de accesorios y piezas especiales. (material) | 20 | 2.866 | 57.32 |
| mt37sve010d | Ud | Válvula de esfera de latón niquelado para roscar de 1". (material) | 1 | 4.978 | 4.98 |
| mo002 | h | Oficial 1ª calefactor. | 1.182 | 16.93 | 20.01 |
| mo094 | h | Ayudante calefactor. (mano de obra; 17/12/2012) | 1.182 | 15.97 | 18.88 |
| % | % | Medios auxiliares | 2 % | 102.95 | 2.06 |
|  |  | Total |  |  | 105.01 |

**ICS005b** Ud Punto de llenado formado por 35 m de tubo de polietileno reticulado (PE-X) con barrera de oxígeno (EVOH), de 25 mm de diámetro exterior y 2,3 mm de espesor, con aislamiento térmico de espuma de caucho sintético flexible de 25 mm de espesor, suministrado en barras de 5 m de longitud, EvalPEX Preaislado, "UPONOR IBERIA", para climatización, colocado superficialmente.
3 Ud × 408.43 (416.6 con costes indirectos) = 1249.80

| Código | Ud | Descripción | Rendimiento | Precio | Importe |
|---|---|---|---|---|---|
| mt37tpu450lb | Ud | Material auxiliar para montaje y sujeción a la obra de las tuberías de polietileno reticulado (PE-X) con barrera de oxígeno (EVOH) con aislamiento térmico de espuma de caucho sintético flexible de 25 mm de espesor, "UPONOR IBERIA", de 25 mm de diámetro exterior. (material) | 35 | 0.306 | 10.71 |
| mt37tpu050lr | m | Tubo de polietileno reticulado (PE-X) con barrera de oxígeno (EVOH), de 25 mm de diámetro exterior y 2,3 mm de espesor, con aislamiento térmico de espuma de caucho sintético flexible de 25 mm de espesor, suministrado en barras de 5 m de longitud, EvalPEX Preaislado, "UPONOR IBERIA", según UNE-EN ISO 15875-2, con el precio incrementado el 20% en concepto de accesorios y piezas especiales. (material) | 35 | 5.826 | 203.91 |
| mt37sve010d | Ud | Válvula de esfera de latón niquelado para roscar de 1". | 2 | 4.978 | 9.96 |
| mt37www060d | Ud | Filtro retenedor de residuos de latón, con tamiz de acero inoxidable con perforaciones de 0,4 mm de diámetro, con rosca de 1", para una presión máxima de trabajo de 16 bar y una temperatura máxima de 110°C. (material) | 1 | 7.607 | 7.61 |
| mt37cic020c | Ud | Contador de agua fría, para roscar, de 1" de diámetro. (material) | 1 | 97.589 | 97.59 |
| mt37svr010c | Ud | Válvula de retención de latón para roscar de 1". (material) | 1 | 3.062 | 3.06 |
| mo002 | h | Oficial 1ª calefactor. | 2.175 | 16.93 | 36.82 |
| mo094 | h | Ayudante calefactor. | 2.175 | 15.97 | 34.73 |
| % | % | Medios auxiliares | 1 % | 404.39 | 4.04 |
|  |  | Total |  |  | 408.43 |

### IE ELECTRICAS
Importe: 125154.4

**IEL010c** m Línea general de alimentación enterrada formada por cables unipolares con conductores de cobre, RZ1-K (AS) 4x150+1G95 mm², siendo su tensión asignada de 0,6/1 kV, bajo tubo protector de polietileno de doble pared, de 160 mm de diámetro.
142.05 m × 64.4 (65.69 con costes indirectos) = 9331.26

| Código | Ud | Descripción | Rendimiento | Precio | Importe |
|---|---|---|---|---|---|
| mt01ara010 | m³ | Arena de 0 a 5 mm de diámetro. | 0.106 | 9.623 | 1.02 |
| mt35aia080ah | m | Tubo curvable, suministrado en rollo, de polietileno de doble pared (interior lisa y exterior corrugada), de color naranja, de 160 mm de diámetro nominal, para canalización enterrada, resistencia a la compresión 250 N, con grado de protección IP 549 según UNE 20324, con hilo guía incorporado. Según UNE-EN 61386-1, UNE-EN 61386-22 y UNE-EN 50086-2-4. (material) | 1 | 4.059 | 4.06 |
| mt35cun010n1 | m | Cable unipolar RZ1-K (AS), no propagador de la llama, con conductor de cobre clase 5 (-K) de 150 mm² de sección, con aislamiento de polietileno reticulado (R) y cubierta de poliolefina termoplástica libre de halógenos (Z1), siendo su tensión asignada de 0,6/1 kV. Según UNE 21123-4. (material) | 4 | 10.292 | 41.17 |
| mt35cun010l1 | m | Cable unipolar RZ1-K(AS), no propagador de la llama, con conductor de cobre clase 5 (-K) de 95 mm² de sección, con aislamiento de polietileno reticulado (R) y cubierta de poliolefina termoplástica libre de halógenos (Z1), siendo su tensión asignada de 0,6/1 kV. Según UNE 21123-4. (material) | 1 | 9.09 | 9.09 |
| mt35www010 | Ud | Material auxiliar para instalaciones eléctricas. (material) | 0.2 | 1.255 | 0.25 |
| mq04dua020b | h | Dumper autocargable de 2 t de carga útil, con mecanismo hidráulico. | 0.011 | 7.819 | 0.09 |
| mq02rop020 | h | Pisón vibrante de 80 kg, con placa de 30x30 cm, tipo rana. | 0.081 | 7.223 | 0.59 |
| mq02cia020 | h | Camión con cuba de agua. | 0.001 | 32.35 | 0.03 |
| mo018 | h | Oficial 1ª aplicador de láminas impermeabilizantes. | 0.069 | 16.39 | 1.13 |
| mo104 | h | Peón ordinario construcción. | 0.069 | 15.28 | 1.05 |
| mo001 | h | Oficial 1ª electricista. | 0.152 | 16.93 | 2.57 |
| mo093 | h | Ayudante electricista. (mano de obra; 14/12/2012) | 0.131 | 15.97 | 2.09 |
| % | % | Medios auxiliares | 2 % | 63.14 | 1.26 |
|  |  | Total |  |  | 64.4 |

| Medición | Uds. | Largo | Parcial |
|---|---|---|---|
| DERIV IND |  |  |  |
| CT A EDIFICIO | 3 | 28.41 | 85.23 |
| GRUPO ELECTR | 2 | 28.41 | 56.82 |
| Subtotal acumulado |  |  | 142.05 |
| Total |  |  | 142.05 |

**IEL010h** m Línea general de alimentación fija en superficie formada por cables unipolares con conductores de cobre, RZ1-K (AS) 4x150+1G95 mm², siendo su tensión asignada de 0,6/1 kV, en canal protectora de acero de 100x200 mm.
175.15 m × 77.47 (79.02 con costes indirectos) = 13840.35

| Código | Ud | Descripción | Rendimiento | Precio | Importe |
|---|---|---|---|---|---|
| mt35ait040cq | m | Canal protectora de acero, de 100x200 mm, para alojamiento de cables eléctricos, incluso p/p de accesorios. Según UNE-EN 50085-1, con grado de protección IP 4X según UNE 20324. (material) | 1 | 19.918 | 19.92 |
| mt35cun010n1 | m | Cable unipolar RZ1-K (AS), no propagador de la llama, con conductor de cobre clase 5 (-K) de 150 mm² de sección, con aislamiento de polietileno reticulado (R) y cubierta de poliolefina termoplástica libre de halógenos (Z1), siendo su tensión asignada de 0,6/1 kV. Según UNE 21123-4. | 4 | 10.292 | 41.17 |
| mt35cun010l1 | m | Cable unipolar RZ1-K(AS), no propagador de la llama, con conductor de cobre clase 5 (-K) de 95 mm² de sección, con aislamiento de polietileno reticulado (R) y cubierta de poliolefina termoplástica libre de halógenos (Z1), siendo su tensión asignada de 0,6/1 kV. Según UNE 21123-4. | 1 | 9.09 | 9.09 |
| mt35www010 | Ud | Material auxiliar para instalaciones eléctricas. | 0.2 | 1.255 | 0.25 |
| mo001 | h | Oficial 1ª electricista. | 0.168 | 16.93 | 2.84 |
| mo093 | h | Ayudante electricista. | 0.168 | 15.97 | 2.68 |
| % | % | Medios auxiliares | 2 % | 75.95 | 1.52 |
|  |  | Total |  |  | 77.47 |

| Medición | Uds. | Largo | Parcial |
|---|---|---|---|
| DERIV IND |  |  |  |
| INTERIOR EDIFICIO | 3 | 29.53 | 88.59 |
| SUBIDA | 3 | 3.50 | 10.50 |
| BAJADA | 3 | 2.00 | 6.00 |
| GRUPO ELECTR | 2 | 29.53 | 59.06 |
|  | 2 | 3.50 | 7.00 |
|  | 2 | 2.00 | 4.00 |
| Subtotal acumulado |  |  | 175.15 |
| Total |  |  | 175.15 |

**IEL010h** m Línea general de alimentación fija en superficie formada por cables unipolares con conductores de cobre, RZ1-K (AS) 4x150+1G95 mm², siendo su tensión asignada de 0,6/1 kV, en canal protectora de acero de 100x200 mm.
129 m × 77.47 (79.02 con costes indirectos) = 10193.58

| Medición | Uds. | Largo | Parcial |
|---|---|---|---|
| CUADRO CLIMATIZ | 3 | 35.00 | 105.00 |
| BATERIA CONDENSADORES | 3 | 8.00 | 24.00 |
| Subtotal acumulado |  |  | 129.00 |
| Total |  |  | 129 |

**IER010b** Ud Grupo electrógeno fijo insonorizado, trifásico, diesel, de 170 kVA de potencia, con cuadro de conmutación de accionamiento manual e interruptor automático magnetotérmico.
1 Ud × 11464.58 (11693.87 con costes indirectos) = 11693.87

| Código | Ud | Descripción | Rendimiento | Precio | Importe |
|---|---|---|---|---|---|
| mt35geg010 | Ud | Grupo electrógeno fijo insonorizado sobre bancada de funcionamiento automático, trifásico de 230/400 V de tensión, de 170 kVA de potencia, compuesto por alternador sin escobillas de 50 Hz de frecuencia; motor diesel de 1500 r.p.m. refrigerado por agua, con silenciador y depósito de combustible; cuadro eléctrico de control; cuadro de conmutación con contactores de accionamiento manual calibrados a 250 A; e interruptor automático magnetotérmico tetrapolar (4P) calibrado a 250 A. (material) | 1 | 11342.42 | 11342.42 |
| mo001 | h | Oficial 1ª electricista. | 0.263 | 16.93 | 4.45 |
| mo052 | h | Ayudante electricista. | 0.263 | 15.97 | 4.20 |
| % | % | Medios auxiliares | 1 % | 11351.07 | 113.51 |
|  |  | Total |  |  | 11464.58 |

**IEA010** Ud Sistema de alimentación ininterrumpida On-Line, de 50 kVA de potencia, para alimentación trifásica.
1 Ud × 9046.58 (9227.51 con costes indirectos) = 9227.51

| Código | Ud | Descripción | Rendimiento | Precio | Importe |
|---|---|---|---|---|---|
| mt35sai010 | Ud | Sistema de alimentación ininterrumpida On-Line, de 50 kVA de potencia, para alimentación trifásica, compuesto por rectificador de corriente y cargador de batería, baterías, inversores estáticos electrónicos, bypass y conmutador. (material) | 1 | 8882.592 | 8882.59 |
| mo001 | h | Oficial 1ª electricista. | 2.262 | 16.93 | 38.30 |
| mo052 | h | Ayudante electricista. | 2.262 | 15.97 | 36.12 |
| % | % | Medios auxiliares | 1 % | 8957.01 | 89.57 |
|  |  | Total |  |  | 9046.58 |

**D27KA825** Ud Ud. Punto de luz sencillo múltiple hasta 5 puntos accionados , realizado en tubo PVC rigido de D=20 y conductor de cobre unipolar aislados para una tensión nominal de 750V y pública concurrencia, ES07Z1-K 1,5 mm2, incluido: cajas registro, caja mecanismo universal con tornillo, portalámparas de obra, incluso conexion de los equipos al bus de comunicacion con cable CAT5-STP, en tubo PVC rigido de D=20, totalmente montado e instalado.
97 Ud × 39.73 (40.52 con costes indirectos) = 3930.44
Ud. Punto de luz sencillo múltiple hasta 5 puntos accionados, realizado en tubo PVC rigido de D=20 y conductor de cobre unipolar aislados para una tensión nominal de 750V y pública concurrencia, ES07Z1-K 1,5 mm2, incluido: cajas registro, caja mecanismo universal con tornillo, portalámparas de obra, incluso conexion de los equipos al bus de comunicacion con cable CAT5-STP, en tubo PVC rigido de D=20, totalmente montado e instalado.

| Código | Ud | Descripción | Rendimiento | Precio | Importe |
|---|---|---|---|---|---|
| mo011 | h | Oficial 1ª construcción. | 0.04 | 16.39 | 0.66 |
| mo060 | h | Peón ordinario construcción. | 0.04 | 15.28 | 0.61 |
| mo001 | h | Oficial 1ª electricista. | 0.08 | 16.93 | 1.35 |
| mo052 | h | Ayudante electricista. | 0.08 | 15.97 | 1.28 |
| mt35caj010a | Ud | Caja de empotrar universal, enlace por los 2 lados. (material) | 1 | 0.143 | 0.14 |
| mt35caj010b | Ud | Caja de empotrar universal, enlace por los 4 lados. (material) | 1 | 0.343 | 0.34 |
| U30JW125 | Ml | Tubo PVC rígido M 20/gp5 (material) | 20 | 1.126 | 22.52 |
| mt35cun020a | m | Cable unipolar H07V-K (AS), no propagador de la llama, con conductor multifilar de cobre clase 5 (-K) de 1,5 mm² de sección, con aislamiento de compuesto termoplástico a base de poliolefina libre de halógenos con baja emisión de humos y gases corrosivos (Z1), siendo su tensión asignada de 450/750 V. Según UNE 211025. (material) | 30 | 0.253 | 7.59 |
| mt42dai750a | m | Cable bus de comunicaciones, categoria 5 STP o equivalente. | 10 | 0.524 | 5.24 |
|  |  | Total |  |  | 39.73 |

| Medición | Uds. | Alto | Parcial |
|---|---|---|---|
| PARTIDA ILUMINACION / 5 | 45 | 0.20 | 9.00 |
|  | 154 | 0.20 | 30.80 |
|  | 12 | 0.20 | 2.40 |
|  | 34 | 0.20 | 6.80 |
|  | 46 | 0.20 | 9.20 |
|  | 20 | 0.20 | 4.00 |
|  | 33 | 0.20 | 6.60 |
|  | 6 | 0.20 | 1.20 |
|  | 33 | 0.20 | 6.60 |
|  | 53 | 0.20 | 10.60 |
|  | 49 | 0.20 | 9.80 |
| Subtotal acumulado |  |  | 97.00 |
| Total |  |  | 97 |

**D27OE825** Ud Ud. Base enchufe doble LEGRAND O SIMILAR, con toma de tierra lateral realizada en tubo PVC rígido M 20/gp5 de D=20 y conductor de cobre unipolar aislados pública concurrencia ES07Z1-K 2,5 mm2., (activo, neutro y protección), incluido caja registro, caja mecanismos especial con tornillo, base enchufe doble de 16 A (II+T.T.), totalmente montado e instalado. INCLUSO p.p. de cajas de derivación y ayudas de albañilería
139 Ud × 26.38 (26.91 con costes indirectos) = 3740.49

| Código | Ud | Descripción | Rendimiento | Precio | Importe |
|---|---|---|---|---|---|
| mo011 | h | Oficial 1ª construcción. | 0.078 | 16.39 | 1.28 |
| mo060 | h | Peón ordinario construcción. | 0.078 | 15.28 | 1.19 |
| mo001 | h | Oficial 1ª electricista. | 0.152 | 16.93 | 2.57 |
| mo052 | h | Ayudante electricista. | 0.116 | 15.97 | 1.85 |
| mt35aia090a | m | Tubo rígido de PVC, roscable, curvable en caliente, de color negro, de 20 mm de diámetro nominal, para canalización fija en superficie. Resistencia a la compresión 1250 N, resistencia al impacto 2 julios, temperatura de trabajo -5°C hasta 60°C, con grado | 4 | 0.56 | 2.24 |
| mt35cun010c1 | m | Cable unipolar H07V-K (AS), no propagador de la llama, con conductor multifilar de cobre clase 5 (-K) de 2,5 mm² de sección, con aislamiento de compuesto termoplástico a base de poliolefina libre de halógenos con baja emisión de humos y gases corrosivos (material) | 12 | 0.549 | 6.59 |
| U30OE001 | Ud | Base enchufe doble con marco 16 A Legrand O SIMILAR (material) | 1 | 10.656 | 10.66 |
|  |  | Total |  |  | 26.38 |

| Medición | Uds. | Parcial |
|---|---|---|
| P BAJA |  |  |
| PROG FOM EMPLEO | 5 | 5.00 |
| BECARIOS | 7 | 7.00 |
| CONSERJ | 2 | 2.00 |
| AULA FORM 1 | 6 | 6.00 |
| AULA P RIVAS | 4 | 4.00 |
| AULA FORM 2 | 6 | 6.00 |
| AULA FORM EMPR | 5 | 5.00 |
| CIRCULACION | 9 | 9.00 |
| PREALOJ | 7 | 7.00 |
| SALA JUNTAS | 3 | 3.00 |
| SALA POLIV | 3 | 3.00 |
| ACCESO 1 | 3 | 3.00 |
| ACCESO 2 | 1 | 1.00 |
| ESCALERA 1 | 1 | 1.00 |
| ESCALERA 2 | 2 | 2.00 |
| ESCALERA 3 | 2 | 2.00 |
| ASEOS | 3 | 3.00 |
| RACK | 1 | 1.00 |
| Subtotal |  | 70.00 |
| P1 |  |  |
| ZONA ADM | 12 | 12.00 |
| SALA REUNIONES | 3 | 3.00 |
| ADM APOYO FORM | 11 | 11.00 |
| OF PROY EUR | 2 | 2.00 |
| EMPR BASE TEC | 8 | 8.00 |
| ALOJ | 18 | 18.00 |
| CIRCULACION | 8 | 8.00 |
| ESCALERAS | 3 | 3.00 |
| ASEOS | 3 | 3.00 |
| RACK | 1 | 1.00 |
| Subtotal |  | 69.00 |
| Subtotal acumulado |  | 139.00 |
| Total |  | 139 |

**D27OE815** Ud Ud. Base enchufe LEGRAND EN TECHO, con toma de tierra lateral realizada en tubo PVC corrugado de D=20 y conductor de cobre unipolar aislados pública concurrencia ES07Z1-K 2,5 mm2., (activo, neutro y protección), incluido caja registro, caja mecanismo universal con tornillo, base enchufe de 16 A (II+T.T.), totalmente montado e instalado. INCLUSO p.p. de cajas de derivación y ayudas de albañilería
6 Ud × 30.17 (30.77 con costes indirectos) = 184.62

| Código | Ud | Descripción | Rendimiento | Precio | Importe |
|---|---|---|---|---|---|
| mo011 | h | Oficial 1ª construcción. | 0.078 | 16.39 | 1.28 |
| mo060 | h | Peón ordinario construcción. | 0.078 | 15.28 | 1.19 |
| mo001 | h | Oficial 1ª electricista. | 0.153 | 16.93 | 2.59 |
| mo052 | h | Ayudante electricista. | 0.116 | 15.97 | 1.85 |
| U30JW120 | Ml | Tubo PVC corrugado M 20/gp5 (material) | 6 | 0.547 | 3.28 |
| mt35cun010c1 | m | Cable unipolar H07V-K (AS), no propagador de la llama, con conductor multifilar de cobre clase 5 (-K) de 2,5 mm² de sección, con aislamiento de compuesto termoplástico a base de poliolefina libre de halógenos con baja emisión de humos y gases corrosivos | 24 | 0.549 | 13.18 |
| U30OE010 | Ud | Base enchufe 16A SIMON 82 (material) | 1 | 6.797 | 6.80 |
|  |  | Total |  |  | 30.17 |

| Medición | Uds. | Parcial |
|---|---|---|
| BECARIOS | 1 | 1.00 |
| AULA 1 | 1 | 1.00 |
| AULA P RIVAS | 1 | 1.00 |
| AULA 2 | 1 | 1.00 |
| AULA FORM | 1 | 1.00 |
| P1 |  |  |
| SALA DE REUNIONES | 1 | 1.00 |
| Subtotal acumulado |  | 6.00 |
| Total |  | 6 |

**D27KA825** Ud
87.8 Ud × 39.73 (40.52 con costes indirectos) = 3557.66

| Medición | Uds. | Alto | Parcial |
|---|---|---|---|
| luminarias / 5 |  |  |  |
|  | 47 | 0.20 | 9.40 |
|  | 157 | 0.20 | 31.40 |
|  | 44 | 0.20 | 8.80 |
|  | 41 | 0.20 | 8.20 |
|  | 6 | 0.20 | 1.20 |
|  | 3 | 0.20 | 0.60 |
|  | 5 | 0.20 | 1.00 |
|  | 33 | 0.20 | 6.60 |
|  | 62 | 0.20 | 12.40 |
|  | 41 | 0.20 | 8.20 |
| Subtotal acumulado |  |  | 87.80 |
| Total |  |  | 87.8 |

**IED011** m Circuito monofásico fijo en superficie para local publica concurrencia, formada por cables unipolares con conductores de cobre, H07V-K (AS) 3G1,5 mm², siendo su tensión asignada de 450/750 V, bajo tubo protector de PVC rígido, blindado, de 20 mm de diámet
2594.89 m × 1.98 (2.02 con costes indirectos) = 5241.68
Circuito monofásico fijo en superficie para local publica concurrencia, formada por cables unipolares con conductores de cobre, H0
7V-K (AS) 3G1,5 mm², siendo su tensión asignada de 450/750 V, bajo tubo protector de PVC rígido, blindado, de 20 mm de diámetro

| Código | Ud | Descripción | Rendimiento | Precio | Importe |
|---|---|---|---|---|---|
| mt35cun020a | m | Cable unipolar H07V-K (AS), no propagador de la llama, con conductor multifilar de cobre clase 5 (-K) de 1,5 mm² de sección, con aislamiento de compuesto termoplástico a base de poliolefina libre de halógenos con baja emisión de humos y gases corrosivos (Z1), siendo su tensión asignada de 450/750 V. Según UNE 211025. | 3 | 0.253 | 0.76 |
| mt35aia090a | m | Tubo rígido de PVC, roscable, curvable en caliente, de color negro, de 20 mm de diámetro nominal, para canalización fija en superficie. Resistencia a la compresión 1250 N, resistencia al impacto 2 julios, temperatura de trabajo -5°C hasta 60°C, con grado | 1 | 0.56 | 0.56 |
| mt35www010 | Ud | Material auxiliar para instalaciones eléctricas. | 0.2 | 1.255 | 0.25 |
| mo001 | h | Oficial 1ª electricista. | 0.012 | 16.93 | 0.20 |
| mo052 | h | Ayudante electricista. | 0.012 | 15.97 | 0.19 |
| % | % | Medios auxiliares | 1 % | 1.96 | 0.02 |
|  |  | Total |  |  | 1.98 |

| Medición | Uds. | Largo | Ancho | Parcial |
|---|---|---|---|---|
| hasta cajas distrib | 1 | 685.00 |  | 685.00 |
| interior recintos ilum |  |  |  |  |
| P BAJA |  |  |  |  |
| FOMENTO EMPLEO | 1 | 12.41 |  | 12.41 |
|  | 1 | 12.77 |  | 12.77 |
|  | 1 | 5.64 |  | 5.64 |
| BECARIOS | 1 | 25.76 |  | 25.76 |
|  | 1 | 23.88 |  | 23.88 |
|  | 1 | 25.02 |  | 25.02 |
|  | 1 | 25.57 |  | 25.57 |
|  | 1 | 26.76 |  | 26.76 |
|  | 1 | 27.35 |  | 27.35 |
|  | 1 | 28.54 |  | 28.54 |
|  | 1 | 29.18 |  | 29.18 |
| CONSERJERIA | 1 | 6.91 |  | 6.91 |
| ACCESO 1 | 1 | 18.71 |  | 18.71 |
|  | 1 | 6.19 |  | 6.19 |
|  | 1 | 3.26 |  | 3.26 |
|  | 1 | 5.74 |  | 5.74 |
| AULA FORM 1 | 1 | 19.60 |  | 19.60 |
|  | 1 | 9.84 |  | 9.84 |
|  | 1 | 11.51 |  | 11.51 |
|  | 1 | 12.25 |  | 12.25 |
|  | 1 | 17.81 |  | 17.81 |
|  | 1 | 9.85 |  | 9.85 |
|  | 1 | 12.11 |  | 12.11 |
|  | 1 | 11.52 |  | 11.52 |
| CIRCULACION | 3 | 50.87 |  | 152.61 |
|  | 2 | 15.39 |  | 30.78 |
|  | 1 | 3.42 |  | 3.42 |
| AULA P RIVAS | 1 | 19.60 |  | 19.60 |
|  | 1 | 9.84 |  | 9.84 |
|  | 1 | 11.51 |  | 11.51 |
|  | 1 | 12.25 |  | 12.25 |
|  | 1 | 17.81 |  | 17.81 |
|  | 1 | 11.52 |  | 11.52 |
|  | 1 | 10.00 |  | 10.00 |
| AULA FORM 2 | 1 | 11.69 |  | 11.69 |
|  | 1 | 11.98 |  | 11.98 |
|  | 1 | 12.94 |  | 12.94 |
|  | 1 | 13.48 |  | 13.48 |
|  | 1 | 14.66 |  | 14.66 |
|  | 1 | 15.21 |  | 15.21 |
|  | 1 | 16.39 |  | 16.39 |
|  | 1 | 16.97 |  | 16.97 |
| AULA FORM EMPREN | 1 | 1.00 | 6.50 | 6.50 |
|  | 1 |  | 7.05 | 7.05 |
|  | 1 |  | 8.74 | 8.74 |
|  | 1 |  | 9.35 | 9.35 |
|  | 1 |  | 11.14 | 11.14 |
|  | 1 |  | 11.74 | 11.74 |
| PREALOJ | 1 | 3.00 |  | 3.00 |
|  | 1 | 3.00 |  | 3.00 |
|  | 1 | 3.33 |  | 3.33 |
|  | 1 | 2.87 |  | 2.87 |
|  | 1 | 3.00 |  | 3.00 |
|  | 1 | 3.49 |  | 3.49 |
|  | 1 | 7.14 |  | 7.14 |
|  | 1 | 5.40 |  | 5.40 |
|  | 1 | 5.40 |  | 5.40 |
|  | 1 | 3.52 |  | 3.52 |
|  | 1 | 3.55 |  | 3.55 |
| SAL POLIV | 1 | 3.00 |  | 3.00 |
|  | 1 | 3.18 |  | 3.18 |
|  | 1 | 3.20 |  | 3.20 |
| ASEOS | 1 | 7.37 |  | 7.37 |
|  | 1 | 1.60 |  | 1.60 |
|  | 1 | 3.76 |  | 3.76 |
|  | 1 | 3.97 |  | 3.97 |
|  | 1 | 4.61 |  | 4.61 |
|  | 1 | 2.32 |  | 2.32 |
|  | 1 | 7.06 |  | 7.06 |
|  | 1 | 6.62 |  | 6.62 |
| ESCALERAS | 1 | 1.50 |  | 1.50 |
|  | 1 | 1.51 |  | 1.51 |
|  | 1 | 4.90 |  | 4.90 |
|  | 1 | 5.22 |  | 5.22 |
| ESCALERAS 2 | 1 | 5.60 |  | 5.60 |
|  | 1 | 5.72 |  | 5.72 |
|  | 1 | 7.10 |  | 7.10 |
| ESCALERAS 3 | 1 | 5.43 |  | 5.43 |
|  | 1 | 5.49 |  | 5.49 |
|  | 1 | 7.04 |  | 7.04 |
| Subtotal |  |  |  | 1660.26 |
| P1 |  |  |  |  |
| CIRCULACION | 3 | 79.59 |  | 238.77 |
| ZONA ADMINSTR | 1 | 2.10 |  | 2.10 |
|  | 1 | 2.40 |  | 2.40 |
|  | 1 | 3.58 |  | 3.58 |
|  | 1 | 7.58 |  | 7.58 |
|  | 1 | 7.69 |  | 7.69 |
|  | 1 | 7.84 |  | 7.84 |
|  | 1 | 3.20 |  | 3.20 |
|  | 1 | 1.71 |  | 1.71 |
|  | 1 | 7.00 |  | 7.00 |
|  | 1 | 8.10 |  | 8.10 |
|  | 1 | 5.30 |  | 5.30 |
|  | 1 | 4.80 |  | 4.80 |
| SLA DE REUNIONES | 1 | 13.93 |  | 13.93 |
|  | 1 | 14.24 |  | 14.24 |
|  | 1 | 16.24 |  | 16.24 |
|  | 1 | 16.71 |  | 16.71 |
|  | 1 | 18.63 |  | 18.63 |
|  | 1 | 19.10 |  | 19.10 |
| ADM APOY INVESTIGACION | 1 | 5.40 |  | 5.40 |
| Nombre medición | 1 | 5.29 |  | 5.29 |
|  | 1 | 3.91 |  | 3.91 |
|  | 1 | 4.20 |  | 4.20 |
|  | 1 | 4.20 |  | 4.20 |
|  | 1 | 4.68 |  | 4.68 |
|  | 1 | 11.05 |  | 11.05 |
|  | 1 | 7.80 |  | 7.80 |
|  | 1 | 7.80 |  | 7.80 |
|  | 1 | 7.80 |  | 7.80 |
|  | 1 | 3.60 |  | 3.60 |
|  | 1 | 3.60 |  | 3.60 |
|  | 1 | 1.15 |  | 1.15 |
|  | 1 | 5.40 |  | 5.40 |
|  | 1 | 5.40 |  | 5.40 |
|  | 1 | 3.07 |  | 3.07 |
|  | 1 | 5.40 |  | 5.40 |
|  | 1 | 5.40 |  | 5.40 |
|  | 1 | 5.40 |  | 5.40 |
|  | 1 | 5.40 |  | 5.40 |
|  | 1 | 6.00 |  | 6.00 |
|  | 1 | 1.32 |  | 1.32 |
|  | 1 | 5.40 |  | 5.40 |
|  | 1 | 5.29 |  | 5.29 |
|  | 1 | 4.55 |  | 4.55 |
|  | 1 | 5.40 |  | 5.40 |
|  | 1 | 5.40 |  | 5.40 |
|  | 1 | 4.20 |  | 4.20 |
|  | 1 | 4.09 |  | 4.09 |
|  | 1 | 7.80 |  | 7.80 |
| ALOJAMIENTOS | 1 | 3.00 |  | 3.00 |
|  | 1 | 3.00 |  | 3.00 |
|  | 1 | 3.60 |  | 3.60 |
|  | 1 | 3.00 |  | 3.00 |
|  | 1 | 3.00 |  | 3.00 |
|  | 1 | 3.77 |  | 3.77 |
|  | 1 | 2.89 |  | 2.89 |
|  | 1 | 3.00 |  | 3.00 |
|  | 1 | 3.71 |  | 3.71 |
|  | 1 | 3.00 |  | 3.00 |
|  | 1 | 3.00 |  | 3.00 |
|  | 1 | 3.72 |  | 3.72 |
|  | 1 | 2.89 |  | 2.89 |
|  | 1 | 3.00 |  | 3.00 |
|  | 1 | 3.64 |  | 3.64 |
|  | 1 | 3.00 |  | 3.00 |
|  | 1 | 3.00 |  | 3.00 |
|  | 1 | 3.55 |  | 3.55 |
|  | 1 | 3.00 |  | 3.00 |
|  | 1 | 3.00 |  | 3.00 |
|  | 1 | 3.12 |  | 3.12 |
|  | 1 | 3.00 |  | 3.00 |
|  | 1 | 3.00 |  | 3.00 |
|  | 1 | 3.21 |  | 3.21 |
|  | 1 | 5.26 |  | 5.26 |
|  | 1 | 5.40 |  | 5.40 |
|  | 1 | 5.40 |  | 5.40 |
|  | 1 | 5.40 |  | 5.40 |
| EMPR BASE TEC | 1 | 7.80 |  | 7.80 |
|  | 1 | 9.00 |  | 9.00 |
|  | 1 | 3.00 |  | 3.00 |
|  | 1 | 0.43 |  | 0.43 |
|  | 1 | 3.56 |  | 3.56 |
|  | 1 | 9.97 |  | 9.97 |
|  | 1 | 10.46 |  | 10.46 |
|  | 1 | 3.00 |  | 3.00 |
|  | 1 | 13.32 |  | 13.32 |
|  | 1 | 11.31 |  | 11.31 |
|  | 1 | 13.48 |  | 13.48 |
|  | 1 | 11.21 |  | 11.21 |
|  | 1 | 10.54 |  | 10.54 |
|  | 1 | 9.00 |  | 9.00 |
|  | 1 | 9.64 |  | 9.64 |
|  | 1 | 10.23 |  | 10.23 |
|  | 1 | 10.30 |  | 10.30 |
|  | 1 | 10.02 |  | 10.02 |
|  | 1 | 10.10 |  | 10.10 |
|  | 1 | 7.80 |  | 7.80 |
|  | 1 | 7.80 |  | 7.80 |
|  | 1 | 10.41 |  | 10.41 |
| ASEOS | 1 | 3.77 |  | 3.77 |
|  | 1 | 3.70 |  | 3.70 |
|  | 1 | 8.19 |  | 8.19 |
|  | 1 | 4.30 |  | 4.30 |
|  | 1 | 9.11 |  | 9.11 |
|  | 1 | 2.21 |  | 2.21 |
|  | 1 | 10.75 |  | 10.75 |
|  | 1 | 2.33 |  | 2.33 |
| ESCALERA 1 | 1 | 11.84 |  | 11.84 |
| ESCALERA 2 | 1 | 16.75 |  | 16.75 |
| ESCALERA 3 | 1 | 17.42 |  | 17.42 |
| Subtotal |  |  |  | 934.63 |
| Subtotal acumulado |  |  |  | 2594.89 |
| Total |  |  |  | 2594.89 |

**IED011a** m Circuito monofásico fijo en superficie para local publica concurrencia, formada por cables unipolares con conductores de cobre, H07V-K (AS 3G2,5 mm², siendo su tensión asignada de 450/750 V, bajo tubo protector de PVC rígido, blindado, de 20 mm de diámetro
2999.07 m × 2.61 (2.66 con costes indirectos) = 7977.53

| Código | Ud | Descripción | Rendimiento | Precio | Importe |
|---|---|---|---|---|---|
| mt35cun020b | m | Cable unipolar H07V-K (AS (AS), no propagador de la llama, con conductor multifilar de cobre clase 5 (-K) de 2,5 mm² de sección, con aislamiento de compuesto termoplástico a base de poliolefina libre de halógenos con baja emisión de humos y gases corrosivos (Z1), siendo su tensión asignada de 450/750 V. Según UNE 211025. (material) | 3 | 0.357 | 1.07 |
| mt35aia090a | m | Tubo rígido de PVC, roscable, curvable en caliente, de color negro, de 20 mm de diámetro nominal, para canalización fija en superficie. Resistencia a la compresión 1250 N, resistencia al impacto 2 julios, temperatura de trabajo -5°C hasta 60°C, con grado | 1 | 0.56 | 0.56 |
| mt35www010 | Ud | Material auxiliar para instalaciones eléctricas. | 0.2 | 1.255 | 0.25 |
| mo001 | h | Oficial 1ª electricista. | 0.021 | 16.93 | 0.36 |
| mo052 | h | Ayudante electricista. | 0.021 | 15.97 | 0.34 |
| % | % | Medios auxiliares | 1 % | 2.58 | 0.03 |
|  |  | Total |  |  | 2.61 |

| Medición | Uds. | Largo | Parcial |
|---|---|---|---|
| LINEA GENERAL | 1 | 1027.00 | 1027.00 |
|  | 1 | 952.00 | 952.00 |
| TOMAS CORRIENTE |  |  |  |
| P BAJA |  |  |  |
| PROGRMA FOMENTO | 1 | 8.39 | 8.39 |
|  | 1 | 17.24 | 17.24 |
|  | 1 | 5.93 | 5.93 |
| BECARIOS | 1 | 22.11 | 22.11 |
|  | 1 | 19.44 | 19.44 |
|  | 1 | 42.32 | 42.32 |
| CONSERJ | 1 | 9.53 | 9.53 |
| ACCESO | 1 | 25.41 | 25.41 |
| AULA FORM 1 | 1 | 14.94 | 14.94 |
|  | 1 | 2.99 | 2.99 |
|  | 1 | 20.43 | 20.43 |
| AULA P RIVAS | 1 | 13.03 | 13.03 |
|  | 1 | 1.60 | 1.60 |
|  | 1 | 17.90 | 17.90 |
| AULA FORM 2 | 1 | 18.82 | 18.82 |
|  | 1 | 12.09 | 12.09 |
|  | 1 | 18.49 | 18.49 |
| AULA FORM EMPR | 1 | 13.40 | 13.40 |
|  | 1 | 6.78 | 6.78 |
|  | 1 | 2.25 | 2.25 |
| PREALOJ | 1 | 11.13 | 11.13 |
|  | 1 | 11.13 | 11.13 |
|  | 1 | 14.40 | 14.40 |
|  | 1 | 17.61 | 17.61 |
|  | 1 | 13.38 | 13.38 |
| CIRCULACION | 1 | 28.36 | 28.36 |
|  | 1 | 3.24 | 3.24 |
|  | 1 | 27.74 | 27.74 |
|  | 1 | 12.56 | 12.56 |
|  | 1 | 4.45 | 4.45 |
|  | 1 | 5.39 | 5.39 |
|  | 1 | 12.48 | 12.48 |
| Subtotal |  |  | 2433.96 |
| P1 |  |  |  |
| ZONA ADM | 1 | 12.89 | 12.89 |
|  | 1 | 22.72 | 22.72 |
|  | 1 | 10.85 | 10.85 |
|  | 1 | 2.58 | 2.58 |
|  | 1 | 19.44 | 19.44 |
|  | 1 | 18.74 | 18.74 |
| SALA REUNIONES | 1 | 7.25 | 7.25 |
|  | 1 | 20.19 | 20.19 |
| APOYO FORM | 1 | 12.41 | 12.41 |
|  | 1 | 16.51 | 16.51 |
|  | 1 | 31.06 | 31.06 |
|  | 1 | 29.63 | 29.63 |
| OF PROY EUR | 1 | 20.05 | 20.05 |
| ALOJ | 1 | 13.36 | 13.36 |
|  | 1 | 10.92 | 10.92 |
|  | 1 | 11.16 | 11.16 |
|  | 1 | 10.59 | 10.59 |
|  | 1 | 11.89 | 11.89 |
|  | 1 | 12.67 | 12.67 |
|  | 1 | 12.57 | 12.57 |
|  | 1 | 10.96 | 10.96 |
|  | 1 | 15.05 | 15.05 |
| EMPR BASE TEC | 1 | 25.78 | 25.78 |
|  | 1 | 27.78 | 27.78 |
|  | 1 | 26.25 | 26.25 |
|  | 1 | 27.12 | 27.12 |
| CIRCULACION | 1 | 10.47 | 10.47 |
|  | 1 | 3.37 | 3.37 |
|  | 1 | 47.57 | 47.57 |
|  | 1 | 39.57 | 39.57 |
|  | 1 | 2.62 | 2.62 |
|  | 1 | 3.11 | 3.11 |
|  | 1 | 17.98 | 17.98 |
| Subtotal |  |  | 565.11 |
| Subtotal acumulado |  |  | 2999.07 |
| Total |  |  | 2999.07 |

**IED011a** m Circuito monofásico fijo en superficie para local publica concurrencia, formada por cables unipolares con conductores de cobre, H07V-K (AS 3G2,5 mm², siendo su tensión asignada de 450/750 V, bajo tubo protector de PVC rígido, blindado, de 20 mm de diámetro
386.51 m × 2.61 (2.66 con costes indirectos) = 1028.12

| Medición | Uds. | Largo | Parcial |
|---|---|---|---|
| CLIMATIZACION. |  |  |  |
| P BAJA | 1 | 23.21 | 23.21 |
|  | 1 | 23.95 | 23.95 |
|  | 1 | 8.28 | 8.28 |
|  | 1 | 7.35 | 7.35 |
|  | 1 | 4.17 | 4.17 |
|  | 1 | 7.89 | 7.89 |
|  | 1 | 26.38 | 26.38 |
|  | 1 | 10.50 | 10.50 |
|  | 1 | 6.96 | 6.96 |
|  | 1 | 11.61 | 11.61 |
|  | 1 | 14.92 | 14.92 |
|  | 1 | 6.15 | 6.15 |
|  | 1 | 18.93 | 18.93 |
|  | 1 | 6.85 | 6.85 |
|  | 1 | 16.25 | 16.25 |
| P1 | 1 | 17.15 | 17.15 |
|  | 1 | 21.85 | 21.85 |
|  | 1 | 27.52 | 27.52 |
|  | 1 | 19.38 | 19.38 |
|  | 1 | 14.80 | 14.80 |
|  | 1 | 12.03 | 12.03 |
|  | 1 | 17.05 | 17.05 |
|  | 1 | 8.82 | 8.82 |
|  | 1 | 23.75 | 23.75 |
|  | 1 | 12.11 | 12.11 |
|  | 1 | 18.65 | 18.65 |
| Subtotal acumulado |  |  | 386.51 |
| Total |  |  | 386.51 |

**IED010d** m Circuito monofásico fijo en superficie para local publica concurrencia, formada por cables unipolares con conductores de cobre, H07V-K (AS 3G10 mm², siendo su tensión asignada de 450/750 V, bajo tubo protector de PVC rígido, blindado, de 32 mm de diámetro
40 m × 7.14 (7.28 con costes indirectos) = 291.20

| Código | Ud | Descripción | Rendimiento | Precio | Importe |
|---|---|---|---|---|---|
| mt35aia090ad | m | Tubo rígido de PVC, roscable, curvable en caliente, de color negro, de 32 mm de diámetro nominal, para canalización fija en superficie. Resistencia a la compresión 1250 N, resistencia al impacto 2 julios, temperatura de trabajo -5°C hasta 60°C, con grado de protección IP 547 según UNE 20324, propiedades eléctricas: aislante, no propagador de la llama. Según UNE-EN 61386-1, UNE-EN 61386-22 y UNE-EN 60423. Incluso p/p de abrazaderas, elementos de sujeción y accesorios (curvas, manguitos, tes, codos y curvas flexibles). (material) | 1 | 1.271 | 1.27 |
| mt35cun020e | m | Cable unipolar H07V-K (AS), no propagador de la llama, con conductor multifilar de cobre clase 5 (-K) de 10 mm² de sección, con aislamiento de compuesto termoplástico a base de poliolefina libre de halógenos con baja emisión de humos y gases corrosivos (Z1), siendo su tensión asignada de 450/750 V. Según UNE 211025. (material) | 3 | 1.415 | 4.25 |
| mt35der011a | m | Conductor de cobre de 1,5 mm² de sección, para hilo de mando, de color rojo (tarifa nocturna). (material) | 1 | 0.042 | 0.04 |
| mt35www010 | Ud | Material auxiliar para instalaciones eléctricas. | 0.2 | 1.255 | 0.25 |
| mo001 | h | Oficial 1ª electricista. | 0.037 | 16.93 | 0.63 |
| mo093 | h | Ayudante electricista. | 0.035 | 15.97 | 0.56 |
| % | % | Medios auxiliares | 2 % | 7.00 | 0.14 |
|  |  | Total |  |  | 7.14 |

**IED010k** m Circuito trifásico fijo en superficie para local publica concurrencia , formada por cables unipolares con conductores de cobre, H07V-K (AS) (AS) 5G2,5 mm², siendo su tensión asignada de 450/750 V, bajo tubo protector de PVC rígido, blindado, de 20 mm de diámetro.
170 m × 3.87 (3.95 con costes indirectos) = 671.50

| Código | Ud | Descripción | Rendimiento | Precio | Importe |
|---|---|---|---|---|---|
| mt35cun010c1 | m | Cable unipolar H07V-K (AS), no propagador de la llama, con conductor multifilar de cobre clase 5 (-K) de 2,5 mm² de sección, con aislamiento de compuesto termoplástico a base de poliolefina libre de halógenos con baja emisión de humos y gases corrosivos | 5 | 0.549 | 2.75 |
| mt35aia010aab | m | Tubo curvable de PVC, corrugado, de color negro, de 20 mm de diámetro nominal, para canalización empotrada en obra de fábrica (paredes y techos). Resistencia a la compresión 320 N, resistencia al impacto 1 julio, temperatura de trabajo -5°C hasta 60°C, con grado de protección IP 545 según UNE 20324, no propagador de la llama. Según UNE-EN 61386-1 y UNE-EN 61386-22. (material) | 1 | 0.112 | 0.11 |
| mt35www010 | Ud | Material auxiliar para instalaciones eléctricas. | 0.2 | 1.255 | 0.25 |
| mo001 | h | Oficial 1ª electricista. | 0.023 | 16.93 | 0.39 |
| mo052 | h | Ayudante electricista. | 0.023 | 15.97 | 0.37 |
|  |  | Total |  |  | 3.87 |

**IED11b** m Circuito trifásico fijo en superficie para local publica concurrencia , formada por cables unipolares con conductores de cobre, H07V-K (AS) 5G 4 mm², siendo su tensión asignada de 450/750 V, bajo tubo protector de PVC rígido, blindado, de 20 mm de diá
125 m × 4.05 (4.13 con costes indirectos) = 516.25
Circuito trifásico fijo en superficie para local publica concurrencia , formada por cables unipolares con conductores de cobre, H07V-K (AS) 5G 4 mm², siendo su tensión asignada de 450/750 V, bajo tubo protector de PVC rígido, blindado, de 20 mm de diámetro.

| Código | Ud | Descripción | Rendimiento | Precio | Importe |
|---|---|---|---|---|---|
| mt35cun020c | m | Cable unipolar H07V-K (AS), no propagador de la llama, con conductor multifilar de cobre clase 5 (-K) de 4 mm² de sección, con aislamiento de compuesto termoplástico a base de poliolefina libre de halógenos con baja emisión de humos y gases corrosivos (Z1), siendo su tensión asignada de 450/750 V. Según UNE 211025. (material) | 5 | 0.554 | 2.77 |
| mt35aia010aab | m | Tubo curvable de PVC, corrugado, de color negro, de 20 mm de diámetro nominal, para canalización empotrada en obra de fábrica (paredes y techos). Resistencia a la compresión 320 N, resistencia al impacto 1 julio, temperatura de trabajo -5°C hasta 60°C, con grado de protección IP 545 según UNE 20324, no propagador de la llama. Según UNE-EN 61386-1 y UNE-EN 61386-22. | 1 | 0.112 | 0.11 |
| mt35www010 | Ud | Material auxiliar para instalaciones eléctricas. | 0.2 | 1.255 | 0.25 |
| mo001 | h | Oficial 1ª electricista. | 0.028 | 16.93 | 0.47 |
| mo052 | h | Ayudante electricista. | 0.028 | 15.97 | 0.45 |
|  |  | Total |  |  | 4.05 |

**IED010** m Circuito trifásico fijo en superficie para local publica concurrencia, formada por cables unipolares con conductores de cobre, H07V-K (AS) 5G6 mm², siendo su tensión asignada de 450/750 V, bajo tubo protector de PVC rígido, blindado, de 32 mm de diámetro.
190 m × 6.57 (6.7 con costes indirectos) = 1273.00

| Código | Ud | Descripción | Rendimiento | Precio | Importe |
|---|---|---|---|---|---|
| mt35aia090b | m | Tubo rígido de PVC, roscable, curvable en caliente, de color negro, de 32 mm de diámetro nominal, para canalización fija en superficie. Resistencia a la compresión 1250 N, resistencia al impacto 2 julios, temperatura de trabajo -5°C hasta 60°C, con grado de protección IP 547 según UNE 20324, propiedades eléctricas: aislante, no propagador de la llama. Según UNE-EN 61386-1, UNE-EN 61386-22 y UNE-EN 60423. Incluso p/p de abrazaderas, elementos de sujeción y accesorios (curvas, manguitos, tes, codos y curvas flexibles). (material) | 1 | 1.116 | 1.12 |
| mt35cun020d | m | Cable unipolar H07V-K (AS), no propagador de la llama, con conductor multifilar de cobre clase 5 (-K) de 6 mm² de sección, con aislamiento de compuesto termoplástico a base de poliolefina libre de halógenos con baja emisión de humos y gases corrosivos (Z1), siendo su tensión asignada de 450/750 V. Según UNE 211025. (material) | 5 | 0.786 | 3.93 |
| mt35der011aa | m | Conductor de cobre de 1,5 mm² de sección, para hilo de mando, de color rojo (tarifa nocturna). (material) | 1 | 0.078 | 0.08 |
| mt35www010 | Ud | Material auxiliar para instalaciones eléctricas. | 0.2 | 1.255 | 0.25 |
| mo001 | h | Oficial 1ª electricista. | 0.033 | 16.93 | 0.56 |
| mo052 | h | Ayudante electricista. | 0.035 | 15.97 | 0.56 |
| % | % | Medios auxiliares | 1 % | 6.50 | 0.07 |
|  |  | Total |  |  | 6.57 |

**IED010o** m Circuito trifásico fijo en superficie para local publica concurrencia, formada por cables unipolares con conductores de cobre, H07V-K (AS) 5G10 mm², siendo su tensión asignada de 450/750 V, bajo tubo protector de PVC rígido, blindado, de 40 mm de diámetro.
110 m × 10.19 (10.39 con costes indirectos) = 1142.90

| Código | Ud | Descripción | Rendimiento | Precio | Importe |
|---|---|---|---|---|---|
| mt35aia090d | m | Tubo rígido de PVC, enchufable, curvable en caliente, de color negro, de 40 mm de diámetro nominal, para canalización fija en superficie. Resistencia a la compresión 1250 N, resistencia al impacto 2 julios, temperatura de trabajo -5°C hasta 60°C, con grado de protección IP 547 según UNE 20324, propiedades eléctricas: aislante, no propagador de la llama. Según UNE-EN 61386-1 y UNE-EN 61386-22. Incluso p/p de abrazaderas, elementos de sujeción y accesorios (curvas, manguitos, tes, codos y curvas flexibles). (material) | 1 | 1.488 | 1.49 |
| mt35cun020e | m | Cable unipolar H07V-K (AS), no propagador de la llama, con conductor multifilar de cobre clase 5 (-K) de 10 mm² de sección, con aislamiento de compuesto termoplástico a base de poliolefina libre de halógenos con baja emisión de humos y gases corrosivos (Z1), siendo su tensión asignada de 450/750 V. Según UNE 211025. | 5 | 1.415 | 7.08 |
| mt35der011aa | m | Conductor de cobre de 1,5 mm² de sección, para hilo de mando, de color rojo (tarifa nocturna). | 1 | 0.078 | 0.08 |
| mt35www010 | Ud | Material auxiliar para instalaciones eléctricas. | 0.2 | 1.255 | 0.25 |
| mo001 | h | Oficial 1ª electricista. | 0.037 | 16.93 | 0.63 |
| mo052 | h | Ayudante electricista. | 0.035 | 15.97 | 0.56 |
| % | % | Medios auxiliares | 1 % | 10.09 | 0.10 |
|  |  | Total |  |  | 10.19 |

**IED010p** m Circuito trifásico fijo en superficie para local publica concurrencia, formada por cables unipolares con conductores de cobre, H07V-K (AS) 5G16 mm², siendo su tensión asignada de 450/750 V, bajo tubo protector de PVC rígido, blindado, de 50 mm de diámetro.
50 m × 15.03 (15.33 con costes indirectos) = 766.50

| Código | Ud | Descripción | Rendimiento | Precio | Importe |
|---|---|---|---|---|---|
| mt35aia090c | m | Tubo rígido de PVC, roscable, curvable en caliente, de color negro, de 50 mm de diámetro nominal, para canalización fija en superficie. Resistencia a la compresión 1250 N, resistencia al impacto 2 julios, temperatura de trabajo -5°C hasta 60°C, con grado de protección IP 547 según UNE 20324, propiedades eléctricas: aislante, no propagador de la llama. Según UNE-EN 61386-1, UNE-EN 61386-22 y UNE-EN 60423. Incluso p/p de abrazaderas, elementos de sujeción y accesorios (curvas, manguitos, tes, codos y curvas flexibles). (material) | 1 | 2.691 | 2.69 |
| mt35cun020f | m | Cable unipolar H07V-K (AS), no propagador de la llama, con conductor multifilar de cobre clase 5 (-K) de 16 mm² de sección, con aislamiento de compuesto termoplástico a base de poliolefina libre de halógenos con baja emisión de humos y gases corrosivos (Z1), siendo su tensión asignada de 450/750 V. Según UNE 211025. (material) | 5 | 2.132 | 10.66 |
| mt35der011aa | m | Conductor de cobre de 1,5 mm² de sección, para hilo de mando, de color rojo (tarifa nocturna). | 1 | 0.078 | 0.08 |
| mt35www010 | Ud | Material auxiliar para instalaciones eléctricas. | 0.2 | 1.255 | 0.25 |
| mo001 | h | Oficial 1ª electricista. | 0.038 | 16.93 | 0.64 |
| mo052 | h | Ayudante electricista. | 0.035 | 15.97 | 0.56 |
| % | % | Medios auxiliares | 1 % | 14.88 | 0.15 |
|  |  | Total |  |  | 15.03 |

**IED010x** m Circuito trifásico fijo en superficie para local publica concurrencia, formada por cables unipolares con conductores de cobre, H07V-K (AS) 4x25+1G16 mm², siendo su tensión asignada de 450/750 V, en canal protectora de PVC rígido de 40x60 mm.
20 m × 20.75 (21.17 con costes indirectos) = 423.40

| Código | Ud | Descripción | Rendimiento | Precio | Importe |
|---|---|---|---|---|---|
| mt35ait040aae | m | Canal protectora de PVC rígido, de 40x60 mm, para alojamiento de cables eléctricos, incluso p/p de accesorios. Según UNE-EN 50085-1, con grado de protección IP 4X según UNE 20324. (material) | 1 | 2.841 | 2.84 |
| mt35cun020g | m | Cable unipolar H07V-K (AS), no propagador de la llama, con conductor multifilar de cobre clase 5 (-K) de 25 mm² de sección, con aislamiento de compuesto termoplástico a base de poliolefina libre de halógenos con baja emisión de humos y gases corrosivos (Z1), siendo su tensión asignada de 450/750 V. Según UNE 211025. (material) | 4 | 3.423 | 13.69 |
| mt35cun020f | m | Cable unipolar H07V-K (AS), no propagador de la llama, con conductor multifilar de cobre clase 5 (-K) de 16 mm² de sección, con aislamiento de compuesto termoplástico a base de poliolefina libre de halógenos con baja emisión de humos y gases corrosivos (Z1), siendo su tensión asignada de 450/750 V. Según UNE 211025. | 1 | 2.132 | 2.13 |
| mt35der011aa | m | Conductor de cobre de 1,5 mm² de sección, para hilo de mando, de color rojo (tarifa nocturna). | 1 | 0.078 | 0.08 |
| mt35www010 | Ud | Material auxiliar para instalaciones eléctricas. | 0.2 | 1.255 | 0.25 |
| mo001 | h | Oficial 1ª electricista. | 0.047 | 16.93 | 0.80 |
| mo052 | h | Ayudante electricista. | 0.047 | 15.97 | 0.75 |
| % | % | Medios auxiliares | 1 % | 20.54 | 0.21 |
|  |  | Total |  |  | 20.75 |

**IED010y** m Circuito trifásico fijo en superficie para local publica concurrencia, formada por cables unipolares con conductores de cobre, H07V-K (AS) 4x35+1G16 mm², siendo su tensión asignada de 450/750 V, en canal protectora de acero de 50x95 mm.
30 m × 32.26 (32.91 con costes indirectos) = 987.30

| Código | Ud | Descripción | Rendimiento | Precio | Importe |
|---|---|---|---|---|---|
| mt35ait040bao | m | Canal protectora de acero, de 50x95 mm, para alojamiento de cables eléctricos, incluso p/p de accesorios. Según UNE-EN 50085-1, con grado de protección IP 4X según UNE 20324. (material) | 1 | 13.728 | 13.73 |
| mt35cun020h | m | Cable unipolar H07V-K (AS), no propagador de la llama, con conductor multifilar de cobre clase 5 (-K) de 35 mm² de sección, con aislamiento de compuesto termoplástico a base de poliolefina libre de halógenos con baja emisión de humos y gases corrosivos (Z1), siendo su tensión asignada de 450/750 V. Según UNE 211025. (material) | 4 | 3.549 | 14.20 |
| mt35cun020f | m | Cable unipolar H07V-K (AS), no propagador de la llama, con conductor multifilar de cobre clase 5 (-K) de 16 mm² de sección, con aislamiento de compuesto termoplástico a base de poliolefina libre de halógenos con baja emisión de humos y gases corrosivos (Z1), siendo su tensión asignada de 450/750 V. Según UNE 211025. | 1 | 2.132 | 2.13 |
| mt35der011aa | m | Conductor de cobre de 1,5 mm² de sección, para hilo de mando, de color rojo (tarifa nocturna). | 1 | 0.078 | 0.08 |
| mt35www010 | Ud | Material auxiliar para instalaciones eléctricas. | 0.2 | 1.255 | 0.25 |
| mo001 | h | Oficial 1ª electricista. | 0.047 | 16.93 | 0.80 |
| mo052 | h | Ayudante electricista. | 0.047 | 15.97 | 0.75 |
| % | % | Medios auxiliares | 1 % | 31.94 | 0.32 |
|  |  | Total |  |  | 32.26 |

**IEX050t** Ud Interruptor automático magnetotérmico, con 36 kA de poder de corte, de 160 A de intensidad nominal, umbral regulable, tetrapolar (4P).
2 Ud × 780.07 (795.67 con costes indirectos) = 1591.34

| Código | Ud | Descripción | Rendimiento | Precio | Importe |
|---|---|---|---|---|---|
| mt35cgm021o | Ud | Interruptor automático magnetotérmico, con 36 kA de poder de corte, de 160 A de intensidad nominal, umbral regulable, tetrapolar (4P). Según UNE-EN 60947-2. (material) | 1 | 686.783 | 686.78 |
| mt35cgm010c | Ud | Juego de 2 cubrebornes largos para interruptor automático magnetotérmico de <=250 A, tetrapolar (4P), para la protección contra los contactos directos. (material) | 1 | 25.278 | 25.28 |
| mt35cgm011c | Ud | Placa soporte para interruptor automático magnetotérmico de <=250 A, tetrapolar (4P). (material) | 1 | 25.278 | 25.28 |
| mt35cgm012a | Ud | Tapa perforada para interruptor automático magnetotérmico de <=250 A. (material) | 1 | 7.688 | 7.69 |
| mt35cgm014 | Ud | Obturador fraccionable, de 85 mm de altura y 147 mm de longitud. (material) | 2 | 1.8 | 3.60 |
| mt35cgm013b | Ud | Tapa plena para interruptor automático magnetotérmico de 2 módulos y 100 mm de altura. (material) | 2 | 4.701 | 9.40 |
| mo001 | h | Oficial 1ª electricista. | 0.398 | 16.93 | 6.74 |
| % | % | Medios auxiliares | 2 % | 764.77 | 15.30 |
|  |  | Total |  |  | 780.07 |

| Medición | Uds. | Parcial |
|---|---|---|
| CGP1 | 2 | 2.00 |
| Total |  | 2 |

**IEX050u** Ud Interruptor automático magnetotérmico, con 36 kA de poder de corte, de 250 A de intensidad nominal, umbral regulable, tetrapolar (4P).
2 Ud × 884.07 (901.75 con costes indirectos) = 1803.50

| Código | Ud | Descripción | Rendimiento | Precio | Importe |
|---|---|---|---|---|---|
| mt35cgm021n | Ud | Interruptor automático magnetotérmico, con 36 kA de poder de corte, de 250 A de intensidad nominal, umbral regulable, tetrapolar (4P). Según UNE-EN 60947-2. (material) | 1 | 788.751 | 788.75 |
| mt35cgm010c | Ud | Juego de 2 cubrebornes largos para interruptor automático magnetotérmico de <=250 A, tetrapolar (4P), para la protección contra los contactos directos. | 1 | 25.278 | 25.28 |
| mt35cgm011c | Ud | Placa soporte para interruptor automático magnetotérmico de <=250 A, tetrapolar (4P). | 1 | 25.278 | 25.28 |
| mt35cgm012a | Ud | Tapa perforada para interruptor automático magnetotérmico de <=250 A. | 1 | 7.688 | 7.69 |
| mt35cgm014 | Ud | Obturador fraccionable, de 85 mm de altura y 147 mm de longitud. | 2 | 1.8 | 3.60 |
| mt35cgm013b | Ud | Tapa plena para interruptor automático magnetotérmico de 2 módulos y 100 mm de altura. | 2 | 4.701 | 9.40 |
| mo001 | h | Oficial 1ª electricista. | 0.398 | 16.93 | 6.74 |
| % | % | Medios auxiliares | 2 % | 866.74 | 17.33 |
|  |  | Total |  |  | 884.07 |

| Medición | Uds. | Parcial |
|---|---|---|
| CGP 1 | 1 | 1.00 |
| CGP 2 CLIMATIZ | 1 | 1.00 |
| Subtotal acumulado |  | 2.00 |
| Total |  | 2 |

**IEX050q** Ud Interruptor automático magnetotérmico, con 50 kA de poder de corte, de 450 A, CONTACTOR de intensidad nominal, umbral regulable, tetrapolar (4P).
1 Ud × 1430.45 (1459.06 con costes indirectos) = 1459.06

| Código | Ud | Descripción | Rendimiento | Precio | Importe |
|---|---|---|---|---|---|
| mt35cgm021p | Ud | Interruptor automático magnetotérmico, con 50 kA de poder de corte, de 400 A de intensidad nominal, umbral regulable, tetrapolar (4P), incluso p/p de accesorios de montaje. Según UNE-EN 60947-2. (material) | 1 | 1261.955 | 1261.96 |
| mt35cgm010d | Ud | Juego de 2 cubrebornes largos para interruptor automático magnetotérmico de 400 - 630 A, tetrapolar (4P), para la protección contra los contactos directos. (material) | 1 | 53.453 | 53.45 |
| mt35cgm011d | Ud | Placa soporte para interruptor automático magnetotérmico de 400 - 630 A, tetrapolar (4P). (material) | 1 | 53.453 | 53.45 |
| mt35cgm012b | Ud | Tapa perforada para interruptor automático magnetotérmico de 630 - 1000 A. (material) | 1 | 10.201 | 10.20 |
| mt35cgm013b | Ud | Tapa plena para interruptor automático magnetotérmico de 2 módulos y 100 mm de altura. | 2 | 4.701 | 9.40 |
| mt35cgm013a | Ud | Tapa plena para interruptor automático magnetotérmico de 1 módulo y 50 mm de altura. (material) | 2 | 3.599 | 7.20 |
| mo001 | h | Oficial 1ª electricista. | 0.398 | 16.93 | 6.74 |
| % | % | Medios auxiliares | 2 % | 1402.40 | 28.05 |
|  |  | Total |  |  | 1430.45 |

| Medición | Uds. | Parcial |
|---|---|---|
| CGP1 | 1 | 1.00 |
| Total |  | 1 |

**IEX050r** Ud Interruptor automático magnetotérmico, con 50 kA de poder de corte, de 630 A de intensidad nominal, umbral regulable, tetrapolar (4P).
2 Ud × 1922.59 (1961.04 con costes indirectos) = 3922.08

| Código | Ud | Descripción | Rendimiento | Precio | Importe |
|---|---|---|---|---|---|
| mt35cgm021q | Ud | Interruptor automático magnetotérmico, con 50 kA de poder de corte, de 630 A de intensidad nominal, umbral regulable, tetrapolar (4P), incluso p/p de accesorios de montaje. Según UNE-EN 60947-2. (material) | 1 | 1744.449 | 1744.45 |
| mt35cgm010d | Ud | Juego de 2 cubrebornes largos para interruptor automático magnetotérmico de 400 - 630 A, tetrapolar (4P), para la protección contra los contactos directos. | 1 | 53.453 | 53.45 |
| mt35cgm011d | Ud | Placa soporte para interruptor automático magnetotérmico de 400 - 630 A, tetrapolar (4P). | 1 | 53.453 | 53.45 |
| mt35cgm012b | Ud | Tapa perforada para interruptor automático magnetotérmico de 630 - 1000 A. | 1 | 10.201 | 10.20 |
| mt35cgm013b | Ud | Tapa plena para interruptor automático magnetotérmico de 2 módulos y 100 mm de altura. | 2 | 4.701 | 9.40 |
| mt35cgm013a | Ud | Tapa plena para interruptor automático magnetotérmico de 1 módulo y 50 mm de altura. | 2 | 3.599 | 7.20 |
| mo001 | h | Oficial 1ª electricista. | 0.398 | 16.93 | 6.74 |
| % | % | Medios auxiliares | 2 % | 1884.89 | 37.70 |
|  |  | Total |  |  | 1922.59 |

| Medición | Uds. | Parcial |
|---|---|---|
| CGP1 | 1 | 1.00 |
| CGP2 CLIMATIZ | 1 | 1.00 |
| Subtotal acumulado |  | 2.00 |
| Total |  | 2 |

**IEX050n** Ud Interruptor automático magnetotérmico, con 50 kA de poder de corte, de 1000 A de intensidad nominal, umbral regulable, tetrapolar (4P).
3 Ud × 600.77 (612.79 con costes indirectos) = 1838.37

| Código | Ud | Descripción | Rendimiento | Precio | Importe |
|---|---|---|---|---|---|
| mt35cgm021j | Ud | Interruptor automático magnetotérmico, con 50 kA de poder de corte, de 1000 A de intensidad nominal, umbral regulable, tetrapolar (4P), incluso p/p de accesorios de montaje. Según UNE-EN 60947-2. (material) | 1 | 350.017 | 350.02 |
| mt35cgm010bb | Ud | Juego de 2 cubrebornes largos para interruptor automático magnetotérmico de 630 - 1000 A, tetrapolar (4P), para la protección contra los contactos directos. (material) | 1 | 106.639 | 106.64 |
| mt35cgm011bb | Ud | Placa soporte para interruptor automático magnetotérmico de 630 - 1000 A, tetrapolar (4P). (material) | 1 | 106.639 | 106.64 |
| mt35cgm012b | Ud | Tapa perforada para interruptor automático magnetotérmico de 630 - 1000 A. | 1 | 10.201 | 10.20 |
| mt35cgm013b | Ud | Tapa plena para interruptor automático magnetotérmico de 2 módulos y 100 mm de altura. | 2 | 4.701 | 9.40 |
| mt35cgm013a | Ud | Tapa plena para interruptor automático magnetotérmico de 1 módulo y 50 mm de altura. | 2 | 3.599 | 7.20 |
| mo001 | h | Oficial 1ª electricista. | 0.279 | 16.93 | 4.72 |
| % | % | Medios auxiliares | 1 % | 594.82 | 5.95 |
|  |  | Total |  |  | 600.77 |

| Medición | Uds. | Parcial |
|---|---|---|
| CGMP 1 | 3 | 3.00 |
| Total |  | 3 |

**D27IE042** Ud Ud. formada por 3 modulos de armario para cuadro tipo de distribución , protección y mando SIEMENS ALPHA UNIVERSAL o similar para local con pública concurrencia para 125 dispositivos, 900x2000, formado por un cuadro doble aislamiento ó armarío metálico de empotrar ó superficie con puerta, incluido carriles, dispositivos y embarrados de circuitos. Con espacio para 850 modulos,(125 dispositivos), totalmente cableado, conexionado y rotulado.
1 Ud × 13178.33 (13441.9 con costes indirectos) = 13441.90
Ud. formada por 3 modulos de armario para cuadro tipo de distribución , protección y mando SIEMENS ALPHA UNIVERSAL o similar para local con pública concurrencia para 125 dispositivos, 900x2000, formado por un cuadro doble aislamiento ó armarío metálico de empotrar ó superficie con puerta, incluido carriles dispositivos y embarrados de circuitos. Con espacio para 850 modulos,(125 dispositivos), totalmente cableado, conexionado y rotulado.

| Código | Ud | Descripción | Rendimiento | Precio | Importe |
|---|---|---|---|---|---|
| mt35cgm021a | Ud | Interruptor automático magnetotérmico, con 6 kA de poder de corte, de 10 A de intensidad nominal, curva C, de corte omnipolar (2P), de 2 módulos, incluso p/p de accesorios de montaje. Según UNE-EN 60898-1. (material) | 15 | 22.486 | 337.29 |
| mt35cgm021b | Ud | Interruptor automático magnetotérmico, con 6 kA de poder de corte, de 16 A de intensidad nominal, curva C, de corte omnipolar (2P), de 2 módulos, incluso p/p de accesorios de montaje. Según UNE-EN 60898-1. (material) | 8 | 22.913 | 183.30 |
| mt35cgm021c | Ud | Interruptor automático magnetotérmico, con 6 kA de poder de corte, de 20 A de intensidad nominal, curva C, de corte omnipolar (2P), de 2 módulos, incluso p/p de accesorios de montaje. Según UNE-EN 60898-1. (material) | 14 | 23.687 | 331.62 |
| mt35cgm021d | Ud | Interruptor automático magnetotérmico, con 6 kA de poder de corte, de 16 A de intensidad nominal, curva C, tetrapolar (4P), de 4 módulos, incluso p/p de accesorios de montaje. Según UNE-EN 60898-1. (material) | 3 | 42.812 | 128.44 |
| mt35cgm021e | Ud | Interruptor automático magnetotérmico, con 6 kA de poder de corte, de 20 A de intensidad nominal, curva C, tetrapolar (4P), de 4 módulos, incluso p/p de accesorios de montaje. Según UNE-EN 60898-1. (material) | 7 | 44.104 | 308.73 |
| mt35cgm021f | Ud | Interruptor automático magnetotérmico, con 6 kA de poder de corte, de 25 A de intensidad nominal, curva C, tetrapolar (4P), de 4 módulos, incluso p/p de accesorios de montaje. Según UNE-EN 60898-1. (material) | 2 | 45.139 | 90.28 |
| mt35cgm021g | Ud | Interruptor automático magnetotérmico, con 6 kA de poder de corte, de 30-32 A de intensidad nominal, curva C, tetrapolar (4P), de 4 módulos, incluso p/p de accesorios de montaje. Según UNE-EN 60898-1. (material) | 6 | 47.359 | 284.15 |
| mt35cgm021h | Ud | Interruptor automático magnetotérmico, con 6 kA de poder de corte, de 38-40 A de intensidad nominal, curva C, tetrapolar (4P), de 4 módulos, incluso p/p de accesorios de montaje. Según UNE-EN 60898-1. (material) | 11 | 53.322 | 586.54 |
| mt35cgm021i | Ud | Interruptor automático magnetotérmico, con 6 kA de poder de corte, de 47-50 A de intensidad nominal, curva C, tetrapolar (4P), de 4 módulos, incluso p/p de accesorios de montaje. Según UNE-EN 60898-1. (material) | 2 | 75.147 | 150.29 |
| mt35cgm021l | Ud | Interruptor automático magnetotérmico, con 10 kA de poder de corte, de 100 A de intensidad nominal, curva C, tetrapolar (4P), de 4 módulos, incluso p/p de accesorios de montaje. Según UNE-EN 60947-2. (material) | 2 | 356.352 | 712.70 |
| mt35cgm021m | Ud | Interruptor automático magnetotérmico, con 10 kA de poder de corte, de 125 A de intensidad nominal, curva C, tetrapolar (4P), de 4 módulos, incluso p/p de accesorios de montaje. Según UNE-EN 60947-2. (material) | 10 | 425.917 | 4259.17 |
| mt35cgm029aaa | Ud | Interruptor diferencial instantáneo, 2P/25A/30mA, de 2 módulos, incluso p/p de accesorios de montaje. Según UNE-EN 61008-1. (material) | 16 | 68.508 | 1096.13 |
| mt35cgm031aaa | Ud | Interruptor diferencial instantáneo, 4P/25A/30mA, de 4 módulos, incluso p/p de accesorios de montaje. Según UNE-EN 61008-1. (material) | 8 | 106.807 | 854.46 |
| mt35cgm031aab | Ud | Interruptor diferencial instantáneo, 4P/40A/30mA, de 4 módulos, incluso p/p de accesorios de montaje. Según UNE-EN 61008-1. (material) | 10 | 122.523 | 1225.23 |
| U30IM001 | Ud | Ud. de modulo de armario para cuadro tipo de distribución , protección y mando SIEMENS ALPHA UNIVERSAL o similar para local con pública concurrencia para 125 dispositivo, formado por un cuadro doble aislamiento ó armarío metálico de empotrar ó superficie con puerta, incluido carriles y embarrados de circuitos. Con espacio para 850 modulos,(125 dispositivos), totalmente cableado, conexionado y rotulado. (material) | 3 | 795.582 | 2386.75 |
| mo001 | h | Oficial 1ª electricista. | 12.669 | 16.93 | 214.49 |
| mo011 | h | Oficial 1ª construcción. | 0.791 | 16.39 | 12.96 |
| WW00300 | u | MATERIAL COMPLEMENTARIO O PZAS.E (material) | 7 | 0.528 | 3.70 |
| mo060 | h | Peón ordinario construcción. | 0.792 | 15.28 | 12.10 |
|  |  | Total |  |  | 13178.33 |

| Medición | Uds. | Parcial |
|---|---|---|
| CGP 1. CUADRO GENERAL | 1 | 1.00 |
| Total |  | 1 |

**D27IE043** Ud Ud. formada por 1 modulo de armario para cuadro tipo de distribución, protección y mando para local con pública concurrencia para 65 dispositivos, 216 modulos SIEMENS ALPHA UNIVERSAL o similar, formado por un cuadro doble aislamiento ó armarío metálico de empotrar ó superficie con puerta, incluido carriles, dispositivos y embarrados de circuitos. Con espacio para 195 elementos,(65 dispositivos), totalmente cableado, conexionado y rotulado.
1 Ud × 3226.13 (3290.65 con costes indirectos) = 3290.65

| Código | Ud | Descripción | Rendimiento | Precio | Importe |
|---|---|---|---|---|---|
| mt35cgm021a | Ud | Interruptor automático magnetotérmico, con 6 kA de poder de corte, de 10 A de intensidad nominal, curva C, de corte omnipolar (2P), de 2 módulos, incluso p/p de accesorios de montaje. Según UNE-EN 60898-1. | 12 | 22.486 | 269.83 |
| mt35cgm021b | Ud | Interruptor automático magnetotérmico, con 6 kA de poder de corte, de 16 A de intensidad nominal, curva C, de corte omnipolar (2P), de 2 módulos, incluso p/p de accesorios de montaje. Según UNE-EN 60898-1. | 9 | 22.913 | 206.22 |
| mt35cgm021c | Ud | Interruptor automático magnetotérmico, con 6 kA de poder de corte, de 20 A de intensidad nominal, curva C, de corte omnipolar (2P), de 2 módulos, incluso p/p de accesorios de montaje. Según UNE-EN 60898-1. | 15 | 23.687 | 355.31 |
| mt35cgm021d | Ud | Interruptor automático magnetotérmico, con 6 kA de poder de corte, de 16 A de intensidad nominal, curva C, tetrapolar (4P), de 4 módulos, incluso p/p de accesorios de montaje. Según UNE-EN 60898-1. | 1 | 42.812 | 42.81 |
| mt35cgm021h | Ud | Interruptor automático magnetotérmico, con 6 kA de poder de corte, de 38-40 A de intensidad nominal, curva C, tetrapolar (4P), de 4 módulos, incluso p/p de accesorios de montaje. Según UNE-EN 60898-1. | 3 | 53.322 | 159.97 |
| mt35cgm021i | Ud | Interruptor automático magnetotérmico, con 6 kA de poder de corte, de 47-50 A de intensidad nominal, curva C, tetrapolar (4P), de 4 módulos, incluso p/p de accesorios de montaje. Según UNE-EN 60898-1. | 1 | 75.147 | 75.15 |
| mt35cgm029aaa | Ud | Interruptor diferencial instantáneo, 2P/25A/30mA, de 2 módulos, incluso p/p de accesorios de montaje. Según UNE-EN 61008-1. | 16 | 68.508 | 1096.13 |
| mt35cgm031aaa | Ud | Interruptor diferencial instantáneo, 4P/25A/30mA, de 4 módulos, incluso p/p de accesorios de montaje. Según UNE-EN 61008-1. | 2 | 106.807 | 213.61 |
| mt35cgm031aab | Ud | Interruptor diferencial instantáneo, 4P/40A/30mA, de 4 módulos, incluso p/p de accesorios de montaje. Según UNE-EN 61008-1. | 2 | 122.523 | 245.05 |
| U30IMM002 | UD | Ud. de modulo de armario para cuadro tipo de distribución , protección y mando SIEMENS ALPHA UNIVERSAL o similar para local con pública concurrencia para 125 dispositivos 360 modulos, 900 x2000, formado por un cuadro doble aislamiento ó armarío metálico de empotrar ó superficie con puerta, incluido carriles y embarrados de circuitos. Con espacio para 850 modulos, totalmente cableado, conexionado y rotula (material) | 1 | 397.791 | 397.79 |
| mo001 | h | Oficial 1ª electricista. | 6.336 | 16.93 | 107.27 |
| mo011 | h | Oficial 1ª construcción. | 0.791 | 16.39 | 12.96 |
| mo060 | h | Peón ordinario construcción. | 0.791 | 15.28 | 12.09 |
| % | % | Medios auxiliares | 1 % | 3194.19 | 31.94 |
|  |  | Total |  |  | 3226.13 |

| Medición | Uds. | Parcial |
|---|---|---|
| CGP 3 CUADRO P1 | 1 | 1.00 |
| Total |  | 1 |

**D27IE044** Ud Ud. formada por 2 modulos de armario para cuadro tipo de distribución, protección y mando para local con pública concurrencia para 40 dispositivos 720 modulos SIEMENS ALPHA UNIVERSAL o similar, formado por un cuadro doble aislamiento ó armarío metálico de empotrar ó superficie con puerta, incluido carriles, dispositivos y embarrados de circuitos. Con espacio para 120 elementos,(40 dispositivos), totalmente cableado, conexionado y rotulado.
1 Ud × 3837.65 (3914.4 con costes indirectos) = 3914.40
Ud. formada por 2 modulos de armario para cuadro tipo de distribución, protección y mando para local con pública concurrencia para 40 dispositivos, SIEMENS ALPHA UNIVERSAL o similar, formado por un cuadro doble aislamiento ó armarío metálico de empotrar ó superficie con puerta, incluido carriles, dispositivos y embarrados de circuitos. Con espacio para 120 elementos,(40 dispositivos), totalmente cableado, conexionado y rotulado.

| Código | Ud | Descripción | Rendimiento | Precio | Importe |
|---|---|---|---|---|---|
| mt35cgm021d | Ud | Interruptor automático magnetotérmico, con 6 kA de poder de corte, de 16 A de intensidad nominal, curva C, tetrapolar (4P), de 4 módulos, incluso p/p de accesorios de montaje. Según UNE-EN 60898-1. | 5 | 42.812 | 214.06 |
| mt35cgm021e | Ud | Interruptor automático magnetotérmico, con 6 kA de poder de corte, de 20 A de intensidad nominal, curva C, tetrapolar (4P), de 4 módulos, incluso p/p de accesorios de montaje. Según UNE-EN 60898-1. | 5 | 44.104 | 220.52 |
| mt35cgm021f | Ud | Interruptor automático magnetotérmico, con 6 kA de poder de corte, de 25 A de intensidad nominal, curva C, tetrapolar (4P), de 4 módulos, incluso p/p de accesorios de montaje. Según UNE-EN 60898-1. | 1 | 45.139 | 45.14 |
| mt35cgm021g | Ud | Interruptor automático magnetotérmico, con 6 kA de poder de corte, de 30-32 A de intensidad nominal, curva C, tetrapolar (4P), de 4 módulos, incluso p/p de accesorios de montaje. Según UNE-EN 60898-1. | 1 | 47.359 | 47.36 |
| mt35cgm021h | Ud | Interruptor automático magnetotérmico, con 6 kA de poder de corte, de 38-40 A de intensidad nominal, curva C, tetrapolar (4P), de 4 módulos, incluso p/p de accesorios de montaje. Según UNE-EN 60898-1. | 3 | 53.322 | 159.97 |
| mt35cgm021i | Ud | Interruptor automático magnetotérmico, con 6 kA de poder de corte, de 47-50 A de intensidad nominal, curva C, tetrapolar (4P), de 4 módulos, incluso p/p de accesorios de montaje. Según UNE-EN 60898-1. | 1 | 75.147 | 75.15 |
| mt35cgm021k | Ud | Interruptor automático magnetotérmico, con 6 kA de poder de corte, de 63 A de intensidad nominal, curva C, tetrapolar (4P), de 4 módulos, incluso p/p de accesorios de montaje. Según UNE-EN 60898-1. (material) | 1 | 89.681 | 89.68 |
| mt35cgm031aaa | Ud | Interruptor diferencial instantáneo, 4P/25A/30mA, de 4 módulos, incluso p/p de accesorios de montaje. Según UNE-EN 61008-1. | 13 | 106.807 | 1388.49 |
| mt35cgm031aab | Ud | Interruptor diferencial instantáneo, 4P/40A/30mA, de 4 módulos, incluso p/p de accesorios de montaje. Según UNE-EN 61008-1. | 4 | 122.523 | 490.09 |
| mt35cgm031aac | Ud | Interruptor diferencial instantáneo, 4P/63A/30mA, de 4 módulos, incluso p/p de accesorios de montaje. Según UNE-EN 61008-1. (material) | 1 | 218.563 | 218.56 |
| U30IMM002 | UD |  | 2 | 397.791 | 795.58 |
| mo001 | h | Oficial 1ª electricista. | 4.752 | 16.93 | 80.45 |
| mo011 | h | Oficial 1ª construcción. | 0.398 | 16.39 | 6.52 |
| mo060 | h | Peón ordinario construcción. | 0.398 | 15.28 | 6.08 |
|  |  | Total |  |  | 3837.65 |

| Medición | Uds. | Parcial |
|---|---|---|
| CGP 2 CLIMATIZACION | 1 | 1.00 |
| Total |  | 1 |

**08EPP00est** m LÍNEA PRINCIPAL PUESTA TIERRA, 50 mm2 SUPERFICIE
24.55 m × 10.52 (10.73 con costes indirectos) = 263.42
Línea principal de puesta a tierra, instalada con conductor desnudo de 50 mm2 de sección nominal, aislado con tubo de PVC rígido de 29 mm de diámetro y 1,25 mm de pared, en montaje superficial, incluso p.p. de cajas de derivación grapas, piezas especiales, ayudas de albañilería, construida según REBT. Medida desde la primera derivación hasta la arqueta de conexion.

| Código | Ud | Descripción | Rendimiento | Precio | Importe |
|---|---|---|---|---|---|
| mo001 | h | Oficial 1ª electricista. | 0.08 | 16.93 | 1.35 |
| mt35www020 | Ud | Material auxiliar para instalaciones de toma de tierra. | 0.1 | 0.46 | 0.05 |
| mt35aia090b | m |  | 1 | 1.116 | 1.12 |
| mt35ttc010c | m | Conductor de cobre desnudo, de 50 mm². (material) | 1 | 6.093 | 6.09 |
| TO01800 | h | OF. 1ª ELECTRICISTA (mano de obra; 09/11/2001) | 0.12 | 15.12 | 1.81 |
| % | % | Medios auxiliares | 1 % | 10.42 | 0.10 |
|  |  | Total |  |  | 10.52 |

| Medición | Uds. | Largo | Parcial |
|---|---|---|---|
|  | 1 | 18.55 | 18.55 |
|  | 2 | 3.00 | 6.00 |
| Subtotal acumulado |  |  | 24.55 |
| Total |  |  | 24.55 |

**IEP010** Ud Red de toma de tierra para estructura de hormigón del edificio con 90 m de conductor de cobre desnudo de 35 mm² y 2 picas.
2 Ud × 356.13 (363.25 con costes indirectos) = 726.50

| Código | Ud | Descripción | Rendimiento | Precio | Importe |
|---|---|---|---|---|---|
| mt35ttc010ab | m | Conductor de cobre desnudo, de 35 mm². | 90 | 1.675 | 150.75 |
| mt35tte010b | Ud | Electrodo para red de toma de tierra cobreado con 300 µm, fabricado en acero, de 15 mm de diámetro y 2 m de longitud. | 2 | 10.413 | 20.83 |
| mt35tte020a | Ud | Placa de cobre electrolítico puro para toma de tierra, de 300x100x3 mm, con borne de unión. | 4 | 22.205 | 88.82 |
| mt35tts010c | Ud | Soldadura aluminotérmica del cable conductor a la placa. | 6 | 1.976 | 11.86 |
| mt35tta020 | Ud | Punto de separación pica-cable formado por cruceta en la cabeza del electrodo de la pica y pletina de 50x30x7 mm, para facilitar la soldadura aluminotérmica. | 2 | 8.834 | 17.67 |
| mt35www020 | Ud | Material auxiliar para instalaciones de toma de tierra. | 1 | 0.46 | 0.46 |
| mo001 | h | Oficial 1ª electricista. | 1.891 | 16.93 | 32.01 |
| mo052 | h | Ayudante electricista. | 1.891 | 15.97 | 30.20 |
| % | % | Medios auxiliares | 1 % | 352.60 | 3.53 |
|  |  | Total |  |  | 356.13 |

**IEP030** Ud Red de equipotencialidad en cuarto húmedo.
10 Ud × 25.98 (26.5 con costes indirectos) = 265.00

| Código | Ud | Descripción | Rendimiento | Precio | Importe |
|---|---|---|---|---|---|
| mt35ttc020ac | m | Conductor rígido unipolar de cobre, aislado, 750 V y 4 mm² de sección, para red equipotencial. (material) | 35 | 0.226 | 7.91 |
| mt35ttc030 | Ud | Abrazadera de latón. (material) | 5 | 0.599 | 3.00 |
| mt35www020 | Ud | Material auxiliar para instalaciones de toma de tierra. | 0.25 | 0.46 | 0.12 |
| mo001 | h | Oficial 1ª electricista. | 0.447 | 16.93 | 7.57 |
| mo052 | h | Ayudante electricista. | 0.446 | 15.97 | 7.12 |
| % | % | Medios auxiliares | 1 % | 25.72 | 0.26 |
|  |  | Total |  |  | 25.98 |

**IEP025** m Conductor de tierra formado por cable rígido desnudo de cobre trenzado, de 35 mm² de sección.
1 m × 2.69 (2.74 con costes indirectos) = 2.74

| Código | Ud | Descripción | Rendimiento | Precio | Importe |
|---|---|---|---|---|---|
| mt35ttc010ab | m | Conductor de cobre desnudo, de 35 mm². | 1 | 1.675 | 1.68 |
| mt35www020 | Ud | Material auxiliar para instalaciones de toma de tierra. | 0.1 | 0.46 | 0.05 |
| mo001 | h | Oficial 1ª electricista. | 0.055 | 16.93 | 0.93 |
| % | % | Medios auxiliares | 1 % | 2.66 | 0.03 |
|  |  | Total |  |  | 2.69 |

**IEQ020** Ud Batería automática de condensadores, para 454 kVAr de potencia reactiva, de 6 escalones con una relación de potencia entre condensadores de 1:2:2:2:2:2, para alimentación trifásica a 400 V de tensión y 50 Hz de frecuencia, con contactores y fusibles.
1 Ud × 4590.22 (4682.02 con costes indirectos) = 4682.02

| Código | Ud | Descripción | Rendimiento | Precio | Importe |
|---|---|---|---|---|---|
| mt35pci100 | Ud | Batería automática de condensadores, para 454 kVAr de potencia reactiva, de 6 escalones con una relación de potencia entre condensadores de 1:2:2:2:2:2, para alimentación trifásica a 400 V de tensión y 50 Hz de frecuencia, compuesta por armario metálico con grado de protección IP 21, de 1180x460x1895 mm; condensadores; regulador de energía reactiva con pantalla de cristal líquido; contactores con bloque de preinserción y resistencia de descarga rápida; y fusibles de alto poder de corte. (material) | 1 | 4306.704 | 4306.70 |
| mo001 | h | Oficial 1ª electricista. | 7.236 | 16.93 | 122.51 |
| mo093 | h | Ayudante electricista. | 7.236 | 15.97 | 115.56 |
| % | % | Medios auxiliares | 1 % | 4544.77 | 45.45 |
|  |  | Total |  |  | 4590.22 |

**IEP0** Ud Proyecto tecnico de baja tension, visado direccion, supervision y verificacion de obra y legalizacion de la instalacion.
1 Ud × 1896.336 (1934.26 con costes indirectos) = 1934.26

**08EIM00311N** Ud INTERUPTOR GENERAL AUTOMATICO TETRAPOLAR DE 630 A (23/02/2010)
0 Ud × 2005.29 (2045.4 con costes indirectos) = 0.00
Interruptor general automático tetrapolar de 630 A de intensidad nominal, incluido cableado y accesoríos para formar parte de centralización de contadores concentrados. ITC-BT 16 y el grado de protección IP 40 e IK 09., construido según REBT y normas de la compañía suministradora. Medida la unidad instalada.

| Código | Ud | Descripción | Rendimiento | Precio | Importe |
|---|---|---|---|---|---|
| IE07401N | U | INTERRUPTOR AUTOMATICO OMNIPOLAR IIII 630 A (material; 23/02/2010) | 1 | 2000 | 2000.00 |
| TO01800 | h | OF. 1ª ELECTRICISTA | 0.35 | 15.12 | 5.29 |
|  |  | Total |  |  | 2005.29 |

**08EIM00312N** UD Interruptor automático tetrapolar 250 A. térmico regulable . ireg 244 A, incluido cableado y accesoríos para formar parte del cuadro general de mando y protección, construido según REBT y normas de la compañía suministradora. Medida la unidad instalada. (29/06/2011)
0 UD × 953.26 (972.33 con costes indirectos) = 0.00

| Código | Ud | Descripción | Rendimiento | Precio | Importe |
|---|---|---|---|---|---|
| mo001 | h | Oficial 1ª electricista. | 0.482 | 16.93 | 8.16 |
| IE07700N | u | Interruptor automático tetrapolar 250 A. térmico regulable . ireg 244 A, incluido cableado y accesoríos para formar parte del cuadro general de mando y protección, construido según REBT y normas de la compañía suministradora. Medida la unidad instalada. (material; 29/06/2011) | 1 | 945.1 | 945.10 |
|  |  | Total |  |  | 953.26 |

**08EIM00313N** UD RELE Y TRANS 100/30 (15/11/2010)
0 UD × 762.56 (777.81 con costes indirectos) = 0.00
Rele y trans 100 / 30 , incluido cableado y accesoríos para formar parte de centralización de contadores concentrados, construido según REBT y normas de la compañía suministradora. Medida la unidad instalada.

| Código | Ud | Descripción | Rendimiento | Precio | Importe |
|---|---|---|---|---|---|
| TO01800 | h | OF. 1ª ELECTRICISTA | 0.5 | 15.12 | 7.56 |
| IE07701N | U | MODULO RELE Y TRANS 100/30 (material; 15/11/2010) | 1 | 755 | 755.00 |
|  |  | Total |  |  | 762.56 |

**08EIM00312est** UD RELE Y TRANS 250/30 (15/11/2010)
0 UD × 952.66 (971.71 con costes indirectos) = 0.00
Rele y trans 250 / 30 , incluido cableado y accesoríos para formar parte de centralización de contadores concentrados, construido según REBT y normas de la compañía suministradora. Medida la unidad instalada.

| Código | Ud | Descripción | Rendimiento | Precio | Importe |
|---|---|---|---|---|---|
| TO01800 | h | OF. 1ª ELECTRICISTA | 0.5 | 15.12 | 7.56 |
| IE07700N | u | Interruptor automático tetrapolar 250 A. térmico regulable . ireg 244 A, incluido cableado y accesoríos para formar parte del cuadro general de mando y protección, construido según REBT y normas de la compañía suministradora. Medida la unidad instalada. | 1 | 945.1 | 945.10 |
|  |  | Total |  |  | 952.66 |

**08EIM00312N** UD Interruptor automático tetrapolar 250 A. térmico regulable . ireg 244 A, incluido cableado y accesoríos para formar parte del cuadro general de mando y protección, construido según REBT y normas de la compañía suministradora. Medida la unidad instalada.
0 UD × 953.26 (972.33 con costes indirectos) = 0.00

**08ECC00229** m CIRCUITO TRIFÁSICO 4x25+1x16 mm2 SUPERFICIE (09/10/2007)
0 m × 27 (27.54 con costes indirectos) = 0.00
Circuito trifasico, instalado con cable de cobre de cuatro conductores de 25 mm2 y uno de 16 mm2, de sección nominal, aislado con tubo de PVC rígido de 29 mm de diámetro y 1,25 mm pared, en montaje superficial, incluso p.p. de cajas de derivación, grapas, piezas especiales y ayudas de albañilería; construido según REBT. Medida la longitud ejecutada desde la caja de mando y protección hasta la caja de registro del ultimo recinto suministrado.

| Código | Ud | Descripción | Rendimiento | Precio | Importe |
|---|---|---|---|---|---|
| TO01800 | h | OF. 1ª ELECTRICISTA | 0.2 | 15.12 | 3.02 |
| IE12800 | m | TUBO PVC RIGIDO DIÁM. 29 mm (material; 02/10/2008) | 1.01 | 1.43 | 1.44 |
| IE02600 | m | CABLE COBRE 1x16 mm2/750 V (material; 09/10/2007) | 1.01 | 1.6 | 1.62 |
| IE02800 | m | CABLE COBRE 1x25 mm2/750 V (material; 09/10/2007) | 4 | 5 | 20.00 |
| WW00300 | u | MATERIAL COMPLEMENTARIO O PZAS.E | 1.2 | 0.528 | 0.63 |
| WW00400 | u | PEQUEÑO MATERIAL (material; 18/12/2009) | 1 | 0.29 | 0.29 |
|  |  | Total |  |  | 27 |

**08EWW00047N** UD ARMARIO PARA CUADRO MANDO Y DISTRIB 32 DISPOSITIVOS ESPACIO 120 ELEM (15/11/2010)
0 UD × 434.49 (443.18 con costes indirectos) = 0.00
Armario para cuadro de mando y distribución, para 32 dispositivos, 120 elementos, metálico para montaje empotrado, con aparellaje, incluso ayudas de albañilería y conexión, construido según REBT. Medida la unidad instalada.

| Código | Ud | Descripción | Rendimiento | Precio | Importe |
|---|---|---|---|---|---|
| ATC00100 | h | CUADRILLA ALBAÑILERIA, FORMADA P (09/11/2001) | 0.9 | 29.38 | 26.44 |
| U30IM002 | U | Cuadro metal.ó dobl.aisl.estan. 32 DISPOSITIVOS ESPACIO 120 ELEMENTOS segun Normativa (material; 15/11/2010) | 1 | 400 | 400.00 |
| WW00300 | u | MATERIAL COMPLEMENTARIO O PZAS.E | 7 | 0.528 | 3.70 |
| WW00400 | u | PEQUEÑO MATERIAL | 15 | 0.29 | 4.35 |
|  |  | Total |  |  | 434.49 |

**O8EWW00048N** Ud ARMARIO PARA CUADRO MANDO Y DISTRIB 18 DISPOSITIVOS ESPACIO 96 ELEM (15/11/2010)
0 Ud × 354.04 (361.12 con costes indirectos) = 0.00
Armario para cuadro de mando y distribución, para 18 dispositivos, 96 elementos, metálico para montaje empotrado, con aparellaje, incluso ayudas de albañilería y conexión, construido según REBT. Medida la unidad instalada.

| Código | Ud | Descripción | Rendimiento | Precio | Importe |
|---|---|---|---|---|---|
| ATC00100 | h | CUADRILLA ALBAÑILERIA, FORMADA P | 0.8 | 29.38 | 23.50 |
| U30IM003 | Ud | Cuadro metal.ó dobl.aisl.estan. 18 DISPOSITIVOS ESPACIO 96 ELEMENTOS segun Normativa (material; 15/11/2010) | 1 | 325 | 325.00 |
| WW00300 | u | MATERIAL COMPLEMENTARIO O PZAS.E | 5 | 0.528 | 2.64 |
| WW00400 | u | PEQUEÑO MATERIAL | 10 | 0.29 | 2.90 |
|  |  | Total |  |  | 354.04 |

**E17PM020** ud ARMARIO PROT/MED/SECC. 2 TRIF. (01/01/2010)
0 ud × 603.66 (615.73 con costes indirectos) = 0.00
Armario de protección, medida y seccionamiento para intemperie, para 2 contadores trifásicos, según normas de la Cía. suministradora, formado por: módulo superior de medida y protección, en poliéster reforzado con fibra de vidrio, equipado con panel de poliéster troquelado para 2 contadores trifásicos y reloj, 2 bases cortacircuitos tipo neozed de 100 A., 2 bornes de neutro de 25 mm2, 2 bloques de bornes de 2,5 mm2 y 2 bloques de bornes de 25 mm2 para conexión de salida de abonado; un módulo inferior de seccionamiento en poliéster reforzado con fibra de vidrio, equipado con 3 bases cortacircuitos tamaño 1, con bornes bimetálicos de 150 mm2 para entrada, neutro amovible tamaño 1 con bornes bimetálicos de 95 mm2 para entrada, salida y derivación de línea, placa transparente precintable de policarbonato. Incluso cableado de todo el conjunto con conductor de cobre tipo H07Z-R, de secciones y colores normalizados. Totalmente instalada, transporte, montaje y conexionado.

| Código | Ud | Descripción | Rendimiento | Precio | Importe |
|---|---|---|---|---|---|
| O01OB200 | h. | Oficial 1ª electricista (mano de obra; 30/11/2012) | 1 | 16.93 | 16.93 |
| O01OB210 | h. | Oficial 2ª electricista (mano de obra; 30/11/2012) | 1 | 16.14 | 16.14 |
| P15FB110 | ud | Módulo medida 2 cont. trif. (material; 01/01/2010) | 1 | 304.81 | 304.81 |
| P15FB130 | ud | Módulo seccionamiento 3 fus. (material; 01/01/2010) | 1 | 227.13 | 227.13 |
| P15FB140 | ud | Cableado de módulos (material; 01/01/2010) | 1 | 21.82 | 21.82 |
| P01DW090 | ud | Pequeño material | 14 | 1.202 | 16.83 |
|  |  | Total |  |  | 603.66 |

**E17PM030** ud ARMARIO PROT/MED/SECC. 1 TRIF.+R (01/01/2010)
0 ud × 840.12 (856.92 con costes indirectos) = 0.00
Armario de protección, medida, y seccionamiento para intemperie para 1 suministro trifásico con contadores de energía activa y reactiva, según normas de la Cía. suministradora, formado por: módulo superior de medida y protección, en poliéster reforzado con fibra de vidrio, equipado con panel de poliéster troquelado para 1 contador trifásico de energía activa, 1 contador trifásico de energía reactiva y reloj, 3 bases cortacircuitos tipo neozed de 100 A., 1 bornes de neutro de 25 mm2, 1 bloque de bornes de 2,5 mm2 y 1 bloque de bornes de 25 mm2 para conexión de salida de abonado; un módulo inferior de seccionamiento en poliéster reforzado con fibra de vidrio, equipado con 3 bases cortacircuitos tamaño 1, con bornes bimetálicos de 150 mm2 para entrada, neutro amovible tamaño 1 con bornes bimetálicos de 95 mm2 para entrada, salida y derivación de línea, placa transparente precintable de policarbonato; incluso cableado de todo el conjunto con conductor de cobre tipo H07Z-R, de secciones y colores normalizados. Totalmente instalada, transporte, montaje y conexionado.

| Código | Ud | Descripción | Rendimiento | Precio | Importe |
|---|---|---|---|---|---|
| O01OB200 | h. | Oficial 1ª electricista | 1 | 16.93 | 16.93 |
| O01OB210 | h. | Oficial 2ª electricista | 1 | 16.14 | 16.14 |
| P15FB120 | ud | Módulo medida 1 cont.trif. Ac+R. (material; 01/01/2010) | 1 | 541.27 | 541.27 |
| P15FB130 | ud | Módulo seccionamiento 3 fus. | 1 | 227.13 | 227.13 |
| P15FB140 | ud | Cableado de módulos | 1 | 21.82 | 21.82 |
| P01DW090 | ud | Pequeño material | 14 | 1.202 | 16.83 |
|  |  | Total |  |  | 840.12 |

**IEC010** Ud Caja de protección y medida CPM3-D4, de hasta 63 A de intensidad, para 2 contadores trifásicos, instalada en peana prefabricada de hormigón armado, en vivienda unifamiliar o local. (16/12/2012)
0 Ud × 298.75 (304.73 con costes indirectos) = 0.00

| Código | Ud | Descripción | Rendimiento | Precio | Importe |
|---|---|---|---|---|---|
| mt35cgp010I | Ud | Caja de protección y medida CPM3-D4, de hasta 63 A de intensidad, para 2 contadores trifásicos, formada por una envolvente aislante, precintable, autoventilada y con mirilla de material transparente resistente a la acción de los rayos ultravioletas, para instalación a la intemperie. Incluso equipo completo de medida, bornes de conexión, bases cortacircuitos y fusibles para protección de la derivación individual. Normalizada por la empresa suministradora. Según UNE-EN 60439-1, grado de inflamabilidad según se indica en UNE-EN 60439-3, con grados de protección IP 43 según UNE 20324 e IK 09 según UNE-EN 50102. (material; 16/12/2012) | 1 | 188.02 | 188.02 |
| mt35cgp040h | m | Tubo de PVC liso, serie B, de 160 mm de diámetro exterior y 3,2 mm de espesor, según UNE-EN 1329-1. (material; 16/12/2012) | 3 | 3.28 | 9.84 |
| mt35cgp040f | m | Tubo de PVC liso, serie B, de 110 mm de diámetro exterior y 3,2 mm de espesor, según UNE-EN 1329-1. (material; 16/12/2012) | 1 | 2.25 | 2.25 |
| mt35cgp100 | Ud | Peana prefabricada de hormigón armado para ubicación de 1 ó 2 cajas de protección y medida. (material; 16/12/2012) | 1 | 38.06 | 38.06 |
| mt35cgp101 | Ud | Juego de pernos metálicos de anclaje para sujeción de armario a peana prefabricada de hormigón armado. (material; 16/12/2012) | 1 | 6.62 | 6.62 |
| mt35www010 | Ud | Material auxiliar para instalaciones eléctricas. | 1 | 1.255 | 1.26 |
| mo018 | h | Oficial 1ª aplicador de láminas impermeabilizantes. | 0.973 | 16.39 | 15.95 |
| mo104 | h | Peón ordinario construcción. | 0.973 | 15.28 | 14.87 |
| mo001 | h | Oficial 1ª electricista. | 0.487 | 16.93 | 8.24 |
| mo093 | h | Ayudante electricista. | 0.487 | 15.97 | 7.78 |
| % | % | Medios auxiliares | 2 % | 292.89 | 5.86 |
|  |  | Total |  |  | 298.75 |

**IEX050v** Ud Interruptor automático magnetotérmico, con 6 kA de poder de corte, de 63 A de intensidad nominal, curva C, tetrapolar (4P). (20/12/2012)
0 Ud × 98.05 (100.01 con costes indirectos) = 0.00

| Código | Ud | Descripción | Rendimiento | Precio | Importe |
|---|---|---|---|---|---|
| mt35cgm021k | Ud | Interruptor automático magnetotérmico, con 6 kA de poder de corte, de 63 A de intensidad nominal, curva C, tetrapolar (4P), de 4 módulos, incluso p/p de accesorios de montaje. Según UNE-EN 60898-1. | 1 | 89.681 | 89.68 |
| mo001 | h | Oficial 1ª electricista. | 0.381 | 16.93 | 6.45 |
| % | % | Medios auxiliares | 2 % | 96.13 | 1.92 |
|  |  | Total |  |  | 98.05 |

### IF FONTANERIA
Importe: 12413.71

**ADE010e** m³ Excavación en zanjas para instalaciones en suelo de arcilla blanda, con medios mecánicos, retirada de los materiales excavados y carga a camión.
12.38 m³ × 13.03 (13.29 con costes indirectos) = 164.53

| Código | Ud | Descripción | Rendimiento | Precio | Importe |
|---|---|---|---|---|---|
| mq01ret020a | h | Retrocargadora sobre neumáticos 75 CV. | 0.365 | 30.772 | 11.23 |
| mo060 | h | Peón ordinario construcción. | 0.109 | 15.28 | 1.67 |
| % | % | Medios auxiliares | 1 % | 12.90 | 0.13 |
|  |  | Total |  |  | 13.03 |

| Medición | Uds. | Largo | Ancho | Alto | Parcial |
|---|---|---|---|---|---|
|  | 1 | 16.50 | 0.50 | 1.50 | 12.38 |
| Total |  |  |  |  | 12.38 |

**ADR010c** m³ Relleno principal de zanjas para instalaciones, con tierra de préstamo, y compactación al 95% del Proctor Modificado mediante equipo manual con bandeja vibrante.
11.55 m³ × 7.85 (8.01 con costes indirectos) = 92.52

| Código | Ud | Descripción | Rendimiento | Precio | Importe |
|---|---|---|---|---|---|
| mt01var010 | m | Cinta plastificada. | 1.1 | 0.109 | 0.12 |
| mt01arz030b | m³ | Tierra de préstamo, para relleno de zanjas, compactable y exenta de áridos mayores de 8 cm, raíces, escombros, materia orgánica, detritus o cualquier otro material desaconsejable. | 1 | 3.836 | 3.84 |
| mq04dua020b | h | Dumper autocargable de 2 t de carga útil, con mecanismo hidráulico. | 0.101 | 7.819 | 0.79 |
| mq02rod010bb | h | Bandeja vibrante de 300 kg, anchura de trabajo 70 cm, reversible. | 0.154 | 5.44 | 0.84 |
| mq02cia020 | h | Camión con cuba de agua. | 0.01 | 32.35 | 0.32 |
| mo060 | h | Peón ordinario construcción. | 0.122 | 15.28 | 1.86 |
| % | % | Medios auxiliares | 1 % | 7.77 | 0.08 |
|  |  | Total |  |  | 7.85 |

| Medición | Uds. | Largo | Ancho | Alto | Parcial |
|---|---|---|---|---|---|
|  | 1 | 16.50 | 0.50 | 1.40 | 11.55 |
| 11.5 |  |  |  |  |  |
| Subtotal acumulado |  |  |  |  | 11.55 |
| Total |  |  |  |  | 11.55 |

**IFA010** Ud Acometida enterrada de abastecimiento de agua potable de 0,98 m de longitud, formada por tubo de polietileno de alta densidad banda azul (PE-100), de 63 mm de diámetro exterior, PN=16 atm y llave de corte alojada en arqueta prefabricada de polipropileno.
1 Ud × 144.15 (147.03 con costes indirectos) = 147.03

| Código | Ud | Descripción | Rendimiento | Precio | Importe |
|---|---|---|---|---|---|
| mt10hmf010e | m³ | Hormigón HM-20/P/20/I, fabricado en central, vertido con cubilote. | 0.221 | 27.533 | 6.085 |
| mt01ara010 | m³ | Arena de 0 a 5 mm de diámetro. | 0.12 | 9.623 | 1.155 |
| mt37tpa012f | Ud | Collarín de toma en carga de PP, para tubo de polietileno de alta densidad (PE-100 A), de 63 mm de diámetro exterior, según UNE-EN ISO 15874-3. (material) | 1 | 4.232 | 4.232 |
| mt37tpa011f | m | Acometida de polietileno de alta densidad banda azul (PE-100), de 63 mm de diámetro exterior, PN=16 atm y 5,8 mm de espesor, según UNE-EN 12201-2. Incluso p/p de accesorios de conexión y piezas especiales. (material) | 0.98 | 5.829 | 5.712 |
| mt11arp100b | Ud | Arqueta prefabricada de polipropileno, 40x40x40 cm. (material) | 1 | 22.679 | 22.679 |
| mt11arp050bc | Ud | Tapa de PVC, para arquetas de fontanería de 40x40 cm. (material) | 1 | 19.597 | 19.597 |
| mt37sve030g | Ud | Válvula de esfera de latón niquelado para roscar de 2", con mando de cuadradillo. (material) | 1 | 27.971 | 27.971 |
| mq05pdm010b | h | Compresor portátil eléctrico 5 m³/min de caudal. | 0.309 | 4.682 | 1.447 |
| mq05mai030 | h | Martillo neumático. | 0.309 | 2.198 | 0.679 |
| mo011 | h | Oficial 1ª construcción. | 0.077 | 16.39 | 1.262 |
| mo029 | h | Oficial 2ª construcción. | 0.472 | 16.14 | 7.618 |
| mo060 | h | Peón ordinario construcción. | 0.311 | 15.28 | 4.752 |
| mo004 | h | Oficial 1ª fontanero. | 1.584 | 16.93 | 26.817 |
| mo055 | h | Ayudante fontanero. | 0.796 | 15.97 | 12.712 |
| % | % | Medios auxiliares | 1 % | 142.718 | 1.427 |
|  |  | Total |  |  | 144.15 |

**IFB010** Ud Alimentación de agua potable de 16,35 m de longitud, enterrada, formada por tubo de polietileno de alta densidad banda azul (PE-100), de 63 mm de diámetro exterior, PN=16 atm.
1 Ud × 116.62 (118.95 con costes indirectos) = 118.95

| Código | Ud | Descripción | Rendimiento | Precio | Importe |
|---|---|---|---|---|---|
| mt01ara010 | m³ | Arena de 0 a 5 mm de diámetro. | 1.669 | 9.623 | 16.06 |
| mt37tpa020fg | m | Tubo de polietileno de alta densidad banda azul (PE-100), de 63 mm de diámetro exterior, PN = 16 atm y 5,8 mm de espesor, según UNE-EN 12201-2, con el precio incrementado el 30% en concepto de accesorios y piezas especiales. (material) | 16.35 | 3.682 | 60.20 |
| mo011 | h | Oficial 1ª construcción. | 0.278 | 16.39 | 4.56 |
| mo060 | h | Peón ordinario construcción. | 0.278 | 15.28 | 4.25 |
| mo004 | h | Oficial 1ª fontanero. | 0.924 | 16.93 | 15.64 |
| mo055 | h | Ayudante fontanero. | 0.924 | 15.97 | 14.76 |
| % | % | Medios auxiliares | 1 % | 115.47 | 1.15 |
|  |  | Total |  |  | 116.62 |

| Medición | Uds. | Parcial |
|---|---|---|
| Tubería de agua fría | 1 | 1.00 |
| Total |  | 1 |

**IFB020** Ud Arqueta de paso, prefabricada de polipropileno, de sección rectangular de 51x37 cm en la base y 30 cm de altura, con tapa.
2 Ud × 26.02 (26.54 con costes indirectos) = 53.08

| Código | Ud | Descripción | Rendimiento | Precio | Importe |
|---|---|---|---|---|---|
| mt10hmf010d | m³ | Hormigón HM-20/B/20/I, fabricado en central, vertido con cubilote. (material) | 0.043 | 29.236 | 1.26 |
| mt37aar020bc | Ud | Arqueta prefabricada de polipropileno, de sección rectangular, de 51x37 cm en la base y 30 cm de altura, con tapa de color verde de 38x25 cm. (material) | 1 | 13.913 | 13.91 |
| mo011 | h | Oficial 1ª construcción. | 0.385 | 16.39 | 6.31 |
| mo060 | h | Peón ordinario construcción. | 0.28 | 15.28 | 4.28 |
| % | % | Medios auxiliares | 1 % | 25.76 | 0.26 |
|  |  | Total |  |  | 26.02 |

**IFC010** Ud Preinstalación de contador general de agua de 2 1/2" DN 63 mm, colocado en hornacina, con llave de corte general de compuerta.
1 Ud × 213.32 (217.59 con costes indirectos) = 217.59

| Código | Ud | Descripción | Rendimiento | Precio | Importe |
|---|---|---|---|---|---|
| mt37svc010r | Ud | Válvula de compuerta de latón fundido, para roscar, de 2 1/2". (material) | 2 | 46.798 | 93.60 |
| mt37www060i | Ud | Filtro retenedor de residuos de latón, con tamiz de acero inoxidable con perforaciones de 0,5 mm de diámetro, con rosca de 2 1/2", para una presión máxima de trabajo de 16 bar y una temperatura máxima de 110°C. (material) | 1 | 44.74 | 44.74 |
| mt37sgl012c | Ud | Grifo de comprobación de latón, para roscar, de 1". (material) | 1 | 7.723 | 7.72 |
| mt37svr010g | Ud | Válvula de retención de latón para roscar de 2 1/2". (material) | 1 | 25.508 | 25.51 |
| mt37aar010c | Ud | Marco y tapa de fundición dúctil de 50x50 cm, según Compañía Suministradora. (material) | 1 | 16.694 | 16.69 |
| mt37www010 | Ud | Material auxiliar para instalaciones de fontanería. (material) | 1 | 1.074 | 1.07 |
| mo004 | h | Oficial 1ª fontanero. | 0.877 | 16.93 | 14.85 |
| mo055 | h | Ayudante fontanero. | 0.44 | 15.97 | 7.03 |
| % | % | Medios auxiliares | 1 % | 211.21 | 2.11 |
|  |  | Total |  |  | 213.32 |

**IFI005** m Tubería para instalación interior de fontanería, , formada por tubo de polietileno reticulado (PE-X), de 16 mm de diámetro exterior, serie 5, PN=6 atm.
481.54 m × 2.03 (2.07 con costes indirectos) = 996.79
Tubería para instalación interior de fontanería, formada por tubo de polietileno reticulado (PE-X), de 16 mm de diámetro exterior, serie 5, PN=6 atm.

| Código | Ud | Descripción | Rendimiento | Precio | Importe |
|---|---|---|---|---|---|
| mt37tpu400aa | Ud | Material auxiliar para montaje y sujeción a la obra de las tuberías de polietileno reticulado (PE-X), de 16 mm de diámetro exterior. (material) | 1 | 0.064 | 0.06 |
| mt37tpu010aac | m | Tubo de polietileno reticulado (PE-X), de 16 mm de diámetro exterior, serie 5, PN=6 atm y 1,8 mm de espesor, según UNE-EN ISO 15875-2, con el precio incrementado el 10% en concepto de accesorios y piezas especiales. (material) | 1 | 1.334 | 1.33 |
| mo004 | h | Oficial 1ª fontanero. | 0.019 | 16.93 | 0.32 |
| mo055 | h | Ayudante fontanero. | 0.019 | 15.97 | 0.30 |
| % | % | Medios auxiliares | 1 % | 2.01 | 0.02 |
|  |  | Total |  |  | 2.03 |

| Medición | Uds. | Largo | Parcial |
|---|---|---|---|
| Tubería de agua fría | 1 | 390.12 | 390.12 |
| MAQUINAS EXPEND |  |  |  |
| PB | 1 | 21.76 | 21.76 |
|  | 1 | 23.95 | 23.95 |
| p1 | 1 | 21.76 | 21.76 |
|  | 1 | 23.95 | 23.95 |
| Subtotal acumulado |  |  | 481.54 |
| Total |  |  | 481.54 |

**IFI005b** m Tubería para instalación interior de fontanería,, formada por tubo de polietileno reticulado (PE-X), de 20 mm de diámetro exterior, serie 5, PN=6 atm.
26.11 m × 2.42 (2.47 con costes indirectos) = 64.49
Tubería para instalación interior de fontanería, formada por tubo de polietileno reticulado (PE-X), de 20 mm de diámetro exterior, serie 5, PN=6 atm.

| Código | Ud | Descripción | Rendimiento | Precio | Importe |
|---|---|---|---|---|---|
| mt37tpu400ab | Ud | Material auxiliar para montaje y sujeción a la obra de las tuberías de polietileno reticulado (PE-X), de 20 mm de diámetro exterior. (material) | 1 | 0.001 | 0.00 |
| mt37tpu010abc | m | Tubo de polietileno reticulado (PE-X), de 20 mm de diámetro exterior, serie 5, PN=6 atm y 1,9 mm de espesor, según UNE-EN ISO 15875-2, con el precio incrementado el 10% en concepto de accesorios y piezas especiales. (material) | 1 | 1.541 | 1.54 |
| mo004 | h | Oficial 1ª fontanero. | 0.026 | 16.93 | 0.44 |
| mo055 | h | Ayudante fontanero. | 0.026 | 15.97 | 0.42 |
| % | % | Medios auxiliares | 1 % | 2.40 | 0.02 |
|  |  | Total |  |  | 2.42 |

| Medición | Uds. | Largo | Parcial |
|---|---|---|---|
| Tubería de agua fría | 1 | 26.11 | 26.11 |
| Total |  |  | 26.11 |

**IFI005c** m Tubería para instalación interior de fontanería, formada por tubo de polietileno reticulado (PE-X), de 25 mm de diámetro exterior, serie 5, PN=6 atm.
29.99 m × 3.89 (3.97 con costes indirectos) = 119.06

| Código | Ud | Descripción | Rendimiento | Precio | Importe |
|---|---|---|---|---|---|
| mt37tpu400ac | Ud | Material auxiliar para montaje y sujeción a la obra de las tuberías de polietileno reticulado (PE-X), de 25 mm de diámetro exterior. (material) | 1 | 0.044 | 0.04 |
| mt37tpu010acc | m | Tubo de polietileno reticulado (PE-X), de 25 mm de diámetro exterior, serie 5, PN=6 atm y 2,3 mm de espesor, según UNE-EN ISO 15875-2, con el precio incrementado el 10% en concepto de accesorios y piezas especiales. (material) | 1 | 2.763 | 2.76 |
| mo004 | h | Oficial 1ª fontanero. | 0.032 | 16.93 | 0.54 |
| mo055 | h | Ayudante fontanero. | 0.032 | 15.97 | 0.51 |
| % | % | Medios auxiliares | 1 % | 3.85 | 0.04 |
|  |  | Total |  |  | 3.89 |

| Medición | Uds. | Largo | Parcial |
|---|---|---|---|
| Tubería de agua fría | 1 | 29.99 | 29.99 |
| Total |  |  | 29.99 |

**IFI005d** m Tubería para instalación interior de fontanería, formada por tubo de polietileno reticulado (PE-X), de 32 mm de diámetro exterior, serie 5, PN=6 atm.
14.36 m × 6.74 (6.87 con costes indirectos) = 98.65

| Código | Ud | Descripción | Rendimiento | Precio | Importe |
|---|---|---|---|---|---|
| mt37tpu400ad | Ud | Material auxiliar para montaje y sujeción a la obra de las tuberías de polietileno reticulado (PE-X), de 32 mm de diámetro exterior. (material) | 1 | 0.068 | 0.07 |
| mt37tpu010adc | m | Tubo de polietileno reticulado (PE-X), de 32 mm de diámetro exterior, serie 5, PN=6 atm y 2,9 mm de espesor, según UNE-EN ISO 15875-2, con el precio incrementado el 10% en concepto de accesorios y piezas especiales. (material) | 1 | 5.318 | 5.32 |
| mo004 | h | Oficial 1ª fontanero. | 0.039 | 16.93 | 0.66 |
| mo055 | h | Ayudante fontanero. | 0.039 | 15.97 | 0.62 |
| % | % | Medios auxiliares | 1 % | 6.67 | 0.07 |
|  |  | Total |  |  | 6.74 |

| Medición | Uds. | Largo | Parcial |
|---|---|---|---|
| Tubería de agua fría | 1 | 14.36 | 14.36 |
| Total |  |  | 14.36 |

**IFI005e** m Tubería para instalación interior de fontanería, formada por tubo de polietileno reticulado (PE-X), de 40 mm de diámetro exterior, serie 5, PN=6 atm.
8.59 m × 8.6 (8.77 con costes indirectos) = 75.33

| Código | Ud | Descripción | Rendimiento | Precio | Importe |
|---|---|---|---|---|---|
| mt37tpu400ae | Ud | Material auxiliar para montaje y sujeción a la obra de las tuberías de polietileno reticulado (PE-X), de 40 mm de diámetro exterior. (material) | 1 | 0.022 | 0.02 |
| mt37tpu010aec | m | Tubo de polietileno reticulado (PE-X), de 40 mm de diámetro exterior, serie 5, PN=6 atm y 3,7 mm de espesor, según UNE-EN ISO 15875-2, con el precio incrementado el 10% en concepto de accesorios y piezas especiales. (material) | 1 | 7.01 | 7.01 |
| mo004 | h | Oficial 1ª fontanero. | 0.045 | 16.93 | 0.76 |
| mo055 | h | Ayudante fontanero. | 0.045 | 15.97 | 0.72 |
| % | % | Medios auxiliares | 1 % | 8.51 | 0.09 |
|  |  | Total |  |  | 8.6 |

| Medición | Uds. | Largo | Parcial |
|---|---|---|---|
| Tubería de agua fría | 1 | 8.59 | 8.59 |
| Total |  |  | 8.59 |

**IFI005f** m Tubería para instalación interior de fontanería, formada por tubo de polietileno reticulado (PE-X), de 50 mm de diámetro exterior, serie 5, PN=6 atm.
102.53 m × 13.51 (13.78 con costes indirectos) = 1412.86

| Código | Ud | Descripción | Rendimiento | Precio | Importe |
|---|---|---|---|---|---|
| mt37tpu400af | Ud | Material auxiliar para montaje y sujeción a la obra de las tuberías de polietileno reticulado (PE-X), de 50 mm de diámetro exterior. (material) | 1 | 0.511 | 0.51 |
| mt37tpu010afc | m | Tubo de polietileno reticulado (PE-X), de 50 mm de diámetro exterior, serie 5, PN=6 atm y 4,6 mm de espesor, según UNE-EN ISO 15875-2, con el precio incrementado el 10% en concepto de accesorios y piezas especiales. (material) | 1 | 11.16 | 11.16 |
| mo004 | h | Oficial 1ª fontanero. | 0.052 | 16.93 | 0.88 |
| mo055 | h | Ayudante fontanero. | 0.052 | 15.97 | 0.83 |
| % | % | Medios auxiliares | 1 % | 13.38 | 0.13 |
|  |  | Total |  |  | 13.51 |

| Medición | Uds. | Largo | Parcial |
|---|---|---|---|
| Tubería de agua fría | 1 | 102.53 | 102.53 |
| Total |  |  | 102.53 |

**IFI005g** m Tubería para instalación interior de fontanería, formada por tubo de polietileno reticulado (PE-X), de 63 mm de diámetro exterior, serie 5, PN=6 atm.
65.64 m × 20.99 (21.41 con costes indirectos) = 1405.35

| Código | Ud | Descripción | Rendimiento | Precio | Importe |
|---|---|---|---|---|---|
| mt37tpu400ag | Ud | Material auxiliar para montaje y sujeción a la obra de las tuberías de polietileno reticulado (PE-X), de 63 mm de diámetro exterior. (material) | 1 | 0.801 | 0.80 |
| mt37tpu010agc | m | Tubo de polietileno reticulado (PE-X), de 63 mm de diámetro exterior, serie 5, PN=6 atm y 5,8 mm de espesor, según UNE-EN ISO 15875-2, con el precio incrementado el 10% en concepto de accesorios y piezas especiales. (material) | 1 | 18.066 | 18.07 |
| mo004 | h | Oficial 1ª fontanero. | 0.058 | 16.93 | 0.98 |
| mo055 | h | Ayudante fontanero. | 0.058 | 15.97 | 0.93 |
| % | % | Medios auxiliares | 1 % | 20.78 | 0.21 |
|  |  | Total |  |  | 20.99 |

| Medición | Uds. | Largo | Parcial |
|---|---|---|---|
| Tubería de agua fría | 1 | 65.64 | 65.64 |
| Total |  |  | 65.64 |

**IFI005h** m Tubería para instalación interior de fontanería, formada por tubo de polietileno reticulado (PE-X), de 75 mm de diámetro exterior, serie 5, PN=6 atm.
7.5 m × 30.09 (30.69 con costes indirectos) = 230.18

| Código | Ud | Descripción | Rendimiento | Precio | Importe |
|---|---|---|---|---|---|
| mt37tpu400ah | Ud | Material auxiliar para montaje y sujeción a la obra de las tuberías de polietileno reticulado (PE-X), de 75 mm de diámetro exterior. (material) | 1 | 0.865 | 0.87 |
| mt37tpu010ahc | m | Tubo de polietileno reticulado (PE-X), de 75 mm de diámetro exterior, serie 5, PN=6 atm y 6,8 mm de espesor, según UNE-EN ISO 15875-2, con el precio incrementado el 10% en concepto de accesorios y piezas especiales. (material) | 1 | 26.815 | 26.82 |
| mo004 | h | Oficial 1ª fontanero. | 0.064 | 16.93 | 1.08 |
| mo055 | h | Ayudante fontanero. | 0.064 | 15.97 | 1.02 |
| % | % | Medios auxiliares | 1 % | 29.79 | 0.30 |
|  |  | Total |  |  | 30.09 |

| Medición | Uds. | Largo | Parcial |
|---|---|---|---|
| Tubería de agua fría | 1 | 7.50 | 7.50 |
| Total |  |  | 7.5 |

**IFI005i** m Tubería para instalación interior de fontanería, formada por tubo de polietileno reticulado (PE-X), de 90 mm de diámetro exterior, serie 5, PN=6 atm.
1.5 m × 41.51 (42.34 con costes indirectos) = 63.51

| Código | Ud | Descripción | Rendimiento | Precio | Importe |
|---|---|---|---|---|---|
| mt37tpu400ai | Ud | Material auxiliar para montaje y sujeción a la obra de las tuberías de polietileno reticulado (PE-X), de 90 mm de diámetro exterior. (material) | 1 | 1.699 | 1.70 |
| mt37tpu010aic | m | Tubo de polietileno reticulado (PE-X), de 90 mm de diámetro exterior, serie 5, PN=6 atm y 8,2 mm de espesor, según UNE-EN ISO 15875-2, con el precio incrementado el 10% en concepto de accesorios y piezas especiales. (material) | 1 | 37.086 | 37.09 |
| mo004 | h | Oficial 1ª fontanero. | 0.07 | 16.93 | 1.19 |
| mo055 | h | Ayudante fontanero. | 0.07 | 15.97 | 1.12 |
| % | % | Medios auxiliares | 1 % | 41.10 | 0.41 |
|  |  | Total |  |  | 41.51 |

| Medición | Uds. | Largo | Parcial |
|---|---|---|---|
| Tubería de agua fría | 1 | 1.50 | 1.50 |
| Total |  |  | 1.5 |

**IFI005j** m Tubería para instalación interior de fontanería, formada por tubo de polietileno reticulado (PE-X), de 110 mm de diámetro exterior, serie 5, PN=6 atm.
42.18 m × 65.47 (66.78 con costes indirectos) = 2816.78

| Código | Ud | Descripción | Rendimiento | Precio | Importe |
|---|---|---|---|---|---|
| mt37tpu400aj | Ud | Material auxiliar para montaje y sujeción a la obra de las tuberías de polietileno reticulado (PE-X), de 110 mm de diámetro exterior. (material) | 1 | 2.663 | 2.66 |
| mt37tpu010ajc | m | Tubo de polietileno reticulado (PE-X), de 110 mm de diámetro exterior, serie 5, PN=6 atm y 10 mm de espesor, según UNE-EN ISO 15875-2, con el precio incrementado el 10% en concepto de accesorios y piezas especiales. (material) | 1 | 59.593 | 59.59 |
| mo004 | h | Oficial 1ª fontanero. | 0.078 | 16.93 | 1.32 |
| mo055 | h | Ayudante fontanero. | 0.078 | 15.97 | 1.25 |
| % | % | Medios auxiliares | 1 % | 64.82 | 0.65 |
|  |  | Total |  |  | 65.47 |

| Medición | Uds. | Largo | Parcial |
|---|---|---|---|
| Tubería de agua fría | 1 | 30.18 | 30.18 |
| GRUPO PRESION | 2 | 3.00 | 6.00 |
|  | 1 | 6.00 | 6.00 |
| Subtotal acumulado |  |  | 42.18 |
| Total |  |  | 42.18 |

**IFI008** Ud Válvula de compuerta de latón fundido, de diámetro 3/4".
5 Ud × 9.03 (9.21 con costes indirectos) = 46.05

| Código | Ud | Descripción | Rendimiento | Precio | Importe |
|---|---|---|---|---|---|
| mt37svc010c | Ud | Válvula de compuerta de latón fundido, para roscar, de 3/4". (material) | 1 | 4.878 | 4.88 |
| mt37www010 | Ud | Material auxiliar para instalaciones de fontanería. | 1 | 1.074 | 1.07 |
| mo004 | h | Oficial 1ª fontanero. | 0.091 | 16.93 | 1.54 |
| mo055 | h | Ayudante fontanero. | 0.091 | 15.97 | 1.45 |
| % | % | Medios auxiliares | 1 % | 8.94 | 0.09 |
|  |  | Total |  |  | 9.03 |

| Medición | Uds. | Largo | Parcial |
|---|---|---|---|
| Llave de local húmedo | 1 | 5.00 | 5.00 |
| Total |  |  | 5 |

**IFI008b** Ud Válvula de compuerta de latón fundido, de diámetro 1".
5 Ud × 12.16 (12.4 con costes indirectos) = 62.00

| Código | Ud | Descripción | Rendimiento | Precio | Importe |
|---|---|---|---|---|---|
| mt37svc010f | Ud | Válvula de compuerta de latón fundido, para roscar, de 1". (material) | 1 | 7.086 | 7.09 |
| mt37www010 | Ud | Material auxiliar para instalaciones de fontanería. | 1 | 1.074 | 1.07 |
| mo004 | h | Oficial 1ª fontanero. | 0.118 | 16.93 | 2.00 |
| mo055 | h | Ayudante fontanero. | 0.118 | 15.97 | 1.88 |
| % | % | Medios auxiliares | 1 % | 12.04 | 0.12 |
|  |  | Total |  |  | 12.16 |

| Medición | Uds. | Largo | Parcial |
|---|---|---|---|
| Llave de local húmedo | 1 | 5.00 | 5.00 |
| Total |  |  | 5 |

**IFI008c** Ud Válvula de compuerta de latón fundido, de diámetro 2".
6 Ud × 32.05 (32.69 con costes indirectos) = 196.14

| Código | Ud | Descripción | Rendimiento | Precio | Importe |
|---|---|---|---|---|---|
| mt37svc010o | Ud | Válvula de compuerta de latón fundido, para roscar, de 2". (material) | 1 | 22.442 | 22.44 |
| mt37www010 | Ud | Material auxiliar para instalaciones de fontanería. | 1 | 1.074 | 1.07 |
| mo004 | h | Oficial 1ª fontanero. | 0.25 | 16.93 | 4.23 |
| mo055 | h | Ayudante fontanero. | 0.25 | 15.97 | 3.99 |
| % | % | Medios auxiliares | 1 % | 31.73 | 0.32 |
|  |  | Total |  |  | 32.05 |

| Medición | Uds. | Largo | Parcial |
|---|---|---|---|
| Llave de local húmedo | 1 | 6.00 | 6.00 |
| Total |  |  | 6 |

**IFI008d** Ud Válvula de compuerta de latón fundido, de diámetro 2 1/2".
4 Ud × 58.98 (60.16 con costes indirectos) = 240.64

| Código | Ud | Descripción | Rendimiento | Precio | Importe |
|---|---|---|---|---|---|
| mt37svc010r | Ud | Válvula de compuerta de latón fundido, para roscar, de 2 1/2". | 1 | 46.798 | 46.80 |
| mt37www010 | Ud | Material auxiliar para instalaciones de fontanería. | 1 | 1.074 | 1.07 |
| mo004 | h | Oficial 1ª fontanero. | 0.32 | 16.93 | 5.42 |
| mo055 | h | Ayudante fontanero. | 0.32 | 15.97 | 5.11 |
| % | % | Medios auxiliares | 1 % | 58.40 | 0.58 |
|  |  | Total |  |  | 58.98 |

| Medición | Uds. | Largo | Parcial |
|---|---|---|---|
| Llave de local húmedo | 1 | 4.00 | 4.00 |
| Total |  |  | 4 |

**IFW010** Ud Válvula de compuerta de latón fundido, de diámetro 4".
1 Ud × 120.85 (123.27 con costes indirectos) = 123.27

| Código | Ud | Descripción | Rendimiento | Precio | Importe |
|---|---|---|---|---|---|
| mt37svc010v | Ud | Válvula de compuerta de latón fundido, para roscar, de 4". (material) | 1 | 105.746 | 105.75 |
| mt37www010 | Ud | Material auxiliar para instalaciones de fontanería. | 1 | 1.074 | 1.07 |
| mo004 | h | Oficial 1ª fontanero. | 0.39 | 16.93 | 6.60 |
| mo055 | h | Ayudante fontanero. | 0.39 | 15.97 | 6.23 |
| % | % | Medios auxiliares | 1 % | 119.65 | 1.20 |
|  |  | Total |  |  | 120.85 |

| Medición | Uds. | Largo | Parcial |
|---|---|---|---|
| Válvula de corte | 1 | 1.00 | 1.00 |
| Total |  |  | 1 |

**IFW060** Ud Válvula limitadora de presión de latón, de 2" DN 50 mm de diámetro, presión máxima de entrada de 15 bar.
1 Ud × 136.15 (138.87 con costes indirectos) = 138.87

| Código | Ud | Descripción | Rendimiento | Precio | Importe |
|---|---|---|---|---|---|
| mt37svl010f | Ud | Válvula limitadora de presión de latón, de 2" DN 50 mm de diámetro, presión máxima de entrada de 15 bar y presión de salida regulable entre 0,5 y 4 bar, temperatura máxima de 70°C, con racores. (material) | 1 | 119.123 | 119.12 |
| mt42www041 | Ud | Manómetro con baño de glicerina y diámetro de esfera de 100 mm, con toma vertical, para montaje roscado de 1/4", escala de presión de 0 a 10 bar. (material) | 1 | 10.037 | 10.04 |
| mt37www010 | Ud | Material auxiliar para instalaciones de fontanería. | 1 | 1.074 | 1.07 |
| mo004 | h | Oficial 1ª fontanero. | 0.139 | 16.93 | 2.35 |
| mo055 | h | Ayudante fontanero. | 0.139 | 15.97 | 2.22 |
| % | % | Medios auxiliares | 1 % | 134.80 | 1.35 |
|  |  | Total |  |  | 136.15 |

**IFD010** Ud Grupo de presión de agua, AP 205/6-2 "EBARA", formado por: dos bombas centrífugas multicelulares MVXE 205/6, con una potencia de 3x2 kW, un depósito de membrana, de chapa de acero de 300 l, bancada, cuadro eléctrico y soporte metálico.
1 Ud × 2611.69 (2663.92 con costes indirectos) = 2663.92

| Código | Ud | Descripción | Rendimiento | Precio | Importe |
|---|---|---|---|---|---|
| mt37bce070 | Ud | Grupo de presión de agua, AP 205/6-2 "EBARA", formado por: dos bombas centrífugas multicelulares MVXE 205/6, con una potencia de 3x2 kW, cuerpo de bomba, eje motor e impulsores de acero inoxidable, cuerpos de aspiración e impulsión y contrabridas de hierro fundido, difusores de policarbonato con fibra de vidrio, cierre mecánico, motor asíncrono de 2 polos, aislamiento clase F, protección IP 44, para alimentación trifásica a 230/400 V, bancada metálica común para bomba y cuadro eléctrico, amortiguadores de vibraciones, válvulas de corte, antirretorno y de aislamiento, manómetro, presostato, un depósito de membrana, de chapa de acero de 300 l, cuadro eléctrico de fuerza y control para la operación totalmente automática del grupo, soporte metálico para cuadro eléctrico, con reloj programador (mando para electroválvula), colector en aspiración, manguitos elásticos en impulsión. (material) | 1 | 2342.062 | 2342.06 |
| mt37www010 | Ud | Material auxiliar para instalaciones de fontanería. | 1 | 1.074 | 1.07 |
| mo006 | h | Oficial 1ª montador. | 6.747 | 16.93 | 114.23 |
| mo098 | h | Ayudante fontanero. (mano de obra; 23/12/2012) | 3.374 | 15.97 | 53.88 |
| % | % | Medios auxiliares | 4 % | 2511.24 | 100.45 |
|  |  | Total |  |  | 2611.69 |

**IFD020** Ud Depósito auxiliar de alimentación de poliéster reforzado con fibra de vidrio, cilíndrico, de 2000 litros, con llave de corte de compuerta de 2 1/2" DN 63 mm para la entrada y llave de corte de compuerta de 2 1/2" DN 63 mm para la salida.
1 Ud × 849.14 (866.12 con costes indirectos) = 866.12

| Código | Ud | Descripción | Rendimiento | Precio | Importe |
|---|---|---|---|---|---|
| mt37sve010d | Ud | Válvula de esfera de latón niquelado para roscar de 1". | 1 | 4.978 | 4.98 |
| mt37svc010r | Ud | Válvula de compuerta de latón fundido, para roscar, de 2 1/2". | 2 | 46.798 | 93.60 |
| mt41aco200g | Ud | Válvula de flotador de 2 1/2" de diámetro, para una presión máxima de 5 bar, con cuerpo de latón, boya esférica roscada de latón y obturador de goma. (material) | 1 | 344.954 | 344.95 |
| mt37dps010f | Ud | Depósito de poliéster reforzado con fibra de vidrio, cilíndrico, de 2000 litros, con tapa, aireador y rebosadero, para uso alimentario. (material) | 1 | 320.835 | 320.84 |
| mt41aco210 | Ud | Interruptor de nivel con boya, con contacto de 14 A, esfera y contrapeso. (material) | 2 | 9.741 | 19.48 |
| mt37www010 | Ud | Material auxiliar para instalaciones de fontanería. | 1 | 1.074 | 1.07 |
| mo006 | h | Oficial 1ª montador. | 1.324 | 16.93 | 22.42 |
| mo098 | h | Ayudante fontanero. | 1.324 | 15.97 | 21.14 |
| mo001 | h | Oficial 1ª electricista. | 0.237 | 16.93 | 4.01 |
| % | % | Medios auxiliares | 2 % | 832.49 | 16.65 |
|  |  | Total |  |  | 849.14 |

### II ILUMINACION
Importe: 113454.5

**III130b** Ud Luminaria de interior para montaje empotrado, marca PHILIPS, familia SMARTFORM o similar y versión TBS460 con placas intermedias lisas. Para 4 lámparas fluorescentes TL5 incluidas (4x14W/840), con equipo eléctronico y óptica OLC* de microlamas tridimensionales de aluminio de alta calidad y muy alta reflectancia en acabado de semi brillo, máximo rendimiento luminoso (D8) , fabricada de chapa de acero prelacado en blanco (RAL9016), con marco continuo y altura de 45 mm.
47 Ud × 211.5 (215.73 con costes indirectos) = 10139.31
Luminaria de interior para montaje empotrado, marca PHILIPS, familia SMARTFORM similary versión TBS460 con placas intermedias lisas. Para 4 lámparas fluorescentes TL5 incluidas (4x14W/840), con equipo eléctronico y óptica OLC* de microlamas tridimensionales de aluminio de alta calidad y muy alta reflectancia en acabado de semi brillo, máximo rendimiento luminoso (D8) , fabricada de chapa de acero prelacado en blanco (RAL9016), con marco continuo y altura de 45 mm.

| Código | Ud | Descripción | Rendimiento | Precio | Importe |
|---|---|---|---|---|---|
| mt34ode490 | Ud | Luminaria de interior para montaje empotrado, marca PHILIPS, familia SMARTFORM y versión TBS460 con placas intermedias lisas. Para 4 lámparas fluorescentefusor de policarbonato termoconformado; balasto electrónico; protección IP 20 y aislamiento clase F. (material) | 1 | 194.561 | 194.56 |
| mt34tuf010a | Ud | Tubo fluorescente TL5 de 14 W.-840 (material) | 4 | 2.32 | 9.28 |
| mt34www011 | Ud | Material auxiliar para instalación de aparatos de iluminación. (material) | 1 | 0.441 | 0.44 |
| mo001 | h | Oficial 1ª electricista. | 0.156 | 16.93 | 2.64 |
| mo052 | h | Ayudante electricista. | 0.156 | 15.97 | 2.49 |
| % | % | Medios auxiliares | 1 % | 209.41 | 2.09 |
|  |  | Total |  |  | 211.5 |

| Medición | Uds. | Parcial |
|---|---|---|
| P. BAJA |  |  |
| DESPACHO | 1 | 1.00 |
| PREALOJ | 8 | 8.00 |
| P1 |  |  |
| ZONA ADM | 7 | 7.00 |
| DESP TECNICOS 1 | 3 | 3.00 |
| SALA REUNIONES | 12 | 12.00 |
| ALOJ | 16 | 16.00 |
| Subtotal acumulado |  | 47.00 |
| Total |  | 47 |

**III130c** Ud Luminaria de interior para montaje empotrado, marca PHILIPS, familia SMARTFORM o similar y versión TBS460 con placas intermedias lisas. Para 3 lámparas fluorescentes TL5 incluidas (3x14W/840), con equipo eléctronico y óptica OLC* de microlamas tridimensionales de
157 Ud × 191.5 (195.33 con costes indirectos) = 30666.81
Luminaria de interior para montaje empotrado, marca PHILIPS, familia SMARTFORM o similar y versión TBS460 con placas intermedias lisas. Para 3 lámparas fluorescentes TL5 incluidas (3x14W/840), con equipo eléctronico y óptica OLC* de microlamas tridimensionales de aluminio de alta calidad y muy alta reflectancia en acabado de semi brillo, máximo rendimiento luminoso (D8) , fabricada de chapa de acero prelacado en blanco (RAL9016), con marco continuo y altura de 45 mm.

| Código | Ud | Descripción | Rendimiento | Precio | Importe |
|---|---|---|---|---|---|
| mt34ode250 | Ud | Luminaria de interior para montaje empotrado, marca PHILIPS, familia SMARTFORM y versión TBS460 con placas intermedias lisas. Para 3 lámppal de polimetacrilato de metilo (PMMA) termoconformado; balasto electrónico; protección IP 20 y aislamiento clase F. (material) | 1 | 176.676 | 176.68 |
| mt34tuf010b | Ud | Tubo fluorescente TL5 de 14 W.-840 (material) | 3 | 2.46 | 7.38 |
| mt34www011 | Ud | Material auxiliar para instalación de aparatos de iluminación. | 1 | 0.441 | 0.44 |
| mo001 | h | Oficial 1ª electricista. | 0.155 | 16.93 | 2.62 |
| mo052 | h | Ayudante electricista. | 0.155 | 15.97 | 2.48 |
| % | % | Medios auxiliares | 1 % | 189.60 | 1.90 |
|  |  | Total |  |  | 191.5 |

| Medición | Uds. | Parcial |
|---|---|---|
| P BAJA |  |  |
| PROG FOMENTO EMPL | 5 | 5.00 |
| BECARIOS | 29 | 29.00 |
| AULA 1 | 14 | 14.00 |
| AULA P RIVAS | 14 | 14.00 |
| CONSERJ | 2 | 2.00 |
| AULA 2 | 14 | 14.00 |
| AULA FORM EMPR | 8 | 8.00 |
| SALA JUNTAS EMPR | 4 | 4.00 |
| P1 | 1 | 1.00 |
| DESP TEC 2 | 3 | 3.00 |
| DIRECCION | 6 | 6.00 |
| TECNICOS | 4 | 4.00 |
| DIRECCION | 5 | 5.00 |
| SALA ADM GEN | 8 | 8.00 |
| SALA REUNION | 4 | 4.00 |
| ALOJ | 4 | 4.00 |
| EMPR BASE TEC | 32 | 32.00 |
| Subtotal acumulado |  | 157.00 |
| Total |  | 157 |

**III100c** Ud Downlight de interior, marca PHILIPS, familia FUGATO COMPACT o similar y versión FBS261, Conexión PI (push-in). Para 2 Lámparas fluorescente compactas incluidas (2xPL-C/4P18W/840), con equipo eléctronico digital (HFD) y óptica de aluminio brillo (C), sistema de doble óptica, óptica superior de aluminio de alto rendimiento y óptica inferior de polímero con acabado de aluminio brillo formando una unidad con el aro embellecedor. Diámetro de corte en falso techo 175mm, color blanco (WH).
44 Ud × 127.78 (130.34 con costes indirectos) = 5734.96

| Código | Ud | Descripción | Rendimiento | Precio | Importe |
|---|---|---|---|---|---|
| mt34lam030b | Ud | Downlight PHILIPS, FUGATO COMPACT FBS261, Conexión PI (push-in). Para 2 Lámparas fluorescente compactas incluidas (2xPL-C/4P18W/840), con equipo eléctronico digital (HFD) y óptica de aluminio brillo (C), sistema de doble óptica, óptica superior de aluminio de alto rendimiento y óptica inferior de polímero con acabado de aluminio brillo formando una unidad con el aro embellecedor. (material) | 1 | 116.711 | 116.71 |
| mt34tuf020p | Ud | Lámpara fluorescente compacta PL-C / 4P18W / 840 18 W. (material) | 2 | 2.128 | 4.26 |
| mt34www011 | Ud | Material auxiliar para instalación de aparatos de iluminación. | 1 | 0.441 | 0.44 |
| mo001 | h | Oficial 1ª electricista. | 0.155 | 16.93 | 2.62 |
| mo052 | h | Ayudante electricista. | 0.155 | 15.97 | 2.48 |
| % | % | Medios auxiliares | 1 % | 126.51 | 1.27 |
|  |  | Total |  |  | 127.78 |

| Medición | Uds. | Parcial |
|---|---|---|
| P. BAJA |  |  |
| CIRCULACION | 13 | 13.00 |
| ACCESO 2 | 2 | 2.00 |
| ACCESO 1 | 5 | 5.00 |
| ESC 1 | 2 | 2.00 |
| ESC 2 | 2 | 2.00 |
| ESC 3 | 2 | 2.00 |
| P1 |  |  |
| CIRCULACION | 15 | 15.00 |
| ESC 1 | 1 | 1.00 |
| ESC 2 | 1 | 1.00 |
| ESC 3 | 1 | 1.00 |
| Subtotal acumulado |  | 44.00 |
| Total |  | 44 |

**III100e** Ud Downlight de interior para fluorescente compacta, modelo Latina, marca Philips, FBH024 2xPL-C/4P18W/840 HF RG o similar, con aro redondo de color blanco, para dos lámparas de 18W color 840 incorporadas, con equipo electrónico y cristal transparente.
41 Ud × 32.64 (33.29 con costes indirectos) = 1364.89

| Código | Ud | Descripción | Rendimiento | Precio | Importe |
|---|---|---|---|---|---|
| mt34lam030a | Ud | Downlight de interior para fluorescente compacta, modelo Latina, marca Philips, FBH024 2xPL-C/4P18W/840 HF RG, con aro redondo de color blanco, para dos lámparas de 18W color 840 incorporadas, con equipo electrónico y cristal transparente. (material) | 1 | 22.53 | 22.53 |
| mt34tuf020o | Ud | Lámpara fluorescente compacta TC-D de 26 W. (material) | 2 | 2.125 | 4.25 |
| mt34www011 | Ud | Material auxiliar para instalación de aparatos de iluminación. | 1 | 0.441 | 0.44 |
| mo001 | h | Oficial 1ª electricista. | 0.155 | 16.93 | 2.62 |
| mo052 | h | Ayudante electricista. | 0.155 | 15.97 | 2.48 |
| % | % | Medios auxiliares | 1 % | 32.32 | 0.32 |
|  |  | Total |  |  | 32.64 |

| Medición | Uds. | Parcial |
|---|---|---|
| P. BAJA |  |  |
| ASEO FEM | 8 | 8.00 |
| ASEO MASC | 9 | 9.00 |
|  | 2 | 2.00 |
| P1 |  |  |
| ASEO FEM | 8 | 8.00 |
| ASEO MASC | 9 | 9.00 |
|  | 2 | 2.00 |
| CUADROS BT PB P1 | 2 | 2.00 |
| CUADRO GEN BT | 1 | 1.00 |
| Subtotal acumulado |  | 41.00 |
| Total |  | 41 |

**III150** Ud Luminaria estanca para interior, marca PHILIPS, familia Pacific TCW 216 o similar y versión TCW216, carcasa de poliester reforzado con fibra de vidrio y difusor de policarbonato. Para 1 lámpara fluorescente TL5 incluida (1xTL5-35W/840), con equipo eléctronico HFP, fijación del difusor a la carcasa sin clips, fácil de montar sin herramientas y fácil mantenimiento, se suministra con los anclajes a techo incluidos, IP66, IK08
6 Ud × 41.23 (42.05 con costes indirectos) = 252.30

| Código | Ud | Descripción | Rendimiento | Precio | Importe |
|---|---|---|---|---|---|
| mt34ode470a | Ud | Luminaria estanca para interior, marca PHILIPS, familia Pacific TCW 216 y versión TCW216, carcasa de poliester reforzado con fibra de vidrio y difusor de policarbonato. Para 1 lámpara fluorescente TL5 incluida (1xTL5-35W/840), con equipo eléctronico HFP, fijación del difusor a la carcasa sin clips, fácil de montar sin herramientas y fácil mantenimiento, se suministra con los anclajes a techo incluidos, IP66, IK08 (material) | 1 | 34.687 | 34.69 |
| mt34tuf010f | Ud | Tubo fluorescente 2xPL-C/4P18W/840) (material) | 1 | 2.971 | 2.97 |
| mt34www011 | Ud | Material auxiliar para instalación de aparatos de iluminación. | 1 | 0.441 | 0.44 |
| mo001 | h | Oficial 1ª electricista. | 0.083 | 16.93 | 1.41 |
| mo052 | h | Ayudante electricista. | 0.082 | 15.97 | 1.31 |
| % | % | Medios auxiliares | 1 % | 40.82 | 0.41 |
|  |  | Total |  |  | 41.23 |

| Medición | Uds. | Parcial |
|---|---|---|
| OFICIOS | 2 | 2.00 |
| RACK | 4 | 4.00 |
| Subtotal acumulado |  | 6.00 |
| Total |  | 6 |

**III160** Ud Aplique estanco decorativo de interior o exterior para montaje adosado a pared o a techo, marca PHILIPS, familia Gondola o similar y versión FWG200, carcasa de plástico reforzado con fibra de vidrio y cierre de policarbonato opal. Para 2 lámparas fluorescente compactas (2xPL-C/4P18W), con equipo eléctronico, color blanco.
3 Ud × 43.82 (44.7 con costes indirectos) = 134.10

| Código | Ud | Descripción | Rendimiento | Precio | Importe |
|---|---|---|---|---|---|
| mt34ode030 | Ud | Aplique estanco PHILIPS, Gondola FWG200, carcasa de plástico reforzado con fibra de vidrio y cierre de policarbonato opal. Para 2 lámparas fluorescente compactas (2xPL-C/4P18W), con equipo eléctronico, color blanco. (material) | 1 | 38.141 | 38.14 |
| mt34tuf020e | Ud | Lámpara fluorescente compacta TC-L de 24 W. (material) | 1 | 2.327 | 2.33 |
| mt34www011 | Ud | Material auxiliar para instalación de aparatos de iluminación. | 1 | 0.441 | 0.44 |
| mo001 | h | Oficial 1ª electricista. | 0.075 | 16.93 | 1.27 |
| mo052 | h | Ayudante electricista. | 0.076 | 15.97 | 1.21 |
| % | % | Medios auxiliares | 1 % | 43.39 | 0.43 |
|  |  | Total |  |  | 43.82 |

**III220a** Ud Proyector de superficie orientable, fabricado en aluminio inyectado con recubrimiento de pintura al horno, para lámpara CDM-R 111 35w, o similar modelo PROCTOM CDM-R,150X280X270mm. Incluye equipo electrónico y lámpara CDM-R 111 35w. Color a elegir
5 Ud × 223.88 (228.36 con costes indirectos) = 1141.80

| Código | Ud | Descripción | Rendimiento | Precio | Importe |
|---|---|---|---|---|---|
| mt34ode590a | Ud | Proyector de superficie orientable, fabricado en aluminio inyectado con recubrimiento de pintura al horno, para lámpara CDM-R 111 35w, modelo PROCTOM CDM-R,150X280X270mm. Incluye equipo electrónico y lámpara CDM-R 111 35w. Color a elegir (material) | 1 | 195.41 | 195.41 |
| mt34lhb010m | Ud | Lámpara de halogenuros metálicos CDM Tm, de 35 W. (material) | 1 | 20.861 | 20.86 |
| mt34www011 | Ud | Material auxiliar para instalación de aparatos de iluminación. | 1 | 0.441 | 0.44 |
| mo001 | h | Oficial 1ª electricista. | 0.218 | 16.93 | 3.69 |
| mo052 | h | Ayudante electricista. | 0.218 | 15.97 | 3.48 |
|  |  | Total |  |  | 223.88 |

| Medición | Uds. | Parcial |
|---|---|---|
| ESCENARIOS |  |  |
| SALA P RIVAS | 5 | 5.00 |
| Subtotal acumulado |  | 5.00 |
| Total |  | 5 |

**ULAP-4605053** m Estructura carril continuo para suspender o adosar a techo modelo CARRIL de la marca LAMP, fabricado en extrusión de aluminio lacado en color gris metalizado, Con tres circuitos independientes mas neutro y tierra. para tensión a red de 230/440v 16A. de 2 metros de largo.
3 m × 30.98 (31.6 con costes indirectos) = 94.80

| Código | Ud | Descripción | Rendimiento | Precio | Importe |
|---|---|---|---|---|---|
| PLAP-4605053 | m | Carril trifasico 2 MTS gris (material) | 1 | 29.152 | 29.15 |
| mo001 | h | Oficial 1ª electricista. | 0.108 | 16.93 | 1.83 |
|  |  | Total |  |  | 30.98 |

| Medición | Uds. | Parcial |
|---|---|---|
| SUSPENSION PROYECTORES |  |  |
| SALA P RIVAS | 3 | 3.00 |
| Subtotal acumulado |  | 3.00 |
| Total |  | 3 |

**IIC020b** Ud Detector de movimiento de infrarrojos automático, para una potencia máxima de 300 W, ángulo de detección 130°, alcance 8 m.
32 Ud × 56.73 (57.86 con costes indirectos) = 1851.52

| Código | Ud | Descripción | Rendimiento | Precio | Importe |
|---|---|---|---|---|---|
| mt34crg040 | Ud | detector de movimiento autónomo LRM 1070/00 Occuswitchque. Sensor de alta precisión con un área de detección de movimiento cuadrada de 6 por 8 metros, con una pantalla retráctil. incluso fotocelula inhibidora que evita que la luces se enciendan cuando hay suficiente aportación de luz solar. (material) | 1 | 52.319 | 52.32 |
| mt35caj010a | Ud | Caja de empotrar universal, enlace por los 2 lados. | 1 | 0.143 | 0.14 |
| mo001 | h | Oficial 1ª electricista. | 0.113 | 16.93 | 1.91 |
| mo052 | h | Ayudante electricista. | 0.113 | 15.97 | 1.80 |
| % | % | Medios auxiliares | 1 % | 56.17 | 0.56 |
|  |  | Total |  |  | 56.73 |

**III100a** u Elementos de Control Centralizado DALI HF MultiMaster Ballast Controller (02/09/2009)
1 u × 11822.7 (12059.15 con costes indirectos) = 12059.15

| Código | Ud | Descripción | Rendimiento | Precio | Importe |
|---|---|---|---|---|---|
| DDBC 120 | u | DDBC 120-DALI 1 Universe DALI HF MultiMaster Ballast Controller (material) | 9 | 477.186 | 4294.67 |
| DUS 804C | u | DUS 804C Universal Recessed Sensor Ceiling Mount - Wide Angle Motion Detector, PE Cell, IR Receiver (material) | 52 | 103.27 | 5370.04 |
| DR2PE | u | DR2PE MXX-X-S-SG-P-BO-X-S 8 button SG with 1 to 5, off, up & down arrows engraving, silver buttons, orange backlight (material) | 2 | 202.976 | 405.95 |
| DPMI 940 | u | DPMI 940 Dry Contact Interface (material) | 10 | 78.342 | 783.42 |
| DTP 100 | u | DTP 100 Dynalite Revolution Colour Touch Screen with Stainless Steel Fascia (material) | 1 | 854.663 | 854.66 |
| DTP 100 CAJA | u | Caja de empotrar para DTP 100 (material) | 1 | 113.959 | 113.96 |
|  |  | Total |  |  | 11822.7 |

**III200a** u Elementos Comunes y Software DYNALITE (02/09/2009)
1 u × 6330.37 (6456.98 con costes indirectos) = 6456.98

| Código | Ud | Descripción | Rendimiento | Precio | Importe |
|---|---|---|---|---|---|
| DDNI 485 | u | DDNI 485 Network Isolator (material) | 2 | 138.9 | 277.80 |
| DDNP 1501 | u | DDNP 1501 Dynalite Network Power Supply, 15V - 1.5A, DIN Rail Housing (material) | 1 | 174.489 | 174.49 |
| DTCE 602 | u | DTCE 602 Dynalite Timeclock with LCD screen (material) | 1 | 562.655 | 562.66 |
| DTK 622 | u | DTK 622-USB-J DyNet PC Node Computer Adaptor - USB (material) | 1 | 217.222 | 217.22 |
| PUESTA EN | u | Puesta en Marcha y Configuración del Sistema. (material) | 1 | 5098.201 | 5098.20 |
|  |  | Total |  |  | 6330.37 |

**ICY505c** m Cable bus de comunicaciones, categoria 5 STP o equivalente.
1241.9 m × 2.19 (2.23 con costes indirectos) = 2769.44

| Medición | Uds. | Largo | Parcial |
|---|---|---|---|
| P. BAJA | 1 | 57.28 | 57.28 |
|  | 1 | 98.91 | 98.91 |
|  | 1 | 105.91 | 105.91 |
|  | 1 | 46.12 | 46.12 |
|  | 1 | 5.29 | 5.29 |
|  | 1 | 29.49 | 29.49 |
|  | 1 | 62.36 | 62.36 |
|  | 1 | 32.43 | 32.43 |
|  | 1 | 31.04 | 31.04 |
|  | 1 | 14.26 | 14.26 |
|  | 1 | 27.19 | 27.19 |
|  | 1 | 51.02 | 51.02 |
|  | 1 | 3.47 | 3.47 |
|  | 1 | 19.11 | 19.11 |
|  | 1 | 10.30 | 10.30 |
|  | 1 | 5.47 | 5.47 |
|  | 1 | 5.26 | 5.26 |
|  | 1 | 7.14 | 7.14 |
|  | 1 | 6.85 | 6.85 |
|  | 1 | 6.43 | 6.43 |
|  | 1 | 2.07 | 2.07 |
|  | 1 | 4.36 | 4.36 |
|  | 1 | 18.36 | 18.36 |
|  | 1 | 19.91 | 19.91 |
|  | 1 | 9.50 | 9.50 |
| P1 | 1 | 230.04 | 230.04 |
|  | 1 | 33.22 | 33.22 |
|  | 1 | 71.79 | 71.79 |
|  | 1 | 4.96 | 4.96 |
|  | 1 | 27.64 | 27.64 |
|  | 1 | 5.04 | 5.04 |
|  | 1 | 7.22 | 7.22 |
|  | 1 | 59.97 | 59.97 |
|  | 1 | 60.99 | 60.99 |
|  | 1 | 7.55 | 7.55 |
|  | 1 | 9.29 | 9.29 |
|  | 1 | 6.55 | 6.55 |
|  | 1 | 6.60 | 6.60 |
|  | 1 | 6.54 | 6.54 |
|  | 1 | 11.29 | 11.29 |
|  | 1 | 13.68 | 13.68 |
| Subtotal acumulado |  |  | 1241.90 |
| Total |  |  | 1241.9 |

**III130** Ud Luminaria de interior para montaje empotrado, marca PHILIPS, familia SMARTFORM o similar y versión TBS460 con placas intermedias lisas. Para 4 lámparas fluorescentes TL5 incluidas (4x14W/840), con equipo eléctronico, equipo de emergencia de 3 horas, y óptica OLC* de microlamas tridimensionales de aluminio de alta calidad y muy alta reflectancia en acabado de semi brillo, máximo rendimiento luminoso (D8) , fabricada de chapa de acero prelacado en blanco (RAL9016), con marco continuo y altura de 45 mm.
33 Ud × 327.45 (334 con costes indirectos) = 11022.00

| Código | Ud | Descripción | Rendimiento | Precio | Importe |
|---|---|---|---|---|---|
| mt34lam010a | Ud | Luminaria de interior para montaje empotrado, PHILIPS,SMARTFORM TBS460 con placas intermedias lisas. Para 4 lámparas fluorescentes TL5 incluidas (4x14W/840), con equipo eléctronico, equipo de emergencia de 3 horas, y óptica OLC* de microlamas tridimensionales de aluminio de alta calidad y muy alta reflectancia en acabado de semi brillo, máximo rendimiento luminoso (D8) , fabricada de chapa de acero prelacado en blanco (RAL9016), con marco continuo y altura de 45 mm. (material) | 1 | 303.491 | 303.49 |
| mt34tuf010k | Ud | Tubo fluorescente TL5 incluidas (4x14W/840) (material) | 4 | 3.473 | 13.89 |
| mt34www011 | Ud | Material auxiliar para instalación de aparatos de iluminación. | 1 | 0.441 | 0.44 |
| mo001 | h | Oficial 1ª electricista. | 0.194 | 16.93 | 3.28 |
| mo052 | h | Ayudante electricista. | 0.195 | 15.97 | 3.11 |
| % | % | Medios auxiliares | 1 % | 324.21 | 3.24 |
|  |  | Total |  |  | 327.45 |

| Medición | Uds. | Parcial |
|---|---|---|
| P. BAJA |  |  |
| DESPACHO | 1 | 1.00 |
| PREALOJ | 5 | 5.00 |
| P1 |  |  |
| ZONA ADM | 3 | 3.00 |
| DESP TECNICOS 1 | 2 | 2.00 |
| SALA REUNIONES | 6 | 6.00 |
| ALOJ | 16 | 16.00 |
| Subtotal acumulado |  | 33.00 |
| Total |  | 33 |

**III130d** Ud Luminaria de interior para montaje empotrado, marca PHILIPS, familia SMARTFORM o similar y versión TBS460 con placas intermedias lisas. Para 3 lámparas fluorescentes TL5 incluidas (3x14W/840), con equipo eléctronico, equipo de emergencia de 3 horas, y óptica OLC* de microlamas tridimensionales de aluminio de alta calidad y muy alta reflectancia en acabado de semi brillo, máximo rendimiento luminoso (D8) , fabricada de chapa de acero prelacado en blanco (RAL9016), con marco continuo y altura de 45 mm.
62 Ud × 309.17 (315.35 con costes indirectos) = 19551.70

| Código | Ud | Descripción | Rendimiento | Precio | Importe |
|---|---|---|---|---|---|
| mt34lam010b | Ud | Luminaria de interior para montaje empotrado,PHILIPS,SMARTFORM y TBS460 con placas intermedias lisas. Para 3 lámparas fluorescentes TL5 incluidas (4x14W/840), con equipo eléctronico, equipo de emergencia de 3 horas, y óptica OLC* de microlamas tridimensionales de aluminio de alta calidad y muy alta reflectancia en acabado de semi brillo, máximo rendimiento luminoso (D8) , fabricada de chapa de acero prelacado en blanco (RAL9016), con marco continuo y altura de 45 mm. (material) | 1 | 287.957 | 287.96 |
| mt34tuf010k | Ud | Tubo fluorescente TL5 incluidas (4x14W/840) | 3 | 3.473 | 10.42 |
| mt34www011 | Ud | Material auxiliar para instalación de aparatos de iluminación. | 1 | 0.441 | 0.44 |
| mo001 | h | Oficial 1ª electricista. | 0.222 | 16.93 | 3.76 |
| mo052 | h | Ayudante electricista. | 0.221 | 15.97 | 3.53 |
| % | % | Medios auxiliares | 1 % | 306.11 | 3.06 |
|  |  | Total |  |  | 309.17 |

| Medición | Uds. | Parcial |
|---|---|---|
| P BAJA |  |  |
| PROG FOMENTO EMPL | 4 | 4.00 |
| BECARIOS | 7 | 7.00 |
| AULA 1 | 6 | 6.00 |
| AULA P RIVAS | 6 | 6.00 |
| CONSERJ | 1 | 1.00 |
| AULA 2 | 6 | 6.00 |
| AULA FORM EMPR | 4 | 4.00 |
| SALA JUNTAS EMPR | 2 | 2.00 |
| P1 |  |  |
| DESP TEC 2 | 1 | 1.00 |
| DIRECCION | 2 | 2.00 |
| TECNICOS | 2 | 2.00 |
| DIRECCION | 1 | 1.00 |
| SALA ADM GEN | 4 | 4.00 |
| SALA REUNION | 2 | 2.00 |
| ALOJ | 2 | 2.00 |
| EMPR BASE TEC | 12 | 12.00 |
| Subtotal acumulado |  | 62.00 |
| Total |  | 62 |

**III150b** Ud Downlight de interior, marca PHILIPS, FUGATO COMPACT FBS261 o similar, Conexión PI (push-in). Para 2 Lámparas fluorescente compactas incluidas (2xPL-C/4P18W/840), con equipo eléctronico digital (HFD) y óptica de aluminio brillo (C), sistema de doble óptica, óptica superior de aluminio de alto rendimiento y óptica inferior de polímero con acabado de aluminio brillo formando una unidad con el aro embellecedor, incluso equipo de emergencia EL3. Diámetro de corte en falso techo 175mm, color blanco (WH).
41 Ud × 244.25 (249.14 con costes indirectos) = 10214.74

| Código | Ud | Descripción | Rendimiento | Precio | Importe |
|---|---|---|---|---|---|
| mt34ode470b | Ud | Downlight de interior, marca PHILIPS, familia FUGATO COMPACT y versión FBS261, Conexión PI (push-in). Para 2 Lámparas fluorescente compactas incluidas (2xPL-C/4P18W/840), con equipo eléctronico digital (HFD) y óptica de aluminio brillo (C), sistema de doble óptica, óptica superior de aluminio de alto rendimiento y óptica inferior de polímero con acabado de aluminio brillo formando una unidad con el aro embellecedor, incluso equipo de emergencia EL3. Diámetro de corte en falso techo 175mm, color blanco (WH). (material) | 1 | 230.352 | 230.35 |
| mt34tuf010f | Ud | Tubo fluorescente 2xPL-C/4P18W/840) | 2 | 2.971 | 5.94 |
| mt34www011 | Ud | Material auxiliar para instalación de aparatos de iluminación. | 1 | 0.441 | 0.44 |
| mo001 | h | Oficial 1ª electricista. | 0.155 | 16.93 | 2.62 |
| mo052 | h | Ayudante electricista. | 0.155 | 15.97 | 2.48 |
| % | % | Medios auxiliares | 1 % | 241.83 | 2.42 |
|  |  | Total |  |  | 244.25 |

| Medición | Uds. | Parcial |
|---|---|---|
| P. BAJA |  |  |
| CIRCULACION | 12 | 12.00 |
| ACCESO 2 | 2 | 2.00 |
| ACCESO 1 | 4 | 4.00 |
| ESC 1 | 2 | 2.00 |
| ESC 2 | 2 | 2.00 |
| ESC 3 | 2 | 2.00 |
| P1 |  |  |
| CIRCULACION | 14 | 14.00 |
| ESC 1 | 1 | 1.00 |
| ESC 2 | 1 | 1.00 |
| ESC 3 | 1 | 1.00 |
| Subtotal acumulado |  | 41.00 |
| Total |  | 41 |

**III100d** Ud Downlight con teconología LED para iluminación de acento en todo tipo de aplicaciones de interior. RS110B LED6-40-/840 PSU-E WH. Constituido por carcasa de aluminio, 6 Led de alta eficacia, 13W de potencia del sistema, con un paquete lumínico de 640 Lm y una visa útil de 25000 horas. Dispodrá de una reproducción cromática de 80 y una temperatura de color de 4000 K, con un haz de apertura de 40º. (11/12/2012)
0 Ud × 31.38 (32.01 con costes indirectos) = 0.00
Downlight con teconología LED para iluminación de acento en todo tipo de aplicaciones de interior. RS110B LED6-40-/840 PSU-E WH . Constituido por carcasa de aluminio, 6 Led de alta eficacia, 13W de potencia del sistema, con un paquete lumínico de 640 Lm y una visa útil de 25000 horas. Dispodrá de una reproducción cromática de 80 y una temperatura de color de 4000 K, con un haz de apertura de 40º.

| Código | Ud | Descripción | Rendimiento | Precio | Importe |
|---|---|---|---|---|---|
| mt34lyd020a | Ud | Downlight LED para iluminación de acento. Permite. Constituido por carcasa de aluminio, 6 Led de alta eficacia, 13W de potencia del sistema, con un paquete lumínico de 640 Lm y una visa útil de 25000 horas. Dispodrá de una reproducción cromática de 80 y una temperatura de color de 4000 K, con un haz de apertura de 40º. (material; 11/12/2012) | 1 | 27.774 | 27.77 |
| mt34www011 | Ud | Material auxiliar para instalación de aparatos de iluminación. | 1 | 0.441 | 0.44 |
| mo001 | h | Oficial 1ª electricista. | 0.087 | 16.93 | 1.47 |
| mo052 | h | Ayudante electricista. | 0.087 | 15.97 | 1.39 |
| % | % | Medios auxiliares | 1 % | 31.07 | 0.31 |
|  |  | Total |  |  | 31.38 |

**III220** Ud Downlight con LEDs para iluminación general, marca PHILIPS, familia LuxSpace Compact y versión Compact BBS490 DLED-4000 PSD-E WH, Conexión PI (push-in). Para 1 MODULO de LEDs (1XDLED-4000), con equipo regulable DALI PSD-E, equipo de emergencia de 3 horas , disipador y reflector de aluminio. Consumo de 35W. Flujo 2,130lm. Factor de potencia mayor 0,9. Ra>80. Elevada consistencia en color. 50.000 horas de vida útil. UGR22. Diámetro de corte de 200mm , color blanco (WH). (23/11/2012)
0 Ud × 605.66 (617.77 con costes indirectos) = 0.00

| Código | Ud | Descripción | Rendimiento | Precio | Importe |
|---|---|---|---|---|---|
| mt34ode590b | Ud | Downlight con LEDs para iluminación general, marca PHILIPS, familia LuxSpace Compact y versión Compact BBS490 DLED-4000 PSD-E WH, Conexión PI (push-in). Para 1 MODULO de LEDs (1XDLED-4000), con equipo regulable DALI PSD-E, equipo de emergencia de 3 horas , disipador y reflector de aluminio. Consumo de 35W. Flujo 2,130lm. Factor de potencia mayor 0,9. Ra>80. Elevada consistencia en color. 50.000 horas de vida útil. UGR22. Diámetro de corte de 200mm , color blanco (WH). (material; 23/11/2012) | 1 | 591 | 591.00 |
| mt34www011 | Ud | Material auxiliar para instalación de aparatos de iluminación. | 1 | 0.441 | 0.44 |
| mo001 | h | Oficial 1ª electricista. | 0.25 | 16.93 | 4.23 |
| mo052 | h | Ayudante electricista. | 0.25 | 15.97 | 3.99 |
| % | % | Medios auxiliares | 1 % | 599.66 | 6.00 |
|  |  | Total |  |  | 605.66 |

**III100** Ud Downlight con LEDs para iluminación general, marca PHILIPS, familia LuxSpace Compact y versión Compact BBS490 DLED-4000 PSD-E WH, Conexión PI (push-in). Para 1 MODULO de LEDs (1XDLED-4000), con equipo regulable DALI PSD-E , disipador y reflector de aluminio. Consumo de 35W. Flujo 2,130lm. Factor de potencia mayor 0,9. Ra>80. Elevada consistencia en color. 50.000 horas de vida útil. UGR22. Diámetro de corte de 200mm , color blanco (WH). (11/12/2012)
0 Ud × 238.57 (243.34 con costes indirectos) = 0.00
Downlight con LEDs para iluminación general marca PHILIPS, familia LuxSpace Compact y versión Compact BBS490 DLED-4000 PSD-E WH, Conexión PI (push-in). Para 1 MODULO de LEDs (1XDLED-4000), con equipo regulable DALI PSD-E , disipador y reflector de aluminio. Consumo de 35W. Flujo 2,130lm. Factor de potencia mayor 0,9. Ra>80. Elevada consistencia en color. 50.000 horas de vida útil. UGR22. Diámetro de corte de 200mm , color blanco (WH).

| Código | Ud | Descripción | Rendimiento | Precio | Importe |
|---|---|---|---|---|---|
| mt34lyd020b | Ud | Downlight con LEDs PHILIPS, LuxSpace Compact BBS490 DLED-4000 PSD-E WH, Conexión PI (push-in). Para 1 MODULO de LEDs (1XDLED-4000), con equipo regulable DALI PSD-E , disipador y reflector de aluminio. Consumo de 35W. Flujo 2,130lm. Factor de potencia mayor 0,9. Ra>80. Elevada consistencia en color. 50.000 horas de vida útil. UGR22. Diámetro de corte de 200mm , color blanco (WH). (material; 11/12/2012) | 1 | 230.119 | 230.12 |
| mt34www011 | Ud | Material auxiliar para instalación de aparatos de iluminación. | 1 | 0.441 | 0.44 |
| mo001 | h | Oficial 1ª electricista. | 0.171 | 16.93 | 2.90 |
| mo052 | h | Ayudante electricista. | 0.172 | 15.97 | 2.75 |
| % | % | Medios auxiliares | 1 % | 236.21 | 2.36 |
|  |  | Total |  |  | 238.57 |

**III160b** Ud Downlight con LEDs para iluminación general marca PHILIPS, familia LuxSpace Compact y versión Compact BBS491 DLED-4000 PSD-E WH, Conexión PI (push-in). Para 1 MODULO de LEDs (1XDLED-4000), con equipo regulable DALI PSD-E, equipo de emergencia de 3 horas , disipador y reflector de aluminio. Consumo de 35W. Flujo 2,130lm. Factor de potencia mayor 0,9. Ra>80. Elevada consistencia en color. 50.000 horas de vida útil. UGR19. Diámetro de corte de 200mm , color blanco (WH). (23/11/2012)
0 Ud × 625.21 (637.71 con costes indirectos) = 0.00

| Código | Ud | Descripción | Rendimiento | Precio | Importe |
|---|---|---|---|---|---|
| mt34lyd140 | Ud | Downlight con LEDs para iluminación general marca PHILIPS, familia LuxSpace Compact y versión Compact BBS491 DLED-4000 PSD-E WH, Conexión PI (push-in). Para 1 MODULO de LEDs (1XDLED-4000), con equipo regulable DALI PSD-E, equipo de emergencia de 3 horas , disipador y reflector de aluminio. Consumo de 35W. Flujo 2,130lm. Factor de potencia mayor 0,9. Ra>80. Elevada consistencia en color. 50.000 horas de vida útil. UGR19. Diámetro de corte de 200mm , color blanco (WH). (material; 23/11/2012) | 1 | 612 | 612.00 |
| mt34www011 | Ud | Material auxiliar para instalación de aparatos de iluminación. | 1 | 0.441 | 0.44 |
| mo001 | h | Oficial 1ª electricista. | 0.2 | 16.93 | 3.39 |
| mo052 | h | Ayudante electricista. | 0.2 | 15.97 | 3.19 |
| % | % | Medios auxiliares | 1 % | 619.02 | 6.19 |
|  |  | Total |  |  | 625.21 |

**III100b** Ud Downlight con LEDs para iluminación general marca PHILIPS, familia LuxSpace Compact y versión Compact BBS491 DLED-4000 PSD-E WH, Conexión PI (push-in). Para 1 MODULO de LEDs (1XDLED-4000), con equipo regulable DALI PSD-E , disipador y reflector de alum (11/12/2012)
0 Ud × 255.36 (260.47 con costes indirectos) = 0.00
Downlight con LEDs para iluminación general , marca PHILIPS, familia LuxSpace Compact y versión Compact BBS490 DLED-4000 PSD-E WH, Conexión PI (push-in). Para 1 MODULO de LEDs (1XDLED-4000), con equipo regulable DALI PSD-E , disipador y reflector de aluminio. Consumo de 35W. Flujo 2,130lm. Factor de potencia mayor 0,9. Ra>80. Elevada consistencia en color. 50.000 horas de vida útil. UGR19. Diámetro de corte de 200mm , color blanco (WH).

| Código | Ud | Descripción | Rendimiento | Precio | Importe |
|---|---|---|---|---|---|
| mt34lyd120 | Ud | Downlight con LEDs familia LuxSpace Compact BBS490 DLED-4000 PSD-E WH, Conexión PI (push-in). Para 1 MODULO de LEDs (1XDLED-4000), con equipo regulable DALI PSD-E , disipador y reflector de aluminio. Consumo de 35W. Flujo 2,130lm. Factor de potencia mayor 0,9. Ra>80. Elevada consistencia en color. 50.000 horas de vida útil. UGR19. Diámetro de corte de 200mm , color blanco (WH). (material; 11/12/2012) | 1 | 246.729 | 246.73 |
| mt34www011 | Ud | Material auxiliar para instalación de aparatos de iluminación. | 1 | 0.441 | 0.44 |
| mo001 | h | Oficial 1ª electricista. | 0.172 | 16.93 | 2.91 |
| mo052 | h | Ayudante electricista. | 0.172 | 15.97 | 2.75 |
| % | % | Medios auxiliares | 1 % | 252.83 | 2.53 |
|  |  | Total |  |  | 255.36 |

**III130e** Ud Luminaria de empotrar modular, de 598x598x60 mm, para 3 lámparas fluorescentes T5 de 14 W, modelo Modular Slim 3x14W T5 "LAMP". (15/12/2012)
0 Ud × 127.25 (129.8 con costes indirectos) = 0.00

| Código | Ud | Descripción | Rendimiento | Precio | Importe |
|---|---|---|---|---|---|
| mt34lam020C | Ud | Luminaria de empotrar modular, de 598x598x60 mm, para 3 lámparas fluorescentes T5 de 14 W, modelo Modular Slim 3x14W T5 "LAMP", con cuerpo de luminaria de chapa de acero lacado en color blanco; doble reflector de aluminio brillante; balasto electrónico; protección IP 20 y aislamiento clase F. (material; 15/12/2012) | 1 | 104.09 | 104.09 |
| mt34tuf010a | Ud | Tubo fluorescente TL5 de 14 W.-840 | 3 | 2.32 | 6.96 |
| mt34www011 | Ud | Material auxiliar para instalación de aparatos de iluminación. | 1 | 0.441 | 0.44 |
| mo001 | h | Oficial 1ª electricista. | 0.403 | 16.93 | 6.82 |
| mo093 | h | Ayudante electricista. | 0.403 | 15.97 | 6.44 |
| % | % | Medios auxiliares | 2 % | 124.75 | 2.50 |
|  |  | Total |  |  | 127.25 |

### IO CONTRA INCENDIOS
Importe: 63527.22

**IOB010** Ud Acometida general de abastecimiento de agua contra incendios de 2 m de longitud, de acero galvanizado D=2 1/2" DN 63 mm.
1 Ud × 237.6 (242.35 con costes indirectos) = 242.35

| Código | Ud | Descripción | Rendimiento | Precio | Importe |
|---|---|---|---|---|---|
| mt01ara010 | m³ | Arena de 0 a 5 mm de diámetro. | 0.2 | 9.623 | 1.92 |
| mt41aco010h | m | Acometida de acero galvanizado con soldadura UNE 19047, 2 1/2" DN 63 mm, incluso p/p de válvula de compuerta de fundición con pletina, machón rosca, piezas especiales y brida ciega. (material) | 2.1 | 10.052 | 21.11 |
| mt41aco040 | Ud | Armario metálico para acometida de agua contra incendios con puerta ciega y cerradura especial de cuadradillo, homologado por la Compañía Suministradora. (material) | 1 | 94.644 | 94.64 |
| mt41www030 | Ud | Material auxiliar para instalaciones contra incendios. (material) | 0.6 | 0.771 | 0.46 |
| mt10hmf010e | m³ | Hormigón HM-20/P/20/I, fabricado en central, vertido con cubilote. | 0.15 | 27.533 | 4.13 |
| mq05pdm010b | h | Compresor portátil eléctrico 5 m³/min de caudal. | 0.584 | 4.682 | 2.73 |
| mq05mai030 | h | Martillo neumático. | 0.584 | 2.198 | 1.28 |
| mo029 | h | Oficial 2ª construcción. | 1.211 | 16.14 | 19.55 |
| mo060 | h | Peón ordinario construcción. | 0.604 | 15.28 | 9.23 |
| mo004 | h | Oficial 1ª fontanero. | 3.025 | 16.93 | 51.21 |
| mo055 | h | Ayudante fontanero. | 1.815 | 15.97 | 28.99 |
| % | % | Medios auxiliares | 1 % | 235.25 | 2.35 |
|  |  | Total |  |  | 237.6 |

| Medición | Uds. | Parcial |
|---|---|---|
| PARA HIDRANTE | 1 | 1.00 |
| Total |  | 1 |

**IOB040** Ud Hidrante bajo nivel de tierra, de 4" DN 100 mm de diámetro, modelo Geiser "ANBER GLOBE", con dos salidas de 2 1/2" DN 70 mm, racores, tapones y arqueta.
1 Ud × 363.2 (370.46 con costes indirectos) = 370.46

| Código | Ud | Descripción | Rendimiento | Precio | Importe |
|---|---|---|---|---|---|
| mt41hid030 | Ud | Hidrante bajo nivel de tierra, de 4" DN 100 mm de diámetro, modelo Geiser "ANBER GLOBE", con dos salidas de 2 1/2" DN 70 mm, racores, tapones y arqueta. (material) | 1 | 344.628 | 344.63 |
| mo004 | h | Oficial 1ª fontanero. | 0.455 | 16.93 | 7.70 |
| mo055 | h | Ayudante fontanero. | 0.455 | 15.97 | 7.27 |
| % | % | Medios auxiliares | 1 % | 359.60 | 3.60 |
|  |  | Total |  |  | 363.2 |

**IOC010** Ud Cofre para TOMA EXCLUSIVA DE BOMBEROS, con 1 toma de alimentación IPF-41 alojada en fachada. Incluso conexi'on con la red de incendios del edificio
1 Ud × 477.47 (487.02 con costes indirectos) = 487.02
Columna seca constituida por los siguientes elementos 1 toma de alimentación IPF-41 alojada en fachada; 2 bocas de salida en piso (1 IPF-39).

| Código | Ud | Descripción | Rendimiento | Precio | Importe |
|---|---|---|---|---|---|
| mt41osc011a | Ud | Bifurcación siamesa de aluminio, con conexión hembra roscada de 80 mm (3") y dos salidas de 70 mm (2 1/2"), equipadas con válvulas de esfera de 1/4 de vuelta, racores de conexión y tapas con dispositivo de purga de aire. (material) | 1 | 111.662 | 111.66 |
| mt41osc031aaa | Ud | Cofre metálico rojo, de 590x440x300 mm, con puerta metálica pintada en blanco, cerradura de cuadradillo de 8 mm y rótulo "USO EXCLUSIVO BOMBEROS". (material) | 1 | 37.542 | 37.54 |
| mt41osc010a | Ud | Bifurcación siamesa de aluminio, con conexión hembra roscada de 70 mm (2 1/2") y dos salidas de 45 mm (1 1/2"), equipada con válvulas de esfera de 1/4 de vuelta, racores de conexión y tapas con dispositivo de purga de aire. (material) | 1 | 58.652 | 58.65 |
| mt41osc020a | Ud | Llave de sección en aluminio, con cierre de esfera de 1/4 de vuelta y 80 mm (3") de diámetro. (material) | 1 | 77.99 | 77.99 |
| mt41osc040ab | Ud | Marco de acero inoxidable, de 590x640 mm, con puerta de acero inoxidable para acristalar, cerradura de cuadradillo de 8 mm y rótulo "USO EXCLUSIVO BOMBEROS". (material) | 1 | 22.709 | 22.71 |
| mt08tag400i | Ud | Material auxiliar para montaje y sujeción a la obra de las tuberías de acero galvanizado, de 3" DN 80 mm. (material) | 1 | 0.884 | 0.88 |
| mt08tag010fd | m | Tubo de acero galvanizado, con soldadura longitudinal por resistencia eléctrica, de 3" DN 80 mm de diámetro, según UNE-EN 10255, con el precio incrementado el 15% en concepto de accesorios y piezas especiales. (material) | 2 | 36.275 | 72.55 |
| mt37sve010d | Ud | Válvula de esfera de latón niquelado para roscar de 1". | 1 | 4.978 | 4.98 |
| mt41www030 | Ud | Material auxiliar para instalaciones contra incendios. | 1.2 | 0.771 | 0.93 |
| mo004 | h | Oficial 1ª fontanero. | 2.579 | 16.93 | 43.66 |
| mo055 | h | Ayudante fontanero. | 2.579 | 15.97 | 41.19 |
| % | % | Medios auxiliares | 1 % | 472.74 | 4.73 |
|  |  | Total |  |  | 477.47 |

**IFC010b** Ud Preinstalación de contador general de agua de 3" DN 80 mm, colocado en hornacina, con llave de corte general de compuerta.
1 Ud × 206.18 (210.3 con costes indirectos) = 210.30

| Código | Ud | Descripción | Rendimiento | Precio | Importe |
|---|---|---|---|---|---|
| mt37svc010t | Ud | Válvula de compuerta de latón fundido, para roscar, de 3". (material) | 2 | 39.021 | 78.04 |
| mt37www060k | Ud | Filtro retenedor de residuos de bronce, con tamiz de acero inoxidable con perforaciones de 0,5 mm de diámetro, con rosca de 3", para una presión máxima de trabajo de 16 bar y una temperatura máxima de 110°C. (material) | 1 | 47.218 | 47.22 |
| mt37sgl012c | Ud | Grifo de comprobación de latón, para roscar, de 1". | 1 | 7.723 | 7.72 |
| mt37svr010h | Ud | Válvula de retención de latón para roscar de 3". (material) | 1 | 29.327 | 29.33 |
| mt37aar010d | Ud | Marco y tapa de fundición dúctil de 60x60 cm, según Compañía Suministradora. (material) | 1 | 17.162 | 17.16 |
| mt37www010 | Ud | Material auxiliar para instalaciones de fontanería. | 1 | 1.074 | 1.07 |
| mo004 | h | Oficial 1ª fontanero. | 0.947 | 16.93 | 16.03 |
| mo055 | h | Ayudante fontanero. | 0.474 | 15.97 | 7.57 |
| % | % | Medios auxiliares | 1 % | 204.14 | 2.04 |
|  |  | Total |  |  | 206.18 |

**IOB010d** Ud Acometida general de abastecimiento de agua contra incendios de 5 m de longitud, de polietileno de alta densidad, D=90 mm.
1 Ud × 423.68 (432.15 con costes indirectos) = 432.15

| Código | Ud | Descripción | Rendimiento | Precio | Importe |
|---|---|---|---|---|---|
| mt01ara010 | m³ | Arena de 0 a 5 mm de diámetro. | 0.5 | 9.623 | 4.81 |
| mt41aco011i | m | Acometida de polietileno de alta densidad de 90 mm de diámetro nominal, para una presión de trabajo de 15 kg/cm², incluso p/p de collarín de toma de fundición, machón rosca, piezas especiales y tapón roscado. (material) | 5.25 | 4.983 | 26.16 |
| mt41aco040 | Ud | Armario metálico para acometida de agua contra incendios con puerta ciega y cerradura especial de cuadradillo, homologado por la Compañía Suministradora. | 1 | 94.644 | 94.64 |
| mt41www030 | Ud | Material auxiliar para instalaciones contra incendios. | 1.5 | 0.771 | 1.16 |
| mt10hmf010e | m³ | Hormigón HM-20/P/20/I, fabricado en central, vertido con cubilote. | 0.375 | 27.533 | 10.32 |
| mq05pdm010b | h | Compresor portátil eléctrico 5 m³/min de caudal. | 1.46 | 4.682 | 6.84 |
| mq05mai030 | h | Martillo neumático. | 1.46 | 2.198 | 3.21 |
| mo029 | h | Oficial 2ª construcción. | 3.025 | 16.14 | 48.82 |
| mo060 | h | Peón ordinario construcción. | 1.513 | 15.28 | 23.12 |
| mo004 | h | Oficial 1ª fontanero. | 7.56 | 16.93 | 127.99 |
| mo055 | h | Ayudante fontanero. | 4.535 | 15.97 | 72.42 |
| % | % | Medios auxiliares | 1 % | 419.49 | 4.19 |
|  |  | Total |  |  | 423.68 |

**IFB005b** m Tubería para alimentación de agua potable, enterrada, formada por tubo de polietileno de alta densidad banda azul (PE-100), de 90 mm de diámetro exterior, PN=16 atm.
17.5 m × 10.57 (10.78 con costes indirectos) = 188.65

| Código | Ud | Descripción | Rendimiento | Precio | Importe |
|---|---|---|---|---|---|
| mt01ara010 | m³ | Arena de 0 a 5 mm de diámetro. | 0.11 | 9.623 | 1.06 |
| mt37tpa020hg | m | Tubo de polietileno de alta densidad banda azul (PE-100), de 90 mm de diámetro exterior, PN = 16 atm y 8,2 mm de espesor, según UNE-EN 12201-2, con el precio incrementado el 30% en concepto de accesorios y piezas especiales. (material) | 1 | 6.599 | 6.60 |
| mo011 | h | Oficial 1ª construcción. | 0.02 | 16.39 | 0.33 |
| mo060 | h | Peón ordinario construcción. | 0.02 | 15.28 | 0.31 |
| mo004 | h | Oficial 1ª fontanero. | 0.066 | 16.93 | 1.12 |
| mo055 | h | Ayudante fontanero. | 0.066 | 15.97 | 1.05 |
| % | % | Medios auxiliares | 1 % | 10.47 | 0.10 |
|  |  | Total |  |  | 10.57 |

**ADE010f** m³ Excavación en zanjas para instalaciones en suelo de arcilla blanda, con medios mecánicos, retirada de los materiales excavados y carga a camión.
8.75 m³ × 12.93 (13.19 con costes indirectos) = 115.41

| Código | Ud | Descripción | Rendimiento | Precio | Importe |
|---|---|---|---|---|---|
| mq01ret020a | h | Retrocargadora sobre neumáticos 75 CV. | 0.365 | 30.772 | 11.23 |
| mo060 | h | Peón ordinario construcción. | 0.103 | 15.28 | 1.57 |
| % | % | Medios auxiliares | 1 % | 12.80 | 0.13 |
|  |  | Total |  |  | 12.93 |

| Medición | Uds. | Largo | Ancho | Alto | Parcial |
|---|---|---|---|---|---|
|  | 1 | 17.50 | 0.50 | 1.00 | 8.75 |
| Total |  |  |  |  | 8.75 |

**ADR010d** m³ Relleno principal de zanjas para instalaciones, con tierra de préstamo, y compactación al 95% del Proctor Modificado mediante equipo manual con bandeja vibrante.
7.88 m³ × 7.75 (7.91 con costes indirectos) = 62.33

| Código | Ud | Descripción | Rendimiento | Precio | Importe |
|---|---|---|---|---|---|
| mt01var010 | m | Cinta plastificada. | 1.1 | 0.109 | 0.12 |
| mt01arz030b | m³ | Tierra de préstamo, para relleno de zanjas, compactable y exenta de áridos mayores de 8 cm, raíces, escombros, materia orgánica, detritus o cualquier otro material desaconsejable. | 1 | 3.836 | 3.84 |
| mq04dua020b | h | Dumper autocargable de 2 t de carga útil, con mecanismo hidráulico. | 0.101 | 7.819 | 0.79 |
| mq02rod010bb | h | Bandeja vibrante de 300 kg, anchura de trabajo 70 cm, reversible. | 0.154 | 5.44 | 0.84 |
| mq02cia020 | h | Camión con cuba de agua. | 0.01 | 32.35 | 0.32 |
| mo060 | h | Peón ordinario construcción. | 0.115 | 15.28 | 1.76 |
| % | % | Medios auxiliares | 1 % | 7.67 | 0.08 |
|  |  | Total |  |  | 7.75 |

| Medición | Uds. | Largo | Ancho | Alto | Parcial |
|---|---|---|---|---|---|
|  | 1 | 17.50 | 0.50 | 0.90 | 7.88 |
| 11.5 |  |  |  |  |  |
| Subtotal acumulado |  |  |  |  | 7.88 |
| Total |  |  |  |  | 7.88 |

**IOB025** Ud Válvula de compuerta de husillo estacionario con indicador de posición y cierre elástico, unión con bridas, de 2 1/2" de diámetro, PN=16 bar.
2 Ud × 140.77 (143.59 con costes indirectos) = 287.18

| Código | Ud | Descripción | Rendimiento | Precio | Importe |
|---|---|---|---|---|---|
| mt41svc018aab | Ud | Válvula de compuerta de husillo estacionario con indicador de posición y cierre elástico, unión con bridas, de 2 1/2" de diámetro, PN=16 bar, formada por cuerpo, disco en cuña y volante de fundición dúctil y husillo de acero inoxidable. (material) | 1 | 134.571 | 134.57 |
| mt41www030 | Ud | Material auxiliar para instalaciones contra incendios. | 1 | 0.771 | 0.77 |
| mo004 | h | Oficial 1ª fontanero. | 0.123 | 16.93 | 2.08 |
| mo055 | h | Ayudante fontanero. | 0.123 | 15.97 | 1.96 |
| % | % | Medios auxiliares | 1 % | 139.38 | 1.39 |
|  |  | Total |  |  | 140.77 |

**IOB026** Ud Filtro retenedor de residuos, unión con bridas, de 2 1/2" de diámetro.
1 Ud × 69.68 (71.07 con costes indirectos) = 71.07

| Código | Ud | Descripción | Rendimiento | Precio | Importe |
|---|---|---|---|---|---|
| mt41svc100aab | Ud | Filtro retenedor de residuos de fundición dúctil, con tamiz de acero inoxidable, unión con bridas, de 2 1/2" de diámetro, PN=16 bar. (material) | 1 | 64.182 | 64.18 |
| mt41www030 | Ud | Material auxiliar para instalaciones contra incendios. | 1 | 0.771 | 0.77 |
| mo004 | h | Oficial 1ª fontanero. | 0.123 | 16.93 | 2.08 |
| mo055 | h | Ayudante fontanero. | 0.123 | 15.97 | 1.96 |
| % | % | Medios auxiliares | 1 % | 68.99 | 0.69 |
|  |  | Total |  |  | 69.68 |

**IOB021** Ud Grupo de presión de agua contra incendios, AF 3M 40-200/11,0 "EBARA", formado por: dos bombas principales centrífugas monobloc 3M 40-200, accionadas por dos motores asíncronos de 2 polos de 11 kW cada uno, una bomba auxiliar jockey CVM A/15, accionada por motor eléctrico de 1,1 kW, depósito hidroneumático de 20 l, bancada metálica, cuadro eléctrico de fuerza y control para la operación totalmente automática del grupo, y colector de impulsión, con caudalímetro para grupo contra incendios de tipo rotámetro de lectura directa, S-2007 DN 50 "EBARA".
1 Ud × 5976.36 (6095.89 con costes indirectos) = 6095.89

| Código | Ud | Descripción | Rendimiento | Precio | Importe |
|---|---|---|---|---|---|
| mt37bce090 | Ud | Grupo de presión de agua contra incendios, AF 3M 40-200/11,0 "EBARA", formado por: dos bombas principales centrífugas monobloc 3M 40-200, con cuerpo de bomba, impulsor, base portacierre y eje de acero inoxidable AISI 304, accionadas por dos motores asíncronos de 2 polos de 11 kW cada uno, aislamiento clase F, protección IP 55, para alimentación trifásica a 400/690 V, una bomba auxiliar jockey CVM A/15, con cuerpo de bomba de acero inoxidable AISI 304, eje de acero inoxidable AISI 416, cuerpos de aspiración e impulsión y contrabridas de hierro fundido, difusores de policarbonato con fibra de vidrio, accionada por motor eléctrico de 1,1 kW, depósito hidroneumático de 20 l, bancada metálica, válvulas de corte, antirretorno y de aislamiento, manómetros, presostatos, cuadro eléctrico de fuerza y control para la operación totalmente automática del grupo, soporte metálico para cuadro eléctrico, colector de impulsión, montado, conexionado y probado en fábrica según UNE 23500. (material) | 1 | 5536.378 | 5536.38 |
| mt37bce300ba | Ud | Caudalímetro para grupo contra incendios de tipo rotámetro de lectura directa, S-2007 DN 50 "EBARA", precisión del 10%, fabricado en una sola pieza de acrílico y flotador inoxidable. (material) | 1 | 195.798 | 195.80 |
| mt41www030 | Ud | Material auxiliar para instalaciones contra incendios. | 1 | 0.771 | 0.77 |
| mo004 | h | Oficial 1ª fontanero. | 5.6 | 16.93 | 94.81 |
| mo055 | h | Ayudante fontanero. | 5.6 | 15.97 | 89.43 |
| % | % | Medios auxiliares | 1 % | 5917.19 | 59.17 |
|  |  | Total |  |  | 5976.36 |

**IOD010b** Ud Sistema de detección y alarma, formado por Central de detección automática de incendios, analógica, multiprocesada, de 2 lazos de detección, ampliable hasta 8 lazos, de 128 direcciones de capacidad máxima por lazo, 100 detectores óptico de humos y térmico analógico direccionable con aislador de cortocircuito, de ABS color blanco., 16 Pulsador de alarma analógico direccionable de rearme manual con aislador de cortocircuito, sirena interior y canalización de protección fija en superficie con tubo de PVC rígido, blindado, roscable, de color negro, con IP 547.
1 Ud × 11879.2 (12116.78 con costes indirectos) = 12116.78
Sistema de detección y alarma, Central de detección automática de incendios, analógica, multiprocesada, de 2 lazos de detección, ampliable hasta 8 lazos, de 128 direcciones de capacidad máxima por lazo, 100 detectores óptico de humos y térmico analógico direccionable con aislador de cortocircuito, de ABS color blanco. 16 Pulsadores de alarma analógico direccionable de rearme manual con aislador de cortocircuito, sirena interior y canalización de protección fija en superficie con tubo de PVC rígido, blindado, roscable, de color negro, con IP 547.

| Código | Ud | Descripción | Rendimiento | Precio | Importe |
|---|---|---|---|---|---|
| mt35aia090a | m | Tubo rígido de PVC, roscable, curvable en caliente, de color negro, de 20 mm de diámetro nominal, para canalización fija en superficie. Resistencia a la compresión 1250 N, resistencia al impacto 2 julios, temperatura de trabajo -5°C hasta 60°C, con grado | 1716 | 0.56 | 960.96 |
| mt35cun020a | m | Cable unipolar H07V-K (AS), no propagador de la llama, con conductor multifilar de cobre clase 5 (-K) de 1,5 mm² de sección, con aislamiento de compuesto termoplástico a base de poliolefina libre de halógenos con baja emisión de humos y gases corrosivos (Z1), siendo su tensión asignada de 450/750 V. Según UNE 211025. | 3677 | 0.253 | 930.28 |
| mt41pig520aa | Ud | Detector óptico de humos y térmico analógico direccionable con aislador de cortocircuito, de ABS color blanco, formado por un elemento sensible a humos claros y a el incremento lento de la temperatura para una temperatura máxima de alarma de 58°C, para alimentación de 12 a 24 Vcc, con led de activación e indicador de alarma y salida para piloto de señalización remota, según UNE-EN 54-5 y UNE-EN 54-7. (material) | 100 | 25.604 | 2560.40 |
| mt41pig550aa | Ud | Base universal, de ABS color blanco, para detector analógico. (material) | 100 | 5.302 | 530.20 |
| mt41pig551aa | Ud | Zócalo suplementario de base universal, de ABS color blanco, para instalación con canalización fija en superficie. (material) | 100 | 2.692 | 269.20 |
| mt41pig560aa | Ud | Pulsador de alarma analógico direccionable de rearme manual con aislador de cortocircuito, de ABS color rojo, con led de activación e indicador de alarma, según UNE-EN 54-11. (material) | 16 | 20.586 | 329.38 |
| mt41pig130aa | Ud | Sirena electrónica, de color rojo, para montaje interior, con señal acústica, alimentación a 24 Vcc, potencia sonora de 100 dB a 1 m y consumo de 14 mA, según UNE-EN 54-3. (material) | 1 | 27.869 | 27.87 |
| mt41pig500ac | Ud | Central de detección automática de incendios, analógica, multiprocesada, de 2 lazos de detección, ampliable hasta 8 lazos, de 128 direcciones de capacidad máxima por lazo, con caja metálica y tapa de ABS, con módulo de alimentación, rectificador de corriente y cargador de batería, módulo de control con display retroiluminado, leds indicadores de alarma y avería, teclado de membrana de acceso a menú de control y programación, registro histórico de las últimas 1000 incidencias, hasta 480 zonas totalmente programables e interfaz USB para la comunicación de datos, la programación y el mantenimiento remoto, según UNE 23007-2 y UNE 23007-4. (material) | 1 | 944.088 | 944.09 |
| mt41rte030c | Ud | Batería de 12 V y 7 Ah. (material) | 2 | 16.23 | 32.46 |
| mt41pig032aa | Ud | Módulo de supervisión de sirena o campana. (material) | 1 | 3.93 | 3.93 |
| mt41www020 | Ud | Material auxiliar para instalaciones de detección y alarma. (material) | 1 | 1.23 | 1.23 |
| mo001 | h | Oficial 1ª electricista. | 157.191 | 16.93 | 2661.24 |
| mo052 | h | Ayudante electricista. | 157.191 | 15.97 | 2510.34 |
| % | % | Medios auxiliares | 1 % | 11761.58 | 117.62 |
|  |  | Total |  |  | 11879.2 |

| Medición | Uds. | Parcial |
|---|---|---|
| Central de detección automática de incendios | 1 | 1.00 |
| Total |  | 1 |

**IOS010** Ud Señalización de equipos contra incendios, mediante placa de poliestireno fotoluminiscente, de 210x210 mm.
53 Ud × 4.79 (4.89 con costes indirectos) = 259.17

| Código | Ud | Descripción | Rendimiento | Precio | Importe |
|---|---|---|---|---|---|
| mt41sny020aca | Ud | Placa de señalización de equipos contra incendios, de poliestireno fotoluminiscente, de 210x210 mm, según UNE 23033-1. (material) | 1 | 2.691 | 2.69 |
| mt41sny100 | Ud | Material auxiliar para la fijación de placa de señalización. (material) | 1 | 0.222 | 0.22 |
| mo060 | h | Peón ordinario construcción. | 0.12 | 15.28 | 1.83 |
| % | % | Medios auxiliares | 1 % | 4.74 | 0.05 |
|  |  | Total |  |  | 4.79 |

**IOB022** m Red aérea de distribución de agua para abastecimiento de los equipos de extinción de incendios, formada por tubería de acero galvanizado sin soldadura, de 1 1/4" DN 32 mm DN 32 mm de diámetro, unión roscada, con mano de wash-primer + catalizador y dos manos de esmalte rojo.
5.7 m × 16.15 (16.47 con costes indirectos) = 93.88

| Código | Ud | Descripción | Rendimiento | Precio | Importe |
|---|---|---|---|---|---|
| mt08tag400e | Ud | Material auxiliar para montaje y sujeción a la obra de las tuberías de acero galvanizado, de 1 1/4" DN 32 mm. (material) | 1 | 0.284 | 0.28 |
| mt08tag020ed | m | Tubo de acero galvanizado estirado sin soldadura, de 1 1/4" DN 32 mm de diámetro, según UNE 19048, con el precio incrementado el 15% en concepto de accesorios y piezas especiales. (material) | 1 | 8.354 | 8.35 |
| mt27pfi020 | kg | Wash-primer + catalizador. (material) | 0.014 | 5.511 | 0.08 |
| mt27ess030bb | kg | Esmalte sintético, color rojo RAL 3000, para aplicar sobre superficies galvanizadas, aspecto brillante. (material) | 0.036 | 6.085 | 0.22 |
| mt41www030 | Ud | Material auxiliar para instalaciones contra incendios. | 0.125 | 0.771 | 0.10 |
| mo004 | h | Oficial 1ª fontanero. | 0.186 | 16.93 | 3.15 |
| mo055 | h | Ayudante fontanero. | 0.203 | 15.97 | 3.24 |
| mo024 | h | Oficial 1ª pintor. | 0.035 | 16.39 | 0.57 |
| % | % | Medios auxiliares | 1 % | 15.99 | 0.16 |
|  |  | Total |  |  | 16.15 |

| Medición | Uds. | Largo | Parcial |
|---|---|---|---|
| PB | 1 | 2.85 | 2.85 |
| P1 | 1 | 2.85 | 2.85 |
| Subtotal acumulado |  |  | 5.70 |
| Total |  |  | 5.7 |

**IOB022b** m Red aérea de distribución de agua para abastecimiento de los equipos de extinción de incendios, formada por tubería de acero galvanizado sin soldadura, de 2" DN 50 mm DN 50 mm de diámetro, unión roscada, con mano de wash-primer + catalizador y dos manos de esmalte rojo.
83.8 m × 22.91 (23.37 con costes indirectos) = 1958.41

| Código | Ud | Descripción | Rendimiento | Precio | Importe |
|---|---|---|---|---|---|
| mt08tag400g | Ud | Material auxiliar para montaje y sujeción a la obra de las tuberías de acero galvanizado, de 2" DN 50 mm. (material) | 1 | 0.659 | 0.66 |
| mt08tag020gd | m | Tubo de acero galvanizado estirado sin soldadura, de 2" DN 50 mm de diámetro, según UNE 19048, con el precio incrementado el 15% en concepto de accesorios y piezas especiales. (material) | 1 | 12.526 | 12.53 |
| mt27pfi020 | kg | Wash-primer + catalizador. | 0.021 | 5.511 | 0.12 |
| mt27ess030bb | kg | Esmalte sintético, color rojo RAL 3000, para aplicar sobre superficies galvanizadas, aspecto brillante. | 0.053 | 6.085 | 0.32 |
| mt41www030 | Ud | Material auxiliar para instalaciones contra incendios. | 0.2 | 0.771 | 0.15 |
| mo004 | h | Oficial 1ª fontanero. | 0.234 | 16.93 | 3.96 |
| mo055 | h | Ayudante fontanero. | 0.259 | 15.97 | 4.14 |
| mo024 | h | Oficial 1ª pintor. | 0.049 | 16.39 | 0.80 |
| % | % | Medios auxiliares | 1 % | 22.68 | 0.23 |
|  |  | Total |  |  | 22.91 |

| Medición | Uds. | Largo | Parcial |
|---|---|---|---|
| BAJADAS A BIE |  |  |  |
| PBAJA | 3 | 2.50 | 7.50 |
| P1 | 3 | 2.50 | 7.50 |
| Subtotal |  |  | 15.00 |
| P BAJA | 1 | 4.55 | 4.55 |
|  | 1 | 5.85 | 5.85 |
| P1 | 1 | 4.55 | 4.55 |
|  | 1 | 5.85 | 5.85 |
| MONTANTES PB-P1 | 3 | 4.00 | 12.00 |
| MONTANTES P1-P2 | 3 | 4.00 | 12.00 |
| MONTANTES P2-P3 | 3 | 4.00 | 12.00 |
| MONTANTES P3-P4 | 3 | 4.00 | 12.00 |
| Subtotal |  |  | 68.80 |
| Subtotal acumulado |  |  | 83.80 |
| Total |  |  | 83.8 |

**IOB022c** m Red aérea de distribución de agua para abastecimiento de los equipos de extinción de incendios, formada por tubería de acero galvanizado sin soldadura, de 2 1/2" DN 63 mm DN 63 mm de diámetro, unión roscada, con mano de wash-primer + catalizador y dos manos de esmalte rojo.
63.75 m × 26.38 (26.91 con costes indirectos) = 1715.51

| Código | Ud | Descripción | Rendimiento | Precio | Importe |
|---|---|---|---|---|---|
| mt08tag400h | Ud | Material auxiliar para montaje y sujeción a la obra de las tuberías de acero galvanizado, de 2 1/2" DN 63 mm. (material) | 1 | 0.769 | 0.77 |
| mt08tag020hd | m | Tubo de acero galvanizado estirado sin soldadura, de 2 1/2" DN 63 mm de diámetro, según UNE 19048, con el precio incrementado el 15% en concepto de accesorios y piezas especiales. (material) | 1 | 14.719 | 14.72 |
| mt27pfi020 | kg | Wash-primer + catalizador. | 0.025 | 5.511 | 0.14 |
| mt27ess030bb | kg | Esmalte sintético, color rojo RAL 3000, para aplicar sobre superficies galvanizadas, aspecto brillante. | 0.064 | 6.085 | 0.39 |
| mt41www030 | Ud | Material auxiliar para instalaciones contra incendios. | 0.25 | 0.771 | 0.19 |
| mo004 | h | Oficial 1ª fontanero. | 0.257 | 16.93 | 4.35 |
| mo055 | h | Ayudante fontanero. | 0.287 | 15.97 | 4.58 |
| mo024 | h | Oficial 1ª pintor. | 0.06 | 16.39 | 0.98 |
| % | % | Medios auxiliares | 1 % | 26.12 | 0.26 |
|  |  | Total |  |  | 26.38 |

| Medición | Uds. | Largo | Parcial |
|---|---|---|---|
| P SOTANO | 1 | 6.75 | 6.75 |
|  | 1 | 1.25 | 1.25 |
|  | 1 | 3.60 | 3.60 |
|  | 1 | 2.15 | 2.15 |
| MONTANTE A PB | 1 | 3.50 | 3.50 |
| P. BAJA MONTANTE | 1 | 4.00 | 4.00 |
|  | 1 | 3.40 | 3.40 |
|  | 1 | 0.95 | 0.95 |
| RED GENERAL | 1 | 38.15 | 38.15 |
| Subtotal acumulado |  |  | 63.75 |
| Total |  |  | 63.75 |

**IOB030b** Ud Boca de incendio equipada (BIE) de 25 mm (1") de superficie, compuesta de: armario de chapa blanca, acabado con pintura color rojo y puerta semiciega de chapa blanca, acabado con pintura color rojo; devanadera metálica giratoria fija; manguera semirrígida de 20 m de longitud; lanza de tres efectos y válvula de cierre, colocada en paramento.
6 Ud × 249.18 (254.16 con costes indirectos) = 1524.96

| Código | Ud | Descripción | Rendimiento | Precio | Importe |
|---|---|---|---|---|---|
| mt41bae010 | Ud | Boca de incendio equipada (BIE) de 25 mm (1") de superficie, de 680x480x215 mm, compuesta de: armario construido en chapa blanca de 1,2 mm de espesor, acabado con pintura epoxi color rojo RAL 3000 y puerta semiciega con ventana de metacrilato de chapa blanca de 1,2 mm de espesor, acabado con pintura epoxi color rojo RAL 3000; devanadera metálica giratoria fija, pintada en rojo epoxi, con alimentación axial; manguera semirrígida de 20 m de longitud; lanza de tres efectos (cierre, pulverización y chorro compacto) construida en plástico ABS y válvula de cierre tipo esfera de 25 mm (1"), de latón, con manómetro 0-16 bar. Coeficiente de descarga K de 42 (métrico). Certificada por AENOR según UNE-EN 671-1. (material) | 1 | 225.615 | 225.62 |
| mo004 | h | Oficial 1ª fontanero. | 0.641 | 16.93 | 10.85 |
| mo055 | h | Ayudante fontanero. | 0.641 | 15.97 | 10.24 |
| % | % | Medios auxiliares | 1 % | 246.71 | 2.47 |
|  |  | Total |  |  | 249.18 |

**IOX010** Ud Extintor portátil de polvo químico ABC polivalente antibrasa, con presión incorporada, de eficacia 21A-113B-C, con 6 kg de agente extintor, alojado en armario con puerta para acristalar.
39 Ud × 102.64 (104.69 con costes indirectos) = 4082.91

| Código | Ud | Descripción | Rendimiento | Precio | Importe |
|---|---|---|---|---|---|
| mt41ixi010a | Ud | Extintor portátil de polvo químico ABC polivalente antibrasa, con presión incorporada, de eficacia 21A-113B-C, con 6 kg de agente extintor, con manómetro y manguera con boquilla difusora, según UNE 23110. (material) | 1 | 39.734 | 39.73 |
| mt41ixw010b | Ud | Armario metálico con puerta para acristalar, de 700x280x210 mm, para extintor de polvo de 6 a 12 kg. (material) | 1 | 56.874 | 56.87 |
| mt41ixw020 | m² | Luna incolora de 4 mm de espesor. (material) | 0.194 | 11.866 | 2.30 |
| mo060 | h | Peón ordinario construcción. | 0.178 | 15.28 | 2.72 |
| % | % | Medios auxiliares | 1 % | 101.62 | 1.02 |
|  |  | Total |  |  | 102.64 |

| Medición | Uds. | Parcial |
|---|---|---|
| P. BAJA | 20 | 20.00 |
| P1 | 16 | 16.00 |
| CUADROS BT | 3 | 3.00 |
| Subtotal acumulado |  | 39.00 |
| Total |  | 39 |

**RRR010** m² Mortero ignífugo de lana de roca, proyectado, MINIMO 20 mm, reacción al fuego clase REI 180 A1. Incluso malla mettalica de sujeccion
2069.51 m² × 9.43 (9.62 con costes indirectos) = 19908.69

| Código | Ud | Descripción | Rendimiento | Precio | Importe |
|---|---|---|---|---|---|
| mt41mig010b | m² | Mortero ignífugo proyectado, reacción al fuego clase A1, según R.D. 110/2008, compuesto de cemento en combinación con perlita o vermiculita. (material) | 1 | 5.28 | 5.28 |
| mo019 | h | Oficial 1ª yesero. | 0.097 | 16.39 | 1.59 |
| mo040 | h | Ayudante yesero. | 0.097 | 16 | 1.55 |
| mt09 | m2 | malla metalica para armar revocos tradicionales, enfoscados y morteros. (material) | 1.025 | 0.902 | 0.92 |
| % | % | Medios auxiliares | 1 % | 9.34 | 0.09 |
|  |  | Total |  |  | 9.43 |

| Medición | Uds. | Largo | Parcial |
|---|---|---|---|
| REI 90 PBAJA | 1 | 915.51 | 915.51 |
| SECTORIZACION REI 90 P1 | 1 | 900.22 | 900.22 |
| Subtotal |  |  | 1815.73 |
| NUCLEO ASEOS |  |  |  |
| TECHO P BAJA | 1 | 126.89 | 126.89 |
| TECHO P1 | 1 | 126.89 | 126.89 |
| Subtotal |  |  | 253.78 |
| Subtotal acumulado |  |  | 2069.51 |
| Total |  |  | 2069.51 |

**RPG015** m² Revestimiento de yeso de construcción B1, PROYECTADO, a buena vista, sobre paramento horizontal, a más de 3 m de altura, previa colocación de malla antiálcalis en cambios de material, sin enlucir, de 20 mm de espesor, sin guardavivos.
412.2 m² × 8.14 (8.3 con costes indirectos) = 3421.26

| Código | Ud | Descripción | Rendimiento | Precio | Importe |
|---|---|---|---|---|---|
| mt28vye020 | m² | Malla de fibra de vidrio tejida, de 5x5 mm de luz, flexible e imputrescible en el tiempo, de 70 g/m² de masa superficial y 0,40 mm de espesor de hilo, para armar yesos. (material) | 0.105 | 0.565 | 0.06 |
| mt09pye010c | m³ | Pasta de yeso de construcción para proyectar mediante mezcladora-bombeadora B1, según UNE-EN 13279-1. | 0.02 | 64.124 | 1.28 |
| mq06pym010 | h | Mezcladora-bombeadora para morteros y yesos proyectados, 3 m³/h. | 0.455 | 6.65 | 3.03 |
| mo019 | h | Oficial 1ª yesero. | 0.144 | 16.39 | 2.36 |
| mo040 | h | Ayudante yesero. | 0.083 | 16 | 1.33 |
| % | % | Medios auxiliares | 1 % | 8.06 | 0.08 |
|  |  | Total |  |  | 8.14 |

| Medición | Uds. | Largo | Parcial |
|---|---|---|---|
| PB AULA FORMACION 1 | 1 | 103.01 | 103.01 |
| PB SALA P. RIVAS | 1 | 102.98 | 102.98 |
| P1 BASE TECNOLOGICA | 1 | 103.01 | 103.01 |
|  | 1 | 103.20 | 103.20 |
| Subtotal acumulado |  |  | 412.20 |
| Total |  |  | 412.2 |

**IOJ010b** Ud Sistema de sellado de penetraciones para protección pasiva contra incendios con manguito intumescente cortafuego, colocado alrededor de la tubería combustible de 160 mm de diámetro, en paso de forjado o muro.
19 Ud × 55.12 (56.22 con costes indirectos) = 1068.18

| Código | Ud | Descripción | Rendimiento | Precio | Importe |
|---|---|---|---|---|---|
| mt41mcf010bf | Ud | Manguito intumescente cortafuego con resistencia al fuego de 120 minutos, para tubería combustible de 160 mm de diámetro, incluso tornillos de fijación. (material) | 1 | 51.521 | 51.52 |
| mo004 | h | Oficial 1ª fontanero. | 0.18 | 16.93 | 3.05 |
| % | % | Medios auxiliares | 1 % | 54.57 | 0.55 |
|  |  | Total |  |  | 55.12 |

| Medición | Uds. | Parcial |
|---|---|---|
| BAJANTES | 19 | 19.00 |
| Total |  | 19 |

**IOJ011** m Sellado de junta de 30 mm de espesor con masilla intumescente acrílica de secado rápido, para protección pasiva contra incendios.
59.17 m × 6.02 (6.14 con costes indirectos) = 363.30

| Código | Ud | Descripción | Rendimiento | Precio | Importe |
|---|---|---|---|---|---|
| mt16lrw100a | Ud | Cartucho de 310 ml de masilla intumescente acrílica de secado rápido, con propiedades ignífugas, para sellado de juntas. (material) | 2 | 2.835 | 5.67 |
| mo059 | h | Peón especializado construcción. | 0.018 | 16.1 | 0.29 |
| % | % | Medios auxiliares | 1 % | 5.96 | 0.06 |
|  |  | Total |  |  | 6.02 |

| Medición | Uds. | Largo | Ancho | Alto | Parcial |
|---|---|---|---|---|---|
| BAJANTES | 40 | 2.00 | 3.14 | 0.10 | 25.12 |
| MONTANTES AGUA | 10 | 2.00 | 3.14 | 0.10 | 6.28 |
| MONTANTES INCENDIOS | 6 | 2.00 | 3.14 | 0.10 | 3.77 |
| CONDUCTOS VENTILACI'ON | 8 | 3.00 |  |  | 24.00 |
| Subtotal acumulado |  |  |  |  | 59.17 |
| Total |  |  |  |  | 59.17 |

**IOJ023b** m² Protección pasiva contra incendios de viga de acero, IPE 240 a 330, protegida en 3 caras y con una estabilidad al fuego de 90 minutos, mediante recubrimiento con mortero de lana de roca proyectado, Banroc Pyro "ISOVER", con un espesor medio de 21 mm.
301.9 m² × 4.6 (4.69 con costes indirectos) = 1415.91
Protección pasiva contra incendios de viga de acero, IPE 300, protegida en 3 caras y con una estabilidad al fuego de 90 minutos, mediante recubrimiento con mortero de lana de roca proyectado, Banroc Pyro "ISOVER", con un espesor medio de 20 mm.

| Código | Ud | Descripción | Rendimiento | Precio | Importe |
|---|---|---|---|---|---|
| mt16lri020ak | m² | Mortero de lana de roca blanca "ISOVER" para protección pasiva contra el fuego mediante proyección, con recubrimiento medio de 21 mm de espesor, resistencia térmica 0,79 (m²K)/W, conductividad térmica 0,038 W/(mK). (material) | 1 | 1.634 | 1.63 |
| mo011 | h | Oficial 1ª construcción. | 0.09 | 16.39 | 1.48 |
| mo046 | h | Ayudante construcción. | 0.09 | 16 | 1.44 |
| % | % | Medios auxiliares | 1 % | 4.55 | 0.05 |
|  |  | Total |  |  | 4.6 |

| Medición | Uds. | Largo | Alto | Parcial |
|---|---|---|---|---|
| ESTRUCT NUCLEO ASEOS |  |  |  |  |
| TECHO P BAJA | 1 | 10.35 | 1.35 | 13.97 |
|  | 1 | 10.30 | 1.35 | 13.91 |
|  | 1 | 10.41 | 1.35 | 14.05 |
|  | 1 | 6.49 | 1.35 | 8.76 |
|  | 1 | 10.30 | 1.35 | 13.91 |
|  | 1 | 10.23 | 1.35 | 13.81 |
|  | 1 | 2.89 | 1.35 | 3.90 |
|  | 1 | 10.08 | 1.35 | 13.61 |
|  | 1 | 10.09 | 1.35 | 13.62 |
|  | 1 | 6.47 | 1.35 | 8.73 |
|  | 1 | 6.37 | 1.35 | 8.60 |
|  | 1 | 6.25 | 1.35 | 8.44 |
|  | 1 | 5.75 | 1.35 | 7.76 |
|  | 1 | 5.84 | 1.35 | 7.88 |
| Subtotal |  |  |  | 150.95 |
| TECHO P1 | 1 | 150.95 |  | 150.95 |
| Subtotal |  |  |  | 150.95 |
| Subtotal acumulado |  |  |  | 301.90 |
| Total |  |  |  | 301.9 |

**IOJ023d** m² Protección pasiva contra incendios de soporte de acero, UPN 140, protegido en sus 4 caras y con una estabilidad al fuego de 90 minutos, mediante recubrimiento con mortero de lana de roca proyectado, Banroc Pyro "ISOVER", con un espesor medio de 24 mm.
95.04 m² × 4.72 (4.81 con costes indirectos) = 457.14

| Código | Ud | Descripción | Rendimiento | Precio | Importe |
|---|---|---|---|---|---|
| mt16lri020ao | m² | Mortero de lana de roca blanca "ISOVER" para protección pasiva contra el fuego mediante proyección, con recubrimiento medio de 24 mm de espesor, resistencia térmica 0,79 (m²K)/W, conductividad térmica 0,038 W/(mK). (material) | 1 | 1.722 | 1.72 |
| mo011 | h | Oficial 1ª construcción. | 0.091 | 16.39 | 1.49 |
| mo046 | h | Ayudante construcción. | 0.091 | 16 | 1.46 |
| % | % | Medios auxiliares | 1 % | 4.67 | 0.05 |
|  |  | Total |  |  | 4.72 |

| Medición | Uds. | Largo | Alto | Parcial |
|---|---|---|---|---|
| NUCLEO ASEOS SOPORTES |  |  |  |  |
| P BAJA | 22 | 0.60 | 3.60 | 47.52 |
| P1 | 22 | 0.60 | 3.60 | 47.52 |
| Subtotal acumulado |  |  |  | 95.04 |
| Total |  |  |  | 95.04 |

**IOA020f** Ud Luminaria de emergencia, para adosar a pared, con tubo lineal fluorescente, 6 W - G5, flujo luminoso 70 lúmenes.
56 Ud × 34.33 (35.02 con costes indirectos) = 1961.12

| Código | Ud | Descripción | Rendimiento | Precio | Importe |
|---|---|---|---|---|---|
| mt34aem010ab | Ud | Luminaria de emergencia, con tubo lineal fluorescente, 6 W - G5, flujo luminoso 70 lúmenes, carcasa de 245x110x58 mm, clase II, IP 42, con baterías de Ni-Cd de alta temperatura, autonomía de 1 h, alimentación a 230 V, tiempo de carga 24 h. (material) | 1 | 30.081 | 30.08 |
| mo001 | h | Oficial 1ª electricista. | 0.119 | 16.93 | 2.01 |
| mo052 | h | Ayudante electricista. | 0.119 | 15.97 | 1.90 |
| % | % | Medios auxiliares | 1 % | 33.99 | 0.34 |
|  |  | Total |  |  | 34.33 |

| Medición | Uds. | Parcial |
|---|---|---|
| P BAJA | 26 | 26.00 |
| P1 | 27 | 27.00 |
| CUADROS BT | 2 | 2.00 |
| CUADRO GEN BT PB | 1 | 1.00 |
| Subtotal acumulado |  | 56.00 |
| Total |  | 56 |

**IOA020g** Ud Luminaria de emergencia, para adosar a pared, con tubo lineal fluorescente, 6 W - G5, flujo luminoso 100 lúmenes.
46 Ud × 43 (43.86 con costes indirectos) = 2017.56

| Código | Ud | Descripción | Rendimiento | Precio | Importe |
|---|---|---|---|---|---|
| mt34aem010ac | Ud | Luminaria de emergencia, con tubo lineal fluorescente, 6 W - G5, flujo luminoso 100 lúmenes, carcasa de 245x110x58 mm, clase II, IP 42, con baterías de Ni-Cd de alta temperatura, autonomía de 1 h, alimentación a 230 V, tiempo de carga 24 h. (material) | 1 | 38.664 | 38.66 |
| mo001 | h | Oficial 1ª electricista. | 0.119 | 16.93 | 2.01 |
| mo052 | h | Ayudante electricista. | 0.119 | 15.97 | 1.90 |
| % | % | Medios auxiliares | 1 % | 42.57 | 0.43 |
|  |  | Total |  |  | 43 |

| Medición | Uds. | Parcial |
|---|---|---|
| PB | 21 | 21.00 |
| P1 | 11 | 11.00 |
| ACCESOS | 6 | 6.00 |
| SALA P. RIVAS | 8 | 8.00 |
| Subtotal acumulado |  | 46.00 |
| Total |  | 46 |

**D27KA815** Ud PUNTO LUZ SENCILLO PÚB. CONCU.
99 Ud × 15.5 (15.81 con costes indirectos) = 1565.19
Ud. Punto luz sencillo realizado en tubo PVC rígido de D=20 y conductor de cobre unipolar aislados para una tensión nominal de 750 V. y sección 1,5 mm2. publica concurrencia ES07Z1-K 1,5 mm2, incluido, caja registro, caja mecanismo universal con tornillo, portalámparas de obra,parte proporcional PIA 10 A, totalmente montado e instalado.

| Código | Ud | Descripción | Rendimiento | Precio | Importe |
|---|---|---|---|---|---|
| mo001 | h | Oficial 1ª electricista. | 0.094 | 16.93 | 1.59 |
| mo052 | h | Ayudante electricista. | 0.094 | 15.97 | 1.50 |
| mo011 | h | Oficial 1ª construcción. | 0.094 | 16.39 | 1.54 |
| mo060 | h | Peón ordinario construcción. | 0.094 | 15.28 | 1.44 |
| U30JW125 | Ml | Tubo PVC rígido M 20/gp5 | 5 | 1.126 | 5.63 |
| mt35cun020a | m | Cable unipolar H07V-K (AS), no propagador de la llama, con conductor multifilar de cobre clase 5 (-K) de 1,5 mm² de sección, con aislamiento de compuesto termoplástico a base de poliolefina libre de halógenos con baja emisión de humos y gases corrosivos (Z1), siendo su tensión asignada de 450/750 V. Según UNE 211025. | 15 | 0.253 | 3.80 |
|  |  | Total |  |  | 15.5 |

| Medición | Uds. | Parcial |
|---|---|---|
| EMERGENCIAS | 53 | 53.00 |
|  | 46 | 46.00 |
| Subtotal acumulado |  | 99.00 |
| Total |  | 99 |

**IED011** m Circuito monofásico fijo en superficie para local publica concurrencia, formada por cables unipolares con conductores de cobre, H07V-K (AS) 3G1,5 mm², siendo su tensión asignada de 450/750 V, bajo tubo protector de PVC rígido, blindado, de 20 mm de diámet
512.1 m × 1.98 (2.02 con costes indirectos) = 1034.44

| Medición | Uds. | Largo | Parcial |
|---|---|---|---|
| P. BAJA | 1 | 18.76 | 18.76 |
|  | 1 | 24.46 | 24.46 |
|  | 1 | 24.40 | 24.40 |
|  | 1 | 26.95 | 26.95 |
|  | 1 | 59.51 | 59.51 |
|  | 1 | 15.19 | 15.19 |
|  | 1 | 62.21 | 62.21 |
|  | 1 | 13.16 | 13.16 |
|  | 1 | 5.64 | 5.64 |
|  | 1 | 5.59 | 5.59 |
|  | 1 | 19.31 | 19.31 |
|  | 1 | 4.33 | 4.33 |
| Subtotal |  |  | 279.51 |
| P1 | 1 | 57.02 | 57.02 |
| Nombre medición | 1 | 24.48 | 24.48 |
|  | 1 | 22.01 | 22.01 |
|  | 1 | 61.33 | 61.33 |
|  | 1 | 44.67 | 44.67 |
|  | 1 | 13.96 | 13.96 |
|  | 1 | 9.12 | 9.12 |
| Subtotal |  |  | 232.59 |
| Subtotal acumulado |  |  | 512.10 |
| Total |  |  | 512.1 |

**IOA020e** Ud Luminaria de emergencia, para adosar a pared, con tubo lineal fluorescente, 6 W - G5, flujo luminoso 45 lúmenes.
0 Ud × 26.44 (26.97 con costes indirectos) = 0.00

| Código | Ud | Descripción | Rendimiento | Precio | Importe |
|---|---|---|---|---|---|
| mt34aem010aa | Ud | Luminaria de emergencia, con tubo lineal fluorescente, 6 W - G5, flujo luminoso 45 lúmenes, carcasa de 245x110x58 mm, clase II, IP 42, con baterías de Ni-Cd de alta temperatura, autonomía de 1 h, alimentación a 230 V, tiempo de carga 24 h. (material; 08/11/2012) | 1 | 21.67 | 21.67 |
| mo001 | h | Oficial 1ª electricista. | 0.137 | 16.93 | 2.32 |
| mo052 | h | Ayudante electricista. | 0.137 | 15.97 | 2.19 |
| % | % | Medios auxiliares | 1 % | 26.18 | 0.26 |
|  |  | Total |  |  | 26.44 |

**IOJ023** m² Protección pasiva contra incendios de viga de acero, IPE 240, protegida en 3 caras y con una estabilidad al fuego de 90 minutos, mediante recubrimiento con mortero de lana de roca proyectado, Banroc Pyro "ISOVER", con un espesor medio de 21 mm. (08/11/2012)
0 m² × 5.31 (5.42 con costes indirectos) = 0.00

| Código | Ud | Descripción | Rendimiento | Precio | Importe |
|---|---|---|---|---|---|
| mt16lri020al | m² | Mortero de lana de roca blanca "ISOVER" para protección pasiva contra el fuego mediante proyección, con recubrimiento medio de 21 mm de espesor, resistencia térmica 0,79 (m²K)/W, conductividad térmica 0,038 W/(mK). (material; 08/11/2012) | 1 | 1.9 | 1.90 |
| mo011 | h | Oficial 1ª construcción. | 0.104 | 16.39 | 1.70 |
| mo046 | h | Ayudante construcción. | 0.104 | 16 | 1.66 |
| % | % | Medios auxiliares | 1 % | 5.26 | 0.05 |
|  |  | Total |  |  | 5.31 |

### IP INSTALACION INFORMATICA
Importe: 21399.14

**USIMCON0039** u Caja empotrar Simon 500 CIMA 3 módulos blanco
87 u × 73.84 (75.32 con costes indirectos) = 6552.84
Caja de empotrar Simon 500 CIMABOX O SIMILAR con IP4X de 3 módulos (ref. 51020103-039) compuesta por un marco con bastidores de 3 módulos en acabado blanco (ref. 51010103-030), 1 Base doble schuko embornamiento por corte 1 Click ® con led, acabado blanco (ref. 50010432-030), 1 Base doble schuko embornamiento por corte 1 Click ® con led, acabado rojo, indicador de línea de SAI (ref. 50010432-037) y 2 placas planas de Voz y Datos con 1 conector RJ45 Simon categoría 6A FTP, acabado grafito (ref. 50001085-030).
Fabricados en materiales termoplásticos, autoextinguibles y libres de halógenos que garantizan la no propagación de la llama por incendio así como la baja toxicidad en el caso de emisión de humos.
Incorpora pantalla metálica separadora (con toma a tierra) entre zona eléctrica y zona de voz y datos que asegura la inmunidad electromagnética evitando errores de transmisión de datos. Permite la incorporación de elementos de seguridad en formato de carril DIN.
Diseño del producto realizado bajo los Requisitos de Seguridad de la Directiva 2006/95/CE (baja tensión) por medio del cumplimiento de la norma UNE-EN-60.670-1

| Código | Ud | Descripción | Rendimiento | Precio | Importe |
|---|---|---|---|---|---|
| PSIM510201 | u | Cajetín de empotrar 3 módulos (material) | 1 | 5.819 | 5.82 |
| PSIM510101 | u | Marco y bastidores empotrar 3 módulos. (material) | 1 | 6.898 | 6.90 |
| PSIM500104a | u | Base doble schuko embornamiento por corte 1 Click ® con led (material) | 1 | 7.503 | 7.50 |
| PSIM500104b | u | Base doble schuko embornamiento por corte 1 Click ® con led (material) | 1 | 7.503 | 7.50 |
| PSIM500010 | u | Placa V&D plana CG con 1conector CAT6A FTP. (material) | 2 | 9.229 | 18.46 |
| mo052 | h | Ayudante electricista. | 0.148 | 15.97 | 2.36 |
| mo001 | h | Oficial 1ª electricista. | 0.371 | 16.93 | 6.28 |
| mo060 | h | Peón ordinario construcción. | 0.07 | 15.28 | 1.07 |
| mo011 | h | Oficial 1ª construcción. | 0.07 | 16.39 | 1.15 |
| mt35aia090a | m | Tubo rígido de PVC, roscable, curvable en caliente, de color negro, de 20 mm de diámetro nominal, para canalización fija en superficie. Resistencia a la compresión 1250 N, resistencia al impacto 2 julios, temperatura de trabajo -5°C hasta 60°C, con grado | 7 | 0.56 | 3.92 |
| mt35cun010c1 | m | Cable unipolar H07V-K (AS), no propagador de la llama, con conductor multifilar de cobre clase 5 (-K) de 2,5 mm² de sección, con aislamiento de compuesto termoplástico a base de poliolefina libre de halógenos con baja emisión de humos y gases corrosivos | 23 | 0.549 | 12.63 |
| PSIMPEQMAT | u | Pequeño material (material) | 1 | 0.261 | 0.26 |
|  |  | Total |  |  | 73.84 |

| Medición | Uds. | Parcial |
|---|---|---|
| P BAJA |  |  |
| BECARIOS | 2 | 2.00 |
| FOMENTO EMPL | 2 | 2.00 |
| AULA 1 | 2 | 2.00 |
| CONSERJ | 2 | 2.00 |
| AULA P RIVAS | 2 | 2.00 |
| AULA 2 | 2 | 2.00 |
| AULA EMPR | 1 | 1.00 |
| PREALOJ | 6 | 6.00 |
| S JUNTAS | 2 | 2.00 |
| USO POL | 2 | 2.00 |
| RACK | 1 | 1.00 |
| P 1 |  |  |
| ZONA ADM | 8 | 8.00 |
| SALA REUN | 4 | 4.00 |
| EMPR BASE TEC | 16 | 16.00 |
| ADMIN APOYO FORM | 12 | 12.00 |
| SALA REUN | 2 | 2.00 |
| PROY EUR | 4 | 4.00 |
| ALOJAMIENTOS | 16 | 16.00 |
| RACK | 1 | 1.00 |
| Subtotal acumulado |  | 87.00 |
| Total |  | 87 |

**IED011a** m Circuito monofásico fijo en superficie para local publica concurrencia, formada por cables unipolares con conductores de cobre, H07V-K (AS 3G2,5 mm², siendo su tensión asignada de 450/750 V, bajo tubo protector de PVC rígido, blindado, de 20 mm de diámetro
1737.56 m × 2.61 (2.66 con costes indirectos) = 4621.91

| Medición | Uds. | Largo | Parcial |
|---|---|---|---|
| lineas generales | 2 | 400.00 | 800.00 |
| Subtotal |  |  | 800.00 |
| interior recintos |  |  |  |
| P. BAJA |  |  |  |
| PROG FOM EMPL | 2 | 15.38 | 30.76 |
| BECARIOS | 2 | 23.44 | 46.88 |
|  | 2 | 8.43 | 16.86 |
| CONSERJ | 2 | 9.43 | 18.86 |
| AULA FORM 1 | 2 | 14.23 | 28.46 |
|  | 2 | 17.12 | 34.24 |
| AULA P RIVAS | 2 | 17.49 | 34.98 |
|  | 2 | 11.78 | 23.56 |
| AULA FORM 2 | 2 | 11.40 | 22.80 |
|  | 2 | 7.78 | 15.56 |
| AULA FORM EMPR | 2 | 3.88 | 7.76 |
| PREALOJ | 2 | 8.64 | 17.28 |
|  | 2 | 6.69 | 13.38 |
|  | 2 | 2.48 | 4.96 |
|  | 2 | 4.72 | 9.44 |
|  | 2 | 10.39 | 20.78 |
|  | 2 | 7.27 | 14.54 |
| Subtotal |  |  | 361.10 |
| P1 |  |  |  |
| ZONA ADMINISTR | 2 | 14.46 | 28.92 |
|  | 2 | 7.61 | 15.22 |
|  | 2 | 4.34 | 8.68 |
| SALA REUNIONES | 2 | 12.60 | 25.20 |
|  | 2 | 13.85 | 27.70 |
| ADMINS APOYO FORM | 2 | 9.61 | 19.22 |
|  | 2 | 5.25 | 10.50 |
|  | 2 | 9.41 | 18.82 |
|  | 2 | 16.85 | 33.70 |
|  | 2 | 1.71 | 3.42 |
|  | 2 | 5.51 | 11.02 |
| OF PROY EUR | 2 | 15.55 | 31.10 |
| ALOJ | 2 | 10.14 | 20.28 |
|  | 2 | 5.04 | 10.08 |
|  | 2 | 4.99 | 9.98 |
|  | 2 | 5.64 | 11.28 |
|  | 2 | 6.15 | 12.30 |
|  | 2 | 5.69 | 11.38 |
|  | 2 | 4.70 | 9.40 |
|  | 2 | 15.03 | 30.06 |
| EMPR BASE TEC | 2 | 17.43 | 34.86 |
|  | 2 | 10.63 | 21.26 |
|  | 2 | 27.98 | 55.96 |
|  | 2 | 29.02 | 58.04 |
|  | 2 | 29.04 | 58.08 |
| Subtotal |  |  | 576.46 |
| Subtotal acumulado |  |  | 1737.56 |
| Total |  |  | 1737.56 |

**IED010u** m Circuito trifásico fijo en superficie para local publica concurrencia, formada por cables unipolares con conductores de cobre, H07V-K (AS) 5G10 mm², siendo su tensión asignada de 450/750 V, bajo tubo protector de PVC rígido, blindado, de 40 mm de diámetro.
16 m × 10.07 (10.27 con costes indirectos) = 164.32

| Código | Ud | Descripción | Rendimiento | Precio | Importe |
|---|---|---|---|---|---|
| mt35aia090d | m |  | 1 | 1.488 | 1.49 |
| mt35cun020e | m | Cable unipolar H07V-K (AS), no propagador de la llama, con conductor multifilar de cobre clase 5 (-K) de 10 mm² de sección, con aislamiento de compuesto termoplástico a base de poliolefina libre de halógenos con baja emisión de humos y gases corrosivos (Z1), siendo su tensión asignada de 450/750 V. Según UNE 211025. | 5 | 1.415 | 7.08 |
| mt35der011aa | m | Conductor de cobre de 1,5 mm² de sección, para hilo de mando, de color rojo (tarifa nocturna). | 1 | 0.078 | 0.08 |
| mt35www010 | Ud | Material auxiliar para instalaciones eléctricas. | 0.2 | 1.255 | 0.25 |
| mo001 | h | Oficial 1ª electricista. | 0.033 | 16.93 | 0.56 |
| mo052 | h | Ayudante electricista. | 0.032 | 15.97 | 0.51 |
| % | % | Medios auxiliares | 1 % | 9.97 | 0.10 |
|  |  | Total |  |  | 10.07 |

| Medición | Uds. | Largo | Parcial |
|---|---|---|---|
| lineas generales | 2 | 8.00 | 16.00 |
| Total |  |  | 16 |

**IED010z** m Circuito trifásico fija en superficie para local publica concurrencia, formada por cables unipolares con conductores de cobre, H07V-K (AS) 4x50+1G25 mm², siendo su tensión asignada de 450/750 V, bajo tubo protector de PVC liso de 75 mm de diámetro.
60 m × 37.06 (37.8 con costes indirectos) = 2268.00
Derivación individual trifásica fija en superficie para local comercial u oficina, formada por cables unipolares con conductores de cobre, H07V-K (AS)) 4x50+1G25 mm², siendo su tensión asignada de 450/750 V, bajo tubo protector de PVC liso de 75 mm de diámetro.

| Código | Ud | Descripción | Rendimiento | Precio | Importe |
|---|---|---|---|---|---|
| mt36tie010da | m | Tubo de PVC, serie B, de 75 mm de diámetro y 3 mm de espesor, con extremo abocardado, según UNE-EN 1329-1. (material) | 1 | 1.49 | 1.49 |
| mt35cun020i | m | Cable unipolar H07V-K (AS), no propagador de la llama, con conductor multifilar de cobre clase 5 (-K) de 50 mm² de sección, con aislamiento de compuesto termoplástico a base de poliolefina libre de halógenos con baja emisión de humos y gases corrosivos (Z1), siendo su tensión asignada de 450/750 V. Según UNE 211025. (material) | 4 | 7.306 | 29.22 |
| mt35cun020g | m | Cable unipolar H07V-K (AS), no propagador de la llama, con conductor multifilar de cobre clase 5 (-K) de 25 mm² de sección, con aislamiento de compuesto termoplástico a base de poliolefina libre de halógenos con baja emisión de humos y gases corrosivos (Z1), siendo su tensión asignada de 450/750 V. Según UNE 211025. | 1 | 3.423 | 3.42 |
| mt35der011a | m | Conductor de cobre de 1,5 mm² de sección, para hilo de mando, de color rojo (tarifa nocturna). | 1 | 0.042 | 0.04 |
| mt35www010 | Ud | Material auxiliar para instalaciones eléctricas. | 0.2 | 1.255 | 0.25 |
| mo001 | h | Oficial 1ª electricista. | 0.062 | 16.93 | 1.05 |
| mo093 | h | Ayudante electricista. | 0.054 | 15.97 | 0.86 |
| % | % | Medios auxiliares | 2 % | 36.33 | 0.73 |
|  |  | Total |  |  | 37.06 |

| Medición | Uds. | Largo | Parcial |
|---|---|---|---|
| lineas generales | 2 | 30.00 | 60.00 |
| Total |  |  | 60 |

**IEL010b** m Canal protectora de acero, de 100x300 mm, para alojamiento de cables eléctricos, incluso p/p de accesorios. Según UNE-EN 50085-1, con grado de protección IP 4X según UNE 20324.
10 m × 20.23 (20.63 con costes indirectos) = 206.30

| Código | Ud | Descripción | Rendimiento | Precio | Importe |
|---|---|---|---|---|---|
| mt35ait040cr | m | Canal protectora de acero, de 100x300 mm, para alojamiento de cables eléctricos, incluso p/p de accesorios. Según UNE-EN 50085-1, con grado de protección IP 4X según UNE 20324. (material) | 1 | 17.434 | 17.43 |
| mt35www010 | Ud | Material auxiliar para instalaciones eléctricas. | 0.2 | 1.255 | 0.25 |
| mo001 | h | Oficial 1ª electricista. | 0.072 | 16.93 | 1.22 |
| mo093 | h | Ayudante electricista. | 0.071 | 15.97 | 1.13 |
| % | % | Medios auxiliares | 1 % | 20.03 | 0.20 |
|  |  | Total |  |  | 20.23 |

| Medición | Uds. | Largo | Parcial |
|---|---|---|---|
| MONTANTE GENERAL | 2 | 5.00 | 10.00 |
| Total |  |  | 10 |

**08KIN00001N** M Cableado UTP Categoría 6 BELDEN/CDT CON CANALIZACIÓN PARA CABLE UTP CATEGORIA 6 BELDEN / CTC
934.49 M × 2.04 (2.08 con costes indirectos) = 1943.74
Suministro e instalación de cableado para VOZ/DATOS con cable UTP Categoría 6, BELDEN/CDT desde Rack a cajas terminal de P/T y terminado en conector RJ-45 Categ- 6,

| Código | Ud | Descripción | Rendimiento | Precio | Importe |
|---|---|---|---|---|---|
| KIN00020N | M | Cableado UTP cat. 6 BELDEN/CTD (material) | 1.01 | 0.515 | 0.52 |
| mo001 | h | Oficial 1ª electricista. | 0.044 | 16.93 | 0.74 |
| mo052 | h | Ayudante electricista. | 0.044 | 15.97 | 0.70 |
| U30JW825 | Ud | Clavija informatica RJ45 (material) | 0.33 | 0.253 | 0.08 |
|  |  | Total |  |  | 2.04 |

| Medición | Uds. | Largo | Parcial |
|---|---|---|---|
| EN BANDEJA | 1 | 210.00 | 210.00 |
| EN DIAM 50 | 1 | 143.91 | 143.91 |
| EN DIAM 26 | 1 | 580.58 | 580.58 |
| Subtotal acumulado |  |  | 934.49 |
| Total |  |  | 934.49 |

**IEI040** m bandeja perforada de acero galvanizado 50x100
200.67 m × 17 (17.34 con costes indirectos) = 3479.62

| Código | Ud | Descripción | Rendimiento | Precio | Importe |
|---|---|---|---|---|---|
| mt35ait040bao | m | Canal protectora de acero, de 50x95 mm, para alojamiento de cables eléctricos, incluso p/p de accesorios. Según UNE-EN 50085-1, con grado de protección IP 4X según UNE 20324. | 1 | 13.728 | 13.73 |
| mt35caj010a | Ud | Caja de empotrar universal, enlace por los 2 lados. | 4 | 0.143 | 0.57 |
| mt35caj010b | Ud | Caja de empotrar universal, enlace por los 4 lados. | 4 | 0.343 | 1.37 |
| mt35www010 | Ud | Material auxiliar para instalaciones eléctricas. | 0.5 | 1.255 | 0.63 |
| mo001 | h | Oficial 1ª electricista. | 0.021 | 16.93 | 0.36 |
| mo052 | h | Ayudante electricista. | 0.021 | 15.97 | 0.34 |
|  |  | Total |  |  | 17 |

| Medición | Uds. | Largo | Parcial |
|---|---|---|---|
| P. BAJA | 1 | 44.00 | 44.00 |
|  | 1 | 48.51 | 48.51 |
|  | 1 | 29.58 | 29.58 |
| P1 | 1 | 69.86 | 69.86 |
|  | 1 | 8.72 | 8.72 |
| Subtotal acumulado |  |  | 200.67 |
| Total |  |  | 200.67 |

**IED010b** m canalizacion de PVC rígido, blindado, de 50 mm de diámetro, para cable UTP Categoría 6, BELDEN/CDT con guía de alambre galvanizado y parte prop cajas de registro.
150.17 m × 3.91 (3.99 con costes indirectos) = 599.18

| Código | Ud | Descripción | Rendimiento | Precio | Importe |
|---|---|---|---|---|---|
| mt35aia090c | m |  | 1 | 2.691 | 2.69 |
| mt35www010 | Ud | Material auxiliar para instalaciones eléctricas. | 0.5 | 1.255 | 0.63 |
| mo001 | h | Oficial 1ª electricista. | 0.018 | 16.93 | 0.30 |
| mo052 | h | Ayudante electricista. | 0.018 | 15.97 | 0.29 |
|  |  | Total |  |  | 3.91 |

| Medición | Uds. | Largo | Parcial |
|---|---|---|---|
| P BAJA | 1 | 19.55 | 19.55 |
|  | 1 | 7.72 | 7.72 |
|  | 1 | 4.28 | 4.28 |
|  | 1 | 9.34 | 9.34 |
|  | 1 | 4.28 | 4.28 |
|  | 1 | 10.91 | 10.91 |
|  | 1 | 4.48 | 4.48 |
|  | 1 | 3.07 | 3.07 |
| P1 | 1 | 2.57 | 2.57 |
|  | 1 | 12.01 | 12.01 |
|  | 1 | 12.01 | 12.01 |
|  | 1 | 13.22 | 13.22 |
|  | 1 | 3.39 | 3.39 |
|  | 1 | 5.52 | 5.52 |
|  | 1 | 11.90 | 11.90 |
|  | 1 | 3.69 | 3.69 |
|  | 1 | 12.01 | 12.01 |
|  | 1 | 3.54 | 3.54 |
|  | 1 | 3.54 | 3.54 |
|  | 1 | 3.14 | 3.14 |
| Subtotal acumulado |  |  | 150.17 |
| Total |  |  | 150.17 |

**IED010c** m canalizacion de PVC rígido, blindado, de 26 mm de diámetro, para cable UTP Categoría 6, BELDEN/CDT con guía de alambre galvanizado y parte prop cajas de registro.
661.81 m × 2.24 (2.28 con costes indirectos) = 1508.93
canalizacion de PVC rígido, blindado, de 26 mm de diámetro, para cable UTP Categoría 6, BELDEN/CDT con guía de alambre galvanizado.

| Código | Ud | Descripción | Rendimiento | Precio | Importe |
|---|---|---|---|---|---|
| mt35aia090b | m |  | 1 | 1.116 | 1.12 |
| mt35www010 | Ud | Material auxiliar para instalaciones eléctricas. | 0.5 | 1.255 | 0.63 |
| mo001 | h | Oficial 1ª electricista. | 0.015 | 16.93 | 0.25 |
| mo052 | h | Ayudante electricista. | 0.015 | 15.97 | 0.24 |
|  |  | Total |  |  | 2.24 |

| Medición | Uds. | Largo | Parcial |
|---|---|---|---|
| P BAJA | 1 | 7.51 | 7.51 |
|  | 1 | 4.43 | 4.43 |
|  | 1 | 5.76 | 5.76 |
|  | 1 | 6.09 | 6.09 |
|  | 1 | 2.19 | 2.19 |
|  | 1 | 4.20 | 4.20 |
|  | 1 | 1.46 | 1.46 |
|  | 1 | 3.52 | 3.52 |
|  | 1 | 2.25 | 2.25 |
|  | 1 | 4.87 | 4.87 |
|  | 1 | 1.08 | 1.08 |
|  | 1 | 1.50 | 1.50 |
|  | 1 | 2.03 | 2.03 |
|  | 1 | 4.75 | 4.75 |
|  | 1 | 3.03 | 3.03 |
|  | 1 | 3.43 | 3.43 |
|  | 1 | 3.60 | 3.60 |
|  | 1 | 2.80 | 2.80 |
|  | 1 | 2.42 | 2.42 |
|  | 1 | 3.05 | 3.05 |
|  | 1 | 3.28 | 3.28 |
|  | 1 | 6.08 | 6.08 |
|  | 1 | 2.59 | 2.59 |
|  | 1 | 2.54 | 2.54 |
|  | 1 | 2.38 | 2.38 |
|  | 1 | 2.12 | 2.12 |
|  | 1 | 0.99 | 0.99 |
|  | 1 | 2.36 | 2.36 |
|  | 1 | 2.36 | 2.36 |
|  | 1 | 2.43 | 2.43 |
|  | 1 | 3.26 | 3.26 |
|  | 1 | 3.32 | 3.32 |
|  | 1 | 5.71 | 5.71 |
| P1 | 1 | 3.15 | 3.15 |
| Nombre medición | 1 | 2.87 | 2.87 |
|  | 1 | 1.40 | 1.40 |
|  | 1 | 5.06 | 5.06 |
|  | 1 | 3.86 | 3.86 |
|  | 1 | 4.49 | 4.49 |
|  | 1 | 3.73 | 3.73 |
|  | 1 | 4.64 | 4.64 |
|  | 1 | 4.93 | 4.93 |
|  | 1 | 2.84 | 2.84 |
|  | 1 | 3.94 | 3.94 |
|  | 1 | 3.87 | 3.87 |
|  | 1 | 4.05 | 4.05 |
|  | 1 | 2.23 | 2.23 |
|  | 1 | 3.16 | 3.16 |
|  | 1 | 2.46 | 2.46 |
|  | 1 | 3.76 | 3.76 |
|  | 1 | 3.35 | 3.35 |
|  | 1 | 2.62 | 2.62 |
|  | 1 | 2.11 | 2.11 |
|  | 1 | 3.29 | 3.29 |
|  | 1 | 3.13 | 3.13 |
|  | 1 | 4.36 | 4.36 |
|  | 1 | 7.55 | 7.55 |
|  | 1 | 2.18 | 2.18 |
|  | 1 | 5.10 | 5.10 |
|  | 1 | 4.81 | 4.81 |
|  | 1 | 5.01 | 5.01 |
|  | 1 | 2.51 | 2.51 |
|  | 1 | 2.65 | 2.65 |
|  | 1 | 2.14 | 2.14 |
|  | 1 | 3.99 | 3.99 |
|  | 1 | 4.73 | 4.73 |
|  | 1 | 5.20 | 5.20 |
|  | 1 | 4.70 | 4.70 |
|  | 1 | 2.26 | 2.26 |
|  | 1 | 1.77 | 1.77 |
|  | 1 | 3.94 | 3.94 |
|  | 1 | 2.98 | 2.98 |
|  | 1 | 3.66 | 3.66 |
|  | 1 | 3.34 | 3.34 |
|  | 1 | 2.16 | 2.16 |
|  | 1 | 4.17 | 4.17 |
|  | 1 | 2.31 | 2.31 |
|  | 1 | 5.43 | 5.43 |
|  | 1 | 5.22 | 5.22 |
|  | 1 | 5.17 | 5.17 |
|  | 1 | 5.20 | 5.20 |
|  | 1 | 5.26 | 5.26 |
|  | 1 | 6.97 | 6.97 |
|  | 1 | 7.18 | 7.18 |
|  | 1 | 2.97 | 2.97 |
|  | 1 | 4.56 | 4.56 |
| BAJADAS | 87 | 4.00 | 348.00 |
| Subtotal acumulado |  |  | 661.81 |
| Total |  |  | 661.81 |

**IED010e** m canalización de PVC flexible, corrugado, de 26 mm de diámetro, para cable UTP Categoría 6, BELDEN/CDT con guía de alambre galvanizado.
55.41 m × 0.96 (0.98 con costes indirectos) = 54.30

| Código | Ud | Descripción | Rendimiento | Precio | Importe |
|---|---|---|---|---|---|
| mt35aia010aad | m | Tubo curvable de PVC, corrugado, de color negro, de 32 mm de diámetro nominal, para canalización empotrada en obra de fábrica (paredes y techos). Resistencia a la compresión 320 N, resistencia al impacto 1 julio, temperatura de trabajo -5°C hasta 60°C, con grado de protección IP 545 según UNE 20324, no propagador de la llama. Según UNE-EN 61386-1 y UNE-EN 61386-22. (material) | 1 | 0.224 | 0.22 |
| mt35www010 | Ud | Material auxiliar para instalaciones eléctricas. | 0.2 | 1.255 | 0.25 |
| mo001 | h | Oficial 1ª electricista. | 0.015 | 16.93 | 0.25 |
| mo052 | h | Ayudante electricista. | 0.015 | 15.97 | 0.24 |
|  |  | Total |  |  | 0.96 |

| Medición | Uds. | Largo | Parcial |
|---|---|---|---|
| VIDEO |  |  |  |
| PBAJA | 1 | 4.96 | 4.96 |
|  | 1 | 4.51 | 4.51 |
|  | 1 | 8.82 | 8.82 |
|  | 1 | 10.81 | 10.81 |
|  | 1 | 8.28 | 8.28 |
|  | 1 | 8.27 | 8.27 |
| P1 | 1 | 9.76 | 9.76 |
| Subtotal acumulado |  |  | 55.41 |
| Total |  |  | 55.41 |

**D27PK010** Ud CAJA EMP. MM DATALETRIC 2 RED + 2MOD. RJ45. EMPOTRAR. Ud. Suministro y colocación de caja de empotrar en pared, mampara o pladur de 2 módulos dobles MM Datalectric con marcado CE según normativa UNE 20 451:1997 de medidas 116x127x63 fabricado en material autoextinguible y libre de halógenos, modelo CA2E + MB2E (incluye cubeta, marco y separador energía-datos) de color a elegir por la dirección facultativa y formada por 2 tomas de corriente tipo schuko 2P+TT 16A con led y obturador de seguridad y placa de 2 conectores RJ45. INCLUSO p.p. de cajas de derivación y ayudas de albañilería (11/12/2012)
0 Ud × 66.39 (67.72 con costes indirectos) = 0.00
Ud. Suministro y colocación de caja de empotrar en pared, mampara o pladur de 2 módulos dobles MM Datalectric con marcado CE según normativa UNE 20 451:1997 de medidas 116x127x63 fabricado en material autoextinguible y libre de halógenos, modelo CA2E + MB2E (incluye cubeta, marco y separador energía-datos) de color a elegir por la dirección facultativa y formada por 2 tomas de corriente tipo schuko 2P+TT 16A con led y obturador de seguridad y placa de 2 conectores RJ45. INCLUSO p.p. de cajas de derivación y ayudas de albañilería

| Código | Ud | Descripción | Rendimiento | Precio | Importe |
|---|---|---|---|---|---|
| mo052 | h | Ayudante electricista. | 0.24 | 15.97 | 3.83 |
| mo001 | h | Oficial 1ª electricista. | 0.52 | 16.93 | 8.80 |
| mo060 | h | Peón ordinario construcción. | 0.097 | 15.28 | 1.48 |
| mo011 | h | Oficial 1ª construcción. | 0.097 | 16.39 | 1.59 |
| U30PC110 | Ud | Caja empotrar 2 módulos (CA2E) (material; 11/12/2012) | 1 | 6.803 | 6.80 |
| U30PC140 | Ud | Marco y bastidor 2 módulos (MB2E) (material; 11/12/2012) | 1 | 5.207 | 5.21 |
| U30PI010 | Ud | Mód. schuko doble RED 2P+TT 16A (MP02) (material; 11/12/2012) | 2 | 10.084 | 20.17 |
| U30PI030 | Ud | Módulo para doble 1-4 RJ11-RJ45 (MD00) (material; 11/12/2012) | 1 | 7.531 | 7.53 |
| U30JW120 | Ml | Tubo PVC corrugado M 20/gp5 | 5 | 0.547 | 2.74 |
| mt35cun010c1 | m | Cable unipolar H07V-K (AS), no propagador de la llama, con conductor multifilar de cobre clase 5 (-K) de 2,5 mm² de sección, con aislamiento de compuesto termoplástico a base de poliolefina libre de halógenos con baja emisión de humos y gases corrosivos | 15 | 0.549 | 8.24 |
|  |  | Total |  |  | 66.39 |

**IED010bb** m Derivación individual monofásica fija en superficie para local comercial u oficina, formada por cables unipolares con conductores de cobre, ES07Z1-K (AS) 2x95+1G50 mm², siendo su tensión asignada de 450/750 V, en canal protectora de acero de 50x95 mm. (03/12/2012)
0 m × 56.91 (58.05 con costes indirectos) = 0.00

| Código | Ud | Descripción | Rendimiento | Precio | Importe |
|---|---|---|---|---|---|
| mt35ait040bao | m | Canal protectora de acero, de 50x95 mm, para alojamiento de cables eléctricos, incluso p/p de accesorios. Según UNE-EN 50085-1, con grado de protección IP 4X según UNE 20324. | 1 | 13.728 | 13.73 |
| mt35cun020k | m | Cable unipolar H07V-K (AS) (AS), no propagador de la llama, con conductor multifilar de cobre clase 5 (-K) de 95 mm² de sección, con aislamiento de compuesto termoplástico a base de poliolefina libre de halógenos con baja emisión de humos y gases corrosivos (Z1), siendo su tensión asignada de 450/750 V. Según UNE 211025. (material; 11/12/2012) | 2 | 16.368 | 32.74 |
| mt35cun020i | m | Cable unipolar H07V-K (AS), no propagador de la llama, con conductor multifilar de cobre clase 5 (-K) de 50 mm² de sección, con aislamiento de compuesto termoplástico a base de poliolefina libre de halógenos con baja emisión de humos y gases corrosivos (Z1), siendo su tensión asignada de 450/750 V. Según UNE 211025. | 1 | 7.306 | 7.31 |
| mt35der011aa | m | Conductor de cobre de 1,5 mm² de sección, para hilo de mando, de color rojo (tarifa nocturna). | 1 | 0.078 | 0.08 |
| mt35www010 | Ud | Material auxiliar para instalaciones eléctricas. | 0.2 | 1.255 | 0.25 |
| mo001 | h | Oficial 1ª electricista. | 0.068 | 16.93 | 1.15 |
| mo052 | h | Ayudante electricista. | 0.068 | 15.97 | 1.09 |
| % | % | Medios auxiliares | 1 % | 56.35 | 0.56 |
|  |  | Total |  |  | 56.91 |

**IED010g** m canalizacion de PVC rígido, blindado, de 50 mm de diámetro, para cable UTP Categoría 6, BELDEN/CDT con guía de alambre galvanizado. (29/06/2011)
0 m × 3.86 (3.94 con costes indirectos) = 0.00

| Código | Ud | Descripción | Rendimiento | Precio | Importe |
|---|---|---|---|---|---|
| mt35aia090c | m |  | 1 | 2.691 | 2.69 |
| mt35www010 | Ud | Material auxiliar para instalaciones eléctricas. | 0.3 | 1.255 | 0.38 |
| mo001 | h | Oficial 1ª electricista. | 0.024 | 16.93 | 0.41 |
| mo052 | h | Ayudante electricista. | 0.024 | 15.97 | 0.38 |
|  |  | Total |  |  | 3.86 |

**IED010bc** m Derivación individual monofásica fija en superficie para local comercial u oficina, formada por cables unipolares con conductores de cobre, ES07Z1-K (AS) 2x25+1G16 mm², siendo su tensión asignada de 450/750 V, bajo tubo protector de PVC rígido, blindado, de 50 mm de diámetro. (03/12/2012)
0 m × 13.88 (14.16 con costes indirectos) = 0.00

| Código | Ud | Descripción | Rendimiento | Precio | Importe |
|---|---|---|---|---|---|
| mt35aia090c | m |  | 1 | 2.691 | 2.69 |
| mt35cun020g | m | Cable unipolar H07V-K (AS), no propagador de la llama, con conductor multifilar de cobre clase 5 (-K) de 25 mm² de sección, con aislamiento de compuesto termoplástico a base de poliolefina libre de halógenos con baja emisión de humos y gases corrosivos (Z1), siendo su tensión asignada de 450/750 V. Según UNE 211025. | 2 | 3.423 | 6.85 |
| mt35cun020f | m | Cable unipolar H07V-K (AS), no propagador de la llama, con conductor multifilar de cobre clase 5 (-K) de 16 mm² de sección, con aislamiento de compuesto termoplástico a base de poliolefina libre de halógenos con baja emisión de humos y gases corrosivos (Z1), siendo su tensión asignada de 450/750 V. Según UNE 211025. | 1 | 2.132 | 2.13 |
| mt35der011aa | m | Conductor de cobre de 1,5 mm² de sección, para hilo de mando, de color rojo (tarifa nocturna). | 1 | 0.078 | 0.08 |
| mt35www010 | Ud | Material auxiliar para instalaciones eléctricas. | 0.2 | 1.255 | 0.25 |
| mo001 | h | Oficial 1ª electricista. | 0.055 | 16.93 | 0.93 |
| mo052 | h | Ayudante electricista. | 0.051 | 15.97 | 0.81 |
| % | % | Medios auxiliares | 1 % | 13.74 | 0.14 |
|  |  | Total |  |  | 13.88 |

### IS SALUBRIDAD
Importe: 11203.5

**ISB010** m Bajante interior de la red de evacuación de aguas residuales, formada por PVC, serie B, de 110 mm de diámetro, unión pegada con adhesivo.
20.5 m × 14 (14.28 con costes indirectos) = 292.74

| Código | Ud | Descripción | Rendimiento | Precio | Importe |
|---|---|---|---|---|---|
| mt36tit400ag | Ud | Material auxiliar para montaje y sujeción a la obra de las tuberías de PVC, serie B, de 110 mm de diámetro. (material) | 1 | 1.052 | 1.05 |
| mt36tit010agi | m | Tubo de PVC, serie B, de 110 mm de diámetro y 3,2 mm de espesor, según UNE-EN 1329-1, con el precio incrementado el 40% en concepto de accesorios y piezas especiales. (material) | 1 | 10.007 | 10.01 |
| mt11var009 | l | Líquido limpiador para pegado mediante adhesivo de tubos y accesorios de PVC. | 0.032 | 8.284 | 0.27 |
| mt11var010 | l | Adhesivo para tubos y accesorios de PVC. | 0.016 | 17.487 | 0.28 |
| mo004 | h | Oficial 1ª fontanero. | 0.09 | 16.93 | 1.52 |
| mo055 | h | Ayudante fontanero. | 0.046 | 15.97 | 0.73 |
| % | % | Medios auxiliares | 1 % | 13.86 | 0.14 |
|  |  | Total |  |  | 14 |

**ISB010b** m Bajante interior de la red de evacuación de aguas residuales, formada por PVC, serie B, de 125 mm de diámetro, unión pegada con adhesivo.
20.5 m × 12.24 (12.48 con costes indirectos) = 255.84

| Código | Ud | Descripción | Rendimiento | Precio | Importe |
|---|---|---|---|---|---|
| mt36tit400ah | Ud | Material auxiliar para montaje y sujeción a la obra de las tuberías de PVC, serie B, de 125 mm de diámetro. (material) | 1 | 0.854 | 0.85 |
| mt36tit010ahi | m | Tubo de PVC, serie B, de 125 mm de diámetro y 3,2 mm de espesor, según UNE-EN 1329-1, con el precio incrementado el 40% en concepto de accesorios y piezas especiales. (material) | 1 | 7.92 | 7.92 |
| mt11var009 | l | Líquido limpiador para pegado mediante adhesivo de tubos y accesorios de PVC. | 0.046 | 8.284 | 0.38 |
| mt11var010 | l | Adhesivo para tubos y accesorios de PVC. | 0.023 | 17.487 | 0.40 |
| mo004 | h | Oficial 1ª fontanero. | 0.103 | 16.93 | 1.74 |
| mo055 | h | Ayudante fontanero. | 0.052 | 15.97 | 0.83 |
| % | % | Medios auxiliares | 1 % | 12.12 | 0.12 |
|  |  | Total |  |  | 12.24 |

**ISB010c** m Bajante interior de la red de evacuación de aguas residuales, formada por PVC, serie B, de 160 mm de diámetro, unión pegada con adhesivo.
164 m × 20.71 (21.12 con costes indirectos) = 3463.68

| Código | Ud | Descripción | Rendimiento | Precio | Importe |
|---|---|---|---|---|---|
| mt36tit400ai | Ud | Material auxiliar para montaje y sujeción a la obra de las tuberías de PVC, serie B, de 160 mm de diámetro. (material) | 1 | 1.594 | 1.59 |
| mt36tit010aii | m | Tubo de PVC, serie B, de 160 mm de diámetro y 3,2 mm de espesor, según UNE-EN 1329-1, con el precio incrementado el 40% en concepto de accesorios y piezas especiales. (material) | 1 | 14.876 | 14.88 |
| mt11var009 | l | Líquido limpiador para pegado mediante adhesivo de tubos y accesorios de PVC. | 0.06 | 8.284 | 0.50 |
| mt11var010 | l | Adhesivo para tubos y accesorios de PVC. | 0.03 | 17.487 | 0.52 |
| mo004 | h | Oficial 1ª fontanero. | 0.121 | 16.93 | 2.05 |
| mo055 | h | Ayudante fontanero. | 0.06 | 15.97 | 0.96 |
| % | % | Medios auxiliares | 1 % | 20.50 | 0.21 |
|  |  | Total |  |  | 20.71 |

**ISB010i** m Bajante interior de la red de evacuación de aguas pluviales, formada por PVC, serie B, de 90 mm de diámetro, unión pegada con adhesivo.
40 m × 10.19 (10.39 con costes indirectos) = 415.60

| Código | Ud | Descripción | Rendimiento | Precio | Importe |
|---|---|---|---|---|---|
| mt36tit400af | Ud | Material auxiliar para montaje y sujeción a la obra de las tuberías de PVC, serie B, de 90 mm de diámetro. (material) | 1 | 0.931 | 0.93 |
| mt36tit010afe | m | Tubo de PVC, serie B, de 90 mm de diámetro y 3,2 mm de espesor, según UNE-EN 1329-1, con el precio incrementado el 20% en concepto de accesorios y piezas especiales. (material) | 1 | 7.674 | 7.67 |
| mt11var009 | l | Líquido limpiador para pegado mediante adhesivo de tubos y accesorios de PVC. | 0.014 | 8.284 | 0.12 |
| mt11var010 | l | Adhesivo para tubos y accesorios de PVC. | 0.007 | 17.487 | 0.12 |
| mo004 | h | Oficial 1ª fontanero. | 0.05 | 16.93 | 0.85 |
| mo055 | h | Ayudante fontanero. | 0.025 | 15.97 | 0.40 |
| % | % | Medios auxiliares | 1 % | 10.09 | 0.10 |
|  |  | Total |  |  | 10.19 |

| Medición | Uds. | Largo | Parcial |
|---|---|---|---|
| ESCALERAS | 2 | 20.00 | 40.00 |
| Total |  |  | 40 |

**ISB010g** m Bajante interior de la red de evacuación de aguas pluviales, formada por PVC, serie B, de 125 mm de diámetro, unión pegada con adhesivo.
20 m × 12.77 (13.03 con costes indirectos) = 260.60

| Código | Ud | Descripción | Rendimiento | Precio | Importe |
|---|---|---|---|---|---|
| mt36tit400ah | Ud | Material auxiliar para montaje y sujeción a la obra de las tuberías de PVC, serie B, de 125 mm de diámetro. | 1 | 0.854 | 0.85 |
| mt36tit010ahe | m | Tubo de PVC, serie B, de 125 mm de diámetro y 3,2 mm de espesor, según UNE-EN 1329-1, con el precio incrementado el 20% en concepto de accesorios y piezas especiales. (material) | 1 | 9.627 | 9.63 |
| mt11var009 | l | Líquido limpiador para pegado mediante adhesivo de tubos y accesorios de PVC. | 0.023 | 8.284 | 0.19 |
| mt11var010 | l | Adhesivo para tubos y accesorios de PVC. | 0.012 | 17.487 | 0.21 |
| mo004 | h | Oficial 1ª fontanero. | 0.07 | 16.93 | 1.19 |
| mo055 | h | Ayudante fontanero. | 0.036 | 15.97 | 0.57 |
| % | % | Medios auxiliares | 1 % | 12.64 | 0.13 |
|  |  | Total |  |  | 12.77 |

**ISB010h** m Bajante interior de la red de evacuación de aguas pluviales, formada por PVC, serie B, de 160 mm de diámetro, unión pegada con adhesivo.
40 m × 17.09 (17.43 con costes indirectos) = 697.20

| Código | Ud | Descripción | Rendimiento | Precio | Importe |
|---|---|---|---|---|---|
| mt36tit400ai | Ud | Material auxiliar para montaje y sujeción a la obra de las tuberías de PVC, serie B, de 160 mm de diámetro. | 1 | 1.594 | 1.59 |
| mt36tit010aie | m | Tubo de PVC, serie B, de 160 mm de diámetro y 3,2 mm de espesor, según UNE-EN 1329-1, con el precio incrementado el 20% en concepto de accesorios y piezas especiales. (material) | 1 | 12.71 | 12.71 |
| mt11var009 | l | Líquido limpiador para pegado mediante adhesivo de tubos y accesorios de PVC. | 0.03 | 8.284 | 0.25 |
| mt11var010 | l | Adhesivo para tubos y accesorios de PVC. | 0.015 | 17.487 | 0.26 |
| mo004 | h | Oficial 1ª fontanero. | 0.085 | 16.93 | 1.44 |
| mo055 | h | Ayudante fontanero. | 0.042 | 15.97 | 0.67 |
| % | % | Medios auxiliares | 1 % | 16.92 | 0.17 |
|  |  | Total |  |  | 17.09 |

| Medición | Uds. | Largo | Parcial |
|---|---|---|---|
|  | 2 | 20.00 | 40.00 |
| Total |  |  | 40 |

**ISB010j** m Bajante interior de la red de evacuación de aguas pluviales, formada por PVC, serie B, de 200 mm de diámetro, unión pegada con adhesivo.
80 m × 25.49 (26 con costes indirectos) = 2080.00

| Código | Ud | Descripción | Rendimiento | Precio | Importe |
|---|---|---|---|---|---|
| mt36tit400aj | Ud | Material auxiliar para montaje y sujeción a la obra de las tuberías de PVC, serie B, de 200 mm de diámetro. (material) | 1 | 2.472 | 2.47 |
| mt36tit010aje | m | Tubo de PVC, serie B, de 200 mm de diámetro y 3,9 mm de espesor, según UNE-EN 1329-1, con el precio incrementado el 20% en concepto de accesorios y piezas especiales. (material) | 1 | 19.834 | 19.83 |
| mt11var009 | l | Líquido limpiador para pegado mediante adhesivo de tubos y accesorios de PVC. | 0.038 | 8.284 | 0.31 |
| mt11var010 | l | Adhesivo para tubos y accesorios de PVC. | 0.019 | 17.487 | 0.33 |
| mo004 | h | Oficial 1ª fontanero. | 0.093 | 16.93 | 1.57 |
| mo055 | h | Ayudante fontanero. | 0.046 | 15.97 | 0.73 |
| % | % | Medios auxiliares | 1 % | 25.24 | 0.25 |
|  |  | Total |  |  | 25.49 |

| Medición | Uds. | Largo | Parcial |
|---|---|---|---|
| CUBIERTA P4 | 4 | 20.00 | 80.00 |
| Total |  |  | 80 |

**ISB044** Ud Terminal de ventilación de PVC, de 110 mm de diámetro, unión pegada con adhesivo.
1 Ud × 4.14 (4.22 con costes indirectos) = 4.22

| Código | Ud | Descripción | Rendimiento | Precio | Importe |
|---|---|---|---|---|---|
| mt36vpn020ab | Ud | Terminal de ventilación de PVC, de 110 mm de diámetro. (material) | 1 | 0.973 | 0.97 |
| mt11var009 | l | Líquido limpiador para pegado mediante adhesivo de tubos y accesorios de PVC. | 0.008 | 8.284 | 0.07 |
| mt11var010 | l | Adhesivo para tubos y accesorios de PVC. | 0.004 | 17.487 | 0.07 |
| mo004 | h | Oficial 1ª fontanero. | 0.091 | 16.93 | 1.54 |
| mo055 | h | Ayudante fontanero. | 0.091 | 15.97 | 1.45 |
| % | % | Medios auxiliares | 1 % | 4.10 | 0.04 |
|  |  | Total |  |  | 4.14 |

**ISB044b** Ud Terminal de ventilación de PVC, de 160 mm de diámetro, unión pegada con adhesivo.
9 Ud × 4.21 (4.29 con costes indirectos) = 38.61

| Código | Ud | Descripción | Rendimiento | Precio | Importe |
|---|---|---|---|---|---|
| mt36vpn020ac | Ud | Terminal de ventilación de PVC, de 160 mm de diámetro. (material) | 1 | 0.953 | 0.95 |
| mt11var009 | l | Líquido limpiador para pegado mediante adhesivo de tubos y accesorios de PVC. | 0.015 | 8.284 | 0.12 |
| mt11var010 | l | Adhesivo para tubos y accesorios de PVC. | 0.008 | 17.487 | 0.14 |
| mo004 | h | Oficial 1ª fontanero. | 0.09 | 16.93 | 1.52 |
| mo055 | h | Ayudante fontanero. | 0.09 | 15.97 | 1.44 |
| % | % | Medios auxiliares | 1 % | 4.17 | 0.04 |
|  |  | Total |  |  | 4.21 |

**ISD005** m Red de pequeña evacuación, colocada superficialmente, de PVC, serie B, de 40 mm de diámetro, unión pegada con adhesivo.
29.99 m × 4.65 (4.74 con costes indirectos) = 142.15

| Código | Ud | Descripción | Rendimiento | Precio | Importe |
|---|---|---|---|---|---|
| mt36tit400ab | Ud | Material auxiliar para montaje y sujeción a la obra de las tuberías de PVC, serie B, de 40 mm de diámetro. (material) | 1 | 0.281 | 0.28 |
| mt36tit010abc | m | Tubo de PVC, serie B, de 40 mm de diámetro y 3 mm de espesor, según UNE-EN 1329-1, con el precio incrementado el 10% en concepto de accesorios y piezas especiales. (material) | 1.05 | 2.622 | 2.75 |
| mt11var009 | l | Líquido limpiador para pegado mediante adhesivo de tubos y accesorios de PVC. | 0.023 | 8.284 | 0.19 |
| mt11var010 | l | Adhesivo para tubos y accesorios de PVC. | 0.011 | 17.487 | 0.19 |
| mo004 | h | Oficial 1ª fontanero. | 0.048 | 16.93 | 0.81 |
| mo055 | h | Ayudante fontanero. | 0.024 | 15.97 | 0.38 |
| % | % | Medios auxiliares | 1 % | 4.60 | 0.05 |
|  |  | Total |  |  | 4.65 |

**ISD005b** m Red de pequeña evacuación, colocada superficialmente, de PVC, serie B, de 50 mm de diámetro, unión pegada con adhesivo.
94.04 m × 5.93 (6.05 con costes indirectos) = 568.94

| Código | Ud | Descripción | Rendimiento | Precio | Importe |
|---|---|---|---|---|---|
| mt36tit400ac | Ud | Material auxiliar para montaje y sujeción a la obra de las tuberías de PVC, serie B, de 50 mm de diámetro. (material) | 1 | 0.461 | 0.46 |
| mt36tit010acc | m | Tubo de PVC, serie B, de 50 mm de diámetro y 3 mm de espesor, según UNE-EN 1329-1, con el precio incrementado el 10% en concepto de accesorios y piezas especiales. (material) | 1.05 | 3.42 | 3.59 |
| mt11var009 | l | Líquido limpiador para pegado mediante adhesivo de tubos y accesorios de PVC. | 0.025 | 8.284 | 0.21 |
| mt11var010 | l | Adhesivo para tubos y accesorios de PVC. | 0.013 | 17.487 | 0.23 |
| mo004 | h | Oficial 1ª fontanero. | 0.055 | 16.93 | 0.93 |
| mo055 | h | Ayudante fontanero. | 0.028 | 15.97 | 0.45 |
| % | % | Medios auxiliares | 1 % | 5.87 | 0.06 |
|  |  | Total |  |  | 5.93 |

**ISD005c** m Red de pequeña evacuación, colocada superficialmente, de PVC, serie B, de 75 mm de diámetro, unión pegada con adhesivo.
40.5 m × 8.08 (8.24 con costes indirectos) = 333.72

| Código | Ud | Descripción | Rendimiento | Precio | Importe |
|---|---|---|---|---|---|
| mt36tit400ad | Ud | Material auxiliar para montaje y sujeción a la obra de las tuberías de PVC, serie B, de 75 mm de diámetro. (material) | 1 | 0.651 | 0.65 |
| mt36tit010adc | m | Tubo de PVC, serie B, de 75 mm de diámetro y 3 mm de espesor, según UNE-EN 1329-1, con el precio incrementado el 10% en concepto de accesorios y piezas especiales. (material) | 1.05 | 5.137 | 5.39 |
| mt11var009 | l | Líquido limpiador para pegado mediante adhesivo de tubos y accesorios de PVC. | 0.028 | 8.284 | 0.23 |
| mt11var010 | l | Adhesivo para tubos y accesorios de PVC. | 0.014 | 17.487 | 0.24 |
| mo004 | h | Oficial 1ª fontanero. | 0.061 | 16.93 | 1.03 |
| mo055 | h | Ayudante fontanero. | 0.029 | 15.97 | 0.46 |
| % | % | Medios auxiliares | 1 % | 8.00 | 0.08 |
|  |  | Total |  |  | 8.08 |

**ISD005d** m Red de pequeña evacuación, colocada superficialmente, de PVC, serie B, de 83 mm de diámetro, unión pegada con adhesivo.
7.2 m × 8.36 (8.53 con costes indirectos) = 61.42

| Código | Ud | Descripción | Rendimiento | Precio | Importe |
|---|---|---|---|---|---|
| mt36tit400ae | Ud | Material auxiliar para montaje y sujeción a la obra de las tuberías de PVC, serie B, de 83 mm de diámetro. (material) | 1 | 0.378 | 0.38 |
| mt36tit010aec | m | Tubo de PVC, serie B, de 83 mm de diámetro y 3,2 mm de espesor, según UNE-EN 1329-1, con el precio incrementado el 10% en concepto de accesorios y piezas especiales. (material) | 1.05 | 5.445 | 5.72 |
| mt11var009 | l | Líquido limpiador para pegado mediante adhesivo de tubos y accesorios de PVC. | 0.03 | 8.284 | 0.25 |
| mt11var010 | l | Adhesivo para tubos y accesorios de PVC. | 0.015 | 17.487 | 0.26 |
| mo004 | h | Oficial 1ª fontanero. | 0.067 | 16.93 | 1.13 |
| mo055 | h | Ayudante fontanero. | 0.034 | 15.97 | 0.54 |
| % | % | Medios auxiliares | 1 % | 8.28 | 0.08 |
|  |  | Total |  |  | 8.36 |

**ISD005e** m Red de pequeña evacuación, colocada superficialmente, de PVC, serie B, de 90 mm de diámetro, unión pegada con adhesivo.
15.03 m × 10.7 (10.91 con costes indirectos) = 163.98

| Código | Ud | Descripción | Rendimiento | Precio | Importe |
|---|---|---|---|---|---|
| mt36tit400af | Ud | Material auxiliar para montaje y sujeción a la obra de las tuberías de PVC, serie B, de 90 mm de diámetro. | 1 | 0.931 | 0.93 |
| mt36tit010afc | m | Tubo de PVC, serie B, de 90 mm de diámetro y 3,2 mm de espesor, según UNE-EN 1329-1, con el precio incrementado el 10% en concepto de accesorios y piezas especiales. (material) | 1.05 | 6.904 | 7.25 |
| mt11var009 | l | Líquido limpiador para pegado mediante adhesivo de tubos y accesorios de PVC. | 0.035 | 8.284 | 0.29 |
| mt11var010 | l | Adhesivo para tubos y accesorios de PVC. | 0.018 | 17.487 | 0.31 |
| mo004 | h | Oficial 1ª fontanero. | 0.073 | 16.93 | 1.24 |
| mo055 | h | Ayudante fontanero. | 0.036 | 15.97 | 0.57 |
| % | % | Medios auxiliares | 1 % | 10.59 | 0.11 |
|  |  | Total |  |  | 10.7 |

**ISS010b** m Colector suspendido de PVC, serie B, de 110 mm de diámetro, unión pegada con adhesivo.
43.19 m × 13.18 (13.44 con costes indirectos) = 580.47

| Código | Ud | Descripción | Rendimiento | Precio | Importe |
|---|---|---|---|---|---|
| mt36tit400ag | Ud | Material auxiliar para montaje y sujeción a la obra de las tuberías de PVC, serie B, de 110 mm de diámetro. | 1 | 1.052 | 1.05 |
| mt36tit010agj | m | Tubo de PVC, serie B, de 110 mm de diámetro y 3,2 mm de espesor, según UNE-EN 1329-1, con el precio incrementado el 45% en concepto de accesorios y piezas especiales. (material) | 1.05 | 7.376 | 7.74 |
| mt11var009 | l | Líquido limpiador para pegado mediante adhesivo de tubos y accesorios de PVC. | 0.04 | 8.284 | 0.33 |
| mt11var010 | l | Adhesivo para tubos y accesorios de PVC. | 0.032 | 17.487 | 0.56 |
| mo004 | h | Oficial 1ª fontanero. | 0.136 | 16.93 | 2.30 |
| mo055 | h | Ayudante fontanero. | 0.067 | 15.97 | 1.07 |
| % | % | Medios auxiliares | 1 % | 13.05 | 0.13 |
|  |  | Total |  |  | 13.18 |

| Medición | Uds. | Largo | Parcial |
|---|---|---|---|
| PLUVIALES CUB P 4 |  |  |  |
|  | 1 | 6.77 | 6.77 |
|  | 1 | 2.40 | 2.40 |
|  | 1 | 4.80 | 4.80 |
|  | 1 | 0.75 | 0.75 |
|  | 1 | 6.05 | 6.05 |
|  | 1 | 6.10 | 6.10 |
|  | 1 | 4.59 | 4.59 |
|  | 1 | 0.85 | 0.85 |
|  | 1 | 2.23 | 2.23 |
|  | 1 | 8.65 | 8.65 |
| Subtotal acumulado |  |  | 43.19 |
| Total |  |  | 43.19 |

**ISS010** m Colector suspendido de PVC, serie B, de 125 mm de diámetro, unión pegada con adhesivo.
61.7 m × 14.86 (15.16 con costes indirectos) = 935.37

| Código | Ud | Descripción | Rendimiento | Precio | Importe |
|---|---|---|---|---|---|
| mt36tit400ah | Ud | Material auxiliar para montaje y sujeción a la obra de las tuberías de PVC, serie B, de 125 mm de diámetro. | 1 | 0.854 | 0.85 |
| mt36tit010ahj | m | Tubo de PVC, serie B, de 125 mm de diámetro y 3,2 mm de espesor, según UNE-EN 1329-1, con el precio incrementado el 45% en concepto de accesorios y piezas especiales. (material) | 1.05 | 8.324 | 8.74 |
| mt11var009 | l | Líquido limpiador para pegado mediante adhesivo de tubos y accesorios de PVC. | 0.058 | 8.284 | 0.48 |
| mt11var010 | l | Adhesivo para tubos y accesorios de PVC. | 0.046 | 17.487 | 0.80 |
| mo004 | h | Oficial 1ª fontanero. | 0.153 | 16.93 | 2.59 |
| mo055 | h | Ayudante fontanero. | 0.078 | 15.97 | 1.25 |
| % | % | Medios auxiliares | 1 % | 14.71 | 0.15 |
|  |  | Total |  |  | 14.86 |

| Medición | Uds. | Largo | Parcial |
|---|---|---|---|
| PLUVIALES CUB P3 | 1 | 11.15 | 11.15 |
|  | 1 | 16.25 | 16.25 |
|  | 1 | 13.30 | 13.30 |
|  | 1 | 21.00 | 21.00 |
| Subtotal acumulado |  |  | 61.70 |
| Total |  |  | 61.7 |

**ISS010c** m Colector suspendido de PVC, serie B, de 200 mm de diámetro, unión pegada con adhesivo.
30.08 m × 27.49 (28.04 con costes indirectos) = 843.44

| Código | Ud | Descripción | Rendimiento | Precio | Importe |
|---|---|---|---|---|---|
| mt36tit400aj | Ud | Material auxiliar para montaje y sujeción a la obra de las tuberías de PVC, serie B, de 200 mm de diámetro. | 1 | 2.472 | 2.47 |
| mt36tit010ajj | m | Tubo de PVC, serie B, de 200 mm de diámetro y 3,9 mm de espesor, según UNE-EN 1329-1, con el precio incrementado el 45% en concepto de accesorios y piezas especiales. (material) | 1.05 | 16.879 | 17.72 |
| mt11var009 | l | Líquido limpiador para pegado mediante adhesivo de tubos y accesorios de PVC. | 0.095 | 8.284 | 0.79 |
| mt11var010 | l | Adhesivo para tubos y accesorios de PVC. | 0.076 | 17.487 | 1.33 |
| mo004 | h | Oficial 1ª fontanero. | 0.197 | 16.93 | 3.34 |
| mo055 | h | Ayudante fontanero. | 0.098 | 15.97 | 1.57 |
| % | % | Medios auxiliares | 1 % | 27.22 | 0.27 |
|  |  | Total |  |  | 27.49 |

| Medición | Uds. | Largo | Parcial |
|---|---|---|---|
| PLUVIALES TECHO P BAJA | 1 | 14.68 | 14.68 |
| Nombre medición | 1 | 15.40 | 15.40 |
| Subtotal acumulado |  |  | 30.08 |
| Total |  |  | 30.08 |

**ISD008** Ud Bote sifónico de PVC de 110 mm de diámetro, con tapa ciega de acero inoxidable, colocado superficialmente bajo el forjado.
4 Ud × 14.15 (14.43 con costes indirectos) = 57.72

| Código | Ud | Descripción | Rendimiento | Precio | Importe |
|---|---|---|---|---|---|
| mt36bsj010aaa | Ud | Bote sifónico de PVC de 110 mm de diámetro, con cinco entradas de 40 mm de diámetro y una salida de 50 mm de diámetro, con tapa ciega de acero inoxidable. (material) | 1 | 5.255 | 5.26 |
| mt36tie010 | m | Tubo de PVC, serie B, de 110 mm de diámetro y 3,2 mm de espesor, con extremo abocardado, según UNE-EN 1329-1, con el precio incrementado el 15% en concepto de accesorios y piezas especiales. (material) | 0.7 | 4.617 | 3.23 |
| mt11var009 | l | Líquido limpiador para pegado mediante adhesivo de tubos y accesorios de PVC. | 0.04 | 8.284 | 0.33 |
| mt11var010 | l | Adhesivo para tubos y accesorios de PVC. | 0.08 | 17.487 | 1.40 |
| mo004 | h | Oficial 1ª fontanero. | 0.151 | 16.93 | 2.56 |
| mo055 | h | Ayudante fontanero. | 0.077 | 15.97 | 1.23 |
| % | % | Medios auxiliares | 1 % | 14.01 | 0.14 |
|  |  | Total |  |  | 14.15 |

**ISD008b** Ud Bote sifónico de PVC de 110 mm de diámetro, con tapa ciega de acero inoxidable, empotrado.
1 Ud × 7.65 (7.8 con costes indirectos) = 7.80

| Código | Ud | Descripción | Rendimiento | Precio | Importe |
|---|---|---|---|---|---|
| mt36bsj010aaa | Ud | Bote sifónico de PVC de 110 mm de diámetro, con cinco entradas de 40 mm de diámetro y una salida de 50 mm de diámetro, con tapa ciega de acero inoxidable. | 1 | 5.255 | 5.26 |
| mo004 | h | Oficial 1ª fontanero. | 0.092 | 16.93 | 1.56 |
| mo055 | h | Ayudante fontanero. | 0.047 | 15.97 | 0.75 |
| % | % | Medios auxiliares | 1 % | 7.57 | 0.08 |
|  |  | Total |  |  | 7.65 |

**ISS010b** m Colector suspendido de PVC, serie B, de 110 mm de diámetro, unión pegada con adhesivo.
0 m × 13.18 (13.44 con costes indirectos) = 0.00

### IT TRANSPORTE
Importe: 29554.31

**ITA010** Ud Ascensor eléctrico sin cuarto de máquinas de frecuencia variable de 1 m/s de velocidad, 5 paradas, 630 kg de carga nominal, con capacidad para 8 personas, THYSSEN SYNERGY o similar, maquinaria gearless, motor sincrono, controlador de frecuencia VVVF, con sitema de regulacion de velocidad por variacion de frecuencia. Acabado en cabina de 1100x1400x2200 mm, tipo KONCEPT S1, con iluminacion LED operativa solamente con ascensor en movimiento, maniobra colectiva de bajada, puertas interiores automáticas de acero inoxidable y puertas exteriores automáticas en acero inoxidable de 800x2000 mm, "Parallamas" 30 minutos (E 30).
1 Ud × 27904.23 (28462.31 con costes indirectos) = 28462.31

| Código | Ud | Descripción | Rendimiento | Precio | Importe |
|---|---|---|---|---|---|
| mt39aec015cbb | Ud | cabina de 1100x1400x2200 mm, SYNERGY tipo KONCEPT S1, con iluminacion LED operativa solamente con ascensor en movimiento, maniobra colectiva de bajada, (material) | 1 | 9139.113 | 9139.11 |
| mt39aea010cb | Ud | Amortiguadores de foso y contrapesos para ascensor eléctrico de pasajeros de 630 kg de carga nominal, con capacidad para 8 personas y 1,00 m/s de velocidad. (material) | 1 | 449.736 | 449.74 |
| mt39aab010cb | Ud | Botonera de piso con acabados de calidad alta, para ascensor de pasajeros con maniobra colectiva de bajada. (material) | 5 | 15.19 | 75.95 |
| mt39aab020cb | Ud | Botonera de cabina para ascensor de pasajeros con acabados de calidad alta y maniobra colectiva de bajada. (material) | 1 | 75.717 | 75.72 |
| mt39aeg110ca | Ud | Grupo tractor para ascensor eléctrico de pasajeros, sin cuarto de máquinas (frecuencia variable), de 630 kg de carga nominal, con capacidad para 8 personas y 1,00 m/s de velocidad. maquinaria gearless, motor sincrono, controlador de frecuencia VVVF, con sitema de regulacion de velocidad por variacion de frecuencia (material) | 1 | 10601.377 | 10601.38 |
| mt39ael010cb | Ud | Limitador de velocidad y paracaídas para ascensor eléctrico de pasajeros de 630 kg de carga nominal, con capacidad para 8 personas y 1,00 m/s de velocidad. (material) | 1 | 639.346 | 639.35 |
| mt39aem110ca | Ud | Cuadro de maniobra, interruptor y diferenciales de acometida eléctrica, formando un único conjunto (pack), para ascensor eléctrico de pasajeros, sin cuarto de máquinas (frecuencia variable), de 630 kg de carga nominal, con capacidad para 8 personas, hasta 4 paradas y 1,00 m/s de velocidad. (material) | 1 | 1327.832 | 1327.83 |
| mt39aap015ab | Ud | Puerta de ascensor de pasajeros de acceso a piso, con apertura automática, de acero inoxidable, de 800x2000 mm. Acristalamiento homologado como "Parallamas" 30 minutos (E 30). (material) | 5 | 279.108 | 1395.54 |
| mt39aer110ca | Ud | Recorrido de guías y cables de tracción para ascensor eléctrico de pasajeros sin cuarto de máquinas (frecuencia variable), de 630 kg de carga nominal, con capacidad para 8 personas, hasta 4 paradas y 1,00 m/s de velocidad. (material) | 1 | 1684.742 | 1684.74 |
| mt39aes010b | Ud | Selector de paradas para ascensor eléctrico de pasajeros, 1,00 m/s de velocidad. (material) | 5 | 39.024 | 195.12 |
| mt39aei010cb | Ud | Incremento por cada parada adicional en ascensor eléctrico de pasajeros de 630 kg de carga nominal, con capacidad para 8 personas y 1,00 m/s de velocidad. (material) | 1 | 109.029 | 109.03 |
| mt39www020 | Ud | Material auxiliar para instalaciones de transporte. (material) | 5 | 5.046 | 25.23 |
| mt39www010 | Ud | Lámpara de 40 W, incluso mecanismos de fijación y portalámparas. (material) | 5 | 1.28 | 6.40 |
| mt39www011 | Ud | Gancho adosado al techo, capaz de soportar suspendido el mecanismo tractor. (material) | 1 | 26.302 | 26.30 |
| mt39www030 | Ud | Instalación de línea telefónica en cabina de ascensor. (material) | 1 | 78.744 | 78.74 |
| mo006 | h | Oficial 1ª montador. | 54.6 | 16.93 | 924.38 |
| mo048 | h | Ayudante montador. | 54.587 | 16 | 873.39 |
| % | % | Medios auxiliares | 1 % | 27627.95 | 276.28 |
|  |  | Total |  |  | 27904.23 |

**PYA010** Ud Ayudas de albañilería en edificio de otros usos, para desmontado de ascensor e instalacion de nuevo ascensor.
2600 Ud × 0.41 (0.42 con costes indirectos) = 1092.00

| Código | Ud | Descripción | Rendimiento | Precio | Importe |
|---|---|---|---|---|---|
| mo029 | h | Oficial 2ª construcción. | 0.008 | 16.14 | 0.13 |
| mo060 | h | Peón ordinario construcción. | 0.018 | 15.28 | 0.28 |
| % | % | Medios auxiliares | 1 % | 0.41 | 0.00 |
|  |  | Total |  |  | 0.41 |

### UH EXTENSION MT
Importe: 61256.4

#### OC Obra civil (01/12/2012)
Importe: 11575.98
OBRA CIVIL

**1.01** m2 DEMOLICIÓN Y LEVANTADO DE ACERAS C/BORD.
84.25 m2 × 5.86 (5.98 con costes indirectos) = 503.82
Demolición y levantado de aceras de cualquier tipo, con solera de hormigón en masa 10/15 cm. de espesor, incluso p.p. de bordillo, con carga y transporte de material resultante a vertedero.

| Código | Ud | Descripción | Rendimiento | Precio | Importe |
|---|---|---|---|---|---|
| mo060 | h | Peón ordinario construcción. | 0.042 | 15.28 | 0.64 |
| M05EN030 | h. | Excav.hidráulica neumáticos 100 CV (maquinaria) | 0.05 | 36.073 | 1.80 |
| M06MR230 | h. | Martillo rompedor hidraúlico 600 kg. (maquinaria) | 0.05 | 7.91 | 0.40 |
| M05RN020 | h. | Retrocargadora neumáticos 75 CV (maquinaria) | 0.05 | 31.05 | 1.55 |
| M07CB010 | h. | Camión basculante 4x2 10 t. (maquinaria) | 0.05 | 27.254 | 1.36 |
| M07N070 | m3 | Canon de escombros a vertedero (maquinaria) | 0.25 | 0.434 | 0.11 |
|  |  | Total |  |  | 5.86 |

| Medición | Uds. | Largo | Ancho | Parcial |
|---|---|---|---|---|
| TRAMO ACERA | 1 | 41.00 | 1.50 | 61.50 |
| ZONA C.T. | 1 | 6.50 | 3.50 | 22.75 |
| Subtotal acumulado |  |  |  | 84.25 |
| Total |  |  |  | 84.25 |

**1.02** m3 FRESADO DE FIRME (MBC)
1.6 m3 × 36.09 (36.81 con costes indirectos) = 58.90
Fresado de firme de mezcla bituminosa en caliente en seccion completa o semicalzada, incluso carga, barrido y transporte a vertedero o lugar de empleo.

| Código | Ud | Descripción | Rendimiento | Precio | Importe |
|---|---|---|---|---|---|
| mo060 | h | Peón ordinario construcción. | 0.182 | 15.28 | 2.78 |
| M05FP020 | h. | Fresadora pavimento en frío a=1000 mm. (maquinaria) | 0.2 | 131.406 | 26.28 |
| M07AC010 | h. | Dumper convencional 1.500 kg. (maquinaria) | 0.2 | 3.694 | 0.74 |
| M08B020 | h. | Barredora remolcada c/motor auxiliar (maquinaria) | 0.2 | 4.207 | 0.84 |
| M07CB010 | h. | Camión basculante 4x2 10 t. | 0.2 | 27.254 | 5.45 |
|  |  | Total |  |  | 36.09 |

| Medición | Uds. | Largo | Ancho | Alto | Parcial |
|---|---|---|---|---|---|
| TRAMO CALZADA | 1 | 16.00 | 1.00 | 0.10 | 1.60 |
| Total |  |  |  |  | 1.6 |

**1.03** m3 DEMOL. Y LEVANTADO PAVIMENTO MBC/F
1.6 m3 × 22.32 (22.77 con costes indirectos) = 36.43
Demolición y levantado de pavimento de M.B.C./F. de espesor variable, incluso carga y transporte del material resultante a vertedero.

| Código | Ud | Descripción | Rendimiento | Precio | Importe |
|---|---|---|---|---|---|
| mo060 | h | Peón ordinario construcción. | 0.094 | 15.28 | 1.44 |
| M05EN030 | h. | Excav.hidráulica neumáticos 100 CV | 0.2 | 36.073 | 7.21 |
| M06MR230 | h. | Martillo rompedor hidraúlico 600 kg. | 0.2 | 7.91 | 1.58 |
| M05RN020 | h. | Retrocargadora neumáticos 75 CV | 0.2 | 31.05 | 6.21 |
| M07CB010 | h. | Camión basculante 4x2 10 t. | 0.2 | 27.254 | 5.45 |
| M07N070 | m3 | Canon de escombros a vertedero | 1 | 0.434 | 0.43 |
|  |  | Total |  |  | 22.32 |

| Medición | Uds. | Largo | Ancho | Alto | Parcial |
|---|---|---|---|---|---|
| TRAMO CALZADA | 1 | 16.00 | 1.00 | 0.10 | 1.60 |
| Total |  |  |  |  | 1.6 |

**ADE010j** m³ Excavación en zanjas para instalaciones en suelo de arcilla semidura, con medios mecánicos, retirada de los materiales excavados y carga a camión.
59.08 m³ × 14.26 (14.55 con costes indirectos) = 859.61

| Código | Ud | Descripción | Rendimiento | Precio | Importe |
|---|---|---|---|---|---|
| mq01exn020b | h | Retroexcavadora hidráulica sobre neumáticos 100 CV. (maquinaria) | 0.335 | 36.132 | 12.10 |
| mo060 | h | Peón ordinario construcción. | 0.132 | 15.28 | 2.02 |
| % | % | Medios auxiliares | 1 % | 14.12 | 0.14 |
|  |  | Total |  |  | 14.26 |

| Medición | Uds. | Largo | Ancho | Alto | Parcial |
|---|---|---|---|---|---|
| TRAMO ACERA | 1 | 41.00 | 0.75 | 0.90 | 27.68 |
| TRAMO CALZADA | 1 | 16.00 | 0.75 | 1.10 | 13.20 |
| ZONA C.T. | 1 | 6.50 | 3.50 | 0.80 | 18.20 |
| Subtotal acumulado |  |  |  |  | 59.08 |
| Total |  |  |  |  | 59.08 |

**1.05** m3 RELLENO ZANJAS C/HORMIGON
22.92 m3 × 68.23 (69.59 con costes indirectos) = 1595.00
Relleno de zanjas con hormigón D-200/40 elaborado en central y puesto en obra, incluso vertido y extendido por medios manuales, sin incluir la excavación de zanja.

| Código | Ud | Descripción | Rendimiento | Precio | Importe |
|---|---|---|---|---|---|
| mo060 | h | Peón ordinario construcción. | 0.145 | 15.28 | 2.22 |
| P01HD020 | m3 | Hormigón D-200/40 central (material) | 1 | 60.911 | 60.91 |
| M07W110 | m3 | km transporte hormigón (maquinaria) | 30 | 0.17 | 5.10 |
|  |  | Total |  |  | 68.23 |

| Medición | Uds. | Largo | Ancho | Alto | Parcial |
|---|---|---|---|---|---|
| TRAMO ACERA | 1 | 41.00 | 0.75 | 0.35 | 10.76 |
| TRAMO CALZADA | 1 | 16.00 | 0.75 | 0.35 | 4.20 |
| ZONA C.T. | 1 | 6.50 | 3.50 | 0.35 | 7.96 |
| Subtotal acumulado |  |  |  |  | 22.92 |
| Total |  |  |  |  | 22.92 |

**1.06** m3 RELL/COMP.ZANJA C/RANA ZAHORRA
31.88 m3 × 32.93 (33.59 con costes indirectos) = 1070.85
Relleno, extendido y compactado de zahorras en zanjas, por medios manuales, con pisón compactador manual tipo rana, en tongadas de 30 cm. de espesor, con aporte de zahorra artificial, incluso carga y transporte a pie de tajo y regado de las mismas, y con p.p. de medios auxiliares.

| Código | Ud | Descripción | Rendimiento | Precio | Importe |
|---|---|---|---|---|---|
| mo060 | h | Peón ordinario construcción. | 1.319 | 15.28 | 20.15 |
| M07AA020 | h. | Dumper autocargable 2.000 kg. (maquinaria) | 0.1 | 4.628 | 0.46 |
| M08RI010 | h. | Pisón vibrante 70 kg. (maquinaria) | 0.75 | 1.967 | 1.48 |
| P01DW050 | m3 | Agua (material) | 1 | 0.703 | 0.70 |
| P01AF040 | t. | Zahorra artifici. huso Z-3 DA<25 (material) | 1.7 | 5.962 | 10.14 |
|  |  | Total |  |  | 32.93 |

| Medición | Uds. | Largo | Ancho | Alto | Parcial |
|---|---|---|---|---|---|
| TRAMO ACERA | 1 | 41.00 | 0.75 | 0.45 | 13.84 |
| TRAMO CALZADA | 1 | 16.00 | 0.75 | 0.65 | 7.80 |
| ZONA C.T. | 1 | 6.50 | 3.50 | 0.45 | 10.24 |
| Subtotal acumulado |  |  |  |  | 31.88 |
| Total |  |  |  |  | 31.88 |

**1.07** m3 HORMIGÓN HM-20/P/20/I EN SOLERA
4.55 m3 × 80.26 (81.87 con costes indirectos) = 372.51
Hormigón HM-20 N/mm2., consistencia plástica, Tmáx.20 mm, para ambiente normal ,elaborado en central en solera, incluso vertido, compactado según EHE, p.p. de vibrado, regleado y curado en soleras.

| Código | Ud | Descripción | Rendimiento | Precio | Importe |
|---|---|---|---|---|---|
| O01OA030 | h. | Oficial primera | 0.518 | 17.62 | 9.13 |
| O01OA070 | h. | Peón ordinario | 0.519 | 15.35 | 7.97 |
| P01HM010 | m3 | Hormigón HM-20/P/20/I central (material) | 1.05 | 60.149 | 63.16 |
|  |  | Total |  |  | 80.26 |

| Medición | Uds. | Largo | Ancho | Alto | Parcial |
|---|---|---|---|---|---|
| ZONA C.T. | 1 | 6.50 | 3.50 | 0.20 | 4.55 |
| Total |  |  |  |  | 4.55 |

**1.08** m2 MALLA 20x20 cm. D=8 mm.
22.75 m2 × 2.38 (2.43 con costes indirectos) = 55.28
Malla electrosoldada con acero corrugado B 500 T de D=8 mm. en cuadrícula 20x20 cm., colocado en obra, i/p.p. de alambre de atar. Según EHE.

| Código | Ud | Descripción | Rendimiento | Precio | Importe |
|---|---|---|---|---|---|
| O01OB030 | h. | Oficial 1ª ferralla (mano de obra; 30/11/2012) | 0.008 | 16.39 | 0.13 |
| O01OB040 | h. | Ayudante ferralla (mano de obra; 30/11/2012) | 0.008 | 16 | 0.13 |
| P03AM140 | m2 | Malla 20x20x8 -3,591 kg/m2 (material) | 1.25 | 1.697 | 2.12 |
|  |  | Total |  |  | 2.38 |

| Medición | Uds. | Largo | Ancho | Parcial |
|---|---|---|---|---|
| ZONA C.T. | 1 | 6.50 | 3.50 | 22.75 |
| Total |  |  |  | 22.75 |

**1.09** m3 RELLENO ZANJAS C/ARENA
2.28 m3 × 21.3 (21.73 con costes indirectos) = 49.54
Relleno de arena en zanjas, extendido, humectación y compactación en capas de 20 cm. de espesor, con un grado de compactación del 95% del proctor modificado.

| Código | Ud | Descripción | Rendimiento | Precio | Importe |
|---|---|---|---|---|---|
| mo060 | h | Peón ordinario construcción. | 0.147 | 15.28 | 2.25 |
| P01AA031 | t. | Arena de río 0/6 sin transporte (material) | 2 | 7.239 | 14.48 |
| M07W010 | t. | km transporte áridos (maquinaria) | 40 | 0.081 | 3.24 |
| M08CA110 | h. | Cisterna agua s/camión 10.000 l. (maquinaria) | 0.02 | 22.71 | 0.45 |
| M05RN010 | h. | Retrocargadora neumáticos 50 CV (maquinaria) | 0.02 | 23.765 | 0.48 |
| M08RL010 | h. | Rodillo vibrante manual tándem 800 kg. (maquinaria) | 0.1 | 3.951 | 0.40 |
|  |  | Total |  |  | 21.3 |

| Medición | Uds. | Largo | Ancho | Alto | Parcial |
|---|---|---|---|---|---|
| ZONA C.T. | 1 | 6.50 | 3.50 | 0.10 | 2.28 |
| Total |  |  |  |  | 2.28 |

**1.10** ud ARQ.PREF.HOR. TIPO ENDESA A2 S/FON.
3 ud × 416.38 (424.71 con costes indirectos) = 1274.13
Arqueta prefabricada de hormigón sin fondo, de medidas normalizadas, tipo ENDESA A2, colocada sobre cama de arena de río de 10 cm. de espesor, incluso excavación de zanja en terreno flojo, relleno perimetral y transporte de tierras sobrantes a vertedero, embocaduras de conductos, tapa de fundición tipo cía., y p.p. de medios auxiliares, ejecutada según normas de la compañía suministradora.

| Código | Ud | Descripción | Rendimiento | Precio | Importe |
|---|---|---|---|---|---|
| P15AA310 | ud | Arqueta pref. hormigón ENDESA A2 (material) | 1 | 169.104 | 169.10 |
| P15AA050 | ud | Cerco 70x70 y tapa fundición (material) | 2 | 87.461 | 174.92 |
| P01AA020 | m3 | Arena de río 0/6 mm. (material) | 0.15 | 14.459 | 2.17 |
| O01OA060 | h. | Peón especializado (mano de obra; 30/11/2012) | 1.408 | 15.47 | 21.78 |
| O01OA030 | h. | Oficial primera | 0.749 | 17.62 | 13.20 |
| M07CG020 | h. | Camión con grúa 12 t. (maquinaria) | 0.15 | 52.032 | 7.80 |
| E02TT030 | m3 | TRANSP.VERTED.<10km.CARGA MEC. (17/12/2000) | 1.5 | 3.63 | 5.45 |
| E02SZ070 | m3 | RELL/COMP.ZANJA C/RANA S/APOR. | 0.26 | 20.23 | 5.26 |
| E02EM020 | m3 | EXC.ZANJA A MÁQUINA T. FLOJOS | 1.76 | 7.68 | 13.52 |
| A02A020 | m3 | MORTERO CEMENTO 1/6 AMASA.A MANO | 0.04 | 79.58 | 3.18 |
|  |  | Total |  |  | 416.38 |

**1.11** m. TUBO PVC ROJO DOBLE PARED D=200MM.
171 m. × 5.01 (5.11 con costes indirectos) = 873.81
Tubo de PVC rojo de doble pared, de 200 mm. de diametro, para canalizaciones de redes eléctricas, incluso suministro y montaje de tubo, preparación de la superficie de asiento, cinta de señalización y parte proporcional de empalmes, terminado.

| Código | Ud | Descripción | Rendimiento | Precio | Importe |
|---|---|---|---|---|---|
| O01OA040 | h. | Oficial segunda (mano de obra; 30/11/2012) | 0.043 | 16.62 | 0.71 |
| O01OA070 | h. | Peón ordinario | 0.043 | 15.35 | 0.66 |
| P15AF170 | m. | Tubo corrugado rojo doble pared D 200 (material) | 1.03 | 3.133 | 3.23 |
| P15AH010 | m. | Cinta señalizadora (material) | 2 | 0.206 | 0.41 |
|  |  | Total |  |  | 5.01 |

| Medición | Uds. | Largo | Parcial |
|---|---|---|---|
| RED M.T. | 3 | 57.00 | 171.00 |
| Total |  |  | 171 |

**1.12** m2 SOLER.HA-25, 15cm.ARMA.#15x15x6 (31/01/2000)
14.01 m2 × 13.88 (14.16 con costes indirectos) = 198.38
Solera de hormigón de 15 cm. de espesor, realizada con hormigón HA-25 N/mm2., Tmáx.20 mm., elaborado en obra, i/vertido, colocación y armado con mallazo 15x15x6, p.p. de juntas, aserrado de las mismas y fratasado. Según NTE-RSS y EHE.

| Código | Ud | Descripción | Rendimiento | Precio | Importe |
|---|---|---|---|---|---|
| E04SE090 | m3 | HORMIGÓN HA-25/P/20/I EN SOLERA | 0.15 | 81.35 | 12.20 |
| E04AM060 | m2 | MALLA 15x15 cm. D=6 mm. | 1 | 1.68 | 1.68 |
|  |  | Total |  |  | 13.88 |

| Medición | Uds. | Largo | Ancho | Parcial |
|---|---|---|---|---|
| ACERADO C.T. | 1 | 7.70 | 1.10 | 8.47 |
|  | 2 | 2.52 | 1.10 | 5.54 |
| Subtotal acumulado |  |  |  | 14.01 |
| Total |  |  |  | 14.01 |

**1.13** m2 PAV.CALIZA RECTANG.APOMAZAD.4 cm
61.5 m2 × 71.89 (73.33 con costes indirectos) = 4509.80
Pavimento de losas rectangulares de piedra caliza o similar, cara superior labrada y apomazada , de 4 cm. de espesor, sentadas con mortero 1/6 de cemento sobre solera de hormigón HM-20/P/20/I, y 10 cm. de espesor, i/p.p. bordillo, retacado, rejuntado con lechada de cemento y limpieza, terminado.

| Código | Ud | Descripción | Rendimiento | Precio | Importe |
|---|---|---|---|---|---|
| O01OB070 | h. | Oficial cantero (mano de obra; 31/01/2000) | 0.388 | 14.77 | 5.73 |
| O01OB080 | h. | Ayudante cantero (mano de obra; 30/11/2012) | 0.388 | 16.38 | 6.36 |
| O01OA070 | h. | Peón ordinario | 0.087 | 15.35 | 1.34 |
| P01HM010 | m3 | Hormigón HM-20/P/20/I central | 0.1 | 60.149 | 6.01 |
| A02A080 | m3 | MORTERO CEMENTO 1/6 M-40 | 0.03 | 59.46 | 1.78 |
| P08XVP235 | m2 | Losa p.caliza apomaz.4 cm (material) | 1.1 | 45.982 | 50.58 |
| A01L080 | m3 | LECHADA CEM. BLANCO BL-II/A-L 42,5 R | 0.001 | 93.69 | 0.09 |
|  |  | Total |  |  | 71.89 |

| Medición | Uds. | Largo | Ancho | Parcial |
|---|---|---|---|---|
| TRAMO ACERA | 1 | 41.00 | 1.50 | 61.50 |
| Total |  |  |  | 61.5 |

**1.14** m2 CAPA INTERMEDIA G-20 e=5cm D.A.<30 (22/12/2000)
16 m2 × 3.46 (3.53 con costes indirectos) = 56.48
Suministro y puesta en obra de M.B.C. tipo G-20 en capa intermedia de 5 cm. de espesor, con áridos con desgaste de los Ángeles < 30, extendida y compactada, incluido riego asfáltico, filler de aportación y betún.

| Código | Ud | Descripción | Rendimiento | Precio | Importe |
|---|---|---|---|---|---|
| U03VC030 | t. | M.B.C. TIPO G-20 DESGASTE ÁNGELES<30 | 0.118 | 17.37 | 2.05 |
| U03RI050 | m2 | RIEGO DE IMPRIMACIÓN ECI | 1 | 0.32 | 0.32 |
| U03VC125 | t. | FILLER CALIZO EN MBC (20/10/2003) | 0.003 | 50.84 | 0.15 |
| U03VC100 | t. | BETÚN ASFÁLTICO B 60/70 EN M.B.C (18/12/2002) | 0.005 | 188.95 | 0.94 |
|  |  | Total |  |  | 3.46 |

| Medición | Uds. | Largo | Ancho | Parcial |
|---|---|---|---|---|
| TRAMO CALZADA | 1 | 16.00 | 1.00 | 16.00 |
| Total |  |  |  | 16 |

**1.15** m2 CAPA RODADURA S-12 e=5 cm.D.A.<30 (22/12/2000)
16 m2 × 3.76 (3.84 con costes indirectos) = 61.44
Suministro y puesta en obra de M.B.C. tipo S-12 en capa de rodadura de 5 cm. de espesor, con áridos con desgaste de los Ángeles < 30, extendida y compactada, incluido riego asfáltico, filler de aportación y betún.

| Código | Ud | Descripción | Rendimiento | Precio | Importe |
|---|---|---|---|---|---|
| U03VC050 | t. | M.B.C. TIPO S-12 DESGASTE ÁNGELES<30 | 0.12 | 17.6 | 2.11 |
| U03RA060 | m2 | RIEGO DE ADHERENCIA ECR-1 | 1 | 0.16 | 0.16 |
| U03VC125 | t. | FILLER CALIZO EN MBC | 0.007 | 50.84 | 0.36 |
| U03VC100 | t. | BETÚN ASFÁLTICO B 60/70 EN M.B.C | 0.006 | 188.95 | 1.13 |
|  |  | Total |  |  | 3.76 |

| Medición | Uds. | Largo | Ancho | Parcial |
|---|---|---|---|---|
| TRAMO CALZADA | 1 | 16.00 | 1.00 | 16.00 |
| Total |  |  |  | 16 |

**ADR010e** m³ Relleno principal de zanjas para instalaciones, con hormigón no estructural HNE-15/B/20 fabricado en central y vertido desde camión. (01/12/2012)
0 m³ × 29 (29.58 con costes indirectos) = 0.00

| Código | Ud | Descripción | Rendimiento | Precio | Importe |
|---|---|---|---|---|---|
| mt10hmf011b | m³ | Hormigón no estructural HNE-15/B/20, fabricado en central, vertido desde camión. (material; 01/12/2012) | 1 | 25.79 | 25.79 |
| mq05pdm110 | h | Compresor portátil diesel media presión 10 m³/min. | 0.166 | 3.228 | 0.54 |
| mo011 | h | Oficial 1ª construcción. | 0.052 | 16.39 | 0.85 |
| mo060 | h | Peón ordinario construcción. | 0.1 | 15.28 | 1.53 |
| % | % | Medios auxiliares | 1 % | 28.71 | 0.29 |
|  |  | Total |  |  | 29 |

**ADR010f** m³ Relleno principal de zanjas para instalaciones, con zahorra artificial caliza, y compactación al 100% del Proctor Modificado mediante equipo manual con bandeja vibrante. (01/12/2012)
0 m³ × 21.4 (21.83 con costes indirectos) = 0.00

| Código | Ud | Descripción | Rendimiento | Precio | Importe |
|---|---|---|---|---|---|
| mt01var010 | m | Cinta plastificada. | 1.1 | 0.109 | 0.12 |
| mt01zah010ba | t | Zahorra de machaqueo o artificial, cantera caliza. | 2.2 | 7.581 | 16.68 |
| mq04dua020b | h | Dumper autocargable de 2 t de carga útil, con mecanismo hidráulico. | 0.101 | 7.819 | 0.79 |
| mq02rod010bb | h | Bandeja vibrante de 300 kg, anchura de trabajo 70 cm, reversible. | 0.154 | 5.44 | 0.84 |
| mq02cia020 | h | Camión con cuba de agua. | 0.01 | 32.35 | 0.32 |
| mo060 | h | Peón ordinario construcción. | 0.16 | 15.28 | 2.44 |
| % | % | Medios auxiliares | 1 % | 21.19 | 0.21 |
|  |  | Total |  |  | 21.4 |

**1.04** m3 EXC. ZANJA TERRENO TRÁNSITO (17/12/2000)
0 m3 × 6.38 (6.51 con costes indirectos) = 0.00
Excavación en zanja en terreno de tránsito, incluso carga y transporte de los productos de la excavación a vertedero o lugar de empleo.

| Código | Ud | Descripción | Rendimiento | Precio | Importe |
|---|---|---|---|---|---|
| O01OA030 | h. | Oficial primera | 0.05 | 17.62 | 0.88 |
| O01OA070 | h. | Peón ordinario | 0.05 | 15.35 | 0.77 |
| M05EC020 | h. | Excavadora hidráulica cadenas 135 CV (maquinaria; 31/01/2003) | 0.06 | 52.09 | 3.13 |
| M06MR230 | h. | Martillo rompedor hidraúlico 600 kg. | 0.04 | 7.91 | 0.32 |
| M07CB010 | h. | Camión basculante 4x2 10 t. | 0.04 | 27.254 | 1.09 |
| M07N080 | m3 | Canon de tierra a vertedero (maquinaria) | 1 | 0.188 | 0.19 |
|  |  | Total |  |  | 6.38 |

#### RMT Red subterranea MT (01/12/2012)
Importe: 7664.1
RED SUBTERRANEA MT

**2.01** m. LÍN.SUBT.M.T 3x240 Al. 18/30kV. SIN CANAL.
130 m. × 53.63 (54.7 con costes indirectos) = 7111.00
Línea eléctrica de media tensión, en canalización entubada sin incluir, realizada con cables conductores unipolares de aluminio con aislamiento en polietileno reticulado (RHV) de 3x240 mm2. Al. 18/30 kV., incluso suministro y montaje de cables conductores, con parte proporcional de empalmes para cable y pruebas de rigidez dieléctrica, totalmente instalada, transporte, montaje y conexionado.

| Código | Ud | Descripción | Rendimiento | Precio | Importe |
|---|---|---|---|---|---|
| O01OB200 | h. | Oficial 1ª electricista | 0.269 | 16.93 | 4.55 |
| O01OB210 | h. | Oficial 2ª electricista | 0.269 | 16.14 | 4.34 |
| P15AC210 | m. | Conductor AL. 1x240 RHV 18/30 KV (material) | 3 | 14.513 | 43.54 |
| P01DW090 | ud | Pequeño material | 1 | 1.202 | 1.20 |
|  |  | Total |  |  | 53.63 |

| Medición | Uds. | Largo | Parcial |
|---|---|---|---|
| RED M.T. | 1 | 130.00 | 130.00 |
| Total |  |  | 130 |

**2.02** ud JUEGO EMPALMES COND. M.T 36KV.
2 ud × 271.13 (276.55 con costes indirectos) = 553.10
Juego de empalmes para conductores de M.T. de 95 - 240 mm2, con aislamiento de 36 kV., incluyendo conexiones. Instalados.

| Código | Ud | Descripción | Rendimiento | Precio | Importe |
|---|---|---|---|---|---|
| O01OB200 | h. | Oficial 1ª electricista | 1.592 | 16.93 | 26.95 |
| O01OB210 | h. | Oficial 2ª electricista | 1.592 | 16.14 | 25.69 |
| P15AC122 | ud | KIT 3 FasesTerminal 36KV cable 95-240 (material) | 1 | 216.087 | 216.09 |
| P01DW090 | ud | Pequeño material | 2 | 1.202 | 2.40 |
|  |  | Total |  |  | 271.13 |

#### CT Centro de transformacion construido in situ (10/05/2004)
Importe: 36104.35

**3.01** ud Edificio construido situ para CT, de dimensiones exteriores; largo 6000mm, fondo 2520mm. y alto 3200mm. Formado por cimentacion por losa armada, estructura de hormigon armado, forjado autorresistente de p baja, losa armada en la cubierta. Cerramientos de 1 pie de ladrillo perforado, revestido interiormente y exteriormente con enfoscado monocapa, Cubierta plana invertida bicapa con proteccion de baldosa ceramica, puertas y armario de proteccion y nmedida normalizadas por la empresa suministradora. (10/05/2004)
1 ud × 8976.97 (9156.51 con costes indirectos) = 9156.51

| Código | Ud | Descripción | Rendimiento | Precio | Importe |
|---|---|---|---|---|---|
| O01OA090 | h. | Cuadrilla A | 2.2 | 32.13 | 70.69 |
| M07CG020 | h. | Camión con grúa 12 t. | 2 | 52.032 | 104.06 |
| P15BA420 | ud | Edificio construido in situ para CT, de dimensiones exteriores; largo 6000mm, fondo 2520mm. y alto 3200mm. (material) | 1 | 8802.221 | 8802.22 |
|  |  | Total |  |  | 8976.97 |

**3.02** ud EQUIPO COMP. EFACEC FLUOFIX (3L) 36KV (30/11/2012)
1 ud × 4069.89 (4151.29 con costes indirectos) = 4151.29
Equipo compacto EFACEC modelo FLUOFIX de (3L) EXT, 36 KV., 16KA., instalado.

| Código | Ud | Descripción | Rendimiento | Precio | Importe |
|---|---|---|---|---|---|
| P15BB190 | ud | Equipo com. EFACEC mod. FLUOFIX (3L) 36KV. (material) | 1 | 4069.89 | 4069.89 |
|  |  | Total |  |  | 4069.89 |

**3.03** ud BORNA LINEA 630A 36KV APANTALLADA (30/11/2012)
6 ud × 77.53 (79.08 con costes indirectos) = 474.48
Borna de linea de 630 Amp. 36 KV., apantalladas. Instalado.

| Código | Ud | Descripción | Rendimiento | Precio | Importe |
|---|---|---|---|---|---|
| P15BB210 | ud | Borna de linea 630A. 36KV. apantallada (material) | 1 | 77.527 | 77.53 |
|  |  | Total |  |  | 77.53 |

**3.04** ud BORNA LINEA 400A 20KV APANTALLADA (30/11/2012)
3 ud × 62.02 (63.26 con costes indirectos) = 189.78
Borna de linea de 400 Amp. 20 KV., apantalladas. Instalado.

| Código | Ud | Descripción | Rendimiento | Precio | Importe |
|---|---|---|---|---|---|
| P15BB215 | ud | Borna de linea 400A. 20KV. apantallada (material) | 1 | 62.017 | 62.02 |
|  |  | Total |  |  | 62.02 |

**3.05** ud INTERCONEXIÓN A.T. 1x240 AL 12/20KV (30/11/2012)
1 ud × 232.57 (237.22 con costes indirectos) = 237.22
Interconexión A.T., Centro de compañía con centro de abonado, en cable seco 1x240 mm2 de Aluminio 12/20 KV., con conos. Instalado.

| Código | Ud | Descripción | Rendimiento | Precio | Importe |
|---|---|---|---|---|---|
| P15BB360 | ud | Interconexión A.T. 1x240mm2 Al. 12/20KV (material) | 1 | 232.566 | 232.57 |
|  |  | Total |  |  | 232.57 |

**3.06** ud CAJONERA ACOMETIDA 24KV (30/11/2012)
1 ud × 232.57 (237.22 con costes indirectos) = 237.22
Cajonera de acometida superior 24 Kv., instalada.

| Código | Ud | Descripción | Rendimiento | Precio | Importe |
|---|---|---|---|---|---|
| P15BB280 | ud | Cajonera acometida superior 24KV. (material) | 1 | 232.566 | 232.57 |
|  |  | Total |  |  | 232.57 |

**3.07** ud CELDA EFACEC NORMAFIX CIS 24KV 400A SF6 (30/11/2012)
1 ud × 2193.87 (2237.75 con costes indirectos) = 2237.75
Celda EFACEC, modelo NORMAFIX CIS, 24KV. 400A. Corte en SF6, aislamiento aire, mordazas portafusibles para cortacircuitos, fusibles DIM-43625, bobina de disparo, timoneria, seccionador de puesta a tierra detectores presencia de tensión y salida lateral. Instalada.

| Código | Ud | Descripción | Rendimiento | Precio | Importe |
|---|---|---|---|---|---|
| P15BB500 | ud | Celda EFACEC NORMAFIX CIS 24KV 400A SF6 (material) | 1 | 2193.867 | 2193.87 |
|  |  | Total |  |  | 2193.87 |

**3.08** ud CELDA EFACEC MED. A.T. NORMAFIX SBM 24KV (30/11/2012)
1 ud × 4085.39 (4167.1 con costes indirectos) = 4167.10
Celda EFACEC de medida en A.T. modelo NORMAFIX SBM, 24KV. conteniendo: tres trafos de tensión, tres trafos de intensidad y salida inferior. Con verificación de los trafos desde el origen. Instalada.

| Código | Ud | Descripción | Rendimiento | Precio | Importe |
|---|---|---|---|---|---|
| P15BB510 | ud | Celda EFACEC medida A.T. NORMAFIX SBM 24KV (material) | 1 | 4085.394 | 4085.39 |
|  |  | Total |  |  | 4085.39 |

**3.09** ud RELE PROTEC. 24KV + INTERCON. CELDAS (30/11/2012)
1 ud × 1248.1 (1273.06 con costes indirectos) = 1273.06
Rele de protección 24 KV., e interconexión de celda de protección con celda de medida. Instalado.

| Código | Ud | Descripción | Rendimiento | Precio | Importe |
|---|---|---|---|---|---|
| P15BB420 | ud | Rele protección 24KV + interconesión celdas (material) | 1 | 1248.1 | 1248.10 |
|  |  | Total |  |  | 1248.1 |

**3.10** ud ARM. CONTADORES TRI. TARIFA - MAX. (30/11/2012)
1 ud × 325.59 (332.1 con costes indirectos) = 332.10
Armario de contadores vacio y cableado, para triple y máxima tarifa. Instalado.

| Código | Ud | Descripción | Rendimiento | Precio | Importe |
|---|---|---|---|---|---|
| P15BB070 | ud | Armario contadores p/triple y máxima tarifa (material) | 1 | 325.592 | 325.59 |
|  |  | Total |  |  | 325.59 |

**3.11** ud ARMARIO B.T. C/INT. C/C. IV 1000A (30/11/2012)
1 ud × 2596.98 (2648.92 con costes indirectos) = 2648.92
Armario de B.T. con interruptor automático de 4 polos, 1000 Amp. Instalado.

| Código | Ud | Descripción | Rendimiento | Precio | Importe |
|---|---|---|---|---|---|
| P15BB080 | ud | Armario BT c/int. automático 4 polos 1000A (material) | 1 | 2596.979 | 2596.98 |
|  |  | Total |  |  | 2596.98 |

**3.12** ud TRANSFORMADOR UNESA 630 KVA 20KV (30/11/2012)
1 ud × 6744.39 (6879.28 con costes indirectos) = 6879.28
Transformador UNESA de 630 KVA., 20/B2, normas UNESA, en baño de aceite. Instalado.

| Código | Ud | Descripción | Rendimiento | Precio | Importe |
|---|---|---|---|---|---|
| P15BC430 | ud | Transf. trif. 630KVA. 20/B2 Unesa baño aceite (material) | 1 | 6744.391 | 6744.39 |
|  |  | Total |  |  | 6744.39 |

**3.13** ud ACCESORIOS TRANSFORMADOR (30/11/2012)
1 ud × 1480.66 (1510.27 con costes indirectos) = 1510.27
Accesorios para Centro de Transformación compuesto de; 1 Interconexión A.T. en cable 1x95 mm2 de Aluminio 12/20 KV., 1 Interconexión B.T. en cable de Aluminio 1 KV., 4x240 mm2 fase, 2x240 mm2 neutro y terminales de compresión, 2 Elementos de seguridad (Banqueta, cartel de primeros auxilios y guantes aislantes), 1 Elementos de instalación (alumbrado interior, tierras interiores, herrajes, protecciones y pequeño material), 2 alumbrado de emergencia y 3 Cortacircuitos fusibles 24 KV. Instalado.
.

| Código | Ud | Descripción | Rendimiento | Precio | Importe |
|---|---|---|---|---|---|
| P15BB400 | ud | Intercon. AT-BT+Ele. segur. e instal.+c/fus. 24Kv (material) | 1 | 1434.154 | 1434.15 |
| P15BB410 | ud | Alumbrado de emergencia (material) | 2 | 23.256 | 46.51 |
|  |  | Total |  |  | 1480.66 |

**3.14** ud PUESTA A TIERRA C.T. (30/11/2012)
3 ud × 852.74 (869.79 con costes indirectos) = 2609.37
Redes de puesta a tierra de protección general y servicio para el neutro, en centro de transformación, de acuerdo con lo indicado en la MIE-RAT-13, y normas de Cía Suministradora, formada la primera de ellas por cable de cobre desnudo de 50 mm2. de sección y la segunda por cable de cobre aislado, tipo RV de 0,6/1 kV, y 50 mm2. de sección y picas de tierra de acero cobrizado de 2 m. de longitud y 14 mm. de diámetro. Incluso instalación interior de tierras, material de conexión y fijación.

| Código | Ud | Descripción | Rendimiento | Precio | Importe |
|---|---|---|---|---|---|
| P15BA320 | ud | Tierras Ext.Prot.Transf. anillo rectangular (material) | 1 | 465.131 | 465.13 |
| P15BA330 | ud | Tierras Ext.Serv.Transf. picas alineadas (material) | 1 | 232.571 | 232.57 |
| P15BA340 | ud | Tierras Int. Prot/Serv. Transformacion (material) | 1 | 155.044 | 155.04 |
|  |  | Total |  |  | 852.74 |

#### VARS Varios (01/12/2012)
Importe: 5911.97
VARIOS

**0IF020** Ud Derechos de supervision de la instalacion
1 Ud × 332.634 (339.29 con costes indirectos) = 339.29

**0IF010** Ud Trabajos de adecuacion de la instalacion existente
1 Ud × 3124.389 (3186.88 con costes indirectos) = 3186.88

**0DD010** Ud Proyecto, visado, direccion, supervision y verificacion de obra, legalizacion de la instalacion (01/12/2012)
1 Ud × 2339.02 (2385.8 con costes indirectos) = 2385.80
Proyecto, visado, direccion de obra, legalizacion de la instalacion

| Código | Ud | Descripción | Rendimiento | Precio | Importe |
|---|---|---|---|---|---|
| mt48pla010 | Ud | Proyecto, visado, direccion, supervision y verificacion de obra, legalizacion de la instalacion (material) | 1 | 2339.016 | 2339.02 |
|  |  | Total |  |  | 2339.02 |

## N AISLAMIENTOS E IMPERMEABILIZACIONES
Importe: 1977.81

### NI Impermeabilizaciones
Importe: 1977.81

**NIJ030** m Sellado de junta de dilatación de 20 mm de anchura, en paramento vertical exterior, con masilla selladora tixotrópica bicomponente de polisulfuro, dureza Shore A aproximada de 25, aplicada con pistola sobre fondo de junta de 25 mm de diámetro.
48 m × 5.49 (5.6 con costes indirectos) = 268.80

| Código | Ud | Descripción | Rendimiento | Precio | Importe |
|---|---|---|---|---|---|
| mt15bas010ae | m | Cordón de polietileno expandido de celdas cerradas, de sección circular de 25 mm de diámetro, para el relleno de fondo de junta. (material) | 1 | 0.094 | 0.09 |
| mt15bas235aaa | l | Masilla elástica tixotrópica bicomponente a base de polisulfuro, de color gris, con alta resistencia a los productos químicos y petrolíferos y elevadas propiedades elásticas, resistente al envejecimiento y a los rayos UV. (material) | 0.2 | 15.711 | 3.14 |
| mo059 | h | Peón especializado construcción. | 0.137 | 16.1 | 2.21 |
| % | % | Medios auxiliares | 1 % | 5.44 | 0.05 |
|  |  | Total |  |  | 5.49 |

| Medición | Uds. | Largo | Parcial |
|---|---|---|---|
|  | 3 | 16.00 | 48.00 |
| Total |  |  | 48 |

**NIA020** m² Impermeabilización de foso de ascensor constituido por muro de superficie irregular de hormigón, bloques prefabricados de hormigón, ladrillo hueco y macizo o revocos de mortero rico en cemento, con mortero flexible monocomponente, Morcem Dry R "GRUPO PUMA", color blanco, extendido con llana en capas sucesivas y regleado, hasta conseguir un espesor mínimo total de 15 mm.
36.06 m² × 22.93 (23.39 con costes indirectos) = 843.44

| Código | Ud | Descripción | Rendimiento | Precio | Importe |
|---|---|---|---|---|---|
| mt15igp010a | kg | Mortero flexible monocomponente, Morcem Dry R "GRUPO PUMA", color blanco, compuesto por cemento de alta resistencia, áridos seleccionados, aditivos especiales y resinas, y certificado de potabilidad. (material) | 24 | 0.768 | 18.43 |
| mo030 | h | Oficial 1ª aplicador de productos impermeabilizantes. (mano de obra; 02/01/2013) | 0.132 | 16.39 | 2.16 |
| mo065 | h | Ayudante aplicador de productos impermeabilizantes. (mano de obra; 02/01/2013) | 0.132 | 16 | 2.11 |
| % | % | Medios auxiliares | 1 % | 22.70 | 0.23 |
|  |  | Total |  |  | 22.93 |

| Medición | Uds. | Largo | Alto | Parcial |
|---|---|---|---|---|
| FOSO ASCENSOR |  |  |  |  |
| PAREDES | 1 | 16.40 | 1.50 | 24.60 |
| SUELO | 1 | 11.46 |  | 11.46 |
| Subtotal acumulado |  |  |  | 36.06 |
| Total |  |  |  | 36.06 |

**NIG020b** m² Impermeabilización bajo vierteaguas, realizada con lámina de betún modificado con elastómero SBS, LBM(SBS)-40/FP (140), adherida al soporte
129.77 m² × 6.54 (6.67 con costes indirectos) = 865.57

| Código | Ud | Descripción | Rendimiento | Precio | Importe |
|---|---|---|---|---|---|
| mt14lba010d | m² | Lámina de betún modificado con elastómero SBS, UNE-EN 13707, LBM(SBS)-40/FP (140), con armadura de fieltro de poliéster no tejido de 150 g/m², de superficie no protegida. (material) | 1.1 | 3.538 | 3.89 |
| mo027 | h | Oficial 1ª de obra pública. (mano de obra; 25/07/2012) | 0.08 | 16.39 | 1.31 |
| mo062 | h | Ayudante aplicador de láminas impermeabilizantes. (mano de obra; 01/01/2013) | 0.08 | 16 | 1.28 |
| % | % | Medios auxiliares | 1 % | 6.48 | 0.06 |
|  |  | Total |  |  | 6.54 |

| Medición | Uds. | Largo | Parcial |
|---|---|---|---|
| FORMACION ALFEIZARES |  |  |  |
| Y COBIJADO CAMARA |  |  |  |
| P BAJA |  |  |  |
| ALZADO NORTE | 16 | 0.68 | 10.88 |
|  | 1 | 0.56 | 0.56 |
| ALZADO ESTE | 3 | 0.56 | 1.68 |
| ALZADO SUR | 16 | 0.50 | 8.00 |
|  | 2 | 0.40 | 0.80 |
|  | 1 | 1.05 | 1.05 |
| P. 1 |  |  |  |
| ALZADO NORTE | 15 | 0.82 | 12.30 |
|  | 8 | 0.50 | 4.00 |
| ALZADO ESTE | 3 | 0.50 | 1.50 |
| ALZADO SUR | 16 | 0.50 | 8.00 |
|  | 2 | 0.40 | 0.80 |
|  | 1 | 1.05 | 1.05 |
|  | 2 | 0.55 | 1.10 |
| P. 2 |  |  |  |
| ALZADO NORTE | 15 | 0.82 | 12.30 |
|  | 8 | 0.50 | 4.00 |
| ALZADO ESTE | 3 | 0.50 | 1.50 |
| ALZADO SUR | 16 | 0.50 | 8.00 |
|  | 2 | 0.40 | 0.80 |
|  | 1 | 1.05 | 1.05 |
|  | 2 | 0.55 | 1.10 |
| P. 3 |  |  |  |
| ALZADO NORTE | 15 | 0.82 | 12.30 |
|  | 8 | 0.50 | 4.00 |
| ALZADO ESTE | 3 | 0.50 | 1.50 |
| ALZADO SUR | 16 | 0.50 | 8.00 |
|  | 2 | 0.40 | 0.80 |
|  | 1 | 1.05 | 1.05 |
|  | 2 | 0.55 | 1.10 |
| ALZADO OESTE | 2 | 0.50 | 1.00 |
| P. 4 |  |  |  |
| ALZADO NORTE | 11 | 0.60 | 6.60 |
| ALZADO ESTE | 2 | 0.50 | 1.00 |
| ALZADO SUR | 16 | 0.50 | 8.00 |
|  | 2 | 0.40 | 0.80 |
|  | 1 | 1.05 | 1.05 |
|  | 2 | 0.55 | 1.10 |
| ALZADO OESTE | 2 | 0.50 | 1.00 |
| Subtotal acumulado |  |  | 129.77 |
| Total |  |  | 129.77 |

**NIJ020** m Sellado de junta de dilatación de 20 mm de anchura, en paramento vertical exterior, con masilla selladora monocomponente de poliuretano, dureza Shore A aproximada de 25 y alargamiento en rotura > 500%, aplicada con pistola sobre fondo de junta de 25 mm de diámetro. (12/11/2012)
0 m × 3.82 (3.9 con costes indirectos) = 0.00

| Código | Ud | Descripción | Rendimiento | Precio | Importe |
|---|---|---|---|---|---|
| mt15bas010ae | m | Cordón de polietileno expandido de celdas cerradas, de sección circular de 25 mm de diámetro, para el relleno de fondo de junta. | 1 | 0.094 | 0.09 |
| mt15bas030ab | Ud | Cartucho de masilla elastómera monocomponente a base de poliuretano, de color blanco, de 600 ml, tipo F-25 HM según UNE-EN ISO 11600, muy adherente, con elevadas propiedades elásticas, resistente al envejecimiento y a los rayos UV. (material; 12/11/2012) | 0.325 | 4.27 | 1.39 |
| mo059 | h | Peón especializado construcción. | 0.143 | 16.1 | 2.30 |
| % | % | Medios auxiliares | 1 % | 3.78 | 0.04 |
|  |  | Total |  |  | 3.82 |

**QAF020b** m Encuentro de paramento vertical con cubierta plana transitable, no ventilada, con solado fijo, tipo convencional; con perfil de chapa de acero galvanizado de remate y protección de la impermeabilización formada por: banda de refuerzo inferior de 33 cm de ancho, de lámina de betún modificado con elastómero SBS, LBM(SBS)-30/FP (140), colocada sobre el soporte previamente imprimado con imprimación asfáltica, tipo EA y banda de terminación de 50 cm de desarrollo con lámina de betún modificado con elastómero SBS LBM(SBS)-50/G-FP (150R). (01/01/2013)
0 m × 17.06 (17.4 con costes indirectos) = 0.00

| Código | Ud | Descripción | Rendimiento | Precio | Importe |
|---|---|---|---|---|---|
| mt14iea020a | kg | Imprimación asfáltica, tipo EA, UNE 104231. (material) | 0.099 | 0.837 | 0.08 |
| mt14lba010b | m² | Lámina de betún modificado con elastómero SBS, UNE-EN 13707, LBM(SBS)-30/FP (140), con armadura de fieltro de poliéster no tejido de 160 g/m², de superficie no protegida. (material) | 0.347 | 4.357 | 1.51 |
| mt14lga010c | m² | Lámina de betún modificado con elastómero SBS LBM(SBS)-50/G-FP (150R), UNE-EN 13707, con armadura de fieltro de poliéster reforzado y estabilizado de 150 g/m², con autoprotección mineral. (material) | 0.5 | 9.067 | 4.53 |
| mt15acc020 | m | Perfil de chapa de acero galvanizado, para encuentros de la impermeabilización con paramentos verticales. (material) | 1 | 0.813 | 0.81 |
| mt15sja020 | Ud | Cartucho de masilla de poliuretano, de 310 cm³. (material) | 0.17 | 3.774 | 0.64 |
| mo027 | h | Oficial 1ª de obra pública. | 0.183 | 16.39 | 3.00 |
| mo062 | h | Ayudante aplicador de láminas impermeabilizantes. | 0.183 | 16 | 2.93 |
| mo018 | h | Oficial 1ª aplicador de láminas impermeabilizantes. | 0.102 | 16.39 | 1.67 |
| mo104 | h | Peón ordinario construcción. | 0.102 | 15.28 | 1.56 |
| % | % | Medios auxiliares | 2 % | 16.73 | 0.33 |
|  |  | Total |  |  | 17.06 |

## Q CUBIERTAS
Importe: 85105.06

### QA Planas
Importe: 55538.61

**QAB010c** m² Cubierta plana transitable, no ventilada, con solado fijo, tipo invertida, pendiente del 1% al 5%, para tráfico peatonal privado, compuesta de: formación de pendientes: hormigón ligero, Arlita Leca Mix "WEBER CEMARKSA", de resistencia a compresión 1,0 MPa, prefabricado con arcilla expandida, cemento gris y aditivos, con espesor medio de 10 cm; impermeabilización bicapa adherida: lámina de betún modificado con elastómero SBS, LBM(SBS)-30/FV (50), colocada con imprimación asfáltica, tipo EA y lámina de betún modificado con elastómero SBS, LBM(SBS)-30/FP (140) adherida a la anterior con soplete, sin coincidir sus juntas; capa separadora bajo aislamiento: geotextil de fibras de poliéster (150 g/m²); aislamiento térmico: panel rígido de poliestireno extruido, de superficie lisa y mecanizado lateral a media madera, de 100 mm de espesor, resistencia a compresión >= 300 kPa; capa separadora bajo protección: geotextil de fibras de poliéster (200 g/m²); capa de protección: baldosas de gres rústico 4/3/-/E, 30x30 cm colocadas en capa fina con adhesivo cementoso normal, C1, gris, sobre capa de regularización de mortero M-5, rejuntadas con mortero de juntas cementoso con resistencia elevada a la abrasión y absorción de agua reducida, CG2, para junta abierta (entre 3 y 15 mm), con la misma tonalidad de las piezas.
939.35 m² × 53.48 (54.55 con costes indirectos) = 51241.54

| Código | Ud | Descripción | Rendimiento | Precio | Importe |
|---|---|---|---|---|---|
| mt04lsc010c | Ud | Ladrillo cerámico hueco doble, para revestir, 24x11x9 cm, según UNE-EN 771-1. | 4 | 0.026 | 0.10 |
| mt10hlw020 | m³ | Hormigón ligero, Arlita Leca Mix "WEBER CEMARKSA", de resistencia a compresión 1,0 MPa, densidad 500 kg/m³ y conductividad térmica 0,16 W/mK, prefabricado con arcilla expandida de granulometría entre 3 y 9 mm, cemento gris y aditivos. (material) | 0.1 | 63.291 | 6.33 |
| mt16pea020ab | m² | Panel rígido de poliestireno expandido, según UNE-EN 13163, mecanizado lateral recto, de 20 mm de espesor, resistencia térmica 0,55 (m²K)/W, conductividad térmica 0,036 W/(mK), para junta de dilatación. | 0.01 | 0.992 | 0.01 |
| mt09mor010c | m³ | Mortero de cemento CEM II/B-P 32,5 N tipo M-5, confeccionado en obra con 250 kg/m³ de cemento y una proporción en volumen 1/6. | 0.06 | 59.612 | 3.58 |
| mt14lba010b | m² | Lámina de betún modificado con elastómero SBS, UNE-EN 13707, LBM(SBS)-30/FP (140), con armadura de fieltro de poliéster no tejido de 160 g/m², de superficie no protegida. | 1.1 | 4.357 | 4.79 |
| mt14lba010a | m² | Lámina de betún modificado con elastómero SBS, UNE-EN 13707, LBM(SBS)-30/FV (50), con armadura de fieltro de fibra de vidrio de 60 g/m², de superficie no protegida. (material) | 1.1 | 3.625 | 3.99 |
| mt14iea020a | kg | Imprimación asfáltica, tipo EA, UNE 104231. | 0.3 | 0.837 | 0.25 |
| mt14gsa020b | m² | Geotextil no tejido compuesto por fibras de poliéster unidas por agujeteado, con una masa superficial de 150 g/m² y una apertura de cono al ensayo de perforación dinámica según UNE-EN ISO 13433 inferior a 25 mm. Según UNE-EN 13252. (material) | 1.05 | 0.45 | 0.47 |
| mt16pxa010bg | m² | Panel rígido de poliestireno extruido, según UNE-EN 13164, de superficie lisa y mecanizado lateral a media madera, de 100 mm de espesor, resistencia a compresión >= 300 kPa, resistencia térmica 2,8 (m²K)/W, conductividad térmica 0,034 W/(mK), Euroclase E de reacción al fuego, con código de designación XPS-EN 13164-T1-CS(10/Y)300-DLT(2)5-CC(2/1,5/50)125-DS(TH)-WL(T)0,7-WD(V)3-FT2. (material) | 1.05 | 12.492 | 13.12 |
| mt14gsa020c | m² | Geotextil no tejido compuesto por fibras de poliéster unidas por agujeteado, con una masa superficial de 200 g/m² y una apertura de cono al ensayo de perforación dinámica según UNE-EN ISO 13433 inferior a 25 mm. Según UNE-EN 13252. (material) | 1.05 | 0.571 | 0.60 |
| mt09mcr021baa | kg | Adhesivo cementoso normal, C1, según UNE-EN 12004, color gris. (material) | 4 | 0.211 | 0.84 |
| mt18bcr010 | m² | Baldosa cerámica de gres rústico 4/3/-/E, 30x30 cm, 8,00 €/m², según UNE-EN 14411. (material) | 1.05 | 5.616 | 5.90 |
| mt18rcr010a | m | Rodapié cerámico de gres rústico, 7 cm, 3,00 €/m. (material) | 0.4 | 2.102 | 0.84 |
| mt09mcr070a | kg | Mortero de juntas cementoso con resistencia elevada a la abrasión y absorción de agua reducida, CG2, para junta abierta entre 3 y 15 mm, según UNE-EN 13888. (material) | 0.3 | 0.478 | 0.14 |
| mo018 | h | Oficial 1ª aplicador de láminas impermeabilizantes. | 0.218 | 16.39 | 3.57 |
| mo039 | h | Ayudante aplicador de láminas impermeabilizantes. | 0.218 | 16 | 3.49 |
| mo014 | h | Oficial 1ª solador. (mano de obra; 25/07/2012) | 0.202 | 16.39 | 3.31 |
| mo035 | h | Ayudante solador. (mano de obra; 25/07/2012) | 0.102 | 16 | 1.63 |
| % | % | Medios auxiliares | 1 % | 52.96 | 0.53 |
|  |  | Total |  |  | 53.48 |

| Medición | Uds. | Largo | Parcial |
|---|---|---|---|
| P CUBIERTA | 1 | 867.35 | 867.35 |
| ESCALERAS 2, 3 | 2 | 36.00 | 72.00 |
| Subtotal acumulado |  |  | 939.35 |
| Total |  |  | 939.35 |

**QAF012** m Impermeabilización de junta estructural en cubierta plana transitable, no ventilada, con solado fijo, tipo invertida, compuesta de: banda de refuerzo inferior de lámina impermeabilizante flexible, tipo PVC-P(fv), de 1,8 mm de espesor, con armadura de velo de fibra de vidrio, colocada sobre el soporte; cordón de polietileno expandido de celda cerrada, para relleno de junta; y banda de refuerzo superior de lámina impermeabilizante flexible, tipo PVC-P(fv), de 1,8 mm de espesor, con armadura de velo de fibra de vidrio, fijada en solapes mediante soldadura termoplástica.
38.5 m × 8.96 (9.14 con costes indirectos) = 351.89

| Código | Ud | Descripción | Rendimiento | Precio | Importe |
|---|---|---|---|---|---|
| mt15dan010cbl | m² | Lámina impermeabilizante flexible, tipo PVC-P(fv), de 1,8 mm de espesor, con armadura de velo de fibra de vidrio, según UNE-EN 13956. | 1 | 6.658 | 6.66 |
| mt15sja030d | m | Fondo de juntas para sellado en cordones de polietileno expandido, UNE 104233, de 30 mm de diámetro, para limitar la profundidad de la junta de dilatación. (material) | 1.05 | 0.19 | 0.20 |
| mo018 | h | Oficial 1ª aplicador de láminas impermeabilizantes. | 0.062 | 16.39 | 1.02 |
| mo039 | h | Ayudante aplicador de láminas impermeabilizantes. | 0.062 | 16 | 0.99 |
| % | % | Medios auxiliares | 1 % | 8.87 | 0.09 |
|  |  | Total |  |  | 8.96 |

| Medición | Uds. | Largo | Parcial |
|---|---|---|---|
| P CUBIERTA | 1 | 16.70 | 16.70 |
|  | 1 | 10.42 | 10.42 |
|  | 1 | 11.38 | 11.38 |
| Subtotal acumulado |  |  | 38.50 |
| Total |  |  | 38.5 |

**QAF010** m Impermeabilización de junta de dilatación en cubierta plana transitable, no ventilada, con solado fijo, tipo invertida, compuesta de: dos bandas de adherencia, de lámina de betún modificado con elastómero SBS, LBM(SBS)-30/FP (140), de 30 cm de ancho cada una, colocadas sobre el soporte, a cada lado de la junta, previamente imprimado con imprimación asfáltica, tipo EA; banda de refuerzo inferior de 50 cm de ancho, de lámina de betún modificado con elastómero SBS, LBM(SBS)-30/FP (140); cordón de polietileno expandido de celda cerrada, para relleno de junta; y banda de refuerzo superior lámina de betún modificado con elastómero SBS, LBM(SBS)-40/FP (140).
66.58 m × 9.41 (9.6 con costes indirectos) = 639.17

| Código | Ud | Descripción | Rendimiento | Precio | Importe |
|---|---|---|---|---|---|
| mt14iea020a | kg | Imprimación asfáltica, tipo EA, UNE 104231. | 0.18 | 0.837 | 0.15 |
| mt14lba010b | m² | Lámina de betún modificado con elastómero SBS, UNE-EN 13707, LBM(SBS)-30/FP (140), con armadura de fieltro de poliéster no tejido de 160 g/m², de superficie no protegida. | 1.125 | 4.357 | 4.90 |
| mt15sja030d | m | Fondo de juntas para sellado en cordones de polietileno expandido, UNE 104233, de 30 mm de diámetro, para limitar la profundidad de la junta de dilatación. | 1.05 | 0.19 | 0.20 |
| mt14lba010d | m² | Lámina de betún modificado con elastómero SBS, UNE-EN 13707, LBM(SBS)-40/FP (140), con armadura de fieltro de poliéster no tejido de 150 g/m², de superficie no protegida. | 0.5 | 3.538 | 1.77 |
| mo018 | h | Oficial 1ª aplicador de láminas impermeabilizantes. | 0.071 | 16.39 | 1.16 |
| mo039 | h | Ayudante aplicador de láminas impermeabilizantes. | 0.071 | 16 | 1.14 |
| % | % | Medios auxiliares | 1 % | 9.32 | 0.09 |
|  |  | Total |  |  | 9.41 |

| Medición | Uds. | Largo | Parcial |
|---|---|---|---|
| P. 4 | 1 | 17.67 | 17.67 |
|  | 1 | 12.10 | 12.10 |
|  | 1 | 24.60 | 24.60 |
|  | 1 | 12.21 | 12.21 |
| Subtotal acumulado |  |  | 66.58 |
| Total |  |  | 66.58 |

**QAF020** m Encuentro de paramento vertical con cubierta plana transitable, no ventilada, con solado fijo, tipo invertida; mediante roza perimetral de 3x3 cm, para la protección de la impermeabilización formada por: banda de refuerzo inferior de 50 cm de ancho, de lámina de betún modificado con elastómero SBS, LBM(SBS)-30/FP (140), colocada sobre el soporte previamente imprimado con imprimación asfáltica, tipo EA y banda de terminación de 50 cm de desarrollo con lámina de betún modificado con elastómero SBS, LBM(SBS)-40/FP (140); revistiendo el encuentro con rodapiés de gres rústico 4/3/-/E, de 9 cm, 3 €/m colocados con junta abierta (separación entre 3 y 15 mm), en capa fina con adhesivo de resinas reactivas normal, R1, gris y rejuntados con mortero de juntas de resinas reactivas, RG, para junta abierta (entre 3 y 15 mm), con la misma tonalidad de las piezas.
209.33 m × 12.13 (12.37 con costes indirectos) = 2589.41

| Código | Ud | Descripción | Rendimiento | Precio | Importe |
|---|---|---|---|---|---|
| mt14iea020a | kg | Imprimación asfáltica, tipo EA, UNE 104231. | 0.15 | 0.837 | 0.13 |
| mt14lba010b | m² | Lámina de betún modificado con elastómero SBS, UNE-EN 13707, LBM(SBS)-30/FP (140), con armadura de fieltro de poliéster no tejido de 160 g/m², de superficie no protegida. | 0.525 | 4.357 | 2.29 |
| mt14lba010d | m² | Lámina de betún modificado con elastómero SBS, UNE-EN 13707, LBM(SBS)-40/FP (140), con armadura de fieltro de poliéster no tejido de 150 g/m², de superficie no protegida. | 0.5 | 3.538 | 1.77 |
| mt09mor010b | m³ | Mortero de cemento CEM II/B-P 32,5 N tipo M-2,5, confeccionado en obra con 200 kg/m³ de cemento y una proporción en volumen 1/8. | 0.001 | 71.328 | 0.07 |
| mt18rcr010b | m | Rodapié cerámico de gres rústico, 9 cm, 3,00 €/m. (material) | 1.05 | 2.095 | 2.20 |
| mt09mcr021eaa | kg | Adhesivo de resinas reactivas normal, R1, según UNE-EN 12004, color gris. (material) | 0.24 | 0.612 | 0.15 |
| mt09mcr080a | kg | Mortero de juntas de resinas reactivas RG, para junta abierta entre 3 y 15 mm, según UNE-EN 13888. (material) | 0.024 | 4.205 | 0.10 |
| mo018 | h | Oficial 1ª aplicador de láminas impermeabilizantes. | 0.091 | 16.39 | 1.49 |
| mo039 | h | Ayudante aplicador de láminas impermeabilizantes. | 0.091 | 16 | 1.46 |
| mo060 | h | Peón ordinario construcción. | 0.052 | 15.28 | 0.79 |
| mo014 | h | Oficial 1ª solador. | 0.095 | 16.39 | 1.56 |
| % | % | Medios auxiliares | 1 % | 12.01 | 0.12 |
|  |  | Total |  |  | 12.13 |

| Medición | Uds. | Largo | Parcial |
|---|---|---|---|
| P. CUBIERTA | 1 | 162.90 | 162.90 |
|  | 1 | 23.14 | 23.14 |
|  | 1 | 23.29 | 23.29 |
| Subtotal acumulado |  |  | 209.33 |
| Total |  |  | 209.33 |

**QAF030** Ud Encuentro de cubierta plana transitable, no ventilada, con solado fijo, tipo invertida con sumidero de salida vertical, formado por: pieza de refuerzo de lámina de betún modificado con elastómero SBS, LBM(SBS)-40/FP (140), adherida al soporte y sumidero sifónico de caucho EPDM, de salida vertical, de 100 mm de diámetro adherido a la pieza de refuerzo.
19 Ud × 26.14 (26.66 con costes indirectos) = 506.54

| Código | Ud | Descripción | Rendimiento | Precio | Importe |
|---|---|---|---|---|---|
| mt14iea020a | kg | Imprimación asfáltica, tipo EA, UNE 104231. | 0.3 | 0.837 | 0.25 |
| mt14lba010d | m² | Lámina de betún modificado con elastómero SBS, UNE-EN 13707, LBM(SBS)-40/FP (140), con armadura de fieltro de poliéster no tejido de 150 g/m², de superficie no protegida. | 1.05 | 3.538 | 3.71 |
| mt14lbd200 | Ud | Sumidero sifónico de caucho EPDM, de salida vertical, de 100 mm de diámetro, con rejilla plana de caucho EPDM. (material) | 1 | 13.87 | 13.87 |
| mo018 | h | Oficial 1ª aplicador de láminas impermeabilizantes. | 0.247 | 16.39 | 4.05 |
| mo039 | h | Ayudante aplicador de láminas impermeabilizantes. | 0.25 | 16 | 4.00 |
| % | % | Medios auxiliares | 1 % | 25.88 | 0.26 |
|  |  | Total |  |  | 26.14 |

| Medición | Uds. | Parcial |
|---|---|---|
| P. 4 | 5 | 5.00 |
|  | 6 | 6.00 |
| P. CUBIERTA | 8 | 8.00 |
| Subtotal acumulado |  | 19.00 |
| Total |  | 19 |

**QRF010** Ud Forrado de conductos de instalaciones en cubierta plana, mediante fábrica de 1/2 pie de espesor de ladrillo cerámico hueco para revestir, de 0,25 m² de sección y 1,5 m de altura.
9 Ud × 22.88 (23.34 con costes indirectos) = 210.06

| Código | Ud | Descripción | Rendimiento | Precio | Importe |
|---|---|---|---|---|---|
| mt04lsc010d | Ud | Ladrillo cerámico hueco triple, para revestir, 24x11,5x10,5 cm, según UNE-EN 771-1. | 105 | 0.046 | 4.83 |
| mt09mor010c | m³ | Mortero de cemento CEM II/B-P 32,5 N tipo M-5, confeccionado en obra con 250 kg/m³ de cemento y una proporción en volumen 1/6. | 0.103 | 59.612 | 6.14 |
| mo011 | h | Oficial 1ª construcción. | 0.48 | 16.39 | 7.87 |
| mo046 | h | Ayudante construcción. | 0.238 | 16 | 3.81 |
| % | % | Medios auxiliares | 1 % | 22.65 | 0.23 |
|  |  | Total |  |  | 22.88 |

| Medición | Uds. | Parcial |
|---|---|---|
| VENTILACION BAJANTES NEGRAS | 9 | 9.00 |
| Total |  | 9 |

**NIG020c** m² Impermeabilización de galerías y balcones sobre espacios no habitables, realizada con lámina de betún modificado con elastómero SBS, LBM(SBS)-40/FP (140), adherida con imprimación asfáltica, tipo EA, al soporte de mortero de cemento CEM II/B-P 32,5 N tipo M-5, confeccionado en obra, con espesor medio de 4 cm y pendiente del 1% al 5%, acabado fratasado, y protegida con capa separadora (no incluida en este precio). (14/01/2013)
0 m² × 19.93 (20.33 con costes indirectos) = 0.00

| Código | Ud | Descripción | Rendimiento | Precio | Importe |
|---|---|---|---|---|---|
| mt09mor010c | m³ | Mortero de cemento CEM II/B-P 32,5 N tipo M-5, confeccionado en obra con 250 kg/m³ de cemento y una proporción en volumen 1/6. | 0.04 | 59.612 | 2.38 |
| mt14iea020a | kg | Imprimación asfáltica, tipo EA, UNE 104231. | 0.3 | 0.837 | 0.25 |
| mt14lba010d | m² | Lámina de betún modificado con elastómero SBS, UNE-EN 13707, LBM(SBS)-40/FP (140), con armadura de fieltro de poliéster no tejido de 150 g/m², de superficie no protegida. | 1.1 | 3.538 | 3.89 |
| mo027 | h | Oficial 1ª de obra pública. | 0.402 | 16.39 | 6.59 |
| mo062 | h | Ayudante aplicador de láminas impermeabilizantes. | 0.402 | 16 | 6.43 |
| % | % | Medios auxiliares | 2 % | 19.54 | 0.39 |
|  |  | Total |  |  | 19.93 |

### QT Inclinadas
Importe: 24249.51

**QTX020** m² Cubierta inclinada "SYSTEM VEREA", con una pendiente media del 30%, sobre espacio habitable de entramado estructural metálico, formado por perfiles omega de acero galvanizado, aislada térmicamente con panel rígido de poliestireno extruido de 30 mm de espesor, impermeabilización de placa bajo teja de fibrocemento 6 Ondas NT-177 "VEREA" (29/08/2012)
83.46 m² × 21.44 (21.87 con costes indirectos) = 1825.27

| Código | Ud | Descripción | Rendimiento | Precio | Importe |
|---|---|---|---|---|---|
| mt13msv300bba | m² | Suministro y colocación de estructura metálica para cubierta inclinada sobre espacio habitable, de teja cerámica "VEREA", formada por perfiles de acero laminados en caliente, conformados en frío y galvanizados, de secciones tipo omega C y omega U, incluso p/p de elementos de anclaje. (material) | 1 | 17.446 | 17.45 |
| mt13msv200aaa | m² | Suministro y colocación de aislamiento térmico en cubierta inclinada de teja cerámica "VEREA", mediante panel rígido de poliestireno extruido, según UNE-EN 13164, de superficie lisa y mecanizado lateral machihembrado, de 30 mm de espesor, resistencia térmica 0,9 (m²K)/W, conductividad térmica 0,034 W/(mK), Euroclase E de reacción al fuego y densidad 30 kg/m³. (material) | 1 | 3.778 | 3.78 |
| % | % | Medios auxiliares | 1 % | 21.23 | 0.21 |
|  |  | Total |  |  | 21.44 |

| Medición | Uds. | Largo | Alto | Parcial |
|---|---|---|---|---|
| CUBIERTA CASETON | 1 | 62.13 |  | 62.13 |
| PERIMETRO | 1 | 42.66 | 0.50 | 21.33 |
| Subtotal acumulado |  |  |  | 83.46 |
| Total |  |  |  | 83.46 |

**NAD010b** m² Aislamiento térmico bajo forjado formado por panel rígido de lana de roca volcánica Alpharock -E- 225 "ROCKWOOL", según UNE-EN 13162, no revestido, de 80 mm de espesor, resistencia térmica 2,35 (m²K)/W, conductividad térmica 0,034 W/(mK), fijado mecánicamente.
62.13 m² × 10.41 (10.62 con costes indirectos) = 659.82

| Código | Ud | Descripción | Rendimiento | Precio | Importe |
|---|---|---|---|---|---|
| mt16lrw030jfa | m² | Panel rígido de lana de roca volcánica Alpharock -E- 225 "ROCKWOOL", según UNE-EN 13162, no revestido, de 80 mm de espesor, resistencia térmica 2,35 (m²K)/W, conductividad térmica 0,034 W/(mK), densidad 70 kg/m³, calor específico 840 J/kgK y factor de resistencia a la difusión del vapor de agua 1,3. (material) | 1.05 | 7.646 | 8.03 |
| mt16aaa020eg | Ud | Fijación mecánica para paneles aislantes de lana de roca, colocados directamente sobre la superficie soporte. (material) | 3 | 0.146 | 0.44 |
| mo011 | h | Oficial 1ª construcción. | 0.058 | 16.39 | 0.95 |
| mo060 | h | Peón ordinario construcción. | 0.058 | 15.28 | 0.89 |
| % | % | Medios auxiliares | 1 % | 10.31 | 0.10 |
|  |  | Total |  |  | 10.41 |

| Medición | Uds. | Largo | Parcial |
|---|---|---|---|
| CUBIERTA CASETON | 1 | 62.13 | 62.13 |
| Total |  |  | 62.13 |

**QTA010** m² Cubierta inclinada de chapa de acero prelacado, de 0,6 mm de espesor, con una pendiente mayor del 10%.
83.46 m² × 13.1 (13.36 con costes indirectos) = 1115.03

| Código | Ud | Descripción | Rendimiento | Precio | Importe |
|---|---|---|---|---|---|
| mt13ccp010a | m² | Chapa de aluminio lacado color blanco, espesor 1 mm. | 1.1 | 5.858 | 6.44 |
| mt13ccp020aa | m | Remate de chapa de acero prelacado de 0,6 mm de espesor, desarrollo 250 mm. (material) | 0.3 | 2.994 | 0.90 |
| mt13ccp020ab | m | Remate de chapa de acero prelacado de 0,6 mm de espesor, desarrollo 500 mm. (material) | 0.2 | 3.843 | 0.77 |
| mt13ccp020ac | m | Remate de chapa de acero prelacado de 0,6 mm de espesor, desarrollo 750 mm. (material) | 0.15 | 4.588 | 0.69 |
| mt13ccg030ba | Ud | Tornillo autorroscante de 6,5x70 mm de acero inoxidable, con arandela. (material) | 3 | 0.407 | 1.22 |
| mo011 | h | Oficial 1ª construcción. | 0.091 | 16.39 | 1.49 |
| mo046 | h | Ayudante construcción. | 0.091 | 16 | 1.46 |
| % | % | Medios auxiliares | 1 % | 12.97 | 0.13 |
|  |  | Total |  |  | 13.1 |

| Medición | Uds. | Largo | Alto | Parcial |
|---|---|---|---|---|
| CUBIERTA CASETON | 1 | 62.13 |  | 62.13 |
| PERIMETRO | 1 | 42.66 | 0.50 | 21.33 |
| Subtotal acumulado |  |  |  | 83.46 |
| Total |  |  |  | 83.46 |

**DQC040d** m² Arranque de cobertura de teja cerámica curva y elementos de fijación, colocada con mortero entre 20 y 40 m de altura, en cubierta inclinada a dos aguas con una pendiente media del 40%; con medios manuales y carga manual de escombros sobre camión o contene
65.59 m² × 5.53 (5.64 con costes indirectos) = 369.93
Arranque de cobertura de teja cerámica curva y elementos de fijación, colocada con mortero entre de 20 y 40 m de altura, en cubierta inclinada a dos aguas con una pendiente media del 40%; con medios manuales y carga manual de escombros sobre camión o contenedor.

| Código | Ud | Descripción | Rendimiento | Precio | Importe |
|---|---|---|---|---|---|
| mo011 | h | Oficial 1ª construcción. | 0.064 | 16.39 | 1.05 |
| mo060 | h | Peón ordinario construcción. | 0.29 | 15.28 | 4.43 |
| % | % | Medios auxiliares | 1 % | 5.48 | 0.05 |
|  |  | Total |  |  | 5.53 |

| Medición | Uds. | Largo | Parcial |
|---|---|---|---|
| SOBRE CORNISA | 1 | 32.40 | 32.40 |
|  | 1 | 14.31 | 14.31 |
|  | 1 | 18.88 | 18.88 |
| Subtotal acumulado |  |  | 65.59 |
| Total |  |  | 65.59 |

**DQC040c** m² Arranque de cobertura de teja cerámica curva y elementos de fijación, colocada con mortero entre 20 y 40 m de altura, en cubierta inclinada a dos aguas con una pendiente media del 40%; con medios manuales y carga manual de escombros sobre camión o contene
130.97 m² × 5.53 (5.64 con costes indirectos) = 738.67
Arranque de cobertura de teja cerámica curva y elementos de fijación, colocada con mortero entre de 20 y 40 m de altura, en cubierta inclinada a dos aguas con una pendiente media del 40%; con medios manuales y carga manual de escombros sobre camión o contenedor.

| Código | Ud | Descripción | Rendimiento | Precio | Importe |
|---|---|---|---|---|---|
| mo011 | h | Oficial 1ª construcción. | 0.064 | 16.39 | 1.05 |
| mo060 | h | Peón ordinario construcción. | 0.29 | 15.28 | 4.43 |
| % | % | Medios auxiliares | 1 % | 5.48 | 0.05 |
|  |  | Total |  |  | 5.53 |

| Medición | Uds. | Largo | Alto | Parcial |
|---|---|---|---|---|
| reposicion 50% | 1 | 222.17 | 0.25 | 55.54 |
|  | 1 | 301.71 | 0.25 | 75.43 |
| Subtotal acumulado |  |  |  | 130.97 |
| Total |  |  |  | 130.97 |

**QTY010** m² Retejado de cobertura en cubierta inclinada, sustituyendo las tejas deterioradas por teja cerámica curva, 40x19x16 cm, color rojo recibida con mortero de cemento M-2,5.
130.97 m² × 9.62 (9.81 con costes indirectos) = 1284.82

| Código | Ud | Descripción | Rendimiento | Precio | Importe |
|---|---|---|---|---|---|
| mt13tac010aa | Ud | Teja cerámica curva, 40x19x16 cm, color rojo, según UNE-EN 1304. (material) | 10 | 0.156 | 1.56 |
| mt09mor010b | m³ | Mortero de cemento CEM II/B-P 32,5 N tipo M-2,5, confeccionado en obra con 200 kg/m³ de cemento y una proporción en volumen 1/8. | 0.03 | 71.328 | 2.14 |
| mo011 | h | Oficial 1ª construcción. | 0.242 | 16.39 | 3.97 |
| mo060 | h | Peón ordinario construcción. | 0.121 | 15.28 | 1.85 |
| % | % | Medios auxiliares | 1 % | 9.52 | 0.10 |
|  |  | Total |  |  | 9.62 |

| Medición | Uds. | Largo | Alto | Parcial |
|---|---|---|---|---|
| reposicion 25% | 1 | 222.17 | 0.25 | 55.54 |
|  | 1 | 301.71 | 0.25 | 75.43 |
| Subtotal acumulado |  |  |  | 130.97 |
| Total |  |  |  | 130.97 |

**NAT010b** m² Aislamiento acústico sobre falso techo formado por panel rígido de lana de roca volcánica Alpharock -E- 225 "ROCKWOOL", según UNE-EN 13162, no revestido, de 60 mm de espesor.
1603.71 m² × 5.78 (5.9 con costes indirectos) = 9461.89

| Código | Ud | Descripción | Rendimiento | Precio | Importe |
|---|---|---|---|---|---|
| mt16lrw030jda | m² | Panel rígido de lana de roca volcánica Alpharock -E- 225 "ROCKWOOL", según UNE-EN 13162, no revestido, de 60 mm de espesor, resistencia térmica 1,75 (m²K)/W, conductividad térmica 0,034 W/(mK), densidad 70 kg/m³, calor específico 840 J/kgK y factor de resistencia a la difusión del vapor de agua 1,3. (material) | 1.05 | 4.225 | 4.44 |
| mo006 | h | Oficial 1ª montador. | 0.039 | 16.93 | 0.66 |
| mo048 | h | Ayudante montador. | 0.039 | 16 | 0.62 |
| % | % | Medios auxiliares | 1 % | 5.72 | 0.06 |
|  |  | Total |  |  | 5.78 |

| Medición | Uds. | Largo | Alto | Parcial |
|---|---|---|---|---|
| 3 CAPAS |  |  |  |  |
| CUBIERTA P3 sup | 3 | 196.91 |  | 590.73 |
|  | 3 | 276.88 |  | 830.64 |
| forrado de vigas | 10 | 11.84 | 0.70 | 82.88 |
|  | 12 | 11.84 | 0.70 | 99.46 |
| Subtotal acumulado |  |  |  | 1603.71 |
| Total |  |  |  | 1603.71 |

**QTY020** m Reconstrucción de alero deteriorado a una altura de entre 20 y 40 m en cubierta inclinada de tejas, teja cerámica curva, 40x19x16 cm, color rojo y las restantes tejas recuperadas del alero, en buen estado de conservación, recibidas con mortero de cemento M-2,5.
99.36 m × 11.91 (12.15 con costes indirectos) = 1207.22

| Código | Ud | Descripción | Rendimiento | Precio | Importe |
|---|---|---|---|---|---|
| mt13tac010aa | Ud | Teja cerámica curva, 40x19x16 cm, color rojo, según UNE-EN 1304. | 15 | 0.156 | 2.34 |
| mt09mor010b | m³ | Mortero de cemento CEM II/B-P 32,5 N tipo M-2,5, confeccionado en obra con 200 kg/m³ de cemento y una proporción en volumen 1/8. | 0.015 | 71.328 | 1.07 |
| mo011 | h | Oficial 1ª construcción. | 0.382 | 16.39 | 6.26 |
| mo060 | h | Peón ordinario construcción. | 0.139 | 15.28 | 2.12 |
| % | % | Medios auxiliares | 1 % | 11.79 | 0.12 |
|  |  | Total |  |  | 11.91 |

| Medición | Uds. | Largo | Parcial |
|---|---|---|---|
|  | 1 | 21.82 | 21.82 |
|  | 1 | 14.60 | 14.60 |
|  | 1 | 14.30 | 14.30 |
|  | 1 | 21.11 | 21.11 |
|  | 1 | 27.53 | 27.53 |
| Subtotal acumulado |  |  | 99.36 |
| Total |  |  | 99.36 |

**QTY023** m Reconstrucción de cumbrera deteriorada a una altura de entre 20 y 40 m en cubierta inclinada de tejas, formada por 5 ud/m de teja cerámica curva, 40x19x16 cm, color rojo y las restantes tejas recuperadas del alero, en buen estado de conservación, recibidas con mortero de cemento M-2,5.
34.67 m × 12.02 (12.26 con costes indirectos) = 425.05

| Código | Ud | Descripción | Rendimiento | Precio | Importe |
|---|---|---|---|---|---|
| mt13tac010aa | Ud | Teja cerámica curva, 40x19x16 cm, color rojo, según UNE-EN 1304. | 5 | 0.156 | 0.78 |
| mt09mor010b | m³ | Mortero de cemento CEM II/B-P 32,5 N tipo M-2,5, confeccionado en obra con 200 kg/m³ de cemento y una proporción en volumen 1/8. | 0.015 | 71.328 | 1.07 |
| mo011 | h | Oficial 1ª construcción. | 0.318 | 16.39 | 5.21 |
| mo060 | h | Peón ordinario construcción. | 0.317 | 15.28 | 4.84 |
| % | % | Medios auxiliares | 1 % | 11.90 | 0.12 |
|  |  | Total |  |  | 12.02 |

| Medición | Uds. | Largo | Parcial |
|---|---|---|---|
|  | 1 | 10.58 | 10.58 |
|  | 1 | 24.09 | 24.09 |
| Subtotal acumulado |  |  | 34.67 |
| Total |  |  | 34.67 |

**QTY024** m Reconstrucción de limatesa deteriorado a una altura de entre 20 y 40 m en cubierta inclinada de tejas, formada por 3 ud/m de teja cerámica curva, 40x19x16 cm, color rojo y las restantes tejas recuperadas del alero, en buen estado de conservación, recibidas con mortero de cemento M-2,5.
21.37 m × 8.27 (8.44 con costes indirectos) = 180.36

| Código | Ud | Descripción | Rendimiento | Precio | Importe |
|---|---|---|---|---|---|
| mt13tac010aa | Ud | Teja cerámica curva, 40x19x16 cm, color rojo, según UNE-EN 1304. | 3 | 0.156 | 0.47 |
| mt09mor010b | m³ | Mortero de cemento CEM II/B-P 32,5 N tipo M-2,5, confeccionado en obra con 200 kg/m³ de cemento y una proporción en volumen 1/8. | 0.015 | 71.328 | 1.07 |
| mo011 | h | Oficial 1ª construcción. | 0.21 | 16.39 | 3.44 |
| mo060 | h | Peón ordinario construcción. | 0.21 | 15.28 | 3.21 |
| % | % | Medios auxiliares | 1 % | 8.19 | 0.08 |
|  |  | Total |  |  | 8.27 |

| Medición | Uds. | Largo | Parcial |
|---|---|---|---|
| Nombre medición | 1 | 13.47 | 13.47 |
|  | 1 | 7.90 | 7.90 |
| Subtotal acumulado |  |  | 21.37 |
| Total |  |  | 21.37 |

**ISC020** m Canalón oculto situado en la zona intermedia del faldón, de piezas preformadas de plancha de aluminio de 0,70 mm de espesor y 1100 mm de desarrollo y babero de plomo, colocado sobre cajeado de ladrillo cerámico hueco doble, de 11 cm de espesor. Incluso Marco y rejilla de entramado de acero galvanizado, de 200 mm de ancho y 500 mm de longitud, clase B-125 según UNE-EN 124 y UNE-EN 1433, carga de rotura 125 kN.
70.61 m × 54.36 (55.45 con costes indirectos) = 3915.32

| Código | Ud | Descripción | Rendimiento | Precio | Importe |
|---|---|---|---|---|---|
| mt04lsc010c | Ud | Ladrillo cerámico hueco doble, para revestir, 24x11x9 cm, según UNE-EN 771-1. | 33 | 0.026 | 0.86 |
| mt09mor010c | m³ | Mortero de cemento CEM II/B-P 32,5 N tipo M-5, confeccionado en obra con 250 kg/m³ de cemento y una proporción en volumen 1/6. | 0.048 | 59.612 | 2.86 |
| mt13val010aa | m | Piezas preformadas de plancha de aluminio de 0,70 mm de espesor y 1500 mm de desarrollo, para formación de canalón oculto en cubierta inclinada. (material) | 1.1 | 6.746 | 7.42 |
| mt13vap021 | Ud | Clavos de acero galvanizado de 3 mm de diámetro y 50 mm de longitud, con junta estanca de plomo, para fijación de piezas preformadas en canalón oculto. (material) | 4 | 0.065 | 0.26 |
| mt13vap010ac | m² | Plancha de plomo laminado de 2,00 mm de espesor. (material) | 0.7 | 23.738 | 16.62 |
| mt14iea030a | kg | Emulsión asfáltica (tipo ED, UNE 104231). (material) | 0.2 | 0.808 | 0.16 |
| mt14lba010d | m² | Lámina de betún modificado con elastómero SBS, UNE-EN 13707, LBM(SBS)-40/FP (140), con armadura de fieltro de poliéster no tejido de 150 g/m², de superficie no protegida. | 1.1 | 3.538 | 3.89 |
| mt11rej020ba | Ud | Marco y rejilla de entramado de acero galvanizado, de 200 mm de ancho y 500 mm de longitud, para canaleta de 200 mm de ancho interior y 400 mm de alto, clase B-125 según UNE-EN 124 y UNE-EN 1433, carga de rotura 125 kN. (material) | 2 | 6.124 | 12.25 |
| mo011 | h | Oficial 1ª construcción. | 0.243 | 16.39 | 3.98 |
| mo046 | h | Ayudante construcción. | 0.243 | 16 | 3.89 |
| mo060 | h | Peón ordinario construcción. | 0.107 | 15.28 | 1.63 |
| % | % | Medios auxiliares | 1 % | 53.82 | 0.54 |
|  |  | Total |  |  | 54.36 |

| Medición | Uds. | Largo | Parcial |
|---|---|---|---|
| REPOSICION CANAL EXSISTENTE | 1 | 49.56 | 49.56 |
|  | 1 | 21.05 | 21.05 |
| Subtotal acumulado |  |  | 70.61 |
| Total |  |  | 70.61 |

**UAI010b** m Canaleta prefabricada de drenaje para uso privado de polipropileno, de 1000 mm de longitud, 200 mm de ancho y 150 mm de alto, con rejilla pasarela de acero galvanizado clase A-15 según UNE-EN 124 y UNE-EN 1433.
48.24 m × 43.67 (44.54 con costes indirectos) = 2148.61
Canaleta prefabricada de drenaje para uso privado de polipropileno, de 1000 mm de longitud, 130 mm de ancho y 98 mm de alto, con rejilla pasarela de acero galvanizado clase A-15 según UNE-EN 124 y UNE-EN 1433.

| Código | Ud | Descripción | Rendimiento | Precio | Importe |
|---|---|---|---|---|---|
| mt10hmf010Mm | m³ | Hormigón HM-20/B/20/I, fabricado en central. (material) | 0.043 | 30.934 | 1.33 |
| mt11cnj050ba | Ud | Canaleta prefabricada de drenaje para uso privado de polipropileno, DRP178 "JIMTEN", de 1000 mm de longitud, 130 mm de ancho y 98 mm de alto, con rejilla pasarela de acero galvanizado clase A-15 según UNE-EN 124 y UNE-EN 1433, incluso p/p de piezas especiales. (material) | 1 | 31.481 | 31.48 |
| mt11pvj020b | Ud | Sifón en línea de PVC,color gris, registrable, con unión macho/hembra, de 110 mm de diámetro. (material) | 0.2 | 20.956 | 4.19 |
| mo039 | h | Ayudante aplicador de láminas impermeabilizantes. | 0.197 | 16 | 3.15 |
| mo082 | h | Ayudante construcción de obra civil. (mano de obra; 18/12/2012) | 0.193 | 16 | 3.09 |
| % | % | Medios auxiliares | 1 % | 43.24 | 0.43 |
|  |  | Total |  |  | 43.67 |

| Medición | Uds. | Largo | Parcial |
|---|---|---|---|
| REPOSICION CANAL EXISTENTE | 1 | 21.05 | 21.05 |
|  | 1 | 27.19 | 27.19 |
| Subtotal acumulado |  |  | 48.24 |
| Total |  |  | 48.24 |

**QAF020c** m Encuentro de paramento vertical con cubierta plana transitable, no ventilada, con solado fijo, tipo convencional; con perfil de chapa de acero galvanizado de remate y protección de la impermeabilización formada por: banda de refuerzo inferior de 66 cm de
48.24 m × 18.65 (19.02 con costes indirectos) = 917.52
Encuentro de paramento vertical con cubierta plana transitable, no ventilada, con solado fijo, tipo convencional; con perfil de chapa de acero galvanizado de remate y protección de la impermeabilización formada por: banda de refuerzo inferior de 66 cm de ancho, de lámina de betún modificado con elastómero SBS, LBM(SBS)-30/FP (140), colocada sobre el soporte previamente imprimado con imprimación asfáltica, tipo EA y banda de terminación de 100 cm de desarrollo con lámina de betún modificado con elastómero SBS LBM(SBS)-50/G-FP (150R).

| Código | Ud | Descripción | Rendimiento | Precio | Importe |
|---|---|---|---|---|---|
| mt14iea020a | kg | Imprimación asfáltica, tipo EA, UNE 104231. | 0.099 | 0.837 | 0.08 |
| mt14lba010b | m² | Lámina de betún modificado con elastómero SBS, UNE-EN 13707, LBM(SBS)-30/FP (140), con armadura de fieltro de poliéster no tejido de 160 g/m², de superficie no protegida. | 0.7 | 4.357 | 3.05 |
| mt14lga010c | m² | Lámina de betún modificado con elastómero SBS LBM(SBS)-50/G-FP (150R), UNE-EN 13707, con armadura de fieltro de poliéster reforzado y estabilizado de 150 g/m², con autoprotección mineral. | 1 | 9.067 | 9.07 |
| mt15acc020 | m | Perfil de chapa de acero galvanizado, para encuentros de la impermeabilización con paramentos verticales. | 1 | 0.813 | 0.81 |
| mt15sja020 | Ud | Cartucho de masilla de poliuretano, de 310 cm³. | 0.17 | 3.774 | 0.64 |
| mo062 | h | Ayudante aplicador de láminas impermeabilizantes. | 0.101 | 16 | 1.62 |
| mo018 | h | Oficial 1ª aplicador de láminas impermeabilizantes. | 0.101 | 16.39 | 1.66 |
| mo104 | h | Peón ordinario construcción. | 0.101 | 15.28 | 1.54 |
| % | % | Medios auxiliares | 1 % | 18.47 | 0.18 |
|  |  | Total |  |  | 18.65 |

| Medición | Uds. | Largo | Parcial |
|---|---|---|---|
| REPOSICION CANAL EXISTENTE | 1 | 21.05 | 21.05 |
|  | 1 | 27.19 | 27.19 |
| Subtotal acumulado |  |  | 48.24 |
| Total |  |  | 48.24 |

**QTY022b** m Reconstrucción de limahoya deteriorado a una altura de entre 20 y 40 m en cubierta inclinada de tejas, formada por 3 ud/m de teja cerámica curva, 40x19x16 cm, color rojo y las restantes tejas recuperadas del alero, en buen estado de conservación, recibidas con mortero de cemento M-2,5. (12/11/2012)
0 m × 13.26 (13.53 con costes indirectos) = 0.00

| Código | Ud | Descripción | Rendimiento | Precio | Importe |
|---|---|---|---|---|---|
| mt13tac010aa | Ud | Teja cerámica curva, 40x19x16 cm, color rojo, según UNE-EN 1304. | 3 | 0.156 | 0.47 |
| mt09mor010b | m³ | Mortero de cemento CEM II/B-P 32,5 N tipo M-2,5, confeccionado en obra con 200 kg/m³ de cemento y una proporción en volumen 1/8. | 0.015 | 71.328 | 1.07 |
| mo011 | h | Oficial 1ª construcción. | 0.366 | 16.39 | 6.00 |
| mo060 | h | Peón ordinario construcción. | 0.366 | 15.28 | 5.59 |
| % | % | Medios auxiliares | 1 % | 13.13 | 0.13 |
|  |  | Total |  |  | 13.26 |

**QTZ010** m² Cubierta inclinada con una pendiente media del 47%, formada por estructura portante (no incluida en este precio), film de polietileno que actúa como barrera de vapor y panel flexible y ligero de lana de roca volcánica, según UNE-EN 13162, no revestido, de 40 mm de espesor como aislamiento térmico, dispuesto entre cabios de madera de 80x40 mm de sección. Cobertura compuesta por bandeja de sistema de cubierta escalonada de zinctitanio, "RHEINZINK" Quick Step, acabado prepatinado-pro gris grafito, de 0,8 mm de espesor, de 500 mm de desarrollo y 365 mm entre ejes, fijada mecánicamente sobre doble enrastrelado dispuesto sobre una lámina de separación estructurada. (08/11/2012)
0 m² × 69.95 (71.35 con costes indirectos) = 0.00

| Código | Ud | Descripción | Rendimiento | Precio | Importe |
|---|---|---|---|---|---|
| mt17poa010a | m² | Film de polietileno de 0,15 mm de espesor. (material; 08/11/2012) | 1.05 | 0.1 | 0.105 |
| mt07mee040a | m | Cabio de madera de pino silvestre, de 80x40 mm (material; 08/11/2012) | 1.3 | 0.62 | 0.806 |
| mt13eag023 | Ud | Clavo de acero para fijación de rastrel de madera a soporte de hormigón o mortero. (material; 08/11/2012) | 10.58 | 0.06 | 0.635 |
| mt13blw150ab | m | Rastrel de madera de pino gallego tratado o pino rojo, 40x40 mm, calidad VI. (material; 08/11/2012) | 1.3 | 0.38 | 0.494 |
| mt13eag022 | Ud | Clavo de acero para fijación de rastrel de madera a soporte de madera. (material; 08/11/2012) | 21.16 | 0.03 | 0.635 |
| mt13blw160ab | m | Rastrel de madera de pino gallego tratado o pino rojo de sección trapezoidal, 30/50 mm, calidad VI. (material; 08/11/2012) | 1.3 | 0.38 | 0.494 |
| mt13ccz010 | m² | Bandeja de sistema de cubierta escalonada de zinctitanio, "RHEINZINK" Quick Step, acabado prepatinado-pro gris grafito, de 0,8 mm de espesor, de 500 mm de desarrollo y 365 mm entre ejes. Incluso p/p de perfiles de remate Quick Step y elementos de fijación propios del sistema. Con certificado TÜV-Rheinland de conformidad con el catálogo de criterios QUALITY ZINC. (material; 08/11/2012) | 1.07 | 55.21 | 59.075 |
| mo011 | h | Oficial 1ª construcción. | 0.216 | 16.39 | 3.540 |
| mo046 | h | Ayudante construcción. | 0.036 | 16 | 0.576 |
| mo059 | h | Peón especializado construcción. | 0.18 | 16.1 | 2.898 |
| % | % | Medios auxiliares | 1 % | 69.258 | 0.693 |
|  |  | Total |  |  | 69.95 |

**QTA010b** m² Cubierta inclinada de chapa de acero prelacado, PL- 40/250 "ACERALIA", de 0,8 mm de espesor, con una pendiente mayor del 10%. (08/11/2012)
0 m² × 17.65 (18 con costes indirectos) = 0.00

| Código | Ud | Descripción | Rendimiento | Precio | Importe |
|---|---|---|---|---|---|
| mt13cap010bb | m² | Chapa perfilada de acero prelacado "ACERALIA" PL-40/250, espesor 0,8 mm. (material; 08/11/2012) | 1.1 | 8.77 | 9.65 |
| mt13ccp020ba | m | Remate de chapa de acero prelacado de 0,8 mm de espesor, desarrollo 250 mm. (material; 08/11/2012) | 0.3 | 3.9 | 1.17 |
| mt13ccp020bb | m | Remate de chapa de acero prelacado de 0,8 mm de espesor, desarrollo 500 mm. (material; 08/11/2012) | 0.2 | 5.1 | 1.02 |
| mt13ccp020bc | m | Remate de chapa de acero prelacado de 0,8 mm de espesor, desarrollo 750 mm. (material; 08/11/2012) | 0.15 | 6.13 | 0.92 |
| mt13ccg030ba | Ud | Tornillo autorroscante de 6,5x70 mm de acero inoxidable, con arandela. | 3 | 0.407 | 1.22 |
| mo011 | h | Oficial 1ª construcción. | 0.108 | 16.39 | 1.77 |
| mo046 | h | Ayudante construcción. | 0.108 | 16 | 1.73 |
| % | % | Medios auxiliares | 1 % | 17.48 | 0.17 |
|  |  | Total |  |  | 17.65 |

**QTY021** m Reconstrucción de borde libre deteriorado a una altura de entre 20 y 40 m en cubierta inclinada de tejas, formado por 5 ud/m de teja cerámica curva, 40x19x16 cm, color rojo y las restantes tejas recuperadas del alero, en buen estado de conservación, recibidas con mortero de cemento M-2,5. (12/11/2012)
0 m × 9.83 (10.03 con costes indirectos) = 0.00

| Código | Ud | Descripción | Rendimiento | Precio | Importe |
|---|---|---|---|---|---|
| mt13tac010aa | Ud | Teja cerámica curva, 40x19x16 cm, color rojo, según UNE-EN 1304. | 5 | 0.156 | 0.78 |
| mt09mor010b | m³ | Mortero de cemento CEM II/B-P 32,5 N tipo M-2,5, confeccionado en obra con 200 kg/m³ de cemento y una proporción en volumen 1/8. | 0.015 | 71.328 | 1.07 |
| mo011 | h | Oficial 1ª construcción. | 0.249 | 16.39 | 4.08 |
| mo060 | h | Peón ordinario construcción. | 0.249 | 15.28 | 3.80 |
| % | % | Medios auxiliares | 1 % | 9.73 | 0.10 |
|  |  | Total |  |  | 9.83 |

**QRE020** m Babero compuesto por aleación de aluminio y zinc y lámina flexible de plomo natural de 1 mm de espesor, en encuentro de faldón de tejado con paramento vertical. (12/11/2012)
0 m × 21.96 (22.4 con costes indirectos) = 0.00

| Código | Ud | Descripción | Rendimiento | Precio | Importe |
|---|---|---|---|---|---|
| mt09mor010c | m³ | Mortero de cemento CEM II/B-P 32,5 N tipo M-5, confeccionado en obra con 250 kg/m³ de cemento y una proporción en volumen 1/6. | 0.003 | 59.612 | 0.18 |
| mt13aen020a | m | Perfil para encuentro de faldón con paramento vertical en tejados, compuesto por aleación de aluminio y zinc y lámina flexible de plomo natural de 1 mm de espesor. | 1.1 | 13.236 | 14.56 |
| mo011 | h | Oficial 1ª construcción. | 0.287 | 16.39 | 4.70 |
| mo046 | h | Ayudante construcción. | 0.144 | 16 | 2.30 |
| % | % | Medios auxiliares | 1 % | 21.74 | 0.22 |
|  |  | Total |  |  | 21.96 |

**DQR020b** m Demolición de alero de cubierta inclinada, ubicado a una altura de entre 20 y 40 m, con medios manuales, y carga manual de escombros sobre camión o contenedor. (12/11/2012)
0 m × 4.92 (5.02 con costes indirectos) = 0.00

| Código | Ud | Descripción | Rendimiento | Precio | Importe |
|---|---|---|---|---|---|
| mo011 | h | Oficial 1ª construcción. | 0.154 | 16.39 | 2.52 |
| mo060 | h | Peón ordinario construcción. | 0.154 | 15.28 | 2.35 |
| % | % | Medios auxiliares | 1 % | 4.87 | 0.05 |
|  |  | Total |  |  | 4.92 |

**NIG020** m² Impermeabilización de galerías y balcones sobre espacios no habitables, realizada con lámina de betún modificado con elastómero SBS, LBM(SBS)-40/FP (140), adherida con imprimación asfáltica, tipo EA, al soporte de mortero de cemento CEM II/B-P 32,5 N tipo M-5, confeccionado en obra, con espesor medio de 4 cm y pendiente del 1% al 5%, acabado fratasado, y protegida con capa separadora (no incluida en este precio). (12/11/2012)
0 m² × 15.85 (16.17 con costes indirectos) = 0.00

| Código | Ud | Descripción | Rendimiento | Precio | Importe |
|---|---|---|---|---|---|
| mt09mor010c | m³ | Mortero de cemento CEM II/B-P 32,5 N tipo M-5, confeccionado en obra con 250 kg/m³ de cemento y una proporción en volumen 1/6. | 0.04 | 59.612 | 2.38 |
| mt14iea020a | kg | Imprimación asfáltica, tipo EA, UNE 104231. | 0.3 | 0.837 | 0.25 |
| mt14lba010d | m² | Lámina de betún modificado con elastómero SBS, UNE-EN 13707, LBM(SBS)-40/FP (140), con armadura de fieltro de poliéster no tejido de 150 g/m², de superficie no protegida. | 1.1 | 3.538 | 3.89 |
| mo018 | h | Oficial 1ª aplicador de láminas impermeabilizantes. | 0.283 | 16.39 | 4.64 |
| mo039 | h | Ayudante aplicador de láminas impermeabilizantes. | 0.283 | 16 | 4.53 |
| % | % | Medios auxiliares | 1 % | 15.69 | 0.16 |
|  |  | Total |  |  | 15.85 |

### QR Remates
Importe: 5316.94

**FRV010b** m Vierteaguas de mármol Blanco Macael, de 110 a 190 cm de longitud, de 35 a 40 cm de anchura y 2 cm de espesor.
225.05 m × 22.8 (23.26 con costes indirectos) = 5234.66
Vierteaguas de mármol Blanco Macael, de 110 a 150 cm de longitud, de 35 a 40 cm de anchura y 2 cm de espesor.

| Código | Ud | Descripción | Rendimiento | Precio | Importe |
|---|---|---|---|---|---|
| mt09moe010b | m³ | Mortero de cemento CEM II/B-P 32,5 N, hidrófugo, tipo M-10, confeccionado en obra con 380 kg/m³ de cemento y una proporción en volumen 1/4. (material) | 0.009 | 50.377 | 0.45 |
| mt20vmn010 | m | Vierteaguas de mármol Blanco Macael, de 110 a 150 cm de longitud, de 35 a 40 cm de anchura y 2 cm de espesor, con goterón, cara y canto recto pulidos, según UNE-EN 771-6. (material) | 1.05 | 16.931 | 17.78 |
| mt09lec010b | m³ | Lechada de cemento blanco BL 22,5 X. (material) | 0.001 | 106.342 | 0.11 |
| mt09mcr220 | kg | Mortero de rejuntado para revestimientos, interiores o exteriores, de piedra natural, pulida o para pulir, compuesto de cemento, áridos a base de polvo de mármol, pigmentos resistentes a los álcalis y aditivos especiales. (material) | 0.018 | 1.029 | 0.02 |
| mo011 | h | Oficial 1ª construcción. | 0.133 | 16.39 | 2.18 |
| mo060 | h | Peón ordinario construcción. | 0.133 | 15.28 | 2.03 |
| % | % | Medios auxiliares | 1 % | 22.57 | 0.23 |
|  |  | Total |  |  | 22.8 |

| Medición | Uds. | Largo | Parcial |
|---|---|---|---|
| VIERTEAGUAS INTERIORES |  |  |  |
| NORTE |  |  |  |
| V1 | 54 | 1.90 | 102.60 |
| V2 | 28 | 1.15 | 32.20 |
| V3 | 15 | 1.35 | 20.25 |
| SUR |  |  |  |
| V4 | 32 | 1.10 | 35.20 |
| V5 | 4 | 0.85 | 3.40 |
| V6 | 8 | 2.10 | 16.80 |
| V7 | 1 | 2.50 | 2.50 |
| ESTE |  |  |  |
| V1 | 7 | 1.15 | 8.05 |
| V3 | 3 | 1.35 | 4.05 |
| Subtotal acumulado |  |  | 225.05 |
| Total |  |  | 225.05 |

**FRA010** m Albardilla de aluminio lacado en color, con 60 micras de espesor mínimo de película seca, de 40 cm de desarrollo, fijado mediante adhesivo aplicado con espátula ranurada.
1 m × 18.69 (19.06 con costes indirectos) = 19.06

| Código | Ud | Descripción | Rendimiento | Precio | Importe |
|---|---|---|---|---|---|
| mt09moe010a | m³ | Mortero de cemento CEM II/B-P 32,5 N, hidrófugo, tipo M-5, confeccionado en obra con 250 kg/m³ de cemento y una proporción en volumen 1/6. | 0.01 | 49.951 | 0.50 |
| mt20wwa010 | kg | Adhesivo resina epoxi. | 0.36 | 4.687 | 1.69 |
| mt20ame010dc | m | Albardilla metálica para cubrición de muros, de aluminio lacado en color, con 60 micras de espesor mínimo de película seca, espesor 1,5 mm, desarrollo 40 cm, con goterón. (material) | 1 | 10.62 | 10.62 |
| mt20wwa021 | m | Sellado con adhesivo en frío especial para metales. | 2.8 | 0.793 | 2.22 |
| mo011 | h | Oficial 1ª construcción. | 0.112 | 16.39 | 1.84 |
| mo060 | h | Peón ordinario construcción. | 0.107 | 15.28 | 1.63 |
| % | % | Medios auxiliares | 1 % | 18.50 | 0.19 |
|  |  | Total |  |  | 18.69 |

| Medición | Uds. | Parcial |
|---|---|---|
| CUBIERTA P4 | 1 | 1.00 |
| Total |  | 1 |

**PTW030** m² Trasdosado directo sobre partición interior, realizado con placas de Virtuon "TRESPA", de 900x2500x10 mm, dispuestas mediante el sistema de fijación oculta TS2000 sobre maestras de acero galvanizado de 60 mm de ancho colocadas cada 400 mm y fijadas a la hoja de fábrica; 37 mm de espesor total.
1 m² × 61.98 (63.22 con costes indirectos) = 63.22

| Código | Ud | Descripción | Rendimiento | Precio | Importe |
|---|---|---|---|---|---|
| mt12psg050c | m | Maestra 60/27 de chapa de acero galvanizado, de ancho 60 mm, según UNE-EN 14195. | 3.5 | 1.03 | 3.61 |
| mt12prt110 | m² | Placa decorativa Virtuon FR "TRESPA", formada por resinas termoendurecibles reforzadas con fibras de celulosa, de 900x2500x10 mm, acabado Negro, textura Satin, para colocar mediante el sistema TS2000 de fijación oculta. | 1.05 | 34.525 | 36.25 |
| mt12prt120b | Ud | Material auxiliar (clips, perfiles en Z, tornillería, etc.) para la fijación del panel Virtuon FR "TRESPA" sobre los montantes de la tabiquería interior, realizada mediante el sistema TS 2000 "TRESPA". | 1 | 16.844 | 16.84 |
| mt12prt130 | m | Cinta adhesiva transparente, de doble cara, para la unión entre placas del sistema para tabiquería interior TS 2000 "TRESPA". | 0.6 | 3.971 | 2.38 |
| mt12prt140 | Ud | Cartucho de 600 cm³ de masilla a base de poliuretano para sellado de juntas de movimiento. | 0.017 | 5.47 | 0.09 |
| mt12prt141 | m | Fondo de juntas cilíndrico, de espuma de polietileno, para sellado de juntas de movimiento. | 0.1 | 0.238 | 0.02 |
| mo006 | h | Oficial 1ª montador. | 0.093 | 16.93 | 1.57 |
| mo048 | h | Ayudante montador. | 0.038 | 16 | 0.61 |
| % | % | Medios auxiliares | 1 % | 61.37 | 0.61 |
|  |  | Total |  |  | 61.98 |

| Medición | Uds. | Parcial |
|---|---|---|
| alfeizares interior huecos | 1 | 1.00 |
| Total |  | 1 |

**FRV010** m Vierteaguas de chapa de aluminio lacado en color, con 60 micras de espesor mínimo de película seca, espesor 1,5 mm, desarrollo 40 cm. (10/11/2012)
0 m × 22.83 (23.29 con costes indirectos) = 0.00

| Código | Ud | Descripción | Rendimiento | Precio | Importe |
|---|---|---|---|---|---|
| mt09moe010a | m³ | Mortero de cemento CEM II/B-P 32,5 N, hidrófugo, tipo M-5, confeccionado en obra con 250 kg/m³ de cemento y una proporción en volumen 1/6. | 0.01 | 49.951 | 0.50 |
| mt20wwa010 | kg | Adhesivo resina epoxi. | 0.4 | 4.687 | 1.87 |
| mt20vme010dc | m | Vierteaguas de chapa de aluminio lacado en color, con 60 micras de espesor mínimo de película seca, espesor 1,5 mm, desarrollo 40 cm, con goterón. (material; 10/11/2012) | 1 | 12.6 | 12.60 |
| mt20wwa021 | m | Sellado con adhesivo en frío especial para metales. | 2.8 | 0.793 | 2.22 |
| mo011 | h | Oficial 1ª construcción. | 0.171 | 16.39 | 2.80 |
| mo060 | h | Peón ordinario construcción. | 0.171 | 15.28 | 2.61 |
| % | % | Medios auxiliares | 1 % | 22.60 | 0.23 |
|  |  | Total |  |  | 22.83 |

## R REVESTIMIENTOS
Importe: 308916.98

### RA Alicatados
Importe: 1255.25

**RAG012** m² Alicatado con azulejo liso, 1/0/-/-, 25x40 cm, 15 €/m², colocado sobre una superficie soporte de placas de yeso laminado en paramentos interiores, mediante adhesivo cementoso normal, C1 T, con deslizamiento reducido, blanco, sin junta (separación entre 1,5 y 3 mm); cantoneras de aluminio.
45.48 m² × 27.06 (27.6 con costes indirectos) = 1255.25

| Código | Ud | Descripción | Rendimiento | Precio | Importe |
|---|---|---|---|---|---|
| mt09mcr021j | kg | Adhesivo cementoso normal, C1 T, con deslizamiento reducido, según UNE-EN 12004, color blanco. (material) | 3 | 0.27 | 0.81 |
| mt19alb110fH | m | Perfil tipo cantonera de aluminio anodizado, acabado plata y 8 mm de alto. (material) | 0.5 | 2.836 | 1.42 |
| mt19aba010 | m² | Baldosa cerámica de azulejo liso 1/0/-/-, 25x40 cm, 15,00€/m², según UNE-EN 14411. (material) | 1.05 | 14.341 | 15.06 |
| mt09lec010b | m³ | Lechada de cemento blanco BL 22,5 X. | 0.001 | 106.342 | 0.11 |
| mo022 | h | Oficial 1ª alicatador. (mano de obra; 11/12/2012) | 0.291 | 16.39 | 4.77 |
| mo057 | h | Ayudante cristalero. | 0.291 | 15.86 | 4.62 |
| % | % | Medios auxiliares | 1 % | 26.79 | 0.27 |
|  |  | Total |  |  | 27.06 |

| Medición | Uds. | Largo | Alto | Parcial |
|---|---|---|---|---|
| OFICIO | 2 | 7.58 | 3.00 | 45.48 |
| Total |  |  |  | 45.48 |

### RD Decorativos
Importe: 54685.97

**RDP010c** m² Revestimiento ligero con vinilo no tejido, de 360-450 g/m², fijado al paramento mediante encolado. Clase de reacción al fuego mínima C-s2,d0. TEXDECOR, serie DECORATION , modelo ASPEN, GRYSTONE o similar. Incluso formación de jambas y dinteles.
3322.74 m² × 13.58 (13.85 con costes indirectos) = 46019.95

| Código | Ud | Descripción | Rendimiento | Precio | Importe |
|---|---|---|---|---|---|
| mt29pap010cc | m² | Papel de vinilo tela, de 360-450 g/m², para revestimiento de paramentos verticales interiores. (material) | 1.1 | 10.478 | 11.53 |
| mt29cam020 | kg | Cola celulósica en polvo, soluble en agua, para papeles pintados. (material) | 0.01 | 7.151 | 0.07 |
| mo024 | h | Oficial 1ª pintor. | 0.061 | 16.39 | 1.00 |
| mo045 | h | Ayudante pintor. | 0.061 | 16 | 0.98 |
|  |  | Total |  |  | 13.58 |

| Medición | Uds. | Largo | Ancho | Alto | Parcial |
|---|---|---|---|---|---|
| P. BAJA |  |  |  |  |  |
| FOMENTO EMPLEO | 1 | 35.00 |  | 3.00 | 105.00 |
|  | 1 | 7.52 |  | 3.00 | 22.56 |
| BECARIOS | 1 | 70.70 |  | 3.00 | 212.10 |
| AULA FORM 1 | 1 | 41.65 |  | 3.00 | 124.95 |
| CONSERJ | 1 | 26.20 |  | 3.00 | 78.60 |
| CIRCULACIÓN | 1 | 160.16 |  | 3.00 | 480.48 |
| CORTAVIENTOS | 1 | 17.26 |  | 3.00 | 51.78 |
| AULA FORM 2 | 1 | 41.26 |  | 3.00 | 123.78 |
| AULA P. RIVAS | 1 | 41.00 |  | 3.00 | 123.00 |
| AULA FORM EMPR | 1 | 30.26 |  | 3.00 | 90.78 |
| PREALOJ 1 | 1 | 16.67 |  | 3.00 | 50.01 |
| PREALOJ 2 | 1 | 16.60 |  | 3.00 | 49.80 |
| PREALOJ 3 | 1 | 18.60 |  | 3.00 | 55.80 |
| SAL JUNTAS EMPR | 1 | 24.27 |  | 3.00 | 72.81 |
| SALA POLIV | 1 | 18.03 |  | 3.00 | 54.09 |
| ESCALERA 1 | 1 | 18.11 |  | 3.00 | 54.33 |
| ESCALERA 2 | 1 | 20.55 |  | 3.00 | 61.65 |
| ESCALERA 3 | 1 | 20.55 |  | 3.00 | 61.65 |
| ESCALERA 4 | 1 | 24.50 |  | 3.00 | 73.50 |
| JAMBAS | 48 | 2.00 | 0.40 | 1.80 | 69.12 |
| Subtotal |  |  |  |  | 2015.79 |
| P. PRIMERA |  |  |  |  |  |
| TECNICO EXT Y DIRECC |  |  |  |  |  |
| DESP TEC 1 | 1 | 15.28 |  | 3.00 | 45.84 |
| ZONA ADM | 1 | 26.73 |  | 3.00 | 80.19 |
| ALMACEN | 1 | 14.66 |  | 3.00 | 43.98 |
| PASILLO 1 | 1 | 23.50 |  | 3.00 | 70.50 |
| DIRECC | 1 | 22.50 |  | 3.00 | 67.50 |
| DESPACHO TEC | 1 | 20.39 |  | 3.00 | 61.17 |
| SALA REUNIONES | 1 | 42.95 |  | 3.00 | 128.85 |
| DISTRIB | 1 | 159.41 |  | 3.00 | 478.23 |
| EBT 1 | 1 | 31.67 |  | 3.00 | 95.01 |
| EBT 2 | 1 | 31.50 |  | 3.00 | 94.50 |
| EBT 3 | 1 | 32.00 |  | 3.00 | 96.00 |
| EBT 4 | 1 | 31.50 |  | 3.00 | 94.50 |
| APOYO FORM |  |  |  |  |  |
| TECNICOS | 1 | 21.20 |  | 3.00 | 63.60 |
| DIRECC | 1 | 18.58 |  | 3.00 | 55.74 |
| SALA ADM GEN | 1 | 30.13 |  | 3.00 | 90.39 |
| DISTRIB 1 | 1 | 21.92 |  | 3.00 | 65.76 |
| OF INT. EMPLEO |  |  |  |  |  |
| SALA REUNIONES | 1 | 21.85 |  | 3.00 | 65.55 |
| OF PROY EUROP | 1 | 27.55 |  | 3.00 | 82.65 |
| ALOJ 1 | 1 | 17.00 |  | 3.00 | 51.00 |
| ALOJ 2 | 1 | 15.00 |  | 3.00 | 45.00 |
| ALOJ 3 | 1 | 17.90 |  | 3.00 | 53.70 |
| ALOJ 4 | 1 | 21.58 |  | 3.00 | 64.74 |
| ALOJ 5 | 1 | 17.40 |  | 3.00 | 52.20 |
| ALOJ 6 | 1 | 17.30 |  | 3.00 | 51.90 |
| ALOJ 7 | 1 | 17.30 |  | 3.00 | 51.90 |
| ALOJ 8 | 1 | 17.30 |  | 3.00 | 51.90 |
| ALOJ 9 | 1 | 17.80 |  | 3.00 | 53.40 |
| ESC 4 | 1 | 16.50 |  | 3.00 | 49.50 |
| PETO ESC | 1 | 10.70 | 1.50 |  | 16.05 |
| ESCALERA 1 | 1 | 18.11 |  | 3.00 | 54.33 |
| ESCALERA 2 | 1 | 20.55 |  | 3.00 | 61.65 |
| ESCALERA 3 | 1 | 20.55 |  | 3.00 | 61.65 |
| JAMBAS | 48 | 2.00 | 0.40 | 1.80 | 69.12 |
| Subtotal |  |  |  |  | 2568.00 |
| A DEUCIR PINTURAS | -1 | 1261.05 |  |  | -1261.05 |
| Subtotal |  |  |  |  | -1261.05 |
| Subtotal acumulado |  |  |  |  | 3322.74 |
| Total |  |  |  |  | 3322.74 |

**RDP010b** m² Revestimiento ligero con vinilo sobre tejido o vinilo no tejido, de 355-450 g/m², clase de reaccion al fuego minima Bs1-d0, TEXDECOR o similar, serie CONTRACT, fijado al paramento mediante encolado.
642.88 m² × 13.22 (13.48 con costes indirectos) = 8666.02

| Código | Ud | Descripción | Rendimiento | Precio | Importe |
|---|---|---|---|---|---|
| mt29pap010aa | m² | Revestimiento ligero con vinilo sobre tejido o vinilo no tejido, de 355-450 g/m², clase de reaccion al fuego minima Bs1-d0, (material) | 1.1 | 10.179 | 11.20 |
| mt29cam020 | kg | Cola celulósica en polvo, soluble en agua, para papeles pintados. | 0.01 | 7.151 | 0.07 |
| mo024 | h | Oficial 1ª pintor. | 0.056 | 16.39 | 0.92 |
| mo045 | h | Ayudante pintor. | 0.056 | 16 | 0.90 |
| % | % | Medios auxiliares | 1 % | 13.09 | 0.13 |
|  |  | Total |  |  | 13.22 |

| Medición | Uds. | Largo | Alto | Parcial |
|---|---|---|---|---|
| P. BAJA |  |  |  |  |
| ASEO MASC | 1 | 28.84 | 3.00 | 86.52 |
|  | 2 | 5.26 | 3.00 | 31.56 |
|  | 2 | 2.55 | 3.00 | 15.30 |
|  | 1 | 1.10 | 3.00 | 3.30 |
|  | 2 | 1.76 | 3.00 | 10.56 |
| DIVISIONES | 2 | 1.68 | 2.20 | 7.39 |
|  | 2 | 2.55 | 2.20 | 11.22 |
|  | 2 | 0.88 | 2.20 | 3.87 |
|  | 2 | 0.50 | 2.20 | 2.20 |
| ASEO FEM | 1 | 22.86 | 3.00 | 68.58 |
|  | 2 | 1.83 | 3.00 | 10.98 |
|  | 2 | 3.08 | 3.00 | 18.48 |
| DIVISIONES | 4 | 1.68 | 2.20 | 14.78 |
|  | 2 | 3.07 | 2.20 | 13.51 |
| OFICIO | 1 | 7.73 | 3.00 | 23.19 |
| Subtotal |  |  |  | 321.44 |
| P1 |  |  |  |  |
| ASEO MASC | 1 | 28.84 | 3.00 | 86.52 |
|  | 2 | 5.26 | 3.00 | 31.56 |
|  | 2 | 2.55 | 3.00 | 15.30 |
|  | 1 | 1.10 | 3.00 | 3.30 |
|  | 2 | 1.76 | 3.00 | 10.56 |
| DIVISIONES | 2 | 1.68 | 2.20 | 7.39 |
|  | 2 | 2.55 | 2.20 | 11.22 |
|  | 2 | 0.88 | 2.20 | 3.87 |
|  | 2 | 0.50 | 2.20 | 2.20 |
| ASEO FEM | 1 | 22.86 | 3.00 | 68.58 |
|  | 2 | 1.83 | 3.00 | 10.98 |
|  | 2 | 3.08 | 3.00 | 18.48 |
| DIVISIONES | 4 | 1.68 | 2.20 | 14.78 |
|  | 2 | 3.07 | 2.20 | 13.51 |
| OFICIO | 1 | 7.73 | 3.00 | 23.19 |
| Subtotal |  |  |  | 321.44 |
| Subtotal acumulado |  |  |  | 642.88 |
| Total |  |  |  | 642.88 |

**RDP010** m² Revestimiento ligero con papel de vinilo tela, de 360 g/m², fijado al paramento mediante encolado. (25/08/2012)
0 m² × 14.07 (14.35 con costes indirectos) = 0.00

| Código | Ud | Descripción | Rendimiento | Precio | Importe |
|---|---|---|---|---|---|
| mt29pap010cc | m² | Papel de vinilo tela, de 360-450 g/m², para revestimiento de paramentos verticales interiores. | 1.1 | 10.478 | 11.53 |
| mt29cam020 | kg | Cola celulósica en polvo, soluble en agua, para papeles pintados. | 0.01 | 7.151 | 0.07 |
| mo024 | h | Oficial 1ª pintor. | 0.072 | 16.39 | 1.18 |
| mo045 | h | Ayudante pintor. | 0.072 | 16 | 1.15 |
| % | % | Medios auxiliares | 1 % | 13.93 | 0.14 |
|  |  | Total |  |  | 14.07 |

**RDP010b** m² Revestimiento ligero con vinilo sobre tejido o vinilo no tejido, de 355-450 g/m², clase de reaccion al fuego minima Bs1-d0, TEXDECOR o similar, serie CONTRACT, fijado al paramento mediante encolado.
0 m² × 13.22 (13.48 con costes indirectos) = 0.00

### RI Pinturas en paramentos interiores
Importe: 7162.76

**RIP035g** m² Pintura plástica con textura lisa, color a elegir, acabado satinado, sobre paramentos horizontales y verticales interiores de yeso proyectado o placas de yeso laminado, mano de fondo y dos manos de acabado (rendimiento: 0,125 l/m² cada mano).
1261.05 m² × 5.57 (5.68 con costes indirectos) = 7162.76

| Código | Ud | Descripción | Rendimiento | Precio | Importe |
|---|---|---|---|---|---|
| mt27pfj010 | l | Imprimación selladora para interior con resinas acrílicas en dispersión acuosa, especialmente indicada sobre yeso, color blanco, aplicada con brocha, rodillo o pistola. (material) | 0.18 | 5.987 | 1.08 |
| mt27pij060 | l | Pintura plástica para interior a base de resinas vinílicas dispersadas en medio acuoso, color a elegir, acabado satinado, aplicada con brocha, rodillo o pistola. (material) | 0.25 | 4.626 | 1.16 |
| mo024 | h | Oficial 1ª pintor. | 0.092 | 16.39 | 1.51 |
| mo045 | h | Ayudante pintor. | 0.11 | 16 | 1.76 |
| % | % | Medios auxiliares | 1 % | 5.51 | 0.06 |
|  |  | Total |  |  | 5.57 |

| Medición | Uds. | Largo | Alto | Parcial |
|---|---|---|---|---|
| P. BAJA |  |  |  |  |
| BECARIOS | 1 | 71.45 | 3.00 | 214.35 |
| PREALOJAMIENTOS | 1 | 17.13 | 3.00 | 51.39 |
|  | 1 | 16.91 | 3.00 | 50.73 |
|  | 1 | 18.77 | 3.00 | 56.31 |
|  | 1 | 19.74 | 3.00 | 59.22 |
| P.1 |  |  |  |  |
| EMPRESEAS B. TECNOLOGICA |  |  |  |  |
|  | 1 | 32.06 | 3.00 | 96.18 |
|  | 1 | 30.99 | 3.00 | 92.97 |
|  | 1 | 31.44 | 3.00 | 94.32 |
|  | 1 | 20.94 | 3.00 | 62.82 |
| ALOJAMIENTOS | 1 | 21.83 | 3.00 | 65.49 |
|  | 1 | 17.42 | 3.00 | 52.26 |
|  | 1 | 17.24 | 3.00 | 51.72 |
|  | 1 | 17.27 | 3.00 | 51.81 |
|  | 1 | 17.24 | 3.00 | 51.72 |
|  | 1 | 17.70 | 3.00 | 53.10 |
|  | 1 | 18.21 | 3.00 | 54.63 |
|  | 1 | 15.40 | 3.00 | 46.20 |
|  | 1 | 18.61 | 3.00 | 55.83 |
| Subtotal acumulado |  |  |  | 1261.05 |
| Total |  |  |  | 1261.05 |

### RP Conglomerados tradicionales
Importe: 40383.6

**RPG005** m² Tendido de yeso de construcción B1 a buena vista, sobre paramento vertical y horizontal de huecos de ascensores y chimeneas, previa colocación de malla antiálcalis en cambios de material.
1251.06 m² × 4.17 (4.25 con costes indirectos) = 5317.01

| Código | Ud | Descripción | Rendimiento | Precio | Importe |
|---|---|---|---|---|---|
| mt28vye020 | m² | Malla de fibra de vidrio tejida, de 5x5 mm de luz, flexible e imputrescible en el tiempo, de 70 g/m² de masa superficial y 0,40 mm de espesor de hilo, para armar yesos. | 0.105 | 0.565 | 0.06 |
| mt09pye010b | m³ | Pasta de yeso de construcción B1, según UNE-EN 13279-1. | 0.018 | 53.44 | 0.96 |
| mo019 | h | Oficial 1ª yesero. | 0.096 | 16.39 | 1.57 |
| mo040 | h | Ayudante yesero. | 0.096 | 16 | 1.54 |
| % | % | Medios auxiliares | 1 % | 4.13 | 0.04 |
|  |  | Total |  |  | 4.17 |

| Medición | Uds. | Largo | Alto | Parcial |
|---|---|---|---|---|
| ASCENSOR |  |  |  |  |
| FOSO | 1 | 9.86 | 1.50 | 14.79 |
|  | 1 | 9.77 | 1.50 | 14.66 |
| PB | 1 | 9.86 | 4.05 | 39.93 |
|  | 1 | 9.77 | 4.05 | 39.57 |
| P1 | 1 | 9.86 | 4.05 | 39.93 |
|  | 1 | 9.77 | 4.05 | 39.57 |
| P2 | 1 | 9.86 | 4.05 | 39.93 |
|  | 1 | 9.77 | 4.05 | 39.57 |
| P3 | 1 | 9.86 | 4.05 | 39.93 |
|  | 1 | 9.77 | 4.05 | 39.57 |
| P4 | 1 | 9.86 | 4.05 | 39.93 |
|  | 1 | 9.77 | 4.05 | 39.57 |
| Subtotal |  |  |  | 426.95 |
| HUECOS INSTALACIONES |  |  |  |  |
| ESCALERA 2, 3 | 10 | 10.71 | 4.00 | 428.40 |
| TECHOS | 2 | 2.96 |  | 5.92 |
| HUECOS CENTRAL VENTILACION | 5 | 8.53 | 4.00 | 170.60 |
| TECHO | 1 | 3.95 |  | 3.95 |
| HUECO CENTRAL BT | 5 | 10.30 | 4.00 | 206.00 |
| TECHO PB | 1 | 4.62 |  | 4.62 |
| TECHO CUB | 1 | 4.62 |  | 4.62 |
| Subtotal |  |  |  | 824.11 |
| Subtotal acumulado |  |  |  | 1251.06 |
| Total |  |  |  | 1251.06 |

**RPG005c** m² Tendido de yeso de construcción B1 maestreado, sobre paramento horizontal, a más de 3 m de altura, previa colocación de malla antiálcalis en cambios de material.
15.26 m² × 5.65 (5.76 con costes indirectos) = 87.90

| Código | Ud | Descripción | Rendimiento | Precio | Importe |
|---|---|---|---|---|---|
| mt28vye020 | m² | Malla de fibra de vidrio tejida, de 5x5 mm de luz, flexible e imputrescible en el tiempo, de 70 g/m² de masa superficial y 0,40 mm de espesor de hilo, para armar yesos. | 0.105 | 0.565 | 0.06 |
| mt09pye010b | m³ | Pasta de yeso de construcción B1, según UNE-EN 13279-1. | 0.018 | 53.44 | 0.96 |
| mo019 | h | Oficial 1ª yesero. | 0.146 | 16.39 | 2.39 |
| mo040 | h | Ayudante yesero. | 0.136 | 16 | 2.18 |
| % | % | Medios auxiliares | 1 % | 5.59 | 0.06 |
|  |  | Total |  |  | 5.65 |

| Medición | Uds. | Largo | Parcial |
|---|---|---|---|
| TECHO ASCENSOR | 1 | 15.26 | 15.26 |
| Total |  |  | 15.26 |

**RIP030b** m² Pintura plástica con textura lisa, color a elegir, acabado satinado, sobre paramentos horizontales y verticales interiores de yeso o escayola, mano de fondo y dos manos de acabado (rendimiento: 0,125 l/m² cada mano).
1266.32 m² × 5.79 (5.91 con costes indirectos) = 7483.95

| Código | Ud | Descripción | Rendimiento | Precio | Importe |
|---|---|---|---|---|---|
| mt27pfj040 | l | Emulsión acrílica acuosa como fijador de superficies, incoloro, acabado brillante, aplicada con brocha, rodillo o pistola. (material) | 0.18 | 5.312 | 0.96 |
| mt27pij130 | l | Pintura plástica para interior a base de resinas acrovinílicas dispersadas en medio acuoso, de gran flexibilidad, resistencia y adherencia, impermeable al agua de lluvia, resistente a los álcalis, color a elegir, acabado satinado, aplicada con brocha, rodillo o pistola. (material) | 0.25 | 5.987 | 1.50 |
| mo024 | h | Oficial 1ª pintor. | 0.092 | 16.39 | 1.51 |
| mo045 | h | Ayudante pintor. | 0.11 | 16 | 1.76 |
| % | % | Medios auxiliares | 1 % | 5.73 | 0.06 |
|  |  | Total |  |  | 5.79 |

| Medición | Uds. | Largo | Alto | Parcial |
|---|---|---|---|---|
| ASCENSOR |  |  |  |  |
| FOSO | 1 | 9.86 | 1.50 | 14.79 |
|  | 1 | 9.77 | 1.50 | 14.66 |
| PB | 1 | 9.86 | 4.05 | 39.93 |
|  | 1 | 9.77 | 4.05 | 39.57 |
| P1 | 1 | 9.86 | 4.05 | 39.93 |
|  | 1 | 9.77 | 4.05 | 39.57 |
| P2 | 1 | 9.86 | 4.05 | 39.93 |
|  | 1 | 9.77 | 4.05 | 39.57 |
| P3 | 1 | 9.86 | 4.05 | 39.93 |
|  | 1 | 9.77 | 4.05 | 39.57 |
| P4 | 1 | 9.86 | 4.05 | 39.93 |
|  | 1 | 9.77 | 4.05 | 39.57 |
| TECHO | 1 | 15.26 |  | 15.26 |
| Subtotal |  |  |  | 442.21 |
| HUECOS INSTALACIONES |  |  |  |  |
| ESCALERA 2, 3 | 10 | 10.71 | 4.00 | 428.40 |
| TECHOS | 2 | 2.96 |  | 5.92 |
| HUECOS CENTRAL VENTILACION | 5 | 8.53 | 4.00 | 170.60 |
| TECHO | 1 | 3.95 |  | 3.95 |
| HUECO CENTRAL BT | 5 | 10.30 | 4.00 | 206.00 |
| TECHO PB | 1 | 4.62 |  | 4.62 |
| TECHO CUB | 1 | 4.62 |  | 4.62 |
| Subtotal |  |  |  | 824.11 |
| Subtotal acumulado |  |  |  | 1266.32 |
| Total |  |  |  | 1266.32 |

**RPG005b** m² Tendido de yeso de construcción B1 maestreado, sobre paramento vertical y horizontal de escaleras, previa colocación de malla antiálcalis en cambios de material.
1296.31 m² × 8.67 (8.84 con costes indirectos) = 11459.38

| Código | Ud | Descripción | Rendimiento | Precio | Importe |
|---|---|---|---|---|---|
| mt28vye020 | m² | Malla de fibra de vidrio tejida, de 5x5 mm de luz, flexible e imputrescible en el tiempo, de 70 g/m² de masa superficial y 0,40 mm de espesor de hilo, para armar yesos. | 0.105 | 0.565 | 0.06 |
| mt09pye010b | m³ | Pasta de yeso de construcción B1, según UNE-EN 13279-1. | 0.018 | 53.44 | 0.96 |
| mt28vye010 | m | Guardavivos de plástico y metal, estable a la acción de los sulfatos. (material) | 0.215 | 0.223 | 0.05 |
| mo019 | h | Oficial 1ª yesero. | 0.296 | 16.39 | 4.85 |
| mo040 | h | Ayudante yesero. | 0.166 | 16 | 2.66 |
| % | % | Medios auxiliares | 1 % | 8.58 | 0.09 |
|  |  | Total |  |  | 8.67 |

| Medición | Uds. | Largo | Ancho | Alto | Parcial |
|---|---|---|---|---|---|
| ESCALERA 2 |  |  |  |  |  |
| PB | 1 | 22.03 |  | 3.50 | 77.11 |
| P1 | 1 | 22.03 |  | 3.50 | 77.11 |
| P2 | 1 | 22.03 |  | 3.50 | 77.11 |
| P3 | 1 | 22.03 |  | 3.50 | 77.11 |
| P4 | 1 | 22.03 |  | 3.50 | 77.11 |
| Subtotal |  |  |  |  | 385.55 |
| ESCALERA 3 |  |  |  |  |  |
| PB | 1 | 22.03 |  | 3.50 | 77.11 |
| P1 | 1 | 22.03 |  | 3.50 | 77.11 |
| P2 | 1 | 22.03 |  | 3.50 | 77.11 |
| P3 | 1 | 22.03 |  | 3.50 | 77.11 |
| P4 | 1 | 22.03 |  | 3.50 | 77.11 |
| Subtotal |  |  |  |  | 385.55 |
| ESCALERA 1 |  |  |  |  |  |
| P BAJA | 1 | 18.11 |  | 3.50 | 63.39 |
| P1 | 1 | 18.11 |  | 3.50 | 63.39 |
| P2 | 1 | 18.11 |  | 3.50 | 63.39 |
| P3 | 1 | 18.11 |  | 3.50 | 63.39 |
| P4 | 1 | 18.11 |  | 3.50 | 63.39 |
| Subtotal |  |  |  |  | 316.95 |
| FRENTES DE ASCENSOR | 10 | 2.96 |  | 3.60 | 106.56 |
| Subtotal |  |  |  |  | 106.56 |
| HASTIALES BAJADA AL SOTANO |  |  |  |  |  |
| ESC 2 ,3 | 4 | 3.30 | 3.60 | 0.50 | 23.76 |
| Subtotal |  |  |  |  | 23.76 |
| INFORMATICA | 2 | 12.99 |  | 3.00 | 77.94 |
| Subtotal |  |  |  |  | 77.94 |
| Subtotal acumulado |  |  |  |  | 1296.31 |
| Total |  |  |  |  | 1296.31 |

**RPE005** m² Enfoscado de cemento, a buena vista, aplicado sobre un paramento vertical interior, hasta 3 m de altura, acabado superficial fratasado, con mortero de cemento M-5, previa colocación de malla antiálcalis en cambios de material y en los frentes de forjado.
163.26 m² × 7.33 (7.48 con costes indirectos) = 1221.18

| Código | Ud | Descripción | Rendimiento | Precio | Importe |
|---|---|---|---|---|---|
| mt09mor010c | m³ | Mortero de cemento CEM II/B-P 32,5 N tipo M-5, confeccionado en obra con 250 kg/m³ de cemento y una proporción en volumen 1/6. | 0.015 | 59.612 | 0.89 |
| mt09var030aaa | m² | Malla de fibra de vidrio tejida, con impregnación de PVC, de 10x10 mm de luz, antiálcalis, de 115 a 125 g/m² y 500 µ de espesor, para armar revocos tradicionales, enfoscados y morteros. | 0.21 | 1.05 | 0.22 |
| mo011 | h | Oficial 1ª construcción. | 0.254 | 16.39 | 4.16 |
| mo060 | h | Peón ordinario construcción. | 0.13 | 15.28 | 1.99 |
| % | % | Medios auxiliares | 1 % | 7.26 | 0.07 |
|  |  | Total |  |  | 7.33 |

| Medición | Uds. | Largo | Alto | Parcial |
|---|---|---|---|---|
| ESCALERA 2 |  |  |  |  |
| P SOTANO | 1 | 27.21 | 3.00 | 81.63 |
| ESCALERA 3 |  |  |  |  |
| P SOTANO | 1 | 27.21 | 3.00 | 81.63 |
| Subtotal acumulado |  |  |  | 163.26 |
| Total |  |  |  | 163.26 |

**RIP035e** m² Pintura plástica con textura lisa, color a elegir, acabado satinado, sobre paramentos horizontales y verticales interiores de yeso proyectado o placas de yeso laminado, mano de fondo y dos manos de acabado (rendimiento: 0,125 l/m² cada mano).
1359.8 m² × 5.57 (5.68 con costes indirectos) = 7723.66

| Código | Ud | Descripción | Rendimiento | Precio | Importe |
|---|---|---|---|---|---|
| mt27pfj010 | l | Imprimación selladora para interior con resinas acrílicas en dispersión acuosa, especialmente indicada sobre yeso, color blanco, aplicada con brocha, rodillo o pistola. | 0.18 | 5.987 | 1.08 |
| mt27pij060 | l | Pintura plástica para interior a base de resinas vinílicas dispersadas en medio acuoso, color a elegir, acabado satinado, aplicada con brocha, rodillo o pistola. | 0.25 | 4.626 | 1.16 |
| mo024 | h | Oficial 1ª pintor. | 0.092 | 16.39 | 1.51 |
| mo045 | h | Ayudante pintor. | 0.11 | 16 | 1.76 |
| % | % | Medios auxiliares | 1 % | 5.51 | 0.06 |
|  |  | Total |  |  | 5.57 |

| Medición | Uds. | Largo | Ancho | Alto | Parcial |
|---|---|---|---|---|---|
| ESCALERA 2 |  |  |  |  |  |
| P SOTANO | 1 | 28.75 |  | 3.00 | 86.25 |
| PB | 1 | 22.03 |  | 3.50 | 77.11 |
| P1 | 1 | 22.03 |  | 3.50 | 77.11 |
| P2 | 1 | 22.03 |  | 3.50 | 77.11 |
| P3 | 1 | 22.03 |  | 3.50 | 77.11 |
| P4 | 1 | 22.03 |  | 3.50 | 77.11 |
| Subtotal |  |  |  |  | 471.80 |
| ESCALERA 3 |  |  |  |  |  |
| P SOTANO | 1 | 28.75 |  | 3.00 | 86.25 |
| PB | 1 | 22.03 |  | 3.50 | 77.11 |
| P1 | 1 | 22.03 |  | 3.50 | 77.11 |
| P2 | 1 | 22.03 |  | 3.50 | 77.11 |
| P3 | 1 | 22.03 |  | 3.50 | 77.11 |
| P4 | 1 | 22.03 |  | 3.50 | 77.11 |
| Subtotal |  |  |  |  | 471.80 |
| ESCALERA 1 |  |  |  |  |  |
| P BAJA | 1 | 17.97 |  | 3.50 | 62.90 |
| P1 | 1 | 17.97 |  | 3.50 | 62.90 |
| P2 | 1 | 17.97 |  | 3.50 | 62.90 |
| P3 | 1 | 17.97 |  | 3.50 | 62.90 |
| P4 | 1 | 17.97 |  | 3.50 | 62.90 |
| Subtotal |  |  |  |  | 314.50 |
| HASTIALES BAJADA AL SOTANO |  |  |  |  |  |
| ESC 2 ,3 | 4 | 3.30 | 3.60 | 0.50 | 23.76 |
| Subtotal |  |  |  |  | 23.76 |
| INFORMATICA | 2 | 12.99 |  | 3.00 | 77.94 |
| Subtotal |  |  |  |  | 77.94 |
| Subtotal acumulado |  |  |  |  | 1359.80 |
| Total |  |  |  |  | 1359.8 |

**RPG005d** m² Tendido de yeso de construcción B1 maestreado, sobre paramento vertical y horizontal de escaleras, previa colocación de malla antiálcalis en cambios de material.
398.9 m² × 8.67 (8.84 con costes indirectos) = 3526.28

| Código | Ud | Descripción | Rendimiento | Precio | Importe |
|---|---|---|---|---|---|
| mt28vye020 | m² | Malla de fibra de vidrio tejida, de 5x5 mm de luz, flexible e imputrescible en el tiempo, de 70 g/m² de masa superficial y 0,40 mm de espesor de hilo, para armar yesos. | 0.105 | 0.565 | 0.06 |
| mt09pye010b | m³ | Pasta de yeso de construcción B1, según UNE-EN 13279-1. | 0.018 | 53.44 | 0.96 |
| mt28vye010 | m | Guardavivos de plástico y metal, estable a la acción de los sulfatos. | 0.215 | 0.223 | 0.05 |
| mo019 | h | Oficial 1ª yesero. | 0.296 | 16.39 | 4.85 |
| mo040 | h | Ayudante yesero. | 0.166 | 16 | 2.66 |
| % | % | Medios auxiliares | 1 % | 8.58 | 0.09 |
|  |  | Total |  |  | 8.67 |

| Medición | Uds. | Largo | Parcial |
|---|---|---|---|
| TECHOS |  |  |  |
| ESCALERA 2 | 1 |  | 1.00 |
| P SOTANO | 1 | 43.65 | 43.65 |
| PB | 1 | 19.82 | 19.82 |
|  | 1 | 2.72 | 2.72 |
| P1 | 1 | 19.82 | 19.82 |
|  | 1 | 2.72 | 2.72 |
| P2 | 1 | 19.82 | 19.82 |
|  | 1 | 2.72 | 2.72 |
| P3 | 1 | 19.82 | 19.82 |
|  | 1 | 2.72 | 2.72 |
| P4 | 1 | 19.82 | 19.82 |
|  | 1 | 2.72 | 2.72 |
| Subtotal |  |  | 157.35 |
| ESCALERA 3 | 1 |  | 1.00 |
| P SOTANO | 1 | 43.65 | 43.65 |
| PB | 1 | 19.82 | 19.82 |
|  | 1 | 2.72 | 2.72 |
| P1 | 1 | 19.82 | 19.82 |
|  | 1 | 2.72 | 2.72 |
| P2 | 1 | 19.82 | 19.82 |
|  | 1 | 2.72 | 2.72 |
| P3 | 1 | 19.82 | 19.82 |
|  | 1 | 2.72 | 2.72 |
| P4 | 1 | 19.82 | 19.82 |
|  | 1 | 2.72 | 2.72 |
| Subtotal |  |  | 157.35 |
| ESCALERA 1 | 1 |  | 1.00 |
| P BAJA | 1 | 16.64 | 16.64 |
| P 1 | 1 | 16.64 | 16.64 |
| P 2 | 1 | 16.64 | 16.64 |
| P 3 | 1 | 16.64 | 16.64 |
| P 4 | 1 | 16.64 | 16.64 |
| Subtotal |  |  | 84.20 |
| Subtotal acumulado |  |  | 398.90 |
| Total |  |  | 398.9 |

**RIP035f** m² Pintura plástica con textura lisa, color a elegir, acabado satinado, sobre paramentos horizontales y verticales interiores de yeso proyectado o placas de yeso laminado, mano de fondo y dos manos de acabado (rendimiento: 0,125 l/m² cada mano).
398.9 m² × 5.57 (5.68 con costes indirectos) = 2265.75

| Código | Ud | Descripción | Rendimiento | Precio | Importe |
|---|---|---|---|---|---|
| mt27pfj010 | l | Imprimación selladora para interior con resinas acrílicas en dispersión acuosa, especialmente indicada sobre yeso, color blanco, aplicada con brocha, rodillo o pistola. | 0.18 | 5.987 | 1.08 |
| mt27pij060 | l | Pintura plástica para interior a base de resinas vinílicas dispersadas en medio acuoso, color a elegir, acabado satinado, aplicada con brocha, rodillo o pistola. | 0.25 | 4.626 | 1.16 |
| mo024 | h | Oficial 1ª pintor. | 0.092 | 16.39 | 1.51 |
| mo045 | h | Ayudante pintor. | 0.11 | 16 | 1.76 |
| % | % | Medios auxiliares | 1 % | 5.51 | 0.06 |
|  |  | Total |  |  | 5.57 |

| Medición | Uds. | Largo | Parcial |
|---|---|---|---|
| TECHOS |  |  |  |
| ESCALERA 2 | 1 |  | 1.00 |
| P SOTANO | 1 | 43.65 | 43.65 |
| PB | 1 | 19.82 | 19.82 |
|  | 1 | 2.72 | 2.72 |
| P1 | 1 | 19.82 | 19.82 |
|  | 1 | 2.72 | 2.72 |
| P2 | 1 | 19.82 | 19.82 |
|  | 1 | 2.72 | 2.72 |
| P3 | 1 | 19.82 | 19.82 |
|  | 1 | 2.72 | 2.72 |
| P4 | 1 | 19.82 | 19.82 |
|  | 1 | 2.72 | 2.72 |
| Subtotal |  |  | 157.35 |
| ESCALERA 2 | 1 |  | 1.00 |
| P SOTANO | 1 | 43.65 | 43.65 |
| PB | 1 | 19.82 | 19.82 |
|  | 1 | 2.72 | 2.72 |
| P1 | 1 | 19.82 | 19.82 |
|  | 1 | 2.72 | 2.72 |
| P2 | 1 | 19.82 | 19.82 |
|  | 1 | 2.72 | 2.72 |
| P3 | 1 | 19.82 | 19.82 |
|  | 1 | 2.72 | 2.72 |
| P4 | 1 | 19.82 | 19.82 |
|  | 1 | 2.72 | 2.72 |
| Subtotal |  |  | 157.35 |
| ESCALERA 1 | 1 |  | 1.00 |
| P BAJA | 1 | 16.64 | 16.64 |
| P 1 | 1 | 16.64 | 16.64 |
| P 2 | 1 | 16.64 | 16.64 |
| P 3 | 1 | 16.64 | 16.64 |
| P 4 | 1 | 16.64 | 16.64 |
| Subtotal |  |  | 84.20 |
| Subtotal acumulado |  |  | 398.90 |
| Total |  |  | 398.9 |

**RPE010c** m² Enfoscado de cemento, a buena vista, aplicado sobre un paramento vertical exterior, acabado superficial fratasado, con mortero de cemento M-5, previa colocación de malla antiálcalis en cambios de material y en los frentes de forjado.
160.11 m² × 7.95 (8.11 con costes indirectos) = 1298.49

| Código | Ud | Descripción | Rendimiento | Precio | Importe |
|---|---|---|---|---|---|
| mt09mor010c | m³ | Mortero de cemento CEM II/B-P 32,5 N tipo M-5, confeccionado en obra con 250 kg/m³ de cemento y una proporción en volumen 1/6. | 0.015 | 59.612 | 0.89 |
| mt09var030aaa | m² | Malla de fibra de vidrio tejida, con impregnación de PVC, de 10x10 mm de luz, antiálcalis, de 115 a 125 g/m² y 500 µ de espesor, para armar revocos tradicionales, enfoscados y morteros. | 0.21 | 1.05 | 0.22 |
| mo011 | h | Oficial 1ª construcción. | 0.278 | 16.39 | 4.56 |
| mo060 | h | Peón ordinario construcción. | 0.144 | 15.28 | 2.20 |
| % | % | Medios auxiliares | 1 % | 7.87 | 0.08 |
|  |  | Total |  |  | 7.95 |

| Medición | Uds. | Largo | Alto | Parcial |
|---|---|---|---|---|
| TRAS DEMOL EDIF |  |  |  |  |
|  | 1 | 11.86 | 13.50 | 160.11 |
| Subtotal acumulado |  |  |  | 160.11 |
| Total |  |  |  | 160.11 |

### RQ Sistemas monocapa industriales
Importe: 2153.9

**RQO020b** m² Revestimiento de paramentos exteriores con mortero monocapa hidrófobo de red tridimensional, para la impermeabilización y decoración de fachadas, acabado raspado, color Marfil, espesor 12 mm, armado y reforzado con malla antiálcalis en los cambios de material y en los frentes de forjado.
127.98 m² × 16.5 (16.83 con costes indirectos) = 2153.90

| Código | Ud | Descripción | Rendimiento | Precio | Importe |
|---|---|---|---|---|---|
| mt28mpl010 | kg | Mortero monocapa hidrófobo de red tridimensional, para la impermeabilización y decoración de fachadas, acabado raspado, color Marfil, compuesto de cemento y cargas minerales, aditivado en masa con polímeros. Según UNE-EN 998-1. (material) | 16.4 | 0.568 | 9.32 |
| mt28mon040a | m² | Malla de fibra de vidrio, de 10x10 mm de luz, antiálcalis, de 200 a 250 g/m² de masa superficial y 750 a 900 micras de espesor, con 25 kp/cm² de resistencia a tracción, para armar morteros monocapa. | 0.21 | 1.392 | 0.29 |
| mt28mon030 | m | Junquillo de PVC. | 0.75 | 0.249 | 0.19 |
| mt28mon050 | m | Perfil de PVC rígido para formación de aristas en revestimientos de mortero monocapa. | 1.25 | 0.269 | 0.34 |
| mo025 | h | Oficial 1ª revocador. | 0.245 | 16.39 | 4.02 |
| mo058 | h | Peón especializado revocador. | 0.136 | 16 | 2.18 |
| % | % | Medios auxiliares | 1 % | 16.34 | 0.16 |
|  |  | Total |  |  | 16.5 |

| Medición | Uds. | Largo | Alto | Parcial |
|---|---|---|---|---|
| CASETON ESCALERA | 1 | 42.66 | 3.00 | 127.98 |
| Total |  |  |  | 127.98 |

### RS Suelos y pavimentos
Importe: 131948.35

**ANS010** m² Solera de hormigón en masa HM-10/B/20/I fabricado en central y vertido con bomba, de 15 cm de espesor, extendido y vibrado manual, para base de un solado.
424.37 m² × 7.24 (7.38 con costes indirectos) = 3131.85

| Código | Ud | Descripción | Rendimiento | Precio | Importe |
|---|---|---|---|---|---|
| mt10hmf010b | m³ | Hormigón HM-10/B/20/I, fabricado en central, vertido con bomba. | 0.158 | 27.788 | 4.39 |
| mt16pea020ab | m² | Panel rígido de poliestireno expandido, según UNE-EN 13163, mecanizado lateral recto, de 20 mm de espesor, resistencia térmica 0,55 (m²K)/W, conductividad térmica 0,036 W/(mK), para junta de dilatación. | 0.05 | 0.992 | 0.05 |
| mq04dua020b | h | Dumper autocargable de 2 t de carga útil, con mecanismo hidráulico. | 0.029 | 7.819 | 0.23 |
| mq06vib020 | h | Regla vibrante de 3 m. | 0.082 | 3.836 | 0.31 |
| mo011 | h | Oficial 1ª construcción. | 0.055 | 16.39 | 0.90 |
| mo046 | h | Ayudante construcción. | 0.055 | 16 | 0.88 |
| mo060 | h | Peón ordinario construcción. | 0.027 | 15.28 | 0.41 |
| % | % | Medios auxiliares | 1 % | 7.17 | 0.07 |
|  |  | Total |  |  | 7.24 |

| Medición | Uds. | Largo | Ancho | Parcial |
|---|---|---|---|---|
| AISLAMIENTO PERIMETRAL | 1 | 218.75 | 1.15 | 251.56 |
| Subtotal |  |  |  | 251.56 |
| BAJO ASEOS Y ESCALERA P BAJA | 1 | 172.81 |  | 172.81 |
| Subtotal |  |  |  | 172.81 |
| Subtotal acumulado |  |  |  | 424.37 |
| Total |  |  |  | 424.37 |

**NAK010** m² Aislamiento térmico horizontal de soleras en contacto con el terreno formado por panel rígido de poliestireno extruido, de superficie lisa y mecanizado lateral a media madera, de 50 mm de espesor, resistencia a compresión >= 300 kPa, resistencia térmica 1,5 (m²K)/W, conductividad térmica 0,034 W/(mK), colocado en la base de la solera con un ancho de 1 m, cubierto con un film de polietileno de 0,2 mm de espesor, preparado para recibir una solera de mortero u hormigón (no incluida en este precio).
251.56 m² × 11.67 (11.9 con costes indirectos) = 2993.56

| Código | Ud | Descripción | Rendimiento | Precio | Importe |
|---|---|---|---|---|---|
| mt16pxa010bc | m² | Panel rígido de poliestireno extruido, según UNE-EN 13164, de superficie lisa y mecanizado lateral a media madera, de 50 mm de espesor, resistencia a compresión >= 300 kPa, resistencia térmica 1,5 (m²K)/W, conductividad térmica 0,034 W/(mK), Euroclase E de reacción al fuego, con código de designación XPS-EN 13164-T1-CS(10/Y)300-DLT(2)5-CC(2/1,5/50)125-DS(TH)-WL(T)0,7-WD(V)3-FT2. (material) | 1.1 | 7.624 | 8.39 |
| mt17poa010b | m² | Film de polietileno de 0,20 mm de espesor. | 1.1 | 0.12 | 0.13 |
| mt16aaa030 | m | Cinta autoadhesiva para sellado de juntas. | 0.4 | 0.218 | 0.09 |
| mo011 | h | Oficial 1ª construcción. | 0.093 | 16.39 | 1.52 |
| mo060 | h | Peón ordinario construcción. | 0.093 | 15.28 | 1.42 |
| % | % | Medios auxiliares | 1 % | 11.55 | 0.12 |
|  |  | Total |  |  | 11.67 |

| Medición | Uds. | Largo | Ancho | Parcial |
|---|---|---|---|---|
| AISLAMIENTO PERIMETRAL | 1 | 218.75 | 1.15 | 251.56 |
| Total |  |  |  | 251.56 |

**NAK020** m² Aislamiento térmico vertical de soleras en contacto con el terreno formado por panel rígido de poliestireno extruido, de superficie lisa y mecanizado lateral a media madera, de 50 mm de espesor, resistencia a compresión >= 300 kPa, resistencia térmica 1,5 (m²K)/W, conductividad térmica 0,034 W/(mK), colocado en el perímetro de la solera, cubierto con un film de polietileno de 0,2 mm de espesor, preparado para recibir una solera de mortero u hormigón (no incluida en este precio).
32.81 m² × 12.07 (12.31 con costes indirectos) = 403.89

| Código | Ud | Descripción | Rendimiento | Precio | Importe |
|---|---|---|---|---|---|
| mt16pxa010bc | m² | Panel rígido de poliestireno extruido, según UNE-EN 13164, de superficie lisa y mecanizado lateral a media madera, de 50 mm de espesor, resistencia a compresión >= 300 kPa, resistencia térmica 1,5 (m²K)/W, conductividad térmica 0,034 W/(mK), Euroclase E de reacción al fuego, con código de designación XPS-EN 13164-T1-CS(10/Y)300-DLT(2)5-CC(2/1,5/50)125-DS(TH)-WL(T)0,7-WD(V)3-FT2. | 1.1 | 7.624 | 8.39 |
| mt17poa010b | m² | Film de polietileno de 0,20 mm de espesor. | 1.1 | 0.12 | 0.13 |
| mt16aaa030 | m | Cinta autoadhesiva para sellado de juntas. | 0.4 | 0.218 | 0.09 |
| mo011 | h | Oficial 1ª construcción. | 0.105 | 16.39 | 1.72 |
| mo060 | h | Peón ordinario construcción. | 0.106 | 15.28 | 1.62 |
| % | % | Medios auxiliares | 1 % | 11.95 | 0.12 |
|  |  | Total |  |  | 12.07 |

| Medición | Uds. | Largo | Alto | Parcial |
|---|---|---|---|---|
|  | 1 | 218.75 | 0.15 | 32.81 |
| Total |  |  |  | 32.81 |

**RSB015** m² Base para pavimento de hormigón ligero de resistencia a compresión 2,5 MPa, confeccionado en obra con arcilla expandida, y cemento Portland con caliza, de 4 cm de espesor y capa de mortero autonivelante de 1,5 cm de espesor.
1932.58 m² × 6.33 (6.46 con costes indirectos) = 12484.47

| Código | Ud | Descripción | Rendimiento | Precio | Importe |
|---|---|---|---|---|---|
| mt10hlw010 | m³ | Hormigón ligero de resistencia a compresión 2,5 MPa, de densidad 500 kg/m³, conductividad térmica 0,116 W/mK, confeccionado en obra con 1.100 litros de arcilla expandida, de granulometría entre 10 y 20 mm, densidad 275 kg/m³ y 150 kg de cemento Portland con caliza CEM II/B-L 32,5 R, según UNE-EN 197-1. (material) | 0.04 | 42.056 | 1.68 |
| mt09moe055b | m³ | Mortero autonivelante de cemento CT C20 F6 según UNE-EN 13813, fabricado en central, suministrado a pie de obra con camiones hormigonera. (material) | 0.015 | 52.723 | 0.79 |
| mt16pea020aa | m² | Panel rígido de poliestireno expandido, según UNE-EN 13163, mecanizado lateral recto, de 10 mm de espesor, resistencia térmica 0,25 (m²K)/W, conductividad térmica 0,036 W/(mK), para junta de dilatación. (material) | 0.05 | 0.695 | 0.03 |
| mo011 | h | Oficial 1ª construcción. | 0.119 | 16.39 | 1.95 |
| mo060 | h | Peón ordinario construcción. | 0.119 | 15.28 | 1.82 |
| % | % | Medios auxiliares | 1 % | 6.27 | 0.06 |
|  |  | Total |  |  | 6.33 |

| Medición | Uds. | Largo | Parcial |
|---|---|---|---|
| NIVELACION GENERAL VINILO - PORCELANICO |  |  |  |
| P. BAJA | 1 | 1276.26 | 1276.26 |
| ESCALERAS 2-3 | 2 | 20.14 | 40.28 |
|  | 2 | 2.14 | 4.28 |
| P1 | 1 | 1276.00 | 1276.00 |
| Subtotal |  |  | 2596.82 |
| A DEUCIR TERRAZO |  |  |  |
| P BAJA | -1 | 183.47 | -183.47 |
|  | -1 | 180.69 | -180.69 |
| P1 | -1 | 300.08 | -300.08 |
| Subtotal |  |  | -664.24 |
| Subtotal acumulado |  |  | 1932.58 |
| Total |  |  | 1932.58 |

**RSA022c** m² Capa fina de pasta niveladora de suelos Weber.floor Top "WEBER CEMARKSA", tipo CT-C20-F5-A9 según UNE-EN 13813, de 5 mm de espesor, aplicada mecánicamente, para regularización y nivelación de la superficie soporte interior de hormigón o mortero, previa aplicación de 200 g/m² de imprimación tapaporos y puente de adherencia, Weber TP "WEBER", que actúa como puente de unión (sin incluir la preparación del soporte), preparada para recibir pavimento flexible (no incluido en este precio).
1649.52 m² × 7.2 (7.34 con costes indirectos) = 12107.48

| Código | Ud | Descripción | Rendimiento | Precio | Importe |
|---|---|---|---|---|---|
| mt09moc020c | kg | Pasta niveladora de suelos Weber.floor Top "WEBER CEMARKSA", tipo CT-C20-F5-A9 según UNE-EN 13813, compuesta de cemento gris, resina, arena de sílice y aditivos orgánicos e inorgánicos. (material) | 7.5 | 0.579 | 4.34 |
| mt09wnc070b | kg | Imprimación tapaporos y puente de adherencia Weber TP "WEBER CEMARKSA", aplicada para regularizar la porosidad y mejorar la adherencia de los soportes porosos con absorción, compuesta de resina acrílica en dispersión acuosa y aditivos específicos. (material) | 0.2 | 5.568 | 1.11 |
| mt16pea020aa | m² | Panel rígido de poliestireno expandido, según UNE-EN 13163, mecanizado lateral recto, de 10 mm de espesor, resistencia térmica 0,25 (m²K)/W, conductividad térmica 0,036 W/(mK), para junta de dilatación. | 0.1 | 0.695 | 0.07 |
| mq06pym020 | h | Mezcladora-bombeadora para morteros autonivelantes. (maquinaria) | 0.057 | 7.23 | 0.41 |
| mo011 | h | Oficial 1ª construcción. | 0.038 | 16.39 | 0.62 |
| mo060 | h | Peón ordinario construcción. | 0.038 | 15.28 | 0.58 |
| % | % | Medios auxiliares | 1 % | 7.13 | 0.07 |
|  |  | Total |  |  | 7.2 |

| Medición | Uds. | Largo | Parcial |
|---|---|---|---|
| PREPARACION PARA PAVIM VINILO |  |  |  |
| P. BAJA | 1 | 1276.26 | 1276.26 |
| P1 | 1 | 1276.00 | 1276.00 |
| A DEDUCIR ASEOS |  |  |  |
| PB-P1 |  |  |  |
| ASEO FEM | -2 | 24.50 | -49.00 |
| ASEO MINUS 1 | -2 | 5.80 | -11.60 |
| ASEO MINUS 2 | -2 | 7.20 | -14.40 |
| ASEO MASC | -2 | 21.80 | -43.60 |
| INSTALACIONES | -2 | 5.50 | -11.00 |
|  | -2 | 5.70 | -11.40 |
|  | -2 | 3.20 | -6.40 |
| A DEDUCIR ACCESOS |  |  |  |
| ACCESO 1 | -1 | 71.10 | -71.10 |
| ACCESO 2 | -1 | 20.00 | -20.00 |
| A DEUCIR TERRAZO |  |  |  |
| P BAJA | -1 | 183.47 | -183.47 |
|  | -1 | 180.69 | -180.69 |
| P1 | -1 | 300.08 | -300.08 |
| Subtotal acumulado |  |  | 1649.52 |
| Total |  |  | 1649.52 |

**RSS010d** m² Pavimento de vinilo HOMOGENEO de varios colores con acabado de poliuretano, sistema PUR-ECO, modelo CONTOUR PUR de ARMSTRONG o similar , suministrado en rollos de 2000x20000x3,45 mm, con partículas de carbono en su composición, que le confieren propiedades conductivas, una capa conductora en su dorso, que garantiza su constante nivel de conductividad, colocado con adhesivo de contacto, con juntas termosoldadas. Clase minima de reacción al fuego Efl, incluso tratamiento de cera para PVC
1268 m² × 27.49 (28.04 con costes indirectos) = 35554.72

| Código | Ud | Descripción | Rendimiento | Precio | Importe |
|---|---|---|---|---|---|
| mt18dww010 | l | Adhesivo de contacto para pavimento de goma, caucho, linóleo, PVC, vinílico, moqueta y textil. (material) | 0.25 | 3.241 | 0.81 |
| mt18dsi040 | m² | Lámina de vinilo homogeneo con acabado de poliuretano sistema PUR-ECOde 2000x20000x3,45 mm, acabado de varios colores. Clase minima de reacción al fuego Efl. con partículas de carbono en su composición, que le confieren propiedades conductivas, una capa conductora en su dorso, que garantiza su constante nivel de conductividad. (material) | 1.05 | 23.19 | 24.35 |
| mo014 | h | Oficial 1ª solador. | 0.084 | 16.39 | 1.38 |
| mo035 | h | Ayudante solador. | 0.043 | 16 | 0.69 |
| mt18mva020 | l | Cera especial PVC (material) | 0.12 | 2.171 | 0.26 |
|  |  | Total |  |  | 27.49 |

| Medición | Uds. | Largo | Parcial |
|---|---|---|---|
| P BAJA |  |  |  |
| FOMENTO EMPLEO | 1 | 41.60 | 41.60 |
|  | 1 | 9.50 | 9.50 |
| CONSERJERIA | 1 | 26.20 | 26.20 |
| AULA FORMACIÓN 1 | 1 | 95.70 | 95.70 |
| AULA FORMACION 2 | 1 | 87.20 | 87.20 |
| SALA P. RIVAS | 1 | 98.40 | 98.40 |
| AULA FORM EMPRENDEDORES | 1 | 49.00 | 49.00 |
| SALA JUNTAS EMPRENDEDORES | 1 | 31.00 | 31.00 |
| SAL POLIVALENTE | 1 | 19.80 | 19.80 |
| PREALOJ 1 | 1 | 17.60 | 17.60 |
| PREALOJ 2 | 1 | 17.00 | 17.00 |
| PREALOJ 3 | 1 | 17.80 | 17.80 |
| Subtotal |  |  | 510.80 |
| P.1 |  |  |  |
| DESP TECNICOS 1 | 1 | 23.50 | 23.50 |
| ZONA ADMINISTR | 1 | 37.20 | 37.20 |
| PASILLO 1 | 1 | 18.60 | 18.60 |
| ALMACEN | 1 | 9.70 | 9.70 |
| DESPACHO TECNICOS 2 | 1 | 13.30 | 13.30 |
| DIRECCION | 1 | 32.10 | 32.10 |
| SALA REUNIONES | 1 | 95.20 | 95.20 |
| APOYO FORMACIÓN |  |  |  |
| TECNICOS | 1 | 23.80 | 23.80 |
| DIRECCION | 1 | 20.90 | 20.90 |
| SALA ADM GENERAL | 1 | 52.60 | 52.60 |
| SALA REUNIONES - TRABAJO | 1 | 26.80 | 26.80 |
| OFICINA DE PROYECTOS EUROPEOS | 1 | 43.50 | 43.50 |
| EMPRESAS BASE TEC 1 | 1 | 48.20 | 48.20 |
| EMPRESAS BASE TEC 2 | 1 | 48.10 | 48.10 |
| EMPRESAS BASE TEC 3 | 1 | 48.80 | 48.80 |
| EMPRESAS BASE TEC 4 | 1 | 48.30 | 48.30 |
| ALOJAMIENTOS |  |  |  |
| 1 | 1 | 18.90 | 18.90 |
| 2 | 1 | 14.50 | 14.50 |
| 3 | 1 | 19.80 | 19.80 |
| 4 | 1 | 26.20 | 26.20 |
| 5 | 1 | 17.40 | 17.40 |
| 6 | 1 | 17.60 | 17.60 |
| 7 | 1 | 17.20 | 17.20 |
| 8 | 1 | 17.20 | 17.20 |
| 9 | 1 | 17.80 | 17.80 |
| Subtotal |  |  | 757.20 |
| Subtotal acumulado |  |  | 1268.00 |
| Total |  |  | 1268 |

**RSM050** m Rodapié especial para pavimentos de vivilo en PVC 7+1.cm.
1244.19 m × 5.73 (5.84 con costes indirectos) = 7266.07
Rodapié de especial para pavimentos de vivilo en PVC 7+1.cm

| Código | Ud | Descripción | Rendimiento | Precio | Importe |
|---|---|---|---|---|---|
| mt18rma030bb | m | Rodapié de MDF acabado en madera de haya, 7x1 cm, barnizado en fábrica. (material) | 1.05 | 3.925 | 4.12 |
| mo014 | h | Oficial 1ª solador. | 0.098 | 16.39 | 1.61 |
|  |  | Total |  |  | 5.73 |

| Medición | Uds. | Largo | Parcial |
|---|---|---|---|
| P. BAJA |  |  |  |
| FOMENTO EMPLEO | 1 | 35.00 | 35.00 |
|  | 1 | 7.52 | 7.52 |
| BECARIOS | 1 | 70.70 | 70.70 |
| AULA FORM 1 | 1 | 41.65 | 41.65 |
| CONSERJ | 1 | 26.20 | 26.20 |
| CORTAVIENTOS | 1 | 17.26 | 17.26 |
| AULA FORM 2 | 1 | 41.26 | 41.26 |
| AULA P. RIVAS | 1 | 41.00 | 41.00 |
| AULA FORM EMPR | 1 | 30.26 | 30.26 |
| PREALOJ 1 | 1 | 16.67 | 16.67 |
| PREALOJ 2 | 1 | 16.60 | 16.60 |
| PREALOJ 3 | 1 | 18.60 | 18.60 |
| SAL JUNTAS EMPR | 1 | 24.27 | 24.27 |
| SALA POLIV | 1 | 18.03 | 18.03 |
| ESCALERA 1 | 1 | 18.11 | 18.11 |
| ESCALERA 2 | 1 | 20.55 | 20.55 |
| ESCALERA 3 | 1 | 20.55 | 20.55 |
| ESCALERA 4 | 1 | 24.50 | 24.50 |
| Subtotal |  |  | 488.73 |
| P. PRIMERA |  |  |  |
| TECNICO EXT Y DIRECC |  |  |  |
| DESP TEC 1 | 1 | 15.28 | 15.28 |
| ZONA ADM | 1 | 26.73 | 26.73 |
| ALMACEN | 1 | 14.66 | 14.66 |
| DIRECC | 1 | 22.50 | 22.50 |
| DESPACHO TEC | 1 | 20.39 | 20.39 |
| SALA REUNIONES | 1 | 42.95 | 42.95 |
| EBT 1 | 1 | 31.67 | 31.67 |
| EBT 2 | 1 | 31.50 | 31.50 |
| EBT 3 | 1 | 32.00 | 32.00 |
| EBT 4 | 1 | 31.50 | 31.50 |
| APOYO FORM |  |  |  |
| TECNICOS | 1 | 21.20 | 21.20 |
| DIRECC | 1 | 18.58 | 18.58 |
| SALA ADM GEN | 1 | 30.13 | 30.13 |
| OF INT. EMPLEO |  |  |  |
| SALA REUNIONES | 1 | 21.85 | 21.85 |
| OF PROY EUROP | 1 | 27.55 | 27.55 |
| ALOJ 1 | 1 | 17.00 | 17.00 |
| ALOJ 2 | 1 | 15.00 | 15.00 |
| ALOJ 3 | 1 | 17.90 | 17.90 |
| ALOJ 4 | 1 | 21.58 | 21.58 |
| ALOJ 5 | 1 | 17.40 | 17.40 |
| ALOJ 6 | 1 | 17.30 | 17.30 |
| ALOJ 7 | 1 | 17.30 | 17.30 |
| ALOJ 8 | 1 | 17.30 | 17.30 |
| ALOJ 9 | 1 | 17.80 | 17.80 |
| ESC 4 | 1 | 16.50 | 16.50 |
| PETO ESC | 1 | 10.70 | 10.70 |
| ESCALERA 1 | 1 | 18.11 | 18.11 |
| ESCALERA 2 | 1 | 20.55 | 20.55 |
| ESCALERA 3 | 1 | 20.55 | 20.55 |
| JAMBAS | 48 | 2.00 | 96.00 |
| INFORMATICA | 2 | 12.99 | 25.98 |
| Subtotal |  |  | 755.46 |
| Subtotal acumulado |  |  | 1244.19 |
| Total |  |  | 1244.19 |

**RSB020** m² Base para pavimento interior de mortero autonivelante de cemento, tipo CT C20 F6 según UNE-EN 13813, de 40 mm de espesor, mediante aplicación mecánica (con mezcladora-bombeadora).
757.72 m² × 4.78 (4.88 con costes indirectos) = 3697.67

| Código | Ud | Descripción | Rendimiento | Precio | Importe |
|---|---|---|---|---|---|
| mt09moe055b | m³ | Mortero autonivelante de cemento CT C20 F6 según UNE-EN 13813, fabricado en central, suministrado a pie de obra con camiones hormigonera. | 0.04 | 52.723 | 2.11 |
| mq06pym020 | h | Mezcladora-bombeadora para morteros autonivelantes. | 0.096 | 7.23 | 0.69 |
| mo011 | h | Oficial 1ª construcción. | 0.061 | 16.39 | 1.00 |
| mo060 | h | Peón ordinario construcción. | 0.061 | 15.28 | 0.93 |
| % | % | Medios auxiliares | 1 % | 4.73 | 0.05 |
|  |  | Total |  |  | 4.78 |

| Medición | Uds. | Largo | Parcial |
|---|---|---|---|
| P BAJA | 1 | 183.47 | 183.47 |
|  | 1 | 180.69 | 180.69 |
| P1 | 1 | 300.08 | 300.08 |
| ACCESO 1 | 1 | 72.35 | 72.35 |
| ACCESO 2 | 1 | 19.77 | 19.77 |
|  | 1 | 1.36 | 1.36 |
| Subtotal acumulado |  |  | 757.72 |
| Total |  |  | 757.72 |

**RSC010** m² Solado de baldosas de terrazo Microland "PAVIMENTOS GUILLÉN" o similar, clasificado de uso intensivo para interiores, resbaladicidad CLASE 1,2 o 3 segun situacion, 60x60 cm, color a elegir, colocadas a golpe de maceta sobre lecho de mortero de cemento M-5, con arena de miga y
664.24 m² × 19.43 (19.82 con costes indirectos) = 13165.24
Solado de baldosas de terrazo Microland "PAVIMENTOS GUILLÉN"o similar, clasificado de uso intensivo para interiores, resbaladicidad CLASE 1,2 o 3 segun situacion, 60x60 cm, color a elegir, colocadas a golpe de maceta sobre lecho de mortero de cemento M-5, con arena de miga y rejuntadas con lechada de cemento blanco BL-V 22,5 coloreada con la misma tonalidad de las baldosas.

| Código | Ud | Descripción | Rendimiento | Precio | Importe |
|---|---|---|---|---|---|
| mt09mor010e | m³ | Mortero de cemento CEM II/B-P 32,5 N tipo M-10, confeccionado en obra con 380 kg/m³ de cemento y una proporción en volumen 1/4. (material) | 0.032 | 84.235 | 2.70 |
| mt18btg010aal | m² | Baldosa de terrazo Microland "GUILLEN", para interiores, color a elegir, 60x60 cm, uso intensivo según UNE-EN 13748-1, con un primer pulido en fábrica, para pulido y abrillantado final en obra. (material) | 1.05 | 9.912 | 10.41 |
| mt08cem040a | kg | Cemento blanco BL-22,5 X, para pavimentación, en sacos, según UNE 80305. (material) | 1 | 0.096 | 0.10 |
| mt18btl100 | kg | Color o borada para pavimento de baldosas de terrazo. (material) | 0.5 | 0.469 | 0.23 |
| mo021 | h | Oficial 1ª escayolista. (mano de obra; 21/03/2011) | 0.173 | 16.39 | 2.84 |
| mo056 | h | Ayudante solador. (mano de obra; 13/12/2012) | 0.173 | 16 | 2.77 |
| % | % | Medios auxiliares | 2 % | 19.05 | 0.38 |
|  |  | Total |  |  | 19.43 |

| Medición | Uds. | Largo | Parcial |
|---|---|---|---|
| P BAJA | 1 | 183.47 | 183.47 |
|  | 1 | 180.69 | 180.69 |
| P1 | 1 | 300.08 | 300.08 |
| Subtotal acumulado |  |  | 664.24 |
| Total |  |  | 664.24 |

**RSC010** m² Solado de baldosas de terrazo Microland "PAVIMENTOS GUILLÉN" o similar, clasificado de uso intensivo para interiores, resbaladicidad CLASE 1,2 o 3 segun situacion, 60x60 cm, color a elegir, colocadas a golpe de maceta sobre lecho de mortero de cemento M-5, con arena de miga y
93.48 m² × 19.43 (19.82 con costes indirectos) = 1852.77

| Medición | Uds. | Largo | Parcial |
|---|---|---|---|
| ACCESO 1 | 1 | 72.35 | 72.35 |
| ACCESO 2 | 1 | 19.77 | 19.77 |
|  | 1 | 1.36 | 1.36 |
| Subtotal acumulado |  |  | 93.48 |
| Total |  |  | 93.48 |

**RSC030b** m² Pulido y abrillantado en obra de pavimento interior de terrazo.
757.72 m² × 4.83 (4.93 con costes indirectos) = 3735.56

| Código | Ud | Descripción | Rendimiento | Precio | Importe |
|---|---|---|---|---|---|
| mq08war150 | h | Pulidora para pavimentos pétreos o de terrazo, compuesta por platos giratorios a los que se acoplan una serie de muelas abrasivas, refrigeradas con agua. (maquinaria) | 0.214 | 2.896 | 0.62 |
| mq08war155 | h | Abrillantadora para el cristalizado o el abrillantado de pavimentos pétreos o de terrazo, compuesta por plato de lana de acero o esponja sintética. (maquinaria) | 0.117 | 1.45 | 0.17 |
| mo023 | h | Oficial 1ª pulidor. (mano de obra; 24/03/2011) | 0.215 | 16.39 | 3.52 |
| mo060 | h | Peón ordinario construcción. | 0.031 | 15.28 | 0.47 |
| % | % | Medios auxiliares | 1 % | 4.78 | 0.05 |
|  |  | Total |  |  | 4.83 |

| Medición | Uds. | Largo | Parcial |
|---|---|---|---|
| P BAJA | 1 | 183.47 | 183.47 |
|  | 1 | 180.69 | 180.69 |
| P1 | 1 | 300.08 | 300.08 |
| ACCESO 1 | 1 | 72.35 | 72.35 |
| ACCESO 2 | 1 | 19.77 | 19.77 |
|  | 1 | 1.36 | 1.36 |
| Subtotal acumulado |  |  | 757.72 |
| Total |  |  | 757.72 |

**RSK052** m² abujardado mecánico de suelo de terrazo,
93.48 m² × 3.61 (3.68 con costes indirectos) = 344.01

| Código | Ud | Descripción | Rendimiento | Precio | Importe |
|---|---|---|---|---|---|
| mq06fre010 | h | Fresadora para pavimento de hormigón. (maquinaria) | 0.124 | 3.86 | 0.48 |
| mq08gel010k | h | Grupo electrógeno insonorizado, trifásico, de 45 kVA de potencia. | 0.126 | 3.754 | 0.47 |
| mo011 | h | Oficial 1ª construcción. | 0.081 | 16.39 | 1.33 |
| mo059 | h | Peón especializado construcción. | 0.08 | 16.1 | 1.29 |
| % | % | Medios auxiliares | 1 % | 3.57 | 0.04 |
|  |  | Total |  |  | 3.61 |

| Medición | Uds. | Largo | Parcial |
|---|---|---|---|
| ACCESO 1 | 1 | 72.35 | 72.35 |
| ACCESO 2 | 1 | 19.77 | 19.77 |
|  | 1 | 1.36 | 1.36 |
| Subtotal acumulado |  |  | 93.48 |
| Total |  |  | 93.48 |

**RSC020** m Rodapié biselado de terrazo micrograno (menor o igual a 6 mm), Rojo Alicante para interiores, 40x7 cm, con un grado de pulido de 220.
364.99 m × 3.14 (3.2 con costes indirectos) = 1167.97

| Código | Ud | Descripción | Rendimiento | Precio | Importe |
|---|---|---|---|---|---|
| mt09mcr200 | kg | Adhesivo cementoso para colocación de pavimentos de terrazo. (material) | 0.015 | 0.266 | 0.00 |
| mt18rtl010 | m | Rodapié biselado de terrazo micrograno (menor o igual a 6 mm), color Rojo Alicante, para interiores, 40x7 cm, con un grado de pulido de 220. (material) | 1.05 | 1.101 | 1.16 |
| mt09lec010b | m³ | Lechada de cemento blanco BL 22,5 X. | 0.001 | 106.342 | 0.11 |
| mo014 | h | Oficial 1ª solador. | 0.112 | 16.39 | 1.84 |
| % | % | Medios auxiliares | 1 % | 3.11 | 0.03 |
|  |  | Total |  |  | 3.14 |

| Medición | Uds. | Largo | Parcial |
|---|---|---|---|
| P BAJA |  |  |  |
| CIRCULACIÓN | 1 | 160.16 | 160.16 |
| P1 |  |  |  |
| PASILLO 1 | 1 | 23.50 | 23.50 |
| DISTRIB | 1 | 159.41 | 159.41 |
| DISTRIB 1 | 1 | 21.92 | 21.92 |
| Subtotal acumulado |  |  | 364.99 |
| Total |  |  | 364.99 |

**RSG010d** m² Solado de baldosas cerámicas de gres porcelánico, mate o natural 4/2/H/-, de 29,3x59,6 cm, RESBALADICIDAD CLASE 2, recibidas con adhesivo de resinas reactivas normal, R1 sin ninguna característica adicional, color gris con doble encolado y rejuntadas con mortero de juntas de resinas reactivas, RG, para junta mínima (entre 1,5 y 3 mm), con la misma tonalidad de las piezas.
283.14 m² × 24.91 (25.41 con costes indirectos) = 7194.59

| Código | Ud | Descripción | Rendimiento | Precio | Importe |
|---|---|---|---|---|---|
| mt09mcr021eaa | kg | Adhesivo de resinas reactivas normal, R1, según UNE-EN 12004, color gris. | 6 | 0.612 | 3.67 |
| mt18bcp010 | m² | Baldosa cerámica de gres porcelánico 4/2/H/-, 29,3x59,6 cm, acabado mate o natural, 10,00 €/m², según UNE-EN 14411. (material) | 1.05 | 14.328 | 15.04 |
| mt09mcr080c | kg | Mortero de juntas de resinas reactivas RG, para junta mínima entre 1,5 y 3 mm, según UNE-EN 13888. (material) | 0.1 | 5.663 | 0.57 |
| mo014 | h | Oficial 1ª solador. | 0.221 | 16.39 | 3.62 |
| mo035 | h | Ayudante solador. | 0.11 | 16 | 1.76 |
| % | % | Medios auxiliares | 1 % | 24.66 | 0.25 |
|  |  | Total |  |  | 24.91 |

| Medición | Uds. | Largo | Parcial |
|---|---|---|---|
| P BAJA |  |  |  |
| ASEO FEM | 1 | 17.00 | 17.00 |
| ASEO MINUS FEM | 1 | 5.70 | 5.70 |
| ASEO MINUS MASC | 1 | 6.20 | 6.20 |
| ASEO MASC | 1 | 32.90 | 32.90 |
| OFICIO | 1 | 3.50 | 3.50 |
| VEST ESC 1 | 1 | 9.90 | 9.90 |
| VEST ESC 2 | 1 | 14.50 | 14.50 |
| VEST ESC 3 | 1 | 14.50 | 14.50 |
| CUADROS BT | 1 | 5.00 | 5.00 |
| INFORMATICA | 1 | 8.80 | 8.80 |
| Subtotal |  |  | 118.00 |
| P.1 |  |  |  |
| ASEO FEM | 1 | 17.00 | 17.00 |
| ASEO MINUS FEM | 1 | 5.80 | 5.80 |
| ASEO MINUS MASC | 1 | 6.20 | 6.20 |
| OFICIO | 1 | 3.50 | 3.50 |
| ASEO MASC | 1 | 32.90 | 32.90 |
| VEST ESC 1 | 1 | 6.30 | 6.30 |
| VEST ESC 2 | 1 | 14.50 | 14.50 |
| VEST ESC 3 | 1 | 14.50 | 14.50 |
| INFORMATICA | 1 | 8.80 | 8.80 |
| Subtotal |  |  | 109.50 |
| SOTANOS ESCALERA 2-3 | 2 | 27.82 | 55.64 |
| Subtotal |  |  | 55.64 |
| Subtotal acumulado |  |  | 283.14 |
| Total |  |  | 283.14 |

**REG010** Ud Revestimiento de escalera de ida y vuelta, de dos tramos rectos con meseta intermedia con 21 peldaños de 130 cm de ancho, mediante forrado con piezas de gres porcelánico, mate o natural RESBALADICIDAD CLASE 2, con zanquín. Recibido con mortero de cemento M-5 y rejuntado con mor
14 Ud × 1880.15 (1917.75 con costes indirectos) = 26848.50
Revestimiento de escalera de ida y vuelta, de dos tramos rectos con meseta intermedia con 21 peldaños de 130 cm de ancho, mediante forrado con piezas de gres porcelánico, mate o natural RESBALADICIDAD CLASE 2, con zanquín. Recibido con mortero de cemento M-5 y rejuntado con mortero de juntas cementoso, CG1, para junta mínima (entre 1,5 y 3 mm), con la misma tonalidad de las piezas.

| Código | Ud | Descripción | Rendimiento | Precio | Importe |
|---|---|---|---|---|---|
| mt18pcp010 | m | Huella para peldaño de gres porcelánico, acabado mate o natural, 10,00 €/m. (material) | 27.3 | 8.557 | 233.61 |
| mt18pcp011 | m | Tabica para peldaño de gres porcelánico, acabado mate o natural, 10,00 €/m. (material) | 27.3 | 8.557 | 233.61 |
| mt18zcp010 | m | Zanquín cerámico de gres porcelánico, acabado mate o natural, 420x180 mm, 5,00 €/m. (material) | 8.82 | 4.259 | 37.56 |
| mt18bdp010 | m² | Baldosa cerámica de gres porcelánico, acabado mate o natural, 10,00 €/m², según UNE-EN 14411. (material) | 3.549 | 8.507 | 30.19 |
| mt18rcp010 | m | Rodapié cerámico de gres porcelánico, acabado mate o natural, 7 cm, 3,00 €/m. (material) | 5.2 | 2.535 | 13.18 |
| mt18jrb100 | m | Perfil tipo junta Pro-step PVC PVC 25 "BUTECH", acabado blanco, de 7 mm de alto, para remate de borde de escalera pavimentada con baldosas cerámicas. (material) | 27.3 | 7.577 | 206.85 |
| mt09mor010c | m³ | Mortero de cemento CEM II/B-P 32,5 N tipo M-5, confeccionado en obra con 250 kg/m³ de cemento y una proporción en volumen 1/6. | 0.4 | 59.612 | 23.84 |
| mt01ara010 | m³ | Arena de 0 a 5 mm de diámetro. | 0.07 | 9.623 | 0.67 |
| mt09mcr060c | kg | Mortero elastico. (material) | 2.73 | 209.799 | 572.75 |
| mo014 | h | Oficial 1ª solador. | 8.881 | 16.39 | 145.56 |
| mo035 | h | Ayudante solador. | 8.881 | 16 | 142.10 |
| mo060 | h | Peón ordinario construcción. | 8.879 | 15.28 | 135.67 |
| mo008 | h | Oficial 1ª carpintero. | 2.621 | 16.67 | 43.69 |
| mo031 | h | Ayudante carpintero. | 2.621 | 16.12 | 42.25 |
| % | % | Medios auxiliares | 1 % | 1861.53 | 18.62 |
|  |  | Total |  |  | 1880.15 |

| Medición | Uds. | Parcial |
|---|---|---|
| ESCALERA 1 |  |  |
| PB -P1 | 1 | 1.00 |
| P1-P2 | 1 | 1.00 |
| P2-P3 | 1 | 1.00 |
| P3-P4 | 1 | 1.00 |
| ESCALERA 2 |  |  |
| SOT-PB | 1 | 1.00 |
| PB-P1 | 1 | 1.00 |
| P1-P2 | 1 | 1.00 |
| P2-P3 | 1 | 1.00 |
| P3-P4 | 1 | 1.00 |
| ESCALERA 3 |  |  |
| SOT-PB | 1 | 1.00 |
| PB-P1 | 1 | 1.00 |
| P1-P2 | 1 | 1.00 |
| P2-P3 | 1 | 1.00 |
| P3-P4 | 1 | 1.00 |
| Subtotal acumulado |  | 14.00 |
| Total |  | 14 |

**RSC010** m² Solado de baldosas de terrazo Microland "PAVIMENTOS GUILLÉN" o similar, clasificado de uso intensivo para interiores, resbaladicidad CLASE 1,2 o 3 segun situacion, 60x60 cm, color a elegir, colocadas a golpe de maceta sobre lecho de mortero de cemento M-5, con arena de miga y
0 m² × 19.43 (19.82 con costes indirectos) = 0.00

### RT Falsos techos
Importe: 71327.15

**RTC015b** m² Falso techo continuo acústico suspendido con estructura metálica, formado por una estructura de perfiles de chapa de acero galvanizado a base de perfiles continuos en forma de "U" de 60 mm. de ancho y separados entre ellos 300 mm., suspendidos del forjado por medio de "horquillas" especiales y varilla roscada, a la cual se atornilla una placa de yeso laminado Pladur FON tipo C 12/25 o similar, de 1200x2000x13 mm de espesor, con velo de fibra de vidrio. incluso anclajes, tornillería, cintas y pastas para juntas. Totalmente terminado y listo para imprimar, pintar o decorar.
98.12 m² × 40.57 (41.38 con costes indirectos) = 4060.21

| Código | Ud | Descripción | Rendimiento | Precio | Importe |
|---|---|---|---|---|---|
| mt12psg220 | Ud | Fijación compuesta por taco y tornillo 5x27. | 1.3 | 0.049 | 0.06 |
| mt12psg210 | Ud | Cuelgue para suspensión rápida. (material) | 1.3 | 0.402 | 0.52 |
| mt12psg190 | Ud | Varilla de cuelgue. (material) | 1.3 | 0.434 | 0.56 |
| mt12psg026aa | m² | Placa acústica perforada 12,5x1200x2400 mm, pladur FON C 12/25 con velo de fifra de vidrio (material) | 1.4 | 17.71 | 24.79 |
| mt12psg081ab | Ud | Tornillo autoperforante 3,5x35 mm. (material) | 23 | 0.009 | 0.21 |
| U14AP525 | Kg | Pasta de juntas PLADUR (material) | 0.47 | 0.677 | 0.32 |
| U14AP530 | Ml | Cinta de juntas PLADUR (material) | 3.8 | 0.027 | 0.10 |
| U14AP400 | Ud | Perfil ang. PLADUR L-A-24-TC (material) | 1.4 | 1.043 | 1.46 |
| U14AP401 | Ml | Perfil de techo cont.PLADUR T-60 (material) | 2 | 1.76 | 3.52 |
| U14AP405 | Ud | Pieza empalme techo PLADUR T-60 (material) | 0.64 | 0.492 | 0.31 |
| U14AP410 | Ud | Horquilla techo PLADUR T-60 (material) | 3 | 0.673 | 2.02 |
| U14AP515 | Ud | Tornillos PLADUR PM 3,9x25 (material) | 20 | 0.009 | 0.18 |
| U14AP520 | Ud | Tornillos PLADUR MM 3,5x9,5 (material) | 10 | 0.095 | 0.95 |
| mo006 | h | Oficial 1ª montador. | 0.192 | 16.93 | 3.25 |
| mo048 | h | Ayudante montador. | 0.145 | 16 | 2.32 |
|  |  | Total |  |  | 40.57 |

| Medición | Uds. | Largo | Parcial |
|---|---|---|---|
| P. BAJA |  |  |  |
| AULA FORM 1 | 1 | 30.18 | 30.18 |
| AULA P. RIVAS | 1 | 28.24 | 28.24 |
| AULA FORM 2 | 1 | 22.80 | 22.80 |
| AULA FORM EMPRENDEDORES | 1 | 16.90 | 16.90 |
| Subtotal acumulado |  |  | 98.12 |
| Total |  |  | 98.12 |

**NAO030d** m² Aislamiento en falso techo, formado por panel de lana de vidrio, según UNE-EN 13162, sin revestimiento, de 80 mm de espesor incluso velo acústico.
98.12 m² × 3.2 (3.26 con costes indirectos) = 319.87
Aislamiento en falso techo, formado por panel de lana de vidrio, según UNE-EN 13162, sin revestimiento, de 80 mm de espesor, incluso velo acústico.

| Código | Ud | Descripción | Rendimiento | Precio | Importe |
|---|---|---|---|---|---|
| mt16lva060aaa | m² | Panel de lana de vidrio, según UNE-EN 13162, sin revestimiento, de 80 mm de espesor, resistencia térmica 1,25 (m²K)/W, conductividad térmica 0,036 W/(mK), Euroclase A1 de reacción al fuego, con código de designación MW-UNE-EN 13162-T3-MU1. (material) | 1.05 | 1.859 | 1.95 |
| mt16lva06b | m2 | velo acústico (material) | 1.05 | 0.413 | 0.43 |
| mo006 | h | Oficial 1ª montador. | 0.025 | 16.93 | 0.42 |
| mo048 | h | Ayudante montador. | 0.025 | 16 | 0.40 |
|  |  | Total |  |  | 3.2 |

| Medición | Uds. | Largo | Parcial |
|---|---|---|---|
| P. BAJA |  |  |  |
| AULA FORM 1 | 1 | 30.18 | 30.18 |
| AULA P. RIVAS | 1 | 28.24 | 28.24 |
| AULA FORM 2 | 1 | 22.80 | 22.80 |
| AULA FORM EMPRENDEDORES | 1 | 16.90 | 16.90 |
| Subtotal acumulado |  |  | 98.12 |
| Total |  |  | 98.12 |

**RIP035b** m² Pintura plástica con textura lisa, color a elegir, acabado satinado, sobre paramentos horizontales y verticales interiores de yeso proyectado o placas de yeso laminado, mano de fondo y dos manos de acabado (rendimiento: 0,125 l/m² cada mano)APLICADA CON RODILLO EN CASO DE PLACAS ACÚSTICAS DE YESO LAMINADO.
98.12 m² × 5.67 (5.78 con costes indirectos) = 567.13

| Código | Ud | Descripción | Rendimiento | Precio | Importe |
|---|---|---|---|---|---|
| mt27pfj010 | l | Imprimación selladora para interior con resinas acrílicas en dispersión acuosa, especialmente indicada sobre yeso, color blanco, aplicada con brocha, rodillo o pistola. | 0.18 | 5.987 | 1.08 |
| mt27pij130 | l | Pintura plástica para interior a base de resinas acrovinílicas dispersadas en medio acuoso, de gran flexibilidad, resistencia y adherencia, impermeable al agua de lluvia, resistente a los álcalis, color a elegir, acabado satinado, aplicada con brocha, rodillo o pistola. | 0.25 | 5.987 | 1.50 |
| mo024 | h | Oficial 1ª pintor. | 0.084 | 16.39 | 1.38 |
| mo045 | h | Ayudante pintor. | 0.107 | 16 | 1.71 |
|  |  | Total |  |  | 5.67 |

| Medición | Uds. | Largo | Parcial |
|---|---|---|---|
| P. BAJA |  |  |  |
| AULA FORM 1 | 1 | 30.18 | 30.18 |
| AULA P. RIVAS | 1 | 28.24 | 28.24 |
| AULA FORM 2 | 1 | 22.80 | 22.80 |
| AULA FORM EMPRENDEDORES | 1 | 16.90 | 16.90 |
| Subtotal acumulado |  |  | 98.12 |
| Total |  |  | 98.12 |

**RTD030** m² Falso techo registrable de panel acústico de fibras de madera de abeto aglomeradas con cemento portland blanco,CELENIT AB compuesto por módulos de 1200x600x25 mm, para perfilería vista OMEGA canto vivo, lacado en color, en el sentido longitudinal de las placas y prefileria oculta en el sentido tranversal, con los paneles colocados a tope en el lado corto de los mismos. Clase de reacción al fuego mínima C-s2,d0
1127.32 m² × 25.42 (25.93 con costes indirectos) = 29231.41

| Código | Ud | Descripción | Rendimiento | Precio | Importe |
|---|---|---|---|---|---|
| mt12pag010eb | m² | panel acústico de fibras de madera de abeto aglomeradas con cemento portland blanco,CELENIT AB compuesto por módulos de 1200x600x25 mm, con la cara vista revestida con un velo mineral, acabado liso en color blanco con canto recto para perfilería vista T 15. Clase de reacción al fuego mínima C-s2,d0 (material) | 1 | 16.028 | 16.03 |
| mt12pfr010ea | m | Perfil primario OMEGA de 15x45x3600 mm, de acero galvanizado laminado, con la cara vista revestida con una lámina de aluminio acabado lacado en color blanco, según UNE-EN 13964. (material) | 0.9 | 0.658 | 0.59 |
| mt12pfr010ga | m | Perfil secundario en T de 15x38x600 mm, de acero galvanizado laminado, con la cara vista revestida con una lámina de aluminio acabado lacado en color blanco, según UNE-EN 13964. (material) | 0.7 | 0.659 | 0.46 |
| mt12pfr010da | m | Perfil angular en L de 24x24x3000 mm, de acero galvanizado laminado, con la cara vista revestida con una lámina de aluminio acabado lacado en color blanco, según UNE-EN 13964. (material) | 0.4 | 0.6 | 0.24 |
| mt12fac020b | Ud | Varilla metálica de acero galvanizado de 6 mm de diámetro. (material) | 2 | 0.171 | 0.34 |
| mt12fac050 | Ud | Accesorios para la instalación de falsos techos registrables. (material) | 1 | 1.209 | 1.21 |
| mo006 | h | Oficial 1ª montador. | 0.199 | 16.93 | 3.37 |
| mo048 | h | Ayudante montador. | 0.199 | 16 | 3.18 |
|  |  | Total |  |  | 25.42 |

| Medición | Uds. | Largo | Parcial |
|---|---|---|---|
| P.BAJA |  |  |  |
| FOMENTO EMPLEO | 1 | 31.00 | 31.00 |
| BECARIOS | 1 | 138.20 | 138.20 |
| CONSERJERIA | 1 | 26.20 | 26.20 |
| AULA FORMACION 1 | 1 | 65.52 | 65.52 |
| AULA FORM 2 | 1 | 64.80 | 64.80 |
| SALA P. RIVAS | 1 | 70.56 | 70.56 |
| AULA FORM EMPREND | 1 | 32.40 | 32.40 |
| PREALOJ 1 | 1 | 17.60 | 17.60 |
| PREALOJ 2 | 1 | 17.00 | 17.00 |
| PREALOJ 3 | 1 | 17.80 | 17.80 |
| SALA JUNTAS EMPREND | 1 | 31.00 | 31.00 |
| SALA USO POLIV | 1 | 19.80 | 19.80 |
| Subtotal |  |  | 531.88 |
| DESP TECNICOS 1 | 1 | 23.50 | 23.50 |
| ZONA ADMINISTR | 1 | 25.20 | 25.20 |
| ALMACEN | 1 | 9.70 | 9.70 |
| DESPACHO TECNICOS 2 | 1 | 13.30 | 13.30 |
| DIRECCION | 1 | 32.10 | 32.10 |
| SALA REUNIONES | 1 | 74.76 | 74.76 |
| APOYO FORMACIÓN |  |  |  |
| TECNICOS | 1 | 23.80 | 23.80 |
| DIRECCION | 1 | 20.90 | 20.90 |
| SALA ADM GENERAL | 1 | 35.28 | 35.28 |
| SALA REUNIONES - TRABAJO | 1 | 26.40 | 26.40 |
| OFICINA DE PROYECTOS EUROPEOS | 1 | 43.50 | 43.50 |
| EMPRESAS BASE TEC 1 | 1 | 25.20 | 25.20 |
| EMPRESAS BASE TEC 2 | 1 | 25.20 | 25.20 |
| EMPRESAS BASE TEC 3 | 1 | 25.20 | 25.20 |
| EMPRESAS BASE TEC 4 | 1 | 25.20 | 25.20 |
| ALOJAMIENTOS |  |  |  |
| 1 | 1 | 18.90 | 18.90 |
| 2 | 1 | 14.50 | 14.50 |
| 3 | 1 | 19.80 | 19.80 |
| 4 | 1 | 26.20 | 26.20 |
| 5 | 1 | 17.40 | 17.40 |
| 6 | 1 | 17.20 | 17.20 |
| 7 | 1 | 17.20 | 17.20 |
| 8 | 1 | 17.20 | 17.20 |
| 9 | 1 | 17.80 | 17.80 |
| Subtotal |  |  | 595.44 |
| Subtotal acumulado |  |  | 1127.32 |
| Total |  |  | 1127.32 |

**NAT010c** m² Aislamiento acústico sobre falso techo formado por panel semirrígido de lana de roca volcánica, según UNE-EN 13162, no revestido, de 40 mm de espesor.
536.58 m² × 5.27 (5.38 con costes indirectos) = 2886.80

| Código | Ud | Descripción | Rendimiento | Precio | Importe |
|---|---|---|---|---|---|
| mt16lra020cba | m² | Panel semirrígido de lana de roca volcánica, según UNE-EN 13162, no revestido, de 40 mm de espesor, resistencia térmica 1,1 (m²K)/W, conductividad térmica 0,035 W/(mK). (material) | 1.05 | 3.664 | 3.85 |
| mo006 | h | Oficial 1ª montador. | 0.043 | 16.93 | 0.73 |
| mo048 | h | Ayudante montador. | 0.043 | 16 | 0.69 |
|  |  | Total |  |  | 5.27 |

| Medición | Uds. | Largo | Parcial |
|---|---|---|---|
| P.BAJA |  |  |  |
| BECARIOS | 1 | 138.20 | 138.20 |
| AULA FORMACION 1 | 1 | 65.52 | 65.52 |
| AULA FORM 2 | 1 | 64.80 | 64.80 |
| SALA P. RIVAS | 1 | 70.56 | 70.56 |
| AULA FORM EMPREND | 1 | 32.40 | 32.40 |
| Subtotal |  |  | 371.48 |
| P.1 |  |  |  |
| SALA REUNIONES | 1 | 95.20 | 95.20 |
| SALA REUNIONES - TRABAJO | 1 | 26.40 | 26.40 |
| OF PROY EUR | 1 | 43.50 | 43.50 |
| Subtotal |  |  | 165.10 |
| Subtotal acumulado |  |  | 536.58 |
| Total |  |  | 536.58 |

**RTC015** m² Falso techo continuo liso suspendido con estructura metálica (12,5+27+27), formado por una placa de yeso laminado A / UNE-EN 520 - 1200 / longitud / 13 / borde afinado.
514.45 m² × 19.09 (19.47 con costes indirectos) = 10016.34

| Código | Ud | Descripción | Rendimiento | Precio | Importe |
|---|---|---|---|---|---|
| mt12psg160a | m | Perfil de acero galvanizado, en U, de 30 mm. (material) | 0.4 | 1.008 | 0.403 |
| mt12psg220 | Ud | Fijación compuesta por taco y tornillo 5x27. | 2 | 0.049 | 0.098 |
| mt12psg210 | Ud | Cuelgue para suspensión rápida. | 1.2 | 0.402 | 0.482 |
| mt12psg190 | Ud | Varilla de cuelgue. | 1.2 | 0.434 | 0.521 |
| mt12psg050c | m | Maestra 60/27 de chapa de acero galvanizado, de ancho 60 mm, según UNE-EN 14195. | 3.2 | 1.03 | 3.296 |
| mt12psg215b | Ud | Conector para maestra 60/27. (material) | 0.6 | 0.296 | 0.178 |
| mt12psg215a | Ud | Caballete para maestra 60/27. (material) | 2.3 | 0.495 | 1.139 |
| mt12psg010aa | m² | Placa de yeso laminado A / UNE-EN 520 - 1200 / longitud / 13 / borde afinado. (material) | 1 | 6.367 | 6.367 |
| mt12psg081aa | Ud | Tornillo autoperforante 3,5x25 mm. (material) | 17 | 0.009 | 0.153 |
| mt12psg041 | m | Banda de dilatación de 50 mm de anchura. (material) | 0.4 | 0.249 | 0.100 |
| mt12psg030a | kg | Pasta para juntas, según UNE-EN 13963. (material) | 0.7 | 1.118 | 0.783 |
| mt12psg040a | m | Cinta de juntas. (material) | 0.45 | 0.028 | 0.013 |
| mo006 | h | Oficial 1ª montador. | 0.192 | 16.93 | 3.251 |
| mo048 | h | Ayudante montador. | 0.144 | 16 | 2.304 |
|  |  | Total |  |  | 19.09 |

| Medición | Uds. | Largo | Parcial |
|---|---|---|---|
| P.BAJA |  |  |  |
| FOMENTO DE EMPLEO | 1 | 20.00 | 20.00 |
| BECARIOS | 1 | 34.50 | 34.50 |
| CIRCULACION | 1 | 95.00 | 95.00 |
| CORTAVIENTOS | 1 | 20.00 | 20.00 |
| CIRCULACION 1 | 1 | 21.08 | 21.08 |
| Subtotal |  |  | 190.58 |
| ZONA ADMINISTR | 1 | 12.00 | 12.00 |
| ALMACEN | 1 | 9.70 | 9.70 |
| SALA REUNIONES | 1 | 20.44 | 20.44 |
| APOYO FORMACIÓN |  |  |  |
| SALA ADM GENERAL | 1 | 17.32 | 17.32 |
| EMPRESAS BASE TEC 1 | 1 | 22.80 | 22.80 |
| EMPRESAS BASE TEC 2 | 1 | 22.80 | 22.80 |
| EMPRESAS BASE TEC 3 | 1 | 22.80 | 22.80 |
| EMPRESAS BASE TEC 4 | 1 | 22.80 | 22.80 |
| ALOJAMIENTOS |  |  |  |
| circulacion | 1 | 90.90 | 90.90 |
| CIRCULACION 1 | 1 | 21.90 | 21.90 |
| CIRCULACION 2 | 1 | 35.30 | 35.30 |
| ANTIGUA ESCALERA PB-P1 | 1 | 25.11 | 25.11 |
| Subtotal |  |  | 323.87 |
| Subtotal acumulado |  |  | 514.45 |
| Total |  |  | 514.45 |

**RIP035** m² Pintura plástica con textura lisa, color a elegir, acabado satinado, sobre paramentos horizontales y verticales interiores de yeso proyectado o placas de yeso laminado, mano de fondo y dos manos de acabado (rendimiento: 0,125 l/m² cada mano)APLICADA CON RODILLO EN CASO DE PLACAS ACÚSTICAS DE YESO LAMINADO.
514.45 m² × 5.67 (5.78 con costes indirectos) = 2973.52

| Código | Ud | Descripción | Rendimiento | Precio | Importe |
|---|---|---|---|---|---|
| mt27pfj010 | l | Imprimación selladora para interior con resinas acrílicas en dispersión acuosa, especialmente indicada sobre yeso, color blanco, aplicada con brocha, rodillo o pistola. | 0.18 | 5.987 | 1.08 |
| mt27pij130 | l | Pintura plástica para interior a base de resinas acrovinílicas dispersadas en medio acuoso, de gran flexibilidad, resistencia y adherencia, impermeable al agua de lluvia, resistente a los álcalis, color a elegir, acabado satinado, aplicada con brocha, rodillo o pistola. | 0.25 | 5.987 | 1.50 |
| mo024 | h | Oficial 1ª pintor. | 0.084 | 16.39 | 1.38 |
| mo045 | h | Ayudante pintor. | 0.107 | 16 | 1.71 |
|  |  | Total |  |  | 5.67 |

| Medición | Uds. | Largo | Parcial |
|---|---|---|---|
| P.BAJA |  |  |  |
| FOMENTO DE EMPLEO | 1 | 20.00 | 20.00 |
| BECARIOS | 1 | 34.50 | 34.50 |
| CIRCULACION | 1 | 95.00 | 95.00 |
| CORTAVIENTOS | 1 | 20.00 | 20.00 |
| CIRCULACION 1 | 1 | 21.08 | 21.08 |
| Subtotal |  |  | 190.58 |
| P2 |  |  |  |
| ZONA ADMINISTR | 1 | 12.00 | 12.00 |
| ALMACEN | 1 | 9.70 | 9.70 |
| SALA REUNIONES | 1 | 20.44 | 20.44 |
| APOYO FORMACIÓN |  |  |  |
| SALA ADM GENERAL | 1 | 17.32 | 17.32 |
| EMPRESAS BASE TEC 1 | 1 | 22.80 | 22.80 |
| EMPRESAS BASE TEC 2 | 1 | 22.80 | 22.80 |
| EMPRESAS BASE TEC 3 | 1 | 22.80 | 22.80 |
| EMPRESAS BASE TEC 4 | 1 | 22.80 | 22.80 |
| ALOJAMIENTOS |  |  |  |
| circulacion | 1 | 90.90 | 90.90 |
| CIRCULACION 1 | 1 | 21.90 | 21.90 |
| CIRCULACION 2 | 1 | 35.30 | 35.30 |
| ESCALERA PB-P1 | 1 | 25.11 | 25.11 |
| Subtotal |  |  | 323.87 |
| Subtotal acumulado |  |  | 514.45 |
| Total |  |  | 514.45 |

**RTD030c** m² Falso techo registrable de panel acústico de lana de roca, modelo Austral Canto Recto "ROCKFON", o similar, compuesto por módulos de 600x600x15 mm, acabado liso en color a elegir para perfilería vista T 24.
148.69 m² × 15.91 (16.23 con costes indirectos) = 2413.24

| Código | Ud | Descripción | Rendimiento | Precio | Importe |
|---|---|---|---|---|---|
| mt12par005aa | m² | Panel acústico autoportante de lana de roca volcánica, modelo Austral Canto Recto "ROCKFON", de resistencia térmica 0,4 (m²K)/W, Euroclase A1 de reacción al fuego, compuesto por módulos de 600x600x15 mm, acabado liso en color blanco con canto recto para perfilería vista T 24. (material) | 1 | 7.743 | 7.74 |
| mt12pfr010aa | m | Perfil primario en T de 24x38x3600 mm, de acero galvanizado laminado, con la cara vista revestida con una lámina de aluminio acabado lacado en color blanco, según UNE-EN 13964. (material) | 0.7 | 0.735 | 0.51 |
| mt12pfr010ca | m | Perfil secundario en T de 24x38x600 mm, de acero galvanizado laminado, con la cara vista revestida con una lámina de aluminio acabado lacado en color blanco, según UNE-EN 13964. (material) | 1.5 | 0.736 | 1.10 |
| mt12pfr010da | m | Perfil angular en L de 24x24x3000 mm, de acero galvanizado laminado, con la cara vista revestida con una lámina de aluminio acabado lacado en color blanco, según UNE-EN 13964. | 0.4 | 0.6 | 0.24 |
| mt12fac020b | Ud | Varilla metálica de acero galvanizado de 6 mm de diámetro. | 2 | 0.171 | 0.34 |
| mt12fac050 | Ud | Accesorios para la instalación de falsos techos registrables. | 1 | 1.209 | 1.21 |
| mo006 | h | Oficial 1ª montador. | 0.145 | 16.93 | 2.45 |
| mo048 | h | Ayudante montador. | 0.145 | 16 | 2.32 |
|  |  | Total |  |  | 15.91 |

| Medición | Uds. | Largo | Parcial |
|---|---|---|---|
| P. BAJA |  |  |  |
| ASEO FEM | 1 | 17.00 | 17.00 |
| ASEO MINUS 1 | 1 | 5.70 | 5.70 |
| ASEO MINUS 2 | 1 | 6.20 | 6.20 |
| INFORMATICA | 1 | 9.03 | 9.03 |
| ASEO MASC | 1 | 32.90 | 32.90 |
| OFICIO | 1 | 3.50 | 3.50 |
| Subtotal |  |  | 74.33 |
| P. 1 |  |  |  |
| ASEO FEM | 1 | 17.00 | 17.00 |
| ASEO MINUS 1 | 1 | 5.70 | 5.70 |
| ASEO MINUS 2 | 1 | 6.20 | 6.20 |
| INFORMATICA | 1 | 9.05 | 9.05 |
| ASEO MASC | 1 | 32.90 | 32.90 |
| OFICIO | 1 | 3.51 | 3.51 |
| Subtotal |  |  | 74.36 |
| Subtotal acumulado |  |  | 148.69 |
| Total |  |  | 148.69 |

**RTC020** m Tabica en cambio de nivel de falso techo, formada con placa lisa de escayola de 20 cm.
20 m × 10.23 (10.43 con costes indirectos) = 208.60

| Código | Ud | Descripción | Rendimiento | Precio | Importe |
|---|---|---|---|---|---|
| mt09pes010 | m³ | Pasta de escayola, según UNE-EN 13279-1. (material) | 0.004 | 60.31 | 0.24 |
| mt12fpe010ab | m² | Placa de escayola, lisa, para techos continuos, 100x60 cm. (material) | 0.22 | 2.245 | 0.49 |
| mo021 | h | Oficial 1ª escayolista. | 0.301 | 16.39 | 4.93 |
| mo063 | h | Peón escayolista. (mano de obra; 21/03/2011) | 0.299 | 15.28 | 4.57 |
|  |  | Total |  |  | 10.23 |

**RTB010c** m² Falso techo suspendido registrable, formado por Bandejas de acero galvanizado prelacado (A) "KNAUF MEKANO" acabado perforada,P 25/16, de 1200x300 mm, color silvermetalic, de 0,5 mm de espesor, con perfilería OCULTA, para techos registrables.
421.59 m² × 38.66 (39.43 con costes indirectos) = 16623.29
Falso techo suspendido registrable, formado por bandejas de acero galvanizado prelacado (A) "KNAUF MEKANO" acabado perforada,P 25/16, de 1200x300 mm, color silvermetalic, de 0,5 mm de espesor, con perfilería OCULTA, para techos registrables.

| Código | Ud | Descripción | Rendimiento | Precio | Importe |
|---|---|---|---|---|---|
| mt12pbk010b | m² | Bandeja de acero galvanizado prelacado (A) "KNAUF MEKANO" acabado perforada,P 25/16, 1200x300 mm, color silvermetalic, de 0,5 mm de espesor, con perfilería OCULTA, para techos registrables. (material) | 1.05 | 22.25 | 23.36 |
| mt12pkf060 | ml | MAESTRA F 47 (material) | 1.6 | 0.925 | 1.48 |
| mt12pfk060aca | m | ML. PERFIL OCLUTO KNAUF MEKANO según UNE-EN 13964. (material) | 1 | 1.322 | 1.32 |
| mt12pfk060caa | m | UD. EMPALME PERFIL OCULTO KNAUF MEKANO (material) | 1 | 0.959 | 0.96 |
| mt12pfk060cba | m | UD. SUSPENSION PERFIL OCULTO KNAUF MEKANO (material) | 1 | 0.159 | 0.16 |
| mt12pfk050ac | m | ML. PERFIL REMATE 25X30X18 ACERO SILVERMETALIC (material) | 0.95 | 1.165 | 1.11 |
| mt12pek040 | Ud | Cuelgue Twist para suspensión rápida "KNAUF". (material) | 0.84 | 0.374 | 0.31 |
| mt12pek030 | Ud | Varilla de cuelgue "KNAUF" de 100 cm. | 0.84 | 2.395 | 2.01 |
| mt12psg220 | Ud | Fijación compuesta por taco y tornillo 5x27. | 0.84 | 0.049 | 0.04 |
| THUVELO000 | m2 | VELO NEGRO ACUSTICO THU PERFIL (material) | 1.05 | 2.397 | 2.52 |
| mo006 | h | Oficial 1ª montador. | 0.296 | 16.93 | 5.01 |
| mo048 | h | Ayudante montador. | 0.024 | 16 | 0.38 |
|  |  | Total |  |  | 38.66 |

| Medición | Uds. | Largo | Parcial |
|---|---|---|---|
| P. BAJA |  |  |  |
| CIRCULACIÓN | 1 | 162.00 | 162.00 |
| CIRCULACIÓN 1 | 1 | 16.91 | 16.91 |
| ACCESO 1 | 1 | 31.00 | 31.00 |
|  | 1 | 22.68 | 22.68 |
| ACCESO 2 | 1 | 31.00 | 31.00 |
| Subtotal |  |  | 263.59 |
| P. 1 |  |  |  |
| CIRCULACION | 1 | 158.00 | 158.00 |
| Subtotal |  |  | 158.00 |
| Subtotal acumulado |  |  | 421.59 |
| Total |  |  | 421.59 |

**NAO030e** m² Aislamiento en falso techo, formado por panel de lana de vidrio, según UNE-EN 13162, sin revestimiento, de 80 mm de espesor incluso velo acústico.
621.7 m² × 3.2 (3.26 con costes indirectos) = 2026.74
Aislamiento en falso techo, formado por panel de lana de vidrio, según UNE-EN 13162, sin revestimiento, de 80 mm de espesor, incluso velo acústico.

| Código | Ud | Descripción | Rendimiento | Precio | Importe |
|---|---|---|---|---|---|
| mt16lva060aaa | m² | Panel de lana de vidrio, según UNE-EN 13162, sin revestimiento, de 80 mm de espesor, resistencia térmica 1,25 (m²K)/W, conductividad térmica 0,036 W/(mK), Euroclase A1 de reacción al fuego, con código de designación MW-UNE-EN 13162-T3-MU1. | 1.05 | 1.859 | 1.95 |
| mt16lva06b | m2 | Velo acústico | 1.05 | 0.413 | 0.43 |
| mo006 | h | Oficial 1ª montador. | 0.025 | 16.93 | 0.42 |
| mo048 | h | Ayudante montador. | 0.025 | 16 | 0.40 |
|  |  | Total |  |  | 3.2 |

| Medición | Uds. | Largo | Parcial |
|---|---|---|---|
| P. BAJA |  |  |  |
| CIRCULACIÓN | 1 | 162.00 | 162.00 |
| CIRCULACIÓN 1 | 1 | 16.91 | 16.91 |
| ACCESO 1 | 1 | 31.00 | 31.00 |
|  | 1 | 22.68 | 22.68 |
| ACCESO 2 | 1 | 31.00 | 31.00 |
| Subtotal |  |  | 263.59 |
| P. 1 |  |  |  |
| DISTRIBUIDOR | 1 | 255.60 | 255.60 |
| DISTRIBUIDOR 1 | 1 | 21.90 | 21.90 |
| PASILLO 1 | 1 | 17.91 | 17.91 |
| PASILLO 2 | 1 | 37.70 | 37.70 |
| ESCALERA ACTUAL DCH | 1 | 25.00 | 25.00 |
| Subtotal |  |  | 358.11 |
| Subtotal acumulado |  |  | 621.70 |
| Total |  |  | 621.7 |

**RTC015c** m² Falso techo continuo liso suspendido con estructura metálica (12,5+27+27), formado por una placa de yeso laminado A / UNE-EN 520 - 1200 / longitud / 13 / borde afinado. (29/06/2011)
0 m² × 18.01 (18.37 con costes indirectos) = 0.00

| Código | Ud | Descripción | Rendimiento | Precio | Importe |
|---|---|---|---|---|---|
| mt12psg160a | m | Perfil de acero galvanizado, en U, de 30 mm. | 0.4 | 1.008 | 0.40 |
| mt12psg220 | Ud | Fijación compuesta por taco y tornillo 5x27. | 2 | 0.049 | 0.10 |
| mt12psg210 | Ud | Cuelgue para suspensión rápida. | 1.2 | 0.402 | 0.48 |
| mt12psg190 | Ud | Varilla de cuelgue. | 1.2 | 0.434 | 0.52 |
| mt12psg050c | m | Maestra 60/27 de chapa de acero galvanizado, de ancho 60 mm, según UNE-EN 14195. | 3.2 | 1.03 | 3.30 |
| mt12psg215b | Ud | Conector para maestra 60/27. | 0.6 | 0.296 | 0.18 |
| mt12psg215a | Ud | Caballete para maestra 60/27. | 2.3 | 0.495 | 1.14 |
| mt12psg010aa | m² | Placa de yeso laminado A / UNE-EN 520 - 1200 / longitud / 13 / borde afinado. | 1 | 6.367 | 6.37 |
| mt12psg081aa | Ud | Tornillo autoperforante 3,5x25 mm. | 17 | 0.009 | 0.15 |
| mt12psg041 | m | Banda de dilatación de 50 mm de anchura. | 0.4 | 0.249 | 0.10 |
| mt12psg030a | kg | Pasta para juntas, según UNE-EN 13963. | 0.7 | 1.118 | 0.78 |
| mt12psg040a | m | Cinta de juntas. | 0.45 | 0.028 | 0.01 |
| mo006 | h | Oficial 1ª montador. | 0.195 | 16.93 | 3.30 |
| mo048 | h | Ayudante montador. | 0.073 | 16 | 1.17 |
|  |  | Total |  |  | 18.01 |

**RIP035c** m² Pintura plástica con textura lisa, color a elegir, acabado satinado, sobre paramentos horizontales y verticales interiores de yeso proyectado o placas de yeso laminado, mano de fondo y dos manos de acabado (rendimiento: 0,125 l/m² cada mano)APLICADA CON RODILLO EN CASO DE PLACAS ACÚSTICAS DE YESO LAMINADO. (29/06/2011)
0 m² × 6.17 (6.29 con costes indirectos) = 0.00

| Código | Ud | Descripción | Rendimiento | Precio | Importe |
|---|---|---|---|---|---|
| mt27pfj010 | l | Imprimación selladora para interior con resinas acrílicas en dispersión acuosa, especialmente indicada sobre yeso, color blanco, aplicada con brocha, rodillo o pistola. | 0.18 | 5.987 | 1.08 |
| mt27pij130 | l | Pintura plástica para interior a base de resinas acrovinílicas dispersadas en medio acuoso, de gran flexibilidad, resistencia y adherencia, impermeable al agua de lluvia, resistente a los álcalis, color a elegir, acabado satinado, aplicada con brocha, rodillo o pistola. | 0.25 | 5.987 | 1.50 |
| mo024 | h | Oficial 1ª pintor. | 0.097 | 16.39 | 1.59 |
| mo045 | h | Ayudante pintor. | 0.125 | 16 | 2.00 |
|  |  | Total |  |  | 6.17 |

**RTB010** m² Falso techo registrable Ras "KNAUF" formado por bandejas de acero galvanizado prelacado acabado perforado, color silvermetalic, de 0,5 mm de espesor, con canto J Descolgado, con perfilería semivista. (08/06/2011)
0 m² × 35.85 (36.57 con costes indirectos) = 0.00

| Código | Ud | Descripción | Rendimiento | Precio | Importe |
|---|---|---|---|---|---|
| mt12pbk010a | m² | Bandeja de acero galvanizado prelacado (A) "KNAUF MEKANO" acabado perforada,P 25/16, 600X600 mm, color silvermetalic, de 0,5 mm de espesor, con perfilería OCULTA, para techos registrables. (material; 06/05/2011) | 1.05 | 20.86 | 21.90 |
| mt12pfk060bcb | m | Perfil primario EASY T - 15/34/3700 mm "KNAUF", color silvermetalic, de acero galvanizado, según UNE-EN 13964. (material; 06/05/2011) | 0.882 | 0.82 | 0.72 |
| mt12pfk060dab | m | Perfil secundario EASY T - 15/34/600 mm "KNAUF", color silvermetalic, de acero galvanizado, según UNE-EN 13964. (material; 06/05/2011) | 0.882 | 0.82 | 0.72 |
| mt12pfk060dbb | m | Perfil secundario EASY T - 15/34/1200 mm "KNAUF", color silvermetalic, de acero galvanizado, según UNE-EN 13964. (material; 06/05/2011) | 1.753 | 1.62 | 2.84 |
| mt12pfk050ac | m | ML. PERFIL REMATE 25X30X18 ACERO SILVERMETALIC | 0.7 | 1.165 | 0.82 |
| mt12pek040 | Ud | Cuelgue Twist para suspensión rápida "KNAUF". | 0.84 | 0.374 | 0.31 |
| mt12pek030 | Ud | Varilla de cuelgue "KNAUF" de 100 cm. | 0.84 | 2.395 | 2.01 |
| mt12psg220 | Ud | Fijación compuesta por taco y tornillo 5x27. | 0.84 | 0.049 | 0.04 |
| mo006 | h | Oficial 1ª montador. | 0.356 | 16.93 | 6.03 |
| mo048 | h | Ayudante montador. | 0.029 | 16 | 0.46 |
|  |  | Total |  |  | 35.85 |

**RTC016** m² Falso techo continuo acústico D127 "KNAUF" suspendido con estructura metálica (12,5+27+27), formado por una placa acústica Cleaneo FF perforación rectilínea cuadrada 8/18 Q "KNAUF" 12,5x1188x1998 mm. (21/08/2012)
0 m² × 35.9 (36.62 con costes indirectos) = 0.00

| Código | Ud | Descripción | Rendimiento | Precio | Importe |
|---|---|---|---|---|---|
| mt12psg220 | Ud | Fijación compuesta por taco y tornillo 5x27. | 1.3 | 0.049 | 0.06 |
| mt12pek020da | Ud | Cuelgue combinado para maestra 60/27, "KNAUF". | 1.3 | 0.68 | 0.88 |
| mt12pek030 | Ud | Varilla de cuelgue "KNAUF" de 100 cm. | 1.3 | 2.395 | 3.11 |
| mt12pfk011a | m | Maestra 60/27 "KNAUF" de chapa de acero galvanizado. | 4.3 | 1.07 | 4.60 |
| mt12pek020fa | Ud | Conector para maestra 60/27, "KNAUF". | 0.9 | 0.43 | 0.39 |
| mt12pek020ba | Ud | Caballete para maestra 60/27, "KNAUF". | 3.5 | 0.53 | 1.86 |
| mt12tck010 | m² | Placa acústica Cleaneo FF perforación rectilínea cuadrada 8/18 Q "KNAUF" 12,5x1188x1998 mm, con un velo de fibra de vidrio en su dorso. | 1 | 18.637 | 18.64 |
| mt12ptk010ee | Ud | Tornillo SN "KNAUF" 3,5x30. | 23 | 0.02 | 0.46 |
| mt12pik020 | kg | Pasta Uniflott GLS "KNAUF", según UNE-EN 13963. | 0.3 | 1.18 | 0.35 |
| mt12pik015 | kg | Pasta de agarre Perlfix "KNAUF", según UNE-EN 14496. | 0.1 | 0.457 | 0.05 |
| mo006 | h | Oficial 1ª montador. | 0.225 | 16.93 | 3.81 |
| mo048 | h | Ayudante montador. | 0.083 | 16 | 1.33 |
| % | % | Medios auxiliares | 1 % | 35.54 | 0.36 |
|  |  | Total |  |  | 35.9 |

**RTC015d** m² Falso techo continuo liso suspendido con estructura metálica (12,5+27+27), formado por una placa de yeso laminado A / UNE-EN 520 - 1200 / longitud / 13 / borde afinado. (29/06/2011)
0 m² × 18.01 (18.37 con costes indirectos) = 0.00

| Código | Ud | Descripción | Rendimiento | Precio | Importe |
|---|---|---|---|---|---|
| mt12psg160a | m | Perfil de acero galvanizado, en U, de 30 mm. | 0.4 | 1.008 | 0.40 |
| mt12psg220 | Ud | Fijación compuesta por taco y tornillo 5x27. | 2 | 0.049 | 0.10 |
| mt12psg210 | Ud | Cuelgue para suspensión rápida. | 1.2 | 0.402 | 0.48 |
| mt12psg190 | Ud | Varilla de cuelgue. | 1.2 | 0.434 | 0.52 |
| mt12psg050c | m | Maestra 60/27 de chapa de acero galvanizado, de ancho 60 mm, según UNE-EN 14195. | 3.2 | 1.03 | 3.30 |
| mt12psg215b | Ud | Conector para maestra 60/27. | 0.6 | 0.296 | 0.18 |
| mt12psg215a | Ud | Caballete para maestra 60/27. | 2.3 | 0.495 | 1.14 |
| mt12psg010aa | m² | Placa de yeso laminado A / UNE-EN 520 - 1200 / longitud / 13 / borde afinado. | 1 | 6.367 | 6.37 |
| mt12psg081aa | Ud | Tornillo autoperforante 3,5x25 mm. | 17 | 0.009 | 0.15 |
| mt12psg041 | m | Banda de dilatación de 50 mm de anchura. | 0.4 | 0.249 | 0.10 |
| mt12psg030a | kg | Pasta para juntas, según UNE-EN 13963. | 0.7 | 1.118 | 0.78 |
| mt12psg040a | m | Cinta de juntas. | 0.45 | 0.028 | 0.01 |
| mo006 | h | Oficial 1ª montador. | 0.195 | 16.93 | 3.30 |
| mo048 | h | Ayudante montador. | 0.073 | 16 | 1.17 |
|  |  | Total |  |  | 18.01 |

**RIP035d** m² Pintura plástica con textura lisa, color a elegir, acabado satinado, sobre paramentos horizontales y verticales interiores de yeso proyectado o placas de yeso laminado, mano de fondo y dos manos de acabado (rendimiento: 0,125 l/m² cada mano)APLICADA CON RODILLO EN CASO DE PLACAS ACÚSTICAS DE YESO LAMINADO. (29/06/2011)
0 m² × 6.17 (6.29 con costes indirectos) = 0.00

| Código | Ud | Descripción | Rendimiento | Precio | Importe |
|---|---|---|---|---|---|
| mt27pfj010 | l | Imprimación selladora para interior con resinas acrílicas en dispersión acuosa, especialmente indicada sobre yeso, color blanco, aplicada con brocha, rodillo o pistola. | 0.18 | 5.987 | 1.08 |
| mt27pij130 | l | Pintura plástica para interior a base de resinas acrovinílicas dispersadas en medio acuoso, de gran flexibilidad, resistencia y adherencia, impermeable al agua de lluvia, resistente a los álcalis, color a elegir, acabado satinado, aplicada con brocha, rodillo o pistola. | 0.25 | 5.987 | 1.50 |
| mo024 | h | Oficial 1ª pintor. | 0.097 | 16.39 | 1.59 |
| mo045 | h | Ayudante pintor. | 0.125 | 16 | 2.00 |
|  |  | Total |  |  | 6.17 |

**RTF010** m² Falso techo registrable de panel acústico de lana de roca, modelo Artic "ROCKFON", compuesto por módulos de 600x600x15 mm, acabado liso en color blanco para perfilería vista T 15. (27/08/2012)
0 m² × 16.74 (17.07 con costes indirectos) = 0.00

| Código | Ud | Descripción | Rendimiento | Precio | Importe |
|---|---|---|---|---|---|
| mt12par010aaa | m² | Panel acústico autoportante de lana de roca volcánica, modelo Artic "ROCKFON", de resistencia térmica 0,4 (m²K)/W, Euroclase A1 de reacción al fuego, compuesto por módulos de 600x600x15 mm, con la cara vista revestida con un velo mineral; acabado liso en color blanco, con canto recto para perfilería vista T 15. (material; 27/08/2012) | 1.05 | 8.18 | 8.59 |
| mt12pfr010ea | m | Perfil primario OMEGA de 15x45x3600 mm, de acero galvanizado laminado, con la cara vista revestida con una lámina de aluminio acabado lacado en color blanco, según UNE-EN 13964. | 0.7 | 0.658 | 0.46 |
| mt12pfr010ga | m | Perfil secundario en T de 15x38x600 mm, de acero galvanizado laminado, con la cara vista revestida con una lámina de aluminio acabado lacado en color blanco, según UNE-EN 13964. | 1.5 | 0.659 | 0.99 |
| mt12pfr010da | m | Perfil angular en L de 24x24x3000 mm, de acero galvanizado laminado, con la cara vista revestida con una lámina de aluminio acabado lacado en color blanco, según UNE-EN 13964. | 0.4 | 0.6 | 0.24 |
| mt12fac020b | Ud | Varilla metálica de acero galvanizado de 6 mm de diámetro. | 2 | 0.171 | 0.34 |
| mt12fac050 | Ud | Accesorios para la instalación de falsos techos registrables. | 1 | 1.209 | 1.21 |
| mo006 | h | Oficial 1ª montador. | 0.144 | 16.93 | 2.44 |
| mo048 | h | Ayudante montador. | 0.144 | 16 | 2.30 |
| % | % | Medios auxiliares | 1 % | 16.57 | 0.17 |
|  |  | Total |  |  | 16.74 |

## S APARATOS SANITARIOS
Importe: 8607.82

### SA Aparatos sanitarios
Importe: 8607.82

**SAI010** Ud Inodoro de porcelana sanitaria, con tanque bajo y salida para conexión vertical, serie Giralda "ROCA", color blanco, de 390x680 mm.
18 Ud × 170.47 (173.88 con costes indirectos) = 3129.84

| Código | Ud | Descripción | Rendimiento | Precio | Importe |
|---|---|---|---|---|---|
| mt30sgr020 | Ud | Inodoro de porcelana sanitaria, con tanque bajo y salida para conexión vertical, serie Giralda "ROCA", color blanco, de 390x680 mm, asiento y tapa lacados con bisagras de acero inoxidable, mecanismo de descarga de 3/6 litros, con juego de fijación y manguito de PVC con junta, según UNE-EN 997. (material) | 1 | 148.264 | 148.26 |
| mt30lla020 | Ud | Llave de regulación de 1/2", para inodoro, acabado cromado. (material) | 1 | 7.452 | 7.45 |
| mt38tew010a | Ud | Latiguillo flexible de 20 cm y 1/2" de diámetro. (material) | 1 | 1.426 | 1.43 |
| mt30www010 | Ud | Material auxiliar para instalación de aparato sanitario. (material) | 1 | 0.502 | 0.50 |
| mo004 | h | Oficial 1ª fontanero. | 0.658 | 16.93 | 11.14 |
| % | % | Medios auxiliares | 1 % | 168.78 | 1.69 |
|  |  | Total |  |  | 170.47 |

| Medición | Uds. | Parcial |
|---|---|---|
| P. BAJA |  |  |
| ASEO FEM | 4 | 4.00 |
| ASEO MINUS 1 | 1 | 1.00 |
| ASEO MINUS 2 | 1 | 1.00 |
| ASEO MASC | 3 | 3.00 |
| Subtotal |  | 9.00 |
| P.1 |  |  |
| ASEO FEM | 4 | 4.00 |
| ASEO MINUS 1 | 1 | 1.00 |
| ASEO MINUS 2 | 1 | 1.00 |
| ASEO MASC | 3 | 3.00 |
| Subtotal |  | 9.00 |
| Subtotal acumulado |  | 18.00 |
| Total |  | 18 |

**SAU010** Ud Urinario con alimentación vista y desagüe sifónico empotrado, serie Mural "ROCA", color blanco, de 330x460 mm, equipado con grifo temporizado, Sprint "ROCA", modelo 5A9224C00, acabado cromo, de 92x50 mm.
6 Ud × 154.34 (157.43 con costes indirectos) = 944.58

| Código | Ud | Descripción | Rendimiento | Precio | Importe |
|---|---|---|---|---|---|
| mt30uar020aaa | Ud | Urinario de porcelana sanitaria esmaltada, con alimentación vista y desagüe sifónico empotrado, serie Mural "ROCA", color blanco, de 330x460 mm, con juego de fijación, según UNE 67001. (material) | 1 | 118.871 | 118.87 |
| mt31gmo061 | Ud | Grifo temporizado para urinario, Sprint "ROCA", modelo 5A9224C00, acabado cromo, de 92x50 mm, con enlace cromado. (material) | 1 | 21.372 | 21.37 |
| mt30www010 | Ud | Material auxiliar para instalación de aparato sanitario. | 1 | 0.502 | 0.50 |
| mo004 | h | Oficial 1ª fontanero. | 0.713 | 16.93 | 12.07 |
| % | % | Medios auxiliares | 1 % | 152.81 | 1.53 |
|  |  | Total |  |  | 154.34 |

| Medición | Uds. | Parcial |
|---|---|---|
| P.BAJA |  |  |
| ASEO MASC | 3 | 3.00 |
| Subtotal |  | 3.00 |
| P.1 |  |  |
| ASEO MASC | 3 | 3.00 |
| Subtotal |  | 3.00 |
| Subtotal acumulado |  | 6.00 |
| Total |  | 6 |

**SMS005** Ud Lavabo para empotrar, serie Soul "NOKEN", color blanco, de 395x560 mm, equipado con grifería temporizada, serie básica, acabado cromo, con aireador y desagüe, acabado blanco.
16 Ud × 130.28 (132.89 con costes indirectos) = 2126.24

| Código | Ud | Descripción | Rendimiento | Precio | Importe |
|---|---|---|---|---|---|
| mt30lan130aaa | Ud | Lavabo de porcelana sanitaria esmaltada, para empotrar, serie Soul "NOKEN", color blanco, de 395x560 mm, según UNE 67001. (material) | 1 | 72.968 | 72.97 |
| mt31gpg010aaa | Ud | Grifería temporizada para lavabo, serie básica, acabado cromo, compuesta de caño, aireador, fijación rápida, mezclador, posibilidad de limitar la temperatura y enlaces de alimentación flexibles. (material) | 1 | 30.51 | 30.51 |
| mt36www005aa | Ud | Acoplamiento a pared acodado con plafón, de PVC, serie B, acabado blanco, para evacuación de aguas residuales (a baja y alta temperatura) en el interior de los edificios, enlace mixto de 1 1/4"x40 mm de diámetro, según UNE-EN 1329-1. (material) | 1 | 0.981 | 0.98 |
| mt30lla010 | Ud | Llave de regulación de 1/2", para lavabo o bidé, acabado cromado. (material) | 2 | 6.581 | 13.16 |
| mt30www010 | Ud | Material auxiliar para instalación de aparato sanitario. | 0.9 | 0.502 | 0.45 |
| mo004 | h | Oficial 1ª fontanero. | 0.645 | 16.93 | 10.92 |
| % | % | Medios auxiliares | 1 % | 128.99 | 1.29 |
|  |  | Total |  |  | 130.28 |

| Medición | Uds. | Parcial |
|---|---|---|
| P BAJA |  |  |
| ASEO FEM | 4 | 4.00 |
| ASEO MASC | 4 | 4.00 |
| Subtotal |  | 8.00 |
| P1 |  |  |
| ASEO FEM | 4 | 4.00 |
| ASEO MASC | 4 | 4.00 |
| Subtotal |  | 8.00 |
| Subtotal acumulado |  | 16.00 |
| Total |  | 16 |

**SAL040** Ud Lavabo de porcelana sanitaria, mural, serie Diverta 47 "ROCA", color blanco, de 440x470 mm, equipado con grifería monomando, serie Kendo "ROCA", modelo 5A3058A00, acabado cromo-brillo, de 135x184 mm y desagüe, con sifón botella, serie Botella-Curvo "ROCA", modelo 506401614, acabado cromo, de 250x35/95 mm.
4 Ud × 255.12 (260.22 con costes indirectos) = 1040.88

| Código | Ud | Descripción | Rendimiento | Precio | Importe |
|---|---|---|---|---|---|
| mt30lpr062 | Ud | Lavabo de porcelana sanitaria, mural, serie Diverta 47 "ROCA", color blanco, de 440x470 mm, con juego de fijación, según UNE 67001. (material) | 1 | 79.312 | 79.31 |
| mt31gmo021aaa | Ud | Grifería monomando para lavabo, serie Kendo "ROCA", modelo 5A3058A00, acabado cromo-brillo, de 135x184 mm, compuesta de caño, aireador, fijación rápida, posibilidad de limitar la temperatura y el caudal, válvula automática de desagüe de 1¼" accionada mediante varilla vertical-horizontal y enlaces de alimentación flexibles, según UNE-EN 200. (material) | 1 | 137.411 | 137.41 |
| mt30sfr010 | Ud | Sifón botella extensible, serie Botella-Curvo "ROCA", modelo 506401614, para lavabo, acabado cromo, de 250x35/95 mm. (material) | 1 | 12.122 | 12.12 |
| mt30lla010 | Ud | Llave de regulación de 1/2", para lavabo o bidé, acabado cromado. | 2 | 6.581 | 13.16 |
| mt30www010 | Ud | Material auxiliar para instalación de aparato sanitario. | 1 | 0.502 | 0.50 |
| mo004 | h | Oficial 1ª fontanero. | 0.596 | 16.93 | 10.09 |
| % | % | Medios auxiliares | 1 % | 252.59 | 2.53 |
|  |  | Total |  |  | 255.12 |

| Medición | Uds. | Parcial |
|---|---|---|
| P. B |  |  |
| ASEOS MINUS | 2 | 2.00 |
| P1 ASEOS MINUS | 2 | 2.00 |
| Subtotal acumulado |  | 4.00 |
| Total |  | 4 |

**SNA010** Ud Encimera de aglomerado de cuarzo blanco "LEVANTINA", acabado pulido, de 350 cm de longitud, 60 cm de anchura y 2 cm de espesor, canto simple recto, con los bordes ligeramente biselados, formación de 1 hueco con sus cantos pulidos, y copete perimetral de 5 cm de altura y 2 cm de espesor, con el borde recto.
4 Ud × 236.22 (240.94 con costes indirectos) = 963.76

| Código | Ud | Descripción | Rendimiento | Precio | Importe |
|---|---|---|---|---|---|
| mt19egl020 | m² | Encimera de aglomerado de cuarzo blanco "LEVANTINA", acabado pulido, de 2 cm de espesor. (material) | 2.275 | 44.653 | 101.59 |
| mt19ewa030 | m | Formación de canto simple recto con los bordes ligeramente biselados en encimera de piedra natural. (material) | 4.7 | 2.522 | 11.85 |
| mt19ewa040aa | m | Formación de canto recto en copete de piedra natural, para el encuentro entre la encimera y el paramento vertical. (material) | 3.5 | 2.494 | 8.73 |
| mt19ewa010da | Ud | Formación de hueco con los cantos pulidos, en encimera de cuarzo sintético. (material) | 1 | 20.446 | 20.45 |
| mt19ewa020 | Ud | Material auxiliar para anclaje de encimera. (material) | 3.5 | 5.427 | 18.99 |
| mt19egl025a | l | Masilla tixotrópica, de color a elegir, de alta durabilidad y estabilidad de color tras el endurecimiento, aplicable como material de rejuntado de elementos de aglomerado de cuarzo. (material) | 0.047 | 12.691 | 0.60 |
| mo006 | h | Oficial 1ª montador. | 2.124 | 16.93 | 35.96 |
| mo048 | h | Ayudante montador. | 2.232 | 16 | 35.71 |
| % | % | Medios auxiliares | 1 % | 233.88 | 2.34 |
|  |  | Total |  |  | 236.22 |

| Medición | Uds. | Parcial |
|---|---|---|
| P.BAJA |  |  |
| ASEO FEM | 1 | 1.00 |
| ASEO MASC | 1 | 1.00 |
| P1 |  |  |
| ASEO FEM | 1 | 1.00 |
| ASEO MASC | 1 | 1.00 |
| Subtotal acumulado |  | 4.00 |
| Total |  | 4 |

**SMA035b** Ud Barra de sujeción para minusválidos, rehabilitación y tercera edad, para inodoro, colocada en pared, abatible, con forma de T, con muescas antideslizantes, de acero inoxidable AISI 304, acabado brillo antihuellas.
4 Ud × 98.66 (100.63 con costes indirectos) = 402.52

| Código | Ud | Descripción | Rendimiento | Precio | Importe |
|---|---|---|---|---|---|
| mt31abn240abb | Ud | Barra de sujeción para minusválidos, rehabilitación y tercera edad, para inodoro, colocada en pared, abatible, con forma de T, con muescas antideslizantes, de acero inoxidable AISI 304, acabado brillo antihuellas, de dimensiones totales 700x850 mm con tubo de 40 mm de diámetro exterior y 1,5 mm de espesor, incluso fijaciones de acero inoxidable. (material) | 1 | 90.607 | 90.61 |
| mo055 | h | Ayudante fontanero. | 0.443 | 15.97 | 7.07 |
| % | % | Medios auxiliares | 1 % | 97.68 | 0.98 |
|  |  | Total |  |  | 98.66 |

| Medición | Uds. | Parcial |
|---|---|---|
| P. BAJA |  |  |
| ASEOS MINUS | 2 | 2.00 |
| P1 |  |  |
| ASEO MINUS 2 | 2 | 2.00 |
| Subtotal acumulado |  | 4.00 |
| Total |  | 4 |

**SAL030** Ud Lavabo para empotrar, serie Aloa "ROCA", color blanco, de 475x560 mm, equipado con grifería monomando, serie Kendo "ROCA", modelo 5A3058A00, acabado cromo-brillo, de 135x184 mm y desagüe, acabado blanco. (27/08/2012)
0 Ud × 204.42 (208.51 con costes indirectos) = 0.00

| Código | Ud | Descripción | Rendimiento | Precio | Importe |
|---|---|---|---|---|---|
| mt30lpr040 | Ud | Lavabo de porcelana sanitaria esmaltada, para empotrar, serie Aloa "ROCA", color blanco, de 475x560 mm, según UNE 67001. (material; 27/08/2012) | 1 | 35.87 | 35.87 |
| mt31gmo021aaa | Ud | Grifería monomando para lavabo, serie Kendo "ROCA", modelo 5A3058A00, acabado cromo-brillo, de 135x184 mm, compuesta de caño, aireador, fijación rápida, posibilidad de limitar la temperatura y el caudal, válvula automática de desagüe de 1¼" accionada mediante varilla vertical-horizontal y enlaces de alimentación flexibles, según UNE-EN 200. | 1 | 137.411 | 137.41 |
| mt36www005aa | Ud | Acoplamiento a pared acodado con plafón, de PVC, serie B, acabado blanco, para evacuación de aguas residuales (a baja y alta temperatura) en el interior de los edificios, enlace mixto de 1 1/4"x40 mm de diámetro, según UNE-EN 1329-1. | 1 | 0.981 | 0.98 |
| mt30lla010 | Ud | Llave de regulación de 1/2", para lavabo o bidé, acabado cromado. | 2 | 6.581 | 13.16 |
| mt30www010 | Ud | Material auxiliar para instalación de aparato sanitario. | 1 | 0.502 | 0.50 |
| mo004 | h | Oficial 1ª fontanero. | 0.855 | 16.93 | 14.48 |
| % | % | Medios auxiliares | 1 % | 202.40 | 2.02 |
|  |  | Total |  |  | 204.42 |

**SMA035** Ud Barra de sujeción para minusválidos, rehabilitación y tercera edad, para inodoro, colocada en pared y suelo, giratoria, con forma de P, de acero inoxidable AISI 304, acabado brillo. (30/08/2012)
0 Ud × 255.44 (260.55 con costes indirectos) = 0.00

| Código | Ud | Descripción | Rendimiento | Precio | Importe |
|---|---|---|---|---|---|
| mt31abn230aaa | Ud | Barra de sujeción para minusválidos, rehabilitación y tercera edad, para inodoro, colocada en pared y suelo, giratoria, con forma de P, de acero inoxidable AISI 304, acabado brillo, de dimensiones totales 670x870 mm con tubo de 30 mm de diámetro exterior y 1,5 mm de espesor, incluso fijaciones de acero inoxidable. (material; 30/08/2012) | 1 | 244.13 | 244.13 |
| mo055 | h | Ayudante fontanero. | 0.55 | 15.97 | 8.78 |
| % | % | Medios auxiliares | 1 % | 252.91 | 2.53 |
|  |  | Total |  |  | 255.44 |

## U URBANIZACION EXTERIOR
Importe: 50348.71

### UA Alcantarillado y abastecimiento de agua
Importe: 9746.81

**ASB010b** m Acometida general de saneamiento a la red general del municipio, de PVC corrugado, rigidez anular nominal 8 kN/m², de 250 mm de diámetro, con junta elástica. (14/01/2013)
13.97 m × 46.03 (46.95 con costes indirectos) = 655.89

| Código | Ud | Descripción | Rendimiento | Precio | Importe |
|---|---|---|---|---|---|
| mt01ara010 | m³ | Arena de 0 a 5 mm de diámetro. | 0.435 | 9.623 | 4.19 |
| mt11ade020aac | m | Tubo para saneamiento de PVC de doble pared, la exterior corrugada y la interior lisa, color teja RAL 8023, diámetro nominal 250 mm, diámetro exterior 250 mm, diámetro interior 227,5 mm, rigidez anular nominal 8 kN/m², según UNE-EN 13476-1, coeficiente de fluencia inferior a 2, longitud nominal 6 m, unión por copa con junta elástica de EPDM. (material; 14/01/2013) | 1.05 | 10.243 | 10.76 |
| mt11ade100a | kg | Lubricante para unión mediante junta elástica de tubos y accesorios en instalaciones de saneamiento y drenaje. | 0.006 | 5.589 | 0.03 |
| mt10hmf010e | m³ | Hormigón HM-20/P/20/I, fabricado en central, vertido con cubilote. | 0.098 | 27.533 | 2.70 |
| mq05pdm010b | h | Compresor portátil eléctrico 5 m³/min de caudal. | 0.826 | 4.682 | 3.87 |
| mq05mai030 | h | Martillo neumático. | 0.826 | 2.198 | 1.82 |
| mq01ret020a | h | Retrocargadora sobre neumáticos 75 CV. | 0.03 | 30.772 | 0.92 |
| mq02rop020 | h | Pisón vibrante de 80 kg, con placa de 30x30 cm, tipo rana. | 0.225 | 7.223 | 1.63 |
| mo029 | h | Oficial 2ª construcción. | 0.677 | 16.14 | 10.93 |
| mo059 | h | Peón especializado construcción. | 0.341 | 16.1 | 5.49 |
| mo004 | h | Oficial 1ª fontanero. | 0.098 | 16.93 | 1.66 |
| mo055 | h | Ayudante fontanero. | 0.098 | 15.97 | 1.57 |
| % | % | Medios auxiliares | 1 % | 45.57 | 0.46 |
|  |  | Total |  |  | 46.03 |

| Medición | Uds. | Largo | Parcial |
|---|---|---|---|
| acometida saneamiento patio posterior | 1 | 13.97 | 13.97 |
| Total |  |  | 13.97 |

**ASB020b** Ud Conexión de la acometida del edificio a la red general de saneamiento del municipio. (14/01/2013)
1 Ud × 80.85 (82.47 con costes indirectos) = 82.47

| Código | Ud | Descripción | Rendimiento | Precio | Importe |
|---|---|---|---|---|---|
| mt09mor010c | m³ | Mortero de cemento CEM II/B-P 32,5 N tipo M-5, confeccionado en obra con 250 kg/m³ de cemento y una proporción en volumen 1/6. | 0.065 | 59.612 | 3.87 |
| mt11var200 | Ud | Material para ejecución de junta flexible en el empalme de la acometida al pozo de registro. | 1 | 13.399 | 13.40 |
| mq05pdm110 | h | Compresor portátil diesel media presión 10 m³/min. | 0.974 | 3.228 | 3.14 |
| mq05mai030 | h | Martillo neumático. | 1.947 | 2.198 | 4.28 |
| mo011 | h | Oficial 1ª construcción. | 1.368 | 16.39 | 22.42 |
| mo059 | h | Peón especializado construcción. | 2.046 | 16.1 | 32.94 |
| % | % | Medios auxiliares | 1 % | 80.05 | 0.80 |
|  |  | Total |  |  | 80.85 |

| Medición | Uds. | Parcial |
|---|---|---|
| acometida saneamiento patio posterior | 1 | 1.00 |
| Total |  | 1 |

**UAA010** Ud Arqueta de paso, prefabricada de PVC, registrable, con un cuerpo de Ø 315 mm, tres entradas (dos de Ø 160 mm y una de Ø 200 mm) y una salida de Ø 200 mm. (14/01/2013)
3 Ud × 80.67 (82.28 con costes indirectos) = 246.84

| Código | Ud | Descripción | Rendimiento | Precio | Importe |
|---|---|---|---|---|---|
| mt10hmf010d | m³ | Hormigón HM-20/B/20/I, fabricado en central, vertido con cubilote. | 0.074 | 29.236 | 2.16 |
| mt11avg010b | Ud | Sistema modular de elementos de PVC, para realización de arqueta de paso, con un cuerpo de Ø 315 mm, tres entradas (dos de Ø 160 mm y una de Ø 200 mm) y una salida de Ø 200 mm. (material; 14/01/2013) | 1 | 71.578 | 71.58 |
| mo011 | h | Oficial 1ª construcción. | 0.221 | 16.39 | 3.62 |
| mo060 | h | Peón ordinario construcción. | 0.164 | 15.28 | 2.51 |
| % | % | Medios auxiliares | 1 % | 79.87 | 0.80 |
|  |  | Total |  |  | 80.67 |

**UAP010** Ud Pozo de registro, de 0,80 m de diámetro interior y de 1,6 m de altura útil interior, de fábrica de ladrillo cerámico macizo de 1 pie de espesor recibido con mortero de cemento M-5, enfoscado y bruñido por el interior con mortero de cemento hidrófugo M-15 y elementos prefabricados de hormigón en masa, sobre solera de 25 cm de espesor de hormigón armado HA-30/B/20/IIb+Qb ligeramente armada con malla electrosoldada, con cierre de tapa circular y marco de fundición clase B-125 según UNE-EN 124, carga de rotura 125 kN, instalado en aceras, zonas peatonales o aparcamientos comunitarios. (14/01/2013)
4 Ud × 274.27 (279.76 con costes indirectos) = 1119.04

| Código | Ud | Descripción | Rendimiento | Precio | Importe |
|---|---|---|---|---|---|
| mt10haf010pnb | m³ | Hormigón HA-30/B/20/IIb+Qb, fabricado en central con cemento SR. (material; 14/01/2013) | 0.507 | 36.608 | 18.56 |
| mt07ame010n | m² | Malla electrosoldada ME 20x20 Ø 8-8 B 500 T 6x2,20 UNE-EN 10080. (material; 14/01/2013) | 1.69 | 1.588 | 2.68 |
| mt10hmf010kn | m³ | Hormigón HM-30/B/20/I+Qb, fabricado en central, con cemento SR. (material; 14/01/2013) | 0.111 | 34.953 | 3.88 |
| mt04lma010a | Ud | Ladrillo cerámico macizo de elaboración mecánica para revestir, 25x12x5 cm, según UNE-EN 771-1. | 175 | 0.157 | 27.48 |
| mt09mor010c | m³ | Mortero de cemento CEM II/B-P 32,5 N tipo M-5, confeccionado en obra con 250 kg/m³ de cemento y una proporción en volumen 1/6. | 0.14 | 59.612 | 8.35 |
| mt09mor010f | m³ | Mortero de cemento CEM II/B-P 32,5 N tipo M-15, confeccionado en obra con 450 kg/m³ de cemento y una proporción en volumen 1/3. | 0.05 | 101.131 | 5.06 |
| mt46phm010a | Ud | Anillo prefabricado de hormigón en masa, para pozo, unión rígida machihembrada con junta de goma, según UNE-EN 1917, de 80 cm de diámetro interior y 50 cm de altura, resistencia a compresión mayor de 250 kg/cm². (material; 14/01/2013) | 1 | 16.137 | 16.14 |
| mt46phm020a | Ud | Cono asimétrico para brocal de pozo, prefabricado de hormigón en masa, unión rígida machihembrada con junta de goma, según UNE-EN 1917, de 80 a 60 cm de diámetro interior y 60 cm de altura, resistencia a compresión mayor de 250 kg/cm². (material; 14/01/2013) | 1 | 26.344 | 26.34 |
| mt46phm030a | Ud | Tapa circular y marco de fundición dúctil de 660 mm de diámetro exterior y 40 mm de altura, paso libre de 550 mm, para pozo, clase B-125 según UNE-EN 124, carga de rotura 125 kN. Tapa revestida con pintura bituminosa y marco sin cierre ni junta. (material; 14/01/2013) | 1 | 29.711 | 29.71 |
| mt46phm050 | Ud | Pate de polipropileno conformado en U, para pozo, de 330x160 mm, sección transversal de D=25 mm, según UNE-EN 1917. (material; 14/01/2013) | 4 | 3.124 | 12.50 |
| mq04cag010a | h | Camión con grúa de hasta 6 t. (maquinaria; 14/01/2013) | 0.202 | 35.825 | 7.24 |
| mo039 | h | Ayudante aplicador de láminas impermeabilizantes. | 4.623 | 16 | 73.97 |
| mo082 | h | Ayudante construcción de obra civil. | 2.311 | 16 | 36.98 |
| % | % | Medios auxiliares | 2 % | 268.89 | 5.38 |
|  |  | Total |  |  | 274.27 |

**DUX030** m² Demolición de pavimento de aglomerado asfáltico en calzada, mediante retroexcavadora con martillo rompedor, y carga mecánica de escombros sobre camión o contenedor. (14/01/2013)
69.54 m² × 2.07 (2.11 con costes indirectos) = 146.73

| Código | Ud | Descripción | Rendimiento | Precio | Importe |
|---|---|---|---|---|---|
| mq01exn050 | h | Retroexcavadora sobre neumáticos con martillo rompedor 115 CV. | 0.018 | 55.669 | 1.00 |
| mq01ret010 | h | Miniretrocargadora sobre neumáticos de 20 CV. | 0.009 | 33.984 | 0.31 |
| mq11eqc010 | h | Cortadora de asfalto con arranque, desplazamiento y regulación del disco de corte manuales. | 0.005 | 31.426 | 0.16 |
| mo060 | h | Peón ordinario construcción. | 0.038 | 15.28 | 0.58 |
| % | % | Medios auxiliares | 1 % | 2.05 | 0.02 |
|  |  | Total |  |  | 2.07 |

| Medición | Uds. | Largo | Ancho | Parcial |
|---|---|---|---|---|
| saneamiento | 1 | 18.54 | 1.00 | 18.54 |
|  | 1 | 51.00 | 1.00 | 51.00 |
| Subtotal acumulado |  |  |  | 69.54 |
| Total |  |  |  | 69.54 |

**ADE010** m³ Excavación en zanjas para instalaciones en suelo de arcilla semidura, con medios mecánicos, retirada de los materiales excavados y carga a camión. (14/01/2013)
139.99 m³ × 6.96 (7.1 con costes indirectos) = 993.93

| Código | Ud | Descripción | Rendimiento | Precio | Importe |
|---|---|---|---|---|---|
| mq01exn030 | h | Excavadora hidráulica s/neumáticos 100 CV. (maquinaria; 14/01/2013) | 0.25 | 22.386 | 5.60 |
| mo060 | h | Peón ordinario construcción. | 0.089 | 15.28 | 1.36 |
|  |  | Total |  |  | 6.96 |

| Medición | Uds. | Largo | Ancho | Alto | Parcial |
|---|---|---|---|---|---|
| saneamiento - riego | 1 | 18.54 | 1.00 | 1.50 | 27.81 |
|  | 1 | 51.00 | 1.00 | 1.50 | 76.50 |
|  | 1 | 19.64 | 1.00 | 1.50 | 29.46 |
| riego | 1 | 1.32 | 1.00 | 1.00 | 1.32 |
|  | 1 | 4.90 | 1.00 | 1.00 | 4.90 |
| Subtotal acumulado |  |  |  |  | 139.99 |
| Total |  |  |  |  | 139.99 |

**ADR010i** m³ Relleno principal de zanjas para instalaciones, con tierra de préstamo, y compactación al 100% del Proctor Modificado mediante equipo manual con bandeja vibrante. (14/01/2013)
114.48 m³ × 8.61 (8.78 con costes indirectos) = 1005.13

| Código | Ud | Descripción | Rendimiento | Precio | Importe |
|---|---|---|---|---|---|
| mt01var010 | m | Cinta plastificada. | 1.1 | 0.109 | 0.12 |
| mt01arz030b | m³ | Tierra de préstamo, para relleno de zanjas, compactable y exenta de áridos mayores de 8 cm, raíces, escombros, materia orgánica, detritus o cualquier otro material desaconsejable. | 1 | 3.836 | 3.84 |
| mq04dua020b | h | Dumper autocargable de 2 t de carga útil, con mecanismo hidráulico. | 0.101 | 7.819 | 0.79 |
| mq02rod010d | h | Bandeja vibrante de 300 kg, anchura de trabajo 70 cm, reversible. (maquinaria; 14/01/2013) | 0.154 | 4.392 | 0.68 |
| mq02cia020 | h | Camión con cuba de agua. | 0.01 | 32.35 | 0.32 |
| mo104 | h | Peón ordinario construcción. | 0.176 | 15.28 | 2.69 |
| % | % | Medios auxiliares | 2 % | 8.44 | 0.17 |
|  |  | Total |  |  | 8.61 |

| Medición | Uds. | Largo | Ancho | Alto | Parcial |
|---|---|---|---|---|---|
| saneamiento - riego | 1 | 18.54 | 1.00 | 1.20 | 22.25 |
|  | 1 | 51.00 | 1.00 | 1.20 | 61.20 |
|  | 1 | 19.64 | 1.00 | 1.20 | 23.57 |
| riego | 1 | 1.32 | 1.00 | 1.20 | 1.58 |
|  | 1 | 4.90 | 1.00 | 1.20 | 5.88 |
| Subtotal acumulado |  |  |  |  | 114.48 |
| Total |  |  |  |  | 114.48 |

**UAC010c** m Colector enterrado en terreno no agresivo, de tubo de PVC de doble pared, la exterior corrugada y la interior lisa, color gris, diámetro nominal 250 mm, rigidez anular nominal 4 kN/m². (14/01/2013)
89.18 m × 21.97 (22.41 con costes indirectos) = 1998.52

| Código | Ud | Descripción | Rendimiento | Precio | Importe |
|---|---|---|---|---|---|
| mt11ade025aac | m | Tubo para saneamiento de PVC de doble pared, la exterior corrugada y la interior lisa, color gris, diámetro nominal 250 mm, diámetro exterior 250 mm, rigidez anular nominal 4 kN/m², según UNE-EN 13476-1, longitud nominal 3 m, unión por copa con junta elástica de EPDM. (material; 14/01/2013) | 1.05 | 9.364 | 9.83 |
| mt11ade100a | kg | Lubricante para unión mediante junta elástica de tubos y accesorios en instalaciones de saneamiento y drenaje. | 0.006 | 5.589 | 0.03 |
| mt01ara010 | m³ | Arena de 0 a 5 mm de diámetro. | 0.373 | 9.623 | 3.59 |
| mq04cag010b | h | Camión con grúa de hasta 10 t. (maquinaria; 14/01/2013) | 0.063 | 30.842 | 1.94 |
| mq01ret020a | h | Retrocargadora sobre neumáticos 75 CV. | 0.043 | 30.772 | 1.32 |
| mq02rop020 | h | Pisón vibrante de 80 kg, con placa de 30x30 cm, tipo rana. | 0.287 | 7.223 | 2.07 |
| mo011 | h | Oficial 1ª construcción. | 0.088 | 16.39 | 1.44 |
| mo060 | h | Peón ordinario construcción. | 0.1 | 15.28 | 1.53 |
| % | % | Medios auxiliares | 1 % | 21.75 | 0.22 |
|  |  | Total |  |  | 21.97 |

| Medición | Uds. | Largo | Parcial |
|---|---|---|---|
|  | 1 | 18.54 | 18.54 |
|  | 1 | 51.00 | 51.00 |
|  | 1 | 19.64 | 19.64 |
| Subtotal acumulado |  |  | 89.18 |
| Total |  |  | 89.18 |

**UAI010** m Sumidero longitudinal de fábrica, de 200 mm de ancho interior y 400 mm de alto, con rejilla de entramado de acero galvanizado, para zonas de tráfico B-125 (aceras, zonas peatonales o aparcamientos comunitarios). (14/01/2013)
5 m × 70.45 (71.86 con costes indirectos) = 359.30

| Código | Ud | Descripción | Rendimiento | Precio | Importe |
|---|---|---|---|---|---|
| mt10hmf010d | m³ | Hormigón HM-20/B/20/I, fabricado en central, vertido con cubilote. | 0.858 | 29.236 | 25.08 |
| mt04lma010a | Ud | Ladrillo cerámico macizo de elaboración mecánica para revestir, 25x12x5 cm, según UNE-EN 771-1. | 74 | 0.157 | 11.62 |
| mt09mor010c | m³ | Mortero de cemento CEM II/B-P 32,5 N tipo M-5, confeccionado en obra con 250 kg/m³ de cemento y una proporción en volumen 1/6. | 0.028 | 59.612 | 1.67 |
| mt09mor010f | m³ | Mortero de cemento CEM II/B-P 32,5 N tipo M-15, confeccionado en obra con 450 kg/m³ de cemento y una proporción en volumen 1/3. | 0.016 | 101.131 | 1.62 |
| mt11rej020ba | Ud | Marco y rejilla de entramado de acero galvanizado, de 200 mm de ancho y 500 mm de longitud, para canaleta de 200 mm de ancho interior y 400 mm de alto, clase B-125 según UNE-EN 124 y UNE-EN 1433, carga de rotura 125 kN. | 2 | 6.124 | 12.25 |
| mt11var120aa | Ud | Sifón en línea de PVC, color gris, registrable, con unión macho/hembra, de 110 mm de diámetro. (material; 14/01/2013) | 0.2 | 12.418 | 2.48 |
| mo011 | h | Oficial 1ª construcción. | 0.624 | 16.39 | 10.23 |
| mo060 | h | Peón ordinario construcción. | 0.314 | 15.28 | 4.80 |
| % | % | Medios auxiliares | 1 % | 69.75 | 0.70 |
|  |  | Total |  |  | 70.45 |

**UAI020** Ud Imbornal prefabricado de hormigón, de 50x30x60 cm. (14/01/2013)
11 Ud × 36.37 (37.1 con costes indirectos) = 408.10

| Código | Ud | Descripción | Rendimiento | Precio | Importe |
|---|---|---|---|---|---|
| mt11arh011a | Ud | Imbornal con fondo y salida frontal, registrable, prefabricada de hormigón fck=25 MPa, de 50x30x60 cm de medidas interiores, para saneamiento. (material; 14/01/2013) | 1 | 12.246 | 12.25 |
| mt11rej010a | Ud | Marco y rejilla de fundición dúctil, clase C-250 según UNE-EN 124, abatible y provista de cadena antirrobo, de 300x300 mm, para imbornal, incluso revestimiento de pintura bituminosa y relieves antideslizantes en la parte superior. (material; 14/01/2013) | 1 | 14.144 | 14.14 |
| mt10hmf010e | m³ | Hormigón HM-20/P/20/I, fabricado en central, vertido con cubilote. | 0.048 | 27.533 | 1.32 |
| mt01arr010a | t | Grava de cantera, de 19 a 25 mm de diámetro. (material; 14/01/2013) | 0.529 | 3.693 | 1.95 |
| mo011 | h | Oficial 1ª construcción. | 0.201 | 16.39 | 3.29 |
| mo060 | h | Peón ordinario construcción. | 0.2 | 15.28 | 3.06 |
| % | % | Medios auxiliares | 1 % | 36.01 | 0.36 |
|  |  | Total |  |  | 36.37 |

**UHP010** Ud Hornacina prefabricada de hormigón, para alojamiento de contador de agua, de 760x250x1200 mm de dimensiones exteriores, con base. (14/01/2013)
2 Ud × 153.47 (156.54 con costes indirectos) = 313.08

| Código | Ud | Descripción | Rendimiento | Precio | Importe |
|---|---|---|---|---|---|
| mt47hph010cab | Ud | Hornacina prefabricada de hormigón, para alojamiento de contador de agua, de 760x250x1200 mm de dimensiones exteriores, formada por cemento, árido, fibras de acero y polipropileno, con base de 840x500x500 mm de dimensiones exteriores. (material; 14/01/2013) | 1 | 121.272 | 121.27 |
| mq07gte010c | h | Grúa autopropulsada de brazo telescópico con una capacidad de elevación de 30 t y 27 m de altura máxima de trabajo. | 0.474 | 55.584 | 26.35 |
| mo011 | h | Oficial 1ª construcción. | 0.137 | 16.39 | 2.25 |
| mo060 | h | Peón ordinario construcción. | 0.136 | 15.28 | 2.08 |
| % | % | Medios auxiliares | 1 % | 151.95 | 1.52 |
|  |  | Total |  |  | 153.47 |

| Medición | Uds. | Parcial |
|---|---|---|
| AGUA 1 | 1 | 1.00 |
| BT | 1 | 1.00 |
| Subtotal acumulado |  | 2.00 |
| Total |  | 2 |

**DUX030b** m² Demolición de pavimento de aglomerado asfáltico en calzada, mediante retroexcavadora con martillo rompedor, y carga mecánica de escombros sobre camión o contenedor. (14/01/2013)
24.4 m² × 2.07 (2.11 con costes indirectos) = 51.48

| Código | Ud | Descripción | Rendimiento | Precio | Importe |
|---|---|---|---|---|---|
| mq01exn050 | h | Retroexcavadora sobre neumáticos con martillo rompedor 115 CV. | 0.018 | 55.669 | 1.00 |
| mq01ret010 | h | Miniretrocargadora sobre neumáticos de 20 CV. | 0.009 | 33.984 | 0.31 |
| mq11eqc010 | h | Cortadora de asfalto con arranque, desplazamiento y regulación del disco de corte manuales. | 0.005 | 31.426 | 0.16 |
| mo060 | h | Peón ordinario construcción. | 0.038 | 15.28 | 0.58 |
| % | % | Medios auxiliares | 1 % | 2.05 | 0.02 |
|  |  | Total |  |  | 2.07 |

| Medición | Uds. | Largo | Ancho | Alto | Parcial |
|---|---|---|---|---|---|
| agua | 1 | 3.50 | 1.00 | 1.00 | 3.50 |
|  | 1 | 20.90 | 1.00 | 1.00 | 20.90 |
| Subtotal acumulado |  |  |  |  | 24.40 |
| Total |  |  |  |  | 24.4 |

**ADE010b** m³ Excavación en zanjas para instalaciones en suelo de arcilla semidura, con medios mecánicos, retirada de los materiales excavados y carga a camión y relleno posterior de zanja. (11/12/2012)
0 m³ × 7.37 (7.52 con costes indirectos) = 0.00

| Código | Ud | Descripción | Rendimiento | Precio | Importe |
|---|---|---|---|---|---|
| mq01exn030 | h | Excavadora hidráulica s/neumáticos 100 CV. | 0.25 | 22.386 | 5.60 |
| mo060 | h | Peón ordinario construcción. | 0.116 | 15.28 | 1.77 |
|  |  | Total |  |  | 7.37 |

**ADR010k** m³ Relleno principal de zanjas para instalaciones, con tierra de préstamo, y compactación al 100% del Proctor Modificado mediante equipo manual con bandeja vibrante. (18/12/2012)
0 m³ × 9.4 (9.59 con costes indirectos) = 0.00

| Código | Ud | Descripción | Rendimiento | Precio | Importe |
|---|---|---|---|---|---|
| mt01var010 | m | Cinta plastificada. | 1.1 | 0.109 | 0.12 |
| mt01arz030b | m³ | Tierra de préstamo, para relleno de zanjas, compactable y exenta de áridos mayores de 8 cm, raíces, escombros, materia orgánica, detritus o cualquier otro material desaconsejable. | 1 | 3.836 | 3.84 |
| mq04dua020b | h | Dumper autocargable de 2 t de carga útil, con mecanismo hidráulico. | 0.101 | 7.819 | 0.79 |
| mq02rod010d | h | Bandeja vibrante de 300 kg, anchura de trabajo 70 cm, reversible. | 0.154 | 4.392 | 0.68 |
| mq02cia020 | h | Camión con cuba de agua. | 0.01 | 32.35 | 0.32 |
| mo104 | h | Peón ordinario construcción. | 0.227 | 15.28 | 3.47 |
| % | % | Medios auxiliares | 2 % | 9.22 | 0.18 |
|  |  | Total |  |  | 9.4 |

**IFB005** m Tubería para alimentación de agua potable, enterrada, formada por tubo de polietileno de alta densidad banda azul (PE-100), de 63 mm de diámetro exterior, PN=16 atm. (11/12/2012)
0 m × 6.88 (7.02 con costes indirectos) = 0.00

| Código | Ud | Descripción | Rendimiento | Precio | Importe |
|---|---|---|---|---|---|
| mt01ara010 | m³ | Arena de 0 a 5 mm de diámetro. | 0.102 | 9.623 | 0.98 |
| mt37tpa020fg | m | Tubo de polietileno de alta densidad banda azul (PE-100), de 63 mm de diámetro exterior, PN = 16 atm y 5,8 mm de espesor, según UNE-EN 12201-2, con el precio incrementado el 30% en concepto de accesorios y piezas especiales. | 1 | 3.682 | 3.68 |
| mo011 | h | Oficial 1ª construcción. | 0.016 | 16.39 | 0.26 |
| mo060 | h | Peón ordinario construcción. | 0.016 | 15.28 | 0.24 |
| mo004 | h | Oficial 1ª fontanero. | 0.05 | 16.93 | 0.85 |
| mo055 | h | Ayudante fontanero. | 0.05 | 15.97 | 0.80 |
| % | % | Medios auxiliares | 1 % | 6.81 | 0.07 |
|  |  | Total |  |  | 6.88 |

**ADE010h** m³ Excavación en zanjas para instalaciones en suelo de arcilla semidura, con medios mecánicos, retirada de los materiales excavados y carga a camión y relleno posterior de zanja. (14/01/2013)
51.64 m³ × 7.04 (7.18 con costes indirectos) = 370.78

| Código | Ud | Descripción | Rendimiento | Precio | Importe |
|---|---|---|---|---|---|
| mq01exn030 | h | Excavadora hidráulica s/neumáticos 100 CV. | 0.25 | 22.386 | 5.60 |
| mo060 | h | Peón ordinario construcción. | 0.094 | 15.28 | 1.44 |
|  |  | Total |  |  | 7.04 |

| Medición | Uds. | Largo | Ancho | Alto | Parcial |
|---|---|---|---|---|---|
| ACOMETIDA BT | 1 | 14.47 | 1.00 | 1.50 | 21.71 |
|  | 1 | 19.95 | 1.00 | 1.50 | 29.93 |
| Subtotal acumulado |  |  |  |  | 51.64 |
| Total |  |  |  |  | 51.64 |

**ADR010j** m³ Relleno principal de zanjas para instalaciones, con tierra de préstamo, y compactación al 100% del Proctor Modificado mediante equipo manual con bandeja vibrante. (14/01/2013)
34.42 m³ × 8.7 (8.87 con costes indirectos) = 305.31

| Código | Ud | Descripción | Rendimiento | Precio | Importe |
|---|---|---|---|---|---|
| mt01var010 | m | Cinta plastificada. | 1.1 | 0.109 | 0.12 |
| mt01arz030b | m³ | Tierra de préstamo, para relleno de zanjas, compactable y exenta de áridos mayores de 8 cm, raíces, escombros, materia orgánica, detritus o cualquier otro material desaconsejable. | 1 | 3.836 | 3.84 |
| mq04dua020b | h | Dumper autocargable de 2 t de carga útil, con mecanismo hidráulico. | 0.101 | 7.819 | 0.79 |
| mq02rod010d | h | Bandeja vibrante de 300 kg, anchura de trabajo 70 cm, reversible. | 0.154 | 4.392 | 0.68 |
| mq02cia020 | h | Camión con cuba de agua. | 0.01 | 32.35 | 0.32 |
| mo104 | h | Peón ordinario construcción. | 0.182 | 15.28 | 2.78 |
| % | % | Medios auxiliares | 2 % | 8.53 | 0.17 |
|  |  | Total |  |  | 8.7 |

| Medición | Uds. | Largo | Ancho | Alto | Parcial |
|---|---|---|---|---|---|
| ACOMETIDA BT | 1 | 14.47 | 1.00 | 1.00 | 14.47 |
|  | 1 | 19.95 | 1.00 | 1.00 | 19.95 |
| Subtotal acumulado |  |  |  |  | 34.42 |
| Total |  |  |  |  | 34.42 |

**ADR010h** m³ Relleno principal de zanjas para instalaciones, con hormigón no estructural HNE-15/B/20, fabricado en central y vertido con bomba. (14/01/2013)
10.33 m³ × 30.02 (30.62 con costes indirectos) = 316.30

| Código | Ud | Descripción | Rendimiento | Precio | Importe |
|---|---|---|---|---|---|
| mt10hmf011nb | m³ | Hormigón no estructural HNE-15/B/20, fabricado en central. (material; 14/01/2013) | 1 | 22.443 | 22.44 |
| mq06bhe010 | h | Camión bomba estacionado en obra, para bombeo de hormigón. Incluso p/p de desplazamiento. (maquinaria; 14/01/2013) | 0.038 | 112.596 | 4.28 |
| mo018 | h | Oficial 1ª aplicador de láminas impermeabilizantes. | 0.059 | 16.39 | 0.97 |
| mo104 | h | Peón ordinario construcción. | 0.114 | 15.28 | 1.74 |
| % | % | Medios auxiliares | 2 % | 29.43 | 0.59 |
|  |  | Total |  |  | 30.02 |

| Medición | Uds. | Largo | Ancho | Alto | Parcial |
|---|---|---|---|---|---|
| ACOMETIDA BT | 1 | 14.47 | 1.00 | 0.30 | 4.34 |
|  | 1 | 19.95 | 1.00 | 0.30 | 5.99 |
| Subtotal acumulado |  |  |  |  | 10.33 |
| Total |  |  |  |  | 10.33 |

**DUX030e** m² Demolición de pavimento de aglomerado asfáltico en calzada, mediante retroexcavadora con martillo rompedor, y carga mecánica de escombros sobre camión o contenedor. (14/01/2013)
47.29 m² × 2.07 (2.11 con costes indirectos) = 99.78

| Código | Ud | Descripción | Rendimiento | Precio | Importe |
|---|---|---|---|---|---|
| mq01exn050 | h | Retroexcavadora sobre neumáticos con martillo rompedor 115 CV. | 0.018 | 55.669 | 1.00 |
| mq01ret010 | h | Miniretrocargadora sobre neumáticos de 20 CV. | 0.009 | 33.984 | 0.31 |
| mq11eqc010 | h | Cortadora de asfalto con arranque, desplazamiento y regulación del disco de corte manuales. | 0.005 | 31.426 | 0.16 |
| mo060 | h | Peón ordinario construcción. | 0.038 | 15.28 | 0.58 |
| % | % | Medios auxiliares | 1 % | 2.05 | 0.02 |
|  |  | Total |  |  | 2.07 |

| Medición | Uds. | Largo | Ancho | Alto | Parcial |
|---|---|---|---|---|---|
| ACOMETIDA BT | 1 | 14.47 | 1.00 | 1.20 | 17.36 |
|  | 1 | 19.95 | 1.00 | 1.50 | 29.93 |
| Subtotal acumulado |  |  |  |  | 47.29 |
| Total |  |  |  |  | 47.29 |

**1.10** ud ARQ.PREF.HOR. TIPO ENDESA A2 S/FON.
3 ud × 416.38 (424.71 con costes indirectos) = 1274.13

| Medición | Uds. | Parcial |
|---|---|---|
| CT EDIFICIO | 3 | 3.00 |
| Total |  | 3 |

**UAC010** m Colector enterrado en terreno no agresivo, de tubo de PVC de doble pared, la exterior corrugada y la interior lisa, color gris, diámetro nominal 200 mm, rigidez anular nominal 4 kN/m². (25/07/2012)
0 m × 21.35 (21.78 con costes indirectos) = 0.00

| Código | Ud | Descripción | Rendimiento | Precio | Importe |
|---|---|---|---|---|---|
| mt11ade025aab | m | Tubo para saneamiento de PVC de doble pared, la exterior corrugada y la interior lisa, color gris, diámetro nominal 200 mm, diámetro exterior 200 mm, rigidez anular nominal 4 kN/m², según UNE-EN 13476-1, longitud nominal 3 m, unión por copa con junta elástica de EPDM. (material; 25/07/2012) | 1.05 | 9.01 | 9.46 |
| mt11ade100a | kg | Lubricante para unión mediante junta elástica de tubos y accesorios en instalaciones de saneamiento y drenaje. | 0.005 | 5.589 | 0.03 |
| mt01ara010 | m³ | Arena de 0 a 5 mm de diámetro. | 0.329 | 9.623 | 3.17 |
| mq04cag010b | h | Camión con grúa de hasta 10 t. | 0.05 | 30.842 | 1.54 |
| mq01ret020a | h | Retrocargadora sobre neumáticos 75 CV. | 0.036 | 30.772 | 1.11 |
| mq02rop020 | h | Pisón vibrante de 80 kg, con placa de 30x30 cm, tipo rana. | 0.252 | 7.223 | 1.82 |
| mo011 | h | Oficial 1ª construcción. | 0.118 | 16.39 | 1.93 |
| mo060 | h | Peón ordinario construcción. | 0.136 | 15.28 | 2.08 |
| % | % | Medios auxiliares | 1 % | 21.14 | 0.21 |
|  |  | Total |  |  | 21.35 |

**UAC010b** m Colector enterrado en terreno no agresivo, de tubo de PVC de doble pared, la exterior corrugada y la interior lisa, color gris, diámetro nominal 315 mm, rigidez anular nominal 4 kN/m². (25/07/2012)
0 m × 37.33 (38.08 con costes indirectos) = 0.00

| Código | Ud | Descripción | Rendimiento | Precio | Importe |
|---|---|---|---|---|---|
| mt11ade025aad | m | Tubo para saneamiento de PVC de doble pared, la exterior corrugada y la interior lisa, color gris, diámetro nominal 315 mm, diámetro exterior 315 mm, rigidez anular nominal 4 kN/m², según UNE-EN 13476-1, longitud nominal 3 m, unión por copa con junta elástica de EPDM. | 1.05 | 20.07 | 21.07 |
| mt11ade100a | kg | Lubricante para unión mediante junta elástica de tubos y accesorios en instalaciones de saneamiento y drenaje. | 0.007 | 5.589 | 0.04 |
| mt01ara010 | m³ | Arena de 0 a 5 mm de diámetro. | 0.433 | 9.623 | 4.17 |
| mq04cag010b | h | Camión con grúa de hasta 10 t. | 0.079 | 30.842 | 2.44 |
| mq01ret020a | h | Retrocargadora sobre neumáticos 75 CV. | 0.052 | 30.772 | 1.60 |
| mq02rop020 | h | Pisón vibrante de 80 kg, con placa de 30x30 cm, tipo rana. | 0.333 | 7.223 | 2.41 |
| mo011 | h | Oficial 1ª construcción. | 0.152 | 16.39 | 2.49 |
| mo060 | h | Peón ordinario construcción. | 0.179 | 15.28 | 2.74 |
| % | % | Medios auxiliares | 1 % | 36.96 | 0.37 |
|  |  | Total |  |  | 37.33 |

**UCM010** m² Estructura para cobertura de plazas de aparcamiento situadas al aire libre, compuesta de: cimentación de hormigón armado HA-25/B/20/IIa fabricado en central y vertido con bomba, armada con acero UNE-EN 10080 B 500 S; pórticos de acero S275JR, en perfiles laminados en caliente y cubierta metálica formada con chapa de acero galvanizado de 0,6 mm de espesor. (25/07/2012)
0 m² × 30.68 (31.29 con costes indirectos) = 0.00

| Código | Ud | Descripción | Rendimiento | Precio | Importe |
|---|---|---|---|---|---|
| mt10hmf011a | m³ | Hormigón de limpieza HL-150/B/20, fabricado en central, vertido con cubilote. | 0.01 | 45.986 | 0.46 |
| mt10haf010c | m³ | Hormigón HA-25/B/20/IIa, fabricado en central vertido con bomba. | 0.1 | 46.086 | 4.61 |
| mt07aco010c | kg | Acero en barras corrugadas, UNE-EN 10080 B 500 S, elaborado en taller y colocado en obra, diámetros varios. | 4 | 0.75 | 3.00 |
| mt07aco020a | Ud | Separador de plástico rígido, homologado para cimentaciones. | 0.8 | 0.076 | 0.06 |
| mt07ala055b | kg | Acero laminado UNE-EN 10025 S275JR, en perfiles laminados en caliente, para aplicaciones estructurales en marquesinas, incluso placas de anclaje a cimentación, correas y piezas especiales. (material; 14/01/2013) | 17.5 | 0.492 | 8.61 |
| mt27pfi010 | l | Imprimación de secado rápido, formulada con resinas alquídicas modificadas y fosfato de zinc. | 0.167 | 3.985 | 0.67 |
| mt13ccg010a | m² | Chapa de acero galvanizado, espesor 0,6 mm. (material; 14/01/2013) | 1.05 | 3.277 | 3.44 |
| mt13ccg030ba | Ud | Tornillo autorroscante de 6,5x70 mm de acero inoxidable, con arandela. | 3 | 0.407 | 1.22 |
| mq01ret020a | h | Retrocargadora sobre neumáticos 75 CV. | 0.101 | 30.772 | 3.11 |
| mo011 | h | Oficial 1ª construcción. | 0.021 | 16.39 | 0.34 |
| mo060 | h | Peón ordinario construcción. | 0.021 | 15.28 | 0.32 |
| mo009 | h | Oficial 1ª cerrajero. | 0.139 | 16.65 | 2.31 |
| mo032 | h | Ayudante cerrajero. | 0.139 | 16.06 | 2.23 |
| % | % | Medios auxiliares | 1 % | 30.38 | 0.30 |
|  |  | Total |  |  | 30.68 |

**UHP010b** Ud Hornacina prefabricada de hormigón, para alojamiento de caja de registro de enlace inferior para instalaciones, de 760x250x1750 mm de dimensiones exteriores, con base. (25/07/2012)
0 Ud × 268.81 (274.19 con costes indirectos) = 0.00

| Código | Ud | Descripción | Rendimiento | Precio | Importe |
|---|---|---|---|---|---|
| mt47hph010fcb | Ud | Hornacina prefabricada de hormigón, para alojamiento de caja de registro de enlace inferior para instalaciones de ICT, de 760x250x1750 mm de dimensiones exteriores, formada por cemento, árido, fibras de acero y polipropileno, con base de 840x500x500 mm de dimensiones exteriores. (material; 25/07/2012) | 1 | 233.12 | 233.12 |
| mq07gte010c | h | Grúa autopropulsada de brazo telescópico con una capacidad de elevación de 30 t y 27 m de altura máxima de trabajo. | 0.474 | 55.584 | 26.35 |
| mo011 | h | Oficial 1ª construcción. | 0.211 | 16.39 | 3.46 |
| mo060 | h | Peón ordinario construcción. | 0.211 | 15.28 | 3.22 |
| % | % | Medios auxiliares | 1 % | 266.15 | 2.66 |
|  |  | Total |  |  | 268.81 |

**UHP010c** Ud Hornacina prefabricada de hormigón, para alojamiento de boca de carga de gasóleo, de 760x250x1750 mm de dimensiones exteriores, con base. (25/07/2012)
0 Ud × 268.81 (274.19 con costes indirectos) = 0.00

| Código | Ud | Descripción | Rendimiento | Precio | Importe |
|---|---|---|---|---|---|
| mt47hph010ecb | Ud | Hornacina prefabricada de hormigón, para alojamiento de boca de carga de gasóleo, de 760x250x1750 mm de dimensiones exteriores, formada por cemento, árido, fibras de acero y polipropileno, con base de 840x500x500 mm de dimensiones exteriores. (material; 25/07/2012) | 1 | 233.12 | 233.12 |
| mq07gte010c | h | Grúa autopropulsada de brazo telescópico con una capacidad de elevación de 30 t y 27 m de altura máxima de trabajo. | 0.474 | 55.584 | 26.35 |
| mo011 | h | Oficial 1ª construcción. | 0.211 | 16.39 | 3.46 |
| mo060 | h | Peón ordinario construcción. | 0.211 | 15.28 | 3.22 |
| % | % | Medios auxiliares | 1 % | 266.15 | 2.66 |
|  |  | Total |  |  | 268.81 |

**ADE010** m³ Excavación en zanjas para instalaciones en suelo de arcilla semidura, con medios mecánicos, retirada de los materiales excavados y carga a camión.
0 m³ × 6.96 (7.1 con costes indirectos) = 0.00

**D01KA035** M2 LEV. CALZ. AGLOM. ASFÁL. C/RETRO.
0 M2 × 3.25 (3.32 con costes indirectos) = 0.00
M2. Levantado de calzada de aglomerado asfáltico, de 15 cm. de espesor, con retro-pala excavadora, i/ corte previo con disco y retirada de escombros a pie de carga y p.p. de costes indirectos.

| Código | Ud | Descripción | Rendimiento | Precio | Importe |
|---|---|---|---|---|---|
| U01AA010 | Hr | Peón especializado (mano de obra) | 0.06 | 13.6 | 0.82 |
| A03CF010 | Hr | RETROPALA S/NEUMÁ. ARTIC 102 CV | 0.045 | 53.89 | 2.43 |
|  |  | Total |  |  | 3.25 |

**ADR010g** m³ Relleno principal de zanjas para instalaciones, con zahorra artificial caliza, y compactación al 100% del Proctor Modificado mediante equipo manual con bandeja vibrante. (18/12/2012)
0 m³ × 22.65 (23.1 con costes indirectos) = 0.00

| Código | Ud | Descripción | Rendimiento | Precio | Importe |
|---|---|---|---|---|---|
| mt01var010 | m | Cinta plastificada. | 1.1 | 0.109 | 0.12 |
| mt01zah010c | t | Zahorra de machaqueo o artificial, cantera caliza. (material; 18/12/2012) | 2.2 | 7.65 | 16.83 |
| mq04dua020b | h | Dumper autocargable de 2 t de carga útil, con mecanismo hidráulico. | 0.101 | 7.819 | 0.79 |
| mq02rod010d | h | Bandeja vibrante de 300 kg, anchura de trabajo 70 cm, reversible. | 0.154 | 4.392 | 0.68 |
| mq02cia020 | h | Camión con cuba de agua. | 0.01 | 32.35 | 0.32 |
| mo104 | h | Peón ordinario construcción. | 0.227 | 15.28 | 3.47 |
| % | % | Medios auxiliares | 2 % | 22.21 | 0.44 |
|  |  | Total |  |  | 22.65 |

### UC Aparcamientos
Importe: 10369.39

**UCM010b** m² Estructura para cobertura de plazas de aparcamiento situadas al aire libre, compuesta de: cimentación de hormigón armado HA-25/B/20/IIa fabricado en central y vertido con cubilote, armada con acero UNE-EN 10080 B 500 S; pórticos de acero S275JR, en perfiles laminados en caliente y cubierta metálica formada con chapa de acero galvanizado de 0,6 mm de espesor. Incluso pintura de los perfilers con esmalte sintético, color a elegir, acabado forja mate, limpieza y preparación de la superficie a pintar, mediante medios manuales hasta , dos manos de imprimación, con un espesor mínimo de película seca de 40 micras por mano (rendimiento: 0,125 l/m²) y dos manos de acabado con esmalte sintético con un espesor mínimo de película seca de 25 micras por mano (rendimiento: 0,063 l/m²) (14/01/2013)
314.51 m² × 32.32 (32.97 con costes indirectos) = 10369.39

| Código | Ud | Descripción | Rendimiento | Precio | Importe |
|---|---|---|---|---|---|
| mt10hmf011a | m³ | Hormigón de limpieza HL-150/B/20, fabricado en central, vertido con cubilote. | 0.01 | 45.986 | 0.460 |
| mt10haf010b | m³ | Hormigón HA-25/B/20/IIa, fabricado en central vertido con bomba. | 0.1 | 45.786 | 4.579 |
| mt07aco010c | kg | Acero en barras corrugadas, UNE-EN 10080 B 500 S, elaborado en taller y colocado en obra, diámetros varios. | 4 | 0.75 | 3.000 |
| mt07aco020a | Ud | Separador de plástico rígido, homologado para cimentaciones. | 0.8 | 0.076 | 0.061 |
| mt07ala055b | kg | Acero laminado UNE-EN 10025 S275JR, en perfiles laminados en caliente, para aplicaciones estructurales en marquesinas, incluso placas de anclaje a cimentación, correas y piezas especiales. | 17.5 | 0.492 | 8.610 |
| mt27pfi010 | l | Imprimación de secado rápido, formulada con resinas alquídicas modificadas y fosfato de zinc. | 0.287 | 3.985 | 1.144 |
| mt13ccg010a | m² | Chapa de acero galvanizado, espesor 0,6 mm. | 1.05 | 3.277 | 3.441 |
| mt13ccg030ba | Ud | Tornillo autorroscante de 6,5x70 mm de acero inoxidable, con arandela. | 3 | 0.407 | 1.221 |
| mq01ret020a | h | Retrocargadora sobre neumáticos 75 CV. | 0.101 | 30.772 | 3.108 |
| mo011 | h | Oficial 1ª construcción. | 0.014 | 16.39 | 0.229 |
| mo060 | h | Peón ordinario construcción. | 0.014 | 15.28 | 0.214 |
| mo009 | h | Oficial 1ª cerrajero. | 0.091 | 16.65 | 1.515 |
| mo032 | h | Ayudante cerrajero. | 0.091 | 16.06 | 1.461 |
| mt27esj030 | l | Esmalte sintético para exterior, acabado forja mate, a base de resinas alcídicas especiales y pigmentos antioxidantes, color a elegir, aplicado con brocha, rodillo o pistola. (material; 14/01/2013) | 0.06 | 6.681 | 0.401 |
| mo024 | h | Oficial 1ª pintor. | 0.079 | 16.39 | 1.295 |
| mo045 | h | Ayudante pintor. | 0.079 | 16 | 1.264 |
| % | % | Medios auxiliares | 1 % | 32.003 | 0.320 |
|  |  | Total |  |  | 32.32 |

| Medición | Uds. | Largo | Parcial |
|---|---|---|---|
|  | 1 | 64.01 | 64.01 |
|  | 1 | 60.76 | 60.76 |
|  | 1 | 189.74 | 189.74 |
| Subtotal acumulado |  |  | 314.51 |
| Total |  |  | 314.51 |

**RNE010** m² Esmalte sintético, color a elegir, acabado brillante, sobre superficie de acero laminado en estructuras metálicas, limpieza y preparación de la superficie a pintar, mediante medios manuales hasta dejarla exenta de grasas, dos manos de imprimación, con un espesor mínimo de película seca de 60 micras por mano (rendimiento: 0,139 l/m²) y dos manos de acabado con esmalte sintético con un espesor mínimo de película seca de 45 micras por mano (rendimiento: 0,102 l/m²). (08/12/2012)
0 m² × 10.25 (10.46 con costes indirectos) = 0.00

| Código | Ud | Descripción | Rendimiento | Precio | Importe |
|---|---|---|---|---|---|
| mt27pfi010 | l | Imprimación de secado rápido, formulada con resinas alquídicas modificadas y fosfato de zinc. | 0.278 | 3.985 | 1.11 |
| mt27esj020 | l | Esmalte sintético brillante para exterior a base de resinas alcídicas y pigmentos, exento de plomo, color a elegir, aplicado con brocha, rodillo o pistola. (material; 08/12/2012) | 0.205 | 11.99 | 2.46 |
| mo024 | h | Oficial 1ª pintor. | 0.203 | 16.39 | 3.33 |
| mo045 | h | Ayudante pintor. | 0.203 | 16 | 3.25 |
| % | % | Medios auxiliares | 1 % | 10.15 | 0.10 |
|  |  | Total |  |  | 10.25 |

**RNS010** m² Esmalte sintético, color a elegir, acabado forja mate, sobre superficie de hierro o acero, limpieza y preparación de la superficie a pintar, mediante medios manuales hasta dejarla exenta de grasas, dos manos de imprimación, con un espesor mínimo de película seca de 40 micras por mano (rendimiento: 0,125 l/m²) y dos manos de acabado con esmalte sintético con un espesor mínimo de película seca de 25 micras por mano (rendimiento: 0,063 l/m²). (08/12/2012)
0 m² × 9.38 (9.57 con costes indirectos) = 0.00

| Código | Ud | Descripción | Rendimiento | Precio | Importe |
|---|---|---|---|---|---|
| mt27pfi010 | l | Imprimación de secado rápido, formulada con resinas alquídicas modificadas y fosfato de zinc. | 0.25 | 3.985 | 1.00 |
| mt27esj030 | l | Esmalte sintético para exterior, acabado forja mate, a base de resinas alcídicas especiales y pigmentos antioxidantes, color a elegir, aplicado con brocha, rodillo o pistola. | 0.125 | 6.681 | 0.84 |
| mo024 | h | Oficial 1ª pintor. | 0.23 | 16.39 | 3.77 |
| mo045 | h | Ayudante pintor. | 0.23 | 16 | 3.68 |
| % | % | Medios auxiliares | 1 % | 9.29 | 0.09 |
|  |  | Total |  |  | 9.38 |

### UR Riego
Importe: 364.68

**URD010** m Tubería de abastecimiento y distribución de agua de riego formada por tubo de polietileno (PE32), de 40 mm de diámetro exterior, PN=10 atm, enterrada. (14/01/2013)
50 m × 4.76 (4.86 con costes indirectos) = 243.00

| Código | Ud | Descripción | Rendimiento | Precio | Importe |
|---|---|---|---|---|---|
| mt01ara010 | m³ | Arena de 0 a 5 mm de diámetro. | 0.095 | 9.623 | 0.91 |
| mt48tpg015a | m | Tubo de polietileno de baja densidad (PE32), de 40 mm de diámetro exterior, PN=10 atm, con el precio incrementado el 10% en concepto de accesorios y piezas especiales. (material; 14/01/2013) | 1 | 1.833 | 1.83 |
| mo011 | h | Oficial 1ª construcción. | 0.038 | 16.39 | 0.62 |
| mo060 | h | Peón ordinario construcción. | 0.038 | 15.28 | 0.58 |
| mo026 | h | Oficial 1ª jardinero. (mano de obra; 01/12/2012) | 0.047 | 16.39 | 0.77 |
| % | % | Medios auxiliares | 1 % | 4.71 | 0.05 |
|  |  | Total |  |  | 4.76 |

**URE010** Ud Boca de riego de fundición, de 40 mm de diámetro. (14/01/2013)
2 Ud × 59.65 (60.84 con costes indirectos) = 121.68

| Código | Ud | Descripción | Rendimiento | Precio | Importe |
|---|---|---|---|---|---|
| mt48wwg100a | Ud | Boca de riego, formada por cuerpo y tapa de fundición con cerradura de cuadradillo, brida de entrada, llave de corte y racor de salida de latón, de 40 mm de diámetro. (material; 14/01/2013) | 1 | 51.406 | 51.41 |
| mt48tpg012bd | Ud | Collarín de toma en carga de polipropileno, para tubo de polietileno de alta densidad (PE-100), de 40 mm de diámetro exterior. (material; 14/01/2013) | 1 | 2.661 | 2.66 |
| mt48tpg015b | m | Tubo de polietileno de alta densidad (PE100), de 40 mm de diámetro exterior, PN=6 atm, con el precio incrementado el 10% en concepto de accesorios y piezas especiales. (material; 14/01/2013) | 1 | 0.676 | 0.68 |
| mo026 | h | Oficial 1ª jardinero. | 0.133 | 16.39 | 2.18 |
| mo050 | h | Ayudante jardinero. | 0.133 | 16 | 2.13 |
| % | % | Medios auxiliares | 1 % | 59.06 | 0.59 |
|  |  | Total |  |  | 59.65 |

### UV Cerramientos exteriores
Importe: 16765.16

**ADE010k** m³ Excavación en zanjas para cimentaciones en suelo de arcilla semidura, con medios mecánicos, retirada de los materiales excavados y carga a camión. (14/01/2013)
11.33 m³ × 15.72 (16.03 con costes indirectos) = 181.62

| Código | Ud | Descripción | Rendimiento | Precio | Importe |
|---|---|---|---|---|---|
| mq01exn020b | h | Retroexcavadora hidráulica sobre neumáticos 100 CV. | 0.385 | 36.132 | 13.91 |
| mo060 | h | Peón ordinario construcción. | 0.108 | 15.28 | 1.65 |
| % | % | Medios auxiliares | 1 % | 15.56 | 0.16 |
|  |  | Total |  |  | 15.72 |

| Medición | Uds. | Largo | Ancho | Alto | Parcial |
|---|---|---|---|---|---|
| muro acceso | 1 | 18.89 | 1.00 | 0.60 | 11.33 |
| Total |  |  |  |  | 11.33 |

**CRL010b** m² Capa de hormigón de limpieza HL-150/B/20 fabricado en central y vertido con cubilote, de 10 cm de espesor. (14/01/2013)
9.45 m² × 5.84 (5.96 con costes indirectos) = 56.32

| Código | Ud | Descripción | Rendimiento | Precio | Importe |
|---|---|---|---|---|---|
| mt10hmf011a | m³ | Hormigón de limpieza HL-150/B/20, fabricado en central, vertido con cubilote. | 0.105 | 45.986 | 4.83 |
| mo011 | h | Oficial 1ª construcción. | 0.03 | 16.39 | 0.49 |
| mo060 | h | Peón ordinario construcción. | 0.03 | 15.28 | 0.46 |
| % | % | Medios auxiliares | 1 % | 5.78 | 0.06 |
|  |  | Total |  |  | 5.84 |

| Medición | Uds. | Largo | Ancho | Alto | Parcial |
|---|---|---|---|---|---|
| muro acceso | 1 | 18.89 | 1.00 | 0.50 | 9.45 |
| Total |  |  |  |  | 9.45 |

**CSV010** m³ Zapata corrida de cimentación, HA-25/B/20/IIa fabricado en central y vertido con cubilote, acero UNE-EN 10080 B 500 S, cuantía 100 kg/m³. (14/01/2013)
9.45 m³ × 130.73 (133.34 con costes indirectos) = 1260.06

| Código | Ud | Descripción | Rendimiento | Precio | Importe |
|---|---|---|---|---|---|
| mt07aco020a | Ud | Separador de plástico rígido, homologado para cimentaciones. | 7 | 0.076 | 0.53 |
| mt07aco010c | kg | Acero en barras corrugadas, UNE-EN 10080 B 500 S, elaborado en taller y colocado en obra, diámetros varios. | 100 | 0.75 | 75.00 |
| mt10haf010b | m³ | Hormigón HA-25/B/20/IIa, fabricado en central vertido con bomba. | 1.1 | 45.786 | 50.36 |
| mo011 | h | Oficial 1ª construcción. | 0.112 | 16.39 | 1.84 |
| mo060 | h | Peón ordinario construcción. | 0.112 | 15.28 | 1.71 |
| % | % | Medios auxiliares | 1 % | 129.44 | 1.29 |
|  |  | Total |  |  | 130.73 |

| Medición | Uds. | Largo | Ancho | Alto | Parcial |
|---|---|---|---|---|---|
| muro acceso | 1 | 18.89 | 1.00 | 0.50 | 9.45 |
| Total |  |  |  |  | 9.45 |

**EAS005c** Ud Placa de anclaje de acero S275JR en perfil plano, de 300x300 mm y espesor 20 mm, con 4 pernos soldados, de acero corrugado UNE-EN 10080 B 500 S de 20 mm de diámetro y 50 cm de longitud total. (14/01/2013)
12 Ud × 22.63 (23.08 con costes indirectos) = 276.96

| Código | Ud | Descripción | Rendimiento | Precio | Importe |
|---|---|---|---|---|---|
| mt07ala011b | kg | Pletina de acero laminado UNE-EN 10025 S275JR, en perfil plano laminado en caliente, para aplicaciones estructurales. | 14.13 | 0.858 | 12.12 |
| mt07aco010c | kg | Acero en barras corrugadas, UNE-EN 10080 B 500 S, elaborado en taller y colocado en obra, diámetros varios. | 4.93 | 0.75 | 3.70 |
| mo012 | h | Oficial 1ª montador de estructura metálica. | 0.204 | 16.39 | 3.34 |
| mo033 | h | Ayudante montador de estructura metálica. | 0.203 | 16 | 3.25 |
| % | % | Medios auxiliares | 1 % | 22.41 | 0.22 |
|  |  | Total |  |  | 22.63 |

**EAS010e** kg Acero S275JR en soportes, con piezas simples de perfiles laminados en caliente de las series IPN, IPE, UPN, HEA, HEB o HEM con uniones soldadas. (14/01/2013)
1213.2 kg × 1.28 (1.31 con costes indirectos) = 1589.29

| Código | Ud | Descripción | Rendimiento | Precio | Importe |
|---|---|---|---|---|---|
| mt07ala010b | kg | Acero laminado UNE-EN 10025 S275JR, en perfiles laminados en caliente, piezas simples, para aplicaciones estructurales. | 1.05 | 0.795 | 0.83 |
| mt27pfi010 | l | Imprimación de secado rápido, formulada con resinas alquídicas modificadas y fosfato de zinc. | 0.05 | 3.985 | 0.20 |
| mo012 | h | Oficial 1ª montador de estructura metálica. | 0.006 | 16.39 | 0.10 |
| mo033 | h | Ayudante montador de estructura metálica. | 0.009 | 16 | 0.14 |
| % | % | Medios auxiliares | 1 % | 1.27 | 0.01 |
|  |  | Total |  |  | 1.28 |

| Medición | Uds. | Largo | Ancho | Parcial |
|---|---|---|---|---|
| fórmula: a*b*c | 12 | 3.00 | 33.70 | 1213.20 |
| Total |  |  |  | 1213.2 |

**UVV020b** m Verja modular de acero laminado en caliente, sistema TME, modelo TME EA 94 40 4 "TRENZA METAL", de 3,00x1,50 m, acabado en color gris acero, con textura férrea, anclada entre pilastras de obra. (14/01/2013)
32.32 m × 147.39 (150.34 con costes indirectos) = 4858.99

| Código | Ud | Descripción | Rendimiento | Precio | Importe |
|---|---|---|---|---|---|
| mt26aae020 | m | Verja modular de acero laminado en caliente, sistema TME, modelo TME EA 94 40 4 "TRENZA METAL", de 3,00x1,50 m, acabado en color gris acero, con textura férrea, incluso complementos y accesorios de montaje. (material; 14/01/2013) | 1 | 139.444 | 139.44 |
| mo009 | h | Oficial 1ª cerrajero. | 0.199 | 16.65 | 3.31 |
| mo032 | h | Ayudante cerrajero. | 0.198 | 16.06 | 3.18 |
| % | % | Medios auxiliares | 1 % | 145.93 | 1.46 |
|  |  | Total |  |  | 147.39 |

| Medición | Uds. | Largo | Parcial |
|---|---|---|---|
| 3 m ALTURA | 2 | 14.81 | 29.62 |
| ACC LATERAL | 2 | 1.00 | 2.00 |
| a deducir acceso peat | -1 | 1.80 | -1.80 |
| SALIDA EDIF PATIO COLEGIO | 1 | 2.50 | 2.50 |
| Subtotal acumulado |  |  | 32.32 |
| Total |  |  | 32.32 |

**UVP010** Ud Puerta cancela metálica de carpintería metálica, de una hoja batiente modular de acero laminado en caliente, sistema TPR, modelo TPR LA 94 40 4 "TRENZA METAL",acabado en color gris acero, con textura férrea, dimensiones 300x200 cm, para acceso de vehículos, apertura automática. (14/01/2013)
1 Ud × 1085.8 (1107.52 con costes indirectos) = 1107.52
Puerta cancela metálica de carpintería metálica, de una hoja batiente Verja modular de acero laminado en caliente, sistema TPR, modelo TPR LA 94 40 4 "TRENZA METAL", acabado en color gris acero, con textura férrea, dimensiones 300x200 cm, para acceso de vehículos, apertura automática.

| Código | Ud | Descripción | Rendimiento | Precio | Importe |
|---|---|---|---|---|---|
| mt10hmf010f | m³ | Hormigón HM-25/B/20/I, fabricado en central, vertido con cubilote. (material; 14/01/2013) | 0.113 | 19.221 | 2.17 |
| mt09mor010e | m³ | Mortero de cemento CEM II/B-P 32,5 N tipo M-10, confeccionado en obra con 380 kg/m³ de cemento y una proporción en volumen 1/4. | 0.075 | 84.235 | 6.32 |
| mt52vpc010aaa | m² | Puerta cancela metálica en valla exterior, modular de acero laminado en caliente, sistema TPR, modelo TPR LA 94 40 4 "TRENZA METAL", de 300x200 m, acabado en color gris acero, con textura férrea,, para acceso de vehículos, una hoja batiente, carpintería metálica con p/p de bisagras o anclajes metálicos laterales de los bastidores, armadura portante de la cancela, elementos de anclaje, herrajes de seguridad y cierre, acabado con imprimación antioxidante y accesorios. Según UNE 85103 y UNE-EN 13241-1. (material; 14/01/2013) | 7.5 | 59.451 | 445.88 |
| mt52vpe010a | Ud | Equipo electromecánico para apertura y cierre automático de hoja batiente. (material; 14/01/2013) | 1 | 494.247 | 494.25 |
| mo011 | h | Oficial 1ª construcción. | 1.964 | 16.39 | 32.19 |
| mo060 | h | Peón ordinario construcción. | 1.963 | 15.28 | 29.99 |
| mo009 | h | Oficial 1ª cerrajero. | 0.817 | 16.65 | 13.60 |
| mo032 | h | Ayudante cerrajero. | 0.817 | 16.06 | 13.12 |
| mo001 | h | Oficial 1ª electricista. | 2.217 | 16.93 | 37.53 |
| % | % | Medios auxiliares | 1 % | 1075.05 | 10.75 |
|  |  | Total |  |  | 1085.8 |

**UVP010b** Ud Puerta cancela metálica de carpintería metálica, de una hoja batiente, dimensiones 110x200 cm, formada por reja modular de acero laminado en caliente, sistema TME, modelo TME EA 94 40 4 "TRENZA METAL", acabado en color gris acero, con textura férreapara acceso peatonal, apertura manual. (14/01/2013)
4 Ud × 196.28 (200.21 con costes indirectos) = 800.84

| Código | Ud | Descripción | Rendimiento | Precio | Importe |
|---|---|---|---|---|---|
| mt09mor010e | m³ | Mortero de cemento CEM II/B-P 32,5 N tipo M-10, confeccionado en obra con 380 kg/m³ de cemento y una proporción en volumen 1/4. | 0.028 | 84.235 | 2.36 |
| mt52vpc020a | m² | Puerta cancela metálica en valla exterior, para acceso de peatones, en hoja abatible, carpintería modular de acero laminado en caliente, sistema TPR, modelo TPR LA 94 40 4 "TRENZA METAL", de 2,00x1,10 m, acabado en color gris acero, con textura férrea, (material; 14/01/2013) | 2.75 | 59.443 | 163.47 |
| mo011 | h | Oficial 1ª construcción. | 0.672 | 16.39 | 11.01 |
| mo060 | h | Peón ordinario construcción. | 0.672 | 15.28 | 10.27 |
| mo009 | h | Oficial 1ª cerrajero. | 0.221 | 16.65 | 3.68 |
| mo032 | h | Ayudante cerrajero. | 0.221 | 16.06 | 3.55 |
| % | % | Medios auxiliares | 1 % | 194.34 | 1.94 |
|  |  | Total |  |  | 196.28 |

| Medición | Uds. | Parcial |
|---|---|---|
| SALIDA EDIF C. F. PALMA | 2 | 2.00 |
| SALIDA EDIF PATIO COLEGIO | 2 | 2.00 |
| Subtotal acumulado |  | 4.00 |
| Total |  | 4 |

**RQO010** m² Revestimiento de paramentos exteriores con mortero monocapa para la impermeabilización y decoración de fachadas, acabado con árido proyectado, color blanco, espesor 15 mm, armado y reforzado con malla antiálcalis, aplicado sobre una capa de mortero impermeable, de 10 mm de espesor y otra capa de mortero puente de unión, de 5 mm de espesor, en aquellos lugares de su superficie donde presente deficiencias y andamiaje homologado. (14/01/2013)
356.26 m² × 18.25 (18.62 con costes indirectos) = 6633.56

| Código | Ud | Descripción | Rendimiento | Precio | Importe |
|---|---|---|---|---|---|
| mt09moe080a | kg | Mortero de cemento, color gris, compuesto de cemento, áridos seleccionados y aditivos, tipo GP CSIII W2 según UNE-EN 998-1. | 3.75 | 0.11 | 0.41 |
| mt28pcs020a | kg | Mortero puente de unión de 5 mm de espesor, para morteros monocapa sobre soportes de hormigón liso y hormigón celular. (material; 14/01/2013) | 1.875 | 0.127 | 0.24 |
| mt28mon010 | kg | Mortero monocapa para la impermeabilización y decoración de fachadas, acabado con árido proyectado, color blanco, compuesto de cementos, aditivos, resinas sintéticas y cargas minerales, tipo OC CSIII W2, según UNE-EN 998-1. | 17 | 0.283 | 4.81 |
| mt28mon040a | m² | Malla de fibra de vidrio, de 10x10 mm de luz, antiálcalis, de 200 a 250 g/m² de masa superficial y 750 a 900 micras de espesor, con 25 kp/cm² de resistencia a tracción, para armar morteros monocapa. | 1.05 | 1.392 | 1.46 |
| mt28mon030 | m | Junquillo de PVC. | 0.75 | 0.249 | 0.19 |
| mt28mon050 | m | Perfil de PVC rígido para formación de aristas en revestimientos de mortero monocapa. | 1.25 | 0.269 | 0.34 |
| mt28mon020 | kg | Árido de mármol, procedente de machaqueo, para proyectar sobre mortero monocapa, granulometría comprendida entre 5 y 9 mm. | 15 | 0.084 | 1.26 |
| mt50spa200 | Ud | Repercusión de montaje, utilización y desmontaje de andamiaje homologado y medios de protección, por m² de superficie ejecutada de revestimiento de fachada. (material; 14/01/2013) | 1 | 3.81 | 3.81 |
| mo025 | h | Oficial 1ª revocador. | 0.196 | 16.39 | 3.21 |
| mo058 | h | Peón especializado revocador. | 0.146 | 16 | 2.34 |
| % | % | Medios auxiliares | 1 % | 18.07 | 0.18 |
|  |  | Total |  |  | 18.25 |

| Medición | Uds. | Largo | Alto | Parcial |
|---|---|---|---|---|
| MEDIANERA DEMOLICIÓN OTRAS EDIFIC |  |  |  |  |
|  | 1 | 10.61 | 8.00 | 84.88 |
|  | 1 | 3.59 | 12.00 | 43.08 |
|  | 1 | 11.40 | 5.00 | 57.00 |
|  | 1 | 9.90 | 12.00 | 118.80 |
|  | 1 | 10.50 | 5.00 | 52.50 |
| Subtotal acumulado |  |  |  | 356.26 |
| Total |  |  |  | 356.26 |

**RQO020** m² Revestimiento de paramentos exteriores con mortero monocapa hidrófobo de red tridimensional, para la impermeabilización y decoración de fachadas, acabado raspado, color Marfil, espesor 12 mm, armado y reforzado con malla antiálcalis, aplicado sobre una capa de mortero impermeable, de 10 mm de espesor y otra capa de mortero puente de unión, de 5 mm de espesor, en aquellos lugares de su superficie donde presente deficiencias y andamiaje homologado. (25/07/2012)
0 m² × 25.73 (26.24 con costes indirectos) = 0.00

| Código | Ud | Descripción | Rendimiento | Precio | Importe |
|---|---|---|---|---|---|
| mt09moe080a | kg | Mortero de cemento, color gris, compuesto de cemento, áridos seleccionados y aditivos, tipo GP CSIII W2 según UNE-EN 998-1. | 3.75 | 0.11 | 0.41 |
| mt28pcs020a | kg | Mortero puente de unión de 5 mm de espesor, para morteros monocapa sobre soportes de hormigón liso y hormigón celular. | 1.875 | 0.127 | 0.24 |
| mt28mpl010 | kg | Mortero monocapa hidrófobo de red tridimensional, para la impermeabilización y decoración de fachadas, acabado raspado, color Marfil, compuesto de cemento y cargas minerales, aditivado en masa con polímeros. Según UNE-EN 998-1. | 16.4 | 0.568 | 9.32 |
| mt28mon040a | m² | Malla de fibra de vidrio, de 10x10 mm de luz, antiálcalis, de 200 a 250 g/m² de masa superficial y 750 a 900 micras de espesor, con 25 kp/cm² de resistencia a tracción, para armar morteros monocapa. | 1.05 | 1.392 | 1.46 |
| mt28mon030 | m | Junquillo de PVC. | 0.75 | 0.249 | 0.19 |
| mt28mon050 | m | Perfil de PVC rígido para formación de aristas en revestimientos de mortero monocapa. | 1.25 | 0.269 | 0.34 |
| mt50spa200 | Ud | Repercusión de montaje, utilización y desmontaje de andamiaje homologado y medios de protección, por m² de superficie ejecutada de revestimiento de fachada. | 1 | 3.81 | 3.81 |
| mo025 | h | Oficial 1ª revocador. | 0.34 | 16.39 | 5.57 |
| mo058 | h | Peón especializado revocador. | 0.259 | 16 | 4.14 |
| % | % | Medios auxiliares | 1 % | 25.48 | 0.25 |
|  |  | Total |  |  | 25.73 |

**EHS010** m³ Soporte rectangular o cuadrado de hormigón armado, HA-25/B/12/IIa fabricado en central y vertido con bomba, acero UNE-EN 10080 B 500 S, cuantía 100 kg/m³, encofrado con molde desechable de MDF y poliestireno expandido Reltec Cuadrado "GRUPO VALERO" (hormigón visto), hasta 3 m de altura libre y 25x40 cm de sección media. (11/12/2012)
0 m³ × 340.96 (347.78 con costes indirectos) = 0.00

| Código | Ud | Descripción | Rendimiento | Precio | Importe |
|---|---|---|---|---|---|
| mt07aco020b | Ud | Separador de plástico rígido, homologado para soportes. | 12 | 0.025 | 0.30 |
| mt07aco010c | kg | Acero en barras corrugadas, UNE-EN 10080 B 500 S, elaborado en taller y colocado en obra, diámetros varios. | 100 | 0.75 | 75.00 |
| mt08euv050 | m | Montaje y desmontaje de encofrado para soportes de hormigón armado de sección rectangular o cuadrada Reltec Cuadrado "GRUPO VALERO", de hasta 3 m de altura y 25x40 cm de sección media, realizado con molde desechable formado por una funda interior de MDF plastificado, un relleno intermedio de EPS y fibra de vidrio en la cara exterior, para acabado visto del hormigón con cantos biselados. (material; 11/12/2012) | 10 | 20.325 | 203.25 |
| mt10haf010a | m³ | Hormigón HA-25/B/12/IIa, fabricado en central vertido con bomba. | 1 | 47.685 | 47.69 |
| mo011 | h | Oficial 1ª construcción. | 0.284 | 16.39 | 4.65 |
| mo046 | h | Ayudante construcción. | 0.284 | 16 | 4.54 |
| mo060 | h | Peón ordinario construcción. | 0.141 | 15.28 | 2.15 |
| % | % | Medios auxiliares | 1 % | 337.58 | 3.38 |
|  |  | Total |  |  | 340.96 |

**UVE010** m Valla formada por entramado metálico compuesto por rejilla de pletina de acero negro tipo "TRAMEX" de 30x2 mm, formando cuadrícula de 40x40 mm y bastidor con uniones electrosoldadas y montantes de tubo rectangular de acero galvanizado, de 60x60x1,5 mm y 2,50 m de altura, empotrados en dados de hormigón o muretes de fábrica u hormigón. (02/12/2012)
0 m × 160.06 (163.26 con costes indirectos) = 0.00

| Código | Ud | Descripción | Rendimiento | Precio | Importe |
|---|---|---|---|---|---|
| mt26btr010abb | m² | Entramado metálico formado por rejilla de pletina de acero negro tipo "TRAMEX", de 30x2 mm, formando cuadrícula de 40x40 mm y bastidor con uniones electrosoldadas. (material; 02/12/2012) | 2.5 | 57.61 | 144.03 |
| mt52vpm020dca | Ud | Poste de perfil hueco de acero galvanizado, de sección cuadrada 60x60x1,5 mm y 2,50 m de altura. (material; 02/12/2012) | 0.55 | 5.88 | 3.23 |
| mo009 | h | Oficial 1ª cerrajero. | 0.343 | 16.65 | 5.71 |
| mo032 | h | Ayudante cerrajero. | 0.343 | 16.06 | 5.51 |
| % | % | Medios auxiliares | 1 % | 158.48 | 1.58 |
|  |  | Total |  |  | 160.06 |

**UVV020b** m Verja modular de acero laminado en caliente, sistema TME, modelo TME EA 94 40 4 "TRENZA METAL", de 3,00x1,50 m, acabado en color gris acero, con textura férrea, anclada entre pilastras de obra.
0 m × 147.39 (150.34 con costes indirectos) = 0.00

**UVV010** m Verja modular de acero laminado en caliente, sistema TPR, modelo TPR X 94 40 4 "TRENZA METAL", de 2,00x0,75 m, acabado en color gris acero, con textura férrea, y montante tipo T compuesta, anclado mediante soldado a placa. (02/12/2012)
0 m × 164.8 (168.1 con costes indirectos) = 0.00

| Código | Ud | Descripción | Rendimiento | Precio | Importe |
|---|---|---|---|---|---|
| mt26aae015a | m | Verja modular de acero laminado en caliente, sistema TPR, modelo TPR X 94 40 4 "TRENZA METAL", de 2,00x0,75 m, acabado en color gris acero, con textura férrea, incluso complementos y accesorios de montaje. (material; 02/12/2012) | 1 | 151.95 | 151.95 |
| mo009 | h | Oficial 1ª cerrajero. | 0.343 | 16.65 | 5.71 |
| mo032 | h | Ayudante cerrajero. | 0.343 | 16.06 | 5.51 |
| % | % | Medios auxiliares | 1 % | 163.17 | 1.63 |
|  |  | Total |  |  | 164.8 |

**UVV010b** m Verja modular de acero laminado en caliente, sistema TPR, modelo TPR LV 94 40 4 "TRENZA METAL", de 1,50x2,00 m, acabado en color gris acero, con textura férrea, y montante tipo T compuesta, anclado mediante soldado a placa. (02/12/2012)
0 m × 313.8 (320.08 con costes indirectos) = 0.00

| Código | Ud | Descripción | Rendimiento | Precio | Importe |
|---|---|---|---|---|---|
| mt26aae015b | m | Verja modular de acero laminado en caliente, sistema TPR, modelo TPR LV 94 40 4 "TRENZA METAL", de 1,50x2,00 m, acabado en color gris acero, con textura férrea, incluso complementos y accesorios de montaje. (material; 02/12/2012) | 1 | 292.73 | 292.73 |
| mo009 | h | Oficial 1ª cerrajero. | 0.549 | 16.65 | 9.14 |
| mo032 | h | Ayudante cerrajero. | 0.549 | 16.06 | 8.82 |
| % | % | Medios auxiliares | 1 % | 310.69 | 3.11 |
|  |  | Total |  |  | 313.8 |

**EHZ420c** Ud Anclaje metálico de seguridad por expansión, realizado sobre hormigón de resistencia característica mínima 20 N/mm², de acero galvanizado calidad 8.8, según UNE-EN ISO 898-1, de 20 mm de diámetro y 220 mm de longitud, insertado en taladro de 22 mm de diámetro y 200 mm de profundidad. (02/12/2012)
0 Ud × 22.24 (22.68 con costes indirectos) = 0.00

| Código | Ud | Descripción | Rendimiento | Precio | Importe |
|---|---|---|---|---|---|
| mt09reh310aek | Ud | Anclaje expansivo mecánico compuesto por tornillo de cabeza hexagonal acero galvanizado calidad 8.8, según UNE-EN ISO 898-1 de 20 mm de diámetro y 220 mm de longitud, arandela y sección de plástico colapsable, para fijaciones sobre estructuras de hormigón. (material; 02/12/2012) | 1 | 20.04 | 20.04 |
| mo011 | h | Oficial 1ª construcción. | 0.061 | 16.39 | 1.00 |
| mo059 | h | Peón especializado construcción. | 0.061 | 16.1 | 0.98 |
| % | % | Medios auxiliares | 1 % | 22.02 | 0.22 |
|  |  | Total |  |  | 22.24 |

**UVP010c** Ud Puerta cancela metálica de carpintería metálica, de una hoja batiente, dimensiones 100x200 cm, para acceso peatonal, apertura manual. (19/12/2012)
0 Ud × 169.55 (172.94 con costes indirectos) = 0.00

| Código | Ud | Descripción | Rendimiento | Precio | Importe |
|---|---|---|---|---|---|
| mt09mor010e | m³ | Mortero de cemento CEM II/B-P 32,5 N tipo M-10, confeccionado en obra con 380 kg/m³ de cemento y una proporción en volumen 1/4. | 0.02 | 84.235 | 1.68 |
| mt52vpc020a | m² | Puerta cancela metálica en valla exterior, para acceso de peatones, en hoja abatible, carpintería modular de acero laminado en caliente, sistema TPR, modelo TPR LA 94 40 4 "TRENZA METAL", de 2,00x1,10 m, acabado en color gris acero, con textura férrea, | 2 | 59.443 | 118.89 |
| mo039 | h | Ayudante aplicador de láminas impermeabilizantes. | 1.07 | 16 | 17.12 |
| mo082 | h | Ayudante construcción de obra civil. | 1.07 | 16 | 17.12 |
| mo016 | h | Oficial 1ª cerrajero. | 0.35 | 16.65 | 5.83 |
| mo054 | h | Ayudante instalador de climatización. | 0.35 | 15.97 | 5.59 |
| % | % | Medios auxiliares | 2 % | 166.23 | 3.32 |
|  |  | Total |  |  | 169.55 |

**UVV010c** m Verja modular de acero laminado en caliente, sistema TPR, modelo TPR LA 94 40 4 "TRENZA METAL", de 2,00x1,10 m, acabado en color gris acero, con textura férrea, y montante tipo estructural, anclado mediante recibido en hormigón. (19/12/2012)
0 m × 259.23 (264.41 con costes indirectos) = 0.00

| Código | Ud | Descripción | Rendimiento | Precio | Importe |
|---|---|---|---|---|---|
| mt26aae015dvb | m | Verja modular de acero laminado en caliente, sistema TPR, modelo TPR LA 94 40 4 "TRENZA METAL", de 2,00x1,50 m, acabado en color gris acero, con textura férrea, incluso complementos y accesorios de montaje. (material; 19/12/2012) | 1 | 235.38 | 235.38 |
| mo016 | h | Oficial 1ª cerrajero. | 0.292 | 16.65 | 4.86 |
| mo054 | h | Ayudante instalador de climatización. | 0.292 | 15.97 | 4.66 |
| mo018 | h | Oficial 1ª aplicador de láminas impermeabilizantes. | 0.292 | 16.39 | 4.79 |
| mo104 | h | Peón ordinario construcción. | 0.292 | 15.28 | 4.46 |
| % | % | Medios auxiliares | 2 % | 254.15 | 5.08 |
|  |  | Total |  |  | 259.23 |

### UX Pavimentos exteriores
Importe: 13102.67

**DUX080** m² Demolición de pavimento exterior de terrazo, con medios mediante retroexcavadora con martillo rompedor, y carga mecánica de escombros sobre camión o contenedor. (14/01/2013)
164.32 m² × 1.53 (1.56 con costes indirectos) = 256.34

| Código | Ud | Descripción | Rendimiento | Precio | Importe |
|---|---|---|---|---|---|
| mq01exn050 | h | Retroexcavadora sobre neumáticos con martillo rompedor 115 CV. | 0.019 | 55.669 | 1.06 |
| mq01ret010 | h | Miniretrocargadora sobre neumáticos de 20 CV. | 0.009 | 33.984 | 0.31 |
| mo060 | h | Peón ordinario construcción. | 0.009 | 15.28 | 0.14 |
| % | % | Medios auxiliares | 1 % | 1.51 | 0.02 |
|  |  | Total |  |  | 1.53 |

| Medición | Uds. | Largo | Parcial |
|---|---|---|---|
| acerado posterior | 1 | 134.22 | 134.22 |
|  | 1 | 30.10 | 30.10 |
| Subtotal acumulado |  |  | 164.32 |
| Total |  |  | 164.32 |

**DUX021** m² Demolición de solera o pavimento de hormigón en masa de hasta 15 cm de espesor, mediante retroexcavadora con martillo rompedor, y carga mecánica de escombros sobre camión o contenedor. (14/01/2013)
164.32 m² × 4.12 (4.2 con costes indirectos) = 690.14

| Código | Ud | Descripción | Rendimiento | Precio | Importe |
|---|---|---|---|---|---|
| mq01exn050 | h | Retroexcavadora sobre neumáticos con martillo rompedor 115 CV. | 0.061 | 55.669 | 3.40 |
| mq01ret010 | h | Miniretrocargadora sobre neumáticos de 20 CV. | 0.01 | 33.984 | 0.34 |
| mo060 | h | Peón ordinario construcción. | 0.022 | 15.28 | 0.34 |
| % | % | Medios auxiliares | 1 % | 4.08 | 0.04 |
|  |  | Total |  |  | 4.12 |

| Medición | Uds. | Largo | Parcial |
|---|---|---|---|
| acerado posterior | 1 | 134.22 | 134.22 |
|  | 1 | 30.10 | 30.10 |
| Subtotal acumulado |  |  | 164.32 |
| Total |  |  | 164.32 |

**DUX090** m Demolición de bordillo sobre base de hormigón, con martillo neumático compresor, y carga manual de escombros sobre camión o contenedor. (14/01/2013)
87.93 m × 0.95 (0.97 con costes indirectos) = 85.29

| Código | Ud | Descripción | Rendimiento | Precio | Importe |
|---|---|---|---|---|---|
| mq05mai030 | h | Martillo neumático. | 0.034 | 2.198 | 0.07 |
| mq05pdm110 | h | Compresor portátil diesel media presión 10 m³/min. | 0.034 | 3.228 | 0.11 |
| mo059 | h | Peón especializado construcción. | 0.017 | 16.1 | 0.27 |
| mo060 | h | Peón ordinario construcción. | 0.032 | 15.28 | 0.49 |
| % | % | Medios auxiliares | 1 % | 0.94 | 0.01 |
|  |  | Total |  |  | 0.95 |

| Medición | Uds. | Largo | Parcial |
|---|---|---|---|
| acerado posterior | 1 | 87.93 | 87.93 |
| Total |  |  | 87.93 |

**UXF010** m² Pavimento de mezcla bituminosa continua en caliente de composición semidensa, tipo S12, de 8 cm de espesor. (14/01/2013)
986.57 m² × 4.9 (5 con costes indirectos) = 4932.85

| Código | Ud | Descripción | Rendimiento | Precio | Importe |
|---|---|---|---|---|---|
| mt47aag020 | t | Mezcla bituminosa continua en caliente de composición semidensa, tipo S12, con árido calcáreo y betún asfáltico de penetración. (material; 14/01/2013) | 0.184 | 24.652 | 4.54 |
| mq11ext030 | h | Extendedora asfáltica de cadenas 110 CV. (maquinaria; 14/01/2013) | 0.002 | 44.704 | 0.09 |
| mq02ron010aa | h | Rodillo vibrante tándem autopropulsado, de 2300 kg, anchura de trabajo 105 cm. (maquinaria; 14/01/2013) | 0.002 | 9.228 | 0.02 |
| mq11com010 | h | Compactador de neumáticos autopropulsado, de 12/22 t. (maquinaria; 14/01/2013) | 0.002 | 32.389 | 0.06 |
| mo027 | h | Oficial 1ª de obra pública. | 0.003 | 16.39 | 0.05 |
| mo060 | h | Peón ordinario construcción. | 0.006 | 15.28 | 0.09 |
| % | % | Medios auxiliares | 1 % | 4.85 | 0.05 |
|  |  | Total |  |  | 4.9 |

| Medición | Uds. | Largo | Parcial |
|---|---|---|---|
| Nombre medición | 1 | 986.57 | 986.57 |
| Total |  |  | 986.57 |

**UFF010** m² Firme flexible en arcenes para tráfico pesado T41 sobre explanada E1, compuesto de capa granular de 30 cm de espesor de zahorra artificial ZA25 y tratamiento superficial monocapa con riego de emulsión bituminosa, tipo ECR-3 y gravilla A 20/10. (14/01/2013)
436.41 m² × 4.56 (4.65 con costes indirectos) = 2029.31

| Código | Ud | Descripción | Rendimiento | Precio | Importe |
|---|---|---|---|---|---|
| mt01zah020gba | t | Zahorra artificial ZA25, coeficiente de Los Ángeles <35, adecuada para tráfico T41, según PG-3. (material; 14/01/2013) | 0.66 | 4.1 | 2.71 |
| mt14ebc010c | kg | Emulsión bituminosa, tipo ECR-3, a base de betún asfáltico, según PG-3. (material; 14/01/2013) | 1.4 | 0.136 | 0.19 |
| mt01arp140a | l | Árido A 20/10, coeficiente de Los Ángeles <30, según PG-3. (material; 14/01/2013) | 14 | 0.006 | 0.08 |
| mq04tkt010 | t·km | Transporte de áridos. (maquinaria; 14/01/2013) | 9.98 | 0.054 | 0.54 |
| mq04cab010d | h | Camión basculante de 14 t de carga. (maquinaria; 14/01/2013) | 0.008 | 21.557 | 0.17 |
| mq02mot010b | h | Motoniveladora de 200 CV. | 0.007 | 54.718 | 0.38 |
| mq02rov010b | h | Compactador monocilíndrico vibrante autopropulsado, de 15 t. (maquinaria; 14/01/2013) | 0.007 | 35.841 | 0.25 |
| mq02cia010 | h | Camión cisterna equipado para riego, de 8 m³ de capacidad. (maquinaria; 14/01/2013) | 0.001 | 22.979 | 0.02 |
| mq11bar010 | h | Barredora remolcada con motor auxiliar. (maquinaria; 14/01/2013) | 0.001 | 5.729 | 0.01 |
| mq02rot030b | h | Compactador tándem autopropulsado, de 10 t. (maquinaria; 14/01/2013) | 0.001 | 21.782 | 0.02 |
| mq11com010 | h | Compactador de neumáticos autopropulsado, de 12/22 t. | 0.001 | 32.389 | 0.03 |
| mq04dua020b | h | Dumper autocargable de 2 t de carga útil, con mecanismo hidráulico. | 0.001 | 7.819 | 0.01 |
| mq11ext040 | h | Extendedora de gravilla, remolcada. (maquinaria; 14/01/2013) | 0.001 | 5.729 | 0.01 |
| mo011 | h | Oficial 1ª construcción. | 0.001 | 16.39 | 0.02 |
| mo046 | h | Ayudante construcción. | 0.001 | 16 | 0.02 |
| mo060 | h | Peón ordinario construcción. | 0.003 | 15.28 | 0.05 |
| % | % | Medios auxiliares | 1 % | 4.51 | 0.05 |
|  |  | Total |  |  | 4.56 |

**UXB020** m Bordillo - Recto - DC - A1 (20x14) - B- H - S(R-3,5) - UNE-EN 1340. (14/01/2013)
73.3 m × 14.08 (14.36 con costes indirectos) = 1052.59

| Código | Ud | Descripción | Rendimiento | Precio | Importe |
|---|---|---|---|---|---|
| mt10hmf011c | m³ | Hormigón no estructural HNE-20/P/20, fabricado en central, vertido desde camión. (material; 14/01/2013) | 0.2 | 17.35 | 3.47 |
| mt09mor010c | m³ | Mortero de cemento CEM II/B-P 32,5 N tipo M-5, confeccionado en obra con 250 kg/m³ de cemento y una proporción en volumen 1/6. | 0.004 | 59.612 | 0.24 |
| mt18jbg010 | Ud | Bordillo recto de hormigón, doble capa, con sección normalizada peatonal A1 (20x14) cm, clase climática B (absorción <=6%), clase resistente a la abrasión H (huella <=23 mm) y clase resistente a flexión S (R-3,5 N/mm2). Longitud de bordillo 50 cm, según UNE-EN 1340 y UNE 127340. (material; 14/01/2013) | 2.1 | 1.23 | 2.58 |
| mq04dua020b | h | Dumper autocargable de 2 t de carga útil, con mecanismo hidráulico. | 0.032 | 7.819 | 0.25 |
| mq06vib020 | h | Regla vibrante de 3 m. | 0.086 | 3.836 | 0.33 |
| mo011 | h | Oficial 1ª construcción. | 0.161 | 16.39 | 2.64 |
| mo060 | h | Peón ordinario construcción. | 0.29 | 15.28 | 4.43 |
| % | % | Medios auxiliares | 1 % | 13.94 | 0.14 |
|  |  | Total |  |  | 14.08 |

**UXE010** m³ Estabilización mecánica de explanada, con material tolerable de 25 a 35 cm de espesor, y compactación del material hasta alcanzar una densidad seca no inferior al 100% de la máxima obtenida en el ensayo Proctor Modificado. (14/01/2013)
115.46 m³ × 8.2 (8.36 con costes indirectos) = 965.25

| Código | Ud | Descripción | Rendimiento | Precio | Importe |
|---|---|---|---|---|---|
| mt01art030c | m³ | Material tolerable de aportación, para formación de terraplenados, según el art. 330.3.3.3 del PG-3. (material; 14/01/2013) | 1 | 2.05 | 2.05 |
| mq01pan010 | h | Pala cargadora sobre neumáticos 85 CV/1,2 m³. | 0.03 | 38.473 | 1.15 |
| mq04cab010b | h | Camión basculante de 10 t de carga. (maquinaria; 14/01/2013) | 0.045 | 18.157 | 0.82 |
| mq02mot010a | h | Motoniveladora de 135 CV. (maquinaria; 14/01/2013) | 0.025 | 30.828 | 0.77 |
| mq02rov010b | h | Compactador monocilíndrico vibrante autopropulsado, de 15 t. | 0.061 | 35.841 | 2.19 |
| mq02cia020 | h | Camión con cuba de agua. | 0.02 | 32.35 | 0.65 |
| mo060 | h | Peón ordinario construcción. | 0.032 | 15.28 | 0.49 |
| % | % | Medios auxiliares | 1 % | 8.12 | 0.08 |
|  |  | Total |  |  | 8.2 |

| Medición | Uds. | Largo | Parcial |
|---|---|---|---|
| nuevo acerado | 1 | 97.06 | 97.06 |
|  | 1 | 9.18 | 9.18 |
|  | 1 | 9.22 | 9.22 |
| Subtotal acumulado |  |  | 115.46 |
| Total |  |  | 115.46 |

**UXC010b** m² Pavimento continuo de hormigón HM-20/B/20/I fabricado en central y vertido desde camión, de 15 cm de espesor, extendido y vibrado manual, sobre lámina de polietileno extendida sobre capa base existente (no incluida en este precio), con fibras de polipropileno; acabado impreso en relieve y tratado superficialmente con mortero decorativo de rodadura para hormigón impreso, color gris, rendimiento 4,5 kg/m²; desmoldeante en polvo color blanco y capa de sellado final con resina impermeabilizante de acabado. (14/01/2013)
115.46 m² × 13.96 (14.24 con costes indirectos) = 1644.15

| Código | Ud | Descripción | Rendimiento | Precio | Importe |
|---|---|---|---|---|---|
| mt47adh024 | m² | Lámina de polietileno de 120 g. (material; 14/01/2013) | 1.05 | 0.259 | 0.27 |
| mt10hmf010c | m³ | Hormigón HM-20/B/20/I, fabricado en central, vertido desde camión. (material; 14/01/2013) | 0.158 | 24.072 | 3.80 |
| mt09hip040aa | kg | Fibras de polipropileno, según UNE-EN 14889-2, para prevenir fisuras por retracción en soleras y pavimentos de hormigón. (material; 14/01/2013) | 0.6 | 1.705 | 1.02 |
| mt09mpi010ac | kg | Mortero decorativo de rodadura para hormigón impreso, color gris, compuesto de cemento fotocatalítico descontaminante, TX ARIA "FYM ITALCEMENTI GROUP", arena de sílice, aditivos orgánicos y pigmentos. (material; 14/01/2013) | 4.5 | 0.194 | 0.87 |
| mt09wnc020ba | kg | Desmoldeante en polvo color blanco, aplicado en pavimentos continuos de hormigón impreso, compuesto de cargas, pigmentos y aditivos orgánicos. (material; 14/01/2013) | 0.2 | 1.342 | 0.27 |
| mt09wnc030a | kg | Resina impermeabilizante, aplicada para el curado y sellado de pavimentos continuos de hormigón impreso, compuesta de resina sintética en dispersión acuosa y aditivos específicos. (material; 14/01/2013) | 0.25 | 1.837 | 0.46 |
| mt47adh022 | m | Poliestireno expandido en juntas de dilatación de pavimentos continuos de hormigón. (material; 14/01/2013) | 0.18 | 0.136 | 0.02 |
| mt47adh021 | m | Sellado de junta de dilatación con masilla de poliuretano de elasticidad permanente. (material; 14/01/2013) | 0.4 | 1.432 | 0.57 |
| mt47adh023 | m | Aserrado de juntas de retracción en pavimento continuo de hormigón. (material; 14/01/2013) | 0.6 | 0.333 | 0.20 |
| mq04dua020b | h | Dumper autocargable de 2 t de carga útil, con mecanismo hidráulico. | 0.029 | 7.819 | 0.23 |
| mq06vib020 | h | Regla vibrante de 3 m. | 0.023 | 3.836 | 0.09 |
| mq08lch040 | h | Hidrolimpiadora a presión. (maquinaria; 14/01/2013) | 0.029 | 3.775 | 0.11 |
| mo011 | h | Oficial 1ª construcción. | 0.161 | 16.39 | 2.64 |
| mo060 | h | Peón ordinario construcción. | 0.214 | 15.28 | 3.27 |
| % | % | Medios auxiliares | 1 % | 13.82 | 0.14 |
|  |  | Total |  |  | 13.96 |

| Medición | Uds. | Largo | Parcial |
|---|---|---|---|
| nuevo acerado | 1 | 97.06 | 97.06 |
|  | 1 | 9.18 | 9.18 |
|  | 1 | 9.22 | 9.22 |
| Subtotal acumulado |  |  | 115.46 |
| Total |  |  | 115.46 |

**ROD020** m² Pintura acrílica al agua en suelos de pistas de tenis, mano de fondo con pintura plástica para exterior, a base de copolímeros acrílicos en emulsión acuosa y pigmentos de alta durabilidad, color blanco, diluida con un 30% de agua, y una mano de acabado con el mismo producto sin diluir (rendimiento: 0,17 l/m² cada mano). (14/01/2013)
25.19 m² × 5.51 (5.62 con costes indirectos) = 141.57

| Código | Ud | Descripción | Rendimiento | Precio | Importe |
|---|---|---|---|---|---|
| mt27pir500e | l | Pintura plástica para exterior, a base de copolímeros acrílicos en emulsión acuosa y pigmentos de alta durabilidad, color blanco, acabado mate, textura lisa, aplicada con brocha, rodillo o pistola. (material; 14/01/2013) | 0.34 | 4.658 | 1.58 |
| mo036 | h | Oficial 1ª pintor. (mano de obra; 23/12/2012) | 0.118 | 16.39 | 1.93 |
| mo071 | h | Ayudante pintor. (mano de obra; 23/12/2012) | 0.118 | 16 | 1.89 |
| % | % | Medios auxiliares | 2 % | 5.40 | 0.11 |
|  |  | Total |  |  | 5.51 |

| Medición | Uds. | Largo | Ancho | Parcial |
|---|---|---|---|---|
| MACAS APARCAMIENTOS | 24 | 5.00 | 0.15 | 18.00 |
|  | 1 | 12.59 | 0.15 | 1.89 |
|  | 1 | 35.33 | 0.15 | 5.30 |
| Subtotal acumulado |  |  |  | 25.19 |
| Total |  |  |  | 25.19 |

**NIG020d** m² Impermeabilización bicapa sobre espacios no habitables, realizada con lámina de betún modificado con elastómero SBS, LBM(SBS)-40/FP (140), adherida con imprimación asfáltica, tipo EA, al soporte de mortero de cemento CEM II/B-P 32,5 N tipo M-5, confeccionado en obra, con espesor medio de 4 cm y pendiente del 1% al 5%, acabado fratasado, y protegida con capa separadora de mortero de cemento 2 cm para recibir pavimento. (14/01/2013)
47.28 m² × 21.14 (21.56 con costes indirectos) = 1019.36
Impermeabilización sobre espacios no habitables, realizada con lámina de betún modificado con elastómero SBS, LBM(SBS)-40/FP (140), adherida con imprimación asfáltica, tipo EA, al soporte de mortero de cemento CEM II/B-P 32,5 N tipo M-5, confeccionado en obra, con espesor medio de 4 cm y pendiente del 1% al 5%, acabado fratasado, y protegida con capa separadora de mortero de cemento 2 cm para recibir pavimento.

| Código | Ud | Descripción | Rendimiento | Precio | Importe |
|---|---|---|---|---|---|
| mt09mor010c | m³ | Mortero de cemento CEM II/B-P 32,5 N tipo M-5, confeccionado en obra con 250 kg/m³ de cemento y una proporción en volumen 1/6. | 0.06 | 59.612 | 3.58 |
| mt14iea020a | kg | Imprimación asfáltica, tipo EA, UNE 104231. | 0.3 | 0.837 | 0.25 |
| mt14gsa020b | m² | Geotextil no tejido compuesto por fibras de poliéster unidas por agujeteado, con una masa superficial de 150 g/m² y una apertura de cono al ensayo de perforación dinámica según UNE-EN ISO 13433 inferior a 25 mm. Según UNE-EN 13252. | 1.05 | 0.45 | 0.47 |
| mt14lba010d | m² | Lámina de betún modificado con elastómero SBS, UNE-EN 13707, LBM(SBS)-40/FP (140), con armadura de fieltro de poliéster no tejido de 150 g/m², de superficie no protegida. | 2.2 | 3.538 | 7.78 |
| mt14gsa020c | m² | Geotextil no tejido compuesto por fibras de poliéster unidas por agujeteado, con una masa superficial de 200 g/m² y una apertura de cono al ensayo de perforación dinámica según UNE-EN ISO 13433 inferior a 25 mm. Según UNE-EN 13252. | 1.05 | 0.571 | 0.60 |
| mo027 | h | Oficial 1ª de obra pública. | 0.249 | 16.39 | 4.08 |
| mo062 | h | Ayudante aplicador de láminas impermeabilizantes. | 0.249 | 16 | 3.98 |
| % | % | Medios auxiliares | 2 % | 20.74 | 0.41 |
|  |  | Total |  |  | 21.14 |

| Medición | Uds. | Largo | Parcial |
|---|---|---|---|
| SOBRE SOTANOS | 2 | 23.64 | 47.28 |
| Total |  |  | 47.28 |

**QAF020d** m Encuentro de paramento vertical con cubierta plana transitable, no ventilada, con solado fijo, tipo convencional; mediante retranqueo perimetral, para la protección de la impermeabilización formada por: banda de refuerzo inferior de 33 cm de ancho, de lámina de betún modificado con elastómero SBS, LBM(SBS)-30/FP (140), colocada sobre el soporte previamente imprimado con imprimación asfáltica, tipo EA y banda de terminación de 50 cm de desarrollo con lámina de betún modificado con elastómero SBS, LBM(SBS)-40/FP (140); revistiendo el encuentro con rodapiés de gres rústico 4/3/-/E, de 7 cm, 3 €/m colocados con junta abierta (separación entre 3 y 15 mm), en capa fina con adhesivo cementoso normal, C1, gris y rejuntados con mortero de juntas cementoso con resistencia elevada a la abrasión y absorción de agua reducida, CG2, para junta abierta (entre 3 y 15 mm), con la misma tonalidad de las piezas. (14/01/2013)
23.24 m × 11.53 (11.76 con costes indirectos) = 273.30

| Código | Ud | Descripción | Rendimiento | Precio | Importe |
|---|---|---|---|---|---|
| mt14iea020a | kg | Imprimación asfáltica, tipo EA, UNE 104231. | 0.099 | 0.837 | 0.08 |
| mt14lba010b | m² | Lámina de betún modificado con elastómero SBS, UNE-EN 13707, LBM(SBS)-30/FP (140), con armadura de fieltro de poliéster no tejido de 160 g/m², de superficie no protegida. | 0.347 | 4.357 | 1.51 |
| mt14lba010d | m² | Lámina de betún modificado con elastómero SBS, UNE-EN 13707, LBM(SBS)-40/FP (140), con armadura de fieltro de poliéster no tejido de 150 g/m², de superficie no protegida. | 0.5 | 3.538 | 1.77 |
| mt09mor010b | m³ | Mortero de cemento CEM II/B-P 32,5 N tipo M-2,5, confeccionado en obra con 200 kg/m³ de cemento y una proporción en volumen 1/8. | 0.012 | 71.328 | 0.86 |
| mt18rcr010a | m | Rodapié cerámico de gres rústico, 7 cm, 3,00 €/m. | 1.05 | 2.102 | 2.21 |
| mt09mcr021g | kg | Adhesivo cementoso normal, C1, según UNE-EN 12004, color gris. (material; 14/01/2013) | 0.24 | 0.186 | 0.04 |
| mt09mcr070a | kg | Mortero de juntas cementoso con resistencia elevada a la abrasión y absorción de agua reducida, CG2, para junta abierta entre 3 y 15 mm, según UNE-EN 13888. | 0.024 | 0.478 | 0.01 |
| mo018 | h | Oficial 1ª aplicador de láminas impermeabilizantes. | 0.149 | 16.39 | 2.44 |
| mo039 | h | Ayudante aplicador de láminas impermeabilizantes. | 0.149 | 16 | 2.38 |
| % | % | Medios auxiliares | 2 % | 11.30 | 0.23 |
|  |  | Total |  |  | 11.53 |

| Medición | Uds. | Largo | Parcial |
|---|---|---|---|
| ESCALERAS 2, 3 | 2 | 7.67 | 15.34 |
|  | 2 | 3.95 | 7.90 |
| Subtotal acumulado |  |  | 23.24 |
| Total |  |  | 23.24 |

**UXT010** m² Solado de baldosas de terrazo para uso exterior, acabado texturizado, resistencia a flexión T, carga de rotura 4, resistencia al desgaste por abrasión B, 40x40 cm, blanco, para uso público en zona de terrazas y patios, colocada al tendido sobre capa de arena-cemento y relleno de juntas con arena silícea de tamaño 0/2 mm; todo ello realizado sobre solera de hormigón no estructural (HNE-20/P/20), de 10 cm de espesor, vertido desde camión con extendido y vibrado manual con regla vibrante de 3 m, con acabado maestreado. (14/01/2013)
1 m² × 12.27 (12.52 con costes indirectos) = 12.52

| Código | Ud | Descripción | Rendimiento | Precio | Importe |
|---|---|---|---|---|---|
| mt10hmf011c | m³ | Hormigón no estructural HNE-20/P/20, fabricado en central, vertido desde camión. | 0.105 | 17.35 | 1.82 |
| mt08cem011a | kg | Cemento Portland CEM II/B-L 32,5 R, en sacos, según UNE-EN 197-1. (material; 14/01/2013) | 1 | 0.043 | 0.04 |
| mt18btx010 | m² | Baldosa de terrazo para exteriores, acabado superficial de la cara vista: texturizado, clase resistente a flexión T, clase resistente según la carga de rotura 4, clase de desgaste por abrasión B, formato nominal 40x40 cm, color blanco, según UNE-EN 13748-2, con resistencia al deslizamiento/resbalamiento (índice USRV) > 45. (material; 14/01/2013) | 1.05 | 4.184 | 4.39 |
| mt01arp020 | kg | Arena natural, fina y seca, de granulometría comprendida entre 0 y 2 mm de diámetro, exenta de sales perjudiciales, presentada en sacos. (material; 14/01/2013) | 1 | 0.182 | 0.18 |
| mq04dua020b | h | Dumper autocargable de 2 t de carga útil, con mecanismo hidráulico. | 0.016 | 7.819 | 0.13 |
| mq06vib020 | h | Regla vibrante de 3 m. | 0.043 | 3.836 | 0.16 |
| mo011 | h | Oficial 1ª construcción. | 0.006 | 16.39 | 0.10 |
| mo060 | h | Peón ordinario construcción. | 0.125 | 15.28 | 1.91 |
| mo014 | h | Oficial 1ª solador. | 0.105 | 16.39 | 1.72 |
| mo035 | h | Ayudante solador. | 0.106 | 16 | 1.70 |
| % | % | Medios auxiliares | 1 % | 12.15 | 0.12 |
|  |  | Total |  |  | 12.27 |

**DUX080b** m² Demolición de pavimento exterior de terrazo, con medios con martillo neumático compresor, y carga manual de escombros sobre camión o contenedor. (01/12/2012)
0 m² × 3.94 (4.02 con costes indirectos) = 0.00

| Código | Ud | Descripción | Rendimiento | Precio | Importe |
|---|---|---|---|---|---|
| mq05mai030 | h | Martillo neumático. | 0.194 | 2.198 | 0.43 |
| mq05pdm010a | h | Compresor portátil eléctrico 2 m³/min de caudal. | 0.097 | 2.329 | 0.23 |
| mo059 | h | Peón especializado construcción. | 0.072 | 16.1 | 1.16 |
| mo060 | h | Peón ordinario construcción. | 0.136 | 15.28 | 2.08 |
| % | % | Medios auxiliares | 1 % | 3.90 | 0.04 |
|  |  | Total |  |  | 3.94 |

## G GESTION DE RESIDUOS
Importe: 26715.8

### GT Transporte de tierras
Importe: 5747.73

**GTA010b** m³ Transporte de tierras con camión a vertedero específico, instalación de tratamiento de residuos de construcción y demolición externa a la obra o centro de valorización o eliminación de residuos, situado a una distancia máxima de 10 km. (14/11/2012)
1030.06 m³ × 5.47 (5.58 con costes indirectos) = 5747.73

| Código | Ud | Descripción | Rendimiento | Precio | Importe |
|---|---|---|---|---|---|
| mq04cab010c | h | Camión basculante de 12 t de carga. | 0.16 | 33.865 | 5.42 |
| % | % | Medios auxiliares | 1 % | 5.42 | 0.05 |
|  |  | Total |  |  | 5.47 |

| Medición | Uds. | Largo | Alto | Parcial |
|---|---|---|---|---|
| RCD N I |  |  |  |  |
| TIERRAS | 1 | 1028.00 |  | 1028.00 |
| ESPONJAMIENTO 20% | 1 | 10.28 | 0.20 | 2.06 |
| Subtotal acumulado |  |  |  | 1030.06 |
| Total |  |  |  | 1030.06 |

### GC Clasificación de residuos
Importe: 6059.36

**GCA010** m³ Clasificación a pie de obra de los residuos de construcción y/o demolición, separándolos en fracciones (hormigón, cerámicos, metales, maderas, vidrios, plásticos, papeles o cartones y residuos peligrosos), dentro de la obra en la que se produzcan, con medios manuales.
1628.86 m³ × 3.65 (3.72 con costes indirectos) = 6059.36

| Código | Ud | Descripción | Rendimiento | Precio | Importe |
|---|---|---|---|---|---|
| mo060 | h | Peón ordinario construcción. | 0.236 | 15.28 | 3.61 |
| % | % | Medios auxiliares | 1 % | 3.61 | 0.04 |
|  |  | Total |  |  | 3.65 |

| Medición | Uds. | Largo | Parcial |
|---|---|---|---|
| RCD NII |  |  |  |
| NAT NO PETREA |  |  |  |
| 1 ASFALTO | 1 | 45.96 | 45.96 |
| 2 MADERA | 1 | 14.61 | 14.61 |
| 3 METALES | 1 | 25.89 | 25.89 |
| 4 PAPEL CARTON | 1 | 2.18 | 2.18 |
| 5 PLASTICO | 1 | 8.35 | 8.35 |
| 6 VIDRIO | 1 | 16.33 | 16.33 |
| 7 YESO | 1 | 126.47 | 126.47 |
| NAT PETREA |  |  |  |
| 1 ARENA GRAVA | 1 | 15.95 | 15.95 |
| 2 HORMIGON | 1 | 725.88 | 725.88 |
| 3 LADRILLOS TEJAS | 1 | 594.32 | 594.32 |
| 4 PIEDRA | 1 | 28.11 | 28.11 |
| PELIGROSOS |  |  |  |
| 2 OTROS | 1 | 24.81 | 24.81 |
| Subtotal acumulado |  |  | 1628.86 |
| Total |  |  | 1628.86 |

### GR Transporte de residuos inertes
Importe: 10601.69

**GRB010f** m³ Transporte con camión de mezcla sin clasificar de residuos inertes producidos en obras de construcción y/o demolición, a vertedero específico, instalación de tratamiento de residuos de construcción y demolición externa a la obra o centro de valorización o eliminación de residuos, situado a 10 km de distancia. (14/11/2012)
2280.84 m³ × 2.39 (2.44 con costes indirectos) = 5565.25

| Código | Ud | Descripción | Rendimiento | Precio | Importe |
|---|---|---|---|---|---|
| mq04cap020aaa | h | Camión de transporte de 10 t con una capacidad de 8 m³ y 2 ejes. (maquinaria) | 0.16 | 14.799 | 2.37 |
| % | % | Medios auxiliares | 1 % | 2.37 | 0.02 |
|  |  | Total |  |  | 2.39 |

| Medición | Uds. | Largo | Ancho | Alto | Parcial |
|---|---|---|---|---|---|
| ALA EDIFICIO A DEMOLER |  |  |  |  |  |
| FORJADOS |  |  |  |  |  |
| p1 | 1 | 300.00 | 0.30 |  | 90.00 |
| p2 | 1 | 364.00 | 0.30 |  | 109.20 |
| cubierta | 1 | 364.00 | 0.30 |  | 109.20 |
| MUROS |  |  |  |  |  |
| p baja | 1 | 34.11 | 0.40 | 3.60 | 49.12 |
|  | 1 | 27.64 | 0.40 | 3.60 | 39.80 |
|  | 1 | 38.81 | 0.40 | 3.60 | 55.89 |
|  | 1 | 10.61 | 0.40 | 3.60 | 15.28 |
|  | 1 | 9.80 | 0.40 | 3.60 | 14.11 |
|  | 1 | 9.60 | 0.40 | 3.60 | 13.82 |
| p1 | 1 | 52.60 | 0.40 | 3.60 | 75.74 |
|  | 1 | 9.60 | 0.40 | 3.60 | 13.82 |
|  | 1 | 30.89 | 0.40 | 3.60 | 44.48 |
|  | 1 | 11.90 | 0.40 | 3.60 | 17.14 |
|  | 1 | 6.00 | 0.40 | 3.60 | 8.64 |
|  | 1 | 1.05 | 0.40 | 3.60 | 1.51 |
|  | 1 | 26.26 | 0.40 | 3.60 | 37.81 |
| p2 | 1 | 10.75 | 0.40 | 3.60 | 15.48 |
|  | 1 | 31.09 | 0.40 | 3.60 | 44.77 |
|  | 1 | 36.18 | 0.40 | 3.60 | 52.10 |
| cubierta | 1 | 68.84 | 1.50 |  | 103.26 |
|  | 1 | 18.83 | 1.50 |  | 28.25 |
|  | 1 | 355.66 | 1.50 |  | 533.49 |
| cimentacion | 1 | 28.61 | 1.00 | 0.50 | 14.31 |
|  | 1 | 33.49 | 1.00 | 0.50 | 16.75 |
|  | 1 | 38.81 | 1.00 | 0.50 | 19.41 |
|  | 1 | 10.61 | 1.00 | 0.50 | 5.31 |
| INTERIOR DE EDIFCICIO |  |  |  |  |  |
| solera pb y pavimento | 1 | 445.00 |  | 0.15 | 66.75 |
| muro de acceso | 1 | 14.57 | 0.35 | 3.00 | 15.30 |
| APERTURA ACCEOS ASCENSOR |  |  |  |  |  |
| PBAJA | 2 | 2.96 | 0.40 | 3.50 | 8.29 |
|  | 2 | 2.68 | 0.40 | 3.50 | 7.50 |
| P 1 | 2 | 2.96 | 0.40 | 3.50 | 8.29 |
|  | 2 | 2.68 | 0.40 | 3.50 | 7.50 |
| P 2 | 2 | 2.96 | 0.40 | 3.50 | 8.29 |
|  | 2 | 2.68 | 0.40 | 3.50 | 7.50 |
| P 3 | 2 | 2.96 | 0.40 | 3.50 | 8.29 |
|  | 2 | 2.68 | 0.40 | 3.50 | 7.50 |
| P 4 | 2 | 2.96 | 0.40 | 3.50 | 8.29 |
|  | 2 | 2.68 | 0.40 | 3.50 | 7.50 |
| ESPONJAMIENTO 35% | 1 | 1689.00 |  | 0.35 | 591.15 |
| Subtotal acumulado |  |  |  |  | 2280.84 |
| Total |  |  |  |  | 2280.84 |

**GRB010c** m³ Transporte con camión de residuos inertes de madera producidos en obras de construcción y/o demolición, a vertedero específico, instalación de tratamiento de residuos de construcción y demolición externa a la obra o centro de valorización o eliminación de residuos, situado a 10 km de distancia. (14/11/2012)
81.77 m³ × 2.39 (2.44 con costes indirectos) = 199.52

| Código | Ud | Descripción | Rendimiento | Precio | Importe |
|---|---|---|---|---|---|
| mq04cap020aaa | h | Camión de transporte de 10 t con una capacidad de 8 m³ y 2 ejes. | 0.16 | 14.799 | 2.37 |
| % | % | Medios auxiliares | 1 % | 2.37 | 0.02 |
|  |  | Total |  |  | 2.39 |

| Medición | Uds. | Largo | Alto | Parcial |
|---|---|---|---|---|
| RCD N II NAT NO PETREA |  |  |  |  |
| 1 ASFALTO | 1 | 45.96 |  | 45.96 |
|  | 1 | 45.96 | 0.35 | 16.09 |
| Subtotal |  |  |  | 62.05 |
| 2 MADERA | 1 | 14.61 |  | 14.61 |
|  | 1 | 14.61 | 0.35 | 5.11 |
| Subtotal |  |  |  | 19.72 |
| Subtotal acumulado |  |  |  | 81.77 |
| Total |  |  |  | 81.77 |

**GRB010e** m³ Transporte con camión de residuos inertes metálicos producidos en obras de construcción y/o demolición, a vertedero específico, instalación de tratamiento de residuos de construcción y demolición externa a la obra o centro de valorización o eliminación de residuos, situado a 10 km de distancia. (14/11/2012)
34.95 m³ × 5.62 (5.73 con costes indirectos) = 200.26

| Código | Ud | Descripción | Rendimiento | Precio | Importe |
|---|---|---|---|---|---|
| mq04cap020aaa | h | Camión de transporte de 10 t con una capacidad de 8 m³ y 2 ejes. | 0.376 | 14.799 | 5.56 |
| % | % | Medios auxiliares | 1 % | 5.56 | 0.06 |
|  |  | Total |  |  | 5.62 |

| Medición | Uds. | Largo | Alto | Parcial |
|---|---|---|---|---|
| RCD N II NAT NO PETREA |  |  |  |  |
|  | 1 | 25.89 |  | 25.89 |
|  | 1 | 25.89 | 0.35 | 9.06 |
| Subtotal acumulado |  |  |  | 34.95 |
| Total |  |  |  | 34.95 |

**GRB010h** m³ Transporte con camión de residuos inertes de papel y cartón, producidos en obras de construcción y/o demolición, a vertedero específico, instalación de tratamiento de residuos de construcción y demolición externa a la obra o centro de valorización o eliminación de residuos, situado a 10 km de distancia. (14/11/2012)
2.96 m³ × 2.39 (2.44 con costes indirectos) = 7.22

| Código | Ud | Descripción | Rendimiento | Precio | Importe |
|---|---|---|---|---|---|
| mq04cap020aaa | h | Camión de transporte de 10 t con una capacidad de 8 m³ y 2 ejes. | 0.16 | 14.799 | 2.37 |
| % | % | Medios auxiliares | 1 % | 2.37 | 0.02 |
|  |  | Total |  |  | 2.39 |

| Medición | Uds. | Largo | Alto | Parcial |
|---|---|---|---|---|
| RCD N II NAT NO PETREA |  |  |  |  |
|  | 1 | 2.19 |  | 2.19 |
|  | 1 | 2.19 | 0.35 | 0.77 |
| Subtotal acumulado |  |  |  | 2.96 |
| Total |  |  |  | 2.96 |

**GRB010g** m³ Transporte con camión de residuos inertes plásticos producidos en obras de construcción y/o demolición, a vertedero específico, instalación de tratamiento de residuos de construcción y demolición externa a la obra o centro de valorización o eliminación de residuos, situado a 10 km de distancia. (14/11/2012)
11.27 m³ × 2.39 (2.44 con costes indirectos) = 27.50

| Código | Ud | Descripción | Rendimiento | Precio | Importe |
|---|---|---|---|---|---|
| mq04cap020aaa | h | Camión de transporte de 10 t con una capacidad de 8 m³ y 2 ejes. | 0.16 | 14.799 | 2.37 |
| % | % | Medios auxiliares | 1 % | 2.37 | 0.02 |
|  |  | Total |  |  | 2.39 |

| Medición | Uds. | Largo | Alto | Parcial |
|---|---|---|---|---|
| RCD N II NAT NO PETREA |  |  |  |  |
|  | 1 | 8.35 |  | 8.35 |
|  | 1 | 8.35 | 0.35 | 2.92 |
| Subtotal acumulado |  |  |  | 11.27 |
| Total |  |  |  | 11.27 |

**GRB010d** m³ Transporte con camión de residuos inertes vítreos producidos en obras de construcción y/o demolición, a vertedero específico, instalación de tratamiento de residuos de construcción y demolición externa a la obra o centro de valorización o eliminación de residuos, situado a 10 km de distancia. (14/11/2012)
22.05 m³ × 2.39 (2.44 con costes indirectos) = 53.80

| Código | Ud | Descripción | Rendimiento | Precio | Importe |
|---|---|---|---|---|---|
| mq04cap020aaa | h | Camión de transporte de 10 t con una capacidad de 8 m³ y 2 ejes. | 0.16 | 14.799 | 2.37 |
| % | % | Medios auxiliares | 1 % | 2.37 | 0.02 |
|  |  | Total |  |  | 2.39 |

| Medición | Uds. | Largo | Alto | Parcial |
|---|---|---|---|---|
| RCD N II NAT NO PETREA |  |  |  |  |
|  | 1 | 16.33 |  | 16.33 |
|  | 1 | 16.33 | 0.35 | 5.72 |
| Subtotal acumulado |  |  |  | 22.05 |
| Total |  |  |  | 22.05 |

**GTA010c** m³ Transporte de tierras con camión a vertedero específico, instalación de tratamiento de residuos de construcción y demolición externa a la obra o centro de valorización o eliminación de residuos, situado a una distancia máxima de 10 km. (14/11/2012)
19.14 m³ × 5.47 (5.58 con costes indirectos) = 106.80

| Código | Ud | Descripción | Rendimiento | Precio | Importe |
|---|---|---|---|---|---|
| mq04cab010c | h | Camión basculante de 12 t de carga. | 0.16 | 33.865 | 5.42 |
| % | % | Medios auxiliares | 1 % | 5.42 | 0.05 |
|  |  | Total |  |  | 5.47 |

| Medición | Uds. | Largo | Alto | Parcial |
|---|---|---|---|---|
| RCD N II NAT PETREA |  |  |  |  |
| 1 ARENA Y GRAVA | 1 | 15.95 |  | 15.95 |
|  | 1 | 15.95 | 0.20 | 3.19 |
| Subtotal acumulado |  |  |  | 19.14 |
| Total |  |  |  | 19.14 |

**GRB010** m³ Transporte con camión de residuos inertes de hormigón producidos en obras de construcción y/o demolición, a vertedero específico, instalación de tratamiento de residuos de construcción y demolición externa a la obra o centro de valorización o eliminación de residuos, situado a 10 km de distancia. (14/11/2012)
1017.89 m³ × 2.39 (2.44 con costes indirectos) = 2483.65

| Código | Ud | Descripción | Rendimiento | Precio | Importe |
|---|---|---|---|---|---|
| mq04cap020aaa | h | Camión de transporte de 10 t con una capacidad de 8 m³ y 2 ejes. | 0.16 | 14.799 | 2.37 |
| % | % | Medios auxiliares | 1 % | 2.37 | 0.02 |
|  |  | Total |  |  | 2.39 |

| Medición | Uds. | Largo | Alto | Parcial |
|---|---|---|---|---|
| RCD N II NAT PETREA |  |  |  |  |
| 2 HORMIGON | 1 | 725.88 |  | 725.88 |
|  | 1 | 725.88 | 0.35 | 254.06 |
| 4 PIEDRA | 1 | 28.11 |  | 28.11 |
|  | 1 | 28.11 | 0.35 | 9.84 |
| Subtotal acumulado |  |  |  | 1017.89 |
| Total |  |  |  | 1017.89 |

**GRB010b** m³ Transporte con camión de residuos inertes de ladrillos, tejas y materiales cerámicos, producidos en obras de construcción y/o demolición, a vertedero específico, instalación de tratamiento de residuos de construcción y demolición externa a la obra o centro de valorización o eliminación de residuos, situado a 10 km de distancia. (14/11/2012)
802.33 m³ × 2.39 (2.44 con costes indirectos) = 1957.69

| Código | Ud | Descripción | Rendimiento | Precio | Importe |
|---|---|---|---|---|---|
| mq04cap020aaa | h | Camión de transporte de 10 t con una capacidad de 8 m³ y 2 ejes. | 0.16 | 14.799 | 2.37 |
| % | % | Medios auxiliares | 1 % | 2.37 | 0.02 |
|  |  | Total |  |  | 2.39 |

| Medición | Uds. | Largo | Alto | Parcial |
|---|---|---|---|---|
| RCD N II NAT PETREA | 1 | 594.32 |  | 594.32 |
|  | 1 | 594.32 | 0.35 | 208.01 |
| Subtotal acumulado |  |  |  | 802.33 |
| Total |  |  |  | 802.33 |

### GE Gestión de residuos peligrosos
Importe: 4307.02

**GEB010** Ud Transporte de bidón de 200 litros de capacidad con residuos peligrosos a vertedero específico, instalación de tratamiento de residuos de construcción y demolición externa a la obra o centro de valorización o eliminación de residuos. (14/11/2012)
124.05 Ud × 34.04 (34.72 con costes indirectos) = 4307.02

| Código | Ud | Descripción | Rendimiento | Precio | Importe |
|---|---|---|---|---|---|
| mt08grg020c | Ud | Transporte de bidón de 200 litros de capacidad, apto para almacenar residuos peligrosos, a vertedero específico, instalación de tratamiento de residuos de construcción y demolición externa a la obra o centro de valorización o eliminación de residuos, incluso servicio de entrega. (material) | 1 | 33.696 | 33.70 |
| % | % | Medios auxiliares | 1 % | 33.70 | 0.34 |
|  |  | Total |  |  | 34.04 |

| Medición | Uds. | Largo | Parcial |
|---|---|---|---|
| RCD N II | 24.81 | 5.00 | 124.05 |
| Total |  |  | 124.05 |

## X CONTROL DE CALIDAD Y ENSAYOS
Importe: 18839.71

### XA Morteros, yesos, cales y escayolas
Importe: 1134.8

**XAY010** Ud Ensayo sobre una muestra de placa de yeso laminado. tolerancia dimensional, masa por unidad de superficie, resistencia al impacto, resistencia a flexion, (16/12/2012)
4 Ud × 278.14 (283.7 con costes indirectos) = 1134.80
Ensayo sobre una muestra de yeso o escayola, con determinación de: finura de molido y trabajabilidad (tiempos de fraguado), análisis químico, análisis de fases, humedad.

| Código | Ud | Descripción | Rendimiento | Precio | Importe |
|---|---|---|---|---|---|
| mt49des010 | Ud | Visita de inspección técnica a obra para control de ejecución de cimentación (material) | 1 | 0.453 | 0.45 |
| mt49yga020 | Ud | Toma en obra de muestras de yesos o escayolas, cuyo peso no exceda de 50 kg. (material) | 1 | 8.841 | 8.84 |
| mt49yga040 | Ud | Ensayo para determinar la tolerancia dimensional UNE-EN 520/05 (material) | 1 | 47.741 | 47.74 |
| mt49yga050 | Ud | Ensayo para determinar la masa por unidad de superficie UNE-EN 520/05 (material) | 1 | 29.174 | 29.17 |
| mt49yga060 | Ud | Ensayo para determinar la resistencia al impacto UNE-EN 520/05 (material) | 1 | 47.741 | 47.74 |
| mt49yga090 | Ud | Ensayo para determinar la resistencia a flexion UNE-EN 520/05 (material) | 1 | 97.252 | 97.25 |
| mt49yga030 | Ud | Informe de resultados de los ensayos realizados sobre una muestra de yeso o escayola. (material) | 1 | 44.203 | 44.20 |
| % | % | Medios auxiliares | 1 % | 275.39 | 2.75 |
|  |  | Total |  |  | 278.14 |

| Medición | Uds. | Parcial |
|---|---|---|
| tabiques | 2 | 2.00 |
| techos | 2 | 2.00 |
| Subtotal acumulado |  | 4.00 |
| Total |  | 4 |

**XAY030** Ud Ensayo para la determinación del grado de dureza superficial Shore C en elementos prefabricados de yeso o escayola. (16/12/2012)
0 Ud × 74.84 (76.34 con costes indirectos) = 0.00

| Código | Ud | Descripción | Rendimiento | Precio | Importe |
|---|---|---|---|---|---|
| mt49des010 | Ud | Visita de inspección técnica a obra para control de ejecución de cimentación | 1 | 0.453 | 0.45 |
| mt49yga020 | Ud | Toma en obra de muestras de yesos o escayolas, cuyo peso no exceda de 50 kg. | 1 | 8.841 | 8.84 |
| mt49yga110 | Ud | Ensayo para determinar la dureza Shore C de una pieza de escayola, según UNE 136002. (material; 16/12/2012) | 1 | 19.88 | 19.88 |
| mt49yga030 | Ud | Informe de resultados de los ensayos realizados sobre una muestra de yeso o escayola. | 1 | 44.203 | 44.20 |
| % | % | Medios auxiliares | 2 % | 73.37 | 1.47 |
|  |  | Total |  |  | 74.84 |

**XAM010** Ud Ensayo sobre una muestra de mortero fresco, con determinación de: consistencia. (16/12/2012)
0 Ud × 155.43 (158.54 con costes indirectos) = 0.00

| Código | Ud | Descripción | Rendimiento | Precio | Importe |
|---|---|---|---|---|---|
| mt49des010 | Ud | Visita de inspección técnica a obra para control de ejecución de cimentación | 1 | 0.453 | 0.45 |
| mt49moc020 | Ud | Toma en obra de muestras de mortero de cemento, cuyo peso no exceda de 50 kg, según UNE-EN 1015-2. (material; 16/12/2012) | 1 | 24.88 | 24.88 |
| mt49moc050 | Ud | Ensayo para determinar la consistencia de un mortero fresco mediante la mesa de sacudidas, según UNE-EN 1015-3. (material; 16/12/2012) | 1 | 52.4 | 52.40 |
| mt49moc120 | Ud | Informe de resultados de los ensayos realizados sobre una muestra de mortero de cemento. (material; 16/12/2012) | 1 | 74.65 | 74.65 |
| % | % | Medios auxiliares | 2 % | 152.38 | 3.05 |
|  |  | Total |  |  | 155.43 |

**XAM030** Ud Ensayo sobre una serie de probetas prismáticas de mortero de cemento, con determinación de: resistencia a flexión y compresión. (16/12/2012)
0 Ud × 227.7 (232.25 con costes indirectos) = 0.00

| Código | Ud | Descripción | Rendimiento | Precio | Importe |
|---|---|---|---|---|---|
| mt49des010 | Ud | Visita de inspección técnica a obra para control de ejecución de cimentación | 1 | 0.453 | 0.45 |
| mt49moc020 | Ud | Toma en obra de muestras de mortero de cemento, cuyo peso no exceda de 50 kg, según UNE-EN 1015-2. | 1 | 24.88 | 24.88 |
| mt49moc030 | Ud | Ensayo mecánico para determinar las resistencias a flexión y compresión a 3, 7 y 28 días de edad sobre nueve probetas de 4x4x16 cm, fabricadas y curadas en laboratorio, según UNE-EN 1015-11. (material; 16/12/2012) | 1 | 123.26 | 123.26 |
| mt49moc120 | Ud | Informe de resultados de los ensayos realizados sobre una muestra de mortero de cemento. | 1 | 74.65 | 74.65 |
| % | % | Medios auxiliares | 2 % | 223.24 | 4.46 |
|  |  | Total |  |  | 227.7 |

### XB Baldosas
Importe: 920.16

**XBT010** Ud Ensayo sobre una muestra de baldosa de terrazo de uso interior, con determinación de: características geométricas, aspecto y textura, absorción de agua, resistencia al desgaste, resbaladicidad. (16/12/2012)
1 Ud × 458.34 (467.51 con costes indirectos) = 467.51

| Código | Ud | Descripción | Rendimiento | Precio | Importe |
|---|---|---|---|---|---|
| mt49des010 | Ud | Visita de inspección técnica a obra para control de ejecución de cimentación | 1 | 0.453 | 0.45 |
| mt49bco020 | Ud | Toma en obra de muestras de baldosa de cemento (hidráulica, pasta y terrazo), cuyo peso no exceda de 50 kg. (material) | 1 | 21.357 | 21.36 |
| mt49bco130b | Ud | Ensayo para determinar las características geométricas, aspecto y textura de una muestra de baldosa de cemento (hidráulica, pasta y terrazo) para uso interior, según UNE-EN 13748-1. (material) | 1 | 17.681 | 17.68 |
| mt49bco040b | Ud | Ensayo para determinar el coeficiente de absorción de agua de una muestra de baldosa de cemento (hidráulica, pasta y terrazo) para uso interior, según UNE-EN 13748-1. (material) | 1 | 29.174 | 29.17 |
| mt49bco070b | Ud | Ensayo para determinar la resistencia al desgaste por abrasión de una muestra de baldosa de cemento (hidráulica, pasta y terrazo) para uso interior, según UNE-EN 13748-1. Método de la plataforma giratoria o de vaivén. (material) | 1 | 176.819 | 176.82 |
| mt49bco030 | Ud | Informe de resultados de los ensayos realizados sobre una muestra de baldosa de cemento (hidráulica, pasta y terrazo). (material) | 1 | 44.203 | 44.20 |
| mt49bco100b | Ud | Ensayo para determinar la resbaladicidad de una muestra de baldosa de cemento (hidráulica, pasta y terrazo) para uso interior, según UNE-EN 13748-1. (material) | 1 | 159.667 | 159.67 |
| % | % | Medios auxiliares | 2 % | 449.35 | 8.99 |
|  |  | Total |  |  | 458.34 |

**XBN010** Ud Determinación de la humedad "in situ" (5 puntos) en pavimento de vinilo (16/12/2012)
5 Ud × 88.75 (90.53 con costes indirectos) = 452.65

| Código | Ud | Descripción | Rendimiento | Precio | Importe |
|---|---|---|---|---|---|
| mt49des010 | Ud | Visita de inspección técnica a obra para control de ejecución de cimentación | 1 | 0.453 | 0.45 |
| mt49mcp100 | Ud | Determinación de la humedad "in situ" (5 puntos) en pavimento de vinilo (material) | 1 | 43.714 | 43.71 |
| mt49mcp030 | Ud | Informe de resultados de los ensayos realizados sobre una muestra de granito. (material) | 1 | 43.714 | 43.71 |
| % | % | Medios auxiliares | 1 % | 87.87 | 0.88 |
|  |  | Total |  |  | 88.75 |

### XC Carpintería
Importe: 637.57

**XCM010** Ud Ensayo en banco de pruebas determinando permeabilidad al aire, estanqueidad al agua y resistencia al viento UNE-EN 1026/00 UNE-EN 1027/00 UNE-EN 12211/00 (16/12/2012)
1 Ud × 625.07 (637.57 con costes indirectos) = 637.57

| Código | Ud | Descripción | Rendimiento | Precio | Importe |
|---|---|---|---|---|---|
| mt49des010 | Ud | Visita de inspección técnica a obra para control de ejecución de cimentación | 1 | 0.453 | 0.45 |
| mt49alc020 | Ud | Toma en obra de muestras de elementos de carpintería de aluminio anodizado. (material) | 1 | 21.974 | 21.97 |
| mt49alc080 | Ud | Ensayo en banco de pruebas determinando permeabilidad al aire, estanqueidad al agua y resistencia al viento (material) | 1 | 530.457 | 530.46 |
| mt49alc030 | Ud | Informe de resultados de los ensayos realizados sobre una muestra de carpintería de aluminio (material) | 1 | 65.997 | 66.00 |
| % | % | Medios auxiliares | 1 % | 618.88 | 6.19 |
|  |  | Total |  |  | 625.07 |

| Medición | Uds. | Parcial |
|---|---|---|
| 1 | 1 | 1.00 |
| Total |  | 1 |

### XE Estructuras
Importe: 2284.72

**XEB010** Ud Ensayo sobre una muestra de barras de acero corrugado de un mismo lote, con determinación de: sección media equivalente, características geométricas del corrugado, doblado/desdoblado. (16/12/2012)
4 Ud × 56.27 (57.4 con costes indirectos) = 229.60

| Código | Ud | Descripción | Rendimiento | Precio | Importe |
|---|---|---|---|---|---|
| mt49arb040 | Ud | Ensayo para determinar la sección media equivalente sobre una muestra de dos barras de acero corrugado del mismo lote, según UNE-EN ISO 15630-1, incluso desplazamiento a obra, toma de muestra e informe de resultados. (material) | 1 | 22.986 | 22.99 |
| mt49arb010 | Ud | Ensayo para determinar las características geométricas del corrugado sobre una muestra de dos barras de acero corrugado del mismo lote, según UNE-EN 10080, incluso desplazamiento a obra, toma de muestra e informe de resultados. (material) | 1 | 22.986 | 22.99 |
| mt49arb020 | Ud | Ensayo para determinar la presencia o ausencia de grietas mediante doblado/desdoblado sobre una muestra de dos barras de acero corrugado del mismo lote, según UNE-EN ISO 15630-1, incluso desplazamiento a obra, toma de muestra e informe de resultados. (material) | 1 | 9.725 | 9.73 |
| % | % | Medios auxiliares | 1 % | 55.71 | 0.56 |
|  |  | Total |  |  | 56.27 |

| Medición | Uds. | Parcial |
|---|---|---|
| BARRAS | 4 | 4.00 |
| Total |  | 4 |

**XEB020** Ud Ensayo sobre una muestra de barras de acero corrugado de cada diámetro, con determinación de características mecánicas. (16/12/2012)
8 Ud × 21.12 (21.54 con costes indirectos) = 172.32

| Código | Ud | Descripción | Rendimiento | Precio | Importe |
|---|---|---|---|---|---|
| mt49arb050 | Ud | Ensayo para determinar las siguientes características mecánicas: el límite elástico, la carga de rotura, el alargamiento de rotura y el alargamiento bajo carga máxima sobre una muestra de una barra de acero corrugado de cada diámetro diferente según UNE-EN ISO 15630-1, incluso desplazamiento a obra, toma de muestra e informe de resultados. (material) | 1 | 20.911 | 20.91 |
| % | % | Medios auxiliares | 1 % | 20.91 | 0.21 |
|  |  | Total |  |  | 21.12 |

| Medición | Uds. | Parcial |
|---|---|---|
| BARRAS | 8 | 8.00 |
| Total |  | 8 |

**XEM010** Ud Ensayo sobre una muestra de mallas electrosoldadas con determinación de: sección media equivalente, características geométricas del corrugado, doblado/desdoblado, carga de despegue. (16/12/2012)
4 Ud × 83.87 (85.55 con costes indirectos) = 342.20

| Código | Ud | Descripción | Rendimiento | Precio | Importe |
|---|---|---|---|---|---|
| mt49arm040 | Ud | Ensayo para determinar la sección media equivalente sobre una muestra de dos mallas electrosoldadas del mismo lote, según UNE-EN ISO 15630-2, incluso desplazamiento a obra, toma de muestra e informe de resultados. (material) | 1 | 22.986 | 22.99 |
| mt49arm010 | Ud | Ensayo para determinar las características geométricas del corrugado sobre una muestra de cuatro mallas electrosoldadas del mismo lote, según UNE-EN 10080, incluso desplazamiento a obra, toma de muestra e informe de resultados. (material) | 1 | 22.986 | 22.99 |
| mt49arm020 | Ud | Ensayo para determinar la presencia o ausencia de grietas mediante doblado/desdoblado sobre una muestra de dos mallas electrosoldadas del mismo lote, según UNE-EN ISO 15630-2, incluso desplazamiento a obra, toma de muestra e informe de resultados. (material) | 1 | 9.725 | 9.73 |
| mt49arm050 | Ud | Ensayo para determinar la carga de despegue de los nudos sobre una muestra de dos mallas electrosoldadas del mismo lote, según UNE-EN ISO 15630-2, incluso desplazamiento a obra, toma de muestra e informe de resultados. (material) | 1 | 26.523 | 26.52 |
| % | % | Medios auxiliares | 2 % | 82.23 | 1.64 |
|  |  | Total |  |  | 83.87 |

**XEM020** Ud Ensayo sobre una muestra de una malla electrosoldada de cada diámetro, con determinación de características mecánicas. (16/12/2012)
8 Ud × 21.33 (21.76 con costes indirectos) = 174.08

| Código | Ud | Descripción | Rendimiento | Precio | Importe |
|---|---|---|---|---|---|
| mt49arm060 | Ud | Ensayo para determinar las siguientes características mecánicas: el límite elástico, la carga de rotura, el alargamiento de rotura y el alargamiento bajo carga máxima sobre una muestra de una malla electrosoldada de cada diámetro diferente según UNE-EN ISO 15630-2, incluso desplazamiento a obra, toma de muestra e informe de resultados. (material) | 1 | 20.913 | 20.91 |
| % | % | Medios auxiliares | 2 % | 20.91 | 0.42 |
|  |  | Total |  |  | 21.33 |

**XEH010** Ud Ensayo sobre una muestra de hormigón con determinación de: consistencia del hormigón fresco mediante el método de asentamiento del cono de Abrams y resistencia característica a compresión del hormigón endurecido mediante control estadístico con fabricación de seis probetas, curado, refrentado y rotura a compresión. (16/12/2012)
15 Ud × 31.98 (32.62 con costes indirectos) = 489.30

| Código | Ud | Descripción | Rendimiento | Precio | Importe |
|---|---|---|---|---|---|
| mt49hob020g | Ud | Ensayo para determinar la consistencia del hormigón fresco mediante el método de asentamiento del cono de Abrams según UNE-EN 12350-2 y la resistencia característica a compresión del hormigón endurecido mediante control estadístico con fabricación y curado de seis probetas cilíndricas de 15x30 cm del mismo lote según UNE-EN 12390-2, con refrentado y rotura a compresión según UNE-EN 12390-3, incluso desplazamiento a obra, toma de muestra de hormigón fresco según UNE-EN 12350-1 e informe de resultados. (material) | 1 | 31.663 | 31.66 |
| % | % | Medios auxiliares | 1 % | 31.66 | 0.32 |
|  |  | Total |  |  | 31.98 |

| Medición | Uds. | Parcial |
|---|---|---|
| MUROS | 3 | 3.00 |
| LOSA | 3 | 3.00 |
| FORJ LOSA MIXTA | 3 | 3.00 |
| FORJ LOSA MAZ | 3 | 3.00 |
| PILARES | 3 | 3.00 |
| Subtotal acumulado |  | 15.00 |
| Total |  | 15 |

**XEI080** Ud Visita de inspección técnica a obra para control de ejecución de cimentación (16/12/2012)
2 Ud × 144.28 (147.17 con costes indirectos) = 294.34

| Código | Ud | Descripción | Rendimiento | Precio | Importe |
|---|---|---|---|---|---|
| mt49hoe040 | Ud | Visita de inspección técnica a obra para control de ejecución de cimentación (material) | 1 | 141.454 | 141.45 |
| % | % | Medios auxiliares | 2 % | 141.45 | 2.83 |
|  |  | Total |  |  | 144.28 |

**XEI085** Ud Visita de inspección técnica a obra para control de ejecución de estructura (16/12/2012)
4 Ud × 142.86 (145.72 con costes indirectos) = 582.88

| Código | Ud | Descripción | Rendimiento | Precio | Importe |
|---|---|---|---|---|---|
| mt49hoe030 | Ud | Visita de inspección técnica a obra para control de ejecución de estructura (material) | 1 | 141.454 | 141.45 |
| % | % | Medios auxiliares | 1 % | 141.45 | 1.41 |
|  |  | Total |  |  | 142.86 |

### XV Vidrios
Importe: 992.68

**XVV010** Ud Ensayo sobre una muestra de vidrio, con determinación de: planicidad, resistencia a la inmersión en agua a la temperatura de ebullición. (16/12/2012)
4 Ud × 243.3 (248.17 con costes indirectos) = 992.68

| Código | Ud | Descripción | Rendimiento | Precio | Importe |
|---|---|---|---|---|---|
| mt49des010 | Ud | Visita de inspección técnica a obra para control de ejecución de cimentación | 1 | 0.453 | 0.45 |
| mt49vid020 | Ud | Toma en obra de muestras de vidrio, cuyo peso no exceda de 50 kg. (material) | 1 | 21.991 | 21.99 |
| mt49vid040 | Ud | Ensayo para determinar la planicidad de una muestra de vidrio, según UNE 43009. (material) | 1 | 53.213 | 53.21 |
| mt49vid060 | Ud | Ensayo para determinar la resistencia a la inmersión en agua a la temperatura de ebullición de una muestra de vidrio. (material) | 1 | 96.878 | 96.88 |
| mt49vid030 | Ud | Informe de resultados de los ensayos realizados sobre una muestra de vidrio. (material) | 1 | 65.997 | 66.00 |
| % | % | Medios auxiliares | 2 % | 238.53 | 4.77 |
|  |  | Total |  |  | 243.3 |

### XL Materiales cerámicos
Importe: 564.14

**XLR010** Ud Ensayo sobre una muestra de revestimiento cerámico, con determinación de: características dimensionales y aspecto superficial, absorción de agua, porosidad abierta, densidad relativa y densidad aparente, resistencia a la flexión y carga de rotura, resistencia al deslizamiento (16/12/2012)
1 Ud × 282.69 (288.34 con costes indirectos) = 288.34

| Código | Ud | Descripción | Rendimiento | Precio | Importe |
|---|---|---|---|---|---|
| mt49des010 | Ud | Visita de inspección técnica a obra para control de ejecución de cimentación | 1 | 0.453 | 0.45 |
| mt49bac020 | Ud | Toma en obra de muestras de revestimiento cerámico cuyo peso no exceda de 50 kg. (material) | 1 | 17.681 | 17.68 |
| mt49bac060 | Ud | Ensayo para determinar las características dimensionales y el aspecto superficial de una muestra de revestimiento cerámico, según UNE-EN ISO 10545-2. (material) | 1 | 29.174 | 29.17 |
| mt49bac040 | Ud | Ensayo para determinar la absorción de agua, la porosidad abierta, la densidad relativa aparente y la densidad aparente de una muestra de revestimiento cerámico, según UNE-EN ISO 10545-3. (material) | 1 | 39.784 | 39.78 |
| mt49bac050 | Ud | Ensayo para determinar la resistencia a la flexión y la carga de rotura de una muestra de revestimiento cerámico, según UNE-EN ISO 10545-4. (material) | 1 | 39.784 | 39.78 |
| mt49bac130 | Ud | Ensayo para determinar la resistencia resistencia al deslizamiento de una muestra de revestimiento cerámico, según UNE-EN 12633/03. (material) | 1 | 106.091 | 106.09 |
| mt49bac030 | Ud | Informe de resultados de los ensayos realizados sobre una muestra de revestimiento cerámico. (material) | 1 | 44.203 | 44.20 |
| % | % | Medios auxiliares | 2 % | 277.15 | 5.54 |
|  |  | Total |  |  | 282.69 |

**XLL010** Ud Ensayo sobre una muestra de ladrillo cerámico para revestir, con determinación de: tolerancia dimensional, forma y aspecto, resistencia a compresión. (16/12/2012)
1 Ud × 270.39 (275.8 con costes indirectos) = 275.80

| Código | Ud | Descripción | Rendimiento | Precio | Importe |
|---|---|---|---|---|---|
| mt49des010 | Ud | Visita de inspección técnica a obra para control de ejecución de cimentación | 1 | 0.453 | 0.45 |
| mt49lch020 | Ud | Toma en obra de muestras de ladrillos cerámicos, cuyo peso no exceda de 50 kg. (material) | 1 | 21.102 | 21.10 |
| mt49lch090 | Ud | Ensayo para determinar la tolerancia dimensional, forma y aspecto de una muestra de ladrillos cerámicos, según UNE 67030 y UNE-EN 772-16. (material) | 1 | 68.338 | 68.34 |
| mt49lch080 | Ud | Ensayo para determinar la resistencia a compresión de una muestra de ladrillos cerámicos, según UNE-EN 772-1. (material) | 1 | 109.203 | 109.20 |
| mt49lch030 | Ud | Informe de resultados de los ensayos realizados sobre una muestra de ladrillos cerámicos. (material) | 1 | 65.997 | 66.00 |
| % | % | Medios auxiliares | 2 % | 265.09 | 5.30 |
|  |  | Total |  |  | 270.39 |

### XM Estructuras metálicas
Importe: 3272.39

**XMP010** Ud Ensayo destructivo sobre una muestra de perfil laminado, con determinación de: límite elástico aparente, resistencia a tracción, módulo de elasticidad, alargamiento y estricción. (16/12/2012)
4 Ud × 85.1 (86.8 con costes indirectos) = 347.20

| Código | Ud | Descripción | Rendimiento | Precio | Importe |
|---|---|---|---|---|---|
| mt49des010 | Ud | Visita de inspección técnica a obra para control de ejecución de cimentación | 1 | 0.453 | 0.45 |
| mt49pma020 | Ud | Toma en obra de muestras de perfil laminado en estructura metálica, cuyo peso no exceda de 50 kg. (material) | 1 | 13.093 | 13.09 |
| mt49pma050 | Ud | Ensayo a tracción para determinar el límite elástico aparente, la resistencia a tracción, el módulo de elasticidad, el alargamiento y la estricción de una muestra de perfil laminado en estructura metálica, según UNE-EN ISO 6892-1. (material) | 1 | 26.523 | 26.52 |
| mt49pma030 | Ud | Informe de resultados de los ensayos realizados sobre una muestra de perfil laminado en estructura metálica. (material) | 1 | 44.203 | 44.20 |
| % | % | Medios auxiliares | 1 % | 84.26 | 0.84 |
|  |  | Total |  |  | 85.1 |

| Medición | Uds. | Parcial |
|---|---|---|
| vigas | 1 | 1.00 |
| PILARES | 3 | 3.00 |
| Subtotal acumulado |  | 4.00 |
| Total |  | 4 |

**XMP020** Ud Ensayo de aptitud al soldeo sobre una muestra soldada de perfil laminado, con determinación de: disminución de la carga total de rotura. (16/12/2012)
5 Ud × 93.98 (95.86 con costes indirectos) = 479.30

| Código | Ud | Descripción | Rendimiento | Precio | Importe |
|---|---|---|---|---|---|
| mt49des010 | Ud | Visita de inspección técnica a obra para control de ejecución de cimentación | 1 | 0.453 | 0.45 |
| mt49pma020 | Ud | Toma en obra de muestras de perfil laminado en estructura metálica, cuyo peso no exceda de 50 kg. | 1 | 13.093 | 13.09 |
| mt49ars030 | Ud | Ensayo de tracción de una probeta de acero soldada para el cálculo de la disminución de la carga total de rotura. (material) | 1 | 34.875 | 34.88 |
| mt49ars020 | Ud | Informe de resultados del ensayo de aptitud al soldeo en obra sobre una muestra soldada de perfil laminado en estructura metálica. (material) | 1 | 43.718 | 43.72 |
| % | % | Medios auxiliares | 2 % | 92.14 | 1.84 |
|  |  | Total |  |  | 93.98 |

| Medición | Uds. | Parcial |
|---|---|---|
| VIGAS | 1 | 1.00 |
| fórmula: 4 |  | 4.00 |
| Subtotal acumulado |  | 5.00 |
| Total |  | 5 |

**XMP030** Ud Ensayo sobre una muestra de perfil laminado, con determinación del espesor del recubrimiento. (16/12/2012)
5 Ud × 89.46 (91.25 con costes indirectos) = 456.25

| Código | Ud | Descripción | Rendimiento | Precio | Importe |
|---|---|---|---|---|---|
| mt49des010 | Ud | Visita de inspección técnica a obra para control de ejecución de cimentación | 1 | 0.453 | 0.45 |
| mt49pma020 | Ud | Toma en obra de muestras de perfil laminado en estructura metálica, cuyo peso no exceda de 50 kg. | 1 | 13.093 | 13.09 |
| mt49rpl010 | Ud | Ensayo para determinar el espesor del recubrimiento de una muestra de perfil laminado en estructura metálica, según UNE-EN ISO 2808. (material) | 1 | 30.45 | 30.45 |
| mt49rpl020 | Ud | Informe de resultados de los ensayos realizados sobre el recubrimiento de una muestra de perfil laminado en estructura metálica. (material) | 1 | 43.719 | 43.72 |
| % | % | Medios auxiliares | 2 % | 87.71 | 1.75 |
|  |  | Total |  |  | 89.46 |

| Medición | Uds. | Parcial |
|---|---|---|
| VIGAS | 1 | 1.00 |
| PILARES | 4 | 4.00 |
| Subtotal acumulado |  | 5.00 |
| Total |  | 5 |

**XMS010** Ud Inspección visual sobre una unión soldada. (16/12/2012)
4 Ud × 103.7 (105.77 con costes indirectos) = 423.08

| Código | Ud | Descripción | Rendimiento | Precio | Importe |
|---|---|---|---|---|---|
| mt49sld010 | Ud | Inspección visual sobre una unión soldada, según UNE-EN 970, incluso desplazamiento a obra e informe de resultados. (material) | 1 | 101.67 | 101.67 |
| % | % | Medios auxiliares | 2 % | 101.67 | 2.03 |
|  |  | Total |  |  | 103.7 |

| Medición | Uds. | Parcial |
|---|---|---|
| VIGAS | 1 | 1.00 |
| pilares | 3 | 3.00 |
| Subtotal acumulado |  | 4.00 |
| Total |  | 4 |

**XMS020** Ud Ensayo no destructivo sobre una unión soldada, mediante partículas magnéticas, ultrasonidos. (16/12/2012)
4 Ud × 383.96 (391.64 con costes indirectos) = 1566.56

| Código | Ud | Descripción | Rendimiento | Precio | Importe |
|---|---|---|---|---|---|
| mt49sld050 | Ud | Ensayo no destructivo sobre una unión soldada, mediante partículas magnéticas, según UNE-EN 1290, incluso desplazamiento a obra e informe de resultados. (material) | 1 | 185.659 | 185.66 |
| mt49sld040 | Ud | Ensayo no destructivo sobre una unión soldada, mediante ultrasonidos, según UNE-EN 1714, incluso desplazamiento a obra e informe de resultados. (material) | 1 | 194.501 | 194.50 |
| % | % | Medios auxiliares | 1 % | 380.16 | 3.80 |
|  |  | Total |  |  | 383.96 |

| Medición | Uds. | Parcial |
|---|---|---|
| vigas | 1 | 1.00 |
| refuerzos de pilares | 3 | 3.00 |
| Subtotal acumulado |  | 4.00 |
| Total |  | 4 |

### XT Materiales de relleno
Importe: 729.5

**XTR010** Ud Ensayos para la selección y control de un material de relleno de zahorra artificial. Ensayos en laboratorio: análisis granulométrico; límites de Atterberg; equivalente de arena; coeficiente de Los Ángeles; coeficiente de limpieza; índice de lajas; caras de fractura; Proctor Modificado. Ensayos "in situ": densidad y humedad; placa de carga. (16/12/2012)
2 Ud × 357.6 (364.75 con costes indirectos) = 729.50

| Código | Ud | Descripción | Rendimiento | Precio | Importe |
|---|---|---|---|---|---|
| mt49stc010b | Ud | Toma de una muestra de material de relleno o terraplenado. (material) | 1 | 9.725 | 9.73 |
| mt49sla080c | Ud | Análisis granulométrico por tamizado de una muestra de material de relleno o terraplenado, según UNE-EN 933-1. (material) | 1 | 9.725 | 9.73 |
| mt49sla060 | Ud | Ensayo para determinar los Límites de Atterberg (límite líquido y plástico de una muestra de suelo), según UNE 103103 y UNE 103104. (material) | 1 | 13.261 | 13.26 |
| mt49sla180 | Ud | Ensayo para determinar el equivalente de arena de una muestra de suelo, UNE-EN 933-8. (material) | 1 | 13.261 | 13.26 |
| mt49sla190 | Ud | Ensayo para determinar el coeficiente de desgaste de Los Ángeles de una muestra de suelo, según UNE-EN 1097-2. (material) | 1 | 30.941 | 30.94 |
| mt49sla200 | Ud | Ensayo para determinar el coeficiente de limpieza de una muestra de suelo, UNE-EN 13043. (material) | 1 | 11.493 | 11.49 |
| mt49sla210 | Ud | Ensayo para determinar el índice de lajas de una muestra de suelo, UNE-EN 933-3. (material) | 1 | 15.912 | 15.91 |
| mt49sla220 | Ud | Ensayo para determinar las caras de fractura de una muestra de suelo, UNE-EN 933-5. (material) | 1 | 15.912 | 15.91 |
| mt49sue020 | Ud | Ensayo Proctor Modificado, según UNE 103501. (material) | 1 | 30.941 | 30.94 |
| mt49des020 | Ud | Desplazamiento de personal y equipo a obra para la realización del ensayo de densidad y humedad. (material) | 1 | 13.261 | 13.26 |
| mt49sla075 | Ud | Ensayo para determinar la densidad y humedad "in situ" del terreno, según ASTM D6938. (material) | 7 | 10.131 | 70.92 |
| mt49sin020a | Ud | Informe técnico sobre los resultados obtenidos en los ensayos realizados por laboratorio acreditado en el área técnica correspondiente en material de relleno o terraplenado. (material) | 1 | 118.714 | 118.71 |
| % | % | Medios auxiliares | 1 % | 354.06 | 3.54 |
|  |  | Total |  |  | 357.6 |

### XN Acústica
Importe: 607.64

**XNR010** Ud Ensayos para laminas bituminosas. (16/12/2012)
2 Ud × 297.86 (303.82 con costes indirectos) = 607.64

| Código | Ud | Descripción | Rendimiento | Precio | Importe |
|---|---|---|---|---|---|
| mt49des030 | Ud | Descripción de lámina, peso por m2, espesor de lámina UNE-EN 13707/05 UNE-EN 1849-1/00 (material) | 1 | 22.101 | 22.10 |
| mt49ais010a | Ud | Resistencia al calor (80ºC y 70ºC) UNE 104281-6-3/90 (material) | 4 | 35.045 | 140.18 |
| mt49ais010b | Ud | Plegabilidad a diferentes temperaturas UNE 104281-6-4/85 (material) | 1 | 44.218 | 44.22 |
| mt49ais010c | Ud | Resistencia a tracción y alargamiento a la rotura. UNE-EN 12311-1/00 (material) | 1 | 88.409 | 88.41 |
| % | % | Medios auxiliares | 1 % | 294.91 | 2.95 |
|  |  | Total |  |  | 297.86 |

### XR Pruebas de servicio
Importe: 7696.11

**XRF010** Ud Prueba de servicio para comprobar la estanqueidad de una zona de fachada, mediante simulación de lluvia, sobre la superficie de prueba. (16/12/2012)
2 Ud × 121.17 (123.59 con costes indirectos) = 247.18
Prueba de servicio para comprobar la estanqueidad de una zona de fachada, mediante simulación de lluvia sobre la superficie de prueba.

| Código | Ud | Descripción | Rendimiento | Precio | Importe |
|---|---|---|---|---|---|
| mt49prs020 | Ud | Prueba de servicio para comprobar la estanqueidad de una zona de fachada, mediante simulación de lluvia, incluso desplazamiento a obra e informe de resultados. (material) | 1 | 119.972 | 119.97 |
| % | % | Medios auxiliares | 1 % | 119.97 | 1.20 |
|  |  | Total |  |  | 121.17 |

**XRF020** Ud Prueba de servicio para comprobar la estanqueidad de una carpintería exterior instalada en obra, mediante simulación de lluvia. (16/12/2012)
2 Ud × 121.17 (123.59 con costes indirectos) = 247.18

| Código | Ud | Descripción | Rendimiento | Precio | Importe |
|---|---|---|---|---|---|
| mt49prs030 | Ud | Prueba de servicio para comprobar la estanqueidad de una carpintería exterior instalada en obra, mediante simulación de lluvia, incluso desplazamiento a obra e informe de resultados. (material) | 1 | 119.972 | 119.97 |
| % | % | Medios auxiliares | 1 % | 119.97 | 1.20 |
|  |  | Total |  |  | 121.17 |

**XRQ010** Ud Prueba de servicio para comprobar la estanqueidad de una cubierta plana mediante riego o inundacion. (16/12/2012)
2 Ud × 116.08 (118.4 con costes indirectos) = 236.80

| Código | Ud | Descripción | Rendimiento | Precio | Importe |
|---|---|---|---|---|---|
| mt49prs010od | Ud | Prueba de servicio para comprobar la estanqueidad de una cubierta plana, mediante riego o inundacion, incluso desplazamiento a obra e informe de resultados. (material) | 1 | 114.931 | 114.93 |
| % | % | Medios auxiliares | 1 % | 114.93 | 1.15 |
|  |  | Total |  |  | 116.08 |

**XRQ010b** Ud Prueba de servicio para comprobar la estanqueidad de una cubierta inclinada mediante riego. (16/12/2012)
2 Ud × 120.54 (122.95 con costes indirectos) = 245.90

| Código | Ud | Descripción | Rendimiento | Precio | Importe |
|---|---|---|---|---|---|
| mt49prs010Dn | Ud | Prueba de servicio para comprobar la estanqueidad de una cubierta inclinada, mediante riego, incluso desplazamiento a obra e informe de resultados. (material) | 1 | 119.352 | 119.35 |
| % | % | Medios auxiliares | 1 % | 119.35 | 1.19 |
|  |  | Total |  |  | 120.54 |

**XRI050** Ud Conjunto de pruebas de servicio en urbanización, para comprobar el correcto funcionamiento de las siguientes instalaciones: electricidad y fontanería. (16/12/2012)
1 Ud × 81.19 (82.81 con costes indirectos) = 82.81

| Código | Ud | Descripción | Rendimiento | Precio | Importe |
|---|---|---|---|---|---|
| mt49prs110d | Ud | Prueba de servicio para comprobar el correcto funcionamiento de la instalación eléctrica en urbanización, incluso informe de resultados. (material) | 1 | 30.916 | 30.92 |
| mt49prs145b | Ud | Prueba de servicio para comprobar el correcto funcionamiento de la instalación de fontanería en urbanización, incluso informe de resultados. (material) | 1 | 49.465 | 49.47 |
| % | % | Medios auxiliares | 1 % | 80.39 | 0.80 |
|  |  | Total |  |  | 81.19 |

**XRI090** Ud Prueba de servicio parcial para comprobar la resistencia mecánica y estanqueidad de la red interior de suministro de agua. (16/12/2012)
4 Ud × 134.96 (137.66 con costes indirectos) = 550.64

| Código | Ud | Descripción | Rendimiento | Precio | Importe |
|---|---|---|---|---|---|
| mt49prs050 | Ud | Prueba de servicio parcial para comprobar la resistencia mecánica y la estanqueidad de la red interior de suministro de agua, incluso desplazamiento a obra e informe de resultados. (material) | 1 | 132.31 | 132.31 |
| % | % | Medios auxiliares | 2 % | 132.31 | 2.65 |
|  |  | Total |  |  | 134.96 |

| Medición | Uds. | Parcial |
|---|---|---|
| abast | 2 | 2.00 |
| incendios | 2 | 2.00 |
| Subtotal acumulado |  | 4.00 |
| Total |  | 4 |

**XRI090b** Ud Prueba de servicio parcial para comprobar la resistencia mecánica y estanqueidad de la red interior de suministro de agua. (16/12/2012)
4 Ud × 134.96 (137.66 con costes indirectos) = 550.64

| Código | Ud | Descripción | Rendimiento | Precio | Importe |
|---|---|---|---|---|---|
| mt49prs050 | Ud | Prueba de servicio parcial para comprobar la resistencia mecánica y la estanqueidad de la red interior de suministro de agua, incluso desplazamiento a obra e informe de resultados. | 1 | 132.31 | 132.31 |
| % | % | Medios auxiliares | 2 % | 132.31 | 2.65 |
|  |  | Total |  |  | 134.96 |

| Medición | Uds. | Parcial |
|---|---|---|
| abast | 2 | 2.00 |
| incendios | 2 | 2.00 |
| Subtotal acumulado |  | 4.00 |
| Total |  | 4 |

**XRI080** Ud Prueba de servicio final para comprobar el correcto funcionamiento de la red interior de suministro de agua, en condiciones de simultaneidad. (16/12/2012)
2 Ud × 178.59 (182.16 con costes indirectos) = 364.32

| Código | Ud | Descripción | Rendimiento | Precio | Importe |
|---|---|---|---|---|---|
| mt49prs040 | Ud | Prueba de servicio final para comprobar el correcto funcionamiento de la red interior de suministro de agua en condiciones de simultaneidad, incluso desplazamiento a obra e informe de resultados. (material) | 1 | 176.817 | 176.82 |
| % | % | Medios auxiliares | 1 % | 176.82 | 1.77 |
|  |  | Total |  |  | 178.59 |

| Medición | Uds. | Parcial |
|---|---|---|
| abast | 1 | 1.00 |
| incendios | 1 | 1.00 |
| Subtotal acumulado |  | 2.00 |
| Total |  | 2 |

**XRI120** Ud Prueba de servicio final para comprobar el correcto funcionamiento de la red interior de evacuación de aguas residuales. (16/12/2012)
2 Ud × 91.9 (93.74 con costes indirectos) = 187.48

| Código | Ud | Descripción | Rendimiento | Precio | Importe |
|---|---|---|---|---|---|
| mt49prs080a | Ud | Prueba de servicio final para comprobar el correcto funcionamiento de la red interior de evacuación de aguas residuales en condiciones de simultaneidad, incluso desplazamiento a obra e informe de resultados. (material) | 1 | 90.097 | 90.10 |
| % | % | Medios auxiliares | 2 % | 90.10 | 1.80 |
|  |  | Total |  |  | 91.9 |

**XRI130** Ud Prueba de servicio parcial para comprobar la estanqueidad de los tramos no enterrados de la red interior de evacuación de aguas mediante prueba hidráulica. (16/12/2012)
2 Ud × 145.26 (148.17 con costes indirectos) = 296.34

| Código | Ud | Descripción | Rendimiento | Precio | Importe |
|---|---|---|---|---|---|
| mt49prs090a | Ud | Prueba de servicio parcial para comprobar la estanqueidad de los tramos no enterrados de la red interior de evacuación de aguas, mediante prueba hidráulica, incluso desplazamiento a obra e informe de resultados. (material) | 1 | 142.408 | 142.41 |
| % | % | Medios auxiliares | 2 % | 142.41 | 2.85 |
|  |  | Total |  |  | 145.26 |

**XRI130b** Ud Prueba de servicio parcial para comprobar la estanqueidad de los tramos enterrados de la red interior de evacuación de aguas mediante prueba hidráulica. (16/12/2012)
2 Ud × 130.02 (132.62 con costes indirectos) = 265.24

| Código | Ud | Descripción | Rendimiento | Precio | Importe |
|---|---|---|---|---|---|
| mt49prs090i | Ud | Prueba de servicio parcial para comprobar la estanqueidad de los tramos enterrados de la red interior de evacuación de aguas, mediante prueba hidráulica, incluso desplazamiento a obra e informe de resultados. (material) | 1 | 127.466 | 127.47 |
| % | % | Medios auxiliares | 2 % | 127.47 | 2.55 |
|  |  | Total |  |  | 130.02 |

**XRI040** Ud Conjunto de pruebas de servicio, para comprobar el correcto funcionamiento del ascensor. (16/12/2012)
1 Ud × 89.29 (91.08 con costes indirectos) = 91.08

| Código | Ud | Descripción | Rendimiento | Precio | Importe |
|---|---|---|---|---|---|
| mt49prs180 | Ud | Prueba de servicio para comprobar el correcto funcionamiento del ascensor, incluso informe de resultados. (material) | 1 | 88.409 | 88.41 |
| % | % | Medios auxiliares | 1 % | 88.41 | 0.88 |
|  |  | Total |  |  | 89.29 |

**XRI030** Ud Conjunto de pruebas de servicio en la instalacion de climatizacion y ventilacion (16/12/2012)
1 Ud × 819 (835.38 con costes indirectos) = 835.38

| Código | Ud | Descripción | Rendimiento | Precio | Importe |
|---|---|---|---|---|---|
| mt49prs110c | Ud | Prueba de servicio para comprobar el correcto funcionamiento enfriadora-bomba de calor (material) | 2 | 101.669 | 203.34 |
| mt49prs160 | Ud | Prueba de servicio para comprobar el correcto funcionamiento de la bobmba de circulacion. (material) | 1 | 101.67 | 101.67 |
| mt49prs170a | Ud | Prueba de servicio para comprobar el correcto funcionamiento de equilibrado de circuitos de agua, aire, gas, refrigerante y estanqueidad conductos (material) | 5 | 101.176 | 505.88 |
| % | % | Medios auxiliares | 1 % | 810.89 | 8.11 |
|  |  | Total |  |  | 819 |

**XRI070** Ud Visita de inspección técnica a obra para control de ejecución de las instalaciones,actuando como ECCE (16/12/2012)
24 Ud × 142.77 (145.63 con costes indirectos) = 3495.12

| Código | Ud | Descripción | Rendimiento | Precio | Importe |
|---|---|---|---|---|---|
| mt49prs200a | Ud | Visita de inspección técnica a obra para control de ejecución de las instalaciones,actuando como ECCE (material) | 1 | 141.358 | 141.36 |
| % | % | Medios auxiliares | 1 % | 141.36 | 1.41 |
|  |  | Total |  |  | 142.77 |

## Y SEGURIDAD Y SALUD
Importe: 31427.82

## Precios auxiliares

**D01OA330** M3 APERT. MECH. FÁB. L. MAC. C/M. ELÉC.
Precio: 412.03
M3. Apertura, con martillo eléctrico picador de 25 Kg., de mechinales sobre fábrica de ladrillo macizo, i/retirada de escombros a pie de carga y p.p. de costes indirectos (para apertura de huecos hasta 40 dm3/ud.).

| Código | Ud | Descripción | Rendimiento | Precio | Importe |
|---|---|---|---|---|---|
| mo060 | h | Peón ordinario construcción. | 23.901 | 15.28 | 365.21 |
| U02SA035 | Hr | Martillo eléctrico manual picador 25Kg. (maquinaria) | 20 | 1.741 | 34.82 |
| %CI | % | Costes indirectos..(s/total) | 3 % | 400.03 | 12.00 |
|  |  | Total |  |  | 412.03 |

**D05AA001** Kg ACERO S275 EN ESTRUCTURAS
Precio: 1.24
Kg. Acero laminado S275 en perfiles para vigas, pilares y correas, con una tensión de rotura de 410 N/mm2, unidas entre sí mediante soldadura con electrodo básico i/p.p. despuntes y dos manos de imprimación con pintura de minio de plomo totalmente montado, según CTE/ DB-SE-A. Los trabajos serán realizados por soldador cualificado según norma UNE-EN 287-1:1992.

| Código | Ud | Descripción | Rendimiento | Precio | Importe |
|---|---|---|---|---|---|
| U01FG405 | Hr | Montaje estructura metal. | 0.019 | 14.5 | 0.28 |
| U06JA001 | Kg | Acero laminado S275J0 | 1 | 0.831 | 0.83 |
| U36IA010 | Lt | Minio electrolítico | 0.01 | 8.975 | 0.09 |
| %CI | % | Costes indirectos..(s/total) | 3 % | 1.20 | 0.04 |
|  |  | Total |  |  | 1.24 |

**D05AG022** Ud PLACA APOYO S275 15x20x1,2 cm.
Precio: 6.65
Ud. Placa de apoyo en acero S275 para elementos estructurales sencillos, colocados sobre fábricas, constituida por pieza de chapa laminada de 12 mm. de espesor y 15x20 cm. de superficie, sentada sobre mortero de cemento M 5, i/replanteo y nivelado, según CTE/ DB-SE-A.

| Código | Ud | Descripción | Rendimiento | Precio | Importe |
|---|---|---|---|---|---|
| U01AA007 | Hr | Oficial primera | 0.1 | 14.8 | 1.48 |
| U01AA011 | Hr | Peón suelto | 0.1 | 13.58 | 1.36 |
| U06QW008 | Kg | Chapa acero laminada S275 (material) | 2.85 | 1.02 | 2.91 |
| A01JF006 | M3 | MORTERO CEMENTO (1/6) M 5 | 0.01 | 71.4 | 0.71 |
| %CI | % | Costes indirectos..(s/total) | 3 % | 6.46 | 0.19 |
|  |  | Total |  |  | 6.65 |

**A01A030** m3 PASTA DE YESO NEGRO
Precio: 77.63
Pasta de yeso negro amasado manualmente s/RY-85.

| Código | Ud | Descripción | Rendimiento | Precio | Importe |
|---|---|---|---|---|---|
| O01OA070 | h. | Peón ordinario | 2.398 | 15.35 | 36.81 |
| P01CY010 | t. | Yeso negro en sacos (material) | 0.85 | 47.528 | 40.40 |
| P01DW050 | m3 | Agua | 0.6 | 0.703 | 0.42 |
|  |  | Total |  |  | 77.63 |

**ATC00100** h CUADRILLA ALBAÑILERIA, FORMADA P (09/11/2001)
Precio: 29.38
CUADRILLA ALBAÑILERIA, FORMADA POR OFICIAL 1ª Y PEON ESPECIAL.

| Código | Ud | Descripción | Rendimiento | Precio | Importe |
|---|---|---|---|---|---|
| TO00100 | h | OF. 1ª ALBAÑILERIA (mano de obra; 09/11/2001) | 1 | 15.12 | 15.12 |
| TP00100 | h | PEÓN ESPECIAL (mano de obra; 04/04/2006) | 1 | 14.26 | 14.26 |
|  |  | Total |  |  | 29.38 |

**E02TT030** m3 TRANSP.VERTED.<10km.CARGA MEC. (17/12/2000)
Precio: 3.63
Transporte de tierras al vertedero, a una distancia menor de 10 km., considerando ida y vuelta, con camión basculante cargado a máquina, canon de vertedero, y con p.p. de medios auxiliares, considerando también la carga.

| Código | Ud | Descripción | Rendimiento | Precio | Importe |
|---|---|---|---|---|---|
| M05PN010 | h. | Pala cargadora neumáticos 85 CV/1,2m3 (maquinaria) | 0.02 | 35.565 | 0.71 |
| M07CB010 | h. | Camión basculante 4x2 10 t. | 0.1 | 27.254 | 2.73 |
| M07N080 | m3 | Canon de tierra a vertedero | 1 | 0.188 | 0.19 |
|  |  | Total |  |  | 3.63 |

**E02SZ070** m3 RELL/COMP.ZANJA C/RANA S/APOR.
Precio: 20.23
Relleno, extendido y compactado de tierras propias en zanjas, por medios manuales, con pisón compactador manual tipo rana, en tongadas de 30 cm. de espesor, sin aporte de tierras, incluso regado de las mismas, y con p.p. de medios auxiliares.

| Código | Ud | Descripción | Rendimiento | Precio | Importe |
|---|---|---|---|---|---|
| O01OA070 | h. | Peón ordinario | 1.176 | 15.35 | 18.05 |
| M08RI010 | h. | Pisón vibrante 70 kg. | 0.75 | 1.967 | 1.48 |
| P01DW050 | m3 | Agua | 1 | 0.703 | 0.70 |
|  |  | Total |  |  | 20.23 |

**E02EM020** m3 EXC.ZANJA A MÁQUINA T. FLOJOS
Precio: 7.68
Excavación en zanjas, en terrenos flojos, por medios mecánicos, con extracción de tierras a los bordes, sin carga ni transporte al vertedero y con p.p. de medios auxiliares.

| Código | Ud | Descripción | Rendimiento | Precio | Importe |
|---|---|---|---|---|---|
| O01OA070 | h. | Peón ordinario | 0.096 | 15.35 | 1.47 |
| M05RN020 | h. | Retrocargadora neumáticos 75 CV | 0.2 | 31.05 | 6.21 |
|  |  | Total |  |  | 7.68 |

**A02A020** m3 MORTERO CEMENTO 1/6 AMASA.A MANO
Precio: 79.58
Mortero de cemento CEM II/B-P 32,5 N y arena de río de dosificación 1/6 (M-40), amasado a mano, s/RC-03.

| Código | Ud | Descripción | Rendimiento | Precio | Importe |
|---|---|---|---|---|---|
| O01OA070 | h. | Peón ordinario | 2.815 | 15.35 | 43.21 |
| P01CC020 | t. | Cemento CEM II/B-P 32,5 N sacos (material) | 0.25 | 81.169 | 20.29 |
| P01AA020 | m3 | Arena de río 0/6 mm. | 1.1 | 14.459 | 15.90 |
| P01DW050 | m3 | Agua | 0.255 | 0.703 | 0.18 |
|  |  | Total |  |  | 79.58 |

**E04SE090** m3 HORMIGÓN HA-25/P/20/I EN SOLERA
Precio: 81.35
Hormigón para armar HA-25/P/20/I, elaborado en central en solera, incluso vertido, compactado según EHE, p.p. de vibrado, regleado y curado en soleras.

| Código | Ud | Descripción | Rendimiento | Precio | Importe |
|---|---|---|---|---|---|
| O01OA030 | h. | Oficial primera | 0.519 | 17.62 | 9.14 |
| O01OA070 | h. | Peón ordinario | 0.52 | 15.35 | 7.98 |
| P01HA010 | m3 | Hormigón HA-25/P/20/I central (material) | 1.05 | 61.167 | 64.23 |
|  |  | Total |  |  | 81.35 |

**E04AM060** m2 MALLA 15x15 cm. D=6 mm.
Precio: 1.68
Malla electrosoldada con acero corrugado B 500 T de D=6 mm. en cuadrícula 15x15 cm., colocado en obra, i/p.p. de alambre de atar. Según EHE.

| Código | Ud | Descripción | Rendimiento | Precio | Importe |
|---|---|---|---|---|---|
| O01OB030 | h. | Oficial 1ª ferralla | 0.007 | 16.39 | 0.11 |
| O01OB040 | h. | Ayudante ferralla | 0.007 | 16 | 0.11 |
| P03AM030 | m2 | Malla 15x15x6 -2,792 kg/m2 (material) | 1.25 | 1.168 | 1.46 |
|  |  | Total |  |  | 1.68 |

**A02A080** m3 MORTERO CEMENTO 1/6 M-40
Precio: 59.46
Mortero de cemento CEM II/B-P 32,5 N y arena de río de dosificación 1/6 (M-40), confeccionado con hormigonera de 250 l., s/RC-03.

| Código | Ud | Descripción | Rendimiento | Precio | Importe |
|---|---|---|---|---|---|
| O01OA070 | h. | Peón ordinario | 1.461 | 15.35 | 22.43 |
| P01CC020 | t. | Cemento CEM II/B-P 32,5 N sacos | 0.25 | 81.169 | 20.29 |
| P01AA020 | m3 | Arena de río 0/6 mm. | 1.1 | 14.459 | 15.90 |
| P01DW050 | m3 | Agua | 0.255 | 0.703 | 0.18 |
| M03HH020 | h. | Hormigonera 200 l. gasolina (maquinaria) | 0.4 | 1.659 | 0.66 |
|  |  | Total |  |  | 59.46 |

**A01L080** m3 LECHADA CEM. BLANCO BL-II/A-L 42,5 R
Precio: 93.69
Lechada de cemento blanco BL-II/A-L 42,5 R , amasado a mano, s/RC-03.

| Código | Ud | Descripción | Rendimiento | Precio | Importe |
|---|---|---|---|---|---|
| O01OA070 | h. | Peón ordinario | 1.719 | 15.35 | 26.39 |
| P01CC140 | t. | Cemento blanco BL-II/A-L 42,5 R sacos (material) | 0.5 | 133.337 | 66.67 |
| P01DW050 | m3 | Agua | 0.9 | 0.703 | 0.63 |
|  |  | Total |  |  | 93.69 |

**U03VC030** t. M.B.C. TIPO G-20 DESGASTE ÁNGELES<30
Precio: 17.37
Mezcla bituminosa en caliente tipo G-20 en capa intermedia, con áridos con desgaste de los Ángeles < 30, fabricada y puesta en obra, extendido y compactación, excepto filler de aportación y betún.

| Código | Ud | Descripción | Rendimiento | Precio | Importe |
|---|---|---|---|---|---|
| O01OA010 | h. | Encargado (mano de obra; 30/11/2012) | 0.008 | 17.05 | 0.14 |
| O01OA030 | h. | Oficial primera | 0.008 | 17.62 | 0.14 |
| O01OA070 | h. | Peón ordinario | 0.031 | 15.35 | 0.48 |
| M05PN010 | h. | Pala cargadora neumáticos 85 CV/1,2m3 | 0.01 | 35.565 | 0.36 |
| M03MC110 | h. | Pta.asfált.caliente discontínua 160 t/h (maquinaria) | 0.01 | 240.476 | 2.40 |
| M07CB010 | h. | Camión basculante 4x2 10 t. | 0.01 | 27.254 | 0.27 |
| M08EA100 | h. | Extended.asfáltica cadenas 2,5/6m.110CV (maquinaria) | 0.01 | 60.978 | 0.61 |
| M08RT050 | h. | Rodillo vibrante autoprop. tándem 10 t. (maquinaria) | 0.01 | 33.926 | 0.34 |
| M08RV020 | h. | Compactador asfált.neum.aut. 12/22t. (maquinaria) | 0.01 | 40.365 | 0.40 |
| M08CA110 | h. | Cisterna agua s/camión 10.000 l. | 0.003 | 22.71 | 0.07 |
| M07W030 | t. | km transporte aglomerado (maquinaria) | 40 | 0.079 | 3.16 |
| P01PC010 | kg | Fuel-oil pesado 2,7 S tipo 1 (material) | 8 | 0.208 | 1.66 |
| P01AF201 | t. | Árido machaqueo 0/6 D.A.<30 (material) | 0.35 | 7.093 | 2.48 |
| P01AF211 | t. | Árido machaqueo 6/12 D.A.<30 (material) | 0.25 | 7.093 | 1.77 |
| P01AF221 | t. | Árido machaqueo 12/18 D.A.<30 (material) | 0.2 | 6.743 | 1.35 |
| P01AF231 | t. | Árido machaqueo 18/25 D.A.<30 (material) | 0.15 | 6.398 | 0.96 |
| M07Z110 | ud | Desplazmiento equipo 5000tm M.B. (maquinaria) | 1 | 0.782 | 0.78 |
|  |  | Total |  |  | 17.37 |

**U03RI050** m2 RIEGO DE IMPRIMACIÓN ECI
Precio: 0.32
Riego de imprimación, con emulsión asfáltica catiónica de imprimación ECI, de capas granulares, con una dotación de 1 kg/m2., incluso barrido y preparación de la superficie.

| Código | Ud | Descripción | Rendimiento | Precio | Importe |
|---|---|---|---|---|---|
| O01OA070 | h. | Peón ordinario | 0.004 | 15.35 | 0.06 |
| M08CA110 | h. | Cisterna agua s/camión 10.000 l. | 0.001 | 22.71 | 0.02 |
| M07AC020 | h. | Dumper convencional 2.000 kg. (maquinaria) | 0.001 | 4.895 | 0.00 |
| M08B020 | h. | Barredora remolcada c/motor auxiliar | 0.002 | 4.207 | 0.01 |
| M08CB010 | h. | Camión cist.bitum.c/lanza 10.000 l. (maquinaria) | 0.002 | 25.764 | 0.05 |
| P01PL170 | kg | Emulsión asfáltica ECI (material) | 1 | 0.18 | 0.18 |
|  |  | Total |  |  | 0.32 |

**U03VC125** t. FILLER CALIZO EN MBC (20/10/2003)
Precio: 50.84
Filler calizo empleado en la fabricación de mezclas bituminosas en caliente, puesto a pie de planta.

| Código | Ud | Descripción | Rendimiento | Precio | Importe |
|---|---|---|---|---|---|
| P01AF800 | t. | Filler calizo M.B.C. factoria (material) | 1 | 36.244 | 36.24 |
| M07W060 | t. | km transporte cemento a granel (maquinaria) | 200 | 0.073 | 14.60 |
|  |  | Total |  |  | 50.84 |

**U03VC100** t. BETÚN ASFÁLTICO B 60/70 EN M.B.C (18/12/2002)
Precio: 188.95
Betún asfáltico B 60/70, empleado en la fabricación de mezclas bituminosas en caliente, puesto a pie de planta.

| Código | Ud | Descripción | Rendimiento | Precio | Importe |
|---|---|---|---|---|---|
| P01PL010 | t. | Betún B 60/70 a pie de planta (material) | 1 | 188.948 | 188.95 |
|  |  | Total |  |  | 188.95 |

**U03VC050** t. M.B.C. TIPO S-12 DESGASTE ÁNGELES<30
Precio: 17.6
Mezcla bituminosa en caliente tipo S-12 en capa de rodadura, con áridos con desgaste de los Ángeles < 30, fabricada y puesta en obra, extendido y compactación, excepto filler de aportación y betún.

| Código | Ud | Descripción | Rendimiento | Precio | Importe |
|---|---|---|---|---|---|
| O01OA010 | h. | Encargado | 0.013 | 17.05 | 0.22 |
| O01OA030 | h. | Oficial primera | 0.013 | 17.62 | 0.23 |
| O01OA070 | h. | Peón ordinario | 0.026 | 15.35 | 0.40 |
| M05PN010 | h. | Pala cargadora neumáticos 85 CV/1,2m3 | 0.01 | 35.565 | 0.36 |
| M03MC110 | h. | Pta.asfált.caliente discontínua 160 t/h | 0.01 | 240.476 | 2.40 |
| M07CB010 | h. | Camión basculante 4x2 10 t. | 0.01 | 27.254 | 0.27 |
| M08EA100 | h. | Extended.asfáltica cadenas 2,5/6m.110CV | 0.01 | 60.978 | 0.61 |
| M08RT050 | h. | Rodillo vibrante autoprop. tándem 10 t. | 0.01 | 33.926 | 0.34 |
| M08RV020 | h. | Compactador asfált.neum.aut. 12/22t. | 0.01 | 40.365 | 0.40 |
| M08CA110 | h. | Cisterna agua s/camión 10.000 l. | 0.003 | 22.71 | 0.07 |
| M07W030 | t. | km transporte aglomerado | 40 | 0.079 | 3.16 |
| P01PC010 | kg | Fuel-oil pesado 2,7 S tipo 1 | 8 | 0.208 | 1.66 |
| P01AF201 | t. | Árido machaqueo 0/6 D.A.<30 | 0.55 | 7.093 | 3.90 |
| P01AF211 | t. | Árido machaqueo 6/12 D.A.<30 | 0.3 | 7.093 | 2.13 |
| P01AF221 | t. | Árido machaqueo 12/18 D.A.<30 | 0.1 | 6.743 | 0.67 |
| M07Z110 | ud | Desplazmiento equipo 5000tm M.B. | 1 | 0.782 | 0.78 |
|  |  | Total |  |  | 17.6 |

**U03RA060** m2 RIEGO DE ADHERENCIA ECR-1
Precio: 0.16
Riego de adherencia, con emulsión asfáltica catiónica de rotura rápida ECR-1 con una dotación de 0,50 kg/m2., incluso barrido y preparación de la superficie.

| Código | Ud | Descripción | Rendimiento | Precio | Importe |
|---|---|---|---|---|---|
| O01OA070 | h. | Peón ordinario | 0.002 | 15.35 | 0.03 |
| M07AC020 | h. | Dumper convencional 2.000 kg. | 0.001 | 4.895 | 0.00 |
| M08B020 | h. | Barredora remolcada c/motor auxiliar | 0.002 | 4.207 | 0.01 |
| M08CB010 | h. | Camión cist.bitum.c/lanza 10.000 l. | 0.001 | 25.764 | 0.03 |
| P01PL150 | kg | Emulsión asfáltica ECR-1 (material) | 0.6 | 0.148 | 0.09 |
|  |  | Total |  |  | 0.16 |

**O01OA090** h. Cuadrilla A
Precio: 32.13

| Código | Ud | Descripción | Rendimiento | Precio | Importe |
|---|---|---|---|---|---|
| O01OA030 | h. | Oficial primera | 0.778 | 17.62 | 13.71 |
| O01OA050 | h. | Ayudante (mano de obra; 30/11/2012) | 0.777 | 16.06 | 12.48 |
| O01OA070 | h. | Peón ordinario | 0.387 | 15.35 | 5.94 |
|  |  | Total |  |  | 32.13 |

**A03CF010** Hr RETROPALA S/NEUMÁ. ARTIC 102 CV
Precio: 53.89
Hr. Retropla excavadora sobre neumáticos con una potencia de 102 CV (70Kw) y una capacidad de cazo de 1.020 Lts, con un peso total de 7.450 Kg, de la casa FAI ó similar, con una capacidad de elevación a máxima altura de 3.100 Kg, una fuerza de arranque de 6.800 kg, anchura de cazo 2.150 mm, profundidad máxima de excavación standard 4.100 mm, altura de vuelco 3.130 mm, máxima altura de excavación 5.100 mm, fuerza de arranque en cazo de 4.500 Kg, motor Perkins de 4 cilindros con transmisión a las cuatro ruedas, i/ colocación y retirada del lugar de las obras.

| Código | Ud | Descripción | Rendimiento | Precio | Importe |
|---|---|---|---|---|---|
| U02FK005 | Hr | Retro-Pala excavadora (maquinaria; 18/12/2009) | 1 | 26.37 | 26.37 |
| U%10 | % | Amortización y otros gastos | 10 % | 26.37 | 2.64 |
| U01AA015 | Hr | Maquinista o conductor (mano de obra) | 1 | 14.8 | 14.80 |
| U02SW001 | Lt | Gasóleo A (18/12/2009) | 12 | 0.84 | 10.08 |
|  |  | Total |  |  | 53.89 |

**A01JF006** M3 MORTERO CEMENTO (1/6) M 5
Precio: 71.4
M3. Mortero de cemento CEM II/A-P 32,5 R y arena de río M 5 con una resistencia a compresión de 5 N/mm2 según norma UNE-EN 998-2, confeccionado con hormigonera de 250 l. (Dosificación 1/6).

| Código | Ud | Descripción | Rendimiento | Precio | Importe |
|---|---|---|---|---|---|
| U01AA011 | Hr | Peón suelto | 1.82 | 13.58 | 24.72 |
| U04CA001 | Tm | Cemento CEM II/B-P 32,5 R Granel (material) | 0.25 | 103.87 | 25.97 |
| U04AA001 | M3 | Arena de río (0-5mm) (material) | 1.1 | 18 | 19.80 |
| U04PY001 | M3 | Agua (material) | 0.255 | 1.51 | 0.39 |
| A03LA005 | Hr | HORMIGONERA ELÉCTRICA 250 L. | 0.4 | 1.29 | 0.52 |
|  |  | Total |  |  | 71.4 |

**A03LA005** Hr HORMIGONERA ELÉCTRICA 250 L.
Precio: 1.29
Hr. Hormigonera eléctrica de 250 lt con un motor eléctrico de 3CV, con bastidor y cabina de acero, pala mezcladoras, adecuadas para asegurar una mezcla rápida y homogénea, mecanismos protegidos herméticamente, con un peso en vacío de 290Kg y un rendimiento aproximado de 3,4m3.

| Código | Ud | Descripción | Rendimiento | Precio | Importe |
|---|---|---|---|---|---|
| U02LA201 | Hr | Hormigonera 250 l. (maquinaria) | 1 | 0.92 | 0.92 |
| U%10 | % | Amortización y otros gastos | 10 % | 0.92 | 0.09 |
| U02SW005 | Ud | Kilowatio | 3.5 | 0.08 | 0.28 |
|  |  | Total |  |  | 1.29 |

## Recursos

**mt51atsEST** Ud Revisión mensual de plataforma motorizada bimástil
Revisión mensual de plataforma motorizada bimástil , para fachada de 20 m y 25 m de altura máxima, para garantizar su estabilidad y condiciones de seguridad.

**mt26ppa050a** Ud Puerta de paso de dos hojas de 50 mm de espesor
.

**mt25pfn040e** Ud Acople RAL a elegir envolvente a premarco pata office 1640 x 2100 mm
1

**IE07401N** U INTERRUPTOR AUTOMATICO OMNIPOLAR IIII 630 A
INTERRUPTOR AUTOMATICO OMNIPOLAR IIII 650 A

**IE07701N** U MODULO RELE Y TRANS 100/30
RELE Y TRANS 100/30

**U30IM002** U Cuadro metal.ó dobl.aisl.estan. 32 DISPOSITIVOS ESPACIO 120 ELEMENTOS segun Normativa
eeee

**U30IM003** Ud Cuadro metal.ó dobl.aisl.estan. 18 DISPOSITIVOS ESPACIO 96 ELEMENTOS segun Normativa
33

**PUESTA EN** u Puesta en Marcha y Configuración del Sistema
Conceptos incluidos:
- Creacion de planos necesarios.
- Comprobacion y direccionamiento de luminarias.
- Comprobacion y programacion de los elementos de control.
- Parametrizacion del sistema según requeriemiento inicial del cliente fijado en la hoja de funcionalidades.
- Comprobacion final de funcionamiento.
- Formacion al personal encargado de la explotacion del sistema.
- Formacion al personal encargado de la explotacion del sistema.
- Direccionamiento por grupos de luminarias RGB.
No incluye:
- Trabajos en fines de semana y festivos.
- Cualquier documento o procedimiento que se derive de la necesidad de realizar una integracion con otro sistema (listados de variables, relacion entre variables y objetos, etc.)

**mt09** m2 malla metalica para armar revocos tradicionales, enfoscados y morteros
malla metalica

**THUVELO000** m2 VELO NEGRO ACUSTICO THU PERFIL
velo
